# LVK Karlsruhe
Angebotsaufforderung (GAEB DA XML 3.3, DA83)
Projekt: 2041
Währung: EUR
Vergabeart: Offenes Verfahren
Eröffnung: 14.10.2026 10:00:00
Ende der Zuschlagsfrist: 15.01.2027
Ausführungsbeginn: 18.01.2027
Ausführungsende: 24.09.2027
Erstellt mit: GXML Toolbox V3.3 R20220330, ORCA AVA 27 27.00.00, 19.08.2026

## VORBEMERKUNGEN ATV BAUARBEITEN DIN 18299
VORBEMERKUNGEN ATV BAUARBEITEN DIN 18299

0.1 ANGABEN ZUR BAUSTELLE

0.1.1
Lage der Baustelle, Umgebungsbedingungen, Zufahrtsmöglichkeiten und Beschaffenheit der Zufahrt sowie etwaige Einschränkungen bei ihrer Benutzung.

Die Stadt Karlsruhe erstellt für das städtische Tiefbauamt am Standort Klärwerk Karlsruhe, an der Wässerung 2, 76187 Karlsruhe den Neubau eines Labor- und Verwaltungsgebäudes (LVK). Auf der bestehenden Liegenschaft in den Rheinauen-Wäldern wird der Neubau als neues "Torgebäude" im Bereich des jetzigen Haupt- Zufahrts-Tores positioniert.

Für die Dauer der Bauarbeiten wird die bestehende Klärwerks-Zufahrt stillgelegt und der komplette Verkehr auf das Tor 2 im Norden umgeleitet. Die Anfahrt der Baustelle erfolgt aus Norden über die Straße an der Wässerung und über die eigens eingerichteten Bau- stellentore auf der Westseite der Baustelle. Es ist nicht möglich, die BE-Fläche mit Baustellenfahrzeugen über das Klärwerksgelände anzufahren. Die Baustellen- fläche wird gegenüber der restlichen Liegenschafts- fläche und deren Nutzungen durch einen fixen Bauzaun abgegrenzt.

Baugrundstück:

Die Baufläche ist Teil des Flurstücks Nr. 34139/3 und ist entlang der bestehenden Hauptzufahrt zum Klärwerk und anschließend an die Straße "An der Wässerung" zentral auf der Westseite des Klärwerkgeländes vorgesehen. Nach Süden ist die Baufläche durch eine bestehende Wasserfläche begrenzt. Auf der Ostseite schließt das bestehende Betriebsgebäude in unmittelbarer Nähe an. Das für die Baustelle und ihre Einrichtung(en) zur Verfügung stehende Gelände ist aus dem beiliegenden Übersichtsplan ersichtlich.

Umgebungsbedingungen:
Die Baustellenfläche wird begrenzt durch:

- nördlich: Bestehende Tropfkörper-Becken
- westlich: öffentlich Straße "An der Wässerung"
- südlich: Grün- und Seeflächen
- ostlich: Bestehendes Betriebsgebäude und Anlieferhof

Baustellenanfahrt, Zu- und Abfahrt:
Zufahrt von Personal-, Liefer- und Baustellenfahrzeugen erfolgt ausschließlich von Westen über die Straße an der Wässerung und über das Hauptbautor (Tor 1). Die Ausfahrt vom Baugelände erfolgt ebenso ausschließlich über das westliche Hauptbautor (Tor 1). Diese Zufahrts- wege stehen allen anderen an der Ausführung der Baumaßnahme und durch den Auftraggeber (AG) beauftragen Beteiligten zur Verfügung. Die Befahrbarkeit dieser Erschließungsstraße darf nicht behindert werden. Siehe auch Baustelleneinrichtungsplan

Die Nebentore (Tor 2 und Tor 3) dürfen durch den AN nicht benutzt werden. Sie sind ständig geschlossen zu halten. Die Öffnung der Tore und die gegebenenfalls Durchfahrt auf die Klärwerksflächen oder die Einfahrt von Klärwerksseite in die Baustelle unterliegt ausschließlich dem AG und dessen Bevollmächtigten.

Beschaffenheit der Zufahrt:
Die Zufahrt zum Baustellentor ist eine öffentliche Straße mit Asphaltbelag. Trag- und Deckschichten sind für Schwerlastverkehr SLW 60 geeignet.

Einschränkungen bei der Zufahrt:
Der Auftragnehmer (AN) muss seinen Fahr- und Material-Lieferbetrieb, so organisieren, dass LKW's nicht außerhalb der Baustelle Aufstellung nehmen müssen, sondern zum Auf- oder Abladen direkt anfahren und falls erforderlich innerhalb der umzäunten Baustellenfläche warten. Ebenso müssen sämtlich Baustellenfahrzeuge (PKW und LKW) innerhalb der umzäunten Fläche Aufstellung nehmen. Es darf nicht außerhalb im öffentlichen Straßenraum (Straße an der Wässerung) geparkt werden.

0.1.2
Besondere Belastungen aus Immissionen sowie klimatische oder betriebliche Bedingungen.

In der Zeit von 20.00 Uhr bis 7.00 Uhr sind alle gewerblichen Betätigungen verboten, die geeignet sind, die Nachtruhe zu stören. Die Ordnungsbehörde kann, wenn ein öffentliches Interesse vorliegt, von diesen Schutz- zeiten Ausnahmen zulassen. Werden seitens des Auftragnehmers (AN) zur Einhaltung der vertraglichen Ausführungsfristen Wochenendarbeiten bzw. Mehrschicht- betriebe als nötig erachtet, hat er nach erfolgter Absprache mit der Bauleitung eigenverantwortlich die hierfür nötigen Schritte zur Erlangung der behördlichen Genehmigungen einzuleiten und die Genehmigungs- unterlagen unaufgefordert und vor Aufnahme des beabsichtigten Sonderarbeitstaktes bei der Bauleitung vorzulegen.

0.1.3
Art und Lage der baulichen Anlagen, z. B. auch Anzahl und Höhe der Geschosse.

Drei- bis viergeschossiger Neubau Labor- und Verwaltungsgebäude als Stahlbetonmassivbau mit Bohrpfahlgründung.

Flachdachbaukörper mit einer Dachneigung von größer gleich 2 %, im Grundriss rechteckig, größte Abmessungen (L x B) ca. 45 x 26 m

Die Erdgeschoss-Fußbodenhöhe (EFH), in den Bauzeichnungen angegeben mit OK FFB = +/- 0,00 liegt bei 105,60 m ü NN

Die weiteren Höhen lauten:
1.OG :  + 4,55 m, OK FFB = 110,15 m ü NN
2.OG :  + 8,55 m, OK FFB = 114,15 m ü NN
3.OG / DG : + 12,50 m, OK FFB = 118,10 m ü NN

0.1.4
Verkehrsverhältnisse auf der Baustelle, insbesondere Verkehrsbeschränkungen.

Innerhalb der umzäunten Baustellenfläche gilt die Straßenverkehrsordnung StVO und sämtliche Fahrzeuge müssen Schrittgeschwindigkeit einhalten.

In die Baustelle darf nur zum An- und Abliefern von Baustoffen / -materialien eingefahren werden bzw. Fahrzeuge nur zum Be- und Entladen aufgestellt werden. Rückwärtsfahren ist nur in Ausnahmefällen und dann unter Einweisen erlaubt. Es besteht Einweisungspflicht. Dies gilt auch für Privat-, Personal- und Mannschaftsfahrzeuge.

0.1.5
Für den Verkehr freizuhaltende Flächen.

Siehe unter Pkt. 0.1.1 dieser Aufstellung (Zufahrtsmöglichkeiten) sowie Baustelleneinrichtungsplan.

0.1.6
Art, Lage, Maße und Nutzbarkeit von Transporteinrichtungen und Transportwegen, z. B. Montageöffnungen.

Siehe unter Pkt. 0.1.1 dieser Aufstellung (Zufahrtsmöglichkeiten) sowie Baustelleneinrichtungsplan.

0.1.7
Lage, Art, Anschlusswert und Bedingungen für das Überlassen von Anschlüssen für Wasser, Energie und Abwasser.

Eine Bauwasserversorgung steht zum Beginn der Arbeiten zur Verfügung. Der Aufbau, die Vorhaltung und der Abbau ist Leistung des Gewerks 3_000 Baustelleneinrichtung.

Der AN hat für Zwecke seiner Leistung für die Anschlüsse in benötigter Zahl und Bauart an diese Bauwasserhauptverteilung, für die geeichte Zählung und für die Weiterverteilung auf der Baustelle (Schläuche, Masten, weitere Abgänge, Kupplungen, etc.) selbst zu sorgen.

Der Versorgungsanschluß für Bauwasser wird auf der Baustelle eingerichtet - Lage der Anschlußstelle direkt neben dem Bautor 2, siehe hierzu beiliegender Baustelleneinrichtungsplan.

Die Kosten für Bauwasser trägt der AG.

Der AN hat mit dem ihm zur Verfügung stehenden Bauwasser sparsam umzugehen. Die Anschlüsse für Wasser dürfen nur für den in Verbindung mit den beauftragte Leistungen stehenden Verbrauch benutzt werden.

Zähleinrichtungen stellt der AN.

Eine Baustromversorgung steht bei Beginn der Arbeiten zur Verfügung. Der Aufbau, die Vorhaltung und der Abbau ist Leistung des Gewerks 3_000 Baustelleneinrichtung.

Der AN hat für Zwecke seiner Leistung für die geeichte Zählung, für die Unterverteilung und für die Weiterleitung auf der Baustelle (Kabel, Masten, weitere Unterverteilungen, Absicherungen, Kupplungen etc.) selbst zu sorgen.

Der Versorgungsanschluß für Baustrom wird auf der Baustelle eingerichtet - Lage der Anschlußstelle Hauptverteiler an der westlichen Gründstücksgrenze im Bereich Tor 2 sowie Unterverteiler im Bereich der Zufahrtsstraße Neubau Hauptgebäude, siehe hierzu beiliegender Baustelleneinrichtungsplan.

Die Kosten für Baustrom trägt der AG.

Der AN hat mit der ihm zur Verfügung gestellten Energie sparsam umzugehen. Die Anschlüsse für Strom dürfen nur für den in Verbindung mit den beauftragten Leistungen stehenden Verbrauch benutzt werden.

Zähleinrichtungen stellt der AN.

Ein Bauabwasserentsorgung steht zum Zeitpunkt der Ausführung der Arbeiten bauseits nicht zur Verfügung. Der AN hat für Zwecke seiner Leistung für die geeichte Zählung, für die Herstellung der Anschlüsse an den bestehenden Abwasserschacht und die Entsorger, für die Weiterleitung auf der Baustelle (Freispiegelleitungen, Pumpen etc.) selbst zu sorgen.

Der Abwasserschacht ist außerhalb der Baustelle im Bereich der Klärwerkseigenen Containeranlage Anlieferhof Ost gelegen, siehe beiliegender Baustelleneinrich- tungsplan.

Für das Einleiten der Baustellenabwässer in die Kanalisation sind die Einleitungsregeln der Stadt Rastatt sowie die gültigen Wasserschutznormen in der aktuellen Fassung einzuhalten.

Die Kosten für Bauabwasser trägt der AG.

Zähleinrichtungen stellt der AN.

Tagwasser ist vor dem Einleiten in den öffentlichen Schmutzwasserkanal über ein Absetzbecken (Mulde mit Zwischenpumpe) von Schwebstoffen zu klären. Es darf keinesfalls zementhaltiger Schlamm in den Schmutzwasserkanal gelangen.

Die zur Vorklärung erforderlichen Einrichtungen (Mulde, Pumpen, Schlauchstrecken) sind Nebenleistung des AN und werden nicht separat vergütet.

Alle Anschlüsse und Verteilungen des AN müssen während der gesamten Bauzeit gewartet und vor der Schlußabnahme des Gewerks wieder abgebaut werden. Die benutzten bauseitigen Anlagen bzw. Entnahmestellen müssen wieder in ihren ursprünglichen Zustand zurückversetzt werden.

0.1.8
Lage und Ausmaß der dem Auftragnehmer für die Ausführung seiner Leistungen zur Benutzung oder Mitbenutzung überlassener Flächen und Räume.

Die zur Verfügung stehende Baustellenfläche, innerhalb der Bauzaungrenzen, ist im beiliegenden Baustellenplan dargestellt. Der Verlauf des Bauzauns ist vorgegeben und kann nicht verändert werden.

Dem Auftragnehmer (AN) wird die Baustellenfläche zur Verfügung gestellt, weitere Flächen stehen dem Auftragnehmer (AN) für die Bauausführung und deren Baustelleneinrichtungen nicht zur Verfügung.

Aufenthalts-, Sozial- und Lagerräume:

Der AG stellt keine Aufenthalts- und Lagerräume zur Verfügung.

Alle Sozial- und Sanitäreinrichtungen gem. ArbStättV (Unterkünfte, Erste-Hilfe etc.) müssen entsprechend der Zahl der Beschäftigten im eigenen Betrieb und der Zahl der Mitarbeiter von Subunternehmern an der Baustelle eingerichtet werden. Die Beleuchtung der Arbeits- bereiche bzw. -plätze auf der Baustelle ist Sache des Auftragnehmers (AN). Diese werden nicht separat durch den AG vergütet.

Im Rahmen der Baustelleneinrichtung können auf dem Baugelände unter Beachtung des Baustelleneinrichtungs- planes und den Anweisungen der Bauleitung lediglich Tagesunterkünfte (Pausen- und Aufsichtscontainer) sowie Materiallager eingerichtet werden. Wohncontainer etc. sind nicht gestattet. Tagesunterkünfte dürfen nicht mit Baustrom beheizt bzw. gekühlt werden.
Die Aufstellung, die Inbetriebnahme, das Betreiben, das Reinigen und des Abbräumens der Sanitärcontainer ist im Leistungsumfang des Gewerks 3_000 Baustelleneinrichtung enthalten.

Sanitär- und Sanitätseinrichtungen werden durch den AG zur kostenfreien Nutzung für den AN bzw. seine Mitarbeiter zur Verfügung gestellt.

Eine Erste-Hilfe-Ausrüstung / Sanitätsausstattung ist durch den Auftragnehmer (AN) für die Mitar- beiter/-innen, für die Dauer der Arbeiten, vorzuhalten.

Nur arbeitstäglich montierbare Elemente und Teile können an die Baustelle angeliefert werden. Sie müssen sofort an ihren Einbauort vertragen werden. Die Zwischenlagerung werkstattfertiger Elemente und Bauteile im Gebäude ist nicht möglich. Vorab gelieferte Bauelemente und Materialien müssen in firmeneigenen Containern eingelagert werden.

0.1.9
Bodenverhältnisse, Baugrund und seine Tragfähigkeit. Ergebnisse von Bodenuntersuchungen.

Siehe Geotechnisches Gutachten (dieses kann bei Bedarf und je nach Erfordernis für die Arbeiten des AN nach Auftragserteilung beim Auftraggeber eingesehen werden).

0.1.10
Hydrologische Werte von Grundwasser und Gewässern. Art, Lage, Abfluss, Abflussvermögen und Hochwasserverhält- nisse von Vorflutern. Ergebnisse von Wasseranalysen.

Höchstgrundwasserstand (HGW) = 104,62 m üNN

Ansonsten siehe Leistungsbeschreibung.

0.1.11
Besondere umweltrechtliche Vorschriften.

Lärmschutz:

Die allgemeine Verwaltungsvorschrift zum Schutz gegen Baulärm ist zu beachten. Alle eingesetzten Baumaschinen und Kraftfahrzeuge müssen dem Stand der Luftreinhalte- und Lärmbekämpfungstechnik entsprechen. Die Baustelle ist so einzurichten, dass die Möglichkeiten zur Minderung des Baulärms voll ausgeschöpft werden (vgl. § 22 Abs. 1, i. Verb. m. § 3 Abs. 6 BImSchG).

Lärmintensive Arbeiten dürfen tagsüber nur in der Zeit von 7.00 bis 20.00 Uhr ausgeführt werden. Dabei sind die für die jeweilige Umgebung anzuwendenden Immissionsschutzwerte nach Nr. 3 VwV Baulärm grundsätzlich einzuhalten.

Die VDI-Norm 2058TA-Lärm "Beurteilung von Arbeitslärm in der Nachbarschaft" sowie das "Merkblatt zum Schutz gegen Baulärm" ist zu beachten.

Staubschutz:

Sämtliche Arbeiten sind so durchzuführen, dass keine erheblichen Staubbelastungen im Sinne des § 22 BlmSchG i. Verb. m. § 3 BlmSchG entstehen. Die Durchführung von Arbeiten, insbesondere beim Laden und Abfahren, sind entsprechend auszuführen das alle Möglichkeiten zur Staubreduzierung ausgeschöpft werden. Bei Bedarf ist der Staubentwicklung, mit Hilfe von Wasserschleiern oder einer Befeuchtung des Ladeguts, entgegenzuwirken. Umliegende Gebäude, Anlagen und Bewohner dürfen nicht geschädigt, verschmutzt oder durch überhöhte Staubentwicklung beeinträchtigt werden.

0.1.12 Besondere Vorgaben für die Entsorgung, z. B. Beschränkungen für die Beseitigung von Abwasser und Abfall.

Sämtliche Bauabfälle müssen fraktioniert, gesammelt und gemäß Kreislaufwirtschafts- und Abfallgesetz entsorgt werden. Die Entsorungskosten sind vom Auftragnehmer (AN) zu übernehmen.

0.1.13
Schutzgebiete oder Schutzzeiten im Bereich der Baustelle, z. B. wegen Forderungen des Gewässer-, Boden-, Natur-, Landschafts- oder Immissionschutzes, vorliegende Fachgutachten oder dergleichen.

Für das Bauvorhaben wurde eine Arten- und Umweltschutz- gutachten erstellt (dieses kann nach Auftragserteilung und je nach Erfordernis beim AG eingesehen werden). Die die Baustelle umschließende Fauna und Flora müssen geschützt werden bzw. dürfen durch die Bauarbeiten nicht beaufschlagt oder beschädigt werden. Sie sind von Bauschutt, Fahrzeugen, Materialien etc. freizuhalten. Dies gilt auch für den Vorfluter Häuslegraben zwischen Straße und Rheinauwälder. Innerhalb der Baustellen- fläche wurden in Vorbereitung der Baumaßnahme Arten- und Umweltschutzmaßnahmen duchgeführt, so daß hier keine Einschränkung des Baustellenbetriebs zu erwarten sind.

0.1.14
Art und Umfang des Schutzes von Bäumen, Pflanzenbeständen, Vegetationsflächen, Verkehrsflächen, Bauteilen, Bauwerken, Grenzsteinen, und dergleichen im Bereich der Baustelle.

Innerhalb der Baustellenfläche müssen Bäume geschützt werden. Der Aufbau, die Vorhaltung und der Abbau von Baumschutzarbeiten ist Teil der Leistung des Gewerks 3_000 Baustelleneinrichtung. Siehe auch beiliegender Baustelleneinrichtungsplan.

0.1.15
Art und Umfang der Regelung und Sicherung des öffentlichen Verkehrs.

Verunreinigungen der öffentlichen Straßen und Zu- fahrten, die zu einer Gefährdung oder Beeinträchtigung des Straßenverkehrs führen können, sind zu vermeiden. Derartige Verunreinigungen sind von dem dafür Verantwortlichen, ohne behördliche Aufforderung, unverzüglich zu beseitigen; andernfalls kann die Beseitigung im Wege der Ersatzvornahme auf Kosten des Verpflichteten vorgenommen werden.

0.1.16
Im Bereich der Baustelle vorhandene Anlagen, insbesondere Abwasser- und Versorgungsleitungen.

Vor Beginn der Bauarbeiten werden im Baufeld befindliche Grundleitungen umverlegt bzw. abgesichert. Die Leistung anderer AN mit verschiedenen Sparten wie z. B. Regen- / Abwasserkanäle, Trinkwasserleitungen, Elektro-Bodentrassen sind für die Dauer der Bauarbeiten zu schützen. Siehe auch beiliegender Baustellen- einrichtungsplan bzw. Summentrassenplan Gewerk Tiefbauarbeiten.

0.1.17
Bekannte oder vermutete Hindernisse im Bereich der Baustelle, z. B. Leitungen, Kabel, Dräne, Kanäle, Bauwerksreste und, soweit bekannt, deren Eigentümer.

Es sind Grundleitungen innerhalb der Baustellenfläche vorhanden. Siehe auch Punkt. 0.1.16.

0.1.18
Bestätigung, dass die im jeweiligen Bundesland geltenden Anforderungen zu Erkundungs- und gegebenenfalls Räumungsmaßnahmen hinsichtlich Kampfmitteln erfüllt wurden.

Ohne Angabe

0.1.19
Gegebenenfalls gemäß der Baustellenverordnung getroffene Maßnahmen.

Der AG hat zur Wahrnehmung der Pflichten i. S. EG-Richtlinie 92/57/EWG einen Sicherheits- und Gesundheitsschutzkoordinator beauftragt. Der SiGe-Koordinator nimmt jederzeit und in eigener Verantwortung Einfluß auf die sicherheitstechnisch korrekte Abwicklung der Baustelle.

Der AN hat einen weisungsbefugten Ansprechpartner für Sicherheitsfragen i. S. der o.g. Richtlinie für die gesamte Ausführungszeit der beauftragten Leistungen zu benennen. Diese Person ist dem AG bzw. dessen Bauleitung sowie dem SiGeKo spätestens 10 Arbeitstage vor Ausführungsbeginn zu benennen.

Der AN ist verpflichtet, die für die Koordination der sicherheits- und gesundheitsschutzrelevanten Punkte erforderlichen Unterlagen und Angaben, sowohl für die Planungs- und Ausführungsphase, rechtzeitig und kostenfrei zur Verfügung zu stellen sowie sein Personal bzw. das seiner Nachunternehmer in die Baustellenordnung einzuweisen.

Der AN hat dem SiGeKo vor Beginn der Arbeiten seine Arbeitsverfahren sowie die vorgesehenen Sicherheits- maßnahmen anzugeben (unternehmensbezogene Gefährdungsbeurteilung). Ergibt die Prüfung, daß die Sicherheitsmaßnahmen unzureichend sind, müssen Änderungen der Arbeitsverfahren oder des Arbeitsablaufs durch den AN umgehend veranlasst werden. Die Tätigkeit des SiGeKo befreit den AN nicht von seiner Abstimmungs- pflicht mit anderen Unternehmen entsprechend §8 ArbSchG und §6 Abs. 1 UVV "Grundsätze der Prävention" (BGV Al) Die Verantwortlichkeit des AN für die Erfüllung der Arbeitsschutzpflichten gegenüber seinen Beschäftigten bleibt davon unberührt.

Der AN ist verpflichtet, Arbeits- und Schadensfälle eigener und für ihn tätiger Mitarbeiter unmittelbar dem AG sowie dessen Bauleitung und SiGeKo schriftlich zu melden. Die gesetzlich vorgeschriebene Meldepflicht an Behörden und Berufsgenossenschaften bleibt davon unberührt.

Jeder AN hat genügend in Erster Hilfe ausgebildetes Personal ("Ersthelfer") vor Ort zu halten, um ausreichende Erstversorgung zu gewährleisten. Sicherheitsfachkraft und Ersthelfer sind Bauleitung und SiGeKo namentlich zu melden. Die Anforderungen nach der Arbeitsstättenverordnung und den Arbeitsstätten- richtlinien (ASR) oder der Unfallverhütungsvorschrift "Grundsätze der Prävention" (BGV A I), dritter Abschnitt (Erste Hilfe) hat der AN zu erfüllen.

Erstmalig auf der Baustelle eingesetztes Personal ist vor Beginn der Arbeiten über die besonderen Bedingungen auf der Baustelle durch ihren Aufsichtführenden zu unterweisen.

Bei Maschinen, Geräten, Werkzeugen, elektrischen Anlagen, die einer Prüfpflicht unterliegen, verpflichtet sich der AN, die entsprechenden Nachweise, Aufbauanleitungen, Zulassungsbescheide, Erlaubnisse, Prüf- und Kontrollbücher an der Baustelle vorzuhalten. Der AN hat dafür zu sorgen, daß Baumaschinen und Geräte nur von dazu beauftragten und befugten Personen bedient werden.

Bei Montagearbeiten ist eine schriftliche Montage- anweisung, in der die erforderlichen Sicherheitsmaß- nahmen sowie die zum Einsatz kommenden Maschinen, Geräte und Werkzeuge erkennbar sind, der Bauleitung des AG und dem SiGeKo vorzulegen. Gerüste müssen der Aufbauanleitung und den gültigen Regeln und Vorschriften entsprechen. Bei Sonder- und Traggerüsten ist die Melde- und Genehmigungspflicht zu beachten (Unfallverhütungsvorschrift "Bauarbeiten" BGV C22). Jeweils ein Exemplar der statischen Berechnungen mit dem Prüfvermerk des Prüfers sowie der Abnahme- bescheinigung des Herstellers und Verwenders ist vor Benutzung bei der Bauleitung zu hinterlegen.

Alle Gerüste sind vor Ort mit folgenden Angaben in einer wetterfesten Klarsichthülle zu kennzeichnen:

- Gerüstnummer
- Herstellerfirma mit Unterschrift
- Nutzerfirma mit Unterschrift
- zulässige Belastung

Gerüste ohne diese Angaben beziehungsweise in Montage oder Demontage befindliche Gerüste gelten als nicht fertiggestellt und sind als "gesperrt" zu kennzeichnen.
Die Baustelle darf nur mit den Arbeiten angemessener persönlicher Schutzausrüstung betreten werden. Der Zutritt ohne Schutzhelm und Schutzschuhe wird untersagt. Darüber hinaus ist die Benutzung weiterer, erforderlicher Schutzausrüstungen wie z. B. Augen- oder Gesichtsschutz, Gehörschutz, Atemschutz, das Tragen von Warnkleidung etc. durch den AN sicherzustellen.

Die Baustelle ist durch den AN während der Ausführung seiner Arbeiten und für die Dauer seiner vertraglichen Leistungen so zu sichern, daß der Zugang für Unbefugte nicht möglich ist. Das Öffnen und Schließen der Baustellenzugänge (Tore bzw. Türen) gehört zum Leistungsumfang des AN.

0.1.20
Besondere Anordnungen, Vorschriften und Maßnahmen der Eigentümer (oder anderer Weisungsberechtigten) von Leitungen, Kabeln, Dränen, Kanälen, Straßen, Wegen, Gewässern, Gleisen, Zäunen, und dergleichen im Bereich der Baustelle.

Im Bereich zwischen Neubau und Bestandsgeäude verläuft eine 20 kV Erdtrasse. Diese muß vom AN für die Dauer der Rohbauarbeiten geschützt werden. Die Sondierung und der Schutz dieser erdverlegten Stromleitung ist Teil der Leistung des AN. Siehe auch Summentrassenplan und Leistungsbeschreibung.

0.1.21
Art und Umfang von Schadstoffbelastungen, z. B. des Bodens, der Gewässer, der Luft, der Stoffe und der Bauteile, vorliegende Fachgutachten oder dergleichen.

ohne Angabe

0.1.22
Art und Zeit der vom Auftraggeber veranlassten Vorarbeiten.

- Vorbereitende Maßnahmen zum Arten- und Naturschutz
- Baumfällarbeiten
- Tiefbauarbeiten Herrichten des Grundstücks
- Dammarbeiten
- Baustelleneinrichtungsarbeiten
- Bauschild
- Rohbauarbeiten
- Gerüstarbeiten
- Dachabdichtungsarbeiten
- Technische Gebäudeausrüstung (HLS)
- Elektroinstallationsarbeiten

0.1.23
Arbeiten anderer Unternehmer auf der Baustelle.

- Baustelleneinrichtungsarbeiten
- Rohbauarbeiten
- Gerüstarbeiten
- Dachabdichtungsarbeiten
- Gewerke Technische Gebäudeausrüstung (HLSE)
- Elektroinstallationsarbeiten

Von einem durch den Auftraggeber (AG) beauftragten Vermessungsbüro werden auf dem Baugrundstück an geeigneter Stelle zwei (2) Höhenfestpunkte und die Hauptachsen (2 Längs- und 3 Querachsen) angetragen.
Weitere erforderliche Messpunkte sind durch den Auftragnehmer (AN) selbstständig zu nehmen und anzutragen. Die bauseitigen Messpunkte sind durch den Auftragnehmer (AN) zu sichern, zu schützen und nach Ende der Arbeiten wieder zu übergeben. Wiederholungs- Einmessarbeiten gehen zu Lasten des Auftragnehmer (AN).

Für die Fassaden- und Ausbauarbeiten werden außerdem durch den vom Auftraggeber (AG) beauftragten Vermessungsbüro innerhalb des Gebäudes Meterrisse (2 Stück je Geschoss) und Hauptachsen (2 Längs-
und 3 Querachsen mit festen Messmarken an den Innenwänden und / oder Geschossdecken-Unterseiten angetragen. Weiter werden je Fassadenseite Höhenfestpunkte (2 Stück auf den Langseiten und 1 Stück auf den Kurzseiten) angetragen.

0.2 ANGABEN ZUR AUSFÜHRUNG

0.2.1
Vorgesehene Arbeitsabschnitte, Arbeitsunterbrechungen und Beschränkungen nach Art, Ort und Zeit sowie Abhängigkeit von Leistungen anderer.

Die in den weiteren, besonderen Vertragsbedingungen WBVB genannten Ausführungsfristen müssen durch den AN nach Auftragsvergabe in einem durch den AN vorzulegenden Baufristenplan aufgegliedert werden.

Es ist zu berücksichtigen, dass nicht alle Arbeiten des Auftrags in einem Zug ausgeführt werden können. Vielmehr müssen Arbeitsunterbrechungen und Arbeitsabschnitte wie Aufmaß und Montage in geschoß- und bauteilweisen Gruppen in die EP's der nachfolgenden Leistungspositionen einkalkuliert werden.

Terminliche Abhängigkeiten zu anderen Gewerken sowie vorgesehene Arbeitsabschnitte, Arbeitsunterbrechnungen und Abhängigkeiten von Leistungen anderer müssen durch den AN geplant und mit der Bauleitung zum Beginn der jeweiligen Arbeitsabschnitte abgestimmt werden.

Ebenso ist einzukalkulieren, dass die Materialien für die Metallbauarbeiten wie Fenster-/Tür-Rahmen und Flügel, Gläser, Verblechungen, Fensterbänke, Folien, Dämmungen, Befestigungsmaterialien etc. im laufenden Baubetrieb in das Gebäude vertragen und sofort eingebaut werden müssen (nur Material für eine Tagesleistung). Materialien können keinesfalls auf Vorrat ins Gebäude oder auf dem Dach eingelagert werden. Schneide- und Flexarbeiten sind nur im Außenbereich und unter Beaufsichtigung gestattet.

0.2.2
Besondere Erschwernisse während der Ausführung, z. B. Arbeiten in Räumen, in denen der Betrieb weiterläuft, Arbeiten im Bereich von Verkehrswegen oder bei außergewöhnlichen äusseren Einflüssen.

Ohne Angabe

0.2.3
Vorgaben, die sich aus dem SiGe-Plan gemäß Baustellenverordnung ergeben.

Den Anweisungen des Sicherheits- und Gesund- heitskoordinators (SiGeKo) ist Folge zu leisten. Die Vorgaben im SiGe-Plan sind zu beachten und einzuhalten.
Siehe auch Pkt. 0.1.19 dieser Aufstellung

0.2.4
Art und Umfang von Leistungen zur Unfallverhütung und zum Gesundheitsschutz für Mitarbeiter anderer Unternehmen, z. B. trittsicher Abdeckungen.

Siehe Pkt. 0.1.19 und 0.2.3 dieser Aufstellung

0.2.5
Besondere Anforderungen für Arbeiten in kontaminierten Bereichen, gegebenenfalls besondere Anordnungen für Schutz- und Sicherheitsmaßnahmen.

Ohne Angabe

0.2.6
Besondere Anforderungen an die Baustelleneinrichtung und Entsorgungseinrichtungen, z. B. Behälter für die getrennte Erfassung.

Abfallbeseitigung:

Der Auftragnehmer (AN) ist mit Auftragsannahme dazu verpflichtet den mit seiner Werkleistung verbundenen Abfall Verschnitt und Sozialmüll eigenverantwortlich, arbeitstäglich zu beseitigen und zu entsorgen. Sämtliche Verkehrswege sind ständig freizuhalten. Sämtlicher auf der Baustelle durch den Auftragnehmer (AN) anfallenden Sozialmüll sowie Liefer- und Umverpackungen, Behälter, sowie Verschnitt- und Restmaterialien sind Eigentum des Auftragnehmer (AN) und von ihm zurückzunehmen bzw. gemäß der zum Zeitpunkt der jeweils gültigen abfallrechtlichen Bestimmungen fraktioniert zu entsorgen. Für die Entsorgung der Baustellenabfälle müssen geschlossene Behälter für sämtliche Abfallfraktionen für die eigene Leistungs- erbringung kostenfrei gestellt, an der Baustelle vorgehalten, transportiert und die Bauabfälle entsorgt werden, sowie die Behälter nach der Entsorgung zurückgeführt werden. Die Zwischenlagerung in Säcken, Kartons etc. ist nicht gestattet. Abfallbeseitigungen und -entsorgungen, die durch den Auftraggeber zur Aufrecht- erhaltung eines ordnungsgemäßen, sicheren Bauablaufs veranlasst werden müssen, werden den Verursachern in Rechnung gestellt.

0.2.7
Besondere Anforderungen an das Auf- und Abbauen sowie Vorhalten von Gerüsten.

Als Sicherungseinrichtung wird ein Arbeits- und Schutzgerüst als Standgerüst, längenorientiert, Fassadengerüst DIN EN 12810-1, mit wandseitigen Belagsverbreiterungen, Seitenschutz, innen und außen, Dachabsturzsicherungen, Leiterngängen, Treppentürme, Überbrückungen usw. für alle Auftragnehmer durch den AG bauseitig errichtet.

0.2.8
Mitbenutzung fremder Gerüste, Hebezeuge, Aufzüge, Aufenthalts- und Lagerräume, Einrichtungen und dergleichen durch den Auftragnehmer.

Bauseits stehen KEINE Hebezeuge zur Verfügung, noch werden Hebezeuge durch den AG gestellt. Der AN hat alle, für die eigene Leistungserbringung erforderlichen Hebezeuge, auch Autokräne etc. selbst zu stellen. Eine extra Vergütung dafür erfolgt nicht.

Für die Anlieferung notwendige Maßnahmen wie Straßensperrung, Schwertransporte, Sperrung von Parkflächen, sowie behördliche Genehmigungen sind in die Einheitspreise einzurechnen.

Ansonsten siehe Pkt. 0.1.8 und 0.2.7 dieser Aufstellung.

0.2.9
Wie lange, für welche Arbeiten und gegebenenfalls für welche Beanspruchung der Auftragnehmer Gerüste, Hebezeuge, Aufzüge, Aufenthalts- und Lagerräume, Einrichtungen und dergleichen für andere Unternehmer vorzuhalten hat.

Es sind keine Gerüste, Hebezeuge, Aufzüge, Aufenthalts- und Lagerräume und dergleichen für anderer Unternehmer vorzuhalten. Die Beleuchtung der Arbeitsbereiche bzw. -plätze auf der Baustelle ist Sache des AN. Es erfolgt keine separate Vergütung hierfür.

0.2.10
Verwendung oder Mitverwendung von wiederaufbereiteten (Recycling-)Stoffen.

Ohne Angabe

0.2.11
Anforderungen an wiederaufbereitete (Recycling-)Stoffe und an nicht genormte Stoffe und Bauteile.

Ohne Angabe

0.2.12
Besondere Anforderungen an Art, Güte und Umweltverträglichkeit der Stoffe und Bauteile, auch z. B. an die schnelle biologische Abbaubarkeit von Hilfsstoffen.

Es dürfen ausschließlich nicht schadstoffbelastete Materialien verwendet werden. Materialien in Sandwich- Bauweise müssen vermieden werden.

0.2.13
Art und Umfang der vom Auftraggeber verlangten Eignungs- und Gütenachweise.

Für sämtliche verwendeten Stoffe und Materialien sind die entsprechenden Eignungs- und Gütenachweise mindestens zwei Wochen vor der Ausführung der Bauleitung zur Prüfung und Freigabe zu übergeben.

Dokumentationsunterlagen:

Für die Gewerke sind, sofern bei den einzelnen Fachgewerken nicht weitergehende Forderungen gestellt werden, vier Wochen vor Abnahme folgende Dokumentationsunterlagen an den AG zu übergeben. Die Übergabe erfolgt unter Einhaltung der Vorgaben des Auftraggebers (AG), zum einen in Papierform (Ordner und Inhaltsverzeichnis) in 3-facher Ausfertigung, zum anderen in digitaler Form (PDF) auf geeignetem Datenträger (CD-ROM, USB-Stick)

Die Dokumentation hat streng nach der nachfolgend angegebenen Reihenfolge zu erfolgen. Sollten einzelne Punkte nicht erforderlich sein, so sind diese in Abstimmung mit der Bauleitung leer zu führen. Zusätzliche Unterlagen sind in Abstimmung mit der Bauleitung des Auftraggebers (AG) entweder als Unterpunkt in die vorgegebene Struktur zu integrieren oder am Ende anzustellen. Die Reihenfolge der Unterlage ist auch auf dem Datenträger einzuhalten.

Reihenfolge Dokumentationsunterlagen:

00. Inhaltsverzeichnis
01. Fachunternehmer- und Fachbauleitererklärung
02. Übereinstimmungserklärungen
03. Prüfzeugnisse, Zulassungen, Zustimmungen im Einzelfall
04. Einbauvorschriften
05. Materiallisten
06. Produktunterlagen
  a. Fabrikat
  b. Modell- und Artikelnummer
  c. Farbangaben
  d. Materialangaben
  e. Hersteller und Lieferant
  f. Datenblätter
  g. Einbauhinweise
  h. Wartungs- und Pflegeanleitungen
07. Werstattzeichnungen inklusive notwendiger Berechnungen
  a. Planlisten
  b. statische Berechnungen
  c. Werkstatt- und Montagepläne
  d. Detailpläne
  e. Stromlaufpläne, Schemazeichnungen elektrische Bauteile
  f. Listen
  g. sonstige Listen (z. B. Stahllisten usw.)
08. Bautagesberichte
09. Abnahmeprotokoll ggf. mit Mängelliste
10. Firmenprotokolle
  a. Betriebsvorschriften
  b. Funktionsbeschreibungen
  c. Bedienungsanleitungen
  d. Protokolle zu Leistungen während der Bauzeit (z. B. Befahren Grundleitungen, Spannen Bauteile usw.)
11. CD oder DVD mit Unterlagen 1-10

Zusätzlich zu dieser übergeordneten Vorgabe gibt es ggfls. für die jeweiligen Leistungen ergänzende detaillierte Angaben. Diese sind im jeweiligen Titel beschrieben. Die entsprechenden Angaben sind in die übergeordnete Dokumentationsstruktur gemäß Vorgabe einzuarbeiten.

0.2.14
Unter welchen Bedingungen auf der Baustelle gewonnene Stoffe verwendet werden dürfen bzw. müssen oder einer anderen Verwendung zuzuführen sind.

Alle verwendeten Baustoffe und -produkte müssen den in der Verwaltungsvorschrift (VwV TB) in der jeweils neuesten Ausgabe aufgeführten technischen Regeln entsprechen. Die Übereinstimmung mit den technischen Regeln ist durch den jeweiligen Übereinstimmungsnachweis (ÜH, ÜHP, ÜZ) nachzuweisen. Bei Abweichungen von den technischen Regeln ist eine Allgemeine bauaufsichtliche Zulassung (Z) bzw. ein Allgemeines Bauaufaufsichtliches Prüfzeugnis (P) durch den Auftragnehmer (AN) vorzulegen.

Es sind ausschließlich Baustoffe mit einer CE-Kennzeichnung zu verwenden deren Produktionen einer Fremdüberwachung unterliegen.

0.2.15
Art, Zusammensetzung und Menge der aus dem Bereich des Auftraggebers zu entsorgenden Böden, Stoffe und Bauteile; Art der Verwertung bzw. bei Abfall die Entsorgungsanlage; Anforderungen an die Nachweise über Transporte, Entsorgung und die vom Auftragnehmer zu tragenden Entsorgungskosten.

Sämtliches Abbruchmaterial, sofern in der jeweiligen Position keine andere Verwendung dezidiert bestimmt wird, ist als Abfall im Sinne des Kreislaufwirtschafts- und Abfallgesetz zu behandeln und dementsprechend der gesetzlich vorgeschriebenen Behandlung, Wiederverwertung (Recycling) oder Beseitigung (Deponie) zuzuführen. Der Auftragnehmer (AN) ist den Auftraggeber (AG) oder seinem Bevollmächtigten gegenüber stets zum Nachweis hierüber verpflichtet. Der Nachweis in Form von Wiegescheinen oder sonstigen mengenbezogenen Annahmebestätigungen des jeweiligen zertifizierten Behandlungs-, Verwertungs- oder Beseitigungsbetriebs dient als Vergütungsgrundlage sowie als Bestätigung über die jeweils gesetzlich relevante Abfallbehandlung.

Ansonsten siehe Leistungsbeschreibung.

0.2.16
Art, Menge, Masse, der Stoffe und Bauteile, die von Auftraggeber beigestellt werden, sowie Art, Ort (genaue Bezeichnung) und Zeit ihrer Übergabe.

Durch den Auftraggeber (AG) werden keine Stoffe beigestellt. Alle Stoffe und Bauteile dieses Leistungsverzeichnisses müssen durch den Auftragnehmer (AN) geliefert und montiert werden.

0.2.17
In welchem Umfang der Auftraggeber Abladen, Lagern und Transport von Stoffen und Bauteilen übernimmt oder dafür vom Auftragnehmer Geräte oder Arbeitskräfte zur Verfügung stellt.

Durch den Auftraggeber (AG) werden keine Arbeitskräfte, Transporteinrichtungen/ -fahrzeuge, Hebezeuge, Kräne zu Verfügung gestellt. Der Auftragnehmer (AN) hat hierfür auf eigene Rechnung zu sorgen. Der Auftraggeber (AG) übernimmt keine Leistungen für das Abladen, Lagern und Transportieren von Stoffen und Bauteilen und stellt dem Auftragnehmer (AN) hierfür auch keine Geräte oder Arbeitskräfte zur Verfügung.

0.2.18
Leistungen für andere Unternehmer:

Ohne Angabe

0.2.19
Mitwirken beim Einstellen von Anlagenteilen und bei der Inbetriebnahme von Anlagen im Zusammenwirken mit anderen Beteiligten, z.B. mit dem Auftragnehmer für die Gebäudeautomation.

Der Auftragnehmer muss die von Ihm erstellten elektrotechnischen und elektronischen Anlagen, wie z. B. RWA- Lüftungsklappen, Türantriebe, Motorschlösser Außentüren EG, Motorisch betriebener Sonnenschutz, elektronische Schließung Zutrittskontrollanlage etc. in Zusammenarbeit mit den Auftragnehmern Elektro- installationsarbeiten, Beschlagsarbeiten und Gebäudeautomation an die übergeordnete Steuerungstechnik anschließen und einregulieren. Es ist zugehöriger Teil einer erfolgreichen Abnahme, sämtliche Beteiligten zu einem gemeinsamen Einweisungs- und Übergabetermin einzuladen und die ordnungsgemäße Funktion dieser Anlagen zu testen sowie das Stattfinden der Einweisung des AG's zu dokumentieren.

Der AN muss einkalkulieren, dass zum Zeitpunkt der Vertragsfrist "Fertigstellung der Arbeiten" die Abnahme von elektrotechnischen und elektronischen Anlagen unter Baustellenbedingungen durchgeführt werden müssen. So stehen Fremdleistungen Elektrotechnik, Beschlagsarbeiten und Gebäudeautomation noch nicht funktionell zur Verfügung. Es muss eine provisorische Baustromversorgung und eine provisorische Steuerung der Anlagen einkalkuliert werden.

Ansonsten siehe Leistungsbeschreibung.

0.2.20
Benutzung von Teilen der Leistung vor der Abnahme.

Sämtliche Fenster müssen nach dem Einbau verriegelt und für Dritte nicht öffenbar gemacht werden (Beschläge verriegeln, Bedienvorrichtungen / Griffe nicht bzw. demontieren). Sämtliche Türen, insbesondere die Außentüren im EG müssen für den Durchgang des kompletten Baubetriebs geschützt werden. D. h. die Stand- und Gangflügel müssen eingehaust, gegebenenfalls festgestellt und geschützt werden. Die RWA-Klappen müssen stillgelegt / stromlos geschalten werden.

Ansonsten siehe Leistungsbeschreibung.

0.2.21
Übertragung der Wartung für die Dauer der Verjährungsfrist für die Mängelbeseitigungsansprüche für maschinelle und elektrotechnische sowie elektronische Anlagen oder Teile davon, bei denen die Wartung Einfluss auf die Sicherheit und die Funktionsfähigkeit hat, durch eine besonderen Wartungsvertrag.

Der Auftraggeber beabsichtigt die Wartung der Fassaden-, Tür - und Fensterelemente, und hier insbesondere die maschinellen und elektrotechnischen / elektronischen Anlagen (RWA, Motorschlößer, Sonnenschutz etc.) für die Dauer der Verjährungsfrist für die Mängelbeseitigungsansprüche an den AN zu beauftragen.

Wartungs- und Instandhaltungsleistungen siehe Leistungsbeschreibung.

0.2.22
Abrechnung nach bestimmten Zeichnungen oder Tabellen.

Alle Maße der Ausführungszeichnungen sind vom Auftragnehmer (AN) eigenverantwortlich zu prüfen; sämtliche Maße sind vor Ausführung der Leistung am Bau bzw. an der Baustelle nachzumessen. Eine besondere Vergütung hierfür erfolgt nicht. Maßdifferenzen zwischen Ausführungszeichnungen und baulichen Gegebenheiten sind unverzüglich dem Auftraggeber (AG) bzw. dessen örtlichen Bauleitung mitzuteilen und mit ihr inhaltlich abzustimmen.

Die Abrechnung der Leistung erfolgt nach Aufmaß. inklusive Eintragung von Standzeiten, Bauzuständen (z. B. Darstellung verschiedener Bauabschnitts- und Umbauverläufen) in Aufmaßzeichnungen. Der Auftragnehmer (AN) hat für die Abrechnung der Leistungen alle erforderlichen Aufmaßpläne und Mengenermittlungen zu erstellen und zu liefern. Die Kosten der Aufmaßer- stellung müssen durch den Auftragnehmer (AN) getragen werden.

0.5 ABRECHNUNGSEINHEITEN

Verwendete Abkürzungen unter TB Technischer Beschrieb Verglasungen:

VSG: Verbundsicherheitsglas
ESG: Einscheibensicherheitsglas
SPG: Spiegelglas (Floatglas)+
TVG: Teilvorgespanntes Glas
MIG: Mehrscheiben-Isolierverglasung
SZR: Scheibenzwischenraum
PVG: Polyvinyl-Butyral-Folie
TRAV: Technische Regeln für die Anwendung von absturzsichernden Verglasungen

## VORBEMERKUNGEN ATV METALLBAUARBEITEN DIN 18360
0.1 ANGABEN ZUR BAUSTELLE

0.1.1
Art, Lage, Maße, Zugänglichkeit, Beschaffenheit und Tragfähigkeit von Lager- und Montageflächen, Hauptwindrichtung sowie Einschränkungen der Arbeitshöhe, getrennt nach Bauphasen.

Lager- und Montageflächen: Siehe Vorbemerkungen ATV Bauarbeiten DIN 18299 sowie Positionsbeschrieb bzw. Leistungspositionen dieses Leistungsverzeichnisses und beiliegende Anlagezeichnungen.

Hauptwindrichtung: West bis Südwest

0.1.2
Art, Lage, Maße und Ausbildung sowie Termine des Auf- und Abbaues von bauseitigen Gerüsten.

Siehe Vorbemerkungen ATV Bauarbeiten DIN 18299 sowie Positionsbeschrieb bzw. Leistungspositionen dieses Leistungsverzeichnisses.

0.1.3
Art, Lage, Maße, Zugänglichkeit und Tragfähigkeit der Transportwege. Einschränkungen durch die Gebäudegeometrie, Öffnungsmaße. Montageöffnungen, Absetzbühnen oder andere Baubehelfe. Aufstellflächen für Hebe- und Zugangstechnik.

Siehe Vorbemerkungen ATV Bauarbeiten DIN 18299 sowie Positionsbeschrieb bzw. Leistungspositionen dieses Leistungsverzeichnisses und beiliegende Anlagezeichnungen.

0.2 ANGABEN ZUR AUSFÜHRUNG

0.2.1
Art, Beschaffenheit, Gestaltung und Belastbarkeit der Bauwerksteile, an oder in welche die Bauteile eingebaut werden sollen, z. B. bei Türen und Fenstern innerer oder äußerer Anschlag, glatte Leibung, Art des Sturzes, Putz.

Die Metallbauelemente werden an oberflächenfertige Wand-, Decken-, Bodenbauteile angeschlossen. Es sind dies:

- Sichtbeton-Wände und Decken in SB3
- Gespachtelte Trockenbau- und Stahlbetontrennwände
- Zement-Verbundestriche und Estriche auf Trennlage
  (Abdichtung gegen Erdfeuchte)
- Bodenbeläge: Fliesen / Kautschuk / PVC
- Boden-Beschichtungen, auch als WHG-Beschichtungen

Beim Transport und Montage der Metallbauteile innerhalb und außerhalb des Gebäudes ist darauf zu achten, daß die oben genannten Bauteile und Fertigoberflächen nicht durch den AN beschädigt und verschmutzt werden. Es ist dem AN untersagt, Beschädigungen und Verschmutzungen fremder Leistungen selbst zu beseitigen. Etwaige Reparatur- und Reinigungsarbeiten werden vom AG auf Kosten des AN veranlasst.

Die Umgebungsflächen Boden / Wand / Decke müssen durch den AN Metallbauarbeiten für die Transport- und Montagearbeiten nach Bedarf geschützt werden. Der Aufwand hierfür ist in die Einheitspreise einzukalkulieren.

Ansonsten siehe Technischer Beschrieb Metallbau bzw. Leistungspositionen dieses Leistungsverzeichnisses.

0.2.2
Anzahl, Art, Lage, Maße und Ausbildung von Anschlüssen und von Anschlüssen an angrenzende Bauwerke oder Bauteile.

Siehe Technischer Beschrieb Metallbau bzw. Leistungspositionen dieses Leistungsverzeichnisses.

0.2.3
Anzahl, Art, Lage und Maße von Aussparungen für Befestigungsanker, Art der Befestigung, z.B. Schweißen, Bolzen, Dübel.

Sämtliche Befestigungsmittel müssen aus nichtrostendem Stahl bestehen. Belastete Schraubverbindungen in dünnen Wandungen müssen durch Füllstücke verstärkt werden. Bei geklemmten Verbindungen müssen Sicherungen gegen selbsttätiges Lösen eingebaut werden (Schraubensicherungsmittel / Konterungen).

Sämtliche Befestigungsmittel nach Wahl und Statik des AN. Diese werden nicht extra vergütet, sondern sind in die Einheitspreise einzukalkulieren.

Ansonsten siehe Positionsbeschrieb bzw. Leistungspositionen dieses Leistungsverzeichnisses

0.2.4
Zu erwartende Zeit- und lastabhängige Verformungen, auch aus Temperatur, z. B. Durchbiegung von Decken, Bimetalleffekt von wärmegedämmten Bauteilen.

Ohne Angabe

0.2.5
Besondere Beanspruchungen, z. B. erhöhte Windlasten, Temperaturen, Bewegungen und Schwingungen, des Bauwerks oder einzelner Bauwerksteile, starker Verkehr und andere dynamische Belastungen.

Lastannahmen/ Windlasten:

Windlasten nach DIN EN 1991-1-4 und DIN EN 1991-1-4/NA sowie nach DIN 1055-4
Schnee- und Eislasten nach DIN 1055-5
Windzone 1
Geländekategorie III
Gebäudehöhe < 18 m
Höhe über NN < 800 m über NN
Abmessungen Haupt-Gebäude (LxBxH) 56,25 x 25,75 x 17,45 m
Abmessungen Neben-Gebäude (LxBxH) 12,50 x 6,50 x 5,40 m
Exponierte Lage Gebäude: nein
Schwingungsanfälligkeit des Gebäudes: nein
Geschwindigkeitsdruck q = 0,65 kN/m² bzw. kPa
(konstant über die Gebäudehöhe)

0.2.6
Besondere Anforderungen bei höheren Windlastklassen als Klasse 2 für Tore in Gebäudefassaden.

Ohne Angabe

0.2.7
Art und Umfang von Sicherheitseinrichtungen, z. B. bei kraftbetätigten Toren und kraftbetätigten Türen.

Siehe Technischer Beschrieb Metallbau bzw. Leistungspositionen dieses Leistungsverzeichnisses.

0.2.8
Art, Maße und Form der Profile für Rolltore, der Gitterteile für Rollgitter, der Torflügel oder Torsegmente sowie Art der Umlenkung bei Sektionaltoren.

Siehe Technischer Beschrieb Metallbau bzw. Leistungspositionen dieses Leistungsverzeichnisses.

0.2.9
Verfügbare Sturzhöhe bei Rolltoren, Rollgittern und Sektionaltoren, Maße des Rollraumes.

Ohne Angabe

0.2.10
Anzahl, Art, Lage, Maße und Ausbildung und der Abdichtung von Fugen.

Siehe Technischer Beschrieb Metallbau bzw. Leistungspositionen dieses Leistungsverzeichnisses.

0.2.11
Anforderungen an Wärmedämmung, Schalldämmung, Entdröhnung, Luftdurchlässigkeit, Brandschutz, Strahlenschutz, Einbruch- und Durchschusshemmung, Feuchteschutz und dergleichen.

1.) Wärme- und Feuchtigkeitsschutz und Luftdurchlässigkeit:

Der geforderte Wärmeschutz ist nachzuweisen durch Prüfung eines Musterelementes oder Vorlage eines Zeugnisses einer neutralen Prüfstelle. Wärmebrücken sind zu vermeiden. Die geforderte Wärmeleitfähigkeitsgruppe wird im Leistungsverzeichnis gesondert angegeben.

Dämmstoffe haben DIN 18164 bzw. DIN 18165 zu entsprechen. Ihre Verlegung muss wärmebrückenfrei und formhaltig erfolgen. Mineralfaser-Dämmplatten sind in hydrophober Einstellung zu verwenden. Konstruktions- fugen sind mit loser Mineralwolle zu hinterfüllen. Dämmplatten sind mit einseitig verdichteter Zone und UV-beständiger Oberfläche nach der Wetterseite hin zu verlegen.

Die Verwendung von Montageschäumen ist nicht erlaubt.

Luftdurchlässigkeit nach EN 12153
Klassifizierung: AE

Schlagregendichtigkeit nach EN 12155
Klassifizierung: RE 1200

2.) Schallschutz / Entdröhnung:

Unter Berücksichtigung von DIN EN 20140 und DIN 4109 - Schallschutz im Hochbau - müssen die anzubietenden Stahl- und Aluminiumkonstruktionen den im Leistungsverzeichnis vorgeschriebenen Schallschutz erbringen. Nachweise nach DIN 4109 oder Baumusterprüfung.

Größere Blechflächen wie vorgehängte Bleche oder Fensterbänke sind mit einem Antidröhnbelag zu versehen. Schichtdicke der Entdröhnungsstoffen nach DIN 18360, Ziff. 3.1.5.11.

Fenster: Bewertetes Schallschutzmaß / RW,P: 33 dB
Fassade: Bewertetes Schallschutzmaß / RW,P: 33 dB

Für die Gesamtkonstruktion im eingebauten Zustand bzw. nach VDI-Richtlinien Nr. 2719, Schallschutzklasse II, falls im TB bzw. den LV-Positionen nicht anders erwähnt. Die Schalllängsleitung ist zu begrenzen, Schallentkopplung !

3.) Einbruchschutz und Durschusshemmung:
Einbruchschutz nach EN V 1627Klassifizierung RC2 N

4.) Statik:

Widerstand gegen Horizontallasten EN 1991-1-1
Klassifizierung: I 5 bzw. 1,0 kN/m

Gemäß EN 13830 ist die max. Durchbiegung der Fassadenteile bis zu einer Höhe von 3000 mm auf L/200 bzw. 15mm und auf L/300 + 5mm ab einer Höhe von 3000 mm bis 7500 mm begrenzt. Der statische Nachweis für die tragenden Elemente / Pfosten ist beizufügen. Die T-Verbinderanschlüsse (Riegel an Pfosten) und die Verschraubungen der Klemmleisten müssen eine allgemeine bauaufsichtliche Zulassung (Prüfzeugnis) haben.

Stoßfestigkeit, Belastung von außen, EN 12600
Klassifizierung: E 5

5.) Brandschutz:
Siehe Leistungsbeschreibung

6.) Strahlenschutz:
Ohne Angabe

0.2.12
Erstellen und Liefern von Prüfelementen einschließlich der erforderlichen Prüfungen, z.B. hinsichtlich eines erhöhten Schallschutzes.

Ohne Angabe

0.2.13
Anforderungen an die Barrierefreiheit, z. B. Bedienkräfte bei Fenstern und Türen, Schwellenausbildung.

Der Neubau LVK ist gemäß LBO § 39 als Barrierefreie Anlage herzustellen. Bezüglich der hier gegenständlichen Fassaden-, Tür- und Fensterkonstruktionen müssen folgende Anforderungen umgesetzt werden:

- Schwellenlose Zugänge, keine unteren Türanschläge und Schwellen. Falls sie technisch nicht vermeidbar
  sind (z. B. aufgrund Schlagregenschutz, Luftdichtigkeit etc.), dürfen diese nicht größer als 2 cm ausgebildet
  werden.
- Hauptzugangstüre / Haustüre muß vorzugsweise automatisch zu öffnen und zu schließen, evt.
  Schließverzögerungen vorsehen (Drehtürautomatik, siehe Leistungsbeschreibung).
- Drückergarnituren bogen- oder u-förmig, senkrechte Bügel
- Öffnen und Schließen der Türen mit geringem Kraftaufwand ermöglichen
- Bedienkräfte und -momente max. Klasse 3 nach DIN EN 12217
- Schließkraft bzw. Kraft zur Einleitung einer Bewegung Höchstwert 25 (N)
- Handbetätigte Baubeschläge max. Moment 2,5 (Nm) / min. Kraft 25 (N)
- Fingerbetätigte Baubeschläge max. Moment 1,5 (Nm) / min. Kraft 6 (N)
- Türschließer max. Öffnungsmoment der Größe 3 nach DIN EN 1154:2003-04

Ansonsten siehe Technischer Beschrieb Metallbau bzw. Leistungspositionen dieses Leistungsverzeichnisses.

0.2.14
Lage der glatten Seiten einwandiger Türen und Tore.

Siehe Technischer Beschrieb Metallbau bzw. Leistungspositionen dieses Leistungsverzeichnisses und Anlagezeichnungen.

0.2.15
Flügelart und Öffnungsrichtung, Öffnungsbegrenzung und Bedienkräfte von Fenstern und Türen.

Siehe Technischer Beschrieb Metallbau bzw. Leistungspositionen dieses Leistungsverzeichnisses und Anlagezeichnungen.

0.2.16
Anforderungen an die Ausführung von Schwellen an Türen und Fenstertüren.

Siehe unter Punkt 0.2.13 sowie Technischer Beschrieb Metallbau bzw. Leistungspositionen dieses Leistungsverzeichnisses und Anlagezeichnungen.

0.2.17
Bauform, Profilierung und Bodeneinstand von Zargen.

Siehe Technischer Beschrieb Metallbau bzw. Leistungspositionen dieses Leistungsverzeichnisses und Anlagezeichnungen.

0.2.18
Erstellen und Liefern von Konstruktionszeichnungen, Beschreibungen und statischen Berechnungen durch den Auftragnehmer.

Konstruktionszeichnungen (siehe auch unter Leistungspositionen dieses Leistungsverzeichnisses):

Alle Fenster-, Glas- und Sonnenschutzkonstruktionen, Befestigungen etc. sind in der Leistungsbeschreibung zu Ausschreibungszwecken hinsichtlich Profilquerschnitten, Materialstärken, Verbindungen, Besfestigungspunkten und -elementen nur statisch vordimensoniert angegeben.

Im Auftragsfall sind nach Aufmaß vom Bieter über sämtliche Positionen vermaßte Ausführungszeichnungen unter Berücksichtigung der örtlichen Gegebenheiten, der eigenen statischen Berechnungen (Stab-, Detail- und Anschlußstatik) und des Positionsbeschriebs sowie auf Grundlage der Architektenzeichnungen (Leit- und Regeldetailierung, Formale Gliederungen) zu erstellen.

Die Ausführungszeichnungen müssen die umgebenden Bauteile, an die angeschlossen wird, maßlich und sachlich korrekt beinhalten, ebenso sämtliche Abdichtungen und Isolierungen mit Angabe der Funktion, der Farbe und des verwendeten Materials. Höhenkoten der Decken, und Bodenaufbauten sind in die Ausführungszeichnungen mit einzuarbeiten.

Die Ausführungszeichnungen sind vor Fertigungsbeginn mit genügend Vorlauf und 12 Werktagen Prüfzeit den Architekten zweifach vorzulegen und von diesen zur Ausführung freigeben zu lassen, so daß durch evtl. notwendige Änderungen oder Korrekturen keine Verzögerung bei der Arbeitsvorbereitung eintreten. Korrektursätze der Ausführungszeichnungen sind auch mehrfach kostenfrei vorzulegen bis die Fertigungs- freigabe erteilt werden kann. Mehrfach nötige Planvorlage gibt keinesfalls Anlass zu gesonderter Vergütung bzw. zu Termin-Aufschub der Fertigstellungsfristen !

Ausführungzeichnungen sind wie folgt vorzulegen und zu kalkulieren:

1 x für Prüfstatiker
1 x für Objekt-Tragwerksplaner
1 x für Bauherr
1 x für Architekt

Außerdem müssen zu allen Ausführungszeichnungen des AN PDF-Dateien übergeben werden.

Die Korrekturen der Architekten beziehen sich auf massliche und gestalterische Angaben und befreien den AN nicht von der technisch einwandfreien und vorschriftsgemäßen Ausführung der Arbeiten vor Ort.

Es sind für jede Position mindestens anzufertigen:

- Detailschnitte im Maßstab 1:1, 1:5 und 1:20
  (horizontal und vertikal) durch sämtliche Bauteile
  und Knotenpunkte sowie durch alle Bauwerksanschlüsse,
  inklusive Darstellung von Kabelführungen
  Anschlusspunkten (seitlich, oben, unten, Schwellen
  etc.)
- Gesamtansichten, Gesamtschnitte und Grundrisse der
  Fassaden- und
  Fensterelemente, sowie Aufteilungen der
  Sonnenschutzanlagen im Maßstab
  1:20 mit entsprechenden Detailverweisen.
- Leitungs- und Schaltpläne bei Elektroinstallationen

Statische Berechnungen (siehe auch unter Leistungspositionen dieses Leistungsverzeichnisses):

Wie vor beschrieben müssen für alle Fenster-, Glas- und Sonnenschutzkonstruktionen, Befestigungen im Auftragsfall unter Berücksichtigung der örtlichen Gegebenheiten eine eigene Stab-, Detail- und Anschluß- statik erstellt werden. Der statische Nachweis des AN muß zur Prüfung und Freigabe dem Prüfingenieur übergeben werden. Ansonsten siehe Leistungsbeschreibung dieses Leistungsverzeichnisses.

0.2.19
Art und Dicke des Glases. Art der Verglasung, z. B. Dichtstoff, Dichtprofile, Falzleisten innen oder außen.

Siehe Technischer Beschrieb Metallbau bzw. Leistungspositionen dieses Leistungsverzeichnisses und Anlagezeichnungen.

0.2.20
Anzahl, Art, Stoff und Form der Beschläge.

Siehe Technischer Beschrieb Metallbau bzw. Leistungspositionen dieses Leistungsverzeichnisses und Anlagezeichnungen.

0.2.21
Belastbarkeit feststehender Sonnenschutzeinrichtungen, z. B. Widerstand gegen Windlast:

Siehe Technischer Beschrieb Metallbau bzw. Leistungspositionen dieses Leistungsverzeichnisses und Anlagezeichnungen.

0.2.22
Besondere Anforderungen an Kunststoffe, z. B. UV-Alterungsbeständigkeit.

Oberflächen, Gläser, Kunststoffe, Gummis, Dichtstoffe etc. müssen UV-beständig sein.

0.2.23
Art und Umfang des Korrosionsschutzes, und der Vorbehandlung von Aluminiumbauteilen, z.B. Voranodisation.

Siehe Technischer Beschrieb Metallbau bzw. Leistungspositionen dieses Leistungsverzeichnisses und Anlagezeichnungen.

0.2.24
Art und Zeitpunkt der Oberflächenbehandlung.

Die nachfolgend aufgeführten Korrosionsschutz- und Oberflächenbehandlungen sind jeweils nach der mechanischen Fertigbearbeitung durchzuführen und unter Werkstattbedingungen durch einen autorisierten, in der Handwerksrolle eingetragenen und zugelassenen Beschichtungsbetrieb ausführen zu lassen. Eignungsnachweis und Referenzliste sind auf Anforderung durch den AG bzw. dessen Bauleitung vorzulegen. Wo dies konstruktiv oder technisch nach vorhergehender Absprache mit dem Architekten nicht sinnvoll erscheint, sind qualitativ gleichwertige Verfahren auf der Baustelle zu wählen.

Durch mechanische Bearbeitung beschädigte Korrosionsschutz- und Oberflächenbehandlungen sind ohne optische und qualitative Beeinträchtigungen fachtechnisch einwandfrei nachzubehandeln oder durch Neuteile zu ersetzen.

Auf Anfrage muss der vom AN beauftragte Beschichtungsfachbetrieb einen Prüfbericht über die Einhaltung der Güterichtlinien auf Anweisung durch die Bauleitung vorlegen. Der AG behält sich weiter vor, die Einhaltung geforderter Oberflächenhandlungsverfahren durch entsprechende Prüfungen (z.B. Schichtdickenprüfung, Gitterschnittprüfung etc.) auf Kosten des Bieters untersuchen zu lassen.

Alle Edelstahl-Fertigoberflächen, falls in der LV-Position nicht anders beschrieben, sind matt gebürstet herzustellen und müssen mit einer abziehbaren Folie geschützt werden.

0.2.25
Besondere Schutzmaßnahmen bei endbehandelten Oberflächen, z.B. durch Holzverkleidungen, nochmaliges Aus- und Einbauen von Fenster- und Türflügeln.

Bauteile, die durch Lagerung, Transport oder Montage verschmutzt werden, sind in Abstimmung mit der Bauleitung sorgfältig zu reinigen.

Der AN hat während der Arbeitszeit und bei technologisch bzw. arbeitszeitlich bedingter Unterbrechung der Arbeiten bei Erfordernis vorsorglich für eine ausreichende provisorische Abdeckung, deren Kosten in die Preise einzurechnen sind, zu sorgen. Der Arbeitsablauf ist so einzurichten, daß bei Arbeits- unterbrechung offene Kanten gegen das Eindringen von Niederschlägen geschützt sind, ggf. sind sie abzukleben und bei Weiterarbeit von den Klebestreifen wieder rückstandsfrei zu befreien.

0.2.26
Angaben zu rutschhemmenden Eigenschaften von begehbaren Bauteilen.

Ohne Angaben

0.2.27
Zeitpunkt der Montage von Beschlägen und Falzdichtungen.

Beschläge und Falzdichtungen müssen in Absprache mit der Bauleitung im Vorfeld der Schlußabnahme montiert werden. Bei sofortigem Einbau ist der AN für den Schutz der Leistung verantwortlich. Eine vorgezogene Abnahme von Beschlägen, Dichtungen oder anderen Teilen der Leistung kann nicht erfolgen. Vor den Verglasungsarbeiten eingesetzte Glashalteleisten müssen dauerhaft und zuverlässig gegen das Herausfallen gesichert werden oder erst zum Zeitpunkt der Verglasung der Fenster- und Fassaden- konstruktionen an die Baustelle geliefert und montiert werden.

Siehe auch Technischer Beschrieb und Positionsbeschreibung.

0.2.28
Art und Anzahl der geforderten Muster.

Zu allen Oberflächen und Farbtönen sind dem AG in Bezug auf Oberflächenstruktur, Hell- und Dunkelgrenzen,sowie Glanzgrad kostenfrei mindestens 3 Stück Handmuster auf dem Original-Untergrundmaterial (Stahl, Alumium, Bleche) mit Kennzeichnung und genauer fachtechnischer Bezeichnung der verwendeten Oberflächenbehandlungsverfahren vorzulegen.

Die Musterflächen sind als Komplettleistung der betreffenden Leistungspositionen d. h. inklusive Untergrund vorbereiten, Grundierung, Spachtelung, Beschichtung und Versiegelung zu erstellen. Größe Musterflächen mindestens:

- 3 Stück Handmuster zu den fertigbehandelten
  Metallprofilen und Metalloberflächen, Größe DINA4
- 3 Stück Handmuster der eingesetzten
  Verglasungen je nach Glastyp, Größe DINA4

0.2.29
Grenzmuster für Farbe und Glanz bei endbehandelten Oberflächen.

Zu den unter 0.2.28 geforderten Proben / Handmustern müssen dem AG pro Oberflächenmuster kostenfrei mindestens 3 Stück Grenzmuster in Bezug auf den Farbton und den Glanzgrad zusätzlich zur Ausführungsfreigabe vorgelegt werden. Die Abgrenzung des Farbtons ist 1x hell, 1x mittel, und 1x dunkel. Die Abgrenzung des Glanzgrades ist 1x stumpf matt, 1x matt und 1x seidenmatt / mittlerer Glanz.

Außerdem muß anhand der Grenzmuster eine dauerhafte Referenzfläche für den Abgleich mit der handwerklich hergestellten Ausführungsqualität möglich sein.

Die Muster der geforderten Oberflächen und Farbtöne müssen auf den entsprechenden Profilen und Materialien erstellt und vor der Fertigung der Metallfassaden zur Freigabe vorgelegt werden. Format mindestens DINA4. Farbtöne der deckenden Lackierungen sind nach RAL, NCS oder DB zu bemustern und auszuführen.

## ANLAGENVERZEICHNIS
ANLAGEVERZEICHNIS

Die nachfolgend aufgeführten Zeichnungen liegen diesem Leistungsverzeichnis als Kalkulationshilfe bei:

Lagepläne

- LVK 3_080_000_DINA3_cl_Übersichtsplan
- LVK 3_080_001_DINA3_cl_Lageplan
- LVK 3_080_002_DINA3_cl_BE-plan

Grundrisse

- LVK 3_080_003_DINA3_cl_Grundriss_UG
- LVK 3_080_004_DINA3_cl_Grundriss_EG
- LVK 3_080_005_DINA3_cl_Grundriss_1.OG
- LVK 3_080_006_DINA3_cl_Grundriss_2.OG
- LVK 3_080_007_DINA3_cl_Grundriss_3.OG
- LVK 3_080_008_DINA3_cl_Grundriss_DA

Ansichten

- LVK 3_080_009_DINA3_cl_Ansicht West
- LVK 3_080_010_DINA3_cl_Ansicht Nord
- LVK 3_080_011_DINA3_cl_Ansicht Ost
- LVK 3_080_012_DINA3_cl_Ansicht Süd

Schnitte

- LVK 3_080_013_DINA3_cl_Schnitt_1-1
- LVK 3_080_014_DINA3_cl_Schnitt_2-2
- LVK 3_080_015_DINA3_cl_Schnitt_3-3
- LVK 3_080_016_DINA3_cl_Schnitt_4-4
- LVK 3_080_017_DINA3_cl_Schnitt_5-5
- LVK 3_080_018_DINA3_cl_Schnitt_6-6

Details

- LVK 3_080_019_DINA3_cl_Detail Fenstersturz
- LVK 3_080_020_DINA3_cl_Detail Fensterbank
- LVK 3_080_021_DINA3_cl_Detail Fensterlaibung
- LVK 3_080_022_DINA3_cl_Detail Büro Panel
- LVK 3_080_023_DINA3_cl_Detail Besprechungsraum_Flur unterer Anschluss
- LVK 3_080_024_DINA3_cl_Detail Fenstersturz Leitwarte_Brüstung Terrasse
- LVK 3_080_025_DINA3_cl_Detail Schulung Kantine_Pausenraum Tür Sturz_Sockel 2.OG
- LVK 3_080_026_DINA3_cl_Detail Schulung Kantine_Pausenraum Tür seitlicher Anschluss
- LVK 3_080_027_DINA3_cl_Detail Balkon Tür Sturz Flur
- LVK 3_080_028_DINA3_cl_Detail Balkon Tür Sockel Flur
- LVK 3_080_029_DINA3_cl_Detail Balkon Tür seitlicher Anschluss Flur
- LVK 3_080_030_DINA3_cl_Detail Eingang Tür Sturz  Achse G1
- LVK 3_080_031_DINA3_cl_Detail Eingang oberer Anschluss Achse 1a
- LVK 3_080_032_DINA3_cl_Detail Eingang Tür Sockel
- LVK 3_080_033_DINA3_cl_Detail EG Eingang seitlicher Anschluss
- LVK 3_080_034_DINA3_cl_Detail EG Eingang unterer Anschluss
- LVK 3_080_035_DINA3_cl_Detail Fenstersturz EG
- LVK 3_080_036_DINA3_cl_Detail Fassade Treppe West oberer Anschluss
- LVK 3_080_037_DINA3_cl_Detail EG Fassade Treppe West seitlicher Anschluss
- LVK 3_080_038_DINA3_cl_Detail EG Fassade Treppe West unterer Anschluss

## TECHNISCHER BESCHRIEB GLASFASSADEN / AUSSENTÜREN / AUSSENFENSTER
TECHNISCHER BESCHRIEB GLASFASSADEN / AUSSENTÜREN / AUSSENFENSTER
(weiter "TB" bezeichnet)

Der TB gilt als unmittelbare Ergänzung zu den Langtexten in den Positionen. Den ausgeschriebenen Leistungen liegen die folgend beschriebenen Konstruktionsmerkmale, Vorschriften, Werkstoffe, Qualitäten, Quantitäten, gestalterischen Anforderungen und Verfahren zugrunde.

Art und Umfang der Leistungen:

Gegenstand der Ausschreibung ist Herstellung, Lieferung und Einbau von

- Stahl-Rahmen-Türen- und Fenster, hochwärmeisoliert und wärmegedämmt, in systembezogener
  Elementbauweise und deren Füllungen aus Mehrscheiben-Isolierglas und Alu-Glas-Wärmedämmpaneelen
- Stahl-Glas-Fassaden, hochwärmeisoliert und wärmegedämmt, in systembezogener Pfosten-Riegel-
  Bauweise mit Alu-Preßleisten und deren Füllungen aus Mehrscheiben-Isolierglas und Alu-Glas-Wärme-
  dämmpaneelen sowie isolierverglasten Stahl-Rahmentüren- und Fenstern
- Stahl-Glas-Innen-Fassaden im Innenraum, nicht wärmegedämmt, in systembezogener Stahl-Pfosten-
  Riegel-Brandschutzbauart mit Alu-Preßleisten und dere  Füllungen aus Brandschutz-Sicherheits-Sonderglas
  fest sowie sonderverglasten Stahl-Rahmentüranlagen

als Metallbau- und Verglasungsarbeiten nach DIN 18360 und DIN 18361

Die Leistung umfasst die Lieferung, das Montierten der Metallbaukonstruktionen (Stahl-Fassaden, das Einsetzen und das Abdichten aller Glasscheiben und Ausfachungen sowie die Herstellung aller Bauanschlüssen inklusive Beschlagsarbeiten.

Fertigungsabmessungen:

Die Fertigung der ausgeschriebenen Leistungen erfolgt nach den am Bau vom AN anhand eines zu erstellenden Aufmaßes festzustellenden Abmessungen. Der AN ist verpflichtet, die für Planung, Fertigung und Montage notwendigen Abmessungen rechtzeitig zu ermitteln, damit er diese bereits in seine Ausführungszeichnungen einarbeiten und bei der Arbeitsvorbereitung berücksichtigen kann.

Bei der Planung, Fertigung und Montage sind die Einflüsse aus

- Kriechen und Schwinden des Betons
- Thermische Bewegungsänderungen
- Formveränderungen aus Eigengewicht und Belastungen
- Verkehrsbelastungen

und sonstiger aus der Art der Baumaßnahme resultierenden Belastungen, mit dem für das Bauvorhaben zuständigen Tragwerksplaner abzuklären, und die dafür erforderlichen Maßnahmen und Leistungen vom AN zu erbringen.

Fertigungs- und Montagegenauigkeit:

Die im Leistungsverzeichnis und in den Detailplänen angegebenen Maße (Elementgrößen und Teilungen) sind nur Richtmaße. Mehr- oder Mindergrößen (+/- 50 mm) in Folge von Konstruktionsänderungen oder Toleranzen der Vorgewerke sind in den EP einzukalkulieren. Nach Auftragsvergabe sind die genauen Maße im Rahmen der Werkstattzeichnungen festzulegen.

Hierbei ist zu beachten, daß sich bei mehrfach wiederholenden Elementen - auch ausdrücklich innerhalb einer Leistungsposition - nicht nach dem kleinsten gemeinsamen Maß gefertigt werden darf, sondern ggf. auch Sonderelemente oder mehrere Maßgruppen gefertigt werden müssen.

Materialien und Werkstoffe:

Die zur Ausführung kommenden Bauprodukte bedürfen einer Bestätigung ihrer Übereinstimmung mit den technischen Regeln, den allgemeinen bauaufsichtlichen Zulassungen, den allgemeinen bauaufsichtlichen Prüfzeugnissen oder den Zustimmungen im Einzelfall. Die Bestätigung der Übereinstimmung gehört zum Leistungsumfang des AN und hat unaufgefordert schriftlich zu erfolgen durch:

- Übereinstimmungserklärung des Herstellers oder
- Übereinstimmungszertifikat

Die Bestätigung durch Übereinstimmungszertifikat hat entsprechend den jeweiligen allgemeinen bauaufsichtlichen Zulassungen, den Zustimmungen im Einzelfall bzw. entsprechend den Vorschriften gemäß Bauregelliste A zu erfolgen. Bauprodukte, die nicht in Serie hergestellt werden, bedürfen der Übereinstimmungserklärung des Herstellers.Die Übereinstimmungserklärung und die Erklärung, daß ein Übereinstimmungszertifikat erteilt ist, hat der Hersteller durch Kennzeichnung der Bauprodukte mit dem Übereinstimmungszeichen (CE- Zeichen) unter Hinweis auf den Verwendungszweck abzugeben.

Alle Materialien sind nach statischen, funktionalen, konstruktiven, fertigungstechnischen und formalen Anforderungen zu dimensionieren. Gegebenenfalls müssen aus diesen Gründen sowie aus Durchbiegungsbeschränkungen und Ebenheitsanforderungen, etc. höhere Materialdicken gewählt werden und/ oder entsprechende Aussteifungen mit unsichtbarer Befestigung zur Ausführung kommen.

Aluminiumprofile:

Es sind stranggepresste Aluminiumprofile der Legierung EN AW 6060 und EN AW 6063 in Eloxalqualität nach DIN EN 755 und DIN EN 12020 zu verwenden.

Aluminiumbleche:

Für anodisierte Aluminium-Bleche in Eloxalqualität ist die Legierung AlMg 1, halbhart, (EN AW 5005A) zu verwenden. Die Blechdicke ist nach statischen Anforderungen zu dimensionieren. Bei sichtbaren Blechen ist auf eine einheitliche Walzrichtung im eingebauten Zustand zu achten.

Stahlsystemteile / Stahlprofile:

Stahlteil sind mindestens aus Stahl der Güte S 235 JR herzustellen. Wandstärken ab 4 mm sind feuerverzinkt, mit einer Mindestschichtauflage von 100 µ zu liefern. Wandstärken unter 4 mm können aus sendzimirverzinken Stahlblechen hergestellt werden. Korrosionsschutz ist entsprechend DIN 55928 auszuführen.

Es sind kaltgewalzte oder kaltgezogene Präzisions-Stahl-Profile der Qualität S 235JR nach DIN EN 10027-1 oder höher zu verwenden. In der Ausführung Stahl galvanisch verzinkt (GV-GC) nach DIN EN ISO 50961 / bandverzinkt (Z) nach DIN EN 10147. Stahl-Bleche sind generell aus feuerverzinktem Blech nach DIN EN ISO 1461 oder in gleichwertiger Qualität auszuführen.

Sofern im Leistungsverzeichnis nicht ausdrücklich anders beschrieben oder baukonstruktiv nicht anders herstellbar, sollen nur Konstruktionen zur Anwendung kommen, die ein Verschweißen nicht notwendig machen. Müssen jedoch Stahlteile verschweißt werden, so sind diese unmittelbar nach dem Schweißen mit der Drahtbürste zu reinigen und mit Rostschutzgrund zu streichen. Statisch beanspruchte Bauteile aus Stahl sind nur an Flächen möglich, die nach dem Einbau zugänglich bleiben und entsprechend DIN 55928 gegen Korrosion geschützt werden.

Die Nachbesserung von Fehlstellen, Beschädigungen, sowie das Nacharbeiten von etwaigen Schweißstellen hat entsprechend DIN EN ISO 1461 zu erfolgen.

Stahlteile für Verankerungen und Aussteifungen sind mindestens in feuerverzinkter Ausführung vorzusehen. Die Nachbesserung von Fehlstellen und Beschädigungen muss entsprechend DIN 55634 erfolgen. Statisch Konstruktive / Tragende Bauteile müssen nichtrostend in Edelstahl ausgeführt werden.

Edelstahl

Verankerungselemente und -mittel, die einem Korrosionsangriff ausgesetzt und für Wartungen nicht zugänglich sind, z.B. grundsätzlich Befestigungs- und Verankerungskonstruktionen von Fenstern und vorgehängten Fassaden (Kaltfassaden) sowie grundsätzlich alle Verbindungsteile, sind aus rostfreiem Edelstahl herzustellen.

Als Verankerungs-, Verbindungs- und Befestigungselemente dürfen ohne besonderen Korrosionsschutznachweis gemäß DIN 18516-1 nur nichtrostende Stähle bzw. Stähle der Stahlgruppen A2 für zugängliche Konstruktionen, ansonsten A4 verwendet werden.

Ferner ist sicherzustellen, daß unter Spannung stehende Bauteile, besonders wenn sie legiert sind, in uneingeschränkter Festigkeit zu keiner Spannungskorossion oder anderweitiger interkristalliner oder auch anderweitig wirksam werdender Zersetzung im Alterungsprozeß neigen.

Auf Anforderung des AG hat der AN über die Einhaltung der v.g. Forderungen projektbezogene Bescheinigungen des Herstellers bzw. Prüfzeugnisse und Nachweise vorzulegen.

Bei Edelstahlprofilen sind ausschließlich austenitische nichtrostende Stahlprofile aus kaltverformtem Bandstahl, Kurzname X5CrNiMo17-12-2 nach DIN EN 10088-1, Oberflächenbeschaffenheit 2B nach DIN EN 10088-2 zur Erzielung guter Korrosionsbeständigkeit, Glattheit und Ebenheit einzusetzen.

Profilauswahl:

Die erforderlichen Profile sind für den vorgesehenen Verwendungszweck aus den Unterlagen des System-Herstellers durch den AN eigenständig zu wählen. Bei wärmegedämmten Profilen sind nur solche zulässig, bei denen die Innen- und Außenschalen durch Wärmedämmprofile durchgehend kraft- und formschlüssig miteinander verbunden sind.

Die Profile müssen die Lasten nach DIN EN 1991-1 sowie den NA (Nationalen Anhängen) sicher abtragen. Die vom System-Hersteller angegebenen wirksamen Trägheitsmomente (Ix) sind, unter Berücksichtigung der DIBT Richtlinie für thermisch getrennte Profile, für die Auswahl zu berücksichtigen. Das Prinzip der Wärmedämmung ist bei Außenbauteilen für die gesamte Konstruktion einzuhalten. Die Wanddicken aller tragenden Profilwandungen müssen mindestens 1,5 mm betragen. Die ausgewiesenen Wärmedurchgangskoeffizienten der Profile (Uf) sind durch Messung / Berechnung nach DIN EN ISO 12412-2 nachzuweisen, die Wärmedurchgangskoeffizienten der Verglasungen (Ug) sind gemäß der Übergangsregelung des BmVBW aus den Eingruppierungen im Bundesanzeiger oder nach DIN EN 673, DIN EN 674, DIN EN 675 zu ermitteln.

Zusammenbau unterschiedlicher Metalle

Der Zusammenbau von Aluminium mit einwandfrei feuerverzinktem Stahl (DIN 50976) sowie rostfreiem Edelstahl, z. B. austenitischer CrNiMo-Stahl (1.4401) oder CrNi-Stahl (1.4301) ist unbedenklich. Der direkte Zusammenbau mit Metallen unterschiedlicher elektrochemischer Potentiale (z.B.Kupfer, Baustahl und Schwermetalle) ist unzulässig. In diesem Fall sind als Isolierung Zwischenlagen mit nachfolgenden Eigenschaften zur Vermeidung der Leitfähigkeit einzubauen:

- alterungsbeständig
- keine Feuchtigkeitsaufnahme
- bei Kraftschlüssigen Verbindungen, druckfest
- keine korrodierende Wirkung haben
- Zwischenlagen ohne Kupfer, Quecksilber und Blei

Verbindungen:

Tragende Befestigungsmaterialien wie Schrauben, Bolzen und der gleichen müssen bei Feuchtigkeitsbelastung und Verbindung mit Aluminium aus Chromnickelstahl nach DIN 17440 bestehen. Belastete Schraubverbindungen in dünne Wandungen von Aluminiumprofilen müssen durch Füllstücke, Muttern, Gewindeniete oder gleichwertig verstärkt werden. Bei geklemmten Verbindungen müssen Sicherungen gegen selbsttätiges Lösen wie z.B. Schraubensicherungsmittel angebracht werden.

Profilverbindungen:

Die Verbindung der Profile in Gehrungs- und T-Stößen erfolgt durch Schweißung. Hierdurch werden kraft- und formschlüssige Übergänge geschaffen. Schweißverbindungen in Sichtflächen sind sauber zu verschleifen und zu verputzen.

Entwässerung der Konstruktion:

Falze und Profilnuten, in die Niederschlag und Kondenswasser eindringen können, müssen nach außen entwässert werden (Mikroklimatische Belastung). Die Entwässerung der Konstruktion muß verdeckt im Falz liegen. Es dürfen keine Entwässerungsöffnungen und deren Kunststoffabdeckungen in den sichtbaren Oberflächen von PFR-Fassaden, Fenstern und Türen ausgeführt werden.

Flügeldichtungen:

Alle Dichtungsprofile müssen so angebracht sein, dass sie die Forderungen der verlangten Beanspruchungsgruppe für die Fensterkonstruktion dauerhaft erfüllen. Die Dichtungen müssen auswechselbar sein. Es müssen die in den Fertigungsunterlagen ausgewiesenen System-Dichtungen verwendet werden. Für Dreh-, Drehkipp- und Stulp - Fenster sowie PASK ist eine Mitteldichtung vorgeschrieben.

Bandförmige Dichtungen:

Für Dichtprofile sind nichthärtende elastomere Werkstoffe, vorzugsweise APTK oder EPDM zu verwenden. Die Qualität muß der DIN 7863 entsprechen. Dichtprofile müssen in Beschaffenheit, Abmessung und Gestaltung dem vorgesehenen Verwendungszweck entsprechen. Ihre elastischen Eigenschaften, insbesondere die Rückstellkräfte, müssen im vorkommenden Temperaturbereich den Anforderungen genügen.

Spritzbare Dichtstoffe:

Konstruktionsfugen, Baukörperanschlüsse etc. sind mit ozon-, witterungs-, alterungsbeständigem und temperaturfesten Materialien aus zugelassenen Ein- oder Zweikomponentendichtmasse auszubilden. Sie müssen in ihren Eigenschaften dem Verwendungszweck entsprechen. Sie dürfen keine toxischen und aggressiven Bestandteile beinhalten und müssen mit angrenzenden Baustoffen (auch mit Anstrichen) verträglich sein. Die Dimensionierung der Fugen hat unter Berücksichtigung der Dehn- und Komprimierfähigkeit des Dichtstoffes (mind. 25%) sowie der zu erwartenden Dehnung und Schrumpfung der Bauelemente zu erfolgen, diese Dehnungen sind eigenverantwortlich zu ermitteln. Die Verwendung unterschiedlicher Fabrikate innerhalb eines Dichtsystems ist nicht zu gelassen. Bewegungsfugen dürfen nicht mit dauerelastischen, spritzbaren Dichtmitteln abgedichtet werden.

Bauabdichtungsbahnen bzw. -folien:

dürfen keine toxischen und aggressiven Bestandteile beinhalten und müssen mit angrenzenden Stoffen (auch mit Anstrichen) verträglich sein. Bei Abdichtung der Fassaden-, Fenster- und Türelementen zum Baukörper mit Bauabdichtungsfolien ist DIN 18195 zu beachten. Zur Wahrung der Funktionsfähigkeit sind die vollflächig verklebten Folien zusätzlich mechanisch zu sichern. Wird die Bauabdichtungsfolie verklebt, so müssen die Klebeflächen frei von Verunreinigungen und Fremdstoffen sein. Lufteinschlüsse in den Klebeflächen müssen vermieden werden. Im Anschluß von Fassaden-, Fenster- und Türelementen an das Erdreich ist an die bauseits vorhandene bituminöse Dickbeschichtung dauerhaft und gem. einschlägigen Verarbeitungsrichtlinien einwandfrei anzudichten. Diese Abdichtung ist mittels angepresster Edelstahlbleche dauerhaft gegen Beschädigung und UV-Einwirkung zu schützen. Eckausbildungen sind als vorgeformte Schachtelecken auszubilden. Anschlußverklebungen sind mind. 100 mm zu überlappen.

Dämmstoffe:

Dämmstoffe haben DIN 18164 bzw. DIN 18165 zu entsprechen. Ihre Verlegung muß wärmebrückenfrei und formhaltig erfolgen. Mineralfaser-Dämmplatten sind in hydrophober Einstellung nach DIN 18165, WLG 035 zu verwenden. Konstruktionsfugen sind mit loser Mineralwolle satt zu füllen. Dämmplatten sind mit einseitig verdichteter Zone und UV-beständiger Oberfläche nach der Wetterseite hin zu verlegen. Es dürfen nur nichtbrennbare Dämmstoffe nach DIN 4102, Baustoffklasse A1/ A2 eingebaut werden.

Die Verwendung von Montageschäumen ist verboten.

Beschläge:

Die für Beschläge verwendeten Werkstoffe müssen nach DIN 18357 den zu erwartenden Belastungen entsprechend ausgebildet und gegen Korrosion geschützt sein. Grundbeschläge sollen entsprechend Flügelgröße und Windlast durch Zusatzteile komplettiert werden. Ihr Einsatzbereich sowie die zulässigen Flügelformate in Abhängigkeit der flächenbezogenen Füllungsgewichte sind hierbei zu berücksichtigen. Dreh- und Drehkippbeschläge müssen die Qualitäts- und Prüfbedingungen von RAL-RG 607/3 erfüllen und haben das RAL-Gütezeichen Die Möglichkeit zur Wartung, dreidimensionalen Justage und Instandhaltung muß bei allen beweglichen Teilen gegeben sein. Zur Verwendung kommen dürfen ausschließlich systemabgestimmte Markenfabrikate. Geliefert und montiert werden alle zur einwandfreien Funktion erforderlichen Beschlagteile, so z.B. bei flächenbündigen Flügeln auch die Begrenzungsscheren.

Die Beschläge sind hinsichtlich der Verriegelungsart und der Zusatzteile so auszubilden, daß ein einwandfreier Dichtschluß bzw. Anpreßdruck der Elemente gewährleistet ist. Sie müssen mit geeigneten Schrauben (Oberflächen wie Beschläge) so angebracht werden, daß das einwandfreie Abtragen der auftretenden Kräfte in die Konstruktion gegeben ist und ein Absenken der Elemente verhindert ist. Weiterhin ist beim Einbau der Beschläge darauf zu achten, daß sich die Fenster und Türen nicht von außen öffnen lassen. Die Sicherstellung einer leichten, ohne besonderen Kraftaufwand auszuführenden Bedienung bzw. Betätigung der Beschläge, sowie die einwandfreie Funktion der Sicherungen bzw. Fehlbetätigungssperren muß auf Dauer gewährleistet sein. Eine ausführliche Anleitung zur Wartung und Instandhaltung der Beschläge ist Bestandteil des Lieferumfangs. Sämtliche Beschläge dürfen erst nach Abschluß der Oberflächenbehandlung des entsprechenden Grundkonstruktionen montiert werden, und dürfen durch Nacharbeiten an den Oberflächen nicht verschmutzt werden.

Sämtliche Beschlagsteile sind ohne aufgedruckte, eingeprägte oder eingravierte Firmen- und Produktbezeichnungen zu liefern.

Alle Beschlagteile, mit Ausnahme der Bedienungshebel und Flügelbänder, müssen verdecktliegend angeordnet werden. Die im Falz angeordneten Beschläge sind form- und kraftschlüssig mit den Profilen zu verbinden.

Elektroleitungen:

Sämtliche Elektro- und Steuerleitungen für evtl. geforderte Antriebe, Lüftungs-, RWA-, Sonnenschutz- und Steueurungsanlagen sind durch den AN vom Verbraucher- bzw. vom Steuergerät bis zu der definierten Übergabestelle (Auslaßdose etc.) am Bauanschluß innerhalb der Fassaden- oder Fensterprofile zu verziehen. Der Kabelzug in Inbetonrohren im Rohbau ist bauseitig erfolgt aber nur auf Grundlage von Kabeplänen und -zuglisten, die der AN zu diesem Zwecke zu erstellen und rechtzeitig zu übergeben hat. Näheres ist in den einzelnen Systembeschrieben bzw. Leistungspositionen enthalten. Die ausgeschriebenen Leistungen beinhalten außer dem nötigen Material auch die eigenverantwortliche Planung und Koordinierung der einzelnen Bereiche.

Blitzschutz:

Auf Grundlage der Nutzung erfolgt die Einstufung nach DIN EN 62305-2 (VDE 0185-305-2) für das gesamte Gebäude in die Blitzschutzklasse II. Es ist entsprechend eine Blitzschutzanlage gemäß DIN EN 62305-1...4 (VDE 0185-305-1...4) geplant.

Es gehört zum Auftrag des AN, alle Fassadenelemente entsprechend den Richtlinien, insbesondere DIN VDE 0185, DIN 18384, DIN 57185 sowie VdS- Richtlinie 2006 leitend miteinander zu verbinden. Die Verbindungen sind durch Bohrungen mit Verschraubungen und Schleifleitungen mit dem erforderlichen Querschnitt vorzunehmen.

Vor Ausführung der Arbeiten ist eine Abstimmung mit dem vom AG beauftragten Elektroplaner sowie der bauseitigen Blitzschutzfirma bezüglich der Ausführung der Verbindungen sowie der Art und Anzahl der Anschlußpunkte an den Übergabestellen durch den AN herbeizuführen. Die Ausführung der Übergabestellen gehört zum Leistungsumfang des AN und ist in die Angebotspreise einzurechnen.

Ferner sind die Güte- und Prüfbestimmungen für die Errichtung von Blitzschutzanlagen - RAL-GZ 642 einzuhalten. Der Anschluß an die Blitzschutzableitung erfolgt bauseits.

Schutz der Leistung:

Alle Konstruktionselemente sind während und nach der Montage gegen äußere Einflüsse (Beschädigung, Verunreinigung etc.) in geeigneter Weise zu schützen (z.B. durch reißfeste PE-Folien auf Karton, Holzverwahrungen etc.).

Formänderung und Toleranzen des Bauwerks:

Die zu erwartenden örtlichen Baukörperverformungen können beim Tragwerksplaner der Rohbaukonstruktion verbindlich abgefragt werden. Es ist mit folgenden Werten zu rechnen:

- Deckendurchbiegung max. 10 mm
- Verschiebungen max. 10 mm durch Setzung.

Es sind ausschließlich unsichtbare, verdeckte Montage- und Befestigungsmittel zu verwenden.

Die dreidimensionale Einbaulage der Glasfassaden, Fenster und Türen sowie das Leibungsmaß der Fenster- bzw. Pfosten- Riegel-Fassaden im Innenraum sind durch die Modul- und Teilungsmaße der vorgehängten, hinterlüftete Fassadenbekleidung aus stranggepressten Alu-Profilblechen im einem gerasterten Verlege- format bestimmt. Die Einbaumaße, die Anlegekanten der Fassadenöffnungen, der Längen- und Höhenstöße bzw. -fugen müssen einvernehmlich mit der Bauleitung des AG sowie dem Fassadengewerk festgelegt werden. Die Fertigung ganzer Modulmaße und fluchtgerechte Montage der Fassaden muß durch das gemeinsame Einmessen mit dem AN Fassadenarbeiten verpflichtend erfolgen.

## TB 1 BAUTEILE / KONSTRUKTIONEN
TB 1 BAUTEILE / KONSTRUKTIONEN

TB 1.0 Konstruktionssystem:

Der Ausschreibung liegen die Konstruktionsmerkmale eines System- Herstellers für Stahlsysteme zugrunde. Die Profil-, Zubehör- und Beschlagsauswahl muss nach den gültigen Unterlagen des System-Herstellers erfolgen. Werden im System / der Positionsbeschreibung Angaben zu den Ansichtsbreiten gemacht, so sind diese einzuhalten, und dürfen weder unter noch überschritten werden.

TB 1.1 Stahl-Pfosten-Riegel-Fassade, Ansichtsbreite 50-60 mm, mehrgeschossig:

Selbsttragende, hochwärmegedämmte Pfosten-Riegel- Konstruktion für mehrgeschossige Fassaden aus bandverzinkten Hauptprofilen mit folgenden Konstruktionsmerkmalen und -bestandteilen:

Im Glasfalz werden Dämmkerne aus Kunststoffschaum eingesetzt, die eine Reduzierung der Wärmestrahlung bewirken. Diese Dämmkerne müssen eine Belüftung des Scheibenrandverbundes ermöglichen. Durch diese Dämmkerne müssen je nach Füllungsstärke die nachfolgend genannten Uf-Werte bzw. Gesamt U-Werte der Gesamtfassadenkonstruktion einschließlich des Einflusses der Schraubenbefestigung erreicht werden.

- Rechenwert für die Gesamtfassade inklusive Einsatzelemente Fenster / Türen und Verglasung
  Ucw ≤ 0,80 W/m²K
- Wärmedurchgangskoeffizient Uf-Werte von 0,7 bis 1,2 W / m²K (angegeben für Rahmeneinzelprofile bei
  Mindestfüllungsdicke).
- Rechenwert für opake Ausfachungen Up ≤ 0,73 W/m²K
- Anforderung an die Luftdichtheit der Funktionsfugen gem. DIN 4108-2, DIN EN 12207: Klasse 3
- Passivhausstandard muß erfüllt werden
- Gesamtenergiedurchlassgrad von Wärmeschutz-Verglasung g = 0,40 - 0,54 (Referenzwert = 0,53)
- Gesamtenergiedurchlassgrad von Sonnenschutz-Verglasung g ≤ 0,27

Das Tragwerk der Fassadenkonstruktion besteht aus rechteckigen oder speziell geformten Stahl-Hohlprofilen mit einer Ansichtsbreite von 50-60 mm, mit einer Wandstärke von mindestens 2 mm und Profilradien kleiner 2 mm. Pfosten und Riegel mit unterschiedlichen und gleichen Bautiefen (siehe Positionstexte). Tragende Profile raumseitig angeordnet. Pfosten lastabtragend. Anbindung der Riegel an die Pfosten nur mit systemzugehörigen T-Verbindern. Die Profile und Verbinder sind in der Detail- und Anschlußstatik des AN nachzuweisen sowie in den Werkstattzeichnungen des AN mit Hersteller-- Profil-Nr. anzugeben.

Profilansichtsbreiten: Pfosten und Riegel 50-60 mm

Außenseitige Deckprofile in Aluminium / Edelstahl, mit verschiedenen Tiefen und Konturen. Alle Profilkanten sind mit maximal 0,5 mm Radius gerundet.

Die Profil-, Zubehör-, Dichtungs- und Beschlagauswahl muss nach den gültigen Unterlagen des jeweiligen Systemherstellers erfolgen. Es dürfen nur Systeme angeboten werden, bei denen die kompletten Komponenten einheitlich von einem Systemhersteller zur Verfügung gestellt werden.

Profile von Pfosten und Riegel sind auf der Innenseite flächenbündig auszuführen.

Verglasung:

Alle Verglasungen werden von außen eingesetzt und durch beidseitige EPDM-Profile abgedichtet. Klotzung von Verglasungen nach den Richtlinien der Glashersteller, mit handelsüblichen Klötzen. Gewichtsabtragung über die auf der Dämmleiste liegenden Glastragklötze. In diesem Bereich Kraftübertragung durch Verschraubung der Dämmleiste im Schraubkanal.Tragklötze aus Aluminium / Edelstahl (Tragkraft, Verglasung nach einschlägigen Richtlinien und nach Statik des AN, Glas/Füllungsgewicht bis 1800 kg).

Weitere Füllungen:

Der Einbau von wärmegedämmten Fenstern und Türen in das Fassadenraster erfolgt in gleicher Weise wie bei festen Verglasungen. Einsetzbar sind die nachfolgend beschriebenen Einsatzprofile bzw. -systeme (TB 1.2 bis TB 1.4). Der Einbau erfolgt mit Einspann- oder auch ergänzten Standardprofilrahmen, teilweise auch mit Ergänzungsprofilen gemäß dem jeweiligen Technischen Beschrieb (TB).

Glas-/Ausfachungsdicken bis 70 mm sind einsetzbar. Alle Glasscheiben - auch die von Einsatzelementen - sind in der gleichen Ebene angeordnet. Die Abdichtung zu den Glasscheiben und/oder Ausfachungen erfolgt mit EPDM-Dichtungen. Die inneren Dichtungen bilden die wasserführende Ebene des Systems. Ausgleich unterschiedlicher Füllelementstärken erfolgt durch variable Systemdichtungen. Der obere Glasrandverbund wird durch einen an die Horizontaldichtung anvulkanisierten Lappen abgedeckt. Durch die Überlappung der Horizontaldichtung und der Vertikaldichtung wird eine kontrollierte Entwässerung des Glasfalzes erreicht. Die Falzgrundbelüftung sowie der Dampfdruckausgleich des Glasfalzes nach außen erfolgt unsichtbar feldweise mittels entsprechenden Entspannungsstücken im Riegelbereich unterhalb des äußeren Abdeckprofils.

Ausführung Pressung:

Die Anpressleisten werden mittels Edelstahlschrauben, Zentrierscheiben und Isolationsklemmknöpfen mit den Pfosten und Riegeln (= Tragwerk) verbunden. Die Isolationsklemmknöpfen werden im Tragwerk verklemmt. Für die Ausführung als Hoch Isolierende Fassade ist in den Scheibenzwischenraum im Pfosten und Riegel ein systemgebundener Dämmstoffkern nach Herstellerangaben einzusetzen. Es dürfen keine direkten Verbindungen bzw. Wärmebrücken durch die Verschraubung zwischen Tragkonstruktion und äußeren Anpressleisten entstehen. Alle Schrauben für die Außenanwendung sind in Edelstahl auszuführen.

Befestigung der PFR-Fassade mittels Einschieblingen mit Kopfplatten, eingeschoben in die Pfosten oben und unten, Befestigung mit allgemein bauaufsichtlich zugelassenen Betonankern, zugelassenen Dübel- Schraub-Verbindungen und Stahllaschen nach statischen Erfordernissen auf der Stahlbeton-Bodenplatte und an der Stahlbetondecke. Die Befestigung muß unsichtbar erfolgen, auch am Anschluß an die Decke über dem 2.OG oben. Die tragende Stahlbetondecke bleibt hier sichtbar und ohne Abhängung. Es können keine Befestigungsmittel über die Hinterkante der Fassadenkonstruktion in den Raum verlegt werden bzw. überstehen.

Abmessungen Profil PFR-Fassde (Profilbautiefen Ansichtsbreite 50 mm):

Profilbautiefen und statische Grundwerte (jeweils ohne Einschieblinge).

- Pfosten ca. 280 mm, Wandungsstärke ca. 2 - 3 mm
- Riegel ca. 280 mm, Wandungsstärke ca. 2 - 3 mm
- Riegel Fußpunkt und Deckenanschluss ca. 280 mm, Wandungsstärke ca. 2 - 3 mm

Sämtliche Angaben nur vordimensioniert. Auszuführende Profilbautiefen und Wandungsstärken nach statischem Nachweis des AN sind einzukalkulieren.

Für statisch erforderlich werdende Aussteifungen und Verstärkungen gem. Statik des AN sind systemgebundene Einschieblinge zu verwenden, die hier nicht gesondert spezifiziert werden. Sie sind in die Einheitspreise einzukalkulieren und werden nicht Gegenstand gesonderter Vergütung.

Konstruktiv erforderlich werdende Abschnitts- oder Kopplungsstöße innerhalb ausgedehnter Anlagen sind vom AN in Abhängigkeit der von ihm zu erstellenden Detailplanung und -statik und unter Verwendung systemgebundener Stoß-, Ausgleichs- oder Kopplungsprofile festzulegen und auszuführen. Sie sind in die Einheitspreise einzukalkulieren und werden nicht Gegenstand gesonderter Vergütung.

Presskonstruktionen bestehend aus:

- Isolationsklemmköpfe
- Innendichtung, vertikal und horizontal
- systemgebundener Dämmstoffkern
- Außendichtung, vertikal und horizontal
- 2-teilige, systemzughörige Anpress-Konstruktion aus Aluminium für nicht sichtbare Verschraubung,
  bestehend aus:
  - einer Preßleiste mit Aufnahmenuten für die Glasdichtungen (= verdeckt liegendes Schraubprofil)
  - einem Deckprofil, U-förmig, nach außen rechteckig, kastenförmig, Profilecke minimal gerundet
  (= sichtbare Pressleiste, geclipt)
- Höhe Deckschale Pfosten (vertikal) 18 mm Höhe
- Höhe Deckschale Riegel (horizontal) 12 mm

Presskonstruktion Pfosten über die Riegel durchlaufend.
Presskonstruktion Riegel durch die Pfosten unterbrochen, Riegelpressung jeweils an die Pfostenpreßung seitlich gestoßen.

TB 1.2 Stahl-Pfosten-Riegel-Fassade, Ansichtsbreite 50-60 mm, eingeschossig (EG Haupteingang Pforte / EG Besprechung und Treppenhaus Süd / Nebeneingang Ost):

Selbsttragende, hochwärmegedämmte Pfosten-Riegel- Konstruktion für eingeschossige Fassaden aus bandverzinkten Hauptprofilen mit folgenden Konstruktionsmerkmalen und -bestandteilen wie in vollem Wortlaut unter TB 1.1 beschrieben, jedoch:

- Rechenwert für die Gesamtfassade inklusive Einsatzelemente Fenster / Türen und Verglasung
  Ucw ≤ 0,80 W/m²K
- Wärmedurchgangskoeffizient Uf-Werte von 0,7 bis 1,2 W / m²K (angegeben für Rahmeneinzelprofile bei
  Mindestfüllungsdicke).
- Rechenwert für opake Ausfachungen Up ≤ 0,73 W/m²K
- Anforderung an die Luftdichtheit der Funktionsfugen gem. DIN 4108-2, DIN EN 12207: Klasse 3
- Passivhausstandard muß erfüllt werden
- Gesamtenergiedurchlassgrad von Wärmeschutz-Verglasung g = 0,40 - 0,54 (Referenzwert = 0,53)
- Gesamtenergiedurchlassgrad von Sonnenschutz-Verglasung g ≤ 0,27

Profilbautiefen und statische Grundwerte (jeweils ohne Einschieblinge).

- Pfosten ca. 180 mm, Wandungsstärke ca. 2 - 3 mm
- Riegel ca. 180 mm, Wandungsstärke ca. 2 - 3 mm
- Riegel Fußpunkt und Deckenanschluss ca. 180 mm, Wandungsstärke ca. 2 - 3 mm

TB 1.3 Stahl-Pfosten-Riegel-Fassade, Ansichtsbreite 50-60 mm, eingeschossig (EG - OG Büros und Labore):

Selbsttragende, hochwärmegedämmte Pfosten-Riegel- Konstruktion für eingeschossige Fassaden aus bandverzinkten Hauptprofilen mit folgenden Konstruktionsmerkmalen und -bestandteilen wie in vollem Wortlaut unter TB 1.1 beschrieben, jedoch:

- Rechenwert für die Gesamtfassade inklusive Einsatzelemente Fenster / Türen und Verglasung
  Ucw ≤ 0,80 W/m²K
- Wärmedurchgangskoeffizient Uf-Werte von 0,7 bis 1,2 W / m²K (angegeben für Rahmeneinzelprofile bei
  Mindestfüllungsdicke).
- Rechenwert für opake Ausfachungen Up ≤ 0,73 W/m²K
- Anforderung an die Luftdichtheit der Funktionsfugen gem. DIN 4108-2, DIN EN 12207: Klasse 3
- Passivhausstandard muß erfüllt werden
- Gesamtenergiedurchlassgrad von Wärmeschutz-Verglasung g = 0,40 - 0,54 (Referenzwert = 0,53)
- Gesamtenergiedurchlassgrad von Sonnenschutz-Verglasung g ≤ 0,27

Profilbautiefen und statische Grundwerte (jeweils ohne Einschieblinge).

- Pfosten ca. 150 mm, Wandungsstärke ca. 2 - 3 mm
- Riegel ca. 150 mm, Wandungsstärke ca. 2 - 3 mm
- Riegel Fußpunkt und Deckenanschluss ca. 150 mm, Wandungsstärke ca. 2 - 3 mm

TB 1.4 Stahl-Pfosten-Riegel-Fassade, Ansichtsbreite 50-60 mm, brüstungshoch:

Selbsttragende, hochwärmegedämmte Pfosten-Riegel- Konstruktion für eingeschossige Fassaden aus bandverzinkten Hauptprofilen mit folgenden Konstruktionsmerkmalen und -bestandteilen wie in vollem Wortlaut unter TB 1.1 beschrieben, jedoch:

- Rechenwert für die Gesamtfassade inklusive Einsatzelemente Fenster / Türen und Verglasung
  Ucw ≤ 0,80 W/m²K
- Wärmedurchgangskoeffizient Uf-Werte von 0,7 bis 1,2 W / m²K (angegeben für Rahmeneinzelprofile bei
  Mindestfüllungsdicke).
- Rechenwert für opake Ausfachungen Up ≤ 0,73 W/m²K
- Anforderung an die Luftdichtheit der Funktionsfugen gem. DIN 4108-2, DIN EN 12207: Klasse 3
- Passivhausstandard muß erfüllt werden
- Gesamtenergiedurchlassgrad von Wärmeschutz-Verglasung g = 0,40 - 0,54 (Referenzwert = 0,53)
- Gesamtenergiedurchlassgrad von Sonnenschutz-Verglasung g ≤ 0,27

Profilbautiefen und statische Grundwerte (jeweils ohne Einschieblinge).

- Pfosten ca. 120 mm, Wandungsstärke ca. 2 - 3 mm
- Riegel ca. 120 mm, Wandungsstärke ca. 2 - 3 mm
- Riegel Fußpunkt und Deckenanschluss ca. 120 mm, Wandungsstärke ca. 2 - 3 mm

TB 1.5 Rahmen-Außenfenster Stahl

Hochwärmegedämmtes Fenster-Stahlprofilsystem aus bandverzinkten Hauptprofilen mit 80 mm Grundbautiefe, als eingespannte Füllungen in Pfosten-Riegel-Fassaden gemäß TB 1.1ff.

- Rechenwert für die Gesamtfassade inklusive Einsatzelemente Fenster / Türen und Verglasung
  Ucw ≤ 0,80 W/m²K
- Wärmedurchgangskoeffizient Uf-Werte von 0,7 bis 1,2 W / m²K (angegeben für Rahmeneinzelprofile bei
  Mindestfüllungsdicke, Referenzwert = 0,88 W / m²K)
- Rechenwert für opake Ausfachungen Up ≤ 0,73 W/m²K
- Anforderung an die Luftdichtheit der Funktionsfugen gem. DIN 4108-2, DIN EN 12207: Klasse 3
- Passivhausstandard muß erfüllt werden
- Gesamtenergiedurchlassgrad von Wärmeschutz-Verglasung g = 0,40 - 0,54 (Referenzwert = 0,53)
- Gesamtenergiedurchlassgrad von Sonnenschutz-Verglasung g ≤ 0,27

Konstruktionsmerkmale:
Die Konstruktion besteht aus einem Vierkammersystem für Blendrahmen- und Flügelprofile. Alle Eck- und T-Verbindungen werden durch Schweißung kraftschlüssig verbunden. Der hochwertige, geschlossene Isoliersteg aus glasfaserverstärktem Polyurethan verbindet die Halbschalen der Profile kraft- und formschlüssig; er hält den kurzfristigen Temperaturerhöhungen während der Schweißung stand. Die Profile erfüllen die DIN EN 14024 für Metall-Kunststoff-Verbundprofile.

Gläser und/oder Füllungen von 24 bis 56 mm (Festverglasung) und 24 bis 66 mm (Fensterflügel) können eingesetzt werden.

Durchlaufende Dämmebene in Rahmen, Flügeln und Füllungen, mit zum Falz hin flächenbündigen Dämmstegen. Verdeckt liegende Entwässerung. Aussen flächenbündiger und raumseitig aufschlagender Fensterflügel mit nur ca. 10 mm Flächenversatz zur Rahmenebene. Das Dichtungssystem besteht aus umlaufend angeordneten äußeren und inneren Anschlagdichtungen sowie einer in der Dämmebene angeordneten Mitteldichtung. Die Dichtungen bestehen aus koextrudiertem EPDM/ Moosgummi. Es erfolgen keine Unterbrechungen der inneren Dichtungsebene durch Band- und/oder Ecklagerausnehmungen sowie durch den Einsatz eines verdeckt liegenden Beschlages. Die innere Dichtung ist vollständig umlaufend anzuordnen. Thermische Isolationsebene innerhalb der gesamten Konstruktion, auch in Eck- und Sprossenbereichen, durchgehend.

Die Abdichtung zu den Füllungen erfolgt durch spezielle EPDM-Dichtungen. Die Profilanschlagseite ist mit einer koextrudierten EPDM/Moosgummi-Dichtung auszuführen. Die Glasleisten werden aufgeklipst.
Die Abdichtung zu den Füllungen erfolgt mittels Hinterlegeband (schwarz) und Versiegelung mit dauerelastischer Dichtmasse.

Stahl-Glasleiste (bandverzinkt) gem. Glasdicke

Die Abdichtung zu den Füllungen erfolgt durch systemzugehörige EPDM-Dichtungen.

Profilbautiefe - Profilansichtsbreite (eingespannt):

Profilbautiefen:
- Blendrahmen, Pfosten, Riegel 80 mm
- Flügelrahmen (Fenster) 90 mm

Profilansichtsbreiten:
- Blendrahmen 50/70 mm
- Pfosten 50/70 mm
- Riegel 70 mm
- Flügelrahmen (Fenster, sichtbar) 35 mm
- Stulpprofil (Fenster) 70 mm

- Gesamtansichtsbreite Blend- und Flügelrahmen außen 90 mm

Die Ansichtsbreiten werden gefordert (systembedingte Toleranzen +/- 5 mm). Bei der Profilauswahl müssen auch die Öffnungsart, die statischen Erfordernisse, die geforderten Blendrahmen- und Flügelgrößen und der Platzbedarf für Wandanschlüsse und für Beschläge berücksichtigt werden.

Die Eignung des Profilverbundes muss durch ein allgemeines bauaufsichtliches Prüfzeugnis nachgewiesen werden. Systemprüfung des Fenstersystems mit ift-Systempass nach DIN EN 14351-1 und Erfüllung des RAL-GZ 695.

TB 1.6 Rahmen-Außentüren Stahl

Hochwärmegedämmtes Tür- Stahlprofilsystem für nach außen und innen öffnende, ein- und zweiflügelige Anschlagtüren aus bandverzinkten Hauptprofilen mit 80 mm Grundbautiefe, als eingespannte Füllungen in Pfosten-Riegel-Fassaden gemäß TB 1.1ff.

- Rechenwert für die Gesamtfassade inklusive Einsatzelemente Fenster / Türen und Verglasung
  Ucw ≤ 0,80 W/m²K
- Wärmedurchgangskoeffizient Uf-Werte von 0,7 bis 1,2 W / m²K (angegeben für Rahmeneinzelprofile bei
  Mindestfüllungsdicke, Referenzwert = 0,88 W / m²K)
- Wärmedurchgangskoeffizient Türkonstruktion UD-Werte ≤ 1,00 W/m²K
- Rechenwert für opake Ausfachungen Up ≤ 0,73 W/m²K
- Anforderung an die Luftdichtheit der Funktionsfugen gem. DIN 4108-2, DIN EN 12207: Klasse 3
- Passivhausstandard muß erfüllt werden
- Gesamtenergiedurchlassgrad von Wärmeschutz-Verglasung g = 0,40 - 0,54 (Referenzwert = 0,53)
- Gesamtenergiedurchlassgrad von Sonnenschutz-Verglasung g ≤ 0,27

Konstruktionsmerkmale:
Die Konstruktion besteht aus einem Vierkammersystem für Blendrahmen- und Flügelprofile. Alle Eck- und T-Verbindungen durch Schweißung kraftschlüssig verbunden. Der hochwertige, geschlossene Isoliersteg verbindet die Halbschalen der Profile kraft- und formschlüssig; er hält den kurzfristigen Temperaturer- höhungen während der Schweißung stand. Die Profile erfüllen die DIN EN 14024 für Metall-Kunststoff- Verbundprofile.

Gläser und/oder Füllungen von 24 mm bis 56 mm können eingesetzt werden. Innen und außen flächenbündige Türflügel mit umlaufender Schattenfuge 5 mm breit. Doppelte, dreiseitig umlaufende Anschlagdichtung. Übergang zur automatischen Senkdichtung ohne Einsatz von speziellen Dichtstücken.

Thermische Isolationsebene innerhalb der gesamten Konstruktion, auch in Eck und Sprossenbereichen, durchgehend. Keine Wärmebrücken im Bereich der Schloss- und Beschlägegarnituren. Die Beschläge sind in einer Führungsnut anzuordnen.

Die Verglasung der Konstruktion wird mit einseitiger Glasleiste durchgeführt.

Bei zweiflügeligen Türen ist der Stulp mit gegenseitiger Überlappung beider Flügel herzustellen. Bei Anschlagtür mit Panikfunktion, ein- oder zweiflügelig und nach außen öffnend, ist die Freigabe gemäß EN 14351-1 zwingend nachzuweisen.

Der untere Türabschluss ist, soweit in den Positionen nicht anders beschrieben, mit einer Aluminium- / Kunststoff- Anschlagschwelle, barrierefrei, max. Höhe 20 mm und einem Dichtungssystem für den Dichtschluss bei einem Prüfdruck bis 150 PA nach DIN EN 12208 auszustatten.

Sockeldichtung zur Schwelle
Mit wärmegedämmtem Flügelprofil entsprechend Bodenaufbau und gefordertem Witterungs- und Wärmeschutz, mit einseitiger Anschlagdichtung in gleicher Ebene wie die Flügeldichtung bei 4-seitig umlaufendem Flügelrahmen und wärmegedämmter flacher Aluminiumschwelle.

Bei zweiflügeligen Türen wird eine Dichtung am Stulp-Zusatzprofil verwendet, Stulpzusatz und gegenüberliegendes Flügelprofil werden nach Angaben des Systemherstellers so bearbeitet, dass beim Auslösen beide Türen frei öffnen.

Verglasungssystem
Mit inneren Glasleisten, ab 8 mm Profilbreite als Hohlprofile, stumpf gestoßen und schraubenlos in Nuten der Rahmen- und Flügelprofile eingehakt.

Glasleisten und innere Dichtungen werden, abhängig von der Füllugnsdicke, nach Vorgaben des Systemherstellers so ausgewählt, dass der zur Abdichtung erforderliche und zulässige Anpressdruck an der Glasfläche dauerhaft aufgebracht wird.

Klotzung nach den Richtlinien des Glaserhandwerks, mit handelsüblichen Klötzen auf den dafür im System vorgesehenen und als Klotzbrücke ausgebildeten Polyamid- Vorklötzen.

Die Entwässerung und der Damfpdruckausgleich im Glasfalz sind durch systemeigene Klotzungsbrücken vorzusehen.

Die Vorkammerentwässerung bzw. der Dampfdruckausgleich erfolgt verdeckt im Glasfalz und über die Profilkammern, ohne außen sichtbare Abdeckungen.

Die Abdichtung zu den Füllungen erfolgt durch spezielle EPDM-Dichtungen. Die Profilanschlagseite ist mit einer koextrudierten EPDM/Moosgummi-Dichtung auszuführen. Die Abdichtung zu den Füllungen erfolgt mittels Hinterlegeband (schwarz) und Versiegelung mit dauerelastischer Dichtmasse.

- Klassifizierung nach DIN EN 12400 (Dauerfunktion) Stahlrahmentüren, Klasse 8
- Klassifizierung nach EN 1192 (Mechanische Festigkeit) Stahlrahmentüren, Klasse 4

Profilbautiefe - Profilansichtsbreite (eingespannt):

Profilbautiefen:
- Blendrahmen, Pfosten, Riegel 80 mm
- Flügelrahmen (Tür) 80 mm

Profilansichtsbreiten:
- Blendrahmen (Tür) 65 mm
- Blendrahmen (Verglasung) 70 mm
- Sockelprofil (Verglasung) 90 mm
- Blendrahmenverbreiterung 25 mm
- Pfosten 70 mm
- Riegel 70 mm
- Flügelrahmen (Tür) 85 mm
- Sockelprofil (Tür) 85 mm

- Gesamtansichtsbreite Blend- und Flügelrahmen außen 135 mm

Die Ansichtsbreiten werden gefordert (systembedingte Toleranzen +/- 5 mm). Bei der Profilauswahl müssen auch die Öffnungsart, die statischen Erfordernisse, die geforderten Blendrahmen- und Flügelgrößen und der Platzbedarf für Wandanschlüsse und für Beschläge berücksichtigt werden.

Die Eignung des Profilverbundes muss durch ein allgemeines bauaufsichtliches Prüfzeugnis nachgewiesen werden. Systemprüfung des Fenstersystems mit ift-Systempass nach DIN EN 14351-1 und Erfüllung des RAL-GZ 695.

## TB 2 OBERFLÄCHEN
TB 2 Oberflächenbehandlung und Fertigoberflächen

Die Beschichtung der Stahl-Profile und / oder -Bleche muss mit gütegesicherten Pulver- oder Nasslacken erfolgen. Die Beschichtung ist gemäß Vorgabe des Auftraggebers entsprechend den Anforderungen DIN EN ISO 12944-2 auszuführen. Dabei ist die Korrosivitätskategorie und die zu erwartende Nutzungsdauer zu gewährleisten.

Für Stahlteile sind die Richtlinien der QIB bzw. Qualicoat anzuwenden.
Die Oberflächenbehandlung ist vor der Durchführung mit dem Beschichtungsbetrieb detailliert klarzulegen. Im Zweifelsfalle sind im voraus entsprechende Musterecken als Probekörper zur genauen Beurteilung der geeigneten Oberflächenbehandlung anzufertigen.

Die nachfolgend aufgeführten Korrosionsschutz- und Oberflächenbehandlungen sind jeweils nach der mechanischen Fertigbearbeitung durchzuführen und unter Werkstattbedingungen durch einen autorisierten, in der Handwerksrolle eingetragenen und zugelassenen Beschichtungsbetrieb ausführen zu lassen. Wo dies konstruktiv oder technisch nach vorhergehender Absprache mit dem Architekten oder Fachplaner nicht sinnvoll erscheint, sind qualitativ gleichwertige verfahren auf der Baustelle zu wählen. Durch mechanische Bearbeitung beschädigte Korrosionsschutz- und Oberflächenbehandlungen sind ohne optische und qualitative Beeinträchtigungen fachtechnisch einwandfrei nachzubehandeln.

Alle Oberflächenbehandlungen sind objektbezogen und gesamthaft jeweils von einem Fachunternehmer mit dem gleichen Behandlungsverfahren ausführen zu lassen, auch im Falle einer Auftragsabwicklung durch Arbeitsgemeinschaften.

Stahl- und Aluminiumbauteile sind absolut farbgleich zu beschichten.

Auf Verlangen der Bauleitung hat der AN von der vorgesehenen Oberflächenbehandlungsfirma einen Prüfbericht über die Einhaltung der Güterichtlinien vorzulegen. Der AG behält sich vor, die Einhaltung dieser Forderung durch entsprechende Prüfungen (z.B. Schichtdickenprüfung, Gitterschnittprüfung) auf Kosten des Bieters untersuchen zu lassen.

Oberflächenbehandlung von Verbundprofilen
Einfarbige Behandlung erfolgt am fertigen Verbundprofil unter Einhaltung der vom Systemhersteller für seine Profile zugelassenen Behandlungsbedingungen.

Es gelten die Güte- und Prüfbestimmungen der Gütegemeinschaften für die Oberflächenbehandlung von Aluminium durch Anodisieren bzw. Farbbeschichten.

Beim Beschichten von Elementen aus vorkonservierten Profilstahlrohren ist die Vorbehandlung der Profile durch Überblasen (Sweep-Strahlen / Staubstrahlen) mit einem Rauheitsgrad Sa 2,5 ( ISO 8501-1) auszuführen.

2.1 Aluminium- / Stahl-profile und -bleche

Sämtliche Schnittstellen an Aluminium- und Stahlprofilen und -blechen sind sauber zu entgraten und flächenbündig zu verschleifen. Die Schnittkanten und Profilenden sind so auszurunden, daß auch hier die notwendigen Schichtdicken des Fertiganstriches erreicht werden können und Kantenflucht vermieden wird. Farbbeschichtung mit geeigneten Lack- bzw. Pulverlacksystemen, entsprechende Vorbehandlung und die Ausführung der Beschichtung sind nach den Hinweisen und Empfehlungen des Systemherstellers zu wählen und eigenverantwortlich zu überwachen.

- Alle Konstruktionsprofile: Tür-,
  Fenster- und Flügelrahmenprofile
- Deckschalen
- Alle innen- u. außenliegenden Bleche, Paneele,
  Anschluß- und Kantbleche

Beschichtung: pulverbeschichtet, DB 703 Eisenglimmer, matt

2.2. Alle sichtbaren Stahlprofile und -bleche,

und weiter zum Einbau kommenden Stahlteile auch verdeckt liegende wie z.B.:

- Stahlfensterzarge und -türzarge
- Sonnenschutzkasten
- Stahlkleinteile

Beschichtung sichtbarer Stahlelemente: pulverbeschichtet, DB 703 Eisenglimmer, matt

2.3 Alle Beschlagteile

Alle sichtbaren Beschlagteile werden in Edelstahl, fein matt, oder bei anderen Grundmaterialien im pulverbe- schichteten Farbton DB 703, Eisenglimmer, matt ausgeführt.

2.4 Verzinkung von Unterkonstruktion

Im Warmbereich montierte und nach dem Einbau bzw. der Fertigstellung der Leistungen unsichtbare Unterkonstruktionen, Verstärkungen, etc. aus Stahl sind je nach Konstruktionsart in feuerverzinkter bzw. spritzverzinkter Ausführung herzustellen. Die vorausgehende Entrostung hat durch Sandstrahlen, metallisch blank zu erfolgen.

Edelstahl

Die Hinweise und Empfehlungen des Systemhersteller zu beachten und einzuhalten. Besonders zu Beachten ist, daß zum Reinigen, Entfetten und Beizen in keiner Verarbeitungsstufe chlorhaltige Mittel verwendet werden dürfen. Fertigoberflächen sind mit einer abziehbaren Folie zu schützen.

Korrosionsschutz

Das geeignete Korrosionsschutzsystem ist mit dem im Auftrag des AN arbeitenden Beschichter zu vereinbaren. Sämtliche Arbeiten verstehen sich einschließlich aller Vor-, Neben- und Nacharbeiten, sowie Herstellen bzw. Vorrichten der nachbeschriebenen Stahlkonstruktionen soweit erforderlich in der Werkstatt, einschl. Korrosionsschutz und Grundbeschichtung.

Schutzdauer der Beschichtung nach DIN EN ISO 12944-1: mindestens Korrosivitätskategorie C 3

Anstricharbeiten

Sofern für einzelne Leistungen Naßlack erforderlich wird, ist Komplettanstrich gefordert.

Diese Anstricharbeiten sind durch einen autorisierten, in der Handwerksrolle eingetragenen, Malerbetrieb ausführen zu lassen. Eignungsnachweis und Referenzliste sind auf Verlangen des AGs oder dessen Bauleitung vorzulegen. Ist die Feuerverzinkung von Stahlteilen ausnahmsweise nicht möglich, sind diese vor und ggf. auch nach dem Einbau mit Rostschutzfarbe zu streichen. Die Flächen sind vorher gründlich zu entrosten und zu säubern.

Bei Transport und Montage beschädigte Anstriche sowie alle Montageschweißnähte sind sorgfältig zu entrosten und in gleicher Weise zu streichen. Sämtliche Schnittstellen sind sauber zu entgraten und flächenbündig zu verschleifen. Rohrenden sind grundsätzlich zu schließen.

## TB 3 BESCHLÄGE
TB 3 Beschläge

Die zum Einbau kommenden Beschläge müssen dem vorgegebenen Fabrikt entsprechen. Aus Gründen der Handhabung, Wartung und der Einheitlickeit über mehrere Metallbau-, Schlosser- und Tischler-Gewerke hinweg, ist hier ein Fabrikat vorgegeben.

Die ausgeschriebenen Beschläge wie Griffe, Drücker, Türknöpfe, Rosetten und Griffschilder entstammen der Produktfamilie Typ 1023 der Herstellerfirma FSB nach dem Design "Ulmer Türklinke" von Max Bill.

Alle zur Ausführung kommenden Beschläge müssen als Muster zur Genehmigung vorgelegt werden. Weiter müssen Unterlagen zur Bestätigung der Original-Beschläge vor dem Einbau vorgelegt werden. Plagiate des vorstehenden Beschlags-Designs dürfen nicht eingebaut werden.

3.1 Fensterbeschläge:

Die Fensterbeschläge müssen in Abhängigkeit der in der Leistungsposition genannten Flügelformate und der damit einhergehenden flächenbezogenen Füllungsgewichte durch den AN eigenverantwortlich gewählt werden.

Außerdem müssen die Fensterbeschläge auf die im Leistungsverzeichnis aufgeführten Belastungen, wie z. B. Windlasten, Schlagregendichtigkeit, Einbruchschutz statisch ausgelegt werden. So muß der AN die erforderliche Anzahl an horizontalen und vertikalen Mittel-, Unten- oder Oberverriegelungen entsprechend der Vorgaben des Systemherstelles eigenverantwortlich ermitteln und einkalkulieren. Gleichbedeutend müssen die Fensterbeschläge durch erforderliche Zweitscherenbeschläge, sowie durch weitere Zusatzteile komplettiert, einkalkuliert werden.

Müssen bedingt durch die ausgeschriebenen Größen der Flügel besondere Maßnahmen zum Gebrauch getroffen werden, sind diese ohne gesonderte Beschreibung in der Position zu berücksichtigen. Unter Berücksichtigung der Lastannahmen sind Zusatzteile wie zusätzliche Bänder und Verriegelungen sowie zusätzliche Scherenbefestigungen nach den Bemessungstabellen des System-Herstellers einzusetzen.
Weitere Zusatzteile - wie Drehsperren, Öffnungsbegrenzer, Schlösser und Fenstergriffe werden gesondert beschrieben.

Sämtliche Fensterbeschläge sind mit einem Reedkontakt-Set auszustatten, Nennbetriebsspannung 22-24 V DC inkl. Lieferung Kabel und Kabelverlegung unsichtbar im Fensterflügel. Verlegung bis Übergabedose in Sichtbetondecke. Kabellänge min. ca. 5,00 m.

3.1.1 Dreh-Kipp-Flügelbeschlag für Einsatz-Fenster in PFR-Fassaden.

Beschlag bestehend aus:

- Dreh-Kipp-Flügelbeschlagsatz,
komplett verdecktliegend, mit intergrierten, mehrteiligen Bändern aus nichtrostenden Materialien, wartungsfrei, Drehverschluß mit Falz- und Umlenkgetrieben und Verriegelungen für zwangweisen Flügelandruck, Einhandbedienung. Der Beschlag ist ab Getriebeschiene Typ B mit einer -in Dreh- und in Kippstellung wirksamen Fehlbedienungssperre ausgestattet.

Konstruktionsmerkmale:
Die in den Beschlag integrierte Aushebesperre wird in der Kippstellung wirksam. Eine in den Scherenlenker einsetzbare Rastung reduziert in Kippstellung ein durch leichten Windsog hervorgerufenes Zufallen des Fensters. Die Anzahl der Verschlusspunkte richtet sich nach der Größe des Flügels. Durch die Standart Pilzkopf Verschlusspunkte wird ein erhöhter Einbuchschutz erzielt. Alle Beschlagsteile bestehen aus rostgeschützten Materialien. Die Eck- und Scherenlager sind mit silberfarbigen Kunststoffkappen abgedeckt. Alle Beschlagsteile, auch die Scheren- und die unteren Ecklager sind bei geschlossenem Flügel nicht sichtbar. Das im Beschlag integrierte Getriebe ist mit einer 7 mm Vierkantnuss ausgestattet. Die innere Anschlagdichtung wird nicht durch Scheren- und Ecklagerausnehmungen unterbrochen.

Widerstandsklasse gemäß DIN ENV 1627 RC2N

- Drehöffnungsbegrenzer,
für aufschlagende Flügel, DIN links und DIN rechts einsetzbar, Dämpfung passend zum Flügelgewicht stufenlos verstellbar, Oberfläche mindestens eloxiert E6 EV1 und aus Edelstahl, verdeckt im Falz eingebaut, für Wartungsarbeiten aushängbar

Einbauhöhe Griffolive maximal 160 cm über OK FFB (zwängungsfreie Einhandbedienung muss auch bei dieser Griffhöhe gewährleistet werden).

- Fenstergriffe,
fest drehbar gelagert durch stabile Stift- / Rastscheibenverbindung, Fenstergriff-Getriebe ist mit Rastpunkten in Dreh- und Verschlussstellung ausgestattet, inklusive ovale Abdeck-Rosetten in Oberfläche des Drückers, unsichtbar verschraubt auf Kunststoff- Grundplatte mit Stütznocken, mit Vierkantstift 7 mm, Fenstergriff Oberfläche Edelstahl matt gebürstet. Siehe feste Fabrikatsvorgabe unter TB 3 oben.

3.1.2 Dreh-Flügelbeschlag für Einsatz-Fenster in PFR-Fassaden (RWA Treppenhäuser).

Drehflügelbeschlagssatz als Systemlösung für einen Natürliche Rauch-Abzug (NRA) nach EN 12101-2
als komplett geprüftes Fenstersystem für den Einbau in die Pfosten-Riegel-Fassaden zur Ableitung von Rauch. Auch für die tägliche Lüftung einsetzbar, Öffnungsart: nach innen öffnendes Drehfenster.

Beschlag bestehend aus:

- Dreh-Flügelbeschlagsatz,
komplett verdecktliegend, mit intergrierten, mehrteiligen Bändern aus nichtrostenden Materialien, wartungsfrei, Drehverschluß mit Falz- und Umlenkgetrieben und Verriegelungen für zwangweisen Flügelandruck, Einhandbedienung.

Konstruktionsmerkmale:
Alle Beschlagsteile sind bei geschlossenem Flügel nicht sichtbar. Der Beschlag ist mit einer, in Drehstellung wirksamen, Fehlbedienungssperre ausgestattet. Die innere Anschlagdichtung wird nicht durch Scheren- und Ecklagerausnehmungen unterbrochen. Die Anzahl der Verschlusspunkte richtet sich nach der Größe des Flügels. Durch die Standart Pilzkopf Verschlusspunkte wird ein erhöhter Einbuchschutz erzielt. Alle Beschlagsteile bestehen aus rostgeschützten Materialien. Das im Beschlag integrierte Getriebe ist mit einer 7 mm Vierkantnuss ausgestattet

Widerstandsklasse gemäß DIN ENV 1627 RC2N

- Keine Fenstergriffe, nur Notentriegelung über Vierkant-Olive mit Ovalrosette, unsichtbar verschraubt auf Kunststoff- Grundplatte mit Stütznocken, verdeckt eingebaut, mit Vierkantstift 7 mm, Oberfläche Edelstahl matt gebürstet. Siehe feste Fabrikatsvorgabe unter TB 3 oben.

- Kettenantrieb als motorisch angetriebener Drehflügel-Beschlag für hochwärmeisolierte Stahl-Fenster. Das Gesamtsystem NRA muß die laut Brandschutzgutachten geforderte geometrische Rauchabzugsfläche am obersten Punkt der notwendigen Fluchttreppenhäuser West und Süd von min. 1,00 m² gewährleisten. Die RWA-Anlage muß automatisch auf die Kenngröße "Rauch" öffnen. Weiterhin sind Auslösetaster in der obersten Ebene (2.OG) sowie im EG unmittelbar am Ausgang ins Freie auszuführen.

Zum elektronischen Öffnen und Schliessen der Klappen, Einsetzbar für Öffnungen zur Rauchableitung, Euro-RWA gemäß DIN EN 12101-2 sowie für täglichen Lüftungsbetrieb, besonders schnelles Öffnen im Brandfall (NRA); besonders leise Funktion im Lüftungsbetrieb durch reduzierte Laufgeschwindigkeit, einstellbare Hubbegrenzung; verschiedene Antriebsparameter (Hubbegrenzung, Kraft, Geschwindigkeit) über Software vor Ort programmierbar; gekapselte Antriebseinheit; elektronische End- und Überlastabschaltung; Kabeleinführung von oben und unten möglich; Antriebseinheit von links auf rechts wechselbar.

Konstruktionsmerkmale:
Kettenantrieb verdeckt Falz (Rahmen oder Flügel) eingebaut, einschließlich verdeckt in den Profilen verlegten Kabel für Strom- und Datenzufuhr an den Motor. Alle Beschlagsteile bestehen aus rostgeschützten Materialien. Oberfläche mindestens eloxiert E6 EV1 und aus Edelstahl, für Wartungsarbeiten müssen die Motoren bei geschlossenem Flügel aushängt werden können (Kettenantrieb-Entriegelung am Druckpunkt)

Nenndaten:
- Eingangs-/Betriebsspannung: 24 V DC (-10% +25 %)
- elektr. Anschluss: 6-polige, Länge 8 m
- Schutzart: IP 67 (IEC 60529)
- Umgebungstemperatur: -20° C bis +75° C
- Zug- und Druckkraft 600 - 800 N (+ 20 % Abschaltreserve)
- Zughaltekraft min. 1100 N
- Laufgeschwindigkeit ca. 10 mm/s
- Nennstrom ca. 1,8 A
- Hub min. 600 mm
- Integrierter Einklemmschutz

Antrieb mit min. 6 m Anschlusskabel liefern. Kabel-Montage inklusive Elektro-Anschluß an bauseitiger Auslassdose durch AN.

Weitere Komponenten / Bestandteile der NRA im Auftragsumfang des AN:
- RWA-Zentrale 24 V mit Akku und Gehäuse
- Optische Rauchmelder gemäß Technischen Baubestimmungen und Herstllervorgabe
- RWA-Bedienstellen
- Schlüssellüftungsschalter
- ELT-Leitungen inklusive Kabelzug zwischen der einzelnen Komponenten und Lüftungsflügeln

Die in nachfolgender Position beschriebene RWA-Zentrale muss folgende Steuerungsfunktionen der NRA-Lüftungsflügel Treppenhäuser garantieren:

- Die NRA's Treppenhäuser werden als autarke Anlagen projektiert
- Auslösung NRA über 2 Stück RWA-Bedienstellen je Treppenhaus
- Auslösung NRA bei Rauchdetektion durch systemkonforme, punktförmige Rauchmelder
- Zusätzlich Auslösung durch bauseitige Brandmeldeanlage BMA vorrichten
- Die Steuerung NRA Treppenhaus gibt folgende Meldungen über potentialfreie Kontakte an die bauseitige
  Brandmeldeanlage bzw. Gebäudeleittechnik/ Gebäudeautomation ab:
  - Störung
  - Ausgelöst

Steuerungshierachie:
- Die RWA-Funktion manuell über RWA-Bedienstelle übersteuert alle anderen Steuerfunktionen.

Weiter beinhaltet die Leistung NRA Treppenhäuser die komplette Fertigmontage als autarke Anlage inklusive Elektroinstallation und Inbetriebnahme der NRW-Anlage inklusive Einweisung des Betreibers.

Ansonsten siehe Leistungsbeschreibung / separate LV-Position

3.1.3 Dreh-Flügelbeschlag für 2-flügelige Einsatz-Türe (Fenstertür) in PFR-Fassaden.

Beschlag bestehend aus:

- Dreh-Flügelbeschlagsatz für 2-flügige Fenstertüre,
komplett verdecktliegend, mit intergrierten, mehrteiligen Bändern aus nichtrostenden Materialien, wartungsfrei, Drehverschluß mit Falz- und Umlenkgetrieben und Verriegelungen für zwangweisen Flügelandruck, Einhandbedienung. Der Beschlag ist ab Getriebeschiene Typ B mit einer -in Dreh- und in Kippstellung wirksamen Fehlbedienungssperre ausgestattet.

Konstruktionsmerkmale:
Alle Beschlagsteile, auch die Scheren- und die unteren Ecklager sind bei geschlossenem Flügel nicht sichtbar. Der Beschlag ist mit einer - in Drehstellung wirksamen - Fehlbedienungssperre ausgestattet, die integrierte Aushebesperre wird in der Drehstellung wirksam. Scheren- und Ecklager begrenzen die Öffnungsweite der Flügel in Drehstellung auf 90°. Die innere Anschlagdichtung wird nicht durch Scheren- und Ecklagerausnehmungen unterbrochen. Die Anzahl der Verschlusspunkte richtet sich nach der Größe des Flügels. Durch die Standart Pilzkopf Verschlusspunkte wird ein erhöhter Einbuchschutz erzielt. Alle Beschlagsteile bestehen aus rostgeschützten Materialien. Das im Beschlag integrierte Getriebe ist mit einer 7 mm Vierkantnuss ausgestattet.Die innere Anschlagdichtung wird nicht durch Scheren- und Ecklagerausnehmungen unterbrochen.

Widerstandsklasse gemäß DIN ENV 1627 RC2N

- Drehöffnungsbegrenzer,
für aufschlagende Flügel, DIN links und DIN rechts einsetzbar, Dämpfung passend zum Flügelgewicht stufenlos verstellbar, Oberfläche eloxiert E6 EV1, aus Edelstahl, verdeckt im Falz eingebaut, für Wartungsarbeiten aushängbar

Einbauhöhe Griffolive maximal 160 cm über OK FFB (zwängungsfreie Einhandbedienung muss auch bei dieser Griffhöhe gewährleistet werden).

- Fenstergriffe,
fest drehbar gelagert durch stabile Stift- / Rastscheibenverbindung, Fenstergriff-Getriebe ist mit Rastpunkten in Dreh- und Verschlussstellung ausgestattet, inklusive ovale Abdeck-Rosetten in Oberfläche des Drückers, unsichtbar verschraubt auf Kunststoff- Grundplatte mit Stütznocken, mit Vierkantstift 7 mm, Fenstergriff Oberfläche Edelstahl matt gebürstet. Siehe feste Fabrikatsvorgabe unter TB 3.0 oben.

Der Beschlag ist zusätzlich mit einem Falzschnäpper und einem Türziehgriff auf der Außenseite ausgestattet.

- Türziehgriff
Ziehgriff für Balkontüren und Terrassentüren, für alle Öffnungsrichtungen (links und rechts öffnend) geignet

- Verschraubungssabstand: 48 mm
- Außenmaße: Höhe = ca. 82 mm / Breite = ca. 52 mm
- Farbe: alufarben
- Komplettset bestehend aus Ziehgriff, 2x Fixierring, 2x Gewindestift
- Befestigung mit 2x Gewindeschrauben (4,2 x16 mm)

3.1.4 Hebe-Schiebe-Flügelbeschlag für Einsatz-Schiebefenster in PFR-Fassaden.

Beschlag bestehend aus:

- Hebe-Schiebe-Flügelbeschlagsatz,
komplett verdecktliegend, noch oben öffnend, beweglicher Flügel innen und unten, fester Flügel oben und außen, Paternoster-Beschlag mit Öffnungsunterstützung durch Gegengewicht / Seilzugsystem, Laufwagen für Flügelgewichte bis 150 kg einsetzen, Verriegelung des Hebeschiebe-Flügels mittels Hebegetrieben, Lastannahmen/Gewichte anhand Bemessungstabellen des System-Herstellers wählen, inklusive Aushebesperre / Öffnungsbegrenzer / Auflaufbremsen, PZ-vorgerichtet, Drehverschluß mit Falz- und Umlenkgetrieben und Verriegelungen für zwangweisen Flügelandruck, Einhandbedienung.

Konstruktionsmerkmale:
Die in den Beschlag integrierte Aushebesperre wird in der Hebe-Schiebe-Stellung wirksam. Die Anzahl der Verschlusspunkte richtet sich nach der Größe des Flügels. Durch die Standart Pilzkopf Verschlusspunkte wird ein erhöhter Einbuchschutz erzielt. Alle Beschlagsteile bestehen aus rostgeschützten Materialien. Alle Beschlagsteile, auch die Scheren- und die unteren Ecklager sind bei geschlossenem Flügel nicht sichtbar. Das im Beschlag integrierte Getriebe ist mit einer 7 mm Vierkantnuss ausgestattet. Die innere Anschlagdichtung wird nicht durch Scheren- und Ecklagerausnehmungen unterbrochen.

Widerstandsklasse gemäß DIN ENV 1627 RC2N

- Fenstergriffe,
fest drehbar gelagert durch stabile Stift- / Rastscheibenverbindung, Fenstergriff-Getriebe ist mit Rastpunkten in Dreh- und Verschlussstellung ausgestattet, inklusive ovale Abdeck-Rosetten in Oberfläche des Drückers, unsichtbar verschraubt auf Kunststoff- Grundplatte mit Stütznocken, mit Vierkantstift 7 mm, Fenstergriff Oberfläche Edelstahl matt gebürstet. Siehe feste Fabrikatsvorgabe unter TB 3 oben.

Zusätzlich fest montierter Türziehgriff als Bügelgriff zum Heben und Senken des Flügels

3.2 Türbeschläge:

Die Ausführung und die Anordnung der Türbänder ist unter Berücksichtigung der Lastannahmen nach den Bemessungstabellen und Richtlinien des System-Herstellers vorzusehen. Müssen bedingt durch die ausgeschriebenen Größen der Flügel besondere Maßnahmen zum Gebrauch getroffen werden, sind diese ohne gesonderte Beschreibung in der Position zu berücksichtigen. Erforderliche Zulassungen müssen die angegebenen Flügelgrößen in den LV-Positionen beinhalten oder sind zu erlangen.

Alle sichtbaren Beschlagteile sind aus Edelstahl matt gebürstet anzubieten.

Es sind geprüfte Bänder nach der Norm EN 1935 für einachsige Bänder in der Bandklasse 14 (Gebrauch: sehr stark, mit 160 kg Flügelgewicht), der Gebrauchsklasse 4 (sehr starker Gebrauch: häufiger und heftiger Gebrauch) zur Aufnahme der zu erwartenden Kräfte und Belastungen, 3 dimensional verstellbar als Anschraubbänder einzusetzen. Alle Rahmentüren haben den gleichen Türbandtyp, um die Einstellung bzw. Wartung effizient ausführen zu können. Der Nachweis ist durch Prüfzeugnis einer anerkannten Stelle nachzuweisen.

3.2.1 Drehtürbeschlag für 1-flügelige Außentüren in PFR-Fassaden (Notausgang EG Pforte):

Dreh-Türbeschlagsatz für 1-flügelige Antipaniktüren Schließfunktion E (gem. DIN EN 179) einbruchhemmend RC 2 ( WK 2) gemäß DIN ENV 1627, bestehend aus:

- Rollentürbänder,
Es sind dreiteilige Edelstahl-Rollentürbänder (1.4401) einzubauen. Anzahl und Einzellastabtragung der Bänder entsprechend Flügelgewicht auswählen (pro Türblatt mindestens 3 Stück Rollenbänder einkalkulieren), Mitteldichtung / Thermische Trennung der Türprofile dürfen durch die Befestigung der Bänder im Türfalz nicht durchtrennt werden bzw. müssen beibehalten werden, nach außen öffnende Türen als Einsatzelement in Pfosten-Riegel-Fassaden, inklusive Aushebel bzw. Aufschraubschutz gemäß im Leistungsbeschrieb aufgeführter Einbruchschutzqualifizierung RC 2N, Bänder dreidimensional verstellbar, ohne den Flügel aushängen zu müssen, Verstellmechanik innerhalb des Türrahmenfalzes, Rollendurchmesser ca. 22,5 mm, Länge Bänder ca. 175 mm, keine Aufsatztürbänder zulässig, wartungsfrei, axial-radiale Gleitlagertechnik für schwere Türen, Öffnungswinkel bis zu 180 Grad, DIN rechts oder links verwendbar. Die gesamte Technik für die sichere Verankerung und die Feinjustierung ist im Türfalz verdeckt angeordnet. Feinjustierung - in der Höhe bis 3 mm und seitlich bis 1,5 mm - möglich. 14,5 mm Drehpunktabstand

- Türschloß,
selbstverriegelndes Antipanik- Riegel- Fallenschloss mit 3 fach Verriegelung, mit Wechsel, Edelstahl- Stulp, Riegel und Falle vernickelt, vorgerichtet für Profilzylinder. Schließplatte, geprüft und zugelassen nach EN 179 und EN 1125. Panikentriegelung über Drücker bzw. Panikstange; Wechselfunktion zur Entriegelung von Außen (per Schlüssel), integrierte mechanische Ablauf- und Kindersicherung gegen Fehlbedienung. Geteilte und separierte Kreuzfalle für den absolut last- und klemmfreien Riegelauschluß auch unter Vorlast. Für den Einsatz in Flucht- und Rettungswegen bzw. in Brandschutztüren mit zusätzlichen Beschlägen nach EN 179 und EN 1125 zugelassen.

Es sind systemkonforme Schlösser und Zubehörteile einzusetzen. Die Stulpbleche der einzusetzenden Schlösser und die Schließbleche müssen aus Edelstahl bestehen. Bei isolierten Konstruktionen dürfen durch den Schloss- Stulp oder die Zubehörteile keine Wärmebrücken entstehen.

Türschloß vorgerichtet für den Einbau von Profil- Schließzylindern und mit 9 mm Vierkantnuss (Temperguss) in hartvernickelten Laufringen gelagert. Geschlossener und korrosionsgeschützter Stahl-Schloßkasten in DIN- Abmessungen zum Einbau in Alu-/Stahl-Rohrrahmentüren, Stulp vom Schloß aus Edelstahl (24 mm Stulp-Varianten und Türschloß DIN links und DIN rechts verwendbar, Zweipunktverriegelung durch Federvorspannung nach Türschließung, Stahlriegel mindestens 20 mm ausschließend, 1-tourig, Entfernung 92 mm, Dornmaß 35-45 mm, Hinterdornmaß 15,5 mm.

Türschloss als Set bestehend aus:

- 1 Stück SVP-Einsteckschloss mit Stulpblech
- 3 Stück Schließbleche aus Edelstahl für 3-fach Verriegelung

Fluchttürfunktion einflügelige Nebeneingangstüre: Flüchten von Innen nach Außen immer, kein Durchgang von Außen nach Innen, außer für autorisierten Personenkreis mit Schlüssel der Generalhauptschließanlage GHS Bauseitige Ausstattung der Tür: elektronischer Schließzylinder

- Obentürschließer,
für die Montage an Stahl-Rohrrahmentüren, Größe 2 - 6,entsprechend der Flügelbreite, mit oben liegender T-Stop- Gleitschiene BG nach DIN EN 1154, mit integrierter Öffnungsbegrenzung, von vorn einstellbare Schließkraft, Schließgeschwindigkeit, Öffnungsdämpfung und Endschlag, mit optischer Größenanzeige, für nach außen öffnende Tür, Kopfmontage auf Bandgegenseite, mit Montageplatte, Oberflächen DB 703 eisenglimmer lackiert (anthrazit).

- Wechselgarnitur,
als Objektbeschlag mit Ausgleichslager (AGL) und Stabilstift für starke Beanspruchung, festdrehbare, Ausgleichslagerung mit reibungsarmen und selbst- schmierenden Gleitlagerbuchen (teflonbeschichtet und wartungsfrei), beidseitig unsichtbar befestigt, Rosetten mit Stütznocken 8,5 mm, mit einem auf der Tür verschraubten Trägerelement verbunden, zugelassen für Notausgangsverschlüsse nach DIN EN 179, inklusive ovale Rosette (14x32,5x70 mm), Schraublochabstand 50 mm, für Senkschrauben M5, mit Hochhaltemechanismus für waagerechte Stellung des Türdrückers, mit ovaler Schlüsselrosette (ca. 7x32,5x70 mm),  mit 9 mm Vierkantstift, Material / Oberfläche: Edelstahl rostfrei, Werkstoff 1.4301, fein matt

Innen (Bandgegenseite):
Türdrücker, verkröpft für Stahl-Rohrrahmentüren, mit zusätzlichem Return nach Vorgabe der DIN EN 179 K

Außen (Bandseite):
Türknopf, verkröpft für Stahl-Rohrrahmentüren

Siehe feste Fabrikatsvorgabe unter TB 3.0 oben.

 - Türabsenkdichtung:
Im Bereich der flachen, barrierefreien Türschwelle ist die Türen mit einer automatischen Tür-Absenk- Abdichtung ausgestatttet. Die Schwellendichtung muß in das untere Türrahmenprofil verdeckt eingebaut werden.

System-Zubehör:
Zubehörteile wie Zylinder-Rosetten, Drückerstifte, Befestigungszubehör etc. werden in den folgenden Beschreibungen nicht besonders erwähnt; diese Zubehörteile sind jedoch in jedem Fall mitzuliefern.

3.2.2 Drehtürbeschlag für 2-flügelige Außentüre in PFR-Fassaden (Haupteingang Nord EG):

Dreh-Türbeschlagsatz für 2-flügelige Vollpaniktüren, kraftbetätigt, automatisiert, Schließfunktion E (gem. DIN EN 179) einbruchhemmend RC 2 ( WK 2) gemäß DIN ENV 1627, bestehend aus:

- Rollentürbänder,
dreiteilig, Anzahl und Einzellastabtragung der Bänder entsprechend Flügelgewicht auswählen (pro Türblatt mindestens 3 Stück Rollenbänder einkalkulieren), Mitteldichtung / Thermische Trennung der Türprofile dürfen durch die Befestigung der Bänder im Türfalz nicht durchtrennt werden bzw. müssen beibehalten werden, nach außen öffnende Türen als Einsatzelement in Pfosten-Riegel-Fassaden, inklusive Aushebel bzw. Aufschraubschutz gemäß im Leistungsbeschrieb aufgeführter Einbruchschutzqualifizierung RC 2N, Bänder dreidimensional verstellbar, ohne den Flügel aushängen zu müssen, Verstellmechanik innerhalb des Türrahmenfalzes, Rollendurchmesser ca. 22,5 mm, Länge Bänder ca. 160 mm, keine Aufsatztürbänder zulässig, wartungsfrei, axial-radiale Gleitlagertechnik für schwere Türen, Öffnungswinkel bis zu 180 Grad, DIN rechts oder links verwendbar.

- Türschloß,
Selbstverriegelndes Antipanik-Motorschloss-Set mit mechanischem Gegenkasten und allen erforderlichen und geprüften Komponenten mit Rückmeldekontakten für 2-flügelige Vollpaniktüren nach EN 179 und EN 1125, mit Wechsel, Edelstahl- Stulp, Riegel und Falle, vernickelt, Schließfunktion "E" -Wechselfunktion-, Treibriegelschloss (Gegenkasten) mit Antipanikfunktion, Schaltschloss mit Befestigungs- und Verriegelungsplatte, Bodenbuchse und Befestigungsmaterial, Treibriegelstangen, Falleneinlaufteile, Mitnehmer. Bei Panikentriegelung über den Standflügel wird auch der Gangflügel entriegelt. Panikentriegelung über Drücker bzw. Panikstange, Selbstverriegelung bei beiden Türflügeln, Wechselfunktion zur Entriegelung von außen (per Schlüssel, Türauftaster oder Kartenleser ZKS) und integrierte elektrische Ablauf- und Kindersicherung gegen Fehlbedienung, geteilte und separierte Kreuzfalle für den absolut last- und klemmfreien Riegelausschluss auch unter Vorlast! Motorschloß mit bauseitigem Zutrittskontrollsystem kombinierbar. Für den Einsatz in Flucht- und Rettungswegen bzw. in Brandschutztüren mit zusätzlichen Beschlägen nach EN 179 und EN 1125 zugelassen.

Verschiedene Betriebsarten Motorschloß wählbar:

- Nachtbetrieb (verriegelt)
  Stahlriegel 20 mm ausschließend Riegelverschluss / Motorischer Einzug des Riegels kleiner 1 Sek.
- gesicherter Tagbetrieb (zutrittskontrolliert)
  Türöffnerfunktion durch gezielte Arretierung bzw. Lösung der Kreuzfalle.
- Daueroffen
  Riegel eingezogen und Kreuzfalle ist nicht arretiert

Alle erforderlichen Kontakte sind im Schloß integriert und als potentialfreie Meldung auswertbar:

- Riegelkontakt (bei 95 Prozent Riegelausschluß)
- Drückerkontakt (bei Drückerbetätigung 10 Grad)
- Zylinderkontakt
- Hilfsfallenkontakt (Tür offenstehend / Türblatt einliegend)
- Freigabekontakt (Riegel komplett im Schlosskasten und Kreuzfalle weich)

Bei Brandalarm und Stromausfall erfolgt automatische Umschaltung auf mechanische Grund- und Panikfunktion sowie Selbstverriegelung. Vorgerichtet zum Einbau von Profil-Schließzylindern und mit 9 mm Vierkantnuss (Temperguss). Geschlossener und korrosionsgeschützter Stahl-Schlosskasten in DIN-Abmessungen zum Einbau in Alu-/Stahl-Rohrrahmentüren, Stulp von Schloss und Gegenkasten aus Edelstahl (24 mm Stulp-Varianten) Türschloss ohne Umbau für DIN links und DIN rechts verwendbar. Stahlriegel mindestens 20 mm ausschließend, 1-tourig, Entfernung 92 mm, Dornmaß 35-45 mm, Hinterdornmaß 15,5 mm.

Nennbetriebsspannung: 12-24 V DC
Stromaufnahme: kurzzeitig 250 mA bei 24V;
500 mA bei 12V (inkl. Steuerung)

Lieferung Türschloss als Set inklusive:
- 1 Stück Motor-Einsteckschloss mit Mehrfachverriegelung mit Stulp
- 1 Stück mechanischer Gegenkasten mit Stulp
- 1 Stück Motorschlosssteuerung
- 1 Stück Anschlusskabel 12-adrig, 10 m lang
- 1 Stück Kabelübergang, verdeckt im Falz eingebaut
- 1 Stück Reedschaltkontakt Set (Rückmeldekontakt)
- 1 Stück Schließblech für die Aufnahme der Verriegelung nach oben
- 1 Stück Schaltschloss
- 1 Stück Rundrohr für die Verriegelung nach oben
- 1 Stück Massive Stange für die Verriegelung nach unten
- 1 Stück Stangenführung (Verriegelungen nach oben und unten verdeckt im Falz bzw. Rahmenprofil eingebaut)
- 1 Stück Bodenschließmulde
- 1 Stück Mitnehmerklappe, kleine Bauart, für Schließfolgeregelung Obentürschließersystem
- 1 Stück Netzteil 24 V DC

  (Kabelverlegung vom Türschloß verdeckt in den Rahmenprofilen von Türblatt und Türrahmen bis zur
  Kabelanschlußdose seitlich oberhalb der Türe unter der Geschossdecke ist Leistung des AN)

Fluchttürfunktion zweiflügelige Haupteingangstüre: Flüchten von Innen (Foyer / Windfang) nach Außen immer über Stand- und Gangflügel möglich, Durchgang von Außen nach Innen je nach Betriebsart Motorschloß geöffnet bzw. gesperrt, für autorisierten Personenkreis mit Schlüssel der Generalhauptschließ- anlage GHS oder Zugangsberechtigung über Kartenleser ständiger Zutritt ins Gebäude möglich, bauseitige Ausstattung der Tür: elektronischer smart Schließzylinder, Gangflügel kraftbetätigt und automatisch öffnend, Standflügel im Normalbetrieb festgestellt.

- Obentürschließer / Drehtür-Antrieb,
als Obentürschließersystem für die Montage an Stahl-Rohrrahmentüren vorgesehen, in Kombination mit der nachfolgend aufgeführten Drehtürautomatik als geräuscharmer elektromechanischer Drehtürantrieb für Innen- und Außentüren, in 70 mm Bauhöhe, geprüft und zertifiziert nach DIN 18650, mit Montage- plattensatz. Mechanische Türschließer für den Standflügel (Extra OT) und für den Gangflügel (Kombi OT, in Drehtürautomatik beeinhaltet), sowie für die Anwendung an Vollpaniktüren mit einem X-Maß bis 125 mm, Größe 2 - 6, mit durchgehender Gleitschiene BG 30 mm Bauhöhe, T-Stop-Gleitschiene BG, mit integrierter Öffnungsbegrenzung, mit integrierter mechanischer Schließfolgeregelung, von vorn einstellbare Schließkraft, Schließgeschwindigkeit, Öffnungsdämpfung und Endschlag, mit optischer Größenanzeige, für nach außen öffnende Tür, Kopfmontage auf Bandgegenseite, mit Montageplatte, Türöffnungswinkel größer 115 Grad, Oberflächen DB 703 eisenglimmer matt lackiert (anthrazit) und Edelstahl, geschliffen, matt.

Montageart: drückend, Kopfmontage auf der Bandgegenseite mit Gleitschiene

Betriebsarten:
- Daueroffen
- Automatik
- Ladenschluss
- Nacht

Low Energy-Betrieb (Niedrigenergieantrieb) gemäß prEN 12650, bzw. DIN V 18650, Behinderungserkennung und Reversierung, Diagnosefunktion und Fehlerspeicher, sämtliche Einstellungen über Display-Programm- schalter möglich

Technische Merkmale:
Abmessungen: 70 x 120 x 650 mm (HxTxB),
Netzanschluss: 230 V AC, 50/60 Hz,
Türflügelbreite: Max. 1400 mm,
Türflügelgewicht: Max. 180 kg,
Türöffnungswinkel: ca. 110°,
Öffnungs- und Schließgeschwindigkeit einstellbar,
Elektrischer Endschlag einstellbar,
Offenhaltezeit einstellbar von 0 bis 60 Sekunden
Bahngesteuertes Öffnen und Schließen

Abdeckhaube im Farbton: DB 703 eisenglimmer matt (anthrazit)

Anschlussmöglichkeiten:
Getrennte Eingänge für innere und äußere Sensoren,
Not-Stopp-Schalter,
Display-Programmschalter,
Motorschloss,
Stromversorgung für externe Geräte: 24 V DC, 1000 mA

Ansteuerelemente:
außen: 1 St. Radarbewegungsmelder, Flächentaster, Kartenleser und zusätzlich 2 Stück potentialfreie Kontakte für Nach- und Umrüstungen.

innen: 1 St. Radarbewegungsmelder, Flächentaster, Programmwahlschalter, NOT-Aus, Motorschloß und zusätzlich 2 Stück potentialfreie Kontakte für Nach- und Umrüstungen.

Elektroverkabelung zusammen mit dem bauseitgen Elektriker nach Kabel- und Steuerungsplan des AN, Inbetriebnahme durch den Technischen Kundendienst des Herstellers. Kosten hierfür sind in den Einheitspreis der jeweiligen Position einzukalkulieren, falls nicht separat ausgeschrieben.

Weitere zu liefernde und zu montierende Komponenten Drehflügelantrieb:

- Sicherheitssensorleiste geprüft nach DIN 18650, auf dem Türblatt montiert, zur Absicherung des
  Schwenkbereiches der Tür in Öffnungsrichtung
- Display-Programmschalter extern mit 4 Schaltstellungen
  "AUS", "AUTOMATIKBETRIEB", "DAUEROFFEN", "LADENSCHLUSS"
  sowie Anzeige der Betriebsart
- Notschalter mit Glasscheibe (UP)

- Sensorleisten, außen,
zur Absicherung des Schwenkbereiches der Tür in Öffnungs- und Schließrichtung, pro Türflügel 2 Stück Sensorleisten, Sensorleiste für Außentür u. für Bodenverhältnisse (Reinstreifenmatte und Betonpflaster), Anlenkelement mit Sensorik integriert zur platzsparenden Montage von Sensor und Gestänge in einer Ebene, geprüft nach DIN 18650, auf dem Türblatt montiert.

- Radarbewegungsmelder, innen,
für Ansteuerung innen durch Radarbewegungsmelder mit Richtungserkennung und Querverkehrsausblendung zur Ansteuerung nach DIN 18560

- Flächentaster,
für Ansteuerung außen, Oberfläche anthrazitfarben, matt

- Wechselgarnitur,
wie in vollem Wortlaut unter TB 3.2.1 beschrieben

Siehe feste Fabrikatsvorgabe unter TB 3.0 oben.

- Griffstangen,
Außen (Bandseite) zusätzlich eine gerade Griffstange mit Endkappen aus Edelstahl, Edelstahl-Rohr d = 40 mm, t = 4 mm, inklusive L-förmige Halter aus Edelstahl, mit Endkappen verschweist, und Befestigungen (Senkkopf- Gewindeschrauben, Höhe ca. 2550 mm, auf Türrahmenprofile des Stand- und Gangflügels symmetrisch aufgesetzt und verschraubt, objektbezogen gefertigt.

 - Türabsenkdichtung:
Im Bereich der flachen, barrierefreien Türschwelle ist die Türen mit einer automatischen Tür-Absenk- Abdichtung ausgestatttet. Die Schwellendichtung muß in das untere Türrahmenprofil verdeckt eingebaut werden.

Hinweise zur Kalkulation:
Das maximal zulässige Flügelgewicht ist abhängig von der Türflügelbreite (siehe Diagramm der Anwendungsbereiche von Drehtürantrieben). Unabhängig von Türflügelgewicht und Türflügelbreite ist bei Verwendung von Drehtürantrieben ein zusätzliches Türband direkt unter dem oberen Türband anzubringen um die auftretenden Kräfte abzutragen. Es sind Türanschlagpuffer, außen einzusetzen, die ein "Überdrehen" der Türflügel verhindern. Die geltenden Normen und Richtlinien für "kraftbetätigte Fenster, Türen und Tore" nach BGR 232 und die DIN 18650 sind zu berücksichtigen.

Durchführung einer Risikoanalyse:
Es muss vom AN mit dem AG eine Gefahrenanalyse gemäß DIN 18650 erstellt werden. Diese vor der Technischen Klärung und Erstellen der Werkstattzeichnungen durch den AN eigenverantwortlich mit dem AG durchgeführt werden, spätestens jedoch vor der Inbetriebnahme. Sie ist der "sicherheitstechnische Steckbrief" des Türsystems und gibt an, wie am Türsystem unter Berücksichtigung der konkreten Einbausituation und des Nutzerkreises mögliche Gefahren ausgeschlossen bzw. vermindert werden. Auf mögliche Restrisiken ist durch den AN hinzuweisen.

Der Errichter einer Türanlage ist verpflichtet, eine Sicherheitsanalyse (Gefahrenanalyse) nach DIN 18650 durchzuführen und zu dokumentieren (§ 2 der 9. GPSGV, in Verb. m. Anh. I der Maschinenrichtlinie),
hat eine EG-Konformitätserklärung auszustellen und an der Türanlage die CE-Kennzeichnung sichtbar anzubringen (§ 3 der 9. GPSGV in Verb. m. Anh. II der Maschinenrichtlinie).

3.2.3 Drehtürbeschlag für 2-flügelige Außentüre in PFR-Fassaden (TRH Südost EG / Nebeneingang Labore EG):

Dreh-Türbeschlagsatz für 2-flügelige Vollpaniktüren Schließfunktion E (gem. DIN EN 179) einbruchhemmend RC 2 ( WK 2) gemäß DIN ENV 1627, bestehend aus:

- Rollentürbänder,
wie in vollem Wortlaut unter TB 3.2.2 beschrieben.

- Türschloß,
wie in vollen Wortlaut unter TB 3.2.2 beschrieben.

Betätigung Standflügel:
Innen: Türdrücker nach DIN EN 179, Edelstahl

Betätigung Gangflügel:
Innen: Türdrücker nach DIN EN 179, Edelstahl
Außen: Stoßgriff flügelüberdeckend vertikal, Edelstahl

- Obentürschließer,
als Obentürschließersystem für die Montage an Stahl-Rohrrahmentüren vorgesehen, mechanische Türschließer für Gang- und Standflügel, oben liegende Türschließer nach DIN EN 1154, Größe 2 - 6, mit durchgehender Gleitschiene ca. 30 mm Bauhöhe, Gleitschiene mit integrierter Öffnungsbegrenzung, mit integrierter mechanischer Schließfolgeregelung, von vorn einstellbare Schließkraft, Schließgeschwindigkeit, Öffnungsdämpfung und Endschlag, hydraulisch kontrolliert und einstellbar, mit optischer Größenanzeige, für nach außen öffnende Türen, Türblattmontage auf Bandgegenseite, mit Montageplatte, Türöffnungswinkel 180 Grad, inklusive Mitnehmerklappe, längere Bauart, variabel / stufenlos einstellbar, Oberflächen DB 703 eisenglimmer matt lackiert (anthrazit) und Edelstahl, geschliffen, matt.

- Wechselgarnitur,
wie in vollem Wortlaut unter TB 3.2.1 beschrieben.

 - Türabsenkdichtung:
Im Bereich der flachen, barrierefreien Türschwelle ist die Türen mit einer automatischen Tür-Absenk- Abdichtung ausgestatttet. Die Schwellendichtung muß in das untere Türrahmenprofil verdeckt eingebaut werden.

3.2.4 Drehtürbeschlag für 2-flügelige Außentüre in PFR-Fassaden (Besprechung Süd EG):

Dreh-Türbeschlagsatz für 2-flügelige Teilpaniktüren Schließfunktion E (gem. DIN EN 179) einbruchhemmend RC 2 ( WK 2) gemäß DIN ENV 1627, bestehend aus:

- Rollentürbänder,
wie in vollem Wortlaut unter TB 3.2.2 beschrieben.

- Türschloß,
Selbstverriegelndes Antipanik-Riegel-Fallenschloss mit 3 fach Verriegelung, mit allen erforderlichen und geprüften Komponenten mit Rückmeldekontakten für 2-flügelige Teilpaniktüren nach EN 179 und EN 1125, mit Wechsel, Edelstahl- Stulp, Riegel und Falle, vernickelt, Schließfunktion "E" -Wechselfunktion-, Treibriegelschloss (Gegenkasten) mit Antipanikfunktion, Schaltschloss mit Befestigungs- und Verriegelungsplatte, Bodenbuchse und Befestigungsmaterial, Treibriegelstangen, Falleneinlaufteile, Mitnehmer. Standflügel ist festgestellt, Panikentriegelung über Drücker bzw. Panikstange nur bei Gangflügel, Selbstverriegelung bei beiden Türflügeln, Wechselfunktion zur Entriegelung von außen (per Schlüssel) und integrierte elektrische Ablauf- und Kindersicherung gegen Fehlbedienung, geteilte und separierte Kreuzfalle für den absolut last- und klemmfreien Riegelausschluss auch unter Vorlast! Für den Einsatz in Flucht- und Rettungswegen bzw. in Brandschutztüren mit zusätzlichen Beschlägen nach EN 179 und EN 1125 zugelassen.

- Türtreibriegel
Einsteck-Rohrkantriegel zur manuellen Verriegelung des Standflügels nach oben und nach unten, pro Standflügel 2 Stück Türtreibriegel, Einbau DIN links und DIN rechts, bzw. oben und unten möglich, Einbau im Türfalz, verdeckt, mit 3 Stück Gewindebuchsen M6 bei Länge = 400 mm, Rohrkantriegel mit Umleghebel, Hebel stuplbündig, Stulp 24 mm, Edelstahl, Riegel d = 10 mm, Ausschluß 17 mm, Stahl verzinkt, inklusive Türsturz- Schließblech, Edelstahl, Einbau in Türrahmen, Aufnahmeöffnung für Riegel d = 10 mm, hinterlegte Rahmenbuchse, sowie Bodenbuchse mit Kugelverschluß, für Riegel d = 10 mm, in Schwellenbleche Türrahmen integriert, Ausnehmungen Boden einkalkulieren.

- Obentürschließer,
als Obentürschließersystem für die Montage an Stahl-Rahmenprofilen vorsehen, mechanische Türschließer für beide Flügel, Größe 2 - 6, mit durchgehender Gleitschiene ca. 30 mm Bauhöhe, Gleitschiene mit integrierter Öffnungsbegrenzung, mit integrierter mechanischer Schließfolgeregelung, von vorn einstellbare Schließkraft, Schließ- geschwindigkeit, Öffnungsdämpfung und Endschlag, mit optischer Größenanzeige, für nach außen öffnende Tür, Türblattmontage auf Bandgegenseite, mit Montageplatte, Türöffnungswinkel 180 Grad, inklusive Mitnehmerklappe, längere Bauart, variabel einstellbar,Oberflächen gemäß Farbkarte des Herstellers nach Wahl des Architekten (DB 703 bzw. Edelstahl).

- Wechselgarnitur,
wie in vollem Wortlaut unter TB 3.2.1 beschrieben

 - Türabsenkdichtung:
Im Bereich der flachen, barrierefreien Türschwelle ist die Türen mit einer automatischen Tür-Absenk- Abdichtung ausgestatttet. Die Schwellendichtung muß in das untere Türrahmenprofil verdeckt eingebaut werden.

3.2.5 Drehtürbeschlag für 2-flügelige Außentüre in PFR-Fassaden (Balkone Nord OG):

Dreh-Türbeschlagsatz für 2-flügelige Außentüren, einbruchhemmend RC 2 ( WK 2) gemäß DIN ENV 1627, bestehend aus:

- Rollentürbänder,
wie in vollem Wortlaut unter TB 3.2.2 beschrieben.

- Türschloß,
Selbstverriegelndes Fallen-Riegel-Schloss mit 3 fach Verriegelung, mit allen erforderlichen und geprüften Komponenten mit Rückmeldekontakten für 2-flügelige Türen, mit Edelstahl-Stulp, Riegel und Falle, vernickelt, Treibriegelschloss (Gegenkasten), Schaltschloss mit Befestigungs- und Verriegelungsplatte, Bodenbuchse und Befestigungsmaterial, Treibriegelstangen, Falleneinlaufteile, Mitnehmer. Standflügel ist festgestellt, Entriegelung über Drücker nur bei Gangflügel, Selbstverriegelung bei beiden Türflügeln, Entriegelung von außen (per Schlüssel) und integrierte elektrische Ablauf- und Kindersicherung gegen Fehlbedienung, geteilte und separierte Kreuzfalle für den absolut last- und klemmfreien Riegelausschluss auch unter Vorlast!

- Türtreibriegel
Einsteck-Rohrkantriegel zur manuellen Verriegelung des Standflügels nach oben und nach unten, pro Standflügel 2 Stück Türtreibriegel, Einbau DIN links und DIN rechts, bzw. oben und unten möglich, Einbau im Türfalz, verdeckt, mit 3 Stück Gewindebuchsen M6 bei Länge = 400 mm, Rohrkantriegel mit Umleghebel, Hebel stuplbündig, Stulp 24 mm, Edelstahl, Riegel d = 10 mm, Ausschluß 17 mm, Stahl verzinkt, inklusive Türsturz- Schließblech, Edelstahl, Einbau in Türrahmen, Aufnahmeöffnung für Riegel d = 10 mm, hinterlegte Rahmenbuchse, sowie Bodenbuchse mit Kugelverschluß, für Riegel d = 10 mm, in Schwellenbleche Türrahmen integriert, Ausnehmungen Boden einkalkulieren.

- Obentürschließer,
als Obentürschließersystem für die Montage an Stahl-Rahmenprofilen vorsehen, mechanische Türschließer für beide Flügel, Größe 2 - 6, mit durchgehender Gleitschiene ca. 30 mm Bauhöhe, Gleitschiene mit integrierter Öffnungsbegrenzung, mit integrierter mechanischer Schließfolgeregelung, von vorn einstellbare Schließkraft, Schließgeschwindigkeit, Öffnungsdämpfung und Endschlag, mit optischer Größenanzeige, für nach außen öffnende Tür, Türblattmontage auf Bandgegenseite, mit Montageplatte, Türöffnungswinkel 180 Grad, inklusive Mitnehmerklappe, längere Bauart, variabel einstellbar,Oberflächen gemäß Farbkarte des Herstellers nach Wahl des Architekten (DB 703 bzw. Edelstahl).

- Wechselgarnitur,
wie in vollem Wortlaut unter TB 3.2.1 beschrieben

 - Türabsenkdichtung:
Im Bereich der flachen Türschwelle sind die Türflügel mit einer automatischen Tür-Absenk- Abdichtung ausgestatttet. Die Schwellendichtung muß in das untere Türrahmenprofil verdeckt eingebaut werden.

Schnittstellen AN Metallbau und AN Elektro:

- Haupteingstüre:
Der AN Metallbau legt die Kabel für das Motorschloss bis zur Kabeldose, dort schließt der AN Elektro die Kabel an. Der elektronische Schließzylinder wird bauseits geliefert und angeschlossen.

- weitere Türen und Fenster:
Der AN Metallbau legt die erforderlichen Kabel generell bis an die Kabeldose, dort schließt der AN Elektro die Kabel an.

- Die Abnahme der Gesamtleistung mit Funktionstest hat im Beisein des zuständigen AN Elektro zu erfolgen. Ebenso müssen die Bauleitung des Architekten und die Hochschul eigene Technik vor Ort sein. Die Koordination ist in Abstimmung mit der Bauleitung des AG vorzunehmen.

## TB 4 BAUANSCHLÜSSE
TB 4 Bauanschlüsse

Die Anschlüsse von Fassaden-, Tür- und Fensterelementen zum Baukörper sind so auszuführen, daß die thermische Trennung und Ausdehnung der Elemente sowie Verformung des Baukörpers ohne Zwänge geräuschfrei und ohne Beeinträchtigung der Luft- und Feuchtigkeitsabdichtung erfolgen kann. Zur Vermeidung von Tauwasser und aus wärmeschutztechnischen Gründen ist der Raum zwischen Profilen und Baukörper mit Wärmedämmstoff satt auszufüllen, an Befestigungselemente, Verklotzungen, Unterlegkeile ist dicht anzuarbeiten.

Alle Anschlüsse müssen auf der Grundlage freigegebener Ausführungsdetails des AN erfolgen. Die Wandoberflächen im Innenraum sind in allen Bereichen wie Treppenhäuser, Büros, Labore, Besprechungsräume und Fluren sind Sichtbetonoberflächen sowie oberflächenertig behandelte Wandoberflächen. Ebenso sind die Deckenoberflächen im gesamten Innenraum Sichtbetonoberflächen sowie oberflächenfertige Deckenoberflächen. Im Außenbereich wird eine vorgehängte, hinterlüftete Aluminium- und Profilbauglas-Fassade im Nachgang zu den hier gegenständlichen Metallbauarbeiten ausgeführt. Der AN Metallbau erstellt die späteren Montageuntergründe, Anlegepunkte und allgemeine Vorarbeiten für den AN Fassadenarbeiten. Für Arbeiten des AN nach Montage der Vorhangfassaden ist entsprechende Sorgfalt und Schutz der Leistungen des AN Fassadenarbeiten verpflichtend. Darauf ist insbesondere bei den Bauwerksanschlüssen besonders zu achten. Alle für den Bauanschluß erforderlichen Abdichtungensmaterialien, Befestigungselemente etc. sind verdeckt auszuführen. Die fertigen Oberflächen der Wandbauteile sind zu schützen und abzudecken bzw. abzukleben, wie z. B. Sichtbetonleibungen und Sichtbetonwandoberflächen im Innenbereich.

Für alle Bauanschlüsse gilt: Es darf keinesfalls Montageschaum verwendet werden!

Allgemein und ohne besondere Erwähnung gehört die Lieferung und Anbringung aller Anschlüsse von der Fassadenkonstruktion zum Rohbau zu den Leistungen des Auftragnehmers.

- Dichtungsbahnen, raumseitig dampfdicht, außenseitig als Feuchtigkeitsschutz, wind- und regendicht mit
  einer dampfoffenen Folie wirkend, einschließlich deren mechanischer Befestigung an den Rändern.
- Anschlüsse aus abgekanteten Blechprofilen aus gleichem Werkstoff zu Boden und Decken bzw. zu
  Brüstungen und Schürzen und Wänden.
- Das Ausfüllen der zwischen diesen Anschlüssen liegenden Hohlräume mit mineralischen Dämmstoffen
  (hydrophobe Stopfwolle) nach DIN 18 165.
- Die Abdichtung der Anschlussfugen zwischen Rohbau und Abschlussblechen mit dauerelastischem
  Dichtstoff auf vorgelegter Hinterfüllung.

Die Anschlüsse und die Abdichtungen zum Baukörper müssen den bauphysikalischen Anforderungen entsprechen, d.h. Anforderungen aus Wärmeschutz, Feuchtigkeitsschutz, Schallschutz und Fugenbewegung sind zu beachten.

Bei Abdichtung der Fenster und Fassaden zu Baukörper mit Bauabdichtungsfolien ist DIN 18195 zu beachten. Wird die Bauabdichtungsfolie verklebt, so müssen die Klebeflächen frei von Verunreinigungen und Fremdstoffen sein. Lufteinschlüsse an den Klebeflächen müssen vermieden werden.

Dehnstöße von Elementen untereinander sind mit systemzugehörigen Dehn- und Dichtungsprofilen und ggf. mit äußerer dauerelastischer Versiegelungsfuge vorzusehen. Vorhandene Gebäudedehn- bzw. Bauteilfugen sind in den Fenster- und Fassadenelementen konstruktiv zu berücksichtigen. Äußere Einflüsse, wie Bauwerksbewegungen, dürfen die Abdichtungen nicht in ihrer Funktion beeinträchtigen.

Sämtlichen inneren Versiegelungsfugen auf Hinterlegeprofil dampfdicht ausgeführt, Farbe nach Wahl des AG und im Farbton der Metalloberflächen Pfosten-Riegel-Fassade. Beim Einsatz von vorkomprimierten Dichtungsbändern ("Kompribändern") muß die Farbe ebenso an die Metallkonstruktionen angepasst / angeglichen werden (Farbton: anthrazit / schwarz). Sämtliche Kompribänder müssen von einem Hersteller in der gleichen Farbe ausgeführt werden (kein Hersterller- / Farbwechsel erlaubt).

Die vorkommenden Anschlußsituationen sind in der Positionsbeschreibung schematisiert und mit Angaben zur Ausführung dargestellt. Die Details entsprechend diesen Vorgaben werden vom AN ausgearbeitet. Allgemein und ohne besondere Erwähnung gehört die Lieferung und Anbringung aller Anschlüsse der Fassadenkonstruktion an den Rohbau zu den Leistungen des AN (falls in der Leistungsbeschreibung nicht separat augeführt); im einzelnen:

- Anschlüsse aus abgekanteten Blechprofilen aus gleichem Werkstoff zu Boden, und Decken bzw. zu
  Brüstungen und Schürzen. Seitlich von Endfeldern zu angrenzenden Wandflächen, unter Verwendung von
  durchlaufenden Kunststoff-Distanzprofilen. Diese Profile dienen zugleich zur Einspannung von Dichtbahnen
  und Anschlußblechen.
- das Ausfüllen der zwischen diesen Anschlüssen liegenden Hohlräume mit mineralischen Dämmstoffen
  nach DIN 18165.
- die Abdichtung von Anschlußfugen zwischen Fassade und Abschlußblechen bzw. Fassade und
  umgebenden Sichtbetonbauteilen erfolgt mit betongrauem dauerelastischem Dichtstoff auf vorgelegter
  Hinterfüllung (z.B. Preßschlauch oder Quellband).
- Lieferung und Einbau geeigneter Bauabdichtungsfolien oder -bahnen zum Anschluß an bauseits
  vorhandene bituminöse Außenwandabdichtung im Sockelbereich mit ca. 50 cm Höhe.

4.1 Bauanschluß Pfosten-Riegel-Fassade, seitlich:

Ausführung gemäß Zeichnung Nr. Detail 3_080_021

- Montageuntergrund: Stahlbeton-Wände (Toleranzausgleich muß möglich sein)
- Außenfassade Aluminium-Zacken-Profil Vorderkante min. ca. 350 mm vor der Tragkonstruktion Stahlbeton, - Einbau der Konstruktion Pfosten-Riegel-Fassade, und hier Vorderkante Verglasungen und Dämmpaneele
  min. ca. 100 mm vor der Tragkonstruktion Stahlbeton und 250 mm hinter der Vorderkante Alu-Blech-
  Fassade
- Montage der Stahl-Unterkonstruktion PFR-Fassade zum Teil als Vorsatzmontage, zum Teil als klassische
  Montage PFR-Fassade zwischen Decke und Boden bzw. Brüstung.
- Pfosten- und Riegel-Profile innen mit ca. 25 mm umlaufendem Abstand zur Stahlbeton-Leibung montieren.
  Zuzüglich plusminus 10 mm Bautoleranz in der Einbaubreite / -lage im Grundriss berücksichtigen (bei
  größeren Toleranzabweichungen der Tragkonstruktion muß die Bauleitung / der Architekt in die Technische
  Klärung / Konstruktion der PFR-Fassade zwingend eingebunden werden)
- Pfosten- und Riegel-Profile außen mit ca. 100 mm umlaufendem Überstand zur Vorderkante Stahlbeton-
  Außenwand montieren. Zuzüglich plusminus 10 mm Bautoleranz in der Einbautiefe berücksichtigen (bei
  größeren Toleranzabweichungen der Tragkonstruktion muß die Bauleitung / der Architekt in die Technische
  Klärung / Konstruktion der PFR-Fassade zwingend eingebunden werden)
- Die Rohbaukante ist gleich zur Innenkante der außen umlaufenden, vorgesetzten Dämmpaneele,
  eingeklemmt in die PFR-Fassade. Auftretende Rohbautoleranzen der Einbautiefe der PFR-Fassade
  müssen durch unterschiedliche Baudicken der Dämmpaneele ausgeglichen werden. Der Ausgleich von
  zulässigen Rohbautoleranzen rechtfertigt hierbei keinen Mehraufwand des AN.
- Pfosten-Riegel-Profile umlaufend gleichmäßig über das komplette Fensterband gleichmäßig  über die u. U.
  ungleichförmigen Rohbauöffnungen verteilen / ausrichten. Dabei muß in den seitlichen Anschlüssen von
  Innen gesehen ein möglichst gleichförmiges Bild bzw. gleichförmige Seitenabstände zu den Rohbauleibungen realisiert werden. Vor der Konstruktion / Planung / Fertigung der PFR-Fassaden müssen daher
  alle Rohbaukanten aufgemessen und in der Technischen Klärung berücksichtigt werden. Siehe auch
  Leistungsbeschreibung Titel 01 Aufmaß / Fertigungszeichnungen. Je nach Aufmaßergebnis müssen zu
  starke Abweichungen bzw. zu große Toleranzen durch die unterschiedliche Breiten der geschlossen
  Dämmpaneel-Felder außen ausgeglichen werden. Die Pfosten-Riegel-Fassaden müssen nach Außen
  absolut lot- und fluchtgerecht montiert werden.
- Befestigung der PFR-Fassade außen mittels Winkel-Laschen-Verbindungen seitlich auf dem Rohbau,
  innen mittels Winkel-Laschen-Verbindungen an Einschieblingen oben und unten, sämtliche
  Befestigungsmittel verdeckt eingebaut.
- Innen diffusionsdichter Abschluß durch Hinterfüllen der Fuge mit geschlossenzelligem nicht wassersaugendem Profilschlauch, tief eingebracht, Fuge zwischen Pfostenprofil und Rohbauleibung mit
  Dichtstoff auf PU-Basis versiegeln, Fuge glatt auf Hinterkante des Pfostenprofils abziehen, umlaufende
  Fugenbreite, b = 15 - 35 mm. Alternativ kann die Anschlußfuge auch mit einem für diesen Anwendungsfall
  bauaufsichtlich, zugelassenem Kompriband abgedichtet werden.
- Außen diffusionsoffener Abschluß mit einer Bauabdichtungsfolie, ca. 300 mm breit, am Pfosten-Element
  und am Baukörper dicht und blasenfrei verklebt und mechanisch gesichert. Dichtungsfolie muß auch um
  Befestigungsmittel, Rohbauungenauigkeiten, Vor- und Überstände etc. lückenfrei verklebt werden.
- Zwischenraum zwischen Pfosten-Profilen und Rohbauleibung sowie äußerer und innerer Abdichtung
  lückenlos satt mit für diesen Einsatzzweck geeigneter Dämmung WLG 035 (Mineralwolle) ausstopfen,
  an Befestigungselemente, Verklotzungen, Unterlegkeile etc. ist dicht anzuarbeiten.
- Einbau eines Anschlußpaneels bestehend aus einem Stahlblech-Hartschaum-Sandwich als äußerer
  Bauanschluß der Pfosten-Riegel-Fassade an die Rohbautragkonstruktion, bestehend aus einem
  durchlaufend, mehrfach gekantetem Stahlblech, beschichtet, Zuschnittbreite min. 550 mm, und der
  Dämmung aus Polyurethan- / Polyisocyanurat-Hartschaum, Paneel mit geschlossener Randausbildung,
  Paneele müssen umlaufend in die Presskonstruktion der Pfosten-Riegel-Fassade ähnlich der Isoliergläser
  eingeklemmt werden. Die Gesamtdicke des Paneels muß zum Einspannen in die Presskontstruktion der
  PFR-Fassade auf Isolierglasdicke verjüngt werden, Dicke Anschlußpaneel von 50 - 100 mm, U-Wert
  Dämmpaneel identisch zu den Wärmeschutzverglasungen, Überschneidung mit der Dämmschicht der
  Vorgehängten, hinterlüfteten Fassade zur Vermeidung von Kältebrücken, Überlappung mindestens 30 - 50
  mm, Befestigung am äußeren Ende mit L-Winkel-Schiene und Dübel-Schraub-Verbindungen am Rohbau
- Befestigung mit allgemein bauaufsichtlich zugelassenen Betonankern, zugelassenen Dübel-Schraub-
  Verbindungen und Stahllaschen/-winkeln nach statischen Erfordernissen und Wahl bzw. Statik des AN

4.2 Bauanschluß Pfosten-Riegel-Fassade, oben (Sturz):

Ausführung gemäß Zeichnung Nr. Detail 3_080_019 und 3_080_024 und 3_080_025 und 3_080_035

wie in vollem Wortlaut unter 4.1 beschrieben, jedoch:

- Montageuntergrund: Stahlbeton-Sturz (EG) und Stahlbeton-Decken (OG)
  (Toleranzausgleich muß möglich sein)
- Pfosten- und Riegel-Profile innen mit ca. 25 mm umlaufendem Abstand zum Stahlbeton-Sturz bzw. zur
  Stahlbeton-Decke montieren. Zuzüglich plusminus 10 mm Bautoleranz in der Einbauhöhe / -lage im
  Schnitt berücksichtigen (bei größeren Toleranzabweichungen der Tragkonstruktion muß die
  Bauleitung / der Architekt in die Technische Klärung / Konstruktion der PFR-Fassade zwingend
  eingebunden werden)
- Pfosten-Riegel-Profile umlaufend gleichmäßig über das komplette Fensterband gleichmäßig über die u. U.
  ungleichförmigen Rohbauöffnungen verteilen / ausrichten. Dabei muß in den Anschlüssen oben von
  Innen gesehen ein möglichst gleichförmiges Bild bzw. gleichförmige Seitenabstände zu den Rohbauleibungen realisiert werden. Vor der Konstruktion / Planung / Fertigung der PFR-Fassaden müssen daher
  alle Rohbaukanten aufgemessen und in der Technischen Klärung berücksichtigt werden. Siehe auch
  Leistungsbeschreibung Titel 01 Aufmaß / Fertigungszeichnungen. Je nach Aufmaßergebnis müssen zu
  starke Abweichungen bzw. zu große Toleranzen durch die unterschiedliche Höhen der PFR-Fassaden,
  ebenenweise ausgeglichen werden. Die Pfosten-Riegel-Fassaden müssen nach Außen und Innen absolut
  lot- und fluchtgerecht montiert werden.
- Zwischenraum zwischen Sonnenschutzkasten und Stahlbeton-Außenwand mit geeigneter Dämmung,
  z. B. WLG 025 PUR-Hartschaum vollflächig ausfüllen und verkleben. Hohlraum zwischen Hartschaum,
  Dämmpaneel, Außenwand und Befestigungselementen mit Mineralwolle (WLG 035) zusätzlich satt, lückenfrei ausstopfen.
- Sonnenschutzgehäuse press auf den Dämmpaneelen und oberhalb der Riegel-Profile anschließen und
  befestigen. Bauanschluß-Elemente entsprechend den statischen Anforderungen Sonnenschutz stabil
  ausführen. Dämmpaneele bieten dabei einen festen Montageuntergrund für die horizontalen Belastungen
  aus dem Sonnenschutz. Siehe auch TB 01 Ausführungszeichnungen / Statik des AN.

4.3 Bauanschluß Pfosten-Riegel-Fassade, unten (Brüstung):

Ausführung gemäß Zeichnung Nr. Detail 3_080_020

wie in vollem Wortlaut unter 4.1 beschrieben, jedoch:

- Montageuntergrund: Stahlbeton-Brüstung (Toleranzausgleich muß möglich sein)
- Pfosten- und Riegel-Profile innen mit ca. 25 mm umlaufendem Abstand zur Stahlbeton-Brüstung montieren.
  Zuzüglich plusminus 10 mm Bautoleranz in der Einbauhöhe / -lage im Schnitt berücksichtigen (bei größeren
  Toleranzabweichungen der Tragkonstruktion muß die Bauleitung / der Architekt in die Technische Klärung /
  Konstruktion der PFR-Fassade zwingend eingebunden werden)
- Pfosten-Riegel-Profile umlaufend gleichmäßig über das komplette Fensterband gleichmäßig über die u. U.
  ungleichförmigen Rohbauöffnungen verteilen / ausrichten. Dabei muß in den Anschlüssen unten von
  Innen gesehen ein möglichst gleichförmiges Bild bzw. gleichförmige Seitenabstände zu den Rohbauleibungen realisiert werden. Vor der Konstruktion / Planung / Fertigung der PFR-Fassaden müssen daher
  alle Rohbaukanten aufgemessen und in der Technischen Klärung berücksichtigt werden. Siehe auch
  Leistungsbeschreibung Titel 01 Aufmaß / Fertigungszeichnungen. Je nach Aufmaßergebnis müssen zu
  starke Abweichungen bzw. zu große Toleranzen durch die unterschiedliche Höhen der PFR-Fassaden,
  ebenenweise ausgeglichen werden. Die Pfosten-Riegel-Fassaden müssen nach Außen und Innen absolut
  lot- und fluchtgerecht montiert werden.
- Befestigungselemente / Halte- / Auflagerkonsolen der Fensterbänke müssen im Bauanschluß außen
  berücksichtigt bzw. integriert in Bauabdichtung eingebaut werden. Bauanschluß-Elemente entsprechend
  den statischen Anforderungen Fensterbänke stabil ausführen. Dämmpaneele bieten dabei einen festen
  Montageuntergrund für die horizontalen Belastungen aus den Fensterbänken oder sind entsprechend an
  den Befestigungspunkten / -achsen ausgespart werden. Siehe auch TB 01 Ausführungszeichnungen / Statik
  des AN.
- Feuchte- und Schallschutz unter Fensterbank / Leibungszarge duch vollflächigen Einbau einer Anti-Dröhn-
  matte und Abdichtungsbahn

4.4 Bauanschluß Pfosten-Riegel-Fassade im Bereich opake Dämmpaneele, seitlich:

Ausführung gemäß Zeichnung Nr. Detail 3_080_022 und 3_080_026

wie in vollem Wortlaut unter 4.1 beschrieben, jedoch:

- Montageuntergrund: Stahlbeton-Wände (Toleranzausgleich muß möglich sein)
- Einbau der Konstruktion Pfosten-Riegel-Fassade, und hier Vorderkante der opaken Dämmpaneele
  min. ca. 100 mm vor der Tragkonstruktion Stahlbeton und 250 mm hinter der Vorderkante
  Alu-Blech-Fassade
- Montage der Stahl-Unterkonstruktion PFR-Fassade zum Teil als Vorsatzmontage, zum Teil als klassische
  Montage PFR-Fassade zwischen Decke und Boden bzw. Brüstung. Im Bereich der geschlossenen Wandflächen / der Paneel-Füllungen Pfosten- und Riegel-Profile auf minimale Profiltiefe von 25 bis 40 mm
  reduziert.
- Pfosten- und Riegel-Profile außen mit ca. 100 mm umlaufendem Überstand zur Vorderkante Stahlbeton-
  Außenwand montieren. Zuzüglich plusminus 10 mm Bautoleranz in der Einbautiefe berücksichtigen (bei
  größeren Toleranzabweichungen der Tragkonstruktion muß die Bauleitung / der Architekt in die Technische
  Klärung / Konstruktion der PFR-Fassade zwingend eingebunden werden)
- In Abhängigkeit zum Rohbau müssen die vorgesetzten Dämmpaneele inklusive der in der Bautiefe
  reduzierten PFR-Fassade in ihrer Einbautiefe auf die Rohbautoleranzen eingestellt werden bzw. die durch
  deren Konstruktionstiefe ausgleichen. Es müssen gegebenenfalls unterschiedliche Baudicken der Paneel-
  Konstruktion zur Ausführung kommen. Der Ausgleich von zulässigen Rohbautoleranzen rechtfertigt hierbei
  keinen Mehraufwand des AN.
- Pfosten-Riegel-Profile umlaufend gleichmäßig über das komplette Fensterband gleichmäßig über die u. U.
  ungleichförmigen Rohbauöffnungen verteilen / ausrichten. Dabei muß in den seitlichen Anschlüssen von
  Innen gesehen ein möglichst gleichförmiges Bild bzw. gleichförmige Seitenabstände zu den Rohbauleibungen realisiert werden. Vor der Konstruktion / Planung / Fertigung der PFR-Fassaden müssen daher
  alle Rohbaukanten aufgemessen und in der Technischen Klärung berücksichtigt werden. Siehe auch
  Leistungsbeschreibung Titel 01 Aufmaß / Fertigungszeichnungen. Je nach Aufmaßergebnis müssen zu
  starke Abweichungen bzw. zu große Toleranzen durch die unterschiedliche Breiten der geschlossen
  Dämmpaneel-Felder außen ausgeglichen werden. Die Pfosten-Riegel-Fassaden müssen nach Außen
  absolut lot- und fluchtgerecht montiert werden.
- Zwischenraum zwischen Dämmpaneel und Rohbau ungedämmt. Bauphysikalischer und Witterungstechnischer Abschluß außen, in der Konstruktion der PFR-Fassde

4.5 Bauanschluß Pfosten-Riegel-Fassade im Bereich opake Dämmpaneele, oben (Sturz):

wie in vollem Wortlaut unter 4.1 und 4.4 beschrieben, jedoch:

- Montageuntergrund: Stahlbeton-Sturz (EG) und Stahlbeton-Decken (OG)
  (Toleranzausgleich muß möglich sein)
- Pfosten- und Riegel-Profile innen mit min. ca. 10 mm umlaufendem Abstand zur Stahlbeton-Außenwand
  bzw. zur Stahlbeton-Decke montieren. Zuzüglich plusminus 10 mm Bautoleranz in der Einbauhöhe / -lage
  im Schnitt berücksichtigen (bei größeren Toleranzabweichungen der Tragkonstruktion muß die
  Bauleitung / der Architekt in die Technische Klärung / Konstruktion der PFR-Fassade zwingend
  eingebunden werden)
- Pfosten-Riegel-Profile umlaufend gleichmäßig über das komplette Fensterband gleichmäßig über die
  ungleichförmigen Rohbauöffnungen verteilen / ausrichten. Dabei muß in den Anschlüssen oben von
  Außen gesehen ein einheitliches Fenster-Band realisiert werden, ohne den Wechsel zwischen Rohbauöffnungen und Rohbau-Pfeilern außen sichtbar ablesen zu können. Von Innen muß ein möglichst
  gleichförmiges Bild bzw. gleichförmige Seitenabstände zu den Rohbauleibungen realisiert werden. Vor
  der Konstruktion / Planung / Fertigung der PFR-Fassaden müssen daher alle Rohbaukanten aufgemessen
  und in der Technischen Klärung berücksichtigt werden. Siehe auch Leistungsbeschreibung Titel 01 Aufmaß
  / Fertigungszeichnungen. Je nach Aufmaßergebnis müssen zu starke Abweichungen bzw. zu große
  Toleranzen durch die unterschiedliche Höhen der PFR-Fassaden, ebenenweise ausgeglichen werden. Die
  Pfosten-Riegel-Fassaden müssen nach Außen und Innen absolut lot- und fluchtgerecht montiert werden.

4.6 Bauanschluß Pfosten-Riegel-Fassade im Bereich opake Dämmpaneele, unten (Brüstung):

wie in vollem Wortlaut unter 4.1 und 4.4 beschrieben, jedoch:

- Montageuntergrund: Stahlbeton-Brüstung (Toleranzausgleich muß möglich sein)
- Pfosten- und Riegel-Profile innen mit min. ca. 10 mm umlaufendem Abstand zur Stahlbeton-Außenwand
  montieren. Zuzüglich plusminus 10 mm Bautoleranz in der Einbauhöhe / -lage im Schnitt berücksichtigen
  (bei größeren Toleranzabweichungen der Tragkonstruktion muß die Bauleitung / der Architekt in die
  Technische Klärung / Konstruktion der PFR-Fassade zwingend eingebunden werden)
- Pfosten-Riegel-Profile umlaufend gleichmäßig über das komplette Fensterband gleichmäßig über die
  ungleichförmigen Rohbauöffnungen verteilen / ausrichten. Dabei muß in den Anschlüssen oben von
  Außen gesehen ein einheitliches Fenster-Band realisiert werden, ohne den Wechsel zwischen Rohbauöffnungen und Rohbau-Pfeilern außen sichtbar ablesen zu können. Von Innen muß ein möglichst
  gleichförmiges Bild bzw. gleichförmige Seitenabstände zu den Rohbauleibungen realisiert werden. Vor
  der Konstruktion / Planung / Fertigung der PFR-Fassaden müssen daher alle Rohbaukanten aufgemessen
  und in der Technischen Klärung berücksichtigt werden. Siehe auch Leistungsbeschreibung Titel 01 Aufmaß
  / Fertigungszeichnungen. Je nach Aufmaßergebnis müssen zu starke Abweichungen bzw. zu große
  Toleranzen durch die unterschiedliche Höhen der PFR-Fassaden, ebenenweise ausgeglichen werden. Die
  Pfosten-Riegel-Fassaden müssen nach Außen und Innen absolut lot- und fluchtgerecht montiert werden.
- Befestigungselemente / Halte- / Auflagerkonsolen der Fensterbänke müssen im Bauanschluß außen
  berücksichtigt bzw. integriert in Bauabdichtung eingebaut werden. Bauanschluß-Elemente entsprechend
  den statischen Anforderungen Fensterbänke stabil ausführen. Dämmpaneele bieten dabei einen festen
  Montageuntergrund für die horizontalen Belastungen aus den Fensterbänken oder sind entsprechend an
  den Befestigungspunkten / -achsen ausgespart werden. Siehe auch TB 01 Ausführungszeichnungen / Statik
  des AN.
- Feuchte- und Schallschutz unter Fensterbank / Leibungszarge duch vollflächigen Einbau einer Anti-Dröhn-
  matte und Abdichtungsbahn

4.7 Bauanschluß Pfosten-Riegel-Fassade, unten (Boden / Decken OG):

Ausführung gemäß Zeichnung Nr. Detail 3_080_023

wie in vollem Wortlaut unter 4.1 und 4.3 beschrieben, jedoch:

- Montageuntergrund: Stahlbeton-Boden (Toleranzausgleich muß möglich sein)
- Unterer Riegel vollständig oberhalb des Fußbodens, Abstand Riegel zur OK FFB ca. 25 mm und unterer
  Riegel mit ca. 175 mm parallelem Abstand von UK Riegel zur OK Stahlbeton-Rohfußboden montieren.
  Zuzüglich plusminus 10 mm Bautoleranz in der Einbauhöhe / -lage im Schnitt berücksichtigen (bei größeren
  Toleranzabweichungen der Tragkonstruktion muß die Bauleitung / der Architekt in die Technische Klärung /
  Konstruktion der PFR-Fassade zwingend eingebunden werden)
- Pfosten-Riegel-Profile umlaufend über die komplette Außenwand-Öffnung gleichmäßig verteilen /
  ausrichten. Dabei muß in den Anschlüssen unten von Innen gesehen ein möglichst gleichförmiges Bild bzw.
  eine gleichförmig Schattennut bzw. Riegelabstand zum Boden in allen Nutzungsbereichen auf einer Ebene
  realisiert werden. Vor der Konstruktion / Planung / Fertigung der PFR-Fassaden müssen daher
  alle Rohbaukanten und Fertigfußbodenhöhen aufgemessen und in der Technischen Klärung berücksichtigt
  werden. Siehe auch Leistungsbeschreibung Titel 01 Aufmaß / Fertigungszeichnungen. Die Pfosten-Riegel-
  Fassaden müssen nach Außen und Innen absolut lot- und fluchtgerecht montiert werden.
- Innerer Abschluß der PFR-Fassaden nach unten gegen die Decken- / Bodenplatte mit einem zwischen die
  Pfosten in die Gefache eingepassten, gekantetem Edelstahlblech, U-Förmig, 2-fach gekantet, Dicke 2-3
  mm, Höhe Anschlußbleche ca. 175 mm, abgwickelte Länge 275 mm (50 / 175 / 50 mm), verdeckte
  Befestigung mittels Clip-Federhalterungen am Riegel und mittels Schraub-Dübelbefestigungen am
  Rohboden, inklusive Ausschnitte / Anpassungen im Bereich der Fußplatten Einschieblinge Pfosten-Profile
  sowie sonstigen Befestigungselementen am Boden.
- Innen dampfdiffusionsdichter Abschluß mit Bauabdichtungsfolie, Folie raumseitig von unterem Riegel und
  auf den vorbeschriebenen Gefachblechen nach unten an den abgewinkelten, seitlichen Stahlbetonwänden
  und auf der Stahlbeton-Decke / auf dem Rohfußboden dampfdicht verkleben, Breite Folie ca. 275 mm
- Außen dampfdiffusionsoffener Abschluß mit Bauabdichtungsfolie, Folie außenseitig seitlich am Türrahmen
  und an der abgewinkelten, seitlichen Stahlbetonwand und auf der Stahlbeton-Decke / auf dem
  Rohfußboden dampfdiffusionsoffen verkleben, Breite ca. 300 mm
- Zwischenraum zwischen Anschlußblechen an Vorder- / Rückkante Pfosten und zwischen den Dichtfolien
  innen und außen sowie zwischen den Pfostenproflen und dem Bauwerk satt mit für diesen Einsatzzweck
  geeigneter Dämmung WLG 035 (Mineralwolle) ausstopfen, an Befestigungselemente, Verklotzungen,
  Unterlegkeile ist dicht anzuarbeiten
- Zwischenraum zwischen den Dichtfolienlagen und der Außenwand satt mit für diesen Einsatzzweck
  geeigneter Dämmung WLG 035 (Mineralwolle) ausstopfen, an Befestigungselemente, Verklotzungen,
  Unterlegkeile ist dicht anzuarbeiten.
- Einbau eines Anschlußpaneels bestehend aus einem Stahlblech-Hartschaum-Sandwich als äußerer
  Bauanschluß der Pfosten-Riegel-Fassade an die Rohbautragkonstruktion, bestehend aus einem
  durchlaufend, mehrfach gekantetem Stahlblech, beschichtet, Zuschnittbreite min. 550 mm, und der
  Dämmung aus Polyurethan- / Polyisocyanurat-Hartschaum, Paneel mit geschlossener Randausbildung,
  Paneele müssen umlaufend in die Presskonstruktion der Pfosten-Riegel-Fassade ähnlich der Isoliergläser
  eingeklemmt werden. Die Gesamtdicke des Paneels muß zum Einspannen in die Presskontstruktion der
  PFR-Fassade auf Isolierglasdicke verjüngt werden, Dicke Anschlußpaneel von 50 - 100 mm, U-Wert
  Dämmpaneel identisch zu den Wärmeschutzverglasungen, Überschneidung mit der Dämmschicht der
  Vorgehängten, hinterlüfteten Fassade zur Vermeidung von Kältebrücken, Überlappung mindestens 30 - 50
  mm, Befestigung am äußeren Ende mit L-Winkel-Schiene und Dübel-Schraub-Verbindungen am Rohbau
- Befestigung mit allgemein bauaufsichtlich zugelassenen Betonankern, zugelassenen Dübel-Schraub-
  Verbindungen und Stahllaschen/-winkeln nach statischen Erfordernissen und Wahl des AN
- Befestigungselemente / Halte- / Auflagerkonsolen der Fensterbänke müssen im Bauanschluß außen
  berücksichtigt bzw. integriert in Bauabdichtung eingebaut werden. Bauanschluß-Elemente entsprechend
  den statischen Anforderungen Fensterbänke stabil ausführen. Dämmpaneele bieten dabei einen festen
  Montageuntergrund für die horizontalen Belastungen aus den Fensterbänken oder sind entsprechend an
  den Befestigungspunkten / -achsen ausgespart werden. Siehe auch TB 01 Ausführungszeichnungen / Statik
  des AN.
- Feuchte- und Schallschutz unter Fensterbank / Leibungszarge duch vollflächigen Einbau einer Anti-Dröhn-
  matte und Abdichtungsbahn

Im Bereich der Türöffnung siehe TB und Leistungsbeschreibung LV-Positionen Türschwelle Pfosten-Riegel-Fassade.

4.8 Bauanschluß Pfosten-Riegel-Fassade, unten (Schwelle Pausenraum Nord 2.OG):

Ausführung gemäß Zeichnung Nr. Detail 3_080_025

wie in vollem Wortlaut unter 4.1 und 4.3 beschrieben, jedoch:

- Montageuntergrund: Stahlbeton-Brüstung / -Schwelle (Toleranzausgleich muß möglich sein)
- Zwischen die Pfosten-Profile unten, auf der Brüstung / Schwelle eingepasstes Tür-Schwellen-
  profil, innen mit ca. 50 mm Abkantung über Stahlbeton-Brüstung / -Schwell nach aufmontieren.
  Zuzüglich plusminus 10 mm Bautoleranz in der Einbauhöhe / -lage im Schnitt berücksichtigen (bei größeren
  Toleranzabweichungen der Tragkonstruktion muß die Bauleitung / der Architekt in die Technische Klärung /
  Konstruktion der PFR-Fassade zwingend eingebunden werden)
- Befestigungselemente / Halte- / Auflagerkonsolen der Pfosten- und Schwellenprofile müssen im
  Bauanschluß außen berücksichtigt bzw. integriert in Bauabdichtung eingebaut werden.
- Innen diffusionsdichter Abschluß durch Hinterfüllen der Fuge mit geschlossenzelligem nicht wassersaugendem Profilschlauch, tief eingebracht, Fuge zwischen Pfostenprofil und Rohbauleibung mit
  Dichtstoff auf PU-Basis versiegeln, Fuge glatt auf Hinterkante des Pfostenprofils abziehen, umlaufende
  Fugenbreite, b = 15 - 35 mm. Alternativ kann die Anschlußfuge auch mit einem für diesen Anwendungsfall
  bauaufsichtlich, zugelassenem Kompriband abgedichtet werden.
- Außen diffusionsoffener Abschluß mit einer Bauabdichtungsfolie, ca. 300 mm breit, am Pfosten-Element
  und am Baukörper dicht und blasenfrei verklebt und mechanisch gesichert. Dichtungsfolie, auf bituminöser
  Dachabdichtung verkleben und um Befestigungsmittel, Rohbauungenauigkeiten, Vor- und Überstände etc.
  lückenfrei verkleben.
- Zwischenraum zwischen Pfosten-Profilen und Rohbauleibung sowie äußerer und innerer Abdichtung
  lückenlos satt mit für diesen Einsatzzweck geeigneter Dämmung WLG 035 (Mineralwolle) ausstopfen,
  an Befestigungselemente, Verklotzungen, Unterlegkeile etc. ist dicht anzuarbeiten
- Einbau eines Anschlußpaneels bestehend aus einem Stahlblech-Hartschaum-Sandwich als äußerer
  Bauanschluß der Pfosten-Riegel-Fassade an die Rohbautragkonstruktion, bestehend aus einem
  durchlaufend, mehrfach gekantetem Stahlblech, beschichtet, Zuschnittbreite min. 550 mm, und der
  Dämmung aus Polyurethan- / Polyisocyanurat-Hartschaum, Paneel mit geschlossener Randausbildung,
  Paneele müssen umlaufend in die Presskonstruktion der Pfosten-Riegel-Fassade ähnlich der Isoliergläser
  eingeklemmt werden. Die Gesamtdicke des Paneels muß zum Einspannen in die Presskontstruktion der
  PFR-Fassade auf Isolierglasdicke verjüngt werden, Dicke Anschlußpaneel von 50 - 100 mm, U-Wert
  Dämmpaneel identisch zu den Wärmeschutzverglasungen, Überschneidung mit der Dämmschicht der
  Vorgehängten, hinterlüfteten Fassade zur Vermeidung von Kältebrücken, Überlappung mindestens 30 - 50
  mm, Befestigung am äußeren Ende mit L-Winkel-Schiene und Dübel-Schraub-Verbindungen am Rohbau
- Befestigung mit allgemein bauaufsichtlich zugelassenen Betonankern, zugelassenen Dübel-Schraub-
  Verbindungen und Stahllaschen/-winkeln nach statischen Erfordernissen und Wahl bzw. Statik des AN

Türschwelle mit Unterkonstruktion siehe separater Leistungsbeschrieb.

4.9 Bauanschluß Pfosten-Riegel-Fassade, oben (Sturz Flure / Balkone Nord 2.OG):

Ausführung gemäß Zeichnung Nr. Detail 3_080_027

wie in vollem Wortlaut unter 4.1 und 4.2 beschrieben, jedoch:

- Montageuntergrund: Stahlbeton-Decke 2.OG (Toleranzausgleich muß möglich sein)
- Pfosten-Riegel-Fassade zwischen 2 flankierende Stahlbetonwände eingesetzt, ohne vierseitigen
  Rohbau-Anschlag
- Zwischen Innen und Außen unterschiedliche Lichte Höhen und Breiten durch die vorgehängte, hinterlüftete
  Alu-Bleche-Fassade, äußere Ansicht um ca. 260 bis 285 mm durch Vorhangfassade parallel zur
  Stahlbetonwand seitlich und im Deckenanschluß oben verdeckt. Auf der inneren Ansicht die dreiseitig
  umlaufend, abgedeckten PFR-Flächen mit opaken Paneelen verblendet. Versatz mit PFR-Gefachen
  sichtbar bis zum Beton verkleiden.
- Pfosten- und Riegel-Profile innen mit OK Deckenriegel ca. 285 mm umlaufendem Abstand zur
  Stahlbeton-Decke montieren. Zuzüglich plusminus 10 mm Bautoleranz in der Einbauhöhe / -lage im
  Schnitt berücksichtigen (bei größeren Toleranzabweichungen der Tragkonstruktion muß die
  Bauleitung / der Architekt in die Technische Klärung / Konstruktion der PFR-Fassade zwingend
  eingebunden werden)
- Pfosten-Riegel-Profile umlaufend über die komplette Außenwand-Öffnung gleichmäßig verteilen /
  ausrichten. Dabei muß in den Anschlüssen unten von Innen gesehen ein möglichst gleichförmiges Bild bzw.
  eine gleichförmige Schattennut bzw. Riegelabstand zur Decke in allen Nutzungsbereichen auf einer Ebene
  realisiert werden. Vor der Konstruktion / Planung / Fertigung der PFR-Fassaden müssen daher
  alle Rohbaukanten und Fertigdeckenhöhen aufgemessen und in der Technischen Klärung berücksichtigt
  werden. Siehe auch Leistungsbeschreibung Titel 01 Aufmaß / Fertigungszeichnungen. Die Pfosten-Riegel-
  Fassaden müssen nach Außen und Innen absolut lot- und fluchtgerecht montiert werden.
- Montage der PFR-Fassade zwischen Boden und Decke, seitlich nur nach außen sichtbare Pfosten.
- Innen dampfdiffusionsdichter Abschluß mit Bauabdichtungsfolie, Folie auf raumseitiger Aufnahmefläche für
  Verglasung ankleben und an abgewinkelter, oberer Stahlbeton-Decke dampfdicht verkleben, Gesamt-
  Breite ca. 400 mm
- Außen dampfdiffusionsoffener Abschluß mit Bauabdichtungsfolie, Folie auf außenseitiger Aufnahmefläche
  Presskonstruktion ankleben und an abgewinkelter, oberer Stahlbeton-Decke verkleben, Gesamt-Breite ca.
  400 mm
- Zwischenraum zwischen den Dichtfolienlagen und der Geschossdecke, sowie zwischen den Profilen und
  dem Bauwerk satt mit für diesen Einsatzzweck geeigneter Dämmung WLG 035 (Mineralwolle) ausstopfen,
  an Befestigungselemente, Verklotzungen, Unterlegkeile ist dicht anzuarbeiten
- Raumseitiger Spalt zwischen oberem Riegel und der Stahlbeton-Decke mit einem durchlaufendem Blech-
  Blende verschließen, Schattennutausbildung 25 mm zur Decke, mittels Federklemmhaltern am Riegel bzw.
  der Rahmenaufdoppelung innen und mit Schraub-Winkel-Dübel-Befestigungen an der Stahlbetondecke
  befestigt.
- Einbau eines Anschlußpaneels bestehend aus einem Stahlblech-Hartschaum-Sandwich als äußerer
  Bauanschluß der Pfosten-Riegel-Fassade an die Rohbautragkonstruktion, bestehend aus einem
  durchlaufend, mehrfach gekantetem Stahlblech, beschichtet, Zuschnittbreite min. 550 mm, und der
  Dämmung aus Polyurethan- / Polyisocyanurat-Hartschaum, Paneel mit geschlossener Randausbildung,
  Paneele müssen umlaufend in die Presskonstruktion der Pfosten-Riegel-Fassade ähnlich der Isoliergläser
  eingeklemmt werden. Die Gesamtdicke des Paneels muß zum Einspannen in die Presskontstruktion der
  PFR-Fassade auf Isolierglasdicke verjüngt werden, Dicke Anschlußpaneel von 50 - 100 mm, U-Wert
  Dämmpaneel identisch zu den Wärmeschutzverglasungen, Überschneidung mit der Dämmschicht der
  Vorgehängten, hinterlüfteten Fassade zur Vermeidung von Kältebrücken, Überlappung mindestens 30 - 50
  mm, Befestigung am äußeren Ende mit L-Winkel-Schiene und Dübel-Schraub-Verbindungen am Rohbau
- Befestigung PFR-Fassade mit allgemein bauaufsichtlich zugelassenen Betonankern, zugelassenen
  Dübel-Schraub-Verbindungen und Stahllaschen/-winkeln nach statischen Erfordernissen und Wahl des AN

4.10 Bauanschluß Pfosten-Riegel-Fassade, seitlich (Flure / Balkone Nord OG):

Ausführung gemäß Zeichnung Nr. Detail 3_080_029 und 3_080_033

wie in vollem Wortlaut unter 4.1 und 4.9 beschrieben, jedoch:

- Montageuntergrund: Stahlbeton-Wände OG's (Toleranzausgleich muß möglich sein)
- Pfosten-Riegel-Fassade zwischen 2 flankierende Stahlbetonwände eingesetzt, ohne vierseitigen
  Rohbau-Anschlag
- Zwischen Innen und Außen unterschiedliche Lichte Höhen und Breiten durch die vorgehängte, hinterlüftete
  Alu-Bleche-Fassade, äußere Ansicht um ca. 375 mm durch Vorhangfassade parallel zur Stahlbetonwand
  seitlich verdeckt. Auf der inneren Ansicht die zweiseitig, senkrecht abgedeckten PFR-Flächen mit opaken
  Paneelen verblendet. PFR-Gefache sichtbar bis zum Beton mit Blechen verkleiden.
- Pfosten- und Riegel-Profile innen mit ca. 375 mm seitlicher Abstand zu den Stahlbeton-Wänden montieren.
  Zuzüglich plusminus 10 mm Bautoleranz in der Einbauhöhe / -lage im Grundriss berücksichtigen (bei
  größeren Toleranzabweichungen der Tragkonstruktion muß die Bauleitung / der Architekt in die Technische
  Klärung / Konstruktion der PFR-Fassade zwingend eingebunden werden)
- Innen dampfdiffusionsdichter Abschluß mit Bauabdichtungsfolie, Folie auf raumseitiger Aufnahmefläche für
  Verglasung ankleben und an Stahlbeton-Wänden seitlich verkleben, Gesamt-Breite Folie ca. 500 mm
- Außen dampfdiffusionsoffener Abschluß mit Bauabdichtungsfolie, Folie auf außenseitiger Aufnahmefläche
  Presskonstruktion ankleben und an Stahlbeton-Wänden seitlich verkleben, Gesamt-Breite ca. 500 mm
- Zwischenraum zwischen den Dichtfolienlagen und der Geschossdecke, sowie zwischen den Profilen und
  dem Bauwerk satt mit für diesen Einsatzzweck geeigneter Dämmung WLG 035 (Mineralwolle) ausstopfen,
  an Befestigungselemente, Verklotzungen, Unterlegkeile ist dicht anzuarbeiten
- Einbau eines Anschlußpaneels bestehend aus einem Stahlblech-Hartschaum-Sandwich als äußerer
  Bauanschluß der Pfosten-Riegel-Fassade an die Rohbautragkonstruktion, bestehend aus einem
  durchlaufend, mehrfach gekantetem Stahlblech, beschichtet, Zuschnittbreite min. 550 mm, und der
  Dämmung aus Polyurethan- / Polyisocyanurat-Hartschaum, Paneel mit geschlossener Randausbildung,
  Paneele müssen umlaufend in die Presskonstruktion der Pfosten-Riegel-Fassade ähnlich der Isoliergläser
  eingeklemmt werden. Die Gesamtdicke des Paneels muß zum Einspannen in die Presskontstruktion der
  PFR-Fassade auf Isolierglasdicke verjüngt werden, Dicke Anschlußpaneel von 50 - 100 mm, U-Wert
  Dämmpaneel identisch zu den Wärmeschutzverglasungen, Überschneidung mit der Dämmschicht der
  Vorgehängten, hinterlüfteten Fassade zur Vermeidung von Kältebrücken, Überlappung mindestens 30 - 50
  mm, Befestigung am äußeren Ende mit L-Winkel-Schiene und Dübel-Schraub-Verbindungen am Rohbau
- Raumseitiger Spalt zwischen äußeren Pfosten und den Stahlbeton-Wänden mit einem von Boden bis zur
  Decke durchlaufender Blech-Blenden verschließen, Schattennutausbildung 25 x 20 mm zu den Wänden,
  mittels Federklemmhaltern am Pfosten- bzw. der Rahmenaufdoppelung innen und mit Schraub-Winkel-
  Dübel-Befestigungen an der Stahlbetondecke befestigen.

4.11 Bauanschluß Pfosten-Riegel-Fassade, oben (Sturz Flure / Balkone Nord 1.OG):

Ausführung gemäß Zeichnung Nr. Detail 3_080_028

wie in vollem Wortlaut unter 4.1, 4.2 und 4.9 beschrieben, jedoch:

- Montageuntergrund: Stahlbeton-Decke 1.OG (Toleranzausgleich muß möglich sein)
- Zwischen Innen und Außen unterschiedliche Lichte Höhen und Breiten durch die vorgehängte Stahl-
  Beton-Fertigteil-Balkon, äußere Ansicht um ca. 70 mm parallel zur Stahlbeton-Decke, oben höher liegend.
- Pfosten- und Riegel-Profile innen mit OK Deckenriegel ca. 25 mm parallelem Abstand zur
  Stahlbeton-Decke montiert. Zuzüglich plusminus 10 mm Bautoleranz in der Einbauhöhe / -lage im
  Schnitt berücksichtigen (bei größeren Toleranzabweichungen der Tragkonstruktion muß die
  Bauleitung / der Architekt in die Technische Klärung / Konstruktion der PFR-Fassade zwingend
  eingebunden werden)
- Innen dampfdiffusionsdichter Abschluß mit Bauabdichtungsfolie, Folie auf raumseitiger Aufnahmefläche für
  Verglasung ankleben und an abgewinkelter, oberer Stahlbeton-Decke dampfdicht verkleben, Gesamt-
  Breite ca. 100 mm
- Außen dampfdiffusionsoffener Abschluß mit Bauabdichtungsfolie, Folie auf außenseitiger Aufnahmefläche
  Presskonstruktion ankleben und an abgewinkelter, oberer Stahlbeton-Decke verkleben, Gesamt-Breite ca.
  100 mm
- Zwischenraum zwischen den Dichtfolienlagen und der Geschossdecke, sowie zwischen den Profilen und
  dem Bauwerk satt mit für diesen Einsatzzweck geeigneter Dämmung WLG 035 (Mineralwolle) ausstopfen,
  an Befestigungselemente, Verklotzungen, Unterlegkeile ist dicht anzuarbeiten
- Raumseitiger Spalt zwischen oberem Riegel und der Stahlbeton-Decke mit einem durchlaufendem Blech-
  Blende verschließen, Schattennutausbildung 25 mm zur Decke, mittels Federklemmhaltern am Riegel bzw.
  der Rahmenaufdoppelung innen und mit Schraub-Winkel-Dübel-Befestigungen an der Stahlbetondecke
  befestigt.
- Einbau eines Anschlußpaneels bestehend aus einem Stahlblech-Hartschaum-Sandwich als äußerer
  Bauanschluß der Pfosten-Riegel-Fassade an die Rohbautragkonstruktion, bestehend aus einem
  durchlaufend, mehrfach gekantetem Stahlblech, beschichtet, Zuschnittbreite min. 550 mm, und der
  Dämmung aus Polyurethan- / Polyisocyanurat-Hartschaum, Paneel mit geschlossener Randausbildung,
  Paneele müssen umlaufend in die Presskonstruktion der Pfosten-Riegel-Fassade ähnlich der Isoliergläser
  eingeklemmt werden. Die Gesamtdicke des Paneels muß zum Einspannen in die Presskontstruktion der
  PFR-Fassade auf Isolierglasdicke verjüngt werden, Dicke Anschlußpaneel von 50 - 100 mm, U-Wert
  Dämmpaneel identisch zu den Wärmeschutzverglasungen, Überschneidung mit der Dämmschicht der
  Vorgehängten, hinterlüfteten Fassade zur Vermeidung von Kältebrücken, Überlappung mindestens 30 - 50
  mm, Befestigung am äußeren Ende mit L-Winkel-Schiene und Dübel-Schraub-Verbindungen am Rohbau

4.12 Bauanschluß Pfosten-Riegel-Fassade, unten (Boden Flure / Balkone Nord 1.OG):

Ausführung gemäß Zeichnung Nr. Detail 3_080_028

wie in vollem Wortlaut unter 4.1, 4.7 und 4.8 beschrieben, jedoch:

- Montageuntergrund: Stahlbeton-Decke als Sichtbeton sowie Isokorb zur Thermischen Trennenung des
  Balkons (Toleranzausgleich muß möglich sein)
- Zwischen den senkrechten Pfosten-Profilen unten, über OK FFB eingepasstes Tür-Schwellen-
  profil, innen mit ca. 75 mm Aufkantung über Fußboden montieren. Zuzüglich plusminus 10 mm Bautoleranz
  in der Einbauhöhe / -lage im Schnitt berücksichtigen (bei größeren Toleranzabweichungen der
  Tragkonstruktion muß die Bauleitung / der Architekt in die Technische Klärung / Konstruktion der
  PFR-Fassade zwingend eingebunden werden)
- Befestigungselemente / Halte- / Auflagerkonsolen der Pfosten- und Schwellenprofile müssen im
  Bauanschluß außen berücksichtigt bzw. integriert in Bauabdichtung eingebaut werden.
- Innen dampfdiffusionsdichter Abschluß mit Bauabdichtungsfolie, Folie auf raumseitiger Aufnahmefläche für
  Verglasung ankleben und an abgewinkelter, unterer Stahlbeton-Decke dampfdicht verkleben, Gesamt-
  Breite ca. 250 mm
- Außen dampfdiffusionsoffener Abschluß mit Bauabdichtungsfolie, Folie auf außenseitiger Aufnahmefläche
  Presskonstruktion ankleben und an abgewinkelter, Aufkantung des Stahlbeton-Fertigteil-Balkons verkleben,
  Gesamt-Breite ca. 100 mm
- Zwischenraum zwischen den Dichtfolienlagen und der Geschossdecke, sowie zwischen den Profilen und
  dem Bauwerk satt mit für diesen Einsatzzweck geeigneter Dämmung WLG 035 (Mineralwolle) ausstopfen,
  an Befestigungselemente, Verklotzungen, Unterlegkeile ist dicht anzuarbeiten
- Raumseitiger Spalt zwischen unterem Riegel und der Stahlbeton-Decke mit einem durchlaufendem Blech-
  Blende verschließen, mittels Federklemmhaltern am Riegel bzw. der Rahmenaufdoppelung innen und mit
  Schraub-Winkel-Dübel-Befestigungen an der Stahlbetondecke befestigt.
- Einbau eines Anschlußpaneels bestehend aus einem Stahlblech-Hartschaum-Sandwich als äußerer
  Bauanschluß der Pfosten-Riegel-Fassade an die Rohbautragkonstruktion, bestehend aus einem
  durchlaufend, mehrfach gekantetem Stahlblech, beschichtet, Zuschnittbreite min. 550 mm, und der
  Dämmung aus Polyurethan- / Polyisocyanurat-Hartschaum, Paneel mit geschlossener Randausbildung,
  Paneele müssen umlaufend in die Presskonstruktion der Pfosten-Riegel-Fassade ähnlich der Isoliergläser
  eingeklemmt werden. Die Gesamtdicke des Paneels muß zum Einspannen in die Presskontstruktion der
  PFR-Fassade auf Isolierglasdicke verjüngt werden, Dicke Anschlußpaneel von 50 - 100 mm, U-Wert
  Dämmpaneel identisch zu den Wärmeschutzverglasungen, Überschneidung mit der Dämmschicht der
  Vorgehängten, hinterlüfteten Fassade zur Vermeidung von Kältebrücken, Überlappung mindestens 30 - 50
  mm, Befestigung am äußeren Ende mit L-Winkel-Schiene und Dübel-Schraub-Verbindungen am Rohbau

Türschwelle mit Unterkonstruktion siehe separater Leistungsbeschrieb.

4.13 Bauanschluß Pfosten-Riegel-Fassade, oben (Sturz Haupteingang Nord EG):

Ausführung gemäß Zeichnung Nr. Detail 3_080_030

wie in vollem Wortlaut unter 4.1, 4.2 und 4.9 beschrieben, jedoch:

- Montageuntergrund: Stahlbeton-Sturz / -Unterzug EG (Toleranzausgleich muß möglich sein)
- Innen und Außen Anschluß von abgehänten Decken an die PFR-Fassade auf +3,530 m über OK EFH
- Pfosten- und Riegel-Profile innen mit OK Deckenriegel ca. 25 mm parallelem Abstand zur
  Unterdecke montiert.
- Innen dampfdiffusionsdichter Abschluß mit Bauabdichtungsfolie, Folie auf raumseitiger Aufnahmefläche für
  Verglasung ankleben und an Unterseite des Stahlbeton-Unterzugs dampfdicht verkleben, Gesamt-Breite ca.
  200 mm
- Außen dampfdiffusionsoffener Abschluß mit Bauabdichtungsfolie, Folie auf außenseitiger Aufnahmefläche
  Presskonstruktion ankleben und an senkrechtem Stahlbeton-Unterzug verkleben, Gesamt-Breite ca.
  200 mm
- Zwischenraum zwischen den Dichtfolienlagen und dem Stahlbeton-Unterzug, sowie zwischen den Profilen
  und dem Bauwerk satt mit für diesen Einsatzzweck geeigneter Dämmung WLG 035 (Mineralwolle)
  ausstopfen, an Befestigungselemente, Verklotzungen, Unterlegkeile ist dicht anzuarbeiten
- Raumseitiger Spalt zwischen oberem Riegel und dem Stahlbeton-Unterzug mit einer durchlaufenden
  Blech-Blende verschließen, Schattennutausbildung 25 mm zur abgehängten Decke, mittels
  Federklemmhaltern am Riegel bzw. der Rahmenaufdoppelung innen und mit Schraub-Winkel-Dübel-
  Befestigungen am Stahlbetonunterzug befestigt.
- Einbau eines Anschlußpaneels bestehend aus einem Stahlblech-Hartschaum-Sandwich als äußerer
  Bauanschluß der Pfosten-Riegel-Fassade an die Rohbautragkonstruktion, bestehend aus einem
  durchlaufend, mehrfach gekantetem Stahlblech, beschichtet, Zuschnittbreite min. 550 mm, und der
  Dämmung aus Polyurethan- / Polyisocyanurat-Hartschaum, Paneel mit geschlossener Randausbildung,
  Paneele müssen umlaufend in die Presskonstruktion der Pfosten-Riegel-Fassade ähnlich der Isoliergläser
  eingeklemmt werden. Die Gesamtdicke des Paneels muß zum Einspannen in die Presskontstruktion der
  PFR-Fassade auf Isolierglasdicke verjüngt werden, Dicke Anschlußpaneel von 50 - 100 mm, U-Wert
  Dämmpaneel identisch zu den Wärmeschutzverglasungen, Überschneidung mit der Dämmschicht der
  Vorgehängten, hinterlüfteten Fassade zur Vermeidung von Kältebrücken, Überlappung mindestens 30 - 50
  mm, Befestigung am äußeren Ende mit L-Winkel-Schiene und Dübel-Schraub-Verbindungen am Rohbau

4.14 Bauanschluß Pfosten-Riegel-Fassade, oben (Pforte Nord / West / Süd EG):

Ausführung gemäß Zeichnung Nr. Detail 3_080_031

wie in vollem Wortlaut unter 4.1, 4.2 und 4.13 beschrieben, jedoch:

- Montageuntergrund: Stahlbeton-Decke EG (Toleranzausgleich muß möglich sein)
- Innen und Außen Anschluß von abgehänten Decken an die PFR-Fassade auf +3,530 m über OK EFH
- Pfosten- und Riegel-Profile bis zur Rohbaudecke nach oben geführt. Letzter, sichtbarer Riegel mit ca.
  25 mm parallelem Abstand zur Unterdecke montiert. Im Einbauraum der Unterdecke Pfosten-Riegel-
  Fassade mit opaken Dämmpaneel-Ausfachungen geschlossen. Bauphysikalischer Abschluß der Außen-
  Fassade bis zur Stahlbetondecke verlängert. Hier auch Bauanschluß im Deckeneinbraum Unterdecke.
- Innen dampfdiffusionsdichter Abschluß mit Bauabdichtungsfolie, Folie auf raumseitiger Aufnahmefläche für
  Verglasung / Dämmpaneel ankleben und an Unterseite der Stahlbeton-Decke dampfdicht verkleben,
  Gesamt-Breite ca. 100 mm
- Außen dampfdiffusionsoffener Abschluß mit Bauabdichtungsfolie, Folie auf außenseitiger Aufnahmefläche
  Presskonstruktion ankleben und abgewinkelt an waagrechter Stahlbeton-Decke verkleben, Gesamt-Breite
  ca. 100 mm
- Zwischenraum zwischen den Dichtfolienlagen und dem Stahlbeton-Unterzug, sowie zwischen den Profilen
  und dem Bauwerk satt mit für diesen Einsatzzweck geeigneter Dämmung WLG 035 (Mineralwolle)
  ausstopfen, an Befestigungselemente, Verklotzungen, Unterlegkeile ist dicht anzuarbeiten
- Raum- und Aussenluftseitiger Spalt zwischen oberem Riegel und den beidseitigen, abgehängten Decken
  mit einer durchlaufenden Blech-Blende verschließen, Schattennutausbildung 25 mm zur abgehängten
  Decke, mittels Federklemmhaltern am Riegel bzw. der Rahmenaufdoppelung innen und mit Schraub-
  Winkel-Dübel-Befestigungen an den Unterdecken / am Sonnenschutzgehäuse befestigt.
- Zwischenraum zwischen Sonnenschutzkasten und opakem Oberlicht Pfosten-Riegel-Fassade mit
  geeigneter Dämmung, z. B. WLG 025 PUR-Hartschaum vollflächig ausfüllen und verkleben. Hohlraum
  zwischen Hartschaum, Dämmpaneel, Außenwand und Befestigungselementen mit Mineralwolle (WLG 035)
  zusätzlich satt, lückenfrei ausstopfen.
- Sonnenschutzgehäuse durch selbstaussteifenden Traversen / Profilabhängungen frei vor den
  Dämmpaneelen und oberhalb der Unterdecken an Geschoßdecke anschließen und befestigen.
  Bauanschluß-Elemente entsprechend den statischen Anforderungen Sonnenschutz stabil
  ausführen. Dämmpaneele bieten dabei einen druckstabilen Montageuntergrund für die horizontalen
  Belastungen aus dem Sonnenschutz. Siehe auch TB 01 Ausführungszeichnungen / Statik des AN.
- Einbau eines Anschlußpaneels bestehend aus einem Stahlblech-Hartschaum-Sandwich als äußerer
  Bauanschluß der Pfosten-Riegel-Fassade an die Rohbautragkonstruktion, bestehend aus einem
  durchlaufend, mehrfach gekantetem Stahlblech, beschichtet, Zuschnittbreite min. 550 mm, und der
  Dämmung aus Polyurethan- / Polyisocyanurat-Hartschaum, Paneel mit geschlossener Randausbildung,
  Paneele müssen umlaufend in die Presskonstruktion der Pfosten-Riegel-Fassade ähnlich der Isoliergläser
  eingeklemmt werden. Die Gesamtdicke des Paneels muß zum Einspannen in die Presskontstruktion der
  PFR-Fassade auf Isolierglasdicke verjüngt werden, Dicke Anschlußpaneel von 50 - 100 mm, U-Wert
  Dämmpaneel identisch zu den Wärmeschutzverglasungen, Überschneidung mit der Dämmschicht der
  Vorgehängten, hinterlüfteten Fassade zur Vermeidung von Kältebrücken, Überlappung mindestens 30 - 50
  mm, Befestigung am äußeren Ende mit L-Winkel-Schiene und Dübel-Schraub-Verbindungen am Rohbau

4.15 Bauanschluß Pfosten-Riegel-Fassade, unten (Pforte Nord / West / Süd EG Geländeanschluß):

Ausführung gemäß Zeichnung Nr. Detail 3_080_032 und 3_080_034

wie in vollem Wortlaut unter 4.1, 4.7, 4.8 und 4.12 beschrieben, jedoch:

- Montageuntergrund: Stahlbeton-Bodenplatte (Toleranzausgleich muß möglich sein)
- Unterer Riegel vollständig oberhalb des Fußbodens, Abstand Riegel zur OK FFB ca. 25 mm und unterer
  Riegel mit ca. 175 mm parallelem Abstand von UK Riegel zur OK Stahlbeton-Rohfußboden montieren.
  Zuzüglich plusminus 10 mm Bautoleranz in der Einbauhöhe / -lage im Schnitt berücksichtigen (bei größeren
  Toleranzabweichungen der Tragkonstruktion muß die Bauleitung / der Architekt in die Technische Klärung /
  Konstruktion der PFR-Fassade zwingend eingebunden werden)
- Innerer Abschluß der PFR-Fassaden nach unten gegen die Bodenplatte mit einem zwischen die
  Pfosten in die Gefache eingepassten, gekantetem Edelstahlblech, U-Förmig, 2-fach gekantet, Dicke 2-3
  mm, Höhe Anschlußbleche ca. 175 mm, abgwickelte Länge 275 mm (50 / 175 / 50 mm), verdeckte
  Befestigung mittels Clip-Federhalterungen am Riegel und mittels Schraub-Dübelbefestigungen am
  Rohboden, inklusive Ausschnitte / Anpassungen im Bereich der Fußplatten Einschieblinge Pfosten-Profile
  sowie sonstigen Befestigungselementen am Boden.
- Innen dampfdiffusionsdichter Abschluß mit Bauabdichtungsfolie, Folie auf raumseitiger Aufnahmefläche für
  Verglasung / Dämmpaneel ankleben und an Unterseite der Stahlbeton-Decke dampfdicht verkleben,
  Gesamt-Breite ca. 275 mm
- Außerer Abschluß der PFR-Fassade nach unten über die komplette Fassadenlänge durchgängiges
  Anschlußblech aus Edelstahl, Abwicklung ca. 300 mm, Dicke 2-3 mm, von Vorderkante Pfosten-Riegel-UK
  bis auf die Unterkante Bodenplatte nach unten vorstrecken und an der Stahlbeton-Deckenstirn außenseitig
  befestigen, als Unterlage Festflansch für die außenliegende Abdichtung der PFR-Fassade
- Feuchtedichter, dampfdiffusionsdichter Bodenabschluss außen als kalt-selbstklebende, regendichte Bauabdichtungsfolie, mindestens 1 mm stark, ca. 450 mm breit, bitumenverträglich, zum vollflächigen Abdichten
  der Unterkonstruktion der Fassadenelemente mit der Stahlbeton-Tragkonstruktion. Alternativ Abdichtung
  äußerer Bauanschluß mit Flüssigkunststoff.
- Zwischenbereich zwischen Schwellenblech und Vorderkante Pfosten / Dichtfolien sowie zwischen den
  Profilen und dem Bauwerk satt mit für diesen Einsatzzweck geeigneter Dämmung WLG 035 (Mineralwolle)
  ausstopfen, an Befestigungselemente, Verklotzungen, Unterlegkeile ist dicht anzuarbeiten
- Perimeterdämmung in gleicher Qualität nach Einbau der überlappenden Dichtfolien außen wieder ergänzen,
  Material XPS nach EN 13164, als Perimeterdämmung, DIN V 4108-10: Anwendungsgebiet PW, dh, Dicke
  240 mm, Höhe ca. 30 cm, Wärmeleitfähigkeit 0,040 W/(m²K), nach Zulassung DIBt Berlin, Abstimmung der
  Ausführung mit dem AN Rohbauarbeiten erforderlich.

Im Bereich der Türöffnung siehe LV-Position Türschwelle Pfosten-Riegel-Fassade.

4.16 Bauanschluß Pfosten-Riegel-Fassade, seitlich (Treppenhaus West EG-OG):

Ausführung gemäß Zeichnung Nr. Detail 3_080_037

wie in vollem Wortlaut unter 4.1 und 4.10 beschrieben, jedoch:

- Montageuntergrund: Stahlbeton-Wände (Toleranzausgleich muß möglich sein)
- Montage der Stahl-Unterkonstruktion PFR-Fassade zum Teil als Vorsatzmontage, zum Teil als klassische
  Montage PFR-Fassade zwischen Decke und Boden bzw. Brüstung.
- Pfosten-Riegel-Fassade über 3 Geschosse frei- und selbsttragend.
- Pfosten- und Riegel-Profile innen mit ca. 25 mm umlaufendem Abstand zur Stahlbeton-Leibung montieren.
  Zuzüglich plusminus 10 mm Bautoleranz in der Einbaubreite / -lage im Grundriss berücksichtigen (bei
  größeren Toleranzabweichungen der Tragkonstruktion muß die Bauleitung / der Architekt in die Technische
  Klärung / Konstruktion der PFR-Fassade zwingend eingebunden werden)
- Pfosten- und Riegel-Profile außen mit ca. 100 mm umlaufendem Überstand zur Vorderkante Stahlbeton-
  Außenwand montieren. Zuzüglich plusminus 10 mm Bautoleranz in der Einbautiefe berücksichtigen (bei
  größeren Toleranzabweichungen der Tragkonstruktion muß die Bauleitung / der Architekt in die Technische
  Klärung / Konstruktion der PFR-Fassade zwingend eingebunden werden)
- Die Rohbaukante ist gleich zur Innenkante der außen umlaufenden, vorgesetzten Dämmpaneele,
  eingeklemmt in die PFR-Fassade. Auftretende Rohbautoleranzen der Einbautiefe der PFR-Fassade
  müssen durch unterschiedliche Baudicken der Dämmpaneele ausgeglichen werden. Der Ausgleich von
  zulässigen Rohbautoleranzen rechtfertigt hierbei keinen Mehraufwand des AN.
- Innen diffusionsdichter Abschluß durch Hinterfüllen der Fuge mit geschlossenzelligem nicht wassersaugendem Profilschlauch, tief eingebracht, Fuge zwischen Pfostenprofil und Rohbauleibung mit
  Dichtstoff auf PU-Basis versiegeln, Fuge glatt auf Hinterkante des Pfostenprofils abziehen, umlaufende
  Fugenbreite, b = 15 - 35 mm. Alternativ kann die Anschlußfuge auch mit einem für diesen Anwendungsfall
  bauaufsichtlich, zugelassenem Kompriband abgedichtet werden.
- Außen diffusionsoffener Abschluß mit einer Bauabdichtungsfolie, ca. 300 mm breit, am Pfosten-Element
  und am Baukörper dicht und blasenfrei verklebt und mechanisch gesichert. Dichtungsfolie muß auch um
  Befestigungsmittel, Rohbauungenauigkeiten, Vor- und Überstände etc. lückenfrei verklebt werden.
- Zwischenraum zwischen Pfosten-Profilen und Rohbauleibung sowie äußerer und innerer Abdichtung
  lückenlos satt mit für diesen Einsatzzweck geeigneter Dämmung WLG 035 (Mineralwolle) ausstopfen,
  an Befestigungselemente, Verklotzungen, Unterlegkeile etc. ist dicht anzuarbeiten
- Einbau eines Anschlußpaneels bestehend aus einem Stahlblech-Hartschaum-Sandwich als äußerer
  Bauanschluß der Pfosten-Riegel-Fassade an die Rohbautragkonstruktion, bestehend aus einem
  durchlaufend, mehrfach gekantetem Stahlblech, beschichtet, Zuschnittbreite min. 550 mm, und der
  Dämmung aus Polyurethan- / Polyisocyanurat-Hartschaum, Paneel mit geschlossener Randausbildung,
  Paneele müssen umlaufend in die Presskonstruktion der Pfosten-Riegel-Fassade ähnlich der Isoliergläser
  eingeklemmt werden. Die Gesamtdicke des Paneels muß zum Einspannen in die Presskontstruktion der
  PFR-Fassade auf Isolierglasdicke verjüngt werden, Dicke Anschlußpaneel von 50 - 100 mm, U-Wert
  Dämmpaneel identisch zu den Wärmeschutzverglasungen, Überschneidung mit der Dämmschicht der
  Vorgehängten, hinterlüfteten Fassade zur Vermeidung von Kältebrücken, Überlappung mindestens 30 - 50
  mm, Befestigung am äußeren Ende mit L-Winkel-Schiene und Dübel-Schraub-Verbindungen am Rohbau
- Befestigung mit allgemein bauaufsichtlich zugelassenen Betonankern, zugelassenen Dübel-Schraub-
  Verbindungen und Stahllaschen/-winkeln nach statischen Erfordernissen und Wahl bzw. Statik des AN

4.17 Bauanschluß Pfosten-Riegel-Fassade, oben (Sturz Treppenhaus West 2.OG):

Ausführung gemäß Zeichnung Nr. Detail 3_080_036

wie in vollem Wortlaut unter 4.1, 4.2 und 4.9 beschrieben, jedoch:

- Montageuntergrund: Stahlbeton-Decke 2.OG (Toleranzausgleich muß möglich sein)
- Pfosten- und Riegel-Profile innen mit ca. 25 mm umlaufendem Abstand zur Stahlbeton-Decke montieren
  Zuzüglich plusminus 10 mm Bautoleranz in der Einbauhöhe / -lage im Schnitt berücksichtigen (bei größeren
  Toleranzabweichungen der Tragkonstruktion muß die Bauleitung / der Architekt in die Technische Klärung /
  Konstruktion der PFR-Fassade zwingend eingebunden werden)
- Innen dampfdiffusionsdichter Abschluß mit Bauabdichtungsfolie, Folie auf raumseitiger Aufnahmefläche für
  Verglasung ankleben und an abgewinkelter, oberer Stahlbeton-Decke dampfdicht verkleben, Gesamt-
  Breite ca. 100 mm
- Außen dampfdiffusionsoffener Abschluß mit Bauabdichtungsfolie, Folie auf außenseitiger Aufnahmefläche
  Presskonstruktion ankleben und an abgewinkelter, oberer Stahlbeton-Decke verkleben, Gesamt-Breite ca.
  100 mm
- Zwischenraum zwischen den Dichtfolienlagen und der Geschossdecke, sowie zwischen den Profilen und
  dem Bauwerk satt mit für diesen Einsatzzweck geeigneter Dämmung WLG 035 (Mineralwolle) ausstopfen,
  an Befestigungselemente, Verklotzungen, Unterlegkeile ist dicht anzuarbeiten
- Einbau eines Anschlußpaneels bestehend aus einem Stahlblech-Hartschaum-Sandwich als äußerer
  Bauanschluß der Pfosten-Riegel-Fassade an die Rohbautragkonstruktion, bestehend aus einem
  durchlaufend, mehrfach gekantetem Stahlblech, beschichtet, Zuschnittbreite min. 550 mm, und der
  Dämmung aus Polyurethan- / Polyisocyanurat-Hartschaum, Paneel mit geschlossener Randausbildung,
  Paneele müssen umlaufend in die Presskonstruktion der Pfosten-Riegel-Fassade ähnlich der Isoliergläser
  eingeklemmt werden. Die Gesamtdicke des Paneels muß zum Einspannen in die Presskontstruktion der
  PFR-Fassade auf Isolierglasdicke verjüngt werden, Dicke Anschlußpaneel von 50 - 100 mm, U-Wert
  Dämmpaneel identisch zu den Wärmeschutzverglasungen, Überschneidung mit der Dämmschicht der
  Vorgehängten, hinterlüfteten Fassade zur Vermeidung von Kältebrücken, Überlappung mindestens 30 - 50
  mm, Befestigung am äußeren Ende mit L-Winkel-Schiene und Dübel-Schraub-Verbindungen am Rohbau

4.18 Bauanschluß Pfosten-Riegel-Fassade, unten (Treppenhaus West EG Geländeanschluß):

Ausführung gemäß Zeichnung Nr. Detail 3_080_038

wie in vollem Wortlaut unter 4.1 und 4.15 beschrieben, jedoch:

- Montageuntergrund: Stahlbeton-Bodenplatte (Toleranzausgleich muß möglich sein)
- Unterer Riegel vollständig oberhalb des Fußbodens, Abstand Riegel zur OK FFB ca. 25 mm und unterer
  Riegel mit ca. 175 mm parallelem Abstand von UK Riegel zur OK Stahlbeton-Rohfußboden montieren.
  Zuzüglich plusminus 10 mm Bautoleranz in der Einbauhöhe / -lage im Schnitt berücksichtigen (bei größeren
  Toleranzabweichungen der Tragkonstruktion muß die Bauleitung / der Architekt in die Technische Klärung /
  Konstruktion der PFR-Fassade zwingend eingebunden werden)
- Innerer Abschluß der PFR-Fassaden nach unten gegen die Bodenplatte mit einem zwischen die
  Pfosten in die Gefache eingepassten, gekantetem Edelstahlblech, U-Förmig, 2-fach gekantet, Dicke 2-3
  mm, Höhe Anschlußbleche ca. 175 mm, abgwickelte Länge 275 mm (50 / 175 / 50 mm), verdeckte
  Befestigung mittels Clip-Federhalterungen am Riegel und mittels Schraub-Dübelbefestigungen am
  Rohboden, inklusive Ausschnitte / Anpassungen im Bereich der Fußplatten Einschieblinge Pfosten-Profile
  sowie sonstigen Befestigungselementen am Boden.
- Innen dampfdiffusionsdichter Abschluß mit Bauabdichtungsfolie, Folie auf raumseitiger Aufnahmefläche für
  Verglasung / Dämmpaneel ankleben und an Unterseite der Stahlbeton-Decke dampfdicht verkleben,
  Gesamt-Breite ca. 275 mm
- Außerer Abschluß der PFR-Fassade nach unten über die komplette Fassadenlänge durchgängiges
  Anschlußblech aus Edelstahl, Abwicklung ca. 300 mm, Dicke 2-3 mm, von Vorderkante Pfosten-Riegel-UK
  bis auf die Unterkante Bodenplatte nach unten vorstrecken und an der Stahlbeton-Deckenstirn außenseitig
  befestigen, als Unterlage Festflansch für die außenliegende Abdichtung der PFR-Fassade
- Einbau eines Anschlußpaneels bestehend aus einem Stahlblech-Hartschaum-Sandwich als äußerer
  Bauanschluß der Pfosten-Riegel-Fassade an die Rohbautragkonstruktion, bestehend aus einem
  durchlaufend, mehrfach gekantetem Stahlblech, beschichtet, Zuschnittbreite min. 550 mm, und der
  Dämmung aus Polyurethan- / Polyisocyanurat-Hartschaum, Paneel mit geschlossener Randausbildung,
  Paneele müssen umlaufend in die Presskonstruktion der Pfosten-Riegel-Fassade ähnlich der Isoliergläser
  eingeklemmt werden. Die Gesamtdicke des Paneels muß zum Einspannen in die Presskontstruktion der
  PFR-Fassade auf Isolierglasdicke verjüngt werden, Dicke Anschlußpaneel von 50 - 100 mm, U-Wert
  Dämmpaneel identisch zu den Wärmeschutzverglasungen, Überschneidung mit der Dämmschicht der
  Vorgehängten, hinterlüfteten Fassade zur Vermeidung von Kältebrücken, Überlappung mindestens 30 - 50
  mm, Befestigung am äußeren Ende mit L-Winkel-Schiene und Dübel-Schraub-Verbindungen am Rohbau
- Feuchtedichter, dampfdiffusionsdichter Bodenabschluss außen als kalt-selbstklebende, regendichte Bauabdichtungsfolie, mindestens 1 mm stark, ca. 450 mm breit, bitumenverträglich, zum vollflächigen Abdichten
  der Unterkonstruktion der Fassadenelemente mit der Stahlbeton-Tragkonstruktion. Alternativ Abdichtung
  äußerer Bauanschluß mit Flüssigkunststoff.
- Zwischenbereich zwischen Schwellenblech und Vorderkante Pfosten / Dichtfolien sowie zwischen den
  Profilen und dem Bauwerk satt mit für diesen Einsatzzweck geeigneter Dämmung WLG 035 (Mineralwolle)
  ausstopfen, an Befestigungselemente, Verklotzungen, Unterlegkeile ist dicht anzuarbeiten
- Perimeterdämmung in gleicher Qualität nach Einbau der überlappenden Dichtfolien außen wieder ergänzen,
  Material XPS nach EN 13164, als Perimeterdämmung, DIN V 4108-10: Anwendungsgebiet PW, dh, Dicke
  240 mm, Höhe ca. 30 cm, Wärmeleitfähigkeit 0,040 W/(m²K), nach Zulassung DIBt Berlin, Abstimmung der
  Ausführung mit dem AN Rohbauarbeiten erforderlich.

4.19 Bauanschluß Pfosten-Riegel-Fassade, seitlich Innenecke (Treppenhaus West EG):

Ausführung gemäß Zeichnung Nr. Detail 3_080_037

wie in vollem Wortlaut unter 4.1 und 4.10 beschrieben, jedoch:

- Montageuntergrund: Stahlbeton-Wände (Toleranzausgleich muß möglich sein)
- Montage der Stahl-Unterkonstruktion PFR-Fassade zum Teil als Vorsatzmontage, zum Teil als klassische
  Montage PFR-Fassade zwischen Decke und Boden bzw. Brüstung.
- Pfosten-Riegel-Fassade über 1 Geschoss frei- und selbsttragend.
- Pfosten- und Riegel-Profile mit ca. 25 mm Abstand zur Stahlbeton-Außenwand montieren. Pfosten und
  Riegel mit reduzierter Bautiefe von ca. 50-60 mm vor dem Rohbau, zuzüglich plusminus 10 mm Bautoleranz
  in der Einbaubreite / -lage im Grundriss berücksichtigen (bei größeren Toleranzabweichungen der
  Tragkonstruktion muß die Bauleitung / der Architekt in die Technische Klärung / Konstruktion der
  PFR-Fassade zwingend eingebunden werden)
- Pfosten- und Riegel-Profile außen mit ca. 100 mm umlaufendem Überstand zur Vorderkante Stahlbeton-
  Außenwand montieren. Zuzüglich plusminus 10 mm Bautoleranz in der Einbautiefe berücksichtigen (bei
  größeren Toleranzabweichungen der Tragkonstruktion muß die Bauleitung / der Architekt in die Technische
  Klärung / Konstruktion der PFR-Fassade zwingend eingebunden werden)
- Der seitliche Pfosten muß mit ca. 25 mm Abstand zur Vorderkante und mit ca. 25 mm Abstand zur
  Außenkante der rechtwinkelig anschließenden PFR-Fassade EG Pforte gesetzt werden. Auftretende
  Rohbautoleranzen der Einbautiefe der PFR-Fassade müssen durch unterschiedliche Baudicken der
  Dämmpaneele ausgeglichen werden. Der Ausgleich von  zulässigen Rohbautoleranzen rechtfertigt hierbei
  keinen Mehraufwand des AN.
- Wärme- und witterungstechnischer Abschluß der Innenecke durch Eck-Dämmpaneel-Element, als Mittelelement in beide PFR-Fassaden eingeklemmt, bestehend aus eine Wärmedämmpanell-Sonderelement.
- Innen diffusionsdichter Abschluß durch Hinterfüllen der Fuge mit geschlossenzelligem nicht wassersaugendem Profilschlauch, tief eingebracht, Fuge zwischen Pfostenprofil und Rohbauleibung mit
  Dichtstoff auf PU-Basis versiegeln, Fuge glatt auf Hinterkante des Pfostenprofils abziehen, umlaufende
  Fugenbreite, b = 15 - 35 mm. Alternativ kann die Anschlußfuge auch mit einem für diesen Anwendungsfall
  bauaufsichtlich, zugelassenem Kompriband abgedichtet werden.
- Außen diffusionsoffener Abschluß mit einer Bauabdichtungsfolie, ca. 300 mm breit, am Pfosten-Element
  und am Baukörper dicht und blasenfrei verklebt und mechanisch gesichert. Dichtungsfolie muß auch um
  Befestigungsmittel, Rohbauungenauigkeiten, Vor- und Überstände etc. lückenfrei verklebt werden.
- Zwischenraum zwischen Pfosten-Profilen und Rohbauleibung sowie äußerer und innerer Abdichtung
  lückenlos satt mit für diesen Einsatzzweck geeigneter Dämmung WLG 035 (Mineralwolle) ausstopfen,
  an Befestigungselemente, Verklotzungen, Unterlegkeile etc. ist dicht anzuarbeiten
- Einbau eines Anschlußpaneels bestehend aus einem Stahlblech-Hartschaum-Sandwich als äußerer
  Bauanschluß der Pfosten-Riegel-Fassade an die Rohbautragkonstruktion, bestehend aus einem
  durchlaufend, mehrfach gekantetem Stahlblech, beschichtet, Zuschnittbreite min. 550 mm, und der
  Dämmung aus Polyurethan- / Polyisocyanurat-Hartschaum, Paneel mit geschlossener Randausbildung,
  Paneele müssen umlaufend in die Presskonstruktion der Pfosten-Riegel-Fassade ähnlich der Isoliergläser
  eingeklemmt werden. Die Gesamtdicke des Paneels muß zum Einspannen in die Presskontstruktion der
  PFR-Fassade auf Isolierglasdicke verjüngt werden, Dicke Anschlußpaneel von 50 - 100 mm, U-Wert
  Dämmpaneel identisch zu den Wärmeschutzverglasungen, Überschneidung mit der Dämmschicht der
  Vorgehängten, hinterlüfteten Fassade zur Vermeidung von Kältebrücken, Überlappung mindestens 30 - 50
  mm, Befestigung am äußeren Ende mit L-Winkel-Schiene und Dübel-Schraub-Verbindungen am Rohbau
- Befestigung mit allgemein bauaufsichtlich zugelassenen Betonankern, zugelassenen Dübel-Schraub-
  Verbindungen und Stahllaschen/-winkeln nach statischen Erfordernissen und Wahl bzw. Statik des AN

## TB 5 VERGLASUNG
TB 5 Verglasungen

Das Glas muss in Güte und Abmessung der DIN 18361 entsprechen. Die besonderen Richtlinien und Vorschriften der Glashersteller sind zu beachten, insbesondere beim Einsatz von Isolier- und Sondergläsern.

Bei linienförmiger Scheibenlagerung richten sich die Lagerung und der Glaseinstand ebenfalls nach DIN 18516 Teil 4. Bei nicht geregelten Glaserzeugnissen, z.B. bei teilvorgespanntem Glas (TVG), ist die Eignung für den Verwendungszweck durch Eigen- und Fremdüberwachung, durch Prüf- und Messprotokolle zu den Gläsern aus der Produktion, durch Werksbescheinigungen und eventuell durch Referenzscheiben nachzuweisen. Die vorgenannten Punkte sind von der ausführenden Firma mit den zuständigen Stellen (z.B. Gutachter, Bauaufsicht etc.) abzustimmen.

Maßgebende Normen bzw. Richtlinien zur Herstellung von Glas, seiner Veredelung und Anwendung sind wie folgt:

Glas: Gemäß den folgenden Berechnungen unter Einhaltung der Normen und Richtlinien: DIN EN 572, DIN 1249, DIN 1286, DIN EN 1863, DIN 18516 Teil 4, DIN EN 52317, DIN 18008-4, Technische Richtlinien des Glaserhandwerkes, etc.

Glasdicken sind mit den Lastannahmen von DIN 1055 unter Einhaltung der für die betreffende Glasart zulässigen Spannungen entsprechend den einschlägigen Rechenregeln zu ermitteln.

PVB-Folie (bei der Verwendung von VSG): Nach den Angaben der DIN 18008-4 mit Werksbescheinigung 2.1 nach DIN EN 10 204. Die Klemmung der PVB-Folie insbesondere bei punktförmig gelagerten und linienförmig eingespannten Verglasungen ist mit dem Glashersteller abzustimmen. Die PVB -Foliendicke muss bezüglich der DIN 18008-4, der Reststandsicherheit und dem Herstellungsprozess von der ausführenden Firma überprüft werden.

Mehrscheibenisolierglas: nach DIN 1286, DIN EN 1279.

Klotzung und Klotzungsmaßnahmen: Gemäß DIN EN 14439 und den Richtlinien des Glaserhandwerks bzw. der Glashersteller mit handelsüblichen Klötzen auf den dafür im System vorgesehenen und als Klotzbrücke ausgebildeten Polyamid-Vorklötzen.

Die nachfolgende Beschreibung der Verglasungen stellt eine allgemeine Regelung für die Lieferung und das Einsetzen der Verglasung in Bauelementen dar. Die in den Positionsbeschreibungen angegebenen Abmessungen beziehen sich auf die Außenmaße der Bauelemente. Die Kosten für die Ermittlung der Glasmaße sind in die Angebotspreise einzurechnen, eine gesonderte Vergütung erfolgt hierfür nicht.

Zum Lieferumfang der Verglasungsarbeiten gehören alle hierfür erforderlichen Dichtungen und deren Einbau, einschließlich der dicht auszuführenden Eckausbildungen und Stöße. Weiterhin mitzuliefern sind alle erforderlichen Dichtstoffe, Glasauflager und Klotzungsbrücken.

Die Dicken der Einzelscheiben sind unter Berücksichtigung der Scheibengrößen und der Lastannahmen nach den Bemessungstabellen des Glas-Herstellers zu ermitteln.

Die Eignung der vorgeschlagenen Glasaufbauten ist für den jeweiligen Anwendungsfall hinsichtlich Glasarten, Glasdicken und Abmessungen vom Auftragnehmer zu prüfen. Dies trifft insbesondere auf die Anforderungen der jeweiligen Landesbauordnung, die Vorschriften der Gemeindeunfallversicherung und der Bau-Berufsgenossenschaften oder sonstige, anzuwendende Vorschriften zu. Die ein zuhaltenden erforderliche Glastoleranzen müssen bezogen auf das eingesetzte Verglasungssystem eingehalten werden. Die Angabe der Licht- und Energiewerte erfolgt nach DIN EN 410. Sie beziehen sich auf einen Standardaufbau. Abweichungen vom Standardaufbau und Einbaulage aus der Senkrechten führen zu Wertänderungen.

Die Glaskanten der beschriebenen Gläser sind nach DIN 1249-11, Standard KG, auszuführen.

Folgende Spezifikationen kommen zum Einbau:

a) Floatglas
- in ausgesuchter Qualität, Planheit. Wölbung nicht größer als 3 mm pro1000 mm der Glaskantenlänge

b) ESG: Einscheiben-Sicherheitsglas
- eingebaute Kanten mindestens geschliffen
- mit 8-stündigem Heiß-Lagerungstest ("heat-soak-Verfahren"), zertifiziert und mit Nachweis
- Wölbung nicht größer als 3 mm pro 1000 mm der Glaskantenlänge
- Kantengeschädigte ESG-Scheiben dürfen nicht eingebaut werden.
- Freistehende Scheibenkanten  oder Scheibenkanten von offenen oder abgedichteten Glasstoßausbildungen sind poliert und feinjustiert auszuführen.

c) VSG : Verbund-Sicherheitsglas aus Float oder ESG
- mit licht- und uv-beständiger Folienzwischenlage, Stärke und Anzahl nach Erfordernis je nach Anwendungsfall, Folienstärke mindestens jedoch 0.76 mm
- offene Scheibenkanten sind mit geeigneten Maßnahmen zu schützen
- Freistehende Scheibenkanten oder Scheibenkanten von offenen oder abgedichteten Glasstoßausbildungen sind poliert und feinjustiert auszuführen.

d) Zweischeibenisolierglas
- geklebt, mit belastungsbeständigem Randverbund
- UV-beständiger Randverbund
- SZR entsprechend den Wärmeschutzanforderungen
- geeignete für Andruckverglasung mit elastischen Dichtprofilen, bzw. einer auf die objektspezifisch notwendigen Eindichtungen mit Dichtstoffen
- es sind nur Isoliergläser einer RAL-geprüften Produktion (RAL-RG  520) zulässig, deren k-Werte nach Bundesanzeiger durch Prüfzeugnisse belegt sind.

e) Dreischeibenisolierglas

Verglasungssystem:
Die Gläser werden mit inneren Glasleisten gehalten, ab 19 mm Profilbreite sind dies Hohlprofile, die Profile werden stumpf gestossen und schraubenlos in Nuten der Rahmen- und Flügelprofile eingehakt. Beidseitige EPDM-Dichtprofile, aussen in einer Nut des Glasfalzanschlags verankert; innen als Einrolldichtung mit Fahnen zur thermischen Abschirmung des raumseitigen Falzvolumens. Beide Dichtungen werden umlaufend und ohne Unterbrechung in den Falzecken eingedrückt und nur in Feldmitte oben gestossen.

Glasleisten und innere Dichtungen werden, abhängig von der Füllungsdicke, nach den Vorgaben des Systemherstellers so ausgewählt, dass der zur Abdichtung erforderliche und zulässige Anpressdruck an der Glasfläche dauerhaft aufgebracht wird.

Besondere Hinweise:
Wenn nicht anders vereinbart, gelten folgende technischen Angaben als zusätzlich bindend zu erfüllende Anforderungen:

1.) Türverglasungen müssen aus einem Sicherheitsglas bestehen. Bei Isolierglas sind beide Scheiben mit Sicherheitsglas auszuführen. Sicherheitsglas ist Einscheiben-Sicherheitsglas (ESG) oder Verbundsicherheitsglas (VSG) gemäss DIN 18361 bzw. DIN 18008-4 "Verglasungsarbeiten", Drahtglas ist kein Sicherheitsglas.

2.) Festverglasungen müssen bis zu einer Höhe von 2 m, unabhängig von evtl. Riegelteilungen, ebenfalls ausnahmslos mit einem Sicherheitsglas versehen werden, sofern sie sich im Verkehrsbereich befinden. Dies gilt für die Glasauswahl der Angriffsseite, von der ein Zugang möglich ist. Ist wie bei Türverglasungen eine beidseitige Angriffsseite gegeben, sind bei Isolierglas beide Seiten mit Sicherheitsglas auszuführen.

3.) Für Absturz-Verglasungen, die einen Höhenunterschied von mehr als 1 m sichern, sind mit einer absturzsichernden Verglasung entsprechend den "Technischen Regeln für die Verwendung von absturzsichernden Verglasungen (TRAV)" bzw. der DIN 18008-4 zu versehen. Die Festlegung, bis zu welcher Höhe von der Standfläche aus, eine absturzsichere Verglasung benötigt wird, ist der Bauordnung des Landes Baden-Württemberg zu entnehmen.

Bei der Ausführung absturzsichernder Verglasungen ist die DIN 18008-4 vom Juli 2013 zu befolgen.
Sofern von der DIN 18008-4 abgewichen wird, bedürfen Absturzsichernde Verglasungen grundsätzlich einer allgemeinen bauaufsichtlichen Zulassung des DIBt "Deutsches Institut für Bautechnik" oder einer Zustimmung im Einzelfall (ZiE) der jeweiligen Bauaufsichtsbehörde. Ist eine ZiE (Zustimmung im Einzelfall) erforderlich, so ist diese durch die Bauherren/Bauherrenvertreter zu beantragen.

4.) Die Glasstärke der jeweiligen Scheiben ist entsprechend der Forderung z.B. DIN 18008-4 bzw. der zu erwartenden Belastung zu dimensionieren.

Der Auftraggeber behält sich vor die Glasarten nach Bemusterung zu ändern bzw. festzulegen. Nachfolgend die Detailbeschreibung der zu verwendenen Glastypen, die Gegenstand dieser Ausschreibung sind:

Glasfarbe: neutral bzw. brillant
Es muß durch den AN gewährleistet werden, daß sämtliche zur Ausführung kommenden Verglasungen die gleiche Glasfarbe haben. Nachweis durch Bemusterung.

5.1 Dreifach Wärmeschutz-Isolierglas mit Schallschutzanforderungen

Dreifach-Wärmeschutz-Isolierglas bestehend aus Floatglas DIN EN 572 Teil 2 mit Kunststoffrandverbund, Scheibenstärke nach Statik und bauphysikalische Anforderungen

- Glasaufbau: 3 x Float, SZR gem. Hersteller
- Glasaufbau bis Außentüren / Fenstertüren: 1 x VSG und 1 x Float und 1 x ESG, SZR gem. Hersteller
- Edelgasfüllung SZR gem. Hersteller
- Abstandhalter schwarz
- Ug-Wert und g-Wert gemäß Nachweis AN zur Einhaltung des Uw-Werts gemäß LV-Position
- Fc-Wert Außenliegender Sonnenschutz siehe LV-Position
- Schallschutz siehe LV-Position
- Glasfarbe: neutral bzw. brillant
- verletzungshemmend bei Außentüren / Fenstertüren

Anwendungsbereich:
- Pfosten-Riegel Fassaden
- Außenfenster
- Außentüren / Fenstertüren

5.2 Dreifach Wärmeschutz- und Sonnenschutz-Isolierglas mit Schallschutzanforderungen

Dreifach-Wärme-Sonnenschutz-Isolierglas bestehend aus Floatglas DIN EN 572 Teil 2 mit Kunststoffrandverbund, Scheibenstärke nach Statik und bauphysikalische Anforderungen

- Glasaufbau: 1 x ESG und 1 x Float und 1 x VSG, SZR gem. Hersteller
- Edelgasfüllung SZR gem. Hersteller
- Abstandhalter schwarz
- Ug-Wert und g-Wert gemäß Nachweis AN zur Einhaltung des Uw-Werts gemäß LV-Position
- Fc-Wert Außenliegender siehe LV-Position
- Schallschutz siehe LV-Position
- Sonnenschutzbeschichtung auf den Glasoberflächen im Scheibenzwischenraum gem. Hersteller
- erhöhte Temperaturwechselbeständigkeit
- Glasfarbe: neutral bzw. brillant
- Splitterbindend (Überkopf und Lufträume Verkehrswege)

Anwendungsbereich:
- Pfosten-Riegel Fassaden
- Außenfenster
- Außentüren / Fenstertüren

5.3 Dreifach Wärmeschutz-Isolierglas mit Schallschutz- und Sicherheitsanforderungen (Absturzsicherung)

Dreifach-Wärmeschutz-Isolierglas bestehend aus VSG- und ESG-Scheiben mit Kunststoffrandverbund, Scheibenstärke nach Statik und bauphysikalische Anforderungen

- Glasaufbau: 1 x VSG und 1 x Float und 1 x ESG, SZR gem. Hersteller
- Edelgasfüllung SZR gem. Hersteller
- Abstandhalter schwarz
- Ug-Wert und g-Wert gemäß Nachweis AN zur Einhaltung des Uw-Wert gemäß LV-Position
- Fc-Wert Außenliegender Sonnenschutz siehe LV-Position
- Schallschutz siehe LV-Position
- absturzsicher

- Glasfarbe: neutral bzw. brillant

Anwendungsbereich:
- Brüstungsverglasungen an Raumhohen PFR-Fassaden

5.4 Dreifach Wärmeschutz- und Sonnenschutz-Isolierglas mit Schallschutzanforderungen und Sicherheitsanforderungen (Verletzungsschutz)

Dreifach-Wärmeschutz-Isolierglas bestehend aus VSG- und ESG-Scheiben mit Kunststoffrandverbund, Scheibenstärke nach Statik und bauphysikalische Anforderungen

- Glasaufbau: 1 x VSG und 1 x Float und 1 x ESG, SZR gem. Hersteller
- Edelgasfüllung SZR gem. Hersteller
- Abstandhalter schwarz
- Ug-Wert und g-Wert gemäß Nachweis AN zur Einhaltung des Uw-Wert gemäß LV-Position
- keine Außenliegender Sonnenschutz siehe LV-Position
- Schallschutz siehe LV-Position
- Sonnenschutzbeschichtung auf den Glasoberflächen im Scheibenzwischenraum gem. Hersteller
- erhöhte Temperaturwechselbeständigkeit
- Glasfarbe: neutral bzw. brillant
- Verletzungshemmend

Anwendungsbereich:
- Aussentüren (Haupt- und Nebeneingänge)

## TB 6 LEIBUNGSRAHMEN
TB 6 Leibungsrahmen

Die Anschlüsse vom Leibungsrahmen zum Baukörper bzw. Fassadenelementen sind so auszuführen, daß die thermische Dehnung der Zarge ohne Zwänge geräuschfrei und ohne Beeinträchtigung der Luft- und Feuchtigkeitsabdichtung der Fensterelemente erfolgen kann. Befestigung des Leibungsrahmen muss unsichtbar erfolgen.

Der Leibungsrahmen besteht aus min. 2 mm Stahlblechen, die mehrfach gekantet und an den Ecken verschweißt sind. Der Sonnenschutzkasten ist in den Rahmen integriert. Unten ist der Leibungsrahmen als schräg geneigte Fensterbank mit Abtropfkante ausgebildet, Höhe Abtropfkante ca. 50 mm. Der Rahmen steht 30 mm über die Vorderkante der Alu-Profilblech-Fassade. Seitlich und an der oberen Seite des Rahmens ist ein gekanteter / gesschweißter Wetterkragen angebracht. Der obere Wetterkragen muss mit Lüftungslöchern ausgeführt werden, um die Hinterlüftung der Fassade zu gewährleisten. Abwicklung Wetterkragen ca. 60 x 55 mm.

6.1 Leibungsrahmen, seitlich:

Regeldetail Ausführung gemäß Zeichnung Nr. Detail 3_080_021

- Montageuntergrund: auf den seitlichen Anschluß-Metallpaneelen der PFR-Fassade, in die Presskonstruktion eingeklemmt sowie auf der Metall-Unterkonstruktion Alu-Blechprofil-Fassade
  (Toleranzausgleich muß möglich sein)
- Außen Leibungsrahmenanschluss auf Metall-Unterkonstruktion der Alu-Blechprofil-Fassade befestigt,
  Wetterkragen mit horizontalen und vertikalen Alu-Fassaden-Profilen der Unterkonstruktkon verschraubt,
  verdeckt hinter der Alu-Fassadenbekleidung, Ausbildung einer umlaufenden Schattennut zwischen
  Leibungsrahmenkante und Zackenprofil von ca. 25 mm.
- Innen Leibungsrahmenanschluss in Pressleistenkonstruktion der PFR-Fassade mit eingeklemmt und
  Schraubbefestigung mittels L-Förmigem Steckprofil bzw. Doppel-L-Winkel auf den seitlichen Anschluß-
  Metallpaneelen der PFR-Fassade, Steckwinkel mit angeschweißten Federklemmen zum Einklippen des
  Leibungsrahmen, zusätzliche Befestigung durch angeschweißte Laschen, Größe und Anzahl der Laschen
  und der weiteren Befestigungselementen, Blechstärken nach statischen Erfordernissen. Thermische
  Trennung durch Hartkunststoffunterlage, min d= 8mm
- Tiefe Leibungsrahmen ca. 245 - 265 mm, Leibungsrahmen bis Vorderkante Fensterbank führen,
  Seitlicher Abschluß der Fensterbank durch senkrechte Leibungszargen vollständig gedeckt.

6.2 Leibungsrahmen, oben:

wie in vollem Wortlaut unter TB 6.1 beschrieben, jedoch:

Regeldetail Ausführung gemäß Zeichnung Nr. Detail 3_080_019

- Aussparung Sonnenschutzkasten für Flachlamellen-Jalousie, Breite Lamelle: 80 mm,
  Abmessung Aussparung / Sonnenschutzkasten lichte Breite ca. 140 mm, Höhe
  Sonnenschutzkasten abhängig von Behangmaße ca. 280 - 320 mm, diese sind vom AN
  eigenverantwortlich zu ermitteln.
- Befestigung Leibungsrahmen zusätzliche Befestigung des Rahmens bzw. der Jalousie durch Haltewinkel,
  Abmessung ca. 250 x 150 mm
- oberes Blech mit einer Neigung von ca. 1 Grad, unterbrochen durch Ausfahröffnung Sonnenschutzgehäuse
  oder 2-teilige Ausführung

6.3 Rahmenanschluß, unten:

wie in vollem Wortlaut unter TB 6.1 beschrieben, jedoch:

Regeldetail Ausführung gemäß Zeichnung Nr. Detail 3_080_020

- Leibungsrahmen unten mit schräger Fensterbank, Neigung min. 2°
- Außen Leibungsrahmen auf Fensterbankhaltern verschraubt, Fensterbank unterseitige Halterung
  befestigt auf Metall-Unterkonstruktion der Alu-Blechprofil-Fassade, verdeckt liegend hinter der
  Alu-Fassadenbekleidung, Fensterbank-Abtropfkante überragt das Zackenprofil min. 30 mm.
- Innen Fensterbank an unterem Brüstungsriegel in Pressleistenkonstruktion der PFR-Fassade mit
  eingeklemmt bzw. verschraubt, zusätzliche Befestigung bzw. zug- und druckfester Auflagerpunkt Fensterbank durch angeschweißte, senkrechte Laschen unterseitig nach unten mit der UK der Blechprofil-
  Fassasde verschraubt, Größe und Anzahl der Laschen und der weiteren Befestigungselementen,
  Blechstärken nach statischen Erfordernissen.
- Thermische Trennung durch Hartkunststoffunterlage, min d= 8mm
- Tiefe Leibungsrahmen unten / Fensterbank ca. 245 - 265 mm
- Senkrechte Abkantung / Tropfkante Fensterbank Ansichtshöhe max. 50 mm

## TB 7 SONNENSCHUTZ
TECHNISCHER BESCHRIEB SONNENSCHUTZ

Die angebotenen Produkte nach DIN EN 13659 (außenliegender Sonnenschutz) müssen geprüft und gekennzeichnet sein. Produkte ohne diese Kennzeichnung sind nicht zugelassen. Eine aktuelle Konformitätserklärung ist nach Aufforderung durch den AG vorzulegen.

7. Allgemeine Systembeschreibung Außenliegende Sonnenschutz - Raffstore:

Aufgrund des integrierten Einbaus der Raffstoren in die Fassaden-Konstruktion mit Abhängigkeiten zu den Stahl-Pfosten-Riegel-Fassaden, Stahl-Außenfenstern, Stahl-Außentüren, den Rohbauelementen und der vorgehängten, hinterlüfteten Aluminium-Blech-Fassade ist es zwingend notwendig, daß die Raffstore entsprechend der nachfolgenden Beschreibungen objektbezogen konstruiert und hergestellt werden. Der außenliegende Sonnenschutz muß innerhalb der Gesamtbauleistung Metallbauarbeiten eingebaut werden. Es ist vorzusehen, daß für spätere Wartungsarbeiten, alle Anlagen von unten, im freien Sturz-Einbauraum revisioniert werden können.

Sonnenschutzanlage/ LM Raffjalousien:

- in verstärkter Sonderausführung u.a. zur Erreichung größerer Windstabilität: einwandfreie Funktion dieser Anlagen ohne Beschädigung des Behanges bis 15 m/sec Windgeschwindigkeit. Vom Bieter ist schriftlich die Gewährleistung zu geben, daß das angebotene Komplettsystem Außenliegender Sonnenschutz mindestens Windgeschwindigkeiten von 15 m/s standhält. Nachweis über Prüfzeugnisse, Herstellergarantien etc.

- mit LM-Strangpreß-Profilen (Kopfleisten) und darin integriertem Tragprofil für die Spannfedern
- Unterleiste LM-Rechteckrohr-Strangpreßprofil mit zusätzlichen Beschwerungseinlagen und LM-Endstücken
- Führungen aus Edelstahl-Drahtseilen mit Doppelfeder-Kraftelementen im Kopfprofil und unterem
  Edelstahl-Gewindeterminal (keine kunstoffummantelten Stahlseite zulässig)
- Obere Befestigung des Jalousie-Paketes an der Aussparung für den Sonnenschutz im Leibungsrahmen.
  Der Leibungsrahmen wird mit Konsolen an den Rohbau befestigt.
- Die Konsolen müssen vorab der Montage der Wärmedämmung und der Blechfassade am Stahlbeton-
  Tragwerk befestigt werden.
- An den Konsolen werden vom Auftragnehmer die Leibungsrahmen und darunter die Kopfprofil-Träger der
  Jalousie befestigt.
- Die UK der eingefahrenen Unterleiste liegt ca. 30 - 40 mm oberhalb des Querprofils / Sturzriegels der
  Stahl-Pfosten-Riegel-Konstruktion.
- Sämtliche Stanzungen in den Lamellen sind mit Kunststoffschutzösen zu versehen.
- Motore mit angeflanschtem Planetengetriebe und beidseitigem Wellenabgang.
- Arbeitsstellungslager, beim Auf- und Abfahren der Behänge erfolgt keine Raumabdunkelung, die Behänge
  fahren in geneigter Lamellenstellung (Lamellen ca. 38 Grad geneigt) bis zum unteren Anschlag ab. Die
  Behänge müssen individuell in jeder beliebigen Position geschlossen und stufenlos gewendet werden
  können. Außerdem müssen die Raffstor-Behänge in waagrechter Lamellenstellung 90 Grad ins Gehäuse
  auffahren.
- Die Bedienung hat über einen handelsüblichen Schalter (Auf- und Ab- Funktion), bauseitig durch das
  Gewerk Elektroarbeiten eingebaut und über eine Zentrale Steuerung der Anlagen, wind-, temperatur- und
  lichtabhängig überwacht, zu erfolgen.
- Die Längskanten der Lamellen müssen einbrennlackiert sein.
- Die Querstege der Leiterkordel werden durch Spezialstanzungen jeweils fest kraftschlüssig mit jeder
  Lamelle verklemmt.
- Die Oberschiene ist aus stranggepresstem Aluminium vorzusehen (kein Zink- oder Alu-Bleche zulässig).
- Die seitlichen Abstände der Raffstore-Behänge zu den anschließenden Fassadenleibungen, sowie die
  Abstände der Raffstore-Behänge untereinander muß in Abhängigkeit der Windstabilität minimiert werden:

  - Abstand Lamelle zu Fassade (Leibung) 15 - 30 mm
  - Abstand Lamelle zu Lamelle 20 - 40 mm
  - Abstand Lamelle zu Lamelle über Eck 20 - 40 mm
  - Abstand Seilführung zu Lamellenende 15 - 30 mm

Beschreibung Einzelbauteile:

7.1 Trägerkonsolen:

Die Stahlkonsolen sind in nichtrostender Ausführung bzw. feuerverzinkt nach DIN 18364, DIN EN ISO 1461 und DIN 55928 korrosionsgeschützt auszuführen.

TRAGKONSOLEN: Winkel, Abwicklung ca. 250 mm. Zwischen dem Konsolenwinkel und dem Leibungsrahmen wird eine vollflächige Neoprene-Zwischenlage t = mindestens 2 mm eingebracht.

LM-Tragplatten preßblank, 120/8 mm, ca. 200 mm lang, unterseitig an den bauseitigen Edelstahl- Tragkonsolen (150/8 mm, ca. 200 mm lang), Rasterabstand ca. 1000 - max. ca. 1250 mm) an den bauseits darin eingesetzten und fixierten, nach unten überstehenden Gewindebolzen M 8 (je Konsole 2 Paar) mittels U-Scheiben und selbstsichernden Muttern aufgeschraubt.

7.2 Sonnenschutzkasten:

Sonnenschutzkasten in Fassadeneinbauraum am Sturz integriert, aus einem Stück geformt, Blende als U-Profil, keine mehrteilige Ausführung, keine sichtbaren Stoßkanten. Leibungsrahmen außen, vierseitig, aus Alu-/Stahl-Blechen; t = min. 2 - 3 mm, mehrfach gekantet, mit Einfahröffnung für den Sonnenschutz, einschließlich Einschubnuten zur Kopfprofilbefestigung. Abmessungen Aussparung Sonnenschutz: lichte Breite Einfahröffnung: ca. 140 mm. Die Höhe des Sonnenschutzkastens muß in Abhängigkeit von Behangmaßen, Pakethöhen bestimmt durch Lamellenform, Wendungen, Ösen etc. vom AN eigenverantwortlich ermittelt werden (ca. 280-320 mm). Die Einbaudetails müssen hieraus weiterentwickelt bzw. angepasst werden. Einzellänge Behang über 2,50 bis 3,75 m, einschl. der konstruktiv bedingten Aussteifungen und Seitenschluss, einschl. Eckausbildung, eine Eckausbildung, einschl. der konstruktiv bedingten Blendenhalter, aus beschichtetem Aluminium, Befestigung an der Wand/Fassade, Befestigungsuntergrund Stahlbeton.

Sonnenschutzkasten an Pfosten-Riegel-Fassaden, Kasten-Einzelteile zu durchlaufendem Kanal absolut horizontal, versatzfrei montiert, zwischen Leibung seitlich der Fassaden, einschließlich statisch erforderlicher Querstege, Befestigung an Rohbau durch Winkelkonsole, Flanschlänge ca. 120 x 240 mm, Dicke nach Statik des AN, Material Edelstahl, Abmessungen Aussparung Sonnenschutz wie vor beschrieben.

Die aufgrund der Gesamtlänge erforderlichen Stöße der Kästen sind ca. alle 3,75 m am Haupt-Fassaden- raster auszurichten und in die Montageplanung aufzunehmen. Die Sonnenschutzkästen werden auch im Bereich der opaken Fensterpaneele eingebaut, obwohl hier keine Behänge in die Kästen einmontiert werden. Der Schlitz / die unterseitige Kastenöffnung muß hier durch ein horizontales Blech bzw. einen Deckel geschlossen werden.

An der Oberseite innenseitig 2 einstückig angepreßte Stege ca. 11 mm hoch (zur Aufnahme der LM-Träger, mit Nuten zum Einschieben der gesamten Jalousiemechanik.

Der Leibungsrahmen wird u.a. an vor beschriebenen Trägerkonsolen befestigt, Schraubbefestigung von innen im Kasten möglich, Senkkopf-Gewindeschrauben, selbstsichernd, zwischen Kasten und Konsole ist eine mindestens 2 mm dicke Neoprenlage einzuklemmen. Befestigungen bzw. Aussteifungen des Kastens sind nach statischen Erfordernissen durch den AN selbst zu wählen. Ebenso ist das Einteilen von Befestigungspunkten, Bohrungen für Kabeldurchführungen, Langlochbohrungen zur Justage einzukalkulieren.

Sämtliche sichtbaren Schürzen müssen aus einem Profil sein. Fugen durch Anhängeprofile werden nicht akzeptiert.

Alle Oberflächen innen- und außenseitig Eisenglimmer DB 703 (anthrazit) matt

7.3 Kopfprofil:

aus stranggepreßtem, preßblankem Profil Al Mg Si 0,5 60/54/1,8 mm, nur nach unten offen, mit Längsnuten an den unteren freien Kanten (keine abgekanteten, keine nach oben offenen, keine Stahlblechprofile), mit eingebauter Wende- und Aufzugsmechanik mit Sicherungsrollen gegen Abspringen der Bänder; freitragend ohne Torsion auf Konsolenabstand ca. 1000 - 1250 mm bzw. auf freien Überstand von ca. 410 mm am Anlagenende; mit stranggepreßter LM-Rohr-Kopfwelle d = 17/4 mm mit Innensechskant SW 7 mm, Lagerung in Präzisions-Kugellagern (keine Kunststoff-Kugellager) in Kunststoff-Lagerböcken.

Im Bereich der Führungen mit im unteren Bereich des Kopfprofils integriertem LM-Strangpreßprofil, U-förmig, nach oben offen, Außenmaße ca. 56 x 30 x 2,5 - 4 mm, zur Aufnahme des Doppelfeder-Kraftelements. Verbindung mit dem Kopfprofil durch seitliche Längsnuten zum Einrasten in den entsprechenden Aufnahmenuten im Kopfprofil. Befestigung mittels LM-Trägern an Schutzabdeckung nach oben an LM-Tragplatte.

7.4 Lamellen:

80 mm breit, ca. 0,45 mm dick, als flexible, oberseitig konvexe, doppelt einbrennlackierte (auch Längskanten) Al Mg-Breitlamellen 80 x 0,4 - 0,5 mm, ohne Randbördelungen, aus spezieller harter Aluminium- Legierung mit Federstahl-Effekt zur Verhinderung bleibender Deformierungen

Lamellen mit Spezialstanzung zur Arretierung der Leiterkordel (hufeisenförmig). Oberste Lamelle verstärkt und mit Kunststofföse versehen. Sämtliche Stanzungen in den Lamellen sind mit schwarzen Polyamidösen zur Führung der Aufzugsbänder (Verminderung des Abriebes) und zur Befestigung der Stege der Leiterkordel, Material Polyester, ISO zertifiziert, versehen. Das Lamellenpaket mit Unterschiene muß in die vorgehaltene Einbaunische des Leibungsrahmens komplett einfahren.

Lamellen mit Längsbördelung und Schienenführungen sowie starrprofilierte Lamellen dürfen nicht verwendet werden.

7.5 Leiterkordel:

Leiterkordeln, Material Polyester, ISO zertifiziert, (jede Lamelle ist waagrecht im Abstand von 400 - 600 mm und mit senkrechtem Abstand zur nächsten Lamelle von 72 mm zwischen je 2 unverschiebbar eingeklemmten Kordel-Querstegen gehalten). Oberseitig und unterseitig fixiert.

7.6 Aufzugsbänder:

Tex-Aufzugsbänder, mind. 10 mm breit, (Festigkeit mind. 110 daN/cm); in witterungsbeständiger Ausführung, dehnungs- und schrumpfarm, bruch- und knickfest.

7.7 Unterschiene:

aus Al Mg Si 0,5 / F 22, nahtlos stranggepreßtem Rechteckrohr 80/20/2 - 2,5 mm, E6EV1 eloxiert; seitlich durch glatte Formteile Al Mg Si 0,5 bündig geschlossen (keine mehrteiligen oder gekanteten Profile, keine seitlichen Kunststoff-Einsätze). Die Unterleiste muß ein Gewicht von mindestens 1 kg / lfm aufweisen. Alle Unterleisten mit zusätzlichen nichtrostenden Beschwerungseinlagen (gegen Verschieben fixiert) von mindestens 1 kg / lfm gefüllt.

7.8 Seitenführung (Seile):

Seitenführungen aus Edelstahl-Spiraldraht-Seilen, blank, d = 3 mm, 1 x 19, Bruchlast mindestens 756 daN, kunststoffummantelte Seile sind nicht zulässig, Seile müssen vorkonfektioniert mit angepressten Abspann- elementen und Gewindefittings M6/M8 oben und unten ausgeführt werden, Seilführungen müssen der erforderlichen Zuspannung in der Oberschiene mit Doppelfederspannbügel abgespannt werden.

Unten erfolgt die Einspannung in ausreichend dimensionierte Spannkonsolen als Sonderanfertigung / objektbezogenen Laserformteilen gemäß TB 7.12 / 7.13 / 7.14.

7.9 Antrieb - Elektromotor:

Antrieb durch Kopfleistenmotoren 230 Volt Wechselstrom ausschließlich als Mittelmotor und alle Motoren mit einheitlicher Abtriebs-Drehzahl, wegen der Notwendigkeit, bei späteren Raumänderungen andere Gruppierungen der Lamellenbehänge zu ermöglichen

- Motor mit beidseitigen Planetengetriebe, elektromagnetischer Bremse, Kondensator, Thermo-Relais innerhalb der Wicklung mit selbsttätiger Wiedereinschaltung;

- mit eingebauter (ohne Motorausbau justierbarer) unterer Endabschaltung; obere Endabschaltung durch einstellbaren Spindel-Endschalter auf UK Unterleiste = ca. 30 - 40 mm über UK Sturzaussparung, flexibles Anschlußkabel mit Stecker, zum bauseitigen Anschluß des bauseitigen Zuleitungskabels an der mitzuliefernden Kupplung.

Der Elektromotor muss mit einer vorkonfektionierten Anschlußleitung für LS-Antriebe (4 x 0,75 mm, Ummantelung schwarz, nach DIN VDE 0282) und einem am losen Kabelende angeklemmten Stecker (Steckverbindung IP 54 nach VDE) und passender Kupplung mit Kontaktblock und Sicherungsbügel angeliefert werden. Die Art der Steckverbindung ist mit dem AN Elektro vor Bestellung abzustimmen. Die Kabellänge beträgt ca. 2000 mm vom Motor bis zum Stecker. Die Anschlussleitung wird durch den AN Elektro oberhalb der Fensteröffnung in Leerrohren bis in die Fassadenebene geführt und an der Kupplung angeschlossen. Die Zuleitung muss nach dem Anstecken durch den AN Metallbau dauerhaft im Sonnenschutz-Kasten fixiert werden (Einschiebkasten, Kabelmehrlängen aufgewickelt und ebenso in Gehäuse eingesteckt). Für Revisionsarbeiten muss die Unterbrechung der Stromzufuhr, sprich Ausstecken des Steckers von der Kasteninnenseite möglich sein. Verteilerdosen mit Klemmsteinen usw. sind nicht zulässig.

Die Steuer- und Bediengeräte werden bauseitig durch den AN Elektro geliefert, montiert und installiert. Das verwendete Fabrikat ist mit dem AN Elektro abzustimmen. Weiter ist ein Kabel- bzw. Anschlussplan mit den Leistungskenndaten der verwendeten Motoren an den AN Elektro zu übergeben.

7.10 Bedienung - Elektromotor:

Heben und Senken der Raffstore durch Betätigung des Schalters bis zur Raststellung. Wenden der Lamellen durch leichtes Antippen der jeweiligen Richtung. Der bauseitige Schalter ist mit Richtungspfeilen versehen. Bei Erreichen der oberen oder unteren Endposition bewirken die im Motor eingebauten Endschalter das automatische Abschalten des Antriebes.

7.11 Oberflächenbehandlung:

Alle Befestigungsteile (Schrauben usw.) grundsätzlich aus rostfreiem Stahl; Verbindungsteile aus korrosions- beständigen Materialien (V2A, Alu, Kunststoff).

Bohrungen, Stanzungen, Schnitte, Schweißnähte usw. an sichtbaren Teilen sind sauber zu verschleifen und überzulackieren, sichtbare Ecken von Konsolen abgerundet (r = mind. 10 mm).

Oberflächenbearbeitung:

- Alle sichtbaren Stahl-/Alu-Bleche, Stahlteile, Sonnenschutzgehäuse DB 703 Eisenglimmer matt
- Alle nicht sichtbaren Alu-Tragplatten, Alu-Kopfprofile, Alu-Trägerprofile E6EV1 natur eloxiert
- Edelstahlteile blank ohne Aufdruck.
- Lamellen und Unterleisten RAL 9007 (RAL Farbkarte, graualuminium, matt) beschichtet.

7.12 Spannkonsole unten / doppelte Seilhalterung unten:

Die untere Seilhalterung erfolgt mittels Edelstahl-Gewindeterminals aus TB 7.6 an Spannkonsolen bestehend aus:

- Grundplatte aus V2A ca. 257,5 x 50 x 12 mm mit 2 Langlochbohrungen zur Befestigung an
  Gewindebolzen oder Befestigungsschienen, sowie 2 Bohrungen d=6,5 mm zur Befestigung der
  Seilspannkonsolen.
- Steg aus V2A ca. 45 x 140 x 10 mm einschließlich Ausklinkung 30 x 6 mm mit 2 Bohrungen d= 6,5 mm zur
  Befestigung der seitlichen Seilspannkonsolen auf Grundplatte von hinten (nicht sichtbar) aufgeschraubt.
- Platte V2A für zweifache Windsicherung ca. 70 x 30 x 6 cm abgerundet mit Langlochbohrung zur
  Befestigung der Seilführung, sowie 2 Bohrungen d= 6 mm zur Befestigung auf Steg.

Die Montage der Spannkonsolen - Grundplatte erfolgt an Gewindebolzen-Paare aus Edelstahl M8, L= ca. 100mm, mit Überstand ca. 22 mm über Deckschale der Pressleiste, ohne Belastung der Fenster bzw. der Pressleiste mittels mitzuliefernder Edelstahl-Sechskantschrauben mit U- und Neoprene Dichtungsscheiben.

Die für die Montage erforderlichen Schrauben, Stützhülsen, Konterplatten, etc. müssen von AN eigenverantwortlich statisch ermittelt und einkalkuliert werden.

Spannkonsole (Grundplatte, Steg und Platte) Farbe Eisenglimmer DB 703 (anthrazit) und nach TB 2

7.13 Spannkonsole unten / einfache Seilhalterung unten:

Wie in TB 7.12 in vollem Wortlaut beschrieben, jedoch mit Platte aus V2A für einfache Windsicherung ca. 40 x 30 x 6 cm abgerundet mit Langlochbohrung zur Befestigung der Seilführung, sowie 2 Bohrungen d= 6 mm zur Befestigung auf Steg.

Montageablauf:

- Kompletter Einbau der Stahl-Pfosten-Riegel-Fassade bis zur Fertigstellung der baudichten Anschlüsse
- Montage der Leibungsrahmen
- Ausdämmen der Zwischenbereiche, (zwischen Leibungsrahmen und Rohbau)
- Montage der Sonnenschutzanlagen, Reihenfolge wie folgt:
  - Montage / Ausrichtung Abhängekonsolen
  - Montage von Welle mit Stoffballen, Motor, Lager etc.
  - Einfädeln und Spannen der Seilführungen

Schnittstelle Elektro:

Der AN Metallbau muss sich eigenständig mit dem AN Elektro über das zur Ausführung kommende Kupplungssteckersystem und das verwendete Fabrikat Steuergerät / BUS-System verständigen. Die Anlagen sind so vorzurichten, dass diese durch einen mit dezentralem Windwächter abgemessenen Impuls selbstständig in die Ausgangsstellung im Kasten hochgefahren werden.

Das Probefahren der Anlagen, sowie die Abnahme der Gesamtleistung mit Funktionstest hat im Beisein des zuständigen AN Elektro zu erfolgen. Ebenso müssen die Bauleitung und der AG vor Ort sein. Die Koordination ist in Abstimmung mit der Bauleitung des AG vorzunehmen.

## 008 VE 334 / 3_080 METALLBAUARBEITEN I (Glasfassaden)
EP-Anteile: Material; Lohn; Sonstiges

### Titel 01 AUFMASS / STATIK

#### Untertitel 01.01 AUFMAß / STATIK

**01.01.0010 Koordinierendes Baustellenaufmaß**
Koordinierendes Baustellenaufmaß

Der AN muss seine Arbeiten mit den Leistungen anderer Auftragnehmer in eigener Verantwortung abstimmen. Abhängigkeiten/Schnittstellen bestehen zu folgendem Gewerk:

- VE 335 / 3_220 Fassadenarbeiten (Alu-Blech-Fassade)

Die im Leistungsverzeichnis beinhalteten Leibungs- und Abschlussbleche, Fensterbänke und Sonnenschutzkästen bilden in den jeweiligen Einbaufällen maßhaltige und ober- flächenfertige Einfassungsrahmen für die Alu-Blech-Fassade.

In enger Abstimmung mit dem AN Fassadenarbeiten ist das Aufmaß und dessen Ergebnisse zu kommunizieren und im Detail zu koordinieren, sodass der AN Fassadenarbeiten in der Lage ist seine Vorleistungen maßlich auf Leibungs- und Abschlussbleche, Fensterbänke etc. auszurichten

Bauseitig werden vom Vermesser des AG an geeigneter Stelle Höhenfestpunkte und Hilfsachsen angetragen und vermarkt. Davon ausgehend hat der AN sämtliche für Planung, Bemessung und Ausführung seiner Leistungen erforderlichen Abmessungen, Öffnungs-, Relativ-, Höhen-, Längen- und Stichmaße der zu bekleidenden Bauwerksflächen aufzumessen, diese nachvollziehbar zu dokumentieren und seiner Planung und Ausführung zugrunde zu legen. Alle hierfür notwendigen vermessungstechnischen Arbeiten sind vom AN unaufgefordert, eigenverantwortlich, rechtzeitig und selbständig ohne bauseitige Hilfen zu erbringen.

Ergibt sich durch die vom AN durch das Aufmaß am Bau ermittelten Abmessungen und Toleranzfeststellungen nicht die geplante, ausgeschriebene und vom AG gewünschte formale Gliederung und Einheitlichkeit in der Ausführung bzw. im Erscheinungsbild, ist der AN gehalten, den AG bzw. dessen Architekten sofort zu informieren, mögliche Ausführungs- lösungen aufzuzeigen und die Ausführungsmaßnahmen bzw. das weitere Vorgehen mit ihm abzustimmen.

Für nicht rechtzeitig aufmeßbare Konstruktions-, Verankerungs- und Anschlußausbildungen sind zunächst theoretische Plan- maße mit vorläufig angenommenen Toleranzabmessungen gemäß Toleranzen nach DIN der Planung zugrunde zu legen. Diese theoretischen Planmaße sind zum frühestmöglichen Zeitpunkt vom AN Metallbauarbeiten am Bau auf ihre Richtigkeit und Einhaltung zu prüfen. Hierbei gilt ebenfalls die Informations- pflicht des AN bei unzulässigen Abweichungen der Toleranzen und dabei mögliche Ausführungslösungen aufzuzeigen und die Ausführungsmaßnahmen bzw. das weitere Vorgehen mit ihm abzustimmen.

Vor Fertigungsbeginn hat der AN zu prüfen, ob die Ausführung am Bau nach den vereinbarten Details und den beschriebenen Toleranzen (siehe ATV) erfolgt ist. Aus Sicht des Bieters nötige Änderungs- oder Zusatzmaßnahmen sind vor Fertigungsbeginn beim AG anzumelden und vertraglich zu vereinbaren.

Zusätzlich einzukalkulieren sind sämtliche Aufwendungen im Zusammenhang mit dem örtlichen Aufmaß, zzgl. eines ergänzenden und eines Kontrollaufmaßes, Übernahme der Ergebnisse in die Planung des AN mit Darstellung der Toleranz- abweichungen, insbesondere der unzulässigen Toleranzen, aufzeigen von Lösungen im Umgang mit den Toleranzen, mind. 5 Ortstermine zur Abstimmung / Klärung des weiteren Vorgehens, Übernahme der gemeinsam erarbeiteten Lösungen in die Planung des AN. Die vom AN aufgestellten Aufmaßpläne sind dem AN Holzfassaden zu übergeben.

Aufmaßpläne sind wie folgt vorzulegen und zu kalkulieren:

1x für AN Fassadenarbeiten
1x für AG Auftraggeber
1x für Architekt / Bauleitung
Menge: 1,000 Psch

**01.01.0020 Statischer Nachweis der Konstruktionen**
Statischer Nachweis der Konstruktionen

Alle Fenster-, Glas- und Sonnenschutzkonstruktionen, Befestigungen etc. sind in der Leistungsbeschreibung zu Ausschreibungszwecken hinsichtlich Profilquerschnitten, Materialstärken, Verbindungen, Befestiungspunkten und -elementen etc. nur statisch vordimensioniert angegeben. Diese sind vom AN nach den Normen und Vorschriften, unter Berücksichtigung der Einbausituation, der Wind- und Sogkräfte unter Einbezug der Gebäudehöhe, der Verkehrslasten, der Eigenlasten, der konstruktiven Einflüsse und der Einwirkungen von dynamischer Lasten aus beweglichen Teilen zu überprüfen und entsprechend in die Kalkulation aufzunehmen.

Der AN Metallbauarbeiten muß für in den nachfolgenden Titeln beschriebenen Metallbaukonstruktionen eine objektbezogene Statik ausarbeiten und dem Prüfingenieur zur Ausführungs- freigabe vorlegen. Die für die statische Überprüfung notwendigen Nachweise (das ist die Glasstatik, Detailstatik, Zulassung im Einzelfall, Befreiungen, Prüfprotkolle, Dübelauszugsprotokolle etc.) sind dem AG kostenfrei zur Verfügung zu stellen. Ebenso hat die Abklärung mit den zuständigen Behörden (z. B. Landestelle für Bautechnik, TÜV etc.) eigenständig durch den AN zu erfolgen.Es wird nicht separat vergütet und muss in diese Position miteinkalkuliert werden.

Es darf mit der Ausführung, mindestens jedoch mit den Montagearbeiten, erst nach Freigabe durch den Prüfingenieur begonnen werden. Die Fertigung von Bauteilen vor Erteilung des Freigabevermerks erfolgt auf eigenes Risiko.

Auf der Grundlage der Werk- und Detailpläne des Architekten muß der Auftragnehmer die technische Bearbeitung von Montageplänen, Werkstatt- und Detailzeichnungen und statischen Nachweisen so rechtzeitig (ca. 14 Tage Prüfzeit vorhalten) zur Prüfung und Freigabe vorzulegen, daß hierdurch keine Verzögerungen in der Arbeitsvorbereitung bzw. Ausführung eintreten, auch nicht durch evtl. Änderungen oder Korrekturen.

Sollten Abweichungen von den vorgegebenen Profilen und Ausführungen erforderlich sein, so sind diese mit dem Architekten und dem vom Bauherrn beauftragten Tragwerksplaner detailliert abzustimmen. Es sind folgende Fertigungen der objetkbezogenen Statik vorzulegen:

- 1 x für Prüfstatiker
- 1 x für Tragwerksplaner
- 1 x für Bauherr
- 1 x für Architekt

Alle Halte- und Tragelemente müssen justierbar ausgeführt werden, z.B. durch Stellschrauben, Unterlegbleche, Grundplatten in verschiedenen Stärken. Erforderliche Verbundanker sind im Einzelnachweis durch mehre Dübelausreißversuche auf der Baustelle nachzuweisen, dies ist in die Position miteinzukalkulieren.
Menge: 1,000 Psch

**01.01.0030 Dokumentationsunterlagen**
*** Pauschalposition
Dokumentationsunterlagen wie in den Vorbemerkungen zu DIN 18299, Punkt 0.2.13 beschrieben, zusammenstellen und dem AG vor der Schlußabnahme übergeben.
Menge: 1,000 psch

### Titel 02 PFOSTEN-RIEGEL-FASSADEN (PFR)

#### Untertitel 02.01 PFR WEST TRH EG-OG (Typ 01)

*Hinweis: Unterkonstruktion*

**02.01.0010 UK Pfosten-Riegel-Fassade B 6806 mm H 12230 mm UK Stahl verz T 280 mm B 60 mm AnzPfostenlagen 5 St AnzRiegellagen 7 St**
STLB-Bau 2026-04 031
Unterkonstruktion für Pfosten-Riegel-Fassade DIN EN 13830,
Breite Gesamtkonstruktion '6806' mm,
Höhe Gesamtkonstruktion '12230' mm, aus verzinktem Stahl, als Hohlprofil, scharfkantig, pulverbeschichtet,
Farbton 'DB 703 Eisenglimmer, matt (anthrazit)'

Tiefe '280' mm,
Ansichtsbreite '60' mm, Andruckprofile aus Aluminium, sichtbar befestigt, verdeckt, Deckschalen aus Aluminium,
Aufteilung der Pfosten-Riegel-Konstruktion in
Anzahl Pfostenlagen '5' St,
Anzahl Riegellagen '7' St,
Pfostenprofile raumseitig,
Stoßanordnung der Elemente horizontal und vertikal,
Pfosten/Riegel vorgerichtet für nachträglichen Sonnenschutz, Sonnenschutz wird gesondert vergütet, Elemente vorgerichtet für Kabel-/Leitungsverlegung, einschl. Leerrohr und Zugdraht,
Länge Leerrohr/Zugdraht '2' m/m2,
Wärmedurchgangskoeffizient Ucw der Gesamtkonstruktion DIN EN ISO 12631 über 0,8 bis 0,9 W/m2K, Befestigungsuntergrund Beton, Ausführung gemäß Zeichnung und Einzelbeschreibung,
Zeichnungs-Nr 'Siehe beiliegende Anlagezeichnungen Plan Nr. 3_080_000 bis 3_080_038, insbesondere
Detailzeichnungen 3_080_036 bis 3_080_038'

Einzelbeschreibungs-Nr 'Einbauort: Hauptgebäude West EG-2.OG Achse 2/C-E
Einbauhöhe: von -0,150 m bis +12,080 m ab OK EFH

Hinweis zur Kalkulation:
Der Wärmedurchgangskoeffizient der Gesamtkonstruktion, also U-Wert der Rahmen / Profile / Unterkonstruktion, U-Wert der Verglasungen und U-Wert der opaken Ausfachungen inklusive Bauanschlüsse, muß gleich Ucw = 0,80 W/m²K betragen. Dies ist bei der Kalkulation und der oben stehenden StLB-Angabe zur berücksichtigen. Der Wärmeschutz des Gebäudes entspricht dabei dem Passivhausstandard gemäß GEG.

Die nachfolgend aufgeführten Technischen Beschriebe sind als Erweiterungen der Leistungsbeschreibung in den Einheitspreis dieser Position einzukalkulieren.

Profilsystem gemäß TB 1.1
Oberflächen gemäß TB 2-2.4
Bauanschlüsse gemäß TB 4.0, und hier
- seitlich 2x 12,230 m gemäß TB 4.16
- oben (Decke) 1x 6,806 m gemäß TB 4.17
- unten (Boden) 1x 6,806 m gemäß TB 4.18'
.
Menge: 81,000 m2

**02.01.0020 Innenecke Pfosten-Riegel-Fassade abgewinkelt Eckpfosten UK Stahl verz T 60 mm B 60 mm**
STLB-Bau 2026-04 031
Innenecke,
Winkel '90' Grad, für Pfosten-Riegel-Fassade DIN EN 13830, abgewinkelt, mit Eckpfosten Unterkonstruktion aus verzinktem Stahl, als Hohlprofil,
Tiefe '60' mm,
Ansichtsbreite '60' mm, scharfkantig, Ausführung gemäß Zeichnung und Einzelbeschreibung,
Zeichnungs-Nr 'Siehe beiliegende Anlagezeichnungen Plan Nr. 3_080_000 bis 3_080_038, insbesondere
Detailzeichnungen 3_080_037'

Einzelbeschreibungs-Nr 'Einbauort: Hauptgebäude West EG Achse 2/E
Einbauhöhe: von -0,150 m bis +4,080 m ab OK EFH

Ausbildung Innenecke in der Unterkonstruktion für Pfosten-Riegel-Fassade,
UK springt in Verlängerung der Hauptkonstruktion seitlich unter den Gebäudeüberhang und schließt 90 Grad abgewinkelt an die seitliche Pfosten-Riegel-Fassade des Titels 02.02. an, wie in vollem Wortlaut unter LV-Pos. 02.01.0010 beschrieben, jedoch:

- Breite Gesamtkonstruktion 380 mm
- Höhe Gesamtkonstruktion 4230 mm
- Tiefe Gesamtkonstruktion 180 mm
- Ansichtsbreite 60 mm

Aufteilung der Pfosten-Riegel-Konstruktion in:

- Anzahl Pfostenlagen 1 St
- Anzahl Riegellagen 4 St

Hinweis zur Kalkulation:
Die nachfolgend aufgeführten Technischen Beschriebe sind als Erweiterungen des Leistungsbeschreibung in den Einheitspreis dieser Position einzukalkulieren.

Profilsystem gemäß TB 1.1
Oberflächen gemäß TB 2-2.4
Bauanschlüsse gemäß TB 4.17 / 4.18 / 4.19
- seitlich 1x 4,230 m
- oben 1x 0,380 m
- unten 1x 0,380 m'
.
Menge: 4,250 m

*Hinweis: Einsatzelemente*

**02.01.0030 Einfachfenster Pfosten-Riegel-Fassade 35dB 0,8W/m2K g0,27 RC2N B 1250 mm H 2500 mm 1tlg Rahmen Stahl verz Isolierglas 3fach Anschl.allseitig**
STLB-Bau 2026-04 031
Einfachaußenfenster, für Pfosten-Riegel-Fassade DIN EN 13830, vorh. Unterkonstruktion aus verzinktem Stahl,
bauphysikalische Anforderungen: Windlast Klasse 3 (Prüfdruck P1 1200 Pa) DIN EN 12210, Schlagregendichtheit Klasse 9 A (600 Pa) DIN EN 12208, bewertetes Schalldämm-Maß DIN 4109 Rw 35 dB, Wärmeschutz DIN EN ISO 10077-1, DIN 4108-4 Uw kleiner gleich 0,8 W/m2K, Gesamtenergiedurchlassgrad Verglasung g 0,27 DIN EN 410, Lichttransmissionsgrad über 0,6 bis 0,75, Lichtdurchlässigkeit über 60 bis 75 %, Luftdurchlässigkeit Klasse 3 DIN EN 12207, Einbruchhemmung RC 2 N DIN EN 1627, Bedienkräfte Klasse 1 DIN EN 13115, Rahmendurchbiegung C (kleiner gleich 1/300) DIN EN 12210, Mechanische Festigkeit Klasse 4 DIN EN 13115, Korrosivitätskategorie C3 (mäßig) DIN EN ISO 12944-2, DIN EN ISO 14713-1,
Breite Blendrahmen '1250' mm,
Höhe Blendrahmen '2500' mm, einteilig, Rahmen aus verzinktem Stahl, flächenbündig, Rahmenoberfläche innen pulverbeschichtet, Rahmenoberfläche außen pulverbeschichtet, 1. Teil Dreh, Fenster transparent mit einer Füllung,
als Verglasung aus Isolierglas, 3-fach, Innenscheibe aus Verbund-Sicherheitsglas (VSG), aus Floatglas DIN EN 572-2, Scheibenzwischenraum 14 mm, Nenndicke 8 mm, Mittelscheibe aus Einfachglas, aus Floatglas DIN EN 572-2, Nenndicke 4 mm, zweiter Scheibenzwischenraum 14 mm, Außenscheibe aus Einscheiben-Sicherheitsglas (ESG), aus Floatglas DIN EN 572-2, Nenndicke 6 mm, Anschluss allseitig an Pfosten-Riegel-Konstruktion, UV-beständiger Randverbund und wärmetechnisch verbesserte Abstandhalter DIN EN ISO 10077-1, mit Sonnenschutz,
Antrieb elektrisch, mit verdeckt liegendem Beschlag, Fenstergriff aus nichtrostendem Stahl, mattgebürstet,
Ausführung gemäß Zeichnung und Einzelbeschreibung,
Zeichnungs-Nr 'Siehe beiliegende Anlagezeichnungen Plan Nr. 3_080_000 bis 3_080_038, insbesondere
Detailzeichnungen 3_080_036 bis 3_080_038'

Einzelbeschreibungs-Nr 'Einbauort: Hauptgebäude West EG-2.OG Achse 2/C-E
Einbauhöhe: von -0,150 m bis +12,080 m ab OK EFH

Element dient der Rauch- und Wärmeabzugsfunktion (RWA) gemäß Brandschutzkonzept, mit einem geometrischen Öffnungsquerschnitt von min 0,50 m2 je Flügel.

Hinweis zur Kalkulation:
Die nachfolgend aufgeführten Technischen Beschriebe sind als Erweiterungen des Leistungsbeschreibung in den Einheitspreis dieser Position einzukalkulieren.

Profilsystem gemäß TB 1.5
Oberflächen gemäß TB 2-2.4
Beschläge gemäß TB 3.1.2 und hier insbesondere:

Natürlicher Rauch-Abzug (NRA) als Komplett-System, bestehend aus folgenden Komponenten:

- Kettenantrieb, elektromotorisch, als Tandemantrieb, 2 Stück pro Flügel, verdeckt im Falz eingebaut
- 24,00 m Anschlußkabel Motore
- 1 Stück RWA-Zentrale 24 V mit Akku und Gehäuse
- 6 Sück optische Rauchmelder
- 2 Stück RWA-Bedienstellen
- 2 Stück Schlüssellüftungsschalter
- 120,00 m ELT-Leitungen inklusive Kabelzug zwischen der einzelnen Komponenten

NRA Treppenhäuser komplette Fertigmontage als autarke Anlage inklusive Elektroinstallation und Inbetriebnahme der NRW-Anlage inklusive Einweisung des Betreibers.

Verglasungen gemäß TB 5.2'
.
Menge: 2,000 St

*Hinweis: Verglasungen / Ausfachungen*

**02.01.0040 Festverglasungsel. Pfosten-Riegel-Fassade H 2500 mm B 1998 mm 35dB 0,8W/m2K g0,27 RC2N Isolierglas 3fach D 8mm**
STLB-Bau 2026-04 031
Festverglasungselement, für Pfosten-Riegel-Fassade DIN EN 13830, vorh. Unterkonstruktion aus Stahl,
Höhe '2500' mm,
Breite '1998' mm,
bauphysikalische Anforderungen: Widerstand gegen Windlast DIN EN 13116 max. Druck 1200 Pa, Schlagregendichtheit Klasse R5 (300 Pa) DIN EN 12154, bewertetes Schalldämm-Maß DIN 4109 Rw 35 dB, Wärmeschutz DIN EN ISO 10077-1, DIN 4108-4 Uw kleiner gleich 0,8 W/m2K, Gesamtenergiedurchlassgrad Verglasung g 0,27 DIN EN 410, Lichttransmissionsgrad über 0,6 bis 0,75, Lichtdurchlässigkeit über 60 bis 75 %, Einbruchhemmung RC 2 N DIN EN 1627, Rahmendurchbiegung C (kleiner gleich 1/300) DIN EN 12210,
aus Isolierglas, 3-fach, Innenscheibe aus Verbund-Sicherheitsglas (VSG), aus Floatglas DIN EN 572-2, Gesamtnenndicke 8 mm, 2-scheibig, mit Zwischenschicht verstärkt, aus Folie, Dicke 0,38 mm, Scheibenzwischenraum 14 mm, Mittelscheibe aus Einfachglas, aus Floatglas DIN EN 572-2, Nenndicke 4 mm, Scheibenzwischenraum 14 mm, Außenscheibe aus Einscheiben-Sicherheitsglas (ESG), aus Floatglas DIN EN 572-2, Nenndicke 6 mm, UV-beständiger Randverbund und wärmetechnisch verbesserte Abstandhalter DIN EN ISO 10077-1, mit Sonnenschutz, Ausführung gemäß Zeichnung und Einzelbeschreibung,
Zeichnungs-Nr 'Siehe beiliegende Anlagezeichnungen Plan Nr. 3_080_000 bis 3_080_038, insbesondere
Detailzeichnungen 3_080_036 bis 3_080_38'

Einzelbeschreibungs-Nr 'Einbauort: Hauptgebäude West EG-2.OG Achse 2/C-E
Einbauhöhe: von -0,150 m bis +12,080 m ab OK EFH

Hinweis zur Kalkulation:
Die nachfolgend aufgeführten Technischen Beschriebe sind als Erweiterungen des Leistungsbeschreibung in den Einheitspreis dieser Position einzukalkulieren.

Verglasungen gemäß TB 5.2'
.
Menge: 6,000 St

**02.01.0050 Festverglasungsel. Pfosten-Riegel-Fassade H 2500 mm B 1250 mm 35dB 0,8W/m2K g0,27 RC2N Isolierglas 3fach D 8mm**
STLB-Bau 2026-04 031
Festverglasungselement, für Pfosten-Riegel-Fassade DIN EN 13830, vorh. Unterkonstruktion aus Stahl,
Höhe '2500' mm,
Breite '1250' mm,
bauphysikalische Anforderungen: Widerstand gegen Windlast DIN EN 13116 max. Druck 1200 Pa, Schlagregendichtheit Klasse R5 (300 Pa) DIN EN 12154, bewertetes Schalldämm-Maß DIN 4109 Rw 35 dB, Wärmeschutz DIN EN ISO 10077-1, DIN 4108-4 Uw kleiner gleich 0,8 W/m2K, Gesamtenergiedurchlassgrad Verglasung g 0,27 DIN EN 410, Lichttransmissionsgrad über 0,6 bis 0,75, Lichtdurchlässigkeit über 60 bis 75 %, Einbruchhemmung RC 2 N DIN EN 1627, Rahmendurchbiegung C (kleiner gleich 1/300) DIN EN 12210,
aus Isolierglas, 3-fach, Innenscheibe aus Verbund-Sicherheitsglas (VSG), aus Floatglas DIN EN 572-2, Gesamtnenndicke 8 mm, 2-scheibig, mit Zwischenschicht verstärkt, aus Folie, Dicke 0,76 mm, Scheibenzwischenraum 14 mm, Mittelscheibe aus Einfachglas, aus Floatglas DIN EN 572-2, Nenndicke 4 mm, Scheibenzwischenraum 14 mm, Außenscheibe aus Einscheiben-Sicherheitsglas (ESG), aus Floatglas DIN EN 572-2, Nenndicke 6 mm, UV-beständiger Randverbund und wärmetechnisch verbesserte Abstandhalter DIN EN ISO 10077-1, mit Sonnenschutz, Ausführung gemäß Zeichnung und Einzelbeschreibung,
Zeichnungs-Nr 'Siehe beiliegende Anlagezeichnungen Plan Nr. 3_080_000 bis 3_080_038'

Einzelbeschreibungs-Nr 'Einbauort: Hauptgebäude West EG-2.OG Achse 2/C-E
Einbauhöhe: von -0,150 m bis +12,080 m ab OK EFH

Verglasungen gemäß TB 5.2'
.
Menge: 4,000 St

**02.01.0060 Festverglasungsel. Pfosten-Riegel-Fassade H 930 mm B 1998 mm 35dB 0,8W/m2K g0,27 RC2N Isolierglas 3fach D 8mm**
STLB-Bau 2026-04 031
Festverglasungselement, für Pfosten-Riegel-Fassade DIN EN 13830, vorh. Unterkonstruktion aus Stahl,
Höhe '930' mm,
Breite '1998' mm,
bauphysikalische Anforderungen: Widerstand gegen Windlast DIN EN 13116 max. Druck 1200 Pa, Schlagregendichtheit Klasse R5 (300 Pa) DIN EN 12154, bewertetes Schalldämm-Maß DIN 4109 Rw 35 dB, Wärmeschutz DIN EN ISO 10077-1, DIN 4108-4 Uw kleiner gleich 0,8 W/m2K, Gesamtenergiedurchlassgrad Verglasung g 0,27 DIN EN 410, Lichttransmissionsgrad über 0,6 bis 0,75, Lichtdurchlässigkeit über 60 bis 75 %, Einbruchhemmung RC 2 N DIN EN 1627, Rahmendurchbiegung C (kleiner gleich 1/300) DIN EN 12210,
aus Isolierglas, 3-fach, Innenscheibe aus Verbund-Sicherheitsglas (VSG), aus Floatglas DIN EN 572-2, Gesamtnenndicke 8 mm, 2-scheibig, mit Zwischenschicht verstärkt, aus Folie, Dicke 0,76 mm, Scheibenzwischenraum 14 mm, Mittelscheibe aus Einfachglas, aus Floatglas DIN EN 572-2, Nenndicke 4 mm, Scheibenzwischenraum 14 mm, Außenscheibe aus Einscheiben-Sicherheitsglas (ESG), aus Floatglas DIN EN 572-2, Nenndicke 6 mm, UV-beständiger Randverbund und wärmetechnisch verbesserte Abstandhalter DIN EN ISO 10077-1, mit Sonnenschutz, Ausführung gemäß Zeichnung und Einzelbeschreibung,
Zeichnungs-Nr 'Siehe beiliegende Anlagezeichnungen Plan Nr. 3_080_000 bis 3_080_038'

Einzelbeschreibungs-Nr 'Einbauort: Hauptgebäude West EG-2.OG Achse 2/C-E
Einbauhöhe: von -0,150 m bis +12,080 m ab OK EFH

Verglasungen gemäß TB 5.2'
.
Menge: 2,000 St

**02.01.0070 Festverglasungsel. Pfosten-Riegel-Fassade H 930 mm B 1250 mm 35dB 0,8W/m2K g0,27 RC2N Isolierglas 3fach D 8mm**
STLB-Bau 2026-04 031
Festverglasungselement, für Pfosten-Riegel-Fassade DIN EN 13830, vorh. Unterkonstruktion aus Stahl,
Höhe '930' mm,
Breite '1250' mm,
bauphysikalische Anforderungen: Widerstand gegen Windlast DIN EN 13116 max. Druck 1200 Pa, Schlagregendichtheit Klasse R5 (300 Pa) DIN EN 12154, bewertetes Schalldämm-Maß DIN 4109 Rw 35 dB, Wärmeschutz DIN EN ISO 10077-1, DIN 4108-4 Uw kleiner gleich 0,8 W/m2K, Gesamtenergiedurchlassgrad Verglasung g 0,27 DIN EN 410, Lichttransmissionsgrad über 0,6 bis 0,75, Lichtdurchlässigkeit über 60 bis 75 %, Einbruchhemmung RC 2 N DIN EN 1627, Rahmendurchbiegung C (kleiner gleich 1/300) DIN EN 12210,
aus Isolierglas, 3-fach, Innenscheibe aus Verbund-Sicherheitsglas (VSG), aus Floatglas DIN EN 572-2, Gesamtnenndicke 8 mm, 2-scheibig, mit Zwischenschicht verstärkt, aus Folie, Dicke 0,76 mm, Scheibenzwischenraum 14 mm, Mittelscheibe aus Einfachglas, aus Floatglas DIN EN 572-2, Nenndicke 4 mm, Scheibenzwischenraum 14 mm, Außenscheibe aus Einscheiben-Sicherheitsglas (ESG), aus Floatglas DIN EN 572-2, Nenndicke 6 mm, UV-beständiger Randverbund und wärmetechnisch verbesserte Abstandhalter DIN EN ISO 10077-1, mit Sonnenschutz, Ausführung gemäß Zeichnung und Einzelbeschreibung,
Zeichnungs-Nr 'Siehe beiliegende Anlagezeichnungen Plan Nr. 3_080_000 bis 3_080_038'

Einzelbeschreibungs-Nr 'Einbauort: Hauptgebäude West EG-2.OG Achse 2/C-E
Einbauhöhe: von -0,150 m bis +12,080 m ab OK EFH

Verglasungen gemäß TB 5.2'
.
Menge: 2,000 St

**02.01.0080 Festverglasungsel. Pfosten-Riegel-Fassade H 2050 mm B 1998 mm 35dB 0,8W/m2K g0,27 RC2N Isolierglas 3fach D 8mm**
STLB-Bau 2026-04 031
Festverglasungselement, für Pfosten-Riegel-Fassade DIN EN 13830, vorh. Unterkonstruktion aus Stahl,
Höhe '2050' mm,
Breite '1998' mm,
bauphysikalische Anforderungen: Widerstand gegen Windlast DIN EN 13116 max. Druck 1200 Pa, Schlagregendichtheit Klasse R5 (300 Pa) DIN EN 12154, bewertetes Schalldämm-Maß DIN 4109 Rw 35 dB, Wärmeschutz DIN EN ISO 10077-1, DIN 4108-4 Uw kleiner gleich 0,8 W/m2K, Gesamtenergiedurchlassgrad Verglasung g 0,27 DIN EN 410, Lichttransmissionsgrad über 0,6 bis 0,75, Lichtdurchlässigkeit über 60 bis 75 %, Einbruchhemmung RC 2 N DIN EN 1627, Rahmendurchbiegung C (kleiner gleich 1/300) DIN EN 12210,
aus Isolierglas, 3-fach, Innenscheibe aus Verbund-Sicherheitsglas (VSG), aus Floatglas DIN EN 572-2, Gesamtnenndicke 8 mm, 2-scheibig, mit Zwischenschicht verstärkt, aus Folie, Dicke 0,76 mm, Scheibenzwischenraum 14 mm, Mittelscheibe aus Einfachglas, aus Floatglas DIN EN 572-2, Nenndicke 4 mm, Scheibenzwischenraum 14 mm, Außenscheibe aus Einscheiben-Sicherheitsglas (ESG), aus Floatglas DIN EN 572-2, Nenndicke 6 mm, UV-beständiger Randverbund und wärmetechnisch verbesserte Abstandhalter DIN EN ISO 10077-1, mit Sonnenschutz, Ausführung gemäß Zeichnung und Einzelbeschreibung,
Zeichnungs-Nr 'Siehe beiliegende Anlagezeichnungen Plan Nr. 3_080_000 bis 3_080_038'

Einzelbeschreibungs-Nr 'Einbauort: Hauptgebäude West EG-2.OG Achse 2/C-E
Einbauhöhe: von -0,150 m bis +12,080 m ab OK EFH

Verglasungen gemäß TB 5.2'
.
Menge: 2,000 St

**02.01.0090 Festverglasungsel. Pfosten-Riegel-Fassade H 2050 mm B 1250 mm 35dB 0,8W/m2K g0,27 RC2N Isolierglas 3fach D 8mm**
STLB-Bau 2026-04 031
Festverglasungselement, für Pfosten-Riegel-Fassade DIN EN 13830, vorh. Unterkonstruktion aus Stahl,
Höhe '2050' mm,
Breite '1250' mm,
bauphysikalische Anforderungen: Widerstand gegen Windlast DIN EN 13116 max. Druck 1200 Pa, Schlagregendichtheit Klasse R5 (300 Pa) DIN EN 12154, bewertetes Schalldämm-Maß DIN 4109 Rw 35 dB, Wärmeschutz DIN EN ISO 10077-1, DIN 4108-4 Uw kleiner gleich 0,8 W/m2K, Gesamtenergiedurchlassgrad Verglasung g 0,27 DIN EN 410, Lichttransmissionsgrad über 0,6 bis 0,75, Lichtdurchlässigkeit über 60 bis 75 %, Einbruchhemmung RC 2 N DIN EN 1627, Rahmendurchbiegung C (kleiner gleich 1/300) DIN EN 12210,
aus Isolierglas, 3-fach, Innenscheibe aus Verbund-Sicherheitsglas (VSG), aus Floatglas DIN EN 572-2, Gesamtnenndicke 8 mm, 2-scheibig, mit Zwischenschicht verstärkt, aus Folie, Dicke 0,76 mm, Scheibenzwischenraum 14 mm, Mittelscheibe aus Einscheiben-Sicherheitsglas (ESG), aus Floatglas DIN EN 572-2, Nenndicke 4 mm, Scheibenzwischenraum 14 mm, Außenscheibe aus Einscheiben-Sicherheitsglas (ESG), aus Floatglas DIN EN 572-2, Nenndicke 6 mm, UV-beständiger Randverbund und wärmetechnisch verbesserte Abstandhalter DIN EN ISO 10077-1, mit Sonnenschutz, Ausführung gemäß Zeichnung und Einzelbeschreibung,
Zeichnungs-Nr 'Siehe beiliegende Anlagezeichnungen Plan Nr. 3_080_000 bis 3_080_038'

Einzelbeschreibungs-Nr 'Einbauort: Hauptgebäude West EG-2.OG Achse 2/C-E
Einbauhöhe: von -0,150 m bis +12,080 m ab OK EFH

Verglasungen gemäß TB 5.2'
.
Menge: 2,000 St

**02.01.0100 Festverglasungsel. Pfosten-Riegel-Fassade H 1500 mm B 1998 mm 35dB 0,8W/m2K g0,27 Isolierglas 3fach D 8mm**
STLB-Bau 2026-04 031
Festverglasungselement, für Pfosten-Riegel-Fassade DIN EN 13830, vorh. Unterkonstruktion aus Stahl,
Höhe '1500' mm,
Breite '1998' mm,
bauphysikalische Anforderungen: Widerstand gegen Windlast DIN EN 13116 max. Druck 1200 Pa, Schlagregendichtheit Klasse R5 (300 Pa) DIN EN 12154, bewertetes Schalldämm-Maß DIN 4109 Rw 35 dB, Wärmeschutz DIN EN ISO 10077-1, DIN 4108-4 Uw kleiner gleich 0,8 W/m2K, Gesamtenergiedurchlassgrad Verglasung g 0,27 DIN EN 410, Lichttransmissionsgrad über 0,6 bis 0,75, Lichtdurchlässigkeit über 60 bis 75 %, Rahmendurchbiegung C (kleiner gleich 1/300) DIN EN 12210,
aus Isolierglas, 3-fach, Innenscheibe aus Verbund-Sicherheitsglas (VSG), aus Floatglas DIN EN 572-2, Gesamtnenndicke 8 mm, 4-scheibig, mit Zwischenschicht verstärkt, aus Folie, Dicke 0,76 mm, Scheibenzwischenraum 12 mm, Mittelscheibe aus Einfachglas, aus Floatglas DIN EN 572-2, Nenndicke 4 mm, Scheibenzwischenraum 14 mm, Außenscheibe aus Einscheiben-Sicherheitsglas (ESG), aus Floatglas DIN EN 572-2, Nenndicke 6 mm, UV-beständiger Randverbund und wärmetechnisch verbesserte Abstandhalter DIN EN ISO 10077-1, mit Sonnenschutz, Ausführung gemäß Zeichnung und Einzelbeschreibung,
Zeichnungs-Nr 'Siehe beiliegende Anlagezeichnungen Plan Nr. 3_080_000 bis 3_080_038'

Einzelbeschreibungs-Nr 'Einbauort: Hauptgebäude West EG-2.OG Achse 2/C-E
Einbauhöhe: von -0,150 m bis +12,080 m ab OK EFH

Verglasungen gemäß TB 5.2'
.
Menge: 2,000 St

**02.01.0110 Festverglasungsel. Pfosten-Riegel-Fassade H 1500 mm B 1250 mm 35dB 0,8W/m2K g0,27 RC2N Isolierglas 3fach D 8mm**
STLB-Bau 2026-04 031
Festverglasungselement, für Pfosten-Riegel-Fassade DIN EN 13830, vorh. Unterkonstruktion aus Stahl,
Höhe '1500' mm,
Breite '1250' mm,
bauphysikalische Anforderungen: Widerstand gegen Windlast DIN EN 13116 max. Druck 1200 Pa, Schlagregendichtheit Klasse R5 (300 Pa) DIN EN 12154, bewertetes Schalldämm-Maß DIN 4109 Rw 35 dB, Wärmeschutz DIN EN ISO 10077-1, DIN 4108-4 Uw kleiner gleich 0,8 W/m2K, Gesamtenergiedurchlassgrad Verglasung g 0,27 DIN EN 410, Lichttransmissionsgrad über 0,6 bis 0,75, Lichtdurchlässigkeit über 60 bis 75 %, Einbruchhemmung RC 2 N DIN EN 1627, Rahmendurchbiegung C (kleiner gleich 1/300) DIN EN 12210,
aus Isolierglas, 3-fach, Innenscheibe aus Verbund-Sicherheitsglas (VSG), aus Floatglas DIN EN 572-2, Gesamtnenndicke 8 mm, 2-scheibig, mit Zwischenschicht verstärkt, aus Folie, Dicke 0,76 mm, Scheibenzwischenraum 14 mm, Mittelscheibe aus Einfachglas, aus Floatglas DIN EN 572-2, Nenndicke 4 mm, Scheibenzwischenraum 14 mm, Außenscheibe aus Einscheiben-Sicherheitsglas (ESG), aus Floatglas DIN EN 572-2, Nenndicke 6 mm, UV-beständiger Randverbund und wärmetechnisch verbesserte Abstandhalter DIN EN ISO 10077-1, mit Sonnenschutz, Ausführung gemäß Zeichnung und Einzelbeschreibung,
Zeichnungs-Nr 'Siehe beiliegende Anlagezeichnungen Plan Nr. 3_080_000 bis 3_080_038'

Einzelbeschreibungs-Nr 'Einbauort: Hauptgebäude West EG-2.OG Achse 2/C-E
Einbauhöhe: von -0,150 m bis +12,080 m ab OK EFH

Verglasungen gemäß TB 5.2'
.
Menge: 2,000 St

**02.01.0120 Paneel Pfosten-Riegel-Fassade H 2500 mm B 235 mm D 46 mm mehrschichtig Alu PUR-PIR-Hartschaum Alu**
STLB-Bau 2026-04 031
Paneel, für Pfosten-Riegel-Fassade DIN EN 13830, vorh. Unterkonstruktion aus verzinktem Stahl, vertikal eingebaut,
Höhe '2500' mm,
Breite '235' mm,
bauphysikalische Anforderungen: bewertetes Schalldämm-Maß DIN 4109-1 Rw 35 dB, Einbruchhemmung RC 2 N DIN EN 1627, Korrosivitätskategorie C3 (mäßig) DIN EN ISO 12944-2, DIN EN ISO 14713-1,
Dicke '46' mm, Paneel mehrschichtig,
raumseitig aus Aluminium, mit Dämmung aus Polyurethan-/Polyisocyanurat-Hartschaum, witterungsseitig aus Aluminium, Paneel mit geschlossener Randausbildung, Ausführung gemäß Zeichnung und Einzelbeschreibung,
Zeichnungs-Nr 'Siehe beiliegende Anlagezeichnungen Plan Nr. 3_080_000 bis 3_080_038'

Einzelbeschreibungs-Nr 'Einbauort: Hauptgebäude West EG-2.OG Achse 2/C-E
Einbauhöhe: von -0,150 m bis +12,080 m ab OK EFH

Wärmedurchgangskoeffizient Gesamt Uw 0,80 W/m2K
Oberflächen gemäß TB 2-2.4'
.
Menge: 1,000 St

**02.01.0130 Paneel Pfosten-Riegel-Fassade H 930 mm B 235 mm D 46 mm mehrschichtig Alu PUR-PIR-Hartschaum Alu**
STLB-Bau 2026-04 031
Paneel, für Pfosten-Riegel-Fassade DIN EN 13830, vorh. Unterkonstruktion aus verzinktem Stahl, vertikal eingebaut,
Höhe '930' mm,
Breite '235' mm,
bauphysikalische Anforderungen: bewertetes Schalldämm-Maß DIN 4109-1 Rw 35 dB, Einbruchhemmung RC 2 N DIN EN 1627, Korrosivitätskategorie C3 (mäßig) DIN EN ISO 12944-2, DIN EN ISO 14713-1,
Dicke '46' mm, Paneel mehrschichtig,
raumseitig aus Aluminium, mit Dämmung aus Polyurethan-/Polyisocyanurat-Hartschaum, witterungsseitig aus Aluminium, Paneel mit geschlossener Randausbildung, Ausführung gemäß Zeichnung und Einzelbeschreibung,
Zeichnungs-Nr 'Siehe beiliegende Anlagezeichnungen Plan Nr. 3_080_000 bis 3_080_038'

Einzelbeschreibungs-Nr 'Einbauort: Hauptgebäude West EG-2.OG Achse 2/C-E
Einbauhöhe: von -0,150 m bis +12,080 m ab OK EFH

Wärmedurchgangskoeffizient Gesamt Uw 0,80 W/m2K
Oberflächen gemäß TB 2-2.4'
.
Menge: 1,000 St

*Hinweis: Zusätzliche Konstruktionen / Ausstattungen*

**02.01.0140 Aufsatzzarge als Profil-Aufdoppelung für PFR-Fassade, innen**
Aufsatzzarge als Profil-Aufdoppelung für PFR-Fassade, innen
Einbauort: Hauptgebäude West EG-2.OG Achse 2/C-E
Einbauhöhe: von -0,150 m bis +12,080 m ab OK EFH

Gekantete Stahlblech-Aufzsetzzarge, mehrfach gekantet, aufmaßbezogen anfertigen, liefern und am Bauanschluß Rohbau umlaufend auf raumseitige Profile der PFR-Fassade versatzfrei zur Profilgeometrie aufmontieren, bestehend aus:

Abmessungen:

- Gesamttiefe Pfosten und Riegeln mit Aufsetzzarge = 350 mm
- Tiefe Aufsetzzarge = 70 mm (bei Profiltiefe 280 mm)
- Überstand Zarge über VK Außenwand innen = 20 mm
- Ansichtsbreite = 60 mm
- Abgewickelte Längen = 20 mm / 90 Grad Kantung / 70 mm /
  90 Grad Kantung / 60 mm / 90 Grad Kantung / 20-40 mm /
  90 Grad Kantung / 20 mm
- Gesamt Zuschnittsbreite Blechzarge = 190 - 210 mm
- Blechdicke = min. 2 mm

- Einzellängen Zargen
- 2x Zarge, seitlich vertikal = 12,080 m
- 1x Zarge, oben horizontal = 6,600 m
- 1x Zarge, unten horizontal = 6,600 m

Konstruktion:

Die Blechzarge wird auf die Profil-Hinterkante Pfosten / Riegel versatzfrei, lot- und fluchtrecht zum Profilquerschnitt aufgesetzt und mit Steck-Klemm-Cliphaltern am Fassadenprofil verdeckt fixiert, keine sichtbaren Verbindungsmittel zulässig, nur minimale Stoßfuge zwischen Profil und Zarge, press montiert, Anordnung Längenstöße Zargen horizontal und vertikal entsprechen den Stoßunterteilungen der PFR-Profile.

Am Baunschluß Rohbau-Außenwand / -Boden / -Decke Schattennutausbildung, Befestigung Zarge tiefliegend in der Schattennutz, vorab Montage Haltewinkel am Rohbau als UK für die Zargenbefestigung, Befestigung als geplantes Schraub- / Nietbild, Schattennut (BxT) 25 x 20-40 mm

Eckausbildung Zarge stumpf gestoßen, Vertikale Profile laufen analog zur PFR-Fassade durch, Horizontale Profile zwischen die Pfosten bzw. senkrechte Zargen gestoßen, Eckverbindung durch verdeckte Blechverbinder als Klemm-Steck-Cliphalter- Verbinder, versatzfrei, keine offenen Blechenden, Zargen mit Formteilen verschlossen, eingeschweißt, keine sichtbaren Stöße zulässig.

Oberflächen:

- Alle Sichtbaren Blechoberflächen pulverbeschichtet DB 703
  Eisenglimmer, matt (anthrazitfarben).
- Oberflächen gemäß TBA 2-2.4

Siehe auch beiliegende Anlagezeichnungen Plan Nr. 3_080_000 bis 3_080_038, insbesondere
Detailzeichnungen 3_080_036 bis 3_080_038
Menge: 37,400 m

**02.01.0150 Leibungszarge als Einfassung PFR-Fassade, außen**
Leibungszarge als Einfassung PFR-Fassade, außen
Einbauort: Hauptgebäude West EG-2.OG Achse 2/C-E
Einbauhöhe: von -0,150 m bis +12,080 m ab OK EFH

Stahlblech-Leibungszarge, mehrfach gekantet, aufmaßbezogen anfertigen, oberflächenfertig liefern, in die Presskonstruktion der PFR-Fassade außen mit einklemmen und als Einfassung der vorgehängten, hinterlüfteten Alu-Fassade auf deren Unter- konstruktion vierseitig umlaufend befestigen, bestehend aus:

Abmessungen:

- Gesamtabmessungen (LxHxT) 12,080 x 6,600 x 0,245 m
  (Leibungsrahmen umfasst Gesamt-Glaselement der Treppenraumverglasung West)
- Tiefe Leibungszarge = 245 mm
- Überstand Zarge über VK Fassade = 30 mm
- Abgewickelte Längen = 20 mm / 90 Grad Kantung / 245 mm /
  180 Grad Kantung / 60 mm / 90 Grad Kantung / 55 mm
- Gesamt Zuschnittsbreite Blechzarge = 380 mm
- Blechdicke = min. 2 mm

- Einzellängen Zargen
- 2x Zarge, seitlich vertikal = 12,080 m
- 1x Zarge, oben horizontal = 6,600 m
  (Gesamtrahmen dreiseitg, gegen Geländeanschluß auße
  keine Leibungszarge)

Konstruktion Leibungsrahmen gemäß TB 6:

- Zarge / Rahmen, dreiseitig umlaufend, aus Stahl-Blechen,
  mehrfach gekantet, Ecken 90 Grad auf Gehrung bzw. stumpf
  gestoßen und verschweißt, Koppelstoßbleche / Eckaussteifungen verdeckt liegend, Leibungsrahmen mit 30 mm
  Überstand über die Vorderkante Alu-Profilblech-Fassade
  hervorstehend, bestehend aus folgenden Einzelteilen:

- 2x seitliche Leibungszarge gemäß TB 6.1
- 1x obere Leibungszarge gemäß TB 6.2
- allseitig umlaufend an den Zargen umgekanteter
  Wetterkragen, ca. 50-70 mm von Vorderkante Leibung
  zurückspringend

Befestigung:

Verdecktliegende Befestigung an Pfosten-Riegel-Fassade mittels Feder-Clip-Halterungen und Steck-Schraub- Verbindungen sowie des Wetterkragen auf der Alu-UK der Blechprofilfassade. Die Blechzarge muss versatzfrei, lot- und fluchtrecht zur Pfosten-Riegel-Fassade montiert werden, die Fassadenöffnungen als Ganzes einrahmen. Anordnung Längenstöße Zargen horizontal und vertikal entsprechen den Stoßunterteilungen der PFR-Profile.

Eckausbildung Zarge oben auf Gehrung, unten Fensterbank stump zwischen die seitlichen Zargen gestoßen, Vertikale Zargen laufen bis auf Unterkante Tropfnase Fensterbank durch, Schlitz / Ausschnitt in vorgehängter Fassade mit dem AN Fassadenbauer abstimmen bzw. Abstufung der der seitlichen Zargen im Sichtbaren Bereich der Fassade als Decklappen ausführen.

Längen- und Eckverbindung durch verdeckte Blechverbinder als Klemm-Steck-Verbinder und Koppelstoß, versatzfrei, verstärken, Gehrungen zum stabilen Rahmen verschweißt.

Oberflächen:

- Alle Sichtbaren Blechoberflächen pulverbeschichtet DB 703
  Eisenglimmer, matt (anthrazitfarben).
- Oberflächen gemäß TBA 2-2.4

Leibungszarge, drei- bis vierseitig umlaufend nach Aufmaß anfertigen, im Ganzen oder in Teilstücken gemäß Festlegung des AN oberflächenfertig liefern und vor die Glasfassade als Rahmeneinfassung montieren.

Siehe auch beiliegende Anlagezeichnungen Plan Nr. 3_080_000 bis 3_080_038, insbesondere
Detailzeichnungen 3_080_036 bis 3_080_038
Menge: 1,000 St

#### Untertitel 02.02 PFR NORD / WEST / SÜD HAUPTEINGANG EG (Typ 02)

*Hinweis: Unterkonstruktion*

**02.02.0010 UK Pfosten-Riegel-Fassade B 9520 mm H 4230 mm UK Stahl verz T 180 mm B 50 mm AnzPfostenlagen 15 St AnzRiegellagen 4 St**
STLB-Bau 2026-04 031
Unterkonstruktion für Pfosten-Riegel-Fassade DIN EN 13830,
Breite Gesamtkonstruktion '9520' mm,
Höhe Gesamtkonstruktion '4230' mm, aus verzinktem Stahl, als Hohlprofil, scharfkantig, pulverbeschichtet,
Farbton 'DB 703 Eisenglimmer, matt (anthrazit)'

Tiefe '180' mm,
Ansichtsbreite '50' mm, Andruckprofile aus Aluminium, sichtbar befestigt, verdeckt, Deckschalen aus Aluminium,
Aufteilung der Pfosten-Riegel-Konstruktion in
Anzahl Pfostenlagen '15' St,
Anzahl Riegellagen '4' St,
Pfostenprofile raumseitig,
Stoßanordnung der Elemente horizontal und vertikal,
Pfosten/Riegel vorgerichtet für integrierten Sonnenschutz, Sonnenschutz wird gesondert vergütet, Elemente vorgerichtet für Kabel-/Leitungsverlegung, einschl. Leerrohr und Zugdraht,
Länge Leerrohr/Zugdraht '10' m/m2,
Wärmedurchgangskoeffizient Ucw der Gesamtkonstruktion DIN EN ISO 12631 über 0,8 bis 0,9 W/m2K, Befestigungsuntergrund Beton, Ausführung gemäß Zeichnung und Einzelbeschreibung,
Zeichnungs-Nr 'Siehe beiliegende Anlagezeichnungen Plan Nr. 3_080_000 bis 3_080_038, und insbesondere die Detailzeichnungen 3_080_030 / 3_080_031 / 3_080_032 / 3_080_033 / 3_080_034'

Einzelbeschreibungs-Nr 'Einbauort: Hauptgebäude Süd/West/Nord EG Achse 1a-3/E-G1
Einbauhöhe: von -0,150 m bis +4,080 m ab OK EFH

Hinweis zur Kalkulation:
Der Wärmedurchgangskoeffizient der Gesamtkonstruktion, also U-Wert der Rahmen / Profile / Unterkonstruktion, U-Wert der Verglasungen und U-Wert der opaken Ausfachungen inklusive Bauanschlüsse, muß gleich Ucw = 0,80 W/m²K betragen. Dies ist bei der Kalkulation und der oben stehenden StLB-Angabe zur berücksichtigen. Der Wärmeschutz des Gebäudes entspricht dabei dem Passivhausstandard gemäß GEG.

Die nachfolgend aufgeführten Technischen Beschriebe sind als Erweiterungen der Leistungsbeschreibung in den Einheitspreis dieser Position einzukalkulieren.

Profilsystem gemäß TB 1.2
Oberflächen gemäß TB 2-2.4
Bauanschlüsse gemäß TB 4.0, und hier
- seitlich 2x 4,230 m gemäß TB 4.10
- oben (Sturz) 1x (4,775+3,645) m gemäß TB 4.13
- oben (Decke) 1x (3,870+9,495) gemäß TB 4.14
- unten (Boden) 1x (4,775+3,870+9,495+3,645) gemäß TB 4.15'
.
Menge: 88,000 m2

**02.02.0020 Außenecke Schenkel-L1 900 mm Schenkel-L2 1500 mm Pfosten-Riegel-Fassade abgewinkelt Ganzglas Isolierglas 3fach D 8mm**
STLB-Bau 2026-04 031
Außenecke,
Winkel '90' Grad,
1. Schenkellänge '900' mm,
2. Schenkellänge '1500' mm, für Pfosten-Riegel-Fassade DIN EN 13830, abgewinkelt, als Ganzglas-Ecke,
aus Isolierglas, 3-fach, Innenscheibe aus Verbund-Sicherheitsglas (VSG), aus Floatglas DIN EN 572-2, Gesamtnenndicke 8 mm, 2-scheibig, mit Zwischenschicht verstärkt, aus Folie, Dicke 0,76 mm, Scheibenzwischenraum 14 mm, Mittelscheibe aus Einfachglas, aus Floatglas DIN EN 572-2, Nenndicke 4 mm, Scheibenzwischenraum 14 mm, Außenscheibe aus Einscheiben-Sicherheitsglas (ESG), aus Floatglas DIN EN 572-2, Nenndicke 6 mm, Ausführung gemäß Zeichnung und Einzelbeschreibung,
Zeichnungs-Nr 'Siehe beiliegende Anlagezeichnungen Plan Nr. 3_080_000 bis 3_080_038'

Einzelbeschreibungs-Nr 'Einbauort: Hauptgebäude Nord / West / Süd EG Achse 1/E+G1
Einbauhöhe: von -0,150 m bis +4,080 m ab OK EFH

Ausbildung Außenecke in der Unterkonstruktion und Verglasung der Pfosten-Riegel-Fassade als Ganzglaskonstruktion, Verglasungen als verklebte Ecke mit Stufengläsern, keine Eckpfosten, Riegel auf Gehrung auf jeder Ebene gestoßen, über Ecke im Hohlraum / Profil durch Einschieblingen gesteckt, verstärkt. Ansonsten Unterkonstruktion wie in vollem Wortlaut unter LV-Pos. 02.02.0010 beschrieben.'
.
Menge: 9,000 m

**02.02.0030 Türschwelle für Haupteingangs- und Notausgangstür PFR-Fassade**
Türschwelle für Haupteingangs- und Notausgangstür PFR-Fassade
Einbauort: Hauptgebäude Süd/West/Nord EG Achse 1a-3/E-G1
Einbauhöhe: von -0,150 m bis +4,080 m ab OK EFH

Türschwelle barrierefrei konstruieren, Schwellenkonstruktion zwischen die Pfosten der Türöffnung Haupteingang und Notausgang passend fertigen, liefern und am unteren Bauanschluß der PFR-Fassade montieren, bestehend aus folgenden Einzelteilen:

- Abdeckblech aus Edelstahl t = 3 mm, U-förmig,
  Oberfläche matt gebürtstet,
  Abmessungen (LxB): Länge 2,280 + 1,250 m, Breite 0,240 m,
  2-fach 90° gekantet, Abgewickelte Längen 40 / Ecke / 120 /
  Ecke / 40 mm, Zuschnittbreite 200 - 240 mm
- Antidröhnmatte, unterseitig auf voller Länge,
  Höhe ca. 6 mm
- Perimeterdämmung PS-Hartschaum XPS 0,040W/(mK)
  einlagig, d = 100 - 120 mm, Länge 2,380 m, Höhe ca. 200mm,
  Passgenau in Schwellen-Abdeckblech eingeschnitten
- 2 x Rechteckstahlrohre, feuerverzinkt und beschichtet,
  Länge 2,380 m, t = 3 mm, gemäß Statik des AN als trittbelastbare, überfahrbare Unterstützung des sichtbaren
  Schwellenblechs in die U-Form eingepasst, verschweißt.
- Stahlwinkel d = 5 mm, Länge 2,380 m, Schenkellängen
  100 und 160 mm,
- Stahlwinkel d= 5mm, Z-förmig, Länge 2,380 m, als
  Unter- und Stützkonstruktion für das Schwellenprofil
  mit Verstärkungs-Rohrprofilen und zur Rückverankerung
  der Schwelle auf dem Rohfußboden, mit Aussteifenden
  Stegblechen, eingeschweißt, Befestigung mit Mauerankern
  gemäß Wahl und Statik des AN im Stahlbeton, Abgewickelte
  Schenkellängen 150 mm / 90 Grad Winkel / 150 mm / 90 Grad
  Winkel / 100 / 90 Grag Winkel / 60 mm, Zuschnittbreite Edelstahlblech 460 - 500 mm, Querschnitt auch aus Flachstählen
  geschweißt.

Traglast Türschwelle 500 kg/m

Türschwelle inkl. Abdichtung- u. Befestigungsmittel oberflächen- fertig liefern und montieren.

Oberflächen gemäß TB 2-2.4

Siehe auch beiliegende Anlagezeichnungen Plan Nr. 3_080_000 bis 3_080_038, uns insbesondere Detailzeichnungen 3_080_032 (Schwellenausbildung)
Menge: 4,000 m

*Hinweis: Einsatzelemente*

**02.02.0040 Außentürel. Pfosten-Riegel-Fassade B 2380 mm H 2500 mm 2flg 35dB 1W/m2K RC2N Rahmentür Alu-Strangpressprofil Isolierglas 3fach**
STLB-Bau 2026-04 031
Außentürelement, für Pfosten-Riegel-Fassade DIN EN 13830,
Breite Nennmaß Wandöffnung '2380' mm,
Höhe Nennmaß Wandöffnung '2500' mm, vorh. Unterkonstruktion aus verzinktem Stahl, als barrierefreie Ausführung DIN 18040, Haupteingangstür, als Drehflügeltür, 2-flügelig,
bauphysikalische Anforderungen: Windlast Klasse 3 (Prüfdruck P1 1200 Pa) DIN EN 12210, Schlagregendichtheit Klasse 6 A (250 Pa) DIN EN 12208, bewertetes Schalldämm-Maß DIN 4109 Rw 35 dB, Wärmeschutz DIN EN ISO 10077-1, DIN 4108-4 Ud kleiner gleich 1 W/m2K, Gesamtenergiedurchlassgrad Verglasung g 0,53 DIN EN 410, Lichttransmissionsgrad über 0,6 bis 0,75, Luftdurchlässigkeit Klasse 4 DIN EN 12207, Einbruchhemmung RC 2 N DIN EN 1627, Bedienungskräfte Klasse 3 DIN EN 12217, Rahmendurchbiegung C (kleiner gleich 1/300) DIN EN 12210, max. zulässige Verformung Klasse 3 DIN EN 12219, Mechanische Festigkeit Klasse 4 DIN EN 1192, mechanische Dauerhaftigkeit 1000000 Zyklen DIN EN 12400, Klimaklasse III, Prüfklima c, DIN EN 1121 (hohe Beanspruchung),
Ausführung als Rahmentür aus Aluminium-Strangpressprofil, Oberfläche der Öffnungsfläche pulverbeschichtet, Oberfläche der Schließfläche pulverbeschichtet, Türflügel mit 2 transparent/transluzenten Füllungen,
Verglasung aus Isolierglas, 3-fach, aus Verbund-Sicherheitsglas (VSG), aus Floatglas DIN EN 572-2, Scheibenzwischenraum 14 mm, Nenndicke 8 mm, aus Einfachglas, aus Floatglas DIN EN 572-2, Nenndicke 6 mm, zweiter Scheibenzwischenraum 14 mm, aus Einscheiben-Sicherheitsglas (ESG), aus Floatglas DIN EN 572-2, Nenndicke 6 mm, UV-beständiger Randverbund und wärmetechnisch verbesserte Abstandhalter DIN EN ISO 10077-1,
vorgerichtet für Notausgangsverschluss DIN EN 179 Typ A Drücker-Betätigung, vorgerichtet für Motorschloss für Mehrfachverriegelung,
vorgerichtet für elektrischen Türöffner,
vorgerichtet für Obentürschließer, Ausführung gemäß Zeichnung und Einzelbeschreibung,
Zeichnungs-Nr 'Siehe beiliegende Anlagezeichnungen Plan Nr. 3_080_000 bis 3_080_038'

Einzelbeschreibungs-Nr 'Einbauort: Hauptgebäude Süd/West/Nord EG Achse 1a-3/E-G1
Einbauhöhe: von -0,150 m bis +4,080 m ab OK EFH

Hinweis zur Kalkulation:
Die nachfolgend aufgeführten Technischen Beschriebe sind als Erweiterungen des Leistungsbeschreibung in den Einheitspreis dieser Position einzukalkulieren. Der StLB-Text bei den Beschlägen "vorgerichtet für" entfällt. Es müssen die im TB 3.0 beschriebenen Beschläge kalkuliert und ausgeführt werden.

Profilsystem gemäß TB 1.6
Oberflächen gemäß TB 2 / 2.1 / 2.3
Beschläge gemäß TB 3.2.2
Verglasungen gemäß TB 5.4'
.
Menge: 1,000 St

**02.02.0050 Außentürel. Pfosten-Riegel-Fassade B 1250 mm H 2500 mm 1flg 35dB 1W/m2K RC2N Rahmentür Alu-Strangpressprofil Isolierglas 3fach**
STLB-Bau 2026-04 031
Außentürelement, für Pfosten-Riegel-Fassade DIN EN 13830,
Breite Nennmaß Wandöffnung '1250' mm,
Höhe Nennmaß Wandöffnung '2500' mm, vorh. Unterkonstruktion aus verzinktem Stahl, als barrierefreie Ausführung DIN 18040, Nebeneingangstür, als Drehflügeltür, einflügelig,
bauphysikalische Anforderungen: Windlast Klasse 3 (Prüfdruck P1 1200 Pa) DIN EN 12210, Schlagregendichtheit Klasse 6 A (250 Pa) DIN EN 12208, bewertetes Schalldämm-Maß DIN 4109 Rw 35 dB, Wärmeschutz DIN EN ISO 10077-1, DIN 4108-4 Ud kleiner gleich 1 W/m2K, Gesamtenergiedurchlassgrad Verglasung g 0,53 DIN EN 410, Lichttransmissionsgrad über 0,6 bis 0,75, Luftdurchlässigkeit Klasse 4 DIN EN 12207, Einbruchhemmung RC 2 N DIN EN 1627, Bedienungskräfte Klasse 3 DIN EN 12217, Rahmendurchbiegung C (kleiner gleich 1/300) DIN EN 12210, max. zulässige Verformung Klasse 3 DIN EN 12219, Mechanische Festigkeit Klasse 4 DIN EN 1192, mechanische Dauerhaftigkeit 1000000 Zyklen DIN EN 12400,
Ausführung als Rahmentür aus Aluminium-Strangpressprofil, Oberfläche der Öffnungsfläche pulverbeschichtet, Oberfläche der Schließfläche pulverbeschichtet, Türflügel mit 2 transparent/transluzenten Füllungen,
Verglasung aus Isolierglas, 3-fach, aus Verbund-Sicherheitsglas (VSG), aus Floatglas DIN EN 572-2, Scheibenzwischenraum 14 mm, Nenndicke 8 mm, aus Einscheiben-Sicherheitsglas (ESG), aus Floatglas DIN EN 572-2, Nenndicke 6 mm, zweiter Scheibenzwischenraum 14 mm, aus Einscheiben-Sicherheitsglas (ESG), aus Floatglas DIN EN 572-2, Nenndicke 6 mm, UV-beständiger Randverbund und wärmetechnisch verbesserte Abstandhalter DIN EN ISO 10077-1,
vorgerichtet für Notausgangsverschluss DIN EN 179 Typ A Drücker-Betätigung,
vorgerichtet für Mehrfachverriegelung,
vorgerichtet für Obentürschließer, Ausführung gemäß Zeichnung und Einzelbeschreibung,
Zeichnungs-Nr 'Siehe beiliegende Anlagezeichnungen Plan Nr. 3_080_000 bis 3_080_038'

Einzelbeschreibungs-Nr 'Einbauort: Hauptgebäude Süd/West/Nord EG Achse 1a-3/E-G1
Einbauhöhe: von -0,150 m bis +4,080 m ab OK EFH

Hinweis zur Kalkulation:
Die nachfolgend aufgeführten Technischen Beschriebe sind als Erweiterungen des Leistungsbeschreibung in den Einheitspreis dieser Position einzukalkulieren. Der StLB-Text bei den Beschlägen "vorgerichtet für" entfällt. Es müssen die im TB 3.0 beschriebenen Beschläge kalkuliert und ausgeführt werden.

Profilsystem gemäß TB 1.6
Oberflächen gemäß TB 2.1, 2.3
Beschläge gemäß TB 3.2.1
Verglasungen gemäß TB 5.4'
.
Menge: 1,000 St

**02.02.0060 Einfachfenster Pfosten-Riegel-Fassade 35dB 0,8W/m2K g0,27 RC2N B 1800 mm H 1550 mm 2tlg Rahmen Stahl verz Isolierglas 3fach Anschl.allseitig**
STLB-Bau 2026-04 031
Einfachaußenfenster, für Pfosten-Riegel-Fassade DIN EN 13830, vorh. Unterkonstruktion aus verzinktem Stahl,
bauphysikalische Anforderungen: Windlast Klasse 3 (Prüfdruck P1 1200 Pa) DIN EN 12210, Schlagregendichtheit Klasse 9 A (600 Pa) DIN EN 12208, bewertetes Schalldämm-Maß DIN 4109 Rw 35 dB, Wärmeschutz DIN EN ISO 10077-1, DIN 4108-4 Uw kleiner gleich 0,8 W/m2K, Gesamtenergiedurchlassgrad Verglasung g 0,27 DIN EN 410, Lichttransmissionsgrad über 0,6 bis 0,75, Lichtdurchlässigkeit über 60 bis 75 %, Luftdurchlässigkeit Klasse 4 DIN EN 12207, Einbruchhemmung RC 2 N DIN EN 1627, Bedienkräfte Klasse 2 DIN EN 13115, Rahmendurchbiegung C (kleiner gleich 1/300) DIN EN 12210, Mechanische Festigkeit Klasse 4 DIN EN 13115, Korrosivitätskategorie C3 (mäßig) DIN EN ISO 12944-2, DIN EN ISO 14713-1,
Breite Blendrahmen '1800' mm,
Höhe Blendrahmen '1550' mm, 2-teilig waagerecht geteilt, mit durchlaufendem Riegel, Rahmen aus verzinktem Stahl, flächenbündig, Rahmenoberfläche innen beschichtet, Rahmenoberfläche außen beschichtet, 1. Teil Schiebe, 2. Teil Schiebe, Fenster transparent mit 2 Füllungen,
als Verglasung aus Isolierglas, 3-fach, Innenscheibe aus Einfachglas, aus Floatglas DIN EN 572-2, Scheibenzwischenraum 14 mm, Nenndicke 6 mm, Mittelscheibe aus Einfachglas, aus Floatglas DIN EN 572-2, Nenndicke 6 mm, zweiter Scheibenzwischenraum 14 mm, Außenscheibe aus Einscheiben-Sicherheitsglas (ESG), aus Floatglas DIN EN 572-2, Nenndicke 6 mm, Anschluss allseitig an Pfosten-Riegel-Konstruktion, UV-beständiger Randverbund und wärmetechnisch verbesserte Abstandhalter DIN EN ISO 10077-1, mit Sonnenschutz,
Antrieb manuell, mit verdeckt liegendem Beschlag, Fenstergriff aus nichtrostendem Stahl, mattgebürstet,
Ausführung gemäß Zeichnung und Einzelbeschreibung,
Zeichnungs-Nr 'Siehe beiliegende Anlagezeichnungen Plan Nr. 3_080_000 bis 3_080_038'

Einzelbeschreibungs-Nr 'Einbauort: Hauptgebäude Süd/West/Nord EG Achse 1a-3/E-G1
Einbauhöhe: von -0,150 m bis +4,080 m ab OK EFH

Hinweis zur Kalkulation:
Die nachfolgend aufgeführten Technischen Beschriebe sind als Erweiterungen des Leistungsbeschreibung in den Einheitspreis dieser Position einzukalkulieren.

Profilsystem gemäß TB 1.5
Oberflächen gemäß TB 2-2.4
Beschläge gemäß TB 3.1.4
Verglasungen gemäß TB 5.2'
.
Menge: 1,000 St

*Hinweis: Verglasungen / Ausfachungen*

**02.02.0070 Festverglasungsel. Pfosten-Riegel-Fassade H 2500 mm B 785 mm 35dB 0,8W/m2K g0,27 RC2N Isolierglas 3fach D 8mm**
STLB-Bau 2026-04 031
Festverglasungselement, für Pfosten-Riegel-Fassade DIN EN 13830, vorh. Unterkonstruktion aus verzinktem Stahl,
Höhe '2500' mm,
Breite '785' mm,
bauphysikalische Anforderungen: Widerstand gegen Windlast DIN EN 13116 max. Druck 1200 Pa, Schlagregendichtheit Klasse R5 (300 Pa) DIN EN 12154, bewertetes Schalldämm-Maß DIN 4109 Rw 35 dB, Wärmeschutz DIN EN ISO 10077-1, DIN 4108-4 Uw kleiner gleich 0,8 W/m2K, Gesamtenergiedurchlassgrad Verglasung g 0,27 DIN EN 410, Lichttransmissionsgrad über 0,6 bis 0,75, Lichtdurchlässigkeit über 60 bis 75 %, Einbruchhemmung RC 2 N DIN EN 1627, Rahmendurchbiegung C (kleiner gleich 1/300) DIN EN 12210,
aus Isolierglas, 3-fach, Innenscheibe aus Verbund-Sicherheitsglas (VSG), aus Floatglas DIN EN 572-2, Gesamtnenndicke 8 mm, 2-scheibig, mit Zwischenschicht verstärkt, aus Folie, Dicke 0,76 mm, Scheibenzwischenraum 14 mm, Mittelscheibe aus Einfachglas, aus Floatglas DIN EN 572-2, Nenndicke 4 mm, Scheibenzwischenraum 14 mm, Außenscheibe aus Einscheiben-Sicherheitsglas (ESG), aus Floatglas DIN EN 572-2, Nenndicke 6 mm, UV-beständiger Randverbund und wärmetechnisch verbesserte Abstandhalter DIN EN ISO 10077-1, mit Sonnenschutz, Ausführung gemäß Zeichnung und Einzelbeschreibung,
Zeichnungs-Nr 'Siehe beiliegende Anlagezeichnungen Plan Nr. 3_080_000 bis 3_080_038'

Einzelbeschreibungs-Nr 'Einbauort: Hauptgebäude Süd/West/Nord EG Achse 1a-3/E-G1
Einbauhöhe: von -0,150 m bis +4,080 m ab OK EFH

Hinweis zur Kalkulation:
Die nachfolgend aufgeführten Technischen Beschriebe sind als Erweiterungen des Leistungsbeschreibung in den Einheitspreis dieser Position einzukalkulieren.

Verglasungen gemäß TB 5.2'
.
Menge: 1,000 St

**02.02.0080 Festverglasungsel. Pfosten-Riegel-Fassade H 2500 mm B 1210 mm 35dB 0,8W/m2K g0,27 RC2N Isolierglas 3fach D 8mm**
STLB-Bau 2026-04 031
Festverglasungselement, für Pfosten-Riegel-Fassade DIN EN 13830, vorh. Unterkonstruktion aus verzinktem Stahl,
Höhe '2500' mm,
Breite '1210' mm,
bauphysikalische Anforderungen: Widerstand gegen Windlast DIN EN 13116 max. Druck 1200 Pa, Schlagregendichtheit Klasse R5 (300 Pa) DIN EN 12154, bewertetes Schalldämm-Maß DIN 4109 Rw 35 dB, Wärmeschutz DIN EN ISO 10077-1, DIN 4108-4 Uw kleiner gleich 0,8 W/m2K, Gesamtenergiedurchlassgrad Verglasung g 0,27 DIN EN 410, Lichttransmissionsgrad über 0,6 bis 0,75, Lichtdurchlässigkeit über 60 bis 75 %, Einbruchhemmung RC 2 N DIN EN 1627, Rahmendurchbiegung C (kleiner gleich 1/300) DIN EN 12210,
aus Isolierglas, 3-fach, Innenscheibe aus Verbund-Sicherheitsglas (VSG), aus Floatglas DIN EN 572-2, Gesamtnenndicke 8 mm, 2-scheibig, mit Zwischenschicht verstärkt, aus Folie, Dicke 0,76 mm, Scheibenzwischenraum 14 mm, Mittelscheibe aus Einscheiben-Sicherheitsglas (ESG), aus Floatglas DIN EN 572-2, Nenndicke 6 mm, Scheibenzwischenraum 14 mm, Außenscheibe aus Einscheiben-Sicherheitsglas (ESG), aus Floatglas DIN EN 572-2, Nenndicke 6 mm, UV-beständiger Randverbund und wärmetechnisch verbesserte Abstandhalter DIN EN ISO 10077-1, mit Sonnenschutz, Ausführung gemäß Zeichnung und Einzelbeschreibung,
Zeichnungs-Nr 'Siehe beiliegende Anlagezeichnungen Plan Nr. 3_080_000 bis 3_080_038'

Einzelbeschreibungs-Nr 'Einbauort: Hauptgebäude Süd/West/Nord EG Achse 1a-3/E-G1
Einbauhöhe: von -0,150 m bis +4,080 m ab OK EFH

Hinweis zur Kalkulation:
Die nachfolgend aufgeführten Technischen Beschriebe sind als Erweiterungen des Leistungsbeschreibung in den Einheitspreis dieser Position einzukalkulieren.

Verglasungen gemäß TB 5.2'
.
Menge: 1,000 St

**02.02.0090 Festverglasungsel. Pfosten-Riegel-Fassade H 2500 mm B 1250 mm 35dB 0,8W/m2K g0,27 RC2N Isolierglas 3fach D 8mm**
STLB-Bau 2026-04 031
Festverglasungselement, für Pfosten-Riegel-Fassade DIN EN 13830, vorh. Unterkonstruktion aus verzinktem Stahl,
Höhe '2500' mm,
Breite '1250' mm,
bauphysikalische Anforderungen: Widerstand gegen Windlast DIN EN 13116 max. Druck 1200 Pa, Schlagregendichtheit Klasse R5 (300 Pa) DIN EN 12154, bewertetes Schalldämm-Maß DIN 4109 Rw 35 dB, Wärmeschutz DIN EN ISO 10077-1, DIN 4108-4 Uw kleiner gleich 0,8 W/m2K, Gesamtenergiedurchlassgrad Verglasung g 0,27 DIN EN 410, Lichttransmissionsgrad über 0,6 bis 0,75, Lichtdurchlässigkeit über 60 bis 75 %, Einbruchhemmung RC 2 N DIN EN 1627, Rahmendurchbiegung C (kleiner gleich 1/300) DIN EN 12210,
aus Isolierglas, 3-fach, Innenscheibe aus Verbund-Sicherheitsglas (VSG), aus Floatglas DIN EN 572-2, Gesamtnenndicke 8 mm, 2-scheibig, mit Zwischenschicht verstärkt, aus Folie, Dicke 0,76 mm, Scheibenzwischenraum 14 mm, Mittelscheibe aus Einfachglas, aus Floatglas DIN EN 572-2, Nenndicke 4 mm, Scheibenzwischenraum 14 mm, Außenscheibe aus Einscheiben-Sicherheitsglas (ESG), aus Floatglas DIN EN 572-2, Nenndicke 6 mm, UV-beständiger Randverbund und wärmetechnisch verbesserte Abstandhalter DIN EN ISO 10077-1, mit Sonnenschutz, Ausführung gemäß Zeichnung und Einzelbeschreibung,
Zeichnungs-Nr 'Siehe beiliegende Anlagezeichnungen Plan Nr. 3_080_000 bis 3_080_038'

Einzelbeschreibungs-Nr 'Einbauort: Hauptgebäude Süd/West/Nord EG Achse 1a-3/E-G1
Einbauhöhe: von -0,150 m bis +4,080 m ab OK EFH

Hinweis zur Kalkulation:
Die nachfolgend aufgeführten Technischen Beschriebe sind als Erweiterungen des Leistungsbeschreibung in den Einheitspreis dieser Position einzukalkulieren.

Verglasungen gemäß TB 5.2'
.
Menge: 4,000 St

**02.02.0100 Festverglasungsel. Pfosten-Riegel-Fassade H 950 mm B 1800 mm 35dB 0,8W/m2K g0,27 RC2N Isolierglas 3fach D 8mm**
STLB-Bau 2026-04 031
Festverglasungselement, für Pfosten-Riegel-Fassade DIN EN 13830, vorh. Unterkonstruktion aus verzinktem Stahl,
Höhe '950' mm,
Breite '1800' mm,
bauphysikalische Anforderungen: Widerstand gegen Windlast DIN EN 13116 max. Druck 1200 Pa, Schlagregendichtheit Klasse R5 (300 Pa) DIN EN 12154, bewertetes Schalldämm-Maß DIN 4109 Rw 35 dB, Wärmeschutz DIN EN ISO 10077-1, DIN 4108-4 Uw kleiner gleich 0,8 W/m2K, Gesamtenergiedurchlassgrad Verglasung g 0,27 DIN EN 410, Lichttransmissionsgrad über 0,6 bis 0,75, Lichtdurchlässigkeit über 60 bis 75 %, Einbruchhemmung RC 2 N DIN EN 1627, Rahmendurchbiegung C (kleiner gleich 1/300) DIN EN 12210,
aus Isolierglas, 3-fach, Innenscheibe aus Verbund-Sicherheitsglas (VSG), aus Floatglas DIN EN 572-2, Gesamtnenndicke 8 mm, 2-scheibig, mit Zwischenschicht verstärkt, aus Folie, Dicke 0,76 mm, Scheibenzwischenraum 14 mm, Mittelscheibe aus Einfachglas, aus Floatglas DIN EN 572-2, Nenndicke 4 mm, Scheibenzwischenraum 14 mm, Außenscheibe aus Einscheiben-Sicherheitsglas (ESG), aus Floatglas DIN EN 572-2, Nenndicke 6 mm, UV-beständiger Randverbund und wärmetechnisch verbesserte Abstandhalter DIN EN ISO 10077-1, Ausführung gemäß Zeichnung und Einzelbeschreibung,
Zeichnungs-Nr 'Siehe beiliegende Anlagezeichnungen Plan Nr. 3_080_000 bis 3_080_038'

Einzelbeschreibungs-Nr 'Einbauort: Hauptgebäude Süd/West/Nord EG Achse 1a-3/E-G1
Einbauhöhe: von -0,150 m bis +4,080 m ab OK EFH

Hinweis zur Kalkulation:
Die nachfolgend aufgeführten Technischen Beschriebe sind als Erweiterungen des Leistungsbeschreibung in den Einheitspreis dieser Position einzukalkulieren.

Verglasungen gemäß TB 5.2'
.
Menge: 1,000 St

**02.02.0110 Festverglasungsel. Pfosten-Riegel-Fassade H 2500 mm B 820 mm 35dB 0,8W/m2K g0,27 RC2N Isolierglas 3fach D 8mm**
STLB-Bau 2026-04 031
Festverglasungselement, für Pfosten-Riegel-Fassade DIN EN 13830, vorh. Unterkonstruktion aus verzinktem Stahl,
Höhe '2500' mm,
Breite '820' mm,
bauphysikalische Anforderungen: Widerstand gegen Windlast DIN EN 13116 max. Druck 1200 Pa, Schlagregendichtheit Klasse R5 (300 Pa) DIN EN 12154, bewertetes Schalldämm-Maß DIN 4109 Rw 35 dB, Wärmeschutz DIN EN ISO 10077-1, DIN 4108-4 Uw kleiner gleich 0,8 W/m2K, Gesamtenergiedurchlassgrad Verglasung g 0,27 DIN EN 410, Lichttransmissionsgrad über 0,6 bis 0,75, Lichtdurchlässigkeit über 60 bis 75 %, Einbruchhemmung RC 2 N DIN EN 1627, Rahmendurchbiegung C (kleiner gleich 1/300) DIN EN 12210,
aus Isolierglas, 3-fach, Innenscheibe aus Verbund-Sicherheitsglas (VSG), aus Floatglas DIN EN 572-2, Gesamtnenndicke 8 mm, 2-scheibig, mit Zwischenschicht verstärkt, aus Folie, Dicke 0,76 mm, Scheibenzwischenraum 14 mm, Mittelscheibe aus Einfachglas, aus Floatglas DIN EN 572-2, Nenndicke 4 mm, Scheibenzwischenraum 14 mm, Außenscheibe aus Einscheiben-Sicherheitsglas (ESG), aus Floatglas DIN EN 572-2, Nenndicke 6 mm, UV-beständiger Randverbund und wärmetechnisch verbesserte Abstandhalter DIN EN ISO 10077-1, mit Sonnenschutz, Ausführung gemäß Zeichnung und Einzelbeschreibung,
Zeichnungs-Nr 'Siehe beiliegende Anlagezeichnungen Plan Nr. 3_080_000 bis 3_080_038'

Einzelbeschreibungs-Nr 'Einbauort: Hauptgebäude Süd/West/Nord EG Achse 1a-3/E-G1
Einbauhöhe: von -0,150 m bis +4,080 m ab OK EFH

Ausführung als Eckelement / Stufenverglasung für Ganzglasecke, verklebt.

Hinweis zur Kalkulation:
Die nachfolgend aufgeführten Technischen Beschriebe sind als Erweiterungen des Leistungsbeschreibung in den Einheitspreis dieser Position einzukalkulieren.

Verglasungen gemäß TB 5.2'
.
Menge: 1,000 St

**02.02.0120 Festverglasungsel. Pfosten-Riegel-Fassade H 2500 mm B 1545 mm 35dB 0,8W/m2K g0,27 RC2N Isolierglas 3fach D 8mm**
STLB-Bau 2026-04 031
Festverglasungselement, für Pfosten-Riegel-Fassade DIN EN 13830, vorh. Unterkonstruktion aus verzinktem Stahl,
Höhe '2500' mm,
Breite '1545' mm,
bauphysikalische Anforderungen: Widerstand gegen Windlast DIN EN 13116 max. Druck 1200 Pa, Schlagregendichtheit Klasse R5 (300 Pa) DIN EN 12154, bewertetes Schalldämm-Maß DIN 4109 Rw 35 dB, Wärmeschutz DIN EN ISO 10077-1, DIN 4108-4 Uw kleiner gleich 0,8 W/m2K, Gesamtenergiedurchlassgrad Verglasung g 0,27 DIN EN 410, Lichttransmissionsgrad über 0,6 bis 0,75, Lichtdurchlässigkeit über 60 bis 75 %, Einbruchhemmung RC 2 N DIN EN 1627, Rahmendurchbiegung C (kleiner gleich 1/300) DIN EN 12210,
aus Isolierglas, 3-fach, Innenscheibe aus Verbund-Sicherheitsglas (VSG), aus Floatglas DIN EN 572-2, Gesamtnenndicke 8 mm, 2-scheibig, mit Zwischenschicht verstärkt, aus Folie, Dicke 0,76 mm, Scheibenzwischenraum 14 mm, Mittelscheibe aus Einfachglas, aus Floatglas DIN EN 572-2, Nenndicke 4 mm, Scheibenzwischenraum 14 mm, Außenscheibe aus Einscheiben-Sicherheitsglas (ESG), aus Floatglas DIN EN 572-2, Nenndicke 6 mm, UV-beständiger Randverbund und wärmetechnisch verbesserte Abstandhalter DIN EN ISO 10077-1, mit Sonnenschutz, Ausführung gemäß Zeichnung und Einzelbeschreibung,
Zeichnungs-Nr 'Siehe beiliegende Anlagezeichnungen Plan Nr. 3_080_000 bis 3_080_038'

Einzelbeschreibungs-Nr 'Einbauort: Hauptgebäude Süd/West/Nord EG Achse 1a-3/E-G1
Einbauhöhe: von -0,150 m bis +4,080 m ab OK EFH

Ausführung als Eckelement / Stufenverglasung für Ganzglasecke, verklebt.

Hinweis zur Kalkulation:
Die nachfolgend aufgeführten Technischen Beschriebe sind als Erweiterungen des Leistungsbeschreibung in den Einheitspreis dieser Position einzukalkulieren.

Verglasungen gemäß TB 5.2'
.
Menge: 1,000 St

**02.02.0130 Festverglasungsel. Pfosten-Riegel-Fassade H 2500 mm B 1350 mm 35dB 0,8W/m2K g0,27 RC2N Isolierglas 3fach D 6mm**
STLB-Bau 2026-04 031
Festverglasungselement, für Pfosten-Riegel-Fassade DIN EN 13830, vorh. Unterkonstruktion aus verzinktem Stahl,
Höhe '2500' mm,
Breite '1350' mm,
bauphysikalische Anforderungen: Widerstand gegen Windlast DIN EN 13116 max. Druck 1200 Pa, Schlagregendichtheit Klasse R5 (300 Pa) DIN EN 12154, bewertetes Schalldämm-Maß DIN 4109 Rw 35 dB, Wärmeschutz DIN EN ISO 10077-1, DIN 4108-4 Uw kleiner gleich 0,8 W/m2K, Gesamtenergiedurchlassgrad Verglasung g 0,27 DIN EN 410, Lichttransmissionsgrad über 0,6 bis 0,75, Lichtdurchlässigkeit über 60 bis 75 %, Einbruchhemmung RC 2 N DIN EN 1627, Rahmendurchbiegung C (kleiner gleich 1/300) DIN EN 12210,
aus Isolierglas, 3-fach, Innenscheibe aus Verbund-Sicherheitsglas (VSG), aus Floatglas DIN EN 572-2, Gesamtnenndicke 6 mm, 2-scheibig, mit Zwischenschicht verstärkt, aus Folie, Dicke 0,76 mm, Scheibenzwischenraum 14 mm, Mittelscheibe aus Einfachglas, aus Floatglas DIN EN 572-2, Nenndicke 4 mm, Scheibenzwischenraum 14 mm, Außenscheibe aus Einscheiben-Sicherheitsglas (ESG), aus Floatglas DIN EN 572-2, Nenndicke 6 mm, UV-beständiger Randverbund und wärmetechnisch verbesserte Abstandhalter DIN EN ISO 10077-1, mit Sonnenschutz, Ausführung gemäß Zeichnung und Einzelbeschreibung,
Zeichnungs-Nr 'Siehe beiliegende Anlagezeichnungen Plan Nr. 3_080_000 bis 3_080_038'

Einzelbeschreibungs-Nr 'Einbauort: Hauptgebäude Süd/West/Nord EG Achse 1a-3/E-G1
Einbauhöhe: von -0,150 m bis +4,080 m ab OK EFH

Ausführung als Eckelement / Stufenverglasung für Ganzglasecke, verklebt.

Hinweis zur Kalkulation:
Die nachfolgend aufgeführten Technischen Beschriebe sind als Erweiterungen des Leistungsbeschreibung in den Einheitspreis dieser Position einzukalkulieren.

Verglasungen gemäß TB 5.2'
.
Menge: 1,000 St

**02.02.0140 Festverglasungsel. Pfosten-Riegel-Fassade H 2500 mm B 600 mm 35dB 0,8W/m2K g0,27 RC2N Isolierglas 3fach D 8mm**
STLB-Bau 2026-04 031
Festverglasungselement, für Pfosten-Riegel-Fassade DIN EN 13830, vorh. Unterkonstruktion aus verzinktem Stahl,
Höhe '2500' mm,
Breite '600' mm,
bauphysikalische Anforderungen: Widerstand gegen Windlast DIN EN 13116 max. Druck 1200 Pa, Schlagregendichtheit Klasse R5 (300 Pa) DIN EN 12154, bewertetes Schalldämm-Maß DIN 4109 Rw 35 dB, Wärmeschutz DIN EN ISO 10077-1, DIN 4108-4 Uw kleiner gleich 0,8 W/m2K, Gesamtenergiedurchlassgrad Verglasung g 0,27 DIN EN 410, Lichttransmissionsgrad über 0,6 bis 0,75, Lichtdurchlässigkeit über 60 bis 75 %, Einbruchhemmung RC 2 N DIN EN 1627, Rahmendurchbiegung C (kleiner gleich 1/300) DIN EN 12210,
aus Isolierglas, 3-fach, Innenscheibe aus Verbund-Sicherheitsglas (VSG), aus Floatglas DIN EN 572-2, Gesamtnenndicke 8 mm, 2-scheibig, mit Zwischenschicht verstärkt, aus Folie, Dicke 0,76 mm, Scheibenzwischenraum 14 mm, Mittelscheibe aus Einfachglas, aus Floatglas DIN EN 572-2, Nenndicke 4 mm, Scheibenzwischenraum 14 mm, Außenscheibe aus Einscheiben-Sicherheitsglas (ESG), aus Floatglas DIN EN 572-2, Nenndicke 6 mm, UV-beständiger Randverbund und wärmetechnisch verbesserte Abstandhalter DIN EN ISO 10077-1, mit Sonnenschutz, Ausführung gemäß Zeichnung und Einzelbeschreibung,
Zeichnungs-Nr 'Siehe beiliegende Anlagezeichnungen Plan Nr. 3_080_000 bis 3_080_038'

Einzelbeschreibungs-Nr 'Einbauort: Hauptgebäude Süd/West/Nord EG Achse 1a-3/E-G1
Einbauhöhe: von -0,150 m bis +4,080 m ab OK EFH

Ausführung als Eckelement / Stufenverglasung für Ganzglasecke, verklebt.

Hinweis zur Kalkulation:
Die nachfolgend aufgeführten Technischen Beschriebe sind als Erweiterungen des Leistungsbeschreibung in den Einheitspreis dieser Position einzukalkulieren.

Verglasungen gemäß TB 5.2'
.
Menge: 1,000 St

**02.02.0150 Festverglasungsel. Pfosten-Riegel-Fassade H 2500 mm B 1800 mm 35dB 0,8W/m2K g0,27 RC2N Isolierglas 3fach D 8mm**
STLB-Bau 2026-04 031
Festverglasungselement, für Pfosten-Riegel-Fassade DIN EN 13830, vorh. Unterkonstruktion aus verzinktem Stahl,
Höhe '2500' mm,
Breite '1800' mm,
bauphysikalische Anforderungen: Widerstand gegen Windlast DIN EN 13116 max. Druck 1200 Pa, Schlagregendichtheit Klasse R5 (300 Pa) DIN EN 12154, bewertetes Schalldämm-Maß DIN 4109 Rw 35 dB, Wärmeschutz DIN EN ISO 10077-1, DIN 4108-4 Uw kleiner gleich 0,8 W/m2K, Gesamtenergiedurchlassgrad Verglasung g 0,27 DIN EN 410, Lichttransmissionsgrad über 0,6 bis 0,75, Lichtdurchlässigkeit über 60 bis 75 %, Einbruchhemmung RC 2 N DIN EN 1627, Rahmendurchbiegung C (kleiner gleich 1/300) DIN EN 12210,
aus Isolierglas, 3-fach, Innenscheibe aus Verbund-Sicherheitsglas (VSG), aus Floatglas DIN EN 572-2, Gesamtnenndicke 8 mm, 2-scheibig, mit Zwischenschicht verstärkt, aus Folie, Dicke 0,76 mm, Scheibenzwischenraum 14 mm, Mittelscheibe aus Einfachglas, aus Floatglas DIN EN 572-2, Nenndicke 4 mm, Scheibenzwischenraum 14 mm, Außenscheibe aus Einscheiben-Sicherheitsglas (ESG), aus Floatglas DIN EN 572-2, Nenndicke 6 mm, UV-beständiger Randverbund und wärmetechnisch verbesserte Abstandhalter DIN EN ISO 10077-1, mit Sonnenschutz, Ausführung gemäß Zeichnung und Einzelbeschreibung,
Zeichnungs-Nr 'Siehe beiliegende Anlagezeichnungen Plan Nr. 3_080_000 bis 3_080_038'

Einzelbeschreibungs-Nr 'Einbauort: Hauptgebäude Süd/West/Nord EG Achse 1a-3/E-G1
Einbauhöhe: von -0,150 m bis +4,080 m ab OK EFH

Ausführung als Eckelement / Stufenverglasung für Ganzglasecke, verklebt.

Hinweis zur Kalkulation:
Die nachfolgend aufgeführten Technischen Beschriebe sind als Erweiterungen des Leistungsbeschreibung in den Einheitspreis dieser Position einzukalkulieren.

Verglasungen gemäß TB 5.2'
.
Menge: 1,000 St

**02.02.0160 Festverglasungsel. Pfosten-Riegel-Fassade H 2500 mm B 1700 mm 35dB 0,8W/m2K g0,27 RC2N Isolierglas 3fach D 8mm**
STLB-Bau 2026-04 031
Festverglasungselement, für Pfosten-Riegel-Fassade DIN EN 13830, vorh. Unterkonstruktion aus verzinktem Stahl,
Höhe '2500' mm,
Breite '1700' mm,
bauphysikalische Anforderungen: Widerstand gegen Windlast DIN EN 13116 max. Druck 1200 Pa, Schlagregendichtheit Klasse R5 (300 Pa) DIN EN 12154, bewertetes Schalldämm-Maß DIN 4109 Rw 35 dB, Wärmeschutz DIN EN ISO 10077-1, DIN 4108-4 Uw kleiner gleich 0,8 W/m2K, Gesamtenergiedurchlassgrad Verglasung g 0,27 DIN EN 410, Lichttransmissionsgrad über 0,6 bis 0,75, Lichtdurchlässigkeit über 60 bis 75 %, Einbruchhemmung RC 2 N DIN EN 1627, Rahmendurchbiegung C (kleiner gleich 1/300) DIN EN 12210,
aus Isolierglas, 3-fach, Innenscheibe aus Verbund-Sicherheitsglas (VSG), aus Floatglas DIN EN 572-2, Gesamtnenndicke 8 mm, 2-scheibig, mit Zwischenschicht verstärkt, aus Folie, Dicke 0,76 mm, Scheibenzwischenraum 14 mm, Mittelscheibe aus Einfachglas, aus Floatglas DIN EN 572-2, Nenndicke 4 mm, Scheibenzwischenraum 14 mm, Außenscheibe aus Einscheiben-Sicherheitsglas (ESG), aus Floatglas DIN EN 572-2, Nenndicke 6 mm, UV-beständiger Randverbund und wärmetechnisch verbesserte Abstandhalter DIN EN ISO 10077-1, mit Sonnenschutz, Ausführung gemäß Zeichnung und Einzelbeschreibung,
Zeichnungs-Nr 'Siehe beiliegende Anlagezeichnungen Plan Nr. 3_080_000 bis 3_080_038'

Einzelbeschreibungs-Nr 'Einbauort: Hauptgebäude Süd/West/Nord EG Achse 1a-3/E-G1
Einbauhöhe: von -0,150 m bis +4,080 m ab OK EFH

Ausführung als Eckelement / Stufenverglasung für Ganzglasecke, verklebt.

Hinweis zur Kalkulation:
Die nachfolgend aufgeführten Technischen Beschriebe sind als Erweiterungen des Leistungsbeschreibung in den Einheitspreis dieser Position einzukalkulieren.

Verglasungen gemäß TB 5.2'
.
Menge: 1,000 St

**02.02.0170 Festverglasungsel. Pfosten-Riegel-Fassade H 2500 mm B 945 mm 35dB 0,8W/m2K g0,27 RC2N Isolierglas 3fach D 8mm**
STLB-Bau 2026-04 031
Festverglasungselement, für Pfosten-Riegel-Fassade DIN EN 13830, vorh. Unterkonstruktion aus verzinktem Stahl,
Höhe '2500' mm,
Breite '945' mm,
bauphysikalische Anforderungen: Widerstand gegen Windlast DIN EN 13116 max. Druck 1200 Pa, Schlagregendichtheit Klasse R5 (300 Pa) DIN EN 12154, bewertetes Schalldämm-Maß DIN 4109 Rw 35 dB, Wärmeschutz DIN EN ISO 10077-1, DIN 4108-4 Uw kleiner gleich 0,8 W/m2K, Gesamtenergiedurchlassgrad Verglasung g 0,27 DIN EN 410, Lichttransmissionsgrad über 0,6 bis 0,75, Lichtdurchlässigkeit über 60 bis 75 %, Einbruchhemmung RC 2 N DIN EN 1627, Rahmendurchbiegung C (kleiner gleich 1/300) DIN EN 12210,
aus Isolierglas, 3-fach, Innenscheibe aus Verbund-Sicherheitsglas (VSG), aus Floatglas DIN EN 572-2, Gesamtnenndicke 8 mm, 2-scheibig, mit Zwischenschicht verstärkt, aus Folie, Dicke 0,76 mm, Scheibenzwischenraum 14 mm, Mittelscheibe aus Einfachglas, aus Floatglas DIN EN 572-2, Nenndicke 4 mm, Scheibenzwischenraum 14 mm, Außenscheibe aus Einscheiben-Sicherheitsglas (ESG), aus Floatglas DIN EN 572-2, Nenndicke 6 mm, UV-beständiger Randverbund und wärmetechnisch verbesserte Abstandhalter DIN EN ISO 10077-1, mit Sonnenschutz, Ausführung gemäß Zeichnung und Einzelbeschreibung,
Zeichnungs-Nr 'Siehe beiliegende Anlagezeichnungen Plan Nr. 3_080_000 bis 3_080_038'

Einzelbeschreibungs-Nr 'Einbauort: Hauptgebäude Süd/West/Nord EG Achse 1a-3/E-G1
Einbauhöhe: von -0,150 m bis +4,080 m ab OK EFH

Ausführung als Eckelement / Stufenverglasung für Ganzglasecke, verklebt.

Hinweis zur Kalkulation:
Die nachfolgend aufgeführten Technischen Beschriebe sind als Erweiterungen des Leistungsbeschreibung in den Einheitspreis dieser Position einzukalkulieren.

Verglasungen gemäß TB 5.2'
.
Menge: 1,000 St

**02.02.0180 Festverglasungsel. Pfosten-Riegel-Fassade H 930 mm B 785 mm 35dB 0,8W/m2K g0,27 RC2N Isolierglas 3fach D 8mm**
STLB-Bau 2026-04 031
Festverglasungselement, für Pfosten-Riegel-Fassade DIN EN 13830, vorh. Unterkonstruktion aus verzinktem Stahl,
Höhe '930' mm,
Breite '785' mm,
bauphysikalische Anforderungen: Widerstand gegen Windlast DIN EN 13116 max. Druck 1200 Pa, Schlagregendichtheit Klasse R5 (300 Pa) DIN EN 12154, bewertetes Schalldämm-Maß DIN 4109 Rw 35 dB, Wärmeschutz DIN EN ISO 10077-1, DIN 4108-4 Uw kleiner gleich 0,8 W/m2K, Gesamtenergiedurchlassgrad Verglasung g 0,27 DIN EN 410, Lichttransmissionsgrad über 0,6 bis 0,75, Lichtdurchlässigkeit über 60 bis 75 %, Einbruchhemmung RC 2 N DIN EN 1627, Rahmendurchbiegung C (kleiner gleich 1/300) DIN EN 12210,
aus Isolierglas, 3-fach, Innenscheibe aus Verbund-Sicherheitsglas (VSG), aus Floatglas DIN EN 572-2, Gesamtnenndicke 8 mm, 2-scheibig, mit Zwischenschicht verstärkt, aus Folie, Dicke 0,76 mm, Scheibenzwischenraum 14 mm, Mittelscheibe aus Einfachglas, aus Floatglas DIN EN 572-2, Nenndicke 4 mm, Scheibenzwischenraum 14 mm, Außenscheibe aus Einscheiben-Sicherheitsglas (ESG), aus Floatglas DIN EN 572-2, Nenndicke 6 mm, UV-beständiger Randverbund und wärmetechnisch verbesserte Abstandhalter DIN EN ISO 10077-1, mit Sonnenschutz, Ausführung gemäß Zeichnung und Einzelbeschreibung,
Zeichnungs-Nr 'Siehe beiliegende Anlagezeichnungen Plan Nr. 3_080_000 bis 3_080_038'

Einzelbeschreibungs-Nr 'Einbauort: Hauptgebäude Süd/West/Nord EG Achse 1a-3/E-G1
Einbauhöhe: von -0,150 m bis +4,080 m ab OK EFH

Hinweis zur Kalkulation:
Die nachfolgend aufgeführten Technischen Beschriebe sind als Erweiterungen des Leistungsbeschreibung in den Einheitspreis dieser Position einzukalkulieren.

Verglasungen gemäß TB 5.2'
.
Menge: 1,000 St

**02.02.0190 Festverglasungsel. Pfosten-Riegel-Fassade H 930 mm B 2380 mm 35dB 0,8W/m2K g0,27 RC2N Isolierglas 3fach D 8mm**
STLB-Bau 2026-04 031
Festverglasungselement, für Pfosten-Riegel-Fassade DIN EN 13830, vorh. Unterkonstruktion aus verzinktem Stahl,
Höhe '930' mm,
Breite '2380' mm,
bauphysikalische Anforderungen: Widerstand gegen Windlast DIN EN 13116 max. Druck 1200 Pa, Schlagregendichtheit Klasse R5 (300 Pa) DIN EN 12154, bewertetes Schalldämm-Maß DIN 4109 Rw 35 dB, Wärmeschutz DIN EN ISO 10077-1, DIN 4108-4 Uw kleiner gleich 0,8 W/m2K, Gesamtenergiedurchlassgrad Verglasung g 0,27 DIN EN 410, Lichttransmissionsgrad über 0,6 bis 0,75, Lichtdurchlässigkeit über 60 bis 75 %, Einbruchhemmung RC 2 N DIN EN 1627, Rahmendurchbiegung C (kleiner gleich 1/300) DIN EN 12210,
aus Isolierglas, 3-fach, Innenscheibe aus Verbund-Sicherheitsglas (VSG), aus Floatglas DIN EN 572-2, Gesamtnenndicke 8 mm, 2-scheibig, mit Zwischenschicht verstärkt, aus Folie, Dicke 0,76 mm, Scheibenzwischenraum 14 mm, Mittelscheibe aus Einfachglas, aus Floatglas DIN EN 572-2, Nenndicke 4 mm, Scheibenzwischenraum 14 mm, Außenscheibe aus Einscheiben-Sicherheitsglas (ESG), aus Floatglas DIN EN 572-2, Nenndicke 6 mm, UV-beständiger Randverbund und wärmetechnisch verbesserte Abstandhalter DIN EN ISO 10077-1, mit Sonnenschutz, Ausführung gemäß Zeichnung und Einzelbeschreibung,
Zeichnungs-Nr 'Siehe beiliegende Anlagezeichnungen Plan Nr. 3_080_000 bis 3_080_038'

Einzelbeschreibungs-Nr 'Einbauort: Hauptgebäude Süd/West/Nord EG Achse 1a-3/E-G1
Einbauhöhe: von -0,150 m bis +4,080 m ab OK EFH

Hinweis zur Kalkulation:
Die nachfolgend aufgeführten Technischen Beschriebe sind als Erweiterungen des Leistungsbeschreibung in den Einheitspreis dieser Position einzukalkulieren.

Verglasungen gemäß TB 5.2'
.
Menge: 1,000 St

**02.02.0200 Festverglasungsel. Pfosten-Riegel-Fassade H 930 mm B 1210 mm 35dB 0,8W/m2K g0,27 RC2N Isolierglas 3fach D 8mm**
STLB-Bau 2026-04 031
Festverglasungselement, für Pfosten-Riegel-Fassade DIN EN 13830, vorh. Unterkonstruktion aus verzinktem Stahl,
Höhe '930' mm,
Breite '1210' mm,
bauphysikalische Anforderungen: Widerstand gegen Windlast DIN EN 13116 max. Druck 1200 Pa, Schlagregendichtheit Klasse R5 (300 Pa) DIN EN 12154, bewertetes Schalldämm-Maß DIN 4109 Rw 35 dB, Wärmeschutz DIN EN ISO 10077-1, DIN 4108-4 Uw kleiner gleich 0,8 W/m2K, Gesamtenergiedurchlassgrad Verglasung g 0,27 DIN EN 410, Lichttransmissionsgrad über 0,6 bis 0,75, Lichtdurchlässigkeit über 60 bis 75 %, Einbruchhemmung RC 2 N DIN EN 1627, Rahmendurchbiegung C (kleiner gleich 1/300) DIN EN 12210,
aus Isolierglas, 3-fach, Innenscheibe aus Verbund-Sicherheitsglas (VSG), aus Floatglas DIN EN 572-2, Gesamtnenndicke 8 mm, 2-scheibig, mit Zwischenschicht verstärkt, aus Folie, Dicke 0,76 mm, Scheibenzwischenraum 12 mm, Mittelscheibe aus Einfachglas, aus Floatglas DIN EN 572-2, Nenndicke 4 mm, Scheibenzwischenraum 14 mm, Außenscheibe aus Einscheiben-Sicherheitsglas (ESG), aus Floatglas DIN EN 572-2, Nenndicke 6 mm, UV-beständiger Randverbund und wärmetechnisch verbesserte Abstandhalter DIN EN ISO 10077-1, mit Sonnenschutz, Ausführung gemäß Zeichnung und Einzelbeschreibung,
Zeichnungs-Nr 'Siehe beiliegende Anlagezeichnungen Plan Nr. 3_080_000 bis 3_080_038'

Einzelbeschreibungs-Nr 'Einbauort: Hauptgebäude Süd/West/Nord EG Achse 1a-3/E-G1
Einbauhöhe: von -0,150 m bis +4,080 m ab OK EFH

Hinweis zur Kalkulation:
Die nachfolgend aufgeführten Technischen Beschriebe sind als Erweiterungen des Leistungsbeschreibung in den Einheitspreis dieser Position einzukalkulieren.

Verglasungen gemäß TB 5.2'
.
Menge: 1,000 St

**02.02.0210 Festverglasungsel. Pfosten-Riegel-Fassade H 930 mm B 1250 mm 35dB 0,8W/m2K g0,27 RC2N Isolierglas 3fach D 8mm**
STLB-Bau 2026-04 031
Festverglasungselement, für Pfosten-Riegel-Fassade DIN EN 13830, vorh. Unterkonstruktion aus verzinktem Stahl,
Höhe '930' mm,
Breite '1250' mm,
bauphysikalische Anforderungen: Widerstand gegen Windlast DIN EN 13116 max. Druck 1200 Pa, Schlagregendichtheit Klasse R5 (300 Pa) DIN EN 12154, bewertetes Schalldämm-Maß DIN 4109 Rw 35 dB, Wärmeschutz DIN EN ISO 10077-1, DIN 4108-4 Uw kleiner gleich 0,8 W/m2K, Gesamtenergiedurchlassgrad Verglasung g 0,27 DIN EN 410, Lichttransmissionsgrad über 0,6 bis 0,75, Lichtdurchlässigkeit über 60 bis 75 %, Einbruchhemmung RC 2 N DIN EN 1627, Rahmendurchbiegung C (kleiner gleich 1/300) DIN EN 12210,
aus Isolierglas, 3-fach, Innenscheibe aus Verbund-Sicherheitsglas (VSG), aus Floatglas DIN EN 572-2, Gesamtnenndicke 8 mm, 2-scheibig, mit Zwischenschicht verstärkt, aus Folie, Dicke 0,76 mm, Scheibenzwischenraum 14 mm, Mittelscheibe aus Einfachglas, aus Floatglas DIN EN 572-2, Nenndicke 4 mm, Scheibenzwischenraum 14 mm, Außenscheibe aus Einscheiben-Sicherheitsglas (ESG), aus Floatglas DIN EN 572-2, Nenndicke 6 mm, UV-beständiger Randverbund und wärmetechnisch verbesserte Abstandhalter DIN EN ISO 10077-1, mit Sonnenschutz, Ausführung gemäß Zeichnung und Einzelbeschreibung,
Zeichnungs-Nr 'Siehe beiliegende Anlagezeichnungen Plan Nr. 3_080_000 bis 3_080_038'

Einzelbeschreibungs-Nr 'Einbauort: Hauptgebäude Süd/West/Nord EG Achse 1a-3/E-G1
Einbauhöhe: von -0,150 m bis +4,080 m ab OK EFH

Hinweis zur Kalkulation:
Die nachfolgend aufgeführten Technischen Beschriebe sind als Erweiterungen des Leistungsbeschreibung in den Einheitspreis dieser Position einzukalkulieren.

Verglasungen gemäß TB 5.2'
.
Menge: 5,000 St

**02.02.0220 Festverglasungsel. Pfosten-Riegel-Fassade H 930 mm B 1800 mm 35dB 0,8W/m2K g0,27 RC2N Isolierglas 3fach D 8mm**
STLB-Bau 2026-04 031
Festverglasungselement, für Pfosten-Riegel-Fassade DIN EN 13830, vorh. Unterkonstruktion aus verzinktem Stahl,
Höhe '930' mm,
Breite '1800' mm,
bauphysikalische Anforderungen: Widerstand gegen Windlast DIN EN 13116 max. Druck 1200 Pa, Schlagregendichtheit Klasse R5 (300 Pa) DIN EN 12154, bewertetes Schalldämm-Maß DIN 4109 Rw 35 dB, Wärmeschutz DIN EN ISO 10077-1, DIN 4108-4 Uw kleiner gleich 0,8 W/m2K, Gesamtenergiedurchlassgrad Verglasung g 0,27 DIN EN 410, Lichttransmissionsgrad über 0,6 bis 0,75, Lichtdurchlässigkeit über 60 bis 75 %, Einbruchhemmung RC 2 N DIN EN 1627, Rahmendurchbiegung C (kleiner gleich 1/300) DIN EN 12210,
aus Isolierglas, 3-fach, Innenscheibe aus Verbund-Sicherheitsglas (VSG), aus Floatglas DIN EN 572-2, Gesamtnenndicke 8 mm, 2-scheibig, mit Zwischenschicht verstärkt, aus Folie, Dicke 0,76 mm, Scheibenzwischenraum 14 mm, Mittelscheibe aus Einfachglas, aus Floatglas DIN EN 572-2, Nenndicke 4 mm, Scheibenzwischenraum 14 mm, Außenscheibe aus Einscheiben-Sicherheitsglas (ESG), aus Floatglas DIN EN 572-2, Nenndicke 6 mm, UV-beständiger Randverbund und wärmetechnisch verbesserte Abstandhalter DIN EN ISO 10077-1, mit Sonnenschutz, Ausführung gemäß Zeichnung und Einzelbeschreibung,
Zeichnungs-Nr 'Siehe beiliegende Anlagezeichnungen Plan Nr. 3_080_000 bis 3_080_038'

Einzelbeschreibungs-Nr 'Einbauort: Hauptgebäude Süd/West/Nord EG Achse 1a-3/E-G1
Einbauhöhe: von -0,150 m bis +4,080 m ab OK EFH

Ausführung als Eckelement / Stufenverglasung für Ganzglasecke, verklebt.

Hinweis zur Kalkulation:
Die nachfolgend aufgeführten Technischen Beschriebe sind als Erweiterungen des Leistungsbeschreibung in den Einheitspreis dieser Position einzukalkulieren.

Verglasungen gemäß TB 5.2'
.
Menge: 1,000 St

**02.02.0230 Festverglasungsel. Pfosten-Riegel-Fassade H 930 mm B 820 mm 35dB 0,8W/m2K g0,27 RC2N Isolierglas 3fach D 8mm**
STLB-Bau 2026-04 031
Festverglasungselement, für Pfosten-Riegel-Fassade DIN EN 13830, vorh. Unterkonstruktion aus verzinktem Stahl,
Höhe '930' mm,
Breite '820' mm,
bauphysikalische Anforderungen: Widerstand gegen Windlast DIN EN 13116 max. Druck 1200 Pa, Schlagregendichtheit Klasse R5 (300 Pa) DIN EN 12154, bewertetes Schalldämm-Maß DIN 4109 Rw 35 dB, Wärmeschutz DIN EN ISO 10077-1, DIN 4108-4 Uw kleiner gleich 0,8 W/m2K, Gesamtenergiedurchlassgrad Verglasung g 0,27 DIN EN 410, Lichttransmissionsgrad über 0,6 bis 0,75, Lichtdurchlässigkeit über 60 bis 75 %, Einbruchhemmung RC 2 N DIN EN 1627, Rahmendurchbiegung C (kleiner gleich 1/300) DIN EN 12210,
aus Isolierglas, 3-fach, Innenscheibe aus Verbund-Sicherheitsglas (VSG), aus Floatglas DIN EN 572-2, Gesamtnenndicke 8 mm, 2-scheibig, mit Zwischenschicht verstärkt, aus Folie, Dicke 0,76 mm, Scheibenzwischenraum 14 mm, Mittelscheibe aus Einfachglas, aus Floatglas DIN EN 572-2, Nenndicke 4 mm, Scheibenzwischenraum 14 mm, Außenscheibe aus Einscheiben-Sicherheitsglas (ESG), aus Floatglas DIN EN 572-2, Nenndicke 6 mm, UV-beständiger Randverbund und wärmetechnisch verbesserte Abstandhalter DIN EN ISO 10077-1, mit Sonnenschutz, Ausführung gemäß Zeichnung und Einzelbeschreibung,
Zeichnungs-Nr 'Siehe beiliegende Anlagezeichnungen Plan Nr. 3_080_000 bis 3_080_038'

Einzelbeschreibungs-Nr 'Einbauort: Hauptgebäude Süd/West/Nord EG Achse 1a-3/E-G1
Einbauhöhe: von -0,150 m bis +4,080 m ab OK EFH

Ausführung als Eckelement / Stufenverglasung für Ganzglasecke, verklebt.

Hinweis zur Kalkulation:
Die nachfolgend aufgeführten Technischen Beschriebe sind als Erweiterungen des Leistungsbeschreibung in den Einheitspreis dieser Position einzukalkulieren.

Verglasungen gemäß TB 5.2'
.
Menge: 1,000 St

**02.02.0240 Festverglasungsel. Pfosten-Riegel-Fassade H 930 mm B 1545 mm 35dB 0,8W/m2K g0,27 RC2N Isolierglas 3fach D 8mm**
STLB-Bau 2026-04 031
Festverglasungselement, für Pfosten-Riegel-Fassade DIN EN 13830, vorh. Unterkonstruktion aus verzinktem Stahl,
Höhe '930' mm,
Breite '1545' mm,
bauphysikalische Anforderungen: Widerstand gegen Windlast DIN EN 13116 max. Druck 1200 Pa, Schlagregendichtheit Klasse R5 (300 Pa) DIN EN 12154, bewertetes Schalldämm-Maß DIN 4109 Rw 35 dB, Wärmeschutz DIN EN ISO 10077-1, DIN 4108-4 Uw kleiner gleich 0,8 W/m2K, Gesamtenergiedurchlassgrad Verglasung g 0,27 DIN EN 410, Lichttransmissionsgrad über 0,6 bis 0,75, Lichtdurchlässigkeit über 60 bis 75 %, Einbruchhemmung RC 2 N DIN EN 1627, Rahmendurchbiegung C (kleiner gleich 1/300) DIN EN 12210,
aus Isolierglas, 3-fach, Innenscheibe aus Verbund-Sicherheitsglas (VSG), aus Floatglas DIN EN 572-2, Gesamtnenndicke 8 mm, 2-scheibig, mit Zwischenschicht verstärkt, aus Folie, Dicke 0,76 mm, Scheibenzwischenraum 14 mm, Mittelscheibe aus Einfachglas, aus Floatglas DIN EN 572-2, Nenndicke 4 mm, Scheibenzwischenraum 14 mm, Außenscheibe aus Einscheiben-Sicherheitsglas (ESG), aus Floatglas DIN EN 572-2, Nenndicke 6 mm, UV-beständiger Randverbund und wärmetechnisch verbesserte Abstandhalter DIN EN ISO 10077-1, mit Sonnenschutz, Ausführung gemäß Zeichnung und Einzelbeschreibung,
Zeichnungs-Nr 'Siehe beiliegende Anlagezeichnungen Plan Nr. 3_080_000 bis 3_080_038'

Einzelbeschreibungs-Nr 'Einbauort: Hauptgebäude Süd/West/Nord EG Achse 1a-3/E-G1
Einbauhöhe: von -0,150 m bis +4,080 m ab OK EFH

Ausführung als Eckelement / Stufenverglasung für Ganzglasecke, verklebt.

Hinweis zur Kalkulation:
Die nachfolgend aufgeführten Technischen Beschriebe sind als Erweiterungen des Leistungsbeschreibung in den Einheitspreis dieser Position einzukalkulieren.

Verglasungen gemäß TB 5.2'
.
Menge: 1,000 St

**02.02.0250 Festverglasungsel. Pfosten-Riegel-Fassade H 930 mm B 1350 mm 35dB 0,8W/m2K g0,27 RC2N Isolierglas 3fach D 8mm**
STLB-Bau 2026-04 031
Festverglasungselement, für Pfosten-Riegel-Fassade DIN EN 13830, vorh. Unterkonstruktion aus verzinktem Stahl,
Höhe '930' mm,
Breite '1350' mm,
bauphysikalische Anforderungen: Widerstand gegen Windlast DIN EN 13116 max. Druck 1200 Pa, Schlagregendichtheit Klasse R5 (300 Pa) DIN EN 12154, bewertetes Schalldämm-Maß DIN 4109 Rw 35 dB, Wärmeschutz DIN EN ISO 10077-1, DIN 4108-4 Uw kleiner gleich 0,8 W/m2K, Gesamtenergiedurchlassgrad Verglasung g 0,27 DIN EN 410, Lichttransmissionsgrad über 0,6 bis 0,75, Lichtdurchlässigkeit über 60 bis 75 %, Einbruchhemmung RC 2 N DIN EN 1627, Rahmendurchbiegung C (kleiner gleich 1/300) DIN EN 12210,
aus Isolierglas, 3-fach, Innenscheibe aus Verbund-Sicherheitsglas (VSG), aus Floatglas DIN EN 572-2, Gesamtnenndicke 8 mm, 2-scheibig, mit Zwischenschicht verstärkt, aus Folie, Dicke 0,76 mm, Scheibenzwischenraum 14 mm, Mittelscheibe aus Einfachglas, aus Floatglas DIN EN 572-2, Nenndicke 4 mm, Scheibenzwischenraum 14 mm, Außenscheibe aus Einscheiben-Sicherheitsglas (ESG), aus Floatglas DIN EN 572-2, Nenndicke 6 mm, UV-beständiger Randverbund und wärmetechnisch verbesserte Abstandhalter DIN EN ISO 10077-1, mit Sonnenschutz, Ausführung gemäß Zeichnung und Einzelbeschreibung,
Zeichnungs-Nr 'Siehe beiliegende Anlagezeichnungen Plan Nr. 3_080_000 bis 3_080_038'

Einzelbeschreibungs-Nr 'Einbauort: Hauptgebäude Süd/West/Nord EG Achse 1a-3/E-G1
Einbauhöhe: von -0,150 m bis +4,080 m ab OK EFH

Ausführung als Eckelement / Stufenverglasung für Ganzglasecke, verklebt.

Hinweis zur Kalkulation:
Die nachfolgend aufgeführten Technischen Beschriebe sind als Erweiterungen des Leistungsbeschreibung in den Einheitspreis dieser Position einzukalkulieren.

Verglasungen gemäß TB 5.2'
.
Menge: 1,000 St

**02.02.0260 Festverglasungsel. Pfosten-Riegel-Fassade H 930 mm B 600 mm 35dB 0,8W/m2K g0,27 RC2N Isolierglas 3fach D 8mm**
STLB-Bau 2026-04 031
Festverglasungselement, für Pfosten-Riegel-Fassade DIN EN 13830, vorh. Unterkonstruktion aus verzinktem Stahl,
Höhe '930' mm,
Breite '600' mm,
bauphysikalische Anforderungen: Widerstand gegen Windlast DIN EN 13116 max. Druck 1200 Pa, Schlagregendichtheit Klasse R5 (300 Pa) DIN EN 12154, bewertetes Schalldämm-Maß DIN 4109 Rw 35 dB, Wärmeschutz DIN EN ISO 10077-1, DIN 4108-4 Uw kleiner gleich 0,8 W/m2K, Gesamtenergiedurchlassgrad Verglasung g 0,27 DIN EN 410, Lichttransmissionsgrad über 0,6 bis 0,75, Lichtdurchlässigkeit über 60 bis 75 %, Einbruchhemmung RC 2 N DIN EN 1627, Rahmendurchbiegung C (kleiner gleich 1/300) DIN EN 12210,
aus Isolierglas, 3-fach, Innenscheibe aus Verbund-Sicherheitsglas (VSG), aus Floatglas DIN EN 572-2, Gesamtnenndicke 8 mm, 2-scheibig, mit Zwischenschicht verstärkt, aus Folie, Dicke 0,76 mm, Scheibenzwischenraum 14 mm, Mittelscheibe aus Einfachglas, aus Floatglas DIN EN 572-2, Nenndicke 4 mm, Scheibenzwischenraum 14 mm, Außenscheibe aus Einscheiben-Sicherheitsglas (ESG), aus Floatglas DIN EN 572-2, Nenndicke 6 mm, UV-beständiger Randverbund und wärmetechnisch verbesserte Abstandhalter DIN EN ISO 10077-1, mit Sonnenschutz, Ausführung gemäß Zeichnung und Einzelbeschreibung,
Zeichnungs-Nr 'Siehe beiliegende Anlagezeichnungen Plan Nr. 3_080_000 bis 3_080_038'

Einzelbeschreibungs-Nr 'Einbauort: Hauptgebäude Süd/West/Nord EG Achse 1a-3/E-G1
Einbauhöhe: von -0,150 m bis +4,080 m ab OK EFH

Ausführung als Eckelement / Stufenverglasung für Ganzglasecke, verklebt.

Hinweis zur Kalkulation:
Die nachfolgend aufgeführten Technischen Beschriebe sind als Erweiterungen des Leistungsbeschreibung in den Einheitspreis dieser Position einzukalkulieren.

Verglasungen gemäß TB 5.2'
.
Menge: 1,000 St

**02.02.0270 Festverglasungsel. Pfosten-Riegel-Fassade H 930 mm B 1800 mm 35dB 0,8W/m2K g0,27 RC2N Isolierglas 3fach D 8mm**
STLB-Bau 2026-04 031
Festverglasungselement, für Pfosten-Riegel-Fassade DIN EN 13830, vorh. Unterkonstruktion aus verzinktem Stahl,
Höhe '930' mm,
Breite '1800' mm,
bauphysikalische Anforderungen: Widerstand gegen Windlast DIN EN 13116 max. Druck 1200 Pa, Schlagregendichtheit Klasse R5 (300 Pa) DIN EN 12154, bewertetes Schalldämm-Maß DIN 4109 Rw 35 dB, Wärmeschutz DIN EN ISO 10077-1, DIN 4108-4 Uw kleiner gleich 0,8 W/m2K, Gesamtenergiedurchlassgrad Verglasung g 0,27 DIN EN 410, Lichttransmissionsgrad über 0,6 bis 0,75, Lichtdurchlässigkeit über 60 bis 75 %, Einbruchhemmung RC 2 N DIN EN 1627, Rahmendurchbiegung C (kleiner gleich 1/300) DIN EN 12210,
aus Isolierglas, 3-fach, Innenscheibe aus Verbund-Sicherheitsglas (VSG), aus Floatglas DIN EN 572-2, Gesamtnenndicke 8 mm, 2-scheibig, mit Zwischenschicht verstärkt, aus Folie, Dicke 0,76 mm, Scheibenzwischenraum 14 mm, Mittelscheibe aus Einfachglas, aus Floatglas DIN EN 572-2, Nenndicke 4 mm, Scheibenzwischenraum 14 mm, Außenscheibe aus Einscheiben-Sicherheitsglas (ESG), aus Floatglas DIN EN 572-2, Nenndicke 6 mm, UV-beständiger Randverbund und wärmetechnisch verbesserte Abstandhalter DIN EN ISO 10077-1, mit Sonnenschutz, Ausführung gemäß Zeichnung und Einzelbeschreibung,
Zeichnungs-Nr 'Siehe beiliegende Anlagezeichnungen Plan Nr. 3_080_000 bis 3_080_038'

Einzelbeschreibungs-Nr 'Einbauort: Hauptgebäude Süd/West/Nord EG Achse 1a-3/E-G1
Einbauhöhe: von -0,150 m bis +4,080 m ab OK EFH

Ausführung als Eckelement / Stufenverglasung für Ganzglasecke, verklebt.

Hinweis zur Kalkulation:
Die nachfolgend aufgeführten Technischen Beschriebe sind als Erweiterungen des Leistungsbeschreibung in den Einheitspreis dieser Position einzukalkulieren.

Verglasungen gemäß TB 5.2'
.
Menge: 1,000 St

**02.02.0280 Festverglasungsel. Pfosten-Riegel-Fassade H 930 mm B 1700 mm 35dB 0,8W/m2K g0,27 RC2N Isolierglas 3fach D 8mm**
STLB-Bau 2026-04 031
Festverglasungselement, für Pfosten-Riegel-Fassade DIN EN 13830, vorh. Unterkonstruktion aus verzinktem Stahl,
Höhe '930' mm,
Breite '1700' mm,
bauphysikalische Anforderungen: Widerstand gegen Windlast DIN EN 13116 max. Druck 1200 Pa, Schlagregendichtheit Klasse R5 (300 Pa) DIN EN 12154, bewertetes Schalldämm-Maß DIN 4109 Rw 35 dB, Wärmeschutz DIN EN ISO 10077-1, DIN 4108-4 Uw kleiner gleich 0,8 W/m2K, Gesamtenergiedurchlassgrad Verglasung g 0,27 DIN EN 410, Lichttransmissionsgrad über 0,6 bis 0,75, Lichtdurchlässigkeit über 60 bis 75 %, Einbruchhemmung RC 2 N DIN EN 1627, Rahmendurchbiegung C (kleiner gleich 1/300) DIN EN 12210,
aus Isolierglas, 3-fach, Innenscheibe aus Verbund-Sicherheitsglas (VSG), aus Floatglas DIN EN 572-2, Gesamtnenndicke 8 mm, 2-scheibig, mit Zwischenschicht verstärkt, aus Folie, Dicke 0,76 mm, Scheibenzwischenraum 14 mm, Mittelscheibe aus Einfachglas, aus Floatglas DIN EN 572-2, Nenndicke 4 mm, Scheibenzwischenraum 14 mm, Außenscheibe aus Einscheiben-Sicherheitsglas (ESG), aus Floatglas DIN EN 572-2, Nenndicke 6 mm, UV-beständiger Randverbund und wärmetechnisch verbesserte Abstandhalter DIN EN ISO 10077-1, mit Sonnenschutz, Ausführung gemäß Zeichnung und Einzelbeschreibung,
Zeichnungs-Nr 'Siehe beiliegende Anlagezeichnungen Plan Nr. 3_080_000 bis 3_080_038'

Einzelbeschreibungs-Nr 'Einbauort: Hauptgebäude Süd/West/Nord EG Achse 1a-3/E-G1
Einbauhöhe: von -0,150 m bis +4,080 m ab OK EFH

Ausführung als Eckelement / Stufenverglasung für Ganzglasecke, verklebt.

Hinweis zur Kalkulation:
Die nachfolgend aufgeführten Technischen Beschriebe sind als Erweiterungen des Leistungsbeschreibung in den Einheitspreis dieser Position einzukalkulieren.

Verglasungen gemäß TB 5.2'
.
Menge: 1,000 St

**02.02.0290 Festverglasungsel. Pfosten-Riegel-Fassade H 930 mm B 945 mm 35dB 0,8W/m2K g0,27 RC2N Isolierglas 3fach D 8mm**
STLB-Bau 2026-04 031
Festverglasungselement, für Pfosten-Riegel-Fassade DIN EN 13830, vorh. Unterkonstruktion aus verzinktem Stahl,
Höhe '930' mm,
Breite '945' mm,
bauphysikalische Anforderungen: Widerstand gegen Windlast DIN EN 13116 max. Druck 1200 Pa, Schlagregendichtheit Klasse R5 (300 Pa) DIN EN 12154, bewertetes Schalldämm-Maß DIN 4109 Rw 35 dB, Wärmeschutz DIN EN ISO 10077-1, DIN 4108-4 Uw kleiner gleich 0,8 W/m2K, Gesamtenergiedurchlassgrad Verglasung g 0,27 DIN EN 410, Lichttransmissionsgrad über 0,6 bis 0,75, Lichtdurchlässigkeit über 60 bis 75 %, Einbruchhemmung RC 2 N DIN EN 1627, Rahmendurchbiegung C (kleiner gleich 1/300) DIN EN 12210,
aus Isolierglas, 3-fach, Innenscheibe aus Verbund-Sicherheitsglas (VSG), aus Floatglas DIN EN 572-2, Gesamtnenndicke 8 mm, 2-scheibig, mit Zwischenschicht verstärkt, aus Folie, Dicke 0,76 mm, Scheibenzwischenraum 14 mm, Mittelscheibe aus Einfachglas, aus Floatglas DIN EN 572-2, Nenndicke 4 mm, Scheibenzwischenraum 14 mm, Außenscheibe aus Einscheiben-Sicherheitsglas (ESG), aus Floatglas DIN EN 572-2, Nenndicke 6 mm, UV-beständiger Randverbund und wärmetechnisch verbesserte Abstandhalter DIN EN ISO 10077-1, mit Sonnenschutz, Ausführung gemäß Zeichnung und Einzelbeschreibung,
Zeichnungs-Nr 'Siehe beiliegende Anlagezeichnungen Plan Nr. 3_080_000 bis 3_080_038'

Einzelbeschreibungs-Nr 'Einbauort: Hauptgebäude Süd/West/Nord EG Achse 1a-3/E-G1
Einbauhöhe: von -0,150 m bis +4,080 m ab OK EFH

Ausführung als Eckelement / Stufenverglasung für Ganzglasecke, verklebt.

Hinweis zur Kalkulation:
Die nachfolgend aufgeführten Technischen Beschriebe sind als Erweiterungen des Leistungsbeschreibung in den Einheitspreis dieser Position einzukalkulieren.

Verglasungen gemäß TB 5.2'
.
Menge: 1,000 St

**02.02.0300 Paneel Pfosten-Riegel-Fassade H 550 mm B 975 mm D 46 mm mehrschichtig Alu PUR-PIR-Hartschaum Alu**
STLB-Bau 2026-04 031
Paneel, für Pfosten-Riegel-Fassade DIN EN 13830, vorh. Unterkonstruktion aus verzinktem Stahl, vertikal eingebaut,
Höhe '550' mm,
Breite '975' mm,
bauphysikalische Anforderungen: bewertetes Schalldämm-Maß DIN 4109-1 Rw 35 dB, Einbruchhemmung RC 2 N DIN EN 1627, Korrosivitätskategorie C3 (mäßig) DIN EN ISO 12944-2, DIN EN ISO 14713-1,
Dicke '46' mm, Paneel mehrschichtig,
raumseitig aus Aluminium, mit Dämmung aus Polyurethan-/Polyisocyanurat-Hartschaum, witterungsseitig aus Aluminium, Paneel mit geschlossener Randausbildung, Ausführung gemäß Zeichnung und Einzelbeschreibung,
Zeichnungs-Nr 'Siehe beiliegende Anlagezeichnungen Plan Nr. 3_080_000 bis 3_080_038'

Einzelbeschreibungs-Nr 'Einbauort: Hauptgebäude Süd/West/Nord EG Achse 1a-3/E-G1
Einbauhöhe: von -0,150 m bis +4,080 m ab OK EFH

Konstruktion:
Die Paneele müssen vierseitig umlaufend in die Presskonstruktion der Pfosten-Riegel-Fassade baugleich zu den Isoliergläsern eingeklemmt werden.

Wärmedurchgangskoeffizient Gesamt Uw 0,80 W/m2K

Oberflächen gemäß TB 2-2.4'
.
Menge: 1,000 St

**02.02.0310 Paneel Pfosten-Riegel-Fassade H 550 mm B 1250 mm D 46 mm mehrschichtig Alu PUR-PIR-Hartschaum Alu**
STLB-Bau 2026-04 031
Paneel, für Pfosten-Riegel-Fassade DIN EN 13830, vorh. Unterkonstruktion aus verzinktem Stahl, vertikal eingebaut,
Höhe '550' mm,
Breite '1250' mm,
bauphysikalische Anforderungen: bewertetes Schalldämm-Maß DIN 4109-1 Rw 35 dB, Einbruchhemmung RC 2 N DIN EN 1627, Korrosivitätskategorie C3 (mäßig) DIN EN ISO 12944-2, DIN EN ISO 14713-1,
Dicke '46' mm, Paneel mehrschichtig,
raumseitig aus Aluminium, mit Dämmung aus Polyurethan-/Polyisocyanurat-Hartschaum, witterungsseitig aus Aluminium, Paneel mit geschlossener Randausbildung, Ausführung gemäß Zeichnung und Einzelbeschreibung,
Zeichnungs-Nr 'Siehe beiliegende Anlagezeichnungen Plan Nr. 3_080_000 bis 3_080_038'

Einzelbeschreibungs-Nr 'Einbauort: Hauptgebäude Süd/West/Nord EG Achse 1a-3/E-G1
Einbauhöhe: von -0,150 m bis +4,080 m ab OK EFH

Konstruktion:
Die Paneele müssen vierseitig umlaufend in die Presskonstruktion der Pfosten-Riegel-Fassade baugleich zu den Isoliergläsern eingeklemmt werden.

Wärmedurchgangskoeffizient Gesamt Uw 0,80 W/m2K

Oberflächen gemäß TB 2-2.4'
.
Menge: 2,000 St

**02.02.0320 Paneel Pfosten-Riegel-Fassade H 550 mm B 1800 mm D 46 mm mehrschichtig Alu PUR-PIR-Hartschaum Alu**
STLB-Bau 2026-04 031
Paneel, für Pfosten-Riegel-Fassade DIN EN 13830, vorh. Unterkonstruktion aus verzinktem Stahl, vertikal eingebaut,
Höhe '550' mm,
Breite '1800' mm,
bauphysikalische Anforderungen: bewertetes Schalldämm-Maß DIN 4109-1 Rw 35 dB, Einbruchhemmung RC 2 N DIN EN 1627, Korrosivitätskategorie C3 (mäßig) DIN EN ISO 12944-2, DIN EN ISO 14713-1,
Dicke '46' mm, Paneel mehrschichtig,
raumseitig aus Aluminium, mit Dämmung aus Polyurethan-/Polyisocyanurat-Hartschaum, witterungsseitig aus Aluminium, Paneel mit geschlossener  andausbildung, Ausführung gemäß Zeichnung und Einzelbeschreibung,
Zeichnungs-Nr 'Siehe beiliegende Anlagezeichnungen Plan Nr. 3_080_000 bis 3_080_038'

Einzelbeschreibungs-Nr 'Einbauort: Hauptgebäude Süd/West/Nord EG Achse 1a-3/E-G1
Einbauhöhe: von -0,150 m bis +4,080 m ab OK EFH

Ausführung als Eckelement, Paneel auf Gehrung gestoßen, Gehrungskanten innen und außen mit zusätzlichen L-Winkel überbaut und dauerhaft dicht verschraubt und verklebt.

Konstruktion:
Die Paneele müssen vierseitig umlaufend in die Presskonstruktion der Pfosten-Riegel-Fassade baugleich zu den Isoliergläsern eingeklemmt werden.

Wärmedurchgangskoeffizient Gesamt Uw 0,80 W/m2K

Oberflächen gemäß TB 2-2.4'

.
Menge: 1,000 St

**02.02.0330 Paneel Pfosten-Riegel-Fassade H 550 mm B 820 mm D 46 mm mehrschichtig Alu PUR-PIR-Hartschaum Alu**
STLB-Bau 2026-04 031
Paneel, für Pfosten-Riegel-Fassade DIN EN 13830, vorh. Unterkonstruktion aus verzinktem Stahl, vertikal eingebaut,
Höhe '550' mm,
Breite '820' mm,
bauphysikalische Anforderungen: bewertetes Schalldämm-Maß DIN 4109-1 Rw 35 dB, Einbruchhemmung RC 2 N DIN EN 1627, Korrosivitätskategorie C3 (mäßig) DIN EN ISO 12944-2, DIN EN ISO 14713-1,
Dicke '46' mm, Paneel mehrschichtig,
raumseitig aus Aluminium, mit Dämmung aus Polyurethan-/Polyisocyanurat-Hartschaum, witterungsseitig aus Aluminium, Paneel mit geschlossener R ndausbildung, Ausführung gemäß Zeichnung und Einzelbeschreibung,
Zeichnungs-Nr 'Siehe beiliegende Anlagezeichnungen Plan Nr. 3_080_000 bis 3_080_038'

Einzelbeschreibungs-Nr 'Einbauort: Hauptgebäude Süd/West/Nord EG Achse 1a-3/E-G1
Einbauhöhe: von -0,150 m bis +4,080 m ab OK EFH

Ausführung als Eckelement, Paneel auf Gehrung gestoßen, Gehrungskanten innen und außen mit zusätzlichen L-Winkel überbaut und dauerhaft dicht verschraubt und verklebt.

Konstruktion:
Die Paneele müssen vierseitig umlaufend in die Presskonstruktion der Pfosten-Riegel-Fassade baugleich zu den Isoliergläsern eingeklemmt werden.

Wärmedurchgangskoeffizient Gesamt Uw 0,80 W/m2K

Oberflächen gemäß TB 2-2.4'

.
Menge: 1,000 St

**02.02.0340 Paneel Pfosten-Riegel-Fassade H 550 mm B 1545 mm D 46 mm mehrschichtig Alu PUR-PIR-Hartschaum Alu**
STLB-Bau 2026-04 031
Paneel, für Pfosten-Riegel-Fassade DIN EN 13830, vorh. Unterkonstruktion aus verzinktem Stahl, vertikal eingebaut,
Höhe '550' mm,
Breite '1545' mm,
bauphysikalische Anforderungen: bewertetes Schalldämm-Maß DIN 4109-1 Rw 35 dB, Einbruchhemmung RC 2 N DIN EN 1627, Korrosivitätskategorie C3 (mäßig) DIN EN ISO 12944-2, DIN EN ISO 14713-1,
Dicke '46' mm, Paneel mehrschichtig,
raumseitig aus Aluminium, mit Dämmung aus Polyurethan-/Polyisocyanurat-Hartschaum, witterungsseitig aus Aluminium, Paneel mit geschlossener  andausbildung, Ausführung gemäß Zeichnung und Einzelbeschreibung,
Zeichnungs-Nr 'Siehe beiliegende Anlagezeichnungen Plan Nr. 3_080_000 bis 3_080_038'

Einzelbeschreibungs-Nr 'Einbauort: Hauptgebäude Süd/West/Nord EG Achse 1a-3/E-G1
Einbauhöhe: von -0,150 m bis +4,080 m ab OK EFH

Ausführung als Eckelement, Paneel auf Gehrung gestoßen, Gehrungskanten innen und außen mit zusätzlichen L-Winkel überbaut und dauerhaft dicht verschraubt und verklebt.

Konstruktion:
Die Paneele müssen vierseitig umlaufend in die Presskonstruktion der Pfosten-Riegel-Fassade baugleich zu den Isoliergläsern eingeklemmt werden.

Wärmedurchgangskoeffizient Gesamt Uw 0,80 W/m2K

Oberflächen gemäß TB 2-2.4'

.
Menge: 1,000 St

**02.02.0350 Paneel Pfosten-Riegel-Fassade H 550 mm B 1350 mm D 46 mm mehrschichtig Alu PUR-PIR-Hartschaum Alu**
STLB-Bau 2026-04 031
Paneel, für Pfosten-Riegel-Fassade DIN EN 13830, vorh. Unterkonstruktion aus verzinktem Stahl, vertikal eingebaut,
Höhe '550' mm,
Breite '1350' mm,
bauphysikalische Anforderungen: bewertetes Schalldämm-Maß DIN 4109-1 Rw 35 dB, Einbruchhemmung RC 2 N DIN EN 1627, Korrosivitätskategorie C3 (mäßig) DIN EN ISO 12944-2, DIN EN ISO 14713-1,
Dicke  46 'mm, Paneel mehrschichtig,
raumseitig aus Aluminium, mit Dämmung aus Polyurethan-/Polyisocyanurat-Hartschaum, witterungsseitig aus Aluminium, Paneel mit geschlossener Randausbildung, Ausführung gemäß Zeichnung und Einzelbeschreibung,
Zeichnungs-Nr'
Siehe beiliegende Anlagezeichnungen Plan Nr. 3_080_000 bis 3_080_038 'Einzelbeschreibungs-Nr'
Einbauort: Hauptgebäude Süd/West/Nord EG Achse 1a-3/E-G1
Einbauhöhe: von -0,150 m bis +4,080 m ab OK EFH

Konstruktion:
Die Paneele müssen vierseitig umlaufend in die Presskonstruktion der Pfosten-Riegel-Fassade baugleich zu den Isoliergläsern eingeklemmt werden.

Wärmedurchgangskoeffizient Gesamt Uw 0,80 W/m2K

Oberflächen gemäß TB 2-2.4
.
Menge: 1,000 St

**02.02.0360 Paneel Pfosten-Riegel-Fassade H 550 mm B 600 mm D 46 mm mehrschichtig Alu PUR-PIR-Hartschaum Alu**
STLB-Bau 2026-04 031
Paneel, für Pfosten-Riegel-Fassade DIN EN 13830, vorh. Unterkonstruktion aus verzinktem Stahl, vertikal eingebaut,
Höhe '550' mm,
Breite '600' mm,
bauphysikalische Anforderungen: bewertetes Schalldämm-Maß DIN 4109-1 Rw 35 dB, Einbruchhemmung RC 2 N DIN EN 1627, Korrosivitätskategorie C3 (mäßig) DIN EN ISO 12944-2, DIN EN ISO 14713-1,
Dicke '46' mm, Paneel mehrschichtig,
raumseitig aus Aluminium, mit Dämmung aus Polyurethan-/Polyisocyanurat-Hartschaum, witterungsseitig aus Aluminium, Paneel mit geschlossener R ndausbildung, Ausführung gemäß Zeichnung und Einzelbeschreibung,
Zeichnungs-Nr 'Siehe beiliegende Anlagezeichnungen Plan Nr. 3_080_000 bis 3_080_038'

Einzelbeschreibungs-Nr 'Einbauort: Hauptgebäude Süd/West/Nord EG Achse 1a-3/E-G1
Einbauhöhe: von -0,150 m bis +4,080 m ab OK EFH

Ausführung als Eckelement, Paneel auf Gehrung gestoßen, Gehrungskanten innen und außen mit zusätzlichen L-Winkel überbaut und dauerhaft dicht verschraubt und verklebt.

Konstruktion:
Die Paneele müssen vierseitig umlaufend in die Presskonstruktion der Pfosten-Riegel-Fassade baugleich zu den Isoliergläsern eingeklemmt werden.

Wärmedurchgangskoeffizient Gesamt Uw 0,80 W/m2K

Oberflächen gemäß TB 2-2.4'

.
Menge: 1,000 St

**02.02.0370 Paneel Pfosten-Riegel-Fassade H 550 mm B 1800 mm D 46 mm mehrschichtig Alu PUR-PIR-Hartschaum Alu**
STLB-Bau 2026-04 031
Paneel, für Pfosten-Riegel-Fassade DIN EN 13830, vorh. Unterkonstruktion aus verzinktem Stahl, vertikal eingebaut,
Höhe '550' mm,
Breite '1800' mm,
bauphysikalische Anforderungen: bewertetes Schalldämm-Maß DIN 4109-1 Rw 35 dB, Einbruchhemmung RC 2 N DIN EN 1627, Korrosivitätskategorie C3 (mäßig) DIN EN ISO 12944-2, DIN EN ISO 14713-1,
Dicke '46' mm, Paneel mehrschichtig,
raumseitig aus Aluminium, mit Dämmung aus Polyurethan-/Polyisocyanurat-Hartschaum, witterungsseitig aus Aluminium, Paneel mit geschlossener  andausbildung, Ausführung gemäß Zeichnung und Einzelbeschreibung,
Zeichnungs-Nr 'Siehe beiliegende Anlagezeichnungen Plan Nr. 3_080_000 bis 3_080_038'

Einzelbeschreibungs-Nr 'Einbauort: Hauptgebäude Süd/West/Nord EG Achse 1a-3/E-G1
Einbauhöhe: von -0,150 m bis +4,080 m ab OK EFH

Ausführung als Eckelement, Paneel auf Gehrung gestoßen, Gehrungskanten innen und außen mit zusätzlichen L-Winkel überbaut und dauerhaft dicht verschraubt und verklebt.

Konstruktion:
Die Paneele müssen vierseitig umlaufend in die Presskonstruktion der Pfosten-Riegel-Fassade baugleich zu den Isoliergläsern eingeklemmt werden.

Wärmedurchgangskoeffizient Gesamt Uw 0,80 W/m2K

Oberflächen gemäß TB 2-2.4'

.
Menge: 1,000 St

**02.02.0380 Paneel Pfosten-Riegel-Fassade H 550 mm B 1300 mm D 46 mm mehrschichtig Alu PUR-PIR-Hartschaum Alu**
STLB-Bau 2026-04 031
Paneel, für Pfosten-Riegel-Fassade DIN EN 13830, vorh. Unterkonstruktion aus verzinktem Stahl, vertikal eingebaut,
Höhe '550' mm,
Breite '1300' mm,
bauphysikalische Anforderungen: bewertetes Schalldämm-Maß DIN 4109-1 Rw 35 dB, Einbruchhemmung RC 2 N DIN EN 1627, Korrosivitätskategorie C3 (mäßig) DIN EN ISO 12944-2, DIN EN ISO 14713-1,
Dicke '46' mm, Paneel mehrschichtig,
raumseitig aus Aluminium, mit Dämmung aus Polyurethan-/Polyisocyanurat-Hartschaum, witterungsseitig aus Aluminium, Paneel mit geschlossener  andausbildung, Ausführung gemäß Zeichnung und Einzelbeschreibung,
Zeichnungs-Nr 'Siehe beiliegende Anlagezeichnungen Plan Nr. 3_080_000 bis 3_080_038'

Einzelbeschreibungs-Nr 'Einbauort: Hauptgebäude Süd/West/Nord EG Achse 1a-3/E-G1
Einbauhöhe: von -0,150 m bis +4,080 m ab OK EFH

Ausführung als Eckelement, Paneel auf Gehrung gestoßen, Gehrungskanten innen und außen mit zusätzlichen L-Winkel überbaut und dauerhaft dicht verschraubt und verklebt.

Konstruktion:
Die Paneele müssen vierseitig umlaufend in die Presskonstruktion der Pfosten-Riegel-Fassade baugleich zu den Isoliergläsern eingeklemmt werden.

Wärmedurchgangskoeffizient Gesamt Uw 0,80 W/m2K

Oberflächen gemäß TB 2-2.4'

.
Menge: 1,000 St

*Hinweis: Zusätzliche Konstruktionen / Ausstattungen*

**02.02.0390 Aufsatzzarge als Profil-Aufdoppelung für PFR-Fassade, innen**
Aufsatzzarge als Profil-Aufdoppelung für PFR-Fassade, innen
Einbauort: Hauptgebäude West EG-2.OG Achse 2/C-E
Einbauhöhe: von -0,150 m bis +12,080 m ab OK EFH

Gekantete Stahlblech-Aufzsetzzarge, mehrfach gekantet, aufmaßbezogen anfertigen, liefern und am Bauanschluß Rohbau umlaufend auf raumseitige Profile der PFR-Fassade versatzfrei zur Profilgeometrie aufmontieren, bestehend aus:

Abmessungen:

- Gesamttiefe Pfosten und Riegeln mit Aufsetzzarge = 320 mm
- Tiefe Aufsetzzarge = 140 mm (bei Profiltiefe 180 mm)
- Überstand Zarge über VK Außenwand / Sturz innen = 20 mm
- Ansichtsbreite = 50 mm
- Abgewickelte Längen = 20 mm / 90 Grad Kantung / 140 mm /
  90 Grad Kantung / 50 mm / 90 Grad Kantung / 20-40 mm /
  90 Grad Kantung / 20 mm
- Gesamt Zuschnittsbreite Blechzarge = 250 - 270 mm
- Blechdicke = min. 2 mm

- Einzellängen Zargen
- 2x Zarge, seitlich vertikal = 8,460 m
- 1x Zarge, oben (Sturz) horizontal = 4,775 m
- 1x Zarge, oben (Decke horizontal = 17,010 m
- 1x Zarge, unten (Boden) horizontal = 21,785 m

Konstruktion:

Die Blechzarge wird auf die Profil-Hinterkante Pfosten / Riegel versatzfrei, lot- und fluchtrecht zum Profilquerschnitt aufgesetzt und mit Steck-Klemm-Cliphaltern am Fassadenprofil verdeckt fixiert, keine sichtbaren Verbindungsmittel zulässig, nur minimale Stoßfuge zwischen Profil und Zarge, press montiert, Anordnung Längenstöße Zargen horizontal und vertikal entsprechen den Stoßunterteilungen der PFR-Profile.

Am Baunschluß Rohbau-Außenwand / -Boden / -Decke Schattennutausbildung, Befestigung Zarge tiefliegend in der Schattennutz, vorab Montage Haltewinkel am Rohbau als UK für die Zargenbefestigung, Befestigung als geplantes Schraub- / Nietbild, Schattennut (BxT) 25 x 20-40 mm

Eckausbildung senkrecht Zarge stumpf gestoßen, Vertikale Profile laufen analog zur PFR-Fassade durch, Horizontale Profile zwischen die Pfosten bzw. senkrechte Zargen gestoßen

Eckausbildung horizontal Zargen auf Gehrung gestoßen (Ganzglasecken Pfortenraum oben (Decke) und unten (Boden)

Eckverbindung durch verdeckte Blechverbinder als Klemm-Steck-Cliphalter- Verbinder, versatzfrei, keine offenen Blechenden, Zargen mit Formteilen verschlossen, eingeschweißt, keine sichtbaren Stöße zulässig.

Oberflächen:

- Alle Sichtbaren Blechoberflächen pulverbeschichtet DB 703
  Eisenglimmer, matt (anthrazitfarben).
- Oberflächen gemäß TBA 2-2.4

Siehe auch beiliegende Anlagezeichnungen Plan Nr. 3_080_000 bis 3_080_038, insbesondere
Detailzeichnungen 3_080_030 bis 3_080_034
Menge: 52,000 m

**02.02.0400 Anschluß Profilblech-Fassade, außen**
Anschluß Profilblech-Fassade, außen
Einbauort: Hauptgebäude West EG-2.OG Achse 2/C-E
Einbauhöhe: von -0,150 m bis +4,230 m ab OK EFH

Stahlblech-Winkel, einfach gekantet, aufmaßbezogen anfertigen, oberflächenfertig liefern, in die Presskonstruktion der PFR-Fassade außen mit einklemmen und als Befestigungs- untergrund der vorgehängten, hinterlüfteten Alu-Fassade auf deren Unterkonstruktion vierseitig umlaufend befestigen, bestehend aus:

Abmessungen:

- Gesamtabmessungen (HxT) 0,060 x 0,055 m
- Ausbildung einer Schattennut von 25 m Breite
- Abgewickelte Längen = 60 mm / 90 Grad Kantung / 55 mm
- Gesamt Zuschnittsbreite Blechzarge = 135 mm
- Blechdicke = min. 2 mm

- Einzellängen Zargen
- 2x Winkel, seitlich vertikal = 8,460 m
- 1x Winkel, oben horizontal = 21,785 m
  (Gesamtrahmen dreiseitg, gegen Geländeanschluß außen
  keine Anschlußwinkel)

Konstruktion:

- Winkel / Rahmen, dreiseitig umlaufend, aus Stahl-Blechen,
  mehrfach gekantet, Ecken 90 Grad auf Gehrung bzw. stumpf
  gestoßen und verschweißt, Koppelstoßbleche / Eckaussteifungen verdeckt liegend.

Befestigung:

Verdecktliegende Befestigung an Pfosten-Riegel-Fassade mittels Feder-Clip-Halterungen und Steck-Schraub- Verbindungen sowie des Winkels auf der Alu-UK der Blechprofilfassade. Der Winkel muss versatzfrei, lot- und fluchtrecht zur Pfosten-Riegel-Fassade montiert werden, die Fassadenöffnungen als Ganzes einrahmen. Anordnung Längenstöße Zargen horizontal und vertikal entsprechen den Stoßunterteilungen der PFR-Profile.

Eckausbildung senkrecht und waagrecht auf Gehrung

Längen- und Eckverbindung durch verdeckte Blechverbinder als Klemm-Steck-Verbinder und Koppelstoß, versatzfrei, verstärken, Gehrungen zum stabilen Rahmen verschweißt.

Oberflächen:

- Alle Sichtbaren Blechoberflächen pulverbeschichtet DB 703
  Eisenglimmer, matt (anthrazitfarben).
- Oberflächen gemäß TBA 2-2.4

Anschlußwinkel, drei- bis vierseitig umlaufend nach Aufmaß anfertigen, im Ganzen oder in Teilstücken gemäß Festlegung des AN oberflächenfertig liefern und vor die Glasfassade als Rahmeneinfassung montieren.

Siehe auch beiliegende Anlagezeichnungen Plan Nr. 3_080_000 bis 3_080_038, insbesondere
Detailzeichnungen 3_080_030 bis 3_080_034
Menge: 1,000 St

#### Untertitel 02.03 PFR WEST DOPPELBÜRO 1OG-2OG (Typ 03)

*Hinweis: Unterkonstruktion*

**02.03.0010 UK Pfosten-Riegel-Fassade B 8750 mm H 2600 mm UK Stahl verz T 150 mm B 50 mm AnzPfostenlagen 8 St AnzRiegellagen 2 St**
STLB-Bau 2026-04 031
Unterkonstruktion für Pfosten-Riegel-Fassade DIN EN 13830,
Breite Gesamtkonstruktion '8750' mm,
Höhe Gesamtkonstruktion '2600' mm, aus verzinktem Stahl, als Hohlprofil, scharfkantig, pulverbeschichtet,
Farbton 'DB 703 Eisenglimmer, matt (anthrazit)'

Tiefe '150' mm,
Ansichtsbreite '50' mm, Andruckprofile aus Aluminium, sichtbar befestigt, verdeckt, Deckschalen aus Aluminium,
Aufteilung der Pfosten-Riegel-Konstruktion in
Anzahl Pfostenlagen '8' St,
Anzahl Riegellagen '2' St,
Pfostenprofile raumseitig,
Stoßanordnung der Elemente horizontal und vertikal,
Pfosten/Riegel vorgerichtet für integrierten Sonnenschutz, Sonnenschutz wird gesondert vergütet, Elemente vorgerichtet für Kabel-/Leitungsverlegung, einschl. Leerrohr und Zugdraht,
Länge Leerrohr/Zugdraht '5' m/m2,
Wärmedurchgangskoeffizient Ucw der Gesamtkonstruktion DIN EN ISO 12631 über 0,8 bis 0,9 W/m2K, Befestigungsuntergrund Beton, Ausführung gemäß Zeichnung und Einzelbeschreibung,
Zeichnungs-Nr 'Siehe beiliegende Anlagezeichnungen Plan Nr. 3_080_000 bis 3_080_038, und insbesondere Detailzeichnungen 3_080_019 / 3_080_020 / 3_080_021 / 3_080_022'

Einzelbeschreibungs-Nr 'Einbauort: Hauptgebäude West 1OG, 2OG Achse 1/F-G
Einbauhöhe: von +5.480 m bis +12,080 m ab OK EFH

Hinweis zur Kalkulation:
Der Wärmedurchgangskoeffizient der Gesamtkonstruktion, also U-Wert der Rahmen / Profile / Unterkonstruktion, U-Wert der Verglasungen und U-Wert der opaken Ausfachungen inklusive Bauanschlüsse, muß gleich Ucw = 0,80 W/m²K betragen. Dies ist bei der Kalkulation und der oben stehenden StLB-Angabe zur berücksichtigen. Der Wärmeschutz des Gebäudes entspricht dabei dem Passivhausstandard gemäß GEG.

Die nachfolgend aufgeführten Technischen Beschriebe sind als Erweiterungen der Leistungsbeschreibung in den Einheitspreis dieser Position einzukalkulieren.

Profilsystem gemäß TB 1.3
Oberflächen gemäß TB 2-2.4
Bauanschlüsse gemäß TB 4.0, und hier
- seitlich (Wand) 4x 2,600 m gemäß TB 4.1
- oben (Decke) 4x 3,700 m gemäß TB 4.2
- unten (Boden) 4x 3,700 m gemäß TB 4.3
- seitlich (Paneel) 4x 2,600 m gemäß TB 4.4
- oben (Paneel) 2x 1,300 m gemäß TB 4.5
- unten (Paneel) 2x 1,300 m gemäß TB 4.6'
.
Menge: 46,000 m2

*Hinweis: Einsatzelemente*

**02.03.0020 Einfachfenster Pfosten-Riegel-Fassade 35dB 0,8W/m2K g0,53 RC2N B 1250 mm H 2500 mm 1tlg Rahmen Stahl verz Isolierglas 3fach Anschl.allseitig**
STLB-Bau 2026-04 031
Einfachaußenfenster, für Pfosten-Riegel-Fassade DIN EN 13830, vorh. Unterkonstruktion aus verzinktem Stahl,
bauphysikalische Anforderungen: Windlast Klasse 3 (Prüfdruck P1 1200 Pa) DIN EN 12210, Schlagregendichtheit Klasse 9 A (600 Pa) DIN EN 12208, bewertetes Schalldämm-Maß DIN 4109 Rw 35 dB, Wärmeschutz DIN EN ISO 10077-1, DIN 4108-4 Uw kleiner gleich 0,8 W/m2K, Gesamtenergiedurchlassgrad Verglasung g 0,53 DIN EN 410, Lichttransmissionsgrad über 0,75 bis 0,8, Lichtdurchlässigkeit über 75 bis 80 %, Einbruchhemmung RC 2 N DIN EN 1627, Bedienkräfte Klasse 2 DIN EN 13115, Rahmendurchbiegung C (kleiner gleich 1/300) DIN EN 12210, Mechanische Festigkeit Klasse 4 DIN EN 13115, Korrosivitätskategorie C3 (mäßig) DIN EN ISO 12944-2, DIN EN ISO 14713-1,
Breite Blendrahmen '1250' mm,
Höhe Blendrahmen '2500' mm, einteilig, Rahmen aus verzinktem Stahl, flächenbündig, Rahmenoberfläche innen pulverbeschichtet, Rahmenoberfläche außen pulverbeschichtet, 1. Teil Drehkipp, Fenster transparent mit einer Füllung,
als Verglasung aus Isolierglas, 3-fach, Innenscheibe aus Einfachglas, aus Floatglas DIN EN 572-2, Scheibenzwischenraum 14 mm, Nenndicke 6 mm, Mittelscheibe aus Einfachglas, aus Floatglas DIN EN 572-2, Nenndicke 6 mm, zweiter Scheibenzwischenraum 14 mm, Außenscheibe aus Einfachglas, aus Floatglas DIN EN 572-2, Nenndicke 6 mm, Anschluss allseitig an Pfosten-Riegel-Konstruktion, UV-beständiger Randverbund und wärmetechnisch verbesserte Abstandhalter DIN EN ISO 10077-1, mit verdeckt liegendem Beschlag, Fenstergriff aus nichtrostendem Stahl, mattgebürstet, mit Öffnungsbegrenzer DIN EN 13126-5 bis 100 mm, nachträglich entriegelbar,
Ausführung gemäß Zeichnung und Einzelbeschreibung,
Zeichnungs-Nr 'Siehe beiliegende Anlagezeichnungen Plan Nr. 3_080_000 bis 3_080_038, und insbesondere
Detailzeichnungen 3_080_019 / 3_080_020 / 3_080_021 / 3_080_022'

Einzelbeschreibungs-Nr 'Einbauort: Hauptgebäude West 1OG-2.OG Achse 1/F-G
Einbauhöhe: von +5,480 m bis +12,080 m ab OK EFH

Profilsystem gemäß TB 1.5
Oberflächen gemäß TB 2-2.4
Beschläge gemäß TB 3.1, 3.1.1
Verglasungen gemäß TB 5.1'
.
Menge: 4,000 St

**02.03.0030 Einfachfenster Pfosten-Riegel-Fassade 35dB 0,8W/m2K g0,53 RC2N B 600 mm H 2500 mm 1tlg Rahmen Stahl verz Isolierglas 3fach Anschl.allseitig**
STLB-Bau 2026-04 031
Einfachaußenfenster, für Pfosten-Riegel-Fassade DIN EN 13830, vorh. Unterkonstruktion aus verzinktem Stahl,
bauphysikalische Anforderungen: Windlast Klasse 3 (Prüfdruck P1 1200 Pa) DIN EN 12210, Schlagregendichtheit Klasse 9 A (600 Pa) DIN EN 12208, bewertetes Schalldämm-Maß DIN 4109 Rw 35 dB, Wärmeschutz DIN EN ISO 10077-1, DIN 4108-4 Uw kleiner gleich 0,8 W/m2K, Gesamtenergiedurchlassgrad Verglasung g 0,53 DIN EN 410, Lichttransmissionsgrad über 0,75 bis 0,8, Lichtdurchlässigkeit über 75 bis 80 %, Luftdurchlässigkeit Klasse 4 DIN EN 12207, Einbruchhemmung RC 2 N DIN EN 1627, Bedienkräfte Klasse 2 DIN EN 13115, Rahmendurchbiegung C (kleiner gleich 1/300) DIN EN 12210, Mechanische Festigkeit Klasse 4 DIN EN 13115, Korrosivitätskategorie C3 (mäßig) DIN EN ISO 12944-2, DIN EN ISO 14713-1,
Breite Blendrahmen '600' mm,
Höhe Blendrahmen '2500' mm, einteilig, Rahmen aus verzinktem Stahl, flächenbündig, Rahmenoberfläche innen pulverbeschichtet, Rahmenoberfläche außen pulverbeschichtet, 1. Teil Drehkipp, Fenster transparent mit einer Füllung,
als Verglasung aus Isolierglas, 3-fach, Innenscheibe aus Einfachglas, aus Floatglas DIN EN 572-2, Scheibenzwischenraum 14 mm, Nenndicke 6 mm, Mittelscheibe aus Einfachglas, aus Floatglas DIN EN 572-2, Nenndicke 6 mm, zweiter Scheibenzwischenraum 14 mm, Außenscheibe aus Einfachglas, aus Floatglas DIN EN 572-2, Nenndicke 6 mm, Anschluss allseitig an Pfosten-Riegel-Konstruktion, UV-beständiger Randverbund und wärmetechnisch verbesserte Abstandhalter DIN EN ISO 10077-1, mit verdeckt liegendem Beschlag, Fenstergriff aus nichtrostendem Stahl, mattgebürstet, mit Öffnungsbegrenzer DIN EN 13126-5 bis 100 mm, nachträglich entriegelbar,
Ausführung gemäß Zeichnung und Einzelbeschreibung,
Zeichnungs-Nr 'Siehe beiliegende Anlagezeichnungen Plan Nr. 3_080_000 bis 3_080_038, und insbesondere Detailzeichnungen 3_080_019 / 3_080_020 / 3_080_021 / 3_080_022'

Einzelbeschreibungs-Nr 'Einbauort: Hauptgebäude West 1OG-2.OG Achse 1/F-G
Einbauhöhe: von +5,480 m bis +12,080 m ab OK EFH

Profilsystem gemäß TB 1.5
Oberflächen gemäß TB 2-2.4
Beschläge gemäß TB 3.1, 3.1.1
Verglasungen gemäß TB 5.1'
.
Menge: 4,000 St

*Hinweis: Verglasungen / Ausfachungen*

**02.03.0040 Festverglasungsel. Pfosten-Riegel-Fassade H 2500 mm B 1800 mm 35dB 0,8W/m2K g0,53 RC2N Isolierglas 3fach**
STLB-Bau 2026-04 031
Festverglasungselement, für Pfosten-Riegel-Fassade DIN EN 13830, vorh. Unterkonstruktion aus verzinktem Stahl,
Höhe '2500' mm,
Breite '1800' mm,
bauphysikalische Anforderungen: Widerstand gegen Windlast DIN EN 13116 max. Druck 1200 Pa, Schlagregendichtheit Klasse R5 (300 Pa) DIN EN 12154, bewertetes Schalldämm-Maß DIN 4109 Rw 35 dB, Wärmeschutz DIN EN ISO 10077-1, DIN 4108-4 Uw kleiner gleich 0,8 W/m2K, Gesamtenergiedurchlassgrad Verglasung g 0,53 DIN EN 410, Lichttransmissionsgrad über 0,75 bis 0,8, Lichtdurchlässigkeit über 75 bis 80 %, Einbruchhemmung RC 2 N DIN EN 1627, Rahmendurchbiegung C (kleiner gleich 1/300) DIN EN 12210, Mechanische Festigkeit Klasse 4 DIN EN 13115, Korrosivitätskategorie C3 (mäßig) DIN EN ISO 12944-2, DIN EN ISO 14713-1,
aus Isolierglas, 3-fach, Innenscheibe aus Einfachglas, aus Floatglas DIN EN 572-2, Scheibenzwischenraum 14 mm, Nenndicke 6 mm, Mittelscheibe aus Einfachglas, aus Floatglas DIN EN 572-2, Nenndicke 6 mm, Scheibenzwischenraum 14 mm, Außenscheibe aus Einfachglas, aus Floatglas DIN EN 572-2, Nenndicke 6 mm, UV-beständiger Randverbund und wärmetechnisch verbesserte Abstandhalter DIN EN ISO 10077-1, Ausführung gemäß Zeichnung und Einzelbeschreibung,
Zeichnungs-Nr 'Siehe beiliegende Anlagezeichnungen Plan Nr. 3_080_000 bis 3_080_038, und ins besondere Detailzeichnungen 3_080_019 / 3_080_020 / 3_080_021 / 3_080_022'

Einzelbeschreibungs-Nr 'Einbauort: Hauptgebäude West 1OG-2.OG Achse 1/F-G
Einbauhöhe: von +5,480 m bis +12,080 m ab OK EFH

Hinweis zur Kalkulation:
Die nachfolgend aufgeführten Technischen Beschriebe sind als Erweiterungen des Leistungsbeschreibung in den Einheitspreis dieser Position einzukalkulieren.

Verglasungen gemäß TB 5.1'
.
Menge: 4,000 St

**02.03.0050 Paneel Pfosten-Riegel-Fassade H 2500 mm B 1350 mm D 46 mm mehrschichtig Alu PUR-PIR-Hartschaum Alu**
STLB-Bau 2026-04 031
Paneel, für Pfosten-Riegel-Fassade DIN EN 13830, vorh. Unterkonstruktion aus verzinktem Stahl, vertikal eingebaut,
Höhe '2500' mm,
Breite '1350' mm,
bauphysikalische Anforderungen: bewertetes Schalldämm-Maß DIN 4109-1 Rw 35 dB, Einbruchhemmung RC 2 N DIN EN 1627, Korrosivitätskategorie C3 (mäßig) DIN EN ISO 12944-2, DIN EN ISO 14713-1, Dicke '46' mm, Paneel mehrschichtig,
raumseitig aus Aluminium, mit Dämmung aus Polyurethan-/Polyisocyanurat-Hartschaum, witterungsseitig aus Aluminium, Paneel mit geschlossener Randausbildung, Ausführung gemäß Zeichnung und Einzelbeschreibung,
Zeichnungs-Nr 'Siehe beiliegende Anlagezeichnungen Plan Nr. 3_080_000 bis 3_080_038, und insbesondere Detailzeichnungen 3_080_022'

Einzelbeschreibungs-Nr 'Einbauort: Hauptgebäude West 1OG-2.OG Achse 1/F-G
Einbauhöhe: von +5,480 m bis +12,080 m ab OK EFH

Konstruktion:
Die Paneele müssen vierseitig umlaufend in die Presskonstruktion der Pfosten-Riegel-Fassade baugleich zu den Isoliergläsern eingeklemmt werden.

Wärmedurchgangskoeffizient Gesamt Uw 0,80 W/m2K

Oberflächen gemäß TB 2-2.4'

.
Menge: 2,000 St

*Hinweis: Zusätzliche Konstruktionen / Ausstattungen*

**02.03.0060 Aufsatzzarge als Profil-Aufdoppelung für PFR-Fassade, innen**
Aufsatzzarge als Profil-Aufdoppelung für PFR-Fassade, innen
Einbauort: Hauptgebäude West 1OG-2.OG Achse 1/F-G
Einbauhöhe: von +5,480 m bis +12,080 m ab OK EFH

Gekantete Stahlblech-Aufzsetzzarge, mehrfach gekantet, aufmaßbezogen anfertigen, liefern und am Bauanschluß Rohbau umlaufend auf raumseitige Profile der PFR-Fassade versatzfrei zur Profilgeometrie aufmontieren, bestehend aus:

Abmessungen:

- Gesamttiefe Pfosten und Riegeln mit Aufsetzzarge = 320 mm
- Tiefe Aufsetzzarge = 170 mm (bei Profiltiefe 150 mm)
- Überstand Zarge über VK Außenwand / Sturz / Brüstung
  innen = 20 mm
- Ansichtsbreite = 50 mm
- Abgewickelte Längen = 20 mm / 90 Grad Kantung / 170 mm /
  90 Grad Kantung / 50 mm / 90 Grad Kantung / 20-40 mm /
  90 Grad Kantung / 20 mm
- Gesamt Zuschnittsbreite Blechzarge = 310 - 330 mm
- Blechdicke = min. 2 mm

- Einzellängen Zargen
- 4x Zarge a 2,600 m, seitlich vertikal = 10,400 m
- 4x Zarge a 2,600 m, seitlich Paneel = 10,400 m
- 4x Zarge a 3,750 m, oben (Decke) horizontal = 15,000 m
- 4x Zarge a 3,750 m, unten (Brüstung) horizontal = 15,000 m

Konstruktion:

Die Blechzarge wird auf die Profil-Hinterkante Pfosten / Riegel versatzfrei, lot- und fluchtrecht zum Profilquerschnitt aufgesetzt und mit Steck-Klemm-Cliphaltern am Fassadenprofil verdeckt fixiert, keine sichtbaren Verbindungsmittel zulässig, nur minimale Stoßfuge zwischen Profil und Zarge, press montiert, Anordnung Längenstöße Zargen horizontal und vertikal entsprechen den Stoßunterteilungen der PFR-Profile.

Am Baunschluß Rohbau-Außenwand / -Boden / -Decke Schattennutausbildung, Befestigung Zarge tiefliegend in der Schattennutz, vorab Montage Haltewinkel am Rohbau als UK für die Zargenbefestigung, Befestigung als geplantes Schraub- / Nietbild, Schattennut (BxT) 25 x 20-40 mm

Eckausbildung senkrecht Zarge stumpf gestoßen, Vertikale Profile laufen analog zur PFR-Fassade durch, Horizontale Profile zwischen die Pfosten bzw. senkrechte Zargen gestoßen

Eckausbildung horizontal Zargen auf Gehrung gestoßen (Ganzglasecken Pfortenraum oben (Decke) und unten (Boden)

Eckverbindung durch verdeckte Blechverbinder als Klemm-Steck-Cliphalter- Verbinder, versatzfrei, keine offenen Blechenden, Zargen mit Formteilen verschlossen, eingeschweißt, keine sichtbaren Stöße zulässig.

Oberflächen:

- Alle Sichtbaren Blechoberflächen pulverbeschichtet DB 703
  Eisenglimmer, matt (anthrazitfarben).
- Oberflächen gemäß TBA 2-2.4

Siehe auch beiliegende Anlagezeichnungen Plan Nr. 3_080_000 bis 3_080_038, und insbesondere
Detailzeichnungen 3_080_019 bis 3_080_022
Menge: 50,800 m

**02.03.0070 Leibungszarge als Einfassung PFR-Fassade, außen**
Anschluß Profilblech-Fassade, außen
Einbauort: Hauptgebäude West 1OG-2.OG Achse 1/F-G
Einbauhöhe: von +5,480 m bis +12,080 m ab OK EFH

Stahlblech-Leibungszarge, mehrfach gekantet, aufmaßbezogen anfertigen, oberflächenfertig liefern, in die Presskonstruktion der PFR-Fassade außen mit einklemmen und als Einfassung der vorgehängten, hinterlüfteten Alu-Fassade auf deren Unter- konstruktion vierseitig umlaufend befestigen, bestehend aus:

Abmessungen:

- Gesamtabmessungen (LxHxT) 8,750 x 2,600 x 0,245 m
  (Leibungsrahmen umfasst Gesamt-Glaselement der
  Büro-Fenster West)
- Tiefe Leibungszarge = 245 mm
- Überstand Zarge über VK Fassade = 30 mm
- Abgewickelte Längen = 20 mm / 90 Grad Kantung / 245 mm /
  180 Grad Kantung / 60 mm / 90 Grad Kantung / 55 mm
- Gesamt Zuschnittsbreite Blechzarge = 380 mm
- Blechdicke = min. 2 mm

- Einzellängen Zargen
- 2x Zarge a 2,600 m, seitlich vertikal = 5,200 m
- 1x Zarge a 8,750 m, oben (Decke) horizontal = 8,750 m
- 1x Zarge a 8,750 m, unten (Brüstung) horizontal = 8,750 m

Konstruktion Leibungsrahmen gemäß TB 6:

- Zarge / Rahmen, vierseitig umlaufend, aus Stahl-Blechen,
  mehrfach gekantet, Ecken 90 Grad auf Gehrung bzw. stumpf
  gestoßen und verschweißt, Koppelstoßbleche / Eckaussteifungen verdeckt liegend, Leibungsrahmen mit 30 mm
  Überstand über die Vorderkante Alu-Profilblech-Fassade
  hervorstehend, bestehend aus folgenden Einzelteilen:

- 2x seitliche Leibungszarge gemäß TB 6.1
- 1x obere Leibungszarge gemäß TB 6.2 (Sonnenschutzkasten)
- 1x untere Leibungszarge gemäß TB 6.3 (Fensterbank)
- allseitig umlaufend an den Zargen umgekanteter
  Wetterkragen, ca. 50-70 mm von Vorderkante Leibung
  zurückspringend

Befestigung:

Verdecktliegende Befestigung an Pfosten-Riegel-Fassade mittels Feder-Clip-Halterungen und Steck-Schraub- Verbindungen sowie des Wetterkragen auf der Alu-UK der Blechprofilfassade. Die Blechzarge muss versatzfrei, lot- und fluchtrecht zur Pfosten-Riegel-Fassade montiert werden, die Fassadenöffnungen als Ganzes einrahmen. Anordnung Längenstöße Zargen horizontal und vertikal entsprechen den Stoßunterteilungen der PFR-Profile.

Eckausbildung Zarge oben auf Gehrung, unten Fensterbank stump zwischen die seitlichen Zargen gestoßen, Vertikale Zargen laufen bis auf Unterkante Tropfnase Fensterbank durch, Schlitz / Ausschnitt in vorgehängter Fassade mit dem AN Fassadenbauer abstimmen bzw. Abstufung der der seitlichen Zargen im Sichtbaren Bereich der Fassade als Decklappen ausführen.

Längen- und Eckverbindung durch verdeckte Blechverbinder als Klemm-Steck-Verbinder und Koppelstoß, versatzfrei, verstärken, Gehrungen zum stabilen Rahmen verschweißt.

Oberflächen:

- Alle Sichtbaren Blechoberflächen pulverbeschichtet DB 703
  Eisenglimmer, matt (anthrazitfarben).
- Oberflächen gemäß TBA 2-2.4

Leibungszarge, drei- bis vierseitig umlaufend nach Aufmaß anfertigen, im Ganzen oder in Teilstücken gemäß Festlegung des AN oberflächenfertig liefern und vor die Glasfassade als Rahmeneinfassung montieren.

Siehe auch beiliegende Anlagezeichnungen Plan Nr. 3_080_000 bis 3_080_038, insbesondere
Detailzeichnungen 3_080_019 bis 3_080_021
Menge: 2,000 St

#### Untertitel 02.04 PFR NORD EG-2OG (Typ 04 / 05 / 06 / 07 / 09 )

*Hinweis: Unterkonstruktion*

**02.04.0010 UK Pfosten-Riegel-Fassade (Typ 04) B 40000 mm H 2600 mm UK Stahl verz T 150 mm B 50 mm AnzPfostenlagen 33 St AnzRiegellagen 2 St**
STLB-Bau 2026-04 031
Unterkonstruktion für Pfosten-Riegel-Fassade DIN EN 13830,
Breite Gesamtkonstruktion '40000' mm,
Höhe Gesamtkonstruktion '2600' mm, aus verzinktem Stahl, als Hohlprofil, scharfkantig, pulverbeschichtet,
Farbton 'DB 703 Eisenglimmer, matt (anthrazit)'

Tiefe '150' mm,
Ansichtsbreite '50' mm, Andruckprofile aus Aluminium, sichtbar befestigt, verdeckt, Deckschalen aus Aluminium,
Aufteilung der Pfosten-Riegel-Konstruktion in
Anzahl Pfostenlagen '33' St,
Anzahl Riegellagen '2' St,
Pfostenprofile raumseitig,
Stoßanordnung der Elemente horizontal und vertikal,
Pfosten/Riegel vorgerichtet für integrierten Sonnenschutz, Sonnenschutz wird gesondert vergütet, Elemente vorgerichtet für Kabel-/Leitungsverlegung, einschl. Leerrohr und Zugdraht,
Länge Leerrohr/Zugdraht '5' m/m2,
Wärmedurchgangskoeffizient Ucw der Gesamtkonstruktion DIN EN ISO 12631 über 0,8 bis 0,9 W/m2K, Befestigungsuntergrund Beton, Ausführung gemäß Zeichnung und Einzelbeschreibung,
Zeichnungs-Nr 'Siehe beiliegende Anlagezeichnungen Plan Nr. 3_080_000 bis 3_080_038, und insbesondere Detailzeichnungen 3_080_020 / 3_080_021 / 3_080_022 / 3_080_035'

Einzelbeschreibungs-Nr 'Einbauort: Hauptgebäude Nord EG Achse G/3a-9
Einbauhöhe: von +0,930 m bis +3,530 m ab OK EFH

Hinweis zur Kalkulation:
Der Wärmedurchgangskoeffizient der Gesamtkonstruktion, also U-Wert der Rahmen / Profile / Unterkonstruktion, U-Wert der Verglasungen und U-Wert der opaken Ausfachungen inklusive Bauanschlüsse, muß gleich Ucw = 0,80 W/m²K betragen. Dies ist bei der Kalkulation und der oben stehenden StLB-Angabe zur berücksichtigen. Der Wärmeschutz des Gebäudes entspricht dabei dem Passivhausstandard gemäß GEG.

Die nachfolgend aufgeführten Technischen Beschriebe sind als Erweiterungen der Leistungsbeschreibung in den Einheitspreis dieser Position einzukalkulieren.

Profilsystem gemäß TB 1.3
Oberflächen gemäß TB 2-2.4
Bauanschlüsse gemäß TB 4.0, und hier
- seitlich (Wand) 2x 2,600 m gemäß TB 4.1
- oben (Decke) 11x 2,500 m gemäß TB 4.2
- unten (Boden) 11x 2,500 m gemäß TB 4.3
- seitlich (Paneel) 20x 2,600 m gemäß TB 4.4
- oben (Paneel) 10x 1,300 m gemäß TB 4.5
- unten (Paneel) 10x 1,300 m gemäß TB 4.6'
.
Menge: 104,000 m2

**02.04.0020 UK Pfosten-Riegel-Fassade (Typ 05) B 6250 mm H 2600 mm UK Stahl verz T 150 mm B 50 mm AnzPfostenlagen 6 St AnzRiegellagen 2 St**
STLB-Bau 2026-04 031
Unterkonstruktion für Pfosten-Riegel-Fassade DIN EN 13830,
Breite Gesamtkonstruktion '6250' mm,
Höhe Gesamtkonstruktion '2600' mm, aus verzinktem Stahl, als Hohlprofil, scharfkantig, pulverbeschichtet,
Farbton 'DB 703 Eisenglimmer, matt (anthrazit)'

Tiefe '150' mm,
Ansichtsbreite '50' mm, Andruckprofile aus Aluminium, sichtbar befestigt, verdeckt, Deckschalen aus Aluminium,
Aufteilung der Pfosten-Riegel-Konstruktion in
Anzahl Pfostenlagen '6' St,
Anzahl Riegellagen '2' St,
Pfostenprofile raumseitig,
Stoßanordnung der Elemente horizontal und vertikal,
Pfosten/Riegel vorgerichtet für integrierten Sonnenschutz, Sonnenschutz wird gesondert vergütet, Elemente vorgerichtet für Kabel-/Leitungsverlegung, einschl. Leerrohr und Zugdraht,
Länge Leerrohr/Zugdraht '5' m/m2,
Wärmedurchgangskoeffizient Ucw der Gesamtkonstruktion DIN EN ISO 12631 über 0,8 bis 0,9 W/m2K, Befestigungsuntergrund Beton, Ausführung gemäß Zeichnung und Einzelbeschreibung,
Zeichnungs-Nr 'Siehe beiliegende Anlagezeichnungen Plan Nr. 3_080_000 bis 3_080_038, und insbesondere Detailzeichnungen 3_080_019 / 3_080_020 / 3_080_021 / 3_080_022'

Einzelbeschreibungs-Nr 'Einbauort: Hauptgebäude Nord 1OG Achse G/8-9
Einbauhöhe: von +5,480 m bis +8,080 m ab OK EFH

Hinweis zur Kalkulation:
Der Wärmedurchgangskoeffizient der Gesamtkonstruktion, also U-Wert der Rahmen / Profile / Unterkonstruktion, U-Wert der Verglasungen und U-Wert der opaken Ausfachungen inklusive Bauanschlüsse, muß gleich Ucw = 0,80 W/m²K betragen. Dies ist bei der Kalkulation und der oben stehenden StLB-Angabe zur berücksichtigen. Der Wärmeschutz des Gebäudes entspricht dabei dem Passivhausstandard gemäß GEG.

Die nachfolgend aufgeführten Technischen Beschriebe sind als Erweiterungen der Leistungsbeschreibung in den Einheitspreis dieser Position einzukalkulieren.

Profilsystem gemäß TB 1.3
Oberflächen gemäß TB 2-2.4
Bauanschlüsse gemäß TB 4.0, und hier
- seitlich (Wand) 2x 2,600 m gemäß TB 4.1
- oben (Decke) 2x 2,500 m gemäß TB 4.2
- unten (Boden) 2x 2,500 m gemäß TB 4.3
- seitlich (Paneel) 2x 2,600 m gemäß TB 4.4
- oben (Paneel) 1x 1,300 m gemäß TB 4.5
- unten (Paneel) 1x 1,300 m gemäß TB 4.6'
.
Menge: 16,000 m2

**02.04.0030 UK Pfosten-Riegel-Fassade (Typ 06) B 21250 mm H 2600 mm UK Stahl verz T 150 mm B 50 mm AnzPfostenlagen 18 St AnzRiegellagen 2 St**
STLB-Bau 2026-04 031
Unterkonstruktion für Pfosten-Riegel-Fassade DIN EN 13830,
Breite Gesamtkonstruktion '21250' mm,
Höhe Gesamtkonstruktion '2600' mm, aus verzinktem Stahl, als Hohlprofil, scharfkantig, pulverbeschichtet,
Farbton 'DB 703 Eisenglimmer, matt (anthrazit)'

Tiefe '150' mm,
Ansichtsbreite '50' mm, Andruckprofile aus Aluminium, sichtbar befestigt, verdeckt, Deckschalen aus Aluminium,
Aufteilung der Pfosten-Riegel-Konstruktion in
Anzahl Pfostenlagen '18' St,
Anzahl Riegellagen '2' St,
Pfostenprofile raumseitig,
Stoßanordnung der Elemente horizontal und vertikal,
Pfosten/Riegel vorgerichtet für integrierten Sonnenschutz, Sonnenschutz wird gesondert vergütet, Elemente vorgerichtet für Kabel-/Leitungsverlegung, einschl. Leerrohr und Zugdraht,
Länge Leerrohr/Zugdraht '5' m/m2,
Wärmedurchgangskoeffizient Ucw der Gesamtkonstruktion DIN EN ISO 12631 über 0,8 bis 0,9 W/m2K, Befestigungsuntergrund Beton, Ausführung gemäß Zeichnung und Einzelbeschreibung,
Zeichnungs-Nr 'Siehe beiliegende Anlagezeichnungen Plan Nr. 3_080_000 bis 3_080_038, und insbesondere Detailzeichnungen 3_080_019 / 3_080_020 / 3_080_021 / 3_080_022'

Einzelbeschreibungs-Nr 'Einbauort: Hauptgebäude Nord 1OG Achse G/5-8
Einbauhöhe: von +5,480 m bis +8,080 m ab OK EFH

Hinweis zur Kalkulation:
Der Wärmedurchgangskoeffizient der Gesamtkonstruktion, also U-Wert der Rahmen / Profile / Unterkonstruktion, U-Wert der Verglasungen und U-Wert der opaken Ausfachungen inklusive Bauanschlüsse, muß gleich Ucw = 0,80 W/m²K betragen. Dies ist bei der Kalkulation und der oben stehenden StLB-Angabe zur berücksichtigen. Der Wärmeschutz des Gebäudes entspricht dabei dem Passivhausstandard gemäß GEG.

Die nachfolgend aufgeführten Technischen Beschriebe sind als Erweiterungen der Leistungsbeschreibung in den Einheitspreis dieser Position einzukalkulieren.

Profilsystem gemäß TB 1.3
Oberflächen gemäß TB 2-2.4
Bauanschlüsse gemäß TB 4.0, und hier
- seitlich (Wand) 2x 2,600 m gemäß TB 4.1
- oben (Decke) 6x 2,500 m gemäß TB 4.2
- unten (Boden) 6x 2,500 m gemäß TB 4.3
- seitlich (Paneel) 4x 2,600 m gemäß TB 4.4
- oben (Paneel) 5x 1,300 m gemäß TB 4.5
- unten (Paneel) 5x 1,300 m gemäß TB 4.6'
.
Menge: 55,000 m2

**02.04.0040 UK Pfosten-Riegel-Fassade (Typ 07) B 10000 mm H 2600 mm UK Stahl verz T 150 mm B 50 mm AnzPfostenlagen 9 St AnzRiegellagen 2 St**
STLB-Bau 2026-04 031
Unterkonstruktion für Pfosten-Riegel-Fassade DIN EN 13830,
Breite Gesamtkonstruktion '10000' mm,
Höhe Gesamtkonstruktion '2600' mm, aus verzinktem Stahl, als Hohlprofil, scharfkantig, pulverbeschichtet,
Farbton 'DB 703 Eisenglimmer, matt (anthrazit)'

Tiefe '150' mm,
Ansichtsbreite '50' mm, Andruckprofile aus Aluminium, sichtbar befestigt, verdeckt, Deckschalen aus Aluminium,
Aufteilung der Pfosten-Riegel-Konstruktion in
Anzahl Pfostenlagen '9' St,
Anzahl Riegellagen '2' St,
Pfostenprofile raumseitig,
Stoßanordnung der Elemente horizontal und vertikal,
Pfosten/Riegel vorgerichtet für integrierten Sonnenschutz, Sonnenschutz wird gesondert vergütet, Elemente vorgerichtet für Kabel-/Leitungsverlegung, einschl. Leerrohr und Zugdraht,
Länge Leerrohr/Zugdraht '5' m/m2,
Wärmedurchgangskoeffizient Ucw der Gesamtkonstruktion DIN EN ISO 12631 über 0,8 bis 0,9 W/m2K, Befestigungsuntergrund Beton, Ausführung gemäß Zeichnung und Einzelbeschreibung,
Zeichnungs-Nr 'Siehe beiliegende Anlagezeichnungen Plan Nr. 3_080_000 bis 3_080_038, und insbesondere Detailzeichnungen 3_080_019 / 3_080_020 / 3_080_021 / 3_080_022'

Einzelbeschreibungs-Nr 'Einbauort: Hauptgebäude Nord 1OG Achse G/3-5
Einbauhöhe: von +5,480 m bis +8,080 m ab OK EFH

Hinweis zur Kalkulation:
Der Wärmedurchgangskoeffizient der Gesamtkonstruktion, also U-Wert der Rahmen / Profile / Unterkonstruktion, U-Wert der Verglasungen und U-Wert der opaken Ausfachungen inklusive Bauanschlüsse, muß gleich Ucw = 0,80 W/m²K betragen. Dies ist bei der Kalkulation und der oben stehenden StLB-Angabe zur berücksichtigen. Der Wärmeschutz des Gebäudes entspricht dabei dem Passivhausstandard gemäß GEG.

Die nachfolgend aufgeführten Technischen Beschriebe sind als Erweiterungen der Leistungsbeschreibung in den Einheitspreis dieser Position einzukalkulieren.

Profilsystem gemäß TB 1.3
Oberflächen gemäß TB 2-2.4
Bauanschlüsse gemäß TB 4.0, und hier
- seitlich (Wand) 2x 2,600 m gemäß TB 4.1
- oben (Decke) 3x 2,500 m gemäß TB 4.2
- unten (Boden) 3x 2,500 m gemäß TB 4.3
- seitlich (Paneel) 4x 2,600 m gemäß TB 4.4
- oben (Paneel) 2x 1,300 m gemäß TB 4.5
- unten (Paneel) 2x 1,300 m gemäß TB 4.6'
.
Menge: 26,000 m2

**02.04.0050 UK Pfosten-Riegel-Fassade (Typ 09) B 40000 mm H 3430 mm UK Stahl verz T 150 mm B 50 mm AnzPfostenlagen 33 St AnzRiegellagen 3 St**
STLB-Bau 2026-04 031
Unterkonstruktion für Pfosten-Riegel-Fassade DIN EN 13830,
Breite Gesamtkonstruktion '40000' mm,
Höhe Gesamtkonstruktion '3430' mm, aus verzinktem Stahl, als Hohlprofil, scharfkantig, pulverbeschichtet,
Farbton 'DB 703 Eisenglimmer, matt (anthrazit)'

Tiefe '150' mm,
Ansichtsbreite '50' mm, Andruckprofile aus Aluminium, sichtbar befestigt, verdeckt, Deckschalen aus Aluminium,
Aufteilung der Pfosten-Riegel-Konstruktion in
Anzahl Pfostenlagen '33' St,
Anzahl Riegellagen '3' St,
Pfostenprofile raumseitig,
Stoßanordnung der Elemente horizontal und vertikal,
Pfosten/Riegel vorgerichtet für integrierten Sonnenschutz, Sonnenschutz wird gesondert vergütet, Elemente vorgerichtet für Kabel-/Leitungsverlegung, einschl. Leerrohr und Zugdraht,
Länge Leerrohr/Zugdraht '5' m/m2,
Wärmedurchgangskoeffizient Ucw der Gesamtkonstruktion DIN EN ISO 12631 über 0,8 bis 0,9 W/m2K, Befestigungsuntergrund Beton, Ausführung gemäß Zeichnung und Einzelbeschreibung,
Zeichnungs-Nr 'Siehe beiliegende Anlagezeichnungen Plan Nr. 3_080_000 bis 3_080_038, und insbesondere Detailzeichnungen 3_080_019 / 3_080_020 / 3_080_021 / 3_080_022'

Einzelbeschreibungs-Nr 'Einbauort: Hauptgebäude Nord 2OG Achse G/3a-9
Einbauhöhe: von +8,650 m bis +12,080 m ab OK EFH

Hinweis zur Kalkulation:
Der Wärmedurchgangskoeffizient der Gesamtkonstruktion, also U-Wert der Rahmen / Profile / Unterkonstruktion, U-Wert der Verglasungen und U-Wert der opaken Ausfachungen inklusive Bauanschlüsse, muß gleich Ucw = 0,80 W/m²K betragen. Dies ist bei der Kalkulation und der oben stehenden StLB-Angabe zur berücksichtigen. Der Wärmeschutz des Gebäudes entspricht dabei dem Passivhausstandard gemäß GEG.

Die nachfolgend aufgeführten Technischen Beschriebe sind als Erweiterungen der Leistungsbeschreibung in den Einheitspreis dieser Position einzukalkulieren.

Profilsystem gemäß TB 1.3
Oberflächen gemäß TB 2-2.4
Bauanschlüsse gemäß TB 4.0, und hier
- seitlich (Wand) 2x 2,600 m gemäß TB 4.1
- seitlich (Wand) 4x 0,830 m gemäß TB 4.1
- oben (Decke) 11x 2,500 m gemäß TB 4.2
- unten (Boden) 9x 2,500 m gemäß TB 4.3
- unten (Boden) 2x 0,600 m gemäß TB 4.3
- seitlich (Paneel) 4x 2,600 m gemäß TB 4.4
- oben (Paneel) 10x 1,300 m gemäß TB 4.5
- unten (Paneel) 10x 1,300 m gemäß TB 4.6
- unten (Paneel) 2x 1,800 m gemäß TB 4.8'
.
Menge: 108,000 m2

*Hinweis: Einsatzelemente*

**02.04.0060 Einfachfenster Pfosten-Riegel-Fassade 35dB 0,8W/m2K g0,53 RC2N B 600 mm H 2500 mm 1tlg Rahmen Stahl verz Isolierglas 3fach Anschl.allseitig**
STLB-Bau 2026-04 031
Einfachaußenfenster, für Pfosten-Riegel-Fassade DIN EN 13830, vorh. Unterkonstruktion aus verzinktem Stahl,
bauphysikalische Anforderungen: Windlast Klasse 3 (Prüfdruck P1 1200 Pa) DIN EN 12210, Schlagregendichtheit Klasse 9 A (600 Pa) DIN EN 12208, bewertetes Schalldämm-Maß DIN 4109 Rw 35 dB, Wärmeschutz DIN EN ISO 10077-1, DIN 4108-4 Uw kleiner gleich 0,8 W/m2K, Gesamtenergiedurchlassgrad Verglasung g 0,53 DIN EN 410, Lichttransmissionsgrad über 0,75 bis 0,8, Lichtdurchlässigkeit über 75 bis 80 %, Luftdurchlässigkeit Klasse 4 DIN EN 12207, Einbruchhemmung RC 2 N DIN EN 1627, Bedienkräfte Klasse 2 DIN EN 13115, Rahmendurchbiegung C (kleiner gleich 1/300) DIN EN 12210, Mechanische Festigkeit Klasse 4 DIN EN 13115, Korrosivitätskategorie C3 (mäßig) DIN EN ISO 12944-2, DIN EN ISO 14713-1,
Breite Blendrahmen '600' mm,
Höhe Blendrahmen '2500' mm, einteilig, Rahmen aus verzinktem Stahl, flächenbündig, Rahmenoberfläche innen pulverbeschichtet, Rahmenoberfläche außen pulverbeschichtet, 1. Teil Drehkipp, Fenster transparent mit einer Füllung,
als Verglasung aus Isolierglas, 3-fach, Innenscheibe aus Einfachglas, aus Floatglas DIN EN 572-2, Scheibenzwischenraum 14 mm, Nenndicke 6 mm, Mittelscheibe aus Einfachglas, aus Floatglas DIN EN 572-2, Nenndicke 6 mm, zweiter Scheibenzwischenraum 14 mm, Außenscheibe aus Einfachglas, aus Floatglas DIN EN 572-2, Nenndicke 6 mm, Anschluss allseitig an Pfosten-Riegel-Konstruktion, UV-beständiger Randverbund und wärmetechnisch verbesserte Abstandhalter DIN EN ISO 10077-1, mit verdeckt liegendem Beschlag, Fenstergriff aus nichtrostendem Stahl, mattgebürstet, mit Öffnungsbegrenzer DIN EN 13126-5 bis 100 mm, nachträglich entriegelbar,
Ausführung gemäß Zeichnung und Einzelbeschreibung,
Zeichnungs-Nr 'Siehe beiliegende Anlagezeichnungen Plan Nr. 3_080_000 bis 3_080_038, und insbesondere Detailzeichnungen 3_080_019 / 3_080_020 / 3_080_021 / 3_080_022'

Einzelbeschreibungs-Nr 'Einbauort: Hauptgebäude Nord EG Achse G/3a-9
Einbauhöhe: von +0,930 m bis +12,080 m ab OK EFH

Profilsystem gemäß TB 1.5
Oberflächen gemäß TB 2-2.4
Beschläge gemäß TB 3.1, 3.1.1
Verglasungen gemäß TB 5.1'
.
Menge: 31,000 St

**02.04.0070 Außentürel. Pfosten-Riegel-Fassade B 1800 mm H 2500 mm 2flg 35dB RC2N Rahmentür Alu-Strangpressprofil Isolierglas 3fach**
STLB-Bau 2026-04 031
Außentürelement, für Pfosten-Riegel-Fassade DIN EN 13830,
Breite Nennmaß Wandöffnung '1800' mm,
Höhe Nennmaß Wandöffnung '2500' mm, vorh. Unterkonstruktion aus verzinktem Stahl, Nebeneingangstür, als Drehflügeltür, 2-flügelig, mit einem Oberlicht, mit einem Seitenteil,
bauphysikalische Anforderungen: Windlast Klasse 3 (Prüfdruck P1 1200 Pa) DIN EN 12210, Schlagregendichtheit Klasse 9 A (600 Pa) DIN EN 12208, bewertetes Schalldämm-Maß DIN 4109 Rw 35 dB, Gesamtenergiedurchlassgrad Verglasung g 0,53 DIN EN 410, Lichttransmissionsgrad über 0,75 bis 0,8, Luftdurchlässigkeit Klasse 4 DIN EN 12207, Einbruchhemmung RC 2 N DIN EN 1627, Bedienungskräfte Klasse 3 DIN EN 12217, Rahmendurchbiegung C (kleiner gleich 1/300) DIN EN 12210, max. zulässige Verformung Klasse 3 DIN EN 12219, Mechanische Festigkeit Klasse 4 DIN EN 1192, mechanische Dauerhaftigkeit 100000 Zyklen DIN EN 12400, Klimaklasse III, Prüfklima c, DIN EN 1121 (hohe Beanspruchung),
Ausführung als Rahmentür aus Aluminium-Strangpressprofil, Oberfläche der Öffnungsfläche pulverbeschichtet, Oberfläche der Schließfläche pulverbeschichtet, Türflügel mit 4 transparent/transluzenten Füllungen,
Verglasung aus Isolierglas, 3-fach, aus Verbund-Sicherheitsglas (VSG), aus Floatglas DIN EN 572-2, Scheibenzwischenraum 14 mm, Nenndicke 8 mm, aus Einfachglas, aus Floatglas DIN EN 572-2, Nenndicke 6 mm, zweiter Scheibenzwischenraum 14 mm, aus Einscheiben-Sicherheitsglas (ESG), aus Floatglas DIN EN 572-2, Nenndicke 6 mm, UV-beständiger Randverbund und wärmetechnisch verbesserte Abstandhalter DIN EN ISO 10077-1,
vorgerichtet für PZ-Schloss,
vorgerichtet für Obentürschließer, Ausführung gemäß Zeichnung und Einzelbeschreibung,
Zeichnungs-Nr 'Siehe beiliegende Anlagezeichnungen Plan Nr. 3_080_000 bis 3_080_038'

Einzelbeschreibungs-Nr 'Einbauort: Hauptgebäude Nord 2OG Achse G/3a-9
Einbauhöhe: von +8,650 m bis +12,080 m ab OK EFH

Hinweis zur Kalkulation:
Die nachfolgend aufgeführten Technischen Beschriebe sind als Erweiterungen des Leistungsbeschreibung in den Einheitspreis dieser Position einzukalkulieren.

Die Rahmenkonstruktionen der Türen sind aus Stahl-Hohlprofilen. Die Verglasungen des Oberlichts und des Seitenteils werden in einer separaten LV-Position unter Verglasungen / Ausfachungen abgerechnet.

Profilsystem gemäß TB 1.6
Oberflächen gemäß TB 2.1, 2.3
Beschläge gemäß TB 3.2.5
Verglasungen gemäß TB 5.4'
.
Menge: 2,000 St

*Hinweis: Verglasungen / Ausfachungen*

**02.04.0080 Festverglasungsel. Pfosten-Riegel-Fassade H 2500 mm B 1800 mm 35dB 0,8W/m2K g0,53 RC2N Isolierglas 3fach**
STLB-Bau 2026-04 031
Festverglasungselement, für Pfosten-Riegel-Fassade DIN EN 13830, vorh. Unterkonstruktion aus verzinktem Stahl,
Höhe '2500' mm,
Breite '1800' mm,
bauphysikalische Anforderungen: Widerstand gegen Windlast DIN EN 13116 max. Druck 1200 Pa, Schlagregendichtheit Klasse R5 (300 Pa) DIN EN 12154, bewertetes Schalldämm-Maß DIN 4109 Rw 35 dB, Wärmeschutz DIN EN ISO 10077-1, DIN 4108-4 Uw kleiner gleich 0,8 W/m2K, Gesamtenergiedurchlassgrad Verglasung g 0,53 DIN EN 410, Lichttransmissionsgrad über 0,75 bis 0,8, Lichtdurchlässigkeit über 75 bis 80 %, Einbruchhemmung RC 2 N DIN EN 1627, Rahmendurchbiegung C (kleiner gleich 1/300) DIN EN 12210, Mechanische Festigkeit Klasse 4 DIN EN 13115, Korrosivitätskategorie C3 (mäßig) DIN EN ISO 12944-2, DIN EN ISO 14713-1,
aus Isolierglas, 3-fach, Innenscheibe aus Einfachglas, aus Floatglas DIN EN 572-2, Scheibenzwischenraum 14 mm, Nenndicke 6 mm, Mittelscheibe aus Einfachglas, aus Floatglas DIN EN 572-2, Nenndicke 6 mm, Scheibenzwischenraum 14 mm, Außenscheibe aus Einfachglas, aus Floatglas DIN EN 572-2, Nenndicke 6 mm, UV-beständiger Randverbund und wärmetechnisch verbesserte Abstandhalter DIN EN ISO 10077-1, Ausführung gemäß Zeichnung und Einzelbeschreibung,
Zeichnungs-Nr 'Siehe beiliegende Anlagezeichnungen Plan Nr. 3_080_000 bis 3_080_038, und ins besondere Detailzeichnungen 3_080_019 / 3_080_020 / 3_080_021 / 3_080_022'

Einzelbeschreibungs-Nr 'Einbauort: Hauptgebäude Nord EG Achse G/3a-9
Einbauhöhe: von +0,930 m bis +12,080 m ab OK EFH

Hinweis zur Kalkulation:
Die nachfolgend aufgeführten Technischen Beschriebe sind als Erweiterungen des Leistungsbeschreibung in den Einheitspreis dieser Position einzukalkulieren.

Verglasungen gemäß TB 5.1'
.
Menge: 31,000 St

**02.04.0090 Festverglasungsel. Pfosten-Riegel-Fassade H 830 mm B 1800 mm 35dB 0,8W/m2K g0,53 RC2N Isolierglas 3fach**
STLB-Bau 2026-04 031
Festverglasungselement, für Pfosten-Riegel-Fassade DIN EN 13830, vorh. Unterkonstruktion aus verzinktem Stahl,
Höhe '830' mm,
Breite '1800' mm,
bauphysikalische Anforderungen: Widerstand gegen Windlast DIN EN 13116 max. Druck 1200 Pa, Schlagregendichtheit Klasse R5 (300 Pa) DIN EN 12154, bewertetes Schalldämm-Maß DIN 4109 Rw 35 dB, Wärmeschutz DIN EN ISO 10077-1, DIN 4108-4 Uw kleiner gleich 0,8 W/m2K, Gesamtenergiedurchlassgrad Verglasung g 0,53 DIN EN 410, Lichttransmissionsgrad über 0,75 bis 0,8, Lichtdurchlässigkeit über 75 bis 80 %, Einbruchhemmung RC 2 N DIN EN 1627, Rahmendurchbiegung C (kleiner gleich 1/300) DIN EN 12210, Mechanische Festigkeit Klasse 4 DIN EN 13115, Korrosivitätskategorie C3 (mäßig) DIN EN ISO 12944-2, DIN EN ISO 14713-1,
aus Isolierglas, 3-fach, Innenscheibe aus Einfachglas, aus Floatglas DIN EN 572-2, Scheibenzwischenraum 14 mm, Nenndicke 6 mm, Mittelscheibe aus Einfachglas, aus Floatglas DIN EN 572-2, Nenndicke 6 mm, Scheibenzwischenraum 14 mm, Außenscheibe aus Einfachglas, aus Floatglas DIN EN 572-2, Nenndicke 6 mm, UV-beständiger Randverbund und wärmetechnisch verbesserte Abstandhalter DIN EN ISO 10077-1, Ausführung gemäß Zeichnung und Einzelbeschreibung,
Zeichnungs-Nr 'Siehe beiliegende Anlagezeichnungen Plan Nr. 3_080_000 bis 3_080_038, und ins besondere Detailzeichnungen 3_080_019 / 3_080_020 / 3_080_021 / 3_080_022'

Einzelbeschreibungs-Nr 'Einbauort: Hauptgebäude Nord EG Achse G/3a-9
Einbauhöhe: von +0,930 m bis +12,080 m ab OK EFH

Hinweis zur Kalkulation:
Die nachfolgend aufgeführten Technischen Beschriebe sind als Erweiterungen des Leistungsbeschreibung in den Einheitspreis dieser Position einzukalkulieren.

Verglasungen gemäß TB 5.1'
.
Menge: 2,000 St

**02.04.0100 Festverglasungsel. Pfosten-Riegel-Fassade H 3330 mm B 600 mm 35dB 0,8W/m2K g0,53 RC2N Isolierglas 3fach**
STLB-Bau 2026-04 031
Festverglasungselement, für Pfosten-Riegel-Fassade DIN EN 13830, vorh. Unterkonstruktion aus verzinktem Stahl,
Höhe '3330' mm,
Breite '600' mm,
bauphysikalische Anforderungen: Widerstand gegen Windlast DIN EN 13116 max. Druck 1200 Pa, Schlagregendichtheit Klasse R5 (300 Pa) DIN EN 12154, bewertetes Schalldämm-Maß DIN 4109 Rw 35 dB, Wärmeschutz DIN EN ISO 10077-1, DIN 4108-4 Uw kleiner gleich 0,8 W/m2K, Gesamtenergiedurchlassgrad Verglasung g 0,53 DIN EN 410, Lichttransmissionsgrad über 0,75 bis 0,8, Lichtdurchlässigkeit über 75 bis 80 %, Einbruchhemmung RC 2 N DIN EN 1627, Rahmendurchbiegung C (kleiner gleich 1/300) DIN EN 12210, Mechanische Festigkeit Klasse 4 DIN EN 13115, Korrosivitätskategorie C3 (mäßig) DIN EN ISO 12944-2, DIN EN ISO 14713-1,
aus Isolierglas, 3-fach, Innenscheibe aus Einfachglas, aus Floatglas DIN EN 572-2, Scheibenzwischenraum 14 mm, Nenndicke 6 mm, Mittelscheibe aus Einfachglas, aus Floatglas DIN EN 572-2, Nenndicke 6 mm, Scheibenzwischenraum 14 mm, Außenscheibe aus Einfachglas, aus Floatglas DIN EN 572-2, Nenndicke 6 mm, UV-beständiger Randverbund und wärmetechnisch verbesserte Abstandhalter DIN EN ISO 10077-1, Ausführung gemäß Zeichnung und Einzelbeschreibung,
Zeichnungs-Nr 'Siehe beiliegende Anlagezeichnungen Plan Nr. 3_080_000 bis 3_080_038, und ins besondere Detailzeichnungen 3_080_019 / 3_080_020 / 3_080_021 / 3_080_022'

Einzelbeschreibungs-Nr 'Einbauort: Hauptgebäude Nord EG Achse G/3a-9
Einbauhöhe: von +0,930 m bis +12,080 m ab OK EFH

Hinweis zur Kalkulation:
Die nachfolgend aufgeführten Technischen Beschriebe sind als Erweiterungen des Leistungsbeschreibung in den Einheitspreis dieser Position einzukalkulieren.

Verglasungen gemäß TB 5.1'
.
Menge: 2,000 St

**02.04.0110 Paneel Pfosten-Riegel-Fassade H 2500 mm B 1350 mm D 46 mm mehrschichtig Alu PUR-PIR-Hartschaum Alu**
STLB-Bau 2026-04 031
Paneel, für Pfosten-Riegel-Fassade DIN EN 13830, vorh. Unterkonstruktion aus verzinktem Stahl, vertikal eingebaut,
Höhe '2500' mm,
Breite '1350' mm,
bauphysikalische Anforderungen: bewertetes Schalldämm-Maß DIN 4109-1 Rw 35 dB, Einbruchhemmung RC 2 N DIN EN 1627, Korrosivitätskategorie C3 (mäßig) DIN EN ISO 12944-2, DIN EN ISO 14713-1, Dicke '46' mm, Paneel mehrschichtig,
raumseitig aus Aluminium, mit Dämmung aus Polyurethan-/Polyisocyanurat-Hartschaum, witterungsseitig aus Aluminium, Paneel mit geschlossener Randausbildung, Ausführung gemäß Zeichnung und Einzelbeschreibung,
Zeichnungs-Nr 'Siehe beiliegende Anlagezeichnungen Plan Nr. 3_080_000 bis 3_080_038, und insbesondere Detailzeichnungen 3_080_022'

Einzelbeschreibungs-Nr 'Einbauort: Hauptgebäude Nord EG Achse G/3a-9
Einbauhöhe: von +0,930 m bis +12,080 m ab OK EFH

Konstruktion:
Die Paneele müssen vierseitig umlaufend in die Presskonstruktion der Pfosten-Riegel-Fassade baugleich zu den Isoliergläsern eingeklemmt werden.

Wärmedurchgangskoeffizient Gesamt Uw 0,80 W/m2K

Oberflächen gemäß TB 2-2.4'
.
Menge: 30,000 St

*Hinweis: Zusätzliche Konstruktionen / Ausstattungen*

**02.04.0120 Aufsatzzarge als Profil-Aufdoppelung für PFR-Fassade, innen (Typ 04 / 05 / 06 / 07 / 09)**
Aufsatzzarge als Profil-Aufdoppelung für PFR-Fassade, innen
Einbauort: Hauptgebäude West 1OG-2.OG Achse 1/F-G
Einbauhöhe: von +5,480 m bis +12,080 m ab OK EFH

Gekantete Stahlblech-Aufzsetzzarge, mehrfach gekantet, aufmaßbezogen anfertigen, liefern und am Bauanschluß Rohbau umlaufend auf raumseitige Profile der PFR-Fassade versatzfrei zur Profilgeometrie aufmontieren, bestehend aus:

Abmessungen:

- Gesamttiefe Pfosten und Riegeln mit Aufsetzzarge = 320 mm
- Tiefe Aufsetzzarge = 170 mm (bei Profiltiefe 150 mm)
- Überstand Zarge über VK Außenwand / Sturz / Brüstung
  innen = 20 mm
- Ansichtsbreite = 50 mm
- Abgewickelte Längen = 20 mm / 90 Grad Kantung / 170 mm /
  90 Grad Kantung / 50 mm / 90 Grad Kantung / 20-40 mm /
  90 Grad Kantung / 20 mm
- Gesamt Zuschnittsbreite Blechzarge = 310 - 330 mm
- Blechdicke = min. 2 mm

- Einzellängen Zargen
- 10x Zarge a 2,600 m, seitlich vertikal = 26,000 m
- 4x Zarge a 3,430 m, seitlich vertikal = 13,720 m
- 52x Zarge a 2,600 m, seitlich Paneel = 135,200 m
- 33x Zarge a 2,500 m, oben (Decke) horizontal = 82,500 m
 -31x Zarge a 2,500 m, unten (Brüstung) horizontal = 77,500 m

Konstruktion:

Die Blechzarge wird auf die Profil-Hinterkante Pfosten / Riegel versatzfrei, lot- und fluchtrecht zum Profilquerschnitt aufgesetzt und mit Steck-Klemm-Cliphaltern am Fassadenprofil verdeckt fixiert, keine sichtbaren Verbindungsmittel zulässig, nur minimale Stoßfuge zwischen Profil und Zarge, press montiert, Anordnung Längenstöße Zargen horizontal und vertikal entsprechen den Stoßunterteilungen der PFR-Profile.

Am Baunschluß Rohbau-Außenwand / -Boden / -Decke Schattennutausbildung, Befestigung Zarge tiefliegend in der Schattennutz, vorab Montage Haltewinkel am Rohbau als UK für die Zargenbefestigung, Befestigung als geplantes Schraub- / Nietbild, Schattennut (BxT) 25 x 20-40 mm

Eckausbildung senkrecht Zarge stumpf gestoßen, Vertikale Profile laufen analog zur PFR-Fassade durch, Horizontale Profile zwischen die Pfosten bzw. senkrechte Zargen gestoßen

Eckausbildung horizontal Zargen auf Gehrung gestoßen (Ganzglasecken Pfortenraum oben (Decke) und unten (Boden)

Eckverbindung durch verdeckte Blechverbinder als Klemm-Steck-Cliphalter- Verbinder, versatzfrei, keine offenen Blechenden, Zargen mit Formteilen verschlossen, eingeschweißt, keine sichtbaren Stöße zulässig.

Oberflächen:

- Alle Sichtbaren Blechoberflächen pulverbeschichtet DB 703
  Eisenglimmer, matt (anthrazitfarben).
- Oberflächen gemäß TBA 2-2.4

Siehe auch beiliegende Anlagezeichnungen Plan Nr. 3_080_000 bis 3_080_038, und insbesondere
Detailzeichnungen 3_080_019 bis 3_080_022
Menge: 334,920 m

**02.04.0130 Leibungszarge (Typ 04) als Einfassung PFR-Fassade, außen**
Anschluß Profilblech-Fassade, außen
Einbauort: Hauptgebäude Nord EG Achse G/3a-9
Einbauhöhe: von +0,930 m bis +3,530 m ab OK EFH

Stahlblech-Leibungszarge, mehrfach gekantet, aufmaßbezogen anfertigen, oberflächenfertig liefern, in die Presskonstruktion der PFR-Fassade außen mit einklemmen und als Einfassung der vorgehängten, hinterlüfteten Alu-Fassade auf deren Unter- konstruktion vierseitig umlaufend befestigen, bestehend aus:

Abmessungen:

- Gesamtabmessungen (LxHxT) 40,000 x 2,600 x 0,245 m
  (Leibungsrahmen umfasst Gesamt-Glaselement der
  Büro-Fenster West)
- Tiefe Leibungszarge = 245 mm
- Überstand Zarge über VK Fassade = 30 mm
- Abgewickelte Längen = 20 mm / 90 Grad Kantung / 245 mm /
  180 Grad Kantung / 60 mm / 90 Grad Kantung / 55 mm
- Gesamt Zuschnittsbreite Blechzarge = 380 mm
- Blechdicke = min. 2 mm

- Einzellängen Zargen
- 2x Zarge a 2,600 m, seitlich vertikal = 5,200 m
- 1x Zarge a 40,000 m, oben (Decke) horizontal = 40,000 m
- 1x Zarge a 40,000 m, unten (Brüstung) horizontal = 40,000 m

Konstruktion Leibungsrahmen gemäß TB 6:

- Zarge / Rahmen, vierseitig umlaufend, aus Stahl-Blechen,
  mehrfach gekantet, Ecken 90 Grad auf Gehrung bzw. stumpf
  gestoßen und verschweißt, Koppelstoßbleche / Eckaussteifungen verdeckt liegend, Leibungsrahmen mit 30 mm
  Überstand über die Vorderkante Alu-Profilblech-Fassade
  hervorstehend, bestehend aus folgenden Einzelteilen:

- 2x seitliche Leibungszarge gemäß TB 6.1
- 1x obere Leibungszarge gemäß TB 6.2 (Sonnenschutzkasten)
- 1x untere Leibungszarge gemäß TB 6.3 (Fensterbank)
- allseitig umlaufend an den Zargen umgekanteter
  Wetterkragen, ca. 50-70 mm von Vorderkante Leibung
  zurückspringend

Befestigung:

Verdecktliegende Befestigung an Pfosten-Riegel-Fassade mittels Feder-Clip-Halterungen und Steck-Schraub- Verbindungen sowie des Wetterkragen auf der Alu-UK der Blechprofilfassade. Die Blechzarge muss versatzfrei, lot- und fluchtrecht zur Pfosten-Riegel-Fassade montiert werden, die Fassadenöffnungen als Ganzes einrahmen. Anordnung Längenstöße Zargen horizontal und vertikal entsprechen den Stoßunterteilungen der PFR-Profile.

Eckausbildung Zarge oben auf Gehrung, unten Fensterbank stump zwischen die seitlichen Zargen gestoßen, Vertikale Zargen laufen bis auf Unterkante Tropfnase Fensterbank durch, Schlitz / Ausschnitt in vorgehängter Fassade mit dem AN Fassadenbauer abstimmen bzw. Abstufung der der seitlichen Zargen im Sichtbaren Bereich der Fassade als Decklappen ausführen.

Längen- und Eckverbindung durch verdeckte Blechverbinder als Klemm-Steck-Verbinder und Koppelstoß, versatzfrei, verstärken, Gehrungen zum stabilen Rahmen verschweißt.

Oberflächen:

- Alle Sichtbaren Blechoberflächen pulverbeschichtet DB 703
  Eisenglimmer, matt (anthrazitfarben).
- Oberflächen gemäß TBA 2-2.4

Leibungszarge, drei- bis vierseitig umlaufend nach Aufmaß anfertigen, im Ganzen oder in Teilstücken gemäß Festlegung des AN oberflächenfertig liefern und vor die Glasfassade als Rahmeneinfassung montieren.

Siehe auch beiliegende Anlagezeichnungen Plan Nr. 3_080_000 bis 3_080_038, insbesondere
Detailzeichnungen 3_080_019 bis 3_080_021
Menge: 1,000 St

**02.04.0140 Leibungszarge (Typ 05) als Einfassung PFR-Fassade, außen**
Anschluß Profilblech-Fassade, außen
Einbauort: Hauptgebäude Nord 1OG Achse G/8-9
Einbauhöhe: von +5,480 m bis +8,080 m ab OK EFH

Stahlblech-Leibungszarge, mehrfach gekantet, aufmaßbezogen anfertigen, oberflächenfertig liefern, in die Presskonstruktion der PFR-Fassade außen mit einklemmen und als Einfassung der vorgehängten, hinterlüfteten Alu-Fassade auf deren Unter- konstruktion vierseitig umlaufend befestigen, bestehend aus:

Abmessungen:

- Gesamtabmessungen (LxHxT) 6,250 x 2,600 x 0,245 m
  (Leibungsrahmen umfasst Gesamt-Glaselement der
  Büro-Fenster West)
- Tiefe Leibungszarge = 245 mm
- Überstand Zarge über VK Fassade = 30 mm
- Abgewickelte Längen = 20 mm / 90 Grad Kantung / 245 mm /
  180 Grad Kantung / 60 mm / 90 Grad Kantung / 55 mm
- Gesamt Zuschnittsbreite Blechzarge = 380 mm
- Blechdicke = min. 2 mm

- Einzellängen Zargen
- 2x Zarge a 2,600 m, seitlich vertikal = 5,200 m
- 1x Zarge a 6,250 m, oben (Decke) horizontal = 12,500 m
- 1x Zarge a 6,250 m, unten (Brüstung) horizontal = 12,500 m

Konstruktion Leibungsrahmen gemäß TB 6:

- Zarge / Rahmen, vierseitig umlaufend, aus Stahl-Blechen,
  mehrfach gekantet, Ecken 90 Grad auf Gehrung bzw. stumpf
  gestoßen und verschweißt, Koppelstoßbleche / Eckaussteifungen verdeckt liegend, Leibungsrahmen mit 30 mm
  Überstand über die Vorderkante Alu-Profilblech-Fassade
  hervorstehend, bestehend aus folgenden Einzelteilen:

- 2x seitliche Leibungszarge gemäß TB 6.1
- 1x obere Leibungszarge gemäß TB 6.2 (Sonnenschutzkasten)
- 1x untere Leibungszarge gemäß TB 6.3 (Fensterbank)
- allseitig umlaufend an den Zargen umgekanteter
  Wetterkragen, ca. 50-70 mm von Vorderkante Leibung
  zurückspringend

Befestigung:

Verdecktliegende Befestigung an Pfosten-Riegel-Fassade mittels Feder-Clip-Halterungen und Steck-Schraub- Verbindungen sowie des Wetterkragen auf der Alu-UK der Blechprofilfassade. Die Blechzarge muss versatzfrei, lot- und fluchtrecht zur Pfosten-Riegel-Fassade montiert werden, die Fassadenöffnungen als Ganzes einrahmen. Anordnung Längenstöße Zargen horizontal und vertikal entsprechen den Stoßunterteilungen der PFR-Profile.

Eckausbildung Zarge oben auf Gehrung, unten Fensterbank stump zwischen die seitlichen Zargen gestoßen, Vertikale Zargen laufen bis auf Unterkante Tropfnase Fensterbank durch, Schlitz / Ausschnitt in vorgehängter Fassade mit dem AN Fassadenbauer abstimmen bzw. Abstufung der der seitlichen Zargen im Sichtbaren Bereich der Fassade als Decklappen ausführen.

Längen- und Eckverbindung durch verdeckte Blechverbinder als Klemm-Steck-Verbinder und Koppelstoß, versatzfrei, verstärken, Gehrungen zum stabilen Rahmen verschweißt.

Oberflächen:

- Alle Sichtbaren Blechoberflächen pulverbeschichtet DB 703
  Eisenglimmer, matt (anthrazitfarben).
- Oberflächen gemäß TBA 2-2.4

Leibungszarge, drei- bis vierseitig umlaufend nach Aufmaß anfertigen, im Ganzen oder in Teilstücken gemäß Festlegung des AN oberflächenfertig liefern und vor die Glasfassade als Rahmeneinfassung montieren.

Siehe auch beiliegende Anlagezeichnungen Plan Nr. 3_080_000 bis 3_080_038, insbesondere
Detailzeichnungen 3_080_019 bis 3_080_021
Menge: 1,000 St

**02.04.0150 Leibungszarge (Typ 06) als Einfassung PFR-Fassade, außen**
Anschluß Profilblech-Fassade, außen
Einbauort: Hauptgebäude Nord 1OG Achse G/5-8
Einbauhöhe: von +5,480 m bis +8,080 m ab OK EFH

Stahlblech-Leibungszarge, mehrfach gekantet, aufmaßbezogen anfertigen, oberflächenfertig liefern, in die Presskonstruktion der PFR-Fassade außen mit einklemmen und als Einfassung der vorgehängten, hinterlüfteten Alu-Fassade auf deren Unter- konstruktion vierseitig umlaufend befestigen, bestehend aus:

Abmessungen:

- Gesamtabmessungen (LxHxT) 21,250 x 2,600 x 0,265 m
  (Leibungsrahmen umfasst Gesamt-Glaselement der
  Büro-Fenster West)
- Tiefe Leibungszarge = 265 mm
- Überstand Zarge über VK Fassade = 30 mm
- Abgewickelte Längen = 20 mm / 90 Grad Kantung / 265 mm /
  180 Grad Kantung / 60 mm / 90 Grad Kantung / 55 mm
- Gesamt Zuschnittsbreite Blechzarge = 380 mm
- Blechdicke = min. 2 mm

- Einzellängen Zargen
- 2x Zarge a 2,600 m, seitlich vertikal = 5,200 m
- 1x Zarge a 21,250 m, oben (Decke) horizontal = 21,250 m
- 1x Zarge a 21,250 m, unten (Brüstung) horizontal = 21,250 m

Konstruktion Leibungsrahmen gemäß TB 6:

- Zarge / Rahmen, vierseitig umlaufend, aus Stahl-Blechen,
  mehrfach gekantet, Ecken 90 Grad auf Gehrung bzw. stumpf
  gestoßen und verschweißt, Koppelstoßbleche / Eckaussteifungen verdeckt liegend, Leibungsrahmen mit 30 mm
  Überstand über die Vorderkante Alu-Profilblech-Fassade
  hervorstehend, bestehend aus folgenden Einzelteilen:

- 2x seitliche Leibungszarge gemäß TB 6.1
- 1x obere Leibungszarge gemäß TB 6.2 (Sonnenschutzkasten)
- 1x untere Leibungszarge gemäß TB 6.3 (Fensterbank)
- allseitig umlaufend an den Zargen umgekanteter
  Wetterkragen, ca. 50-70 mm von Vorderkante Leibung
  zurückspringend

Befestigung:

Verdecktliegende Befestigung an Pfosten-Riegel-Fassade mittels Feder-Clip-Halterungen und Steck-Schraub- Verbindungen sowie des Wetterkragen auf der Alu-UK der Blechprofilfassade. Die Blechzarge muss versatzfrei, lot- und fluchtrecht zur Pfosten-Riegel-Fassade montiert werden, die Fassadenöffnungen als Ganzes einrahmen. Anordnung Längenstöße Zargen horizontal und vertikal entsprechen den Stoßunterteilungen der PFR-Profile.

Eckausbildung Zarge oben auf Gehrung, unten Fensterbank stump zwischen die seitlichen Zargen gestoßen, Vertikale Zargen laufen bis auf Unterkante Tropfnase Fensterbank durch, Schlitz / Ausschnitt in vorgehängter Fassade mit dem AN Fassadenbauer abstimmen bzw. Abstufung der der seitlichen Zargen im Sichtbaren Bereich der Fassade als Decklappen ausführen.

Längen- und Eckverbindung durch verdeckte Blechverbinder als Klemm-Steck-Verbinder und Koppelstoß, versatzfrei, verstärken, Gehrungen zum stabilen Rahmen verschweißt.

Oberflächen:

- Alle Sichtbaren Blechoberflächen pulverbeschichtet DB 703
  Eisenglimmer, matt (anthrazitfarben).
- Oberflächen gemäß TBA 2-2.4

Leibungszarge, drei- bis vierseitig umlaufend nach Aufmaß anfertigen, im Ganzen oder in Teilstücken gemäß Festlegung des AN oberflächenfertig liefern und vor die Glasfassade als Rahmeneinfassung montieren.

Siehe auch beiliegende Anlagezeichnungen Plan Nr. 3_080_000 bis 3_080_038, insbesondere
Detailzeichnungen 3_080_019 bis 3_080_024
Menge: 1,000 St

**02.04.0160 Leibungszarge (Typ 07) als Einfassung PFR-Fassade, außen**
Anschluß Profilblech-Fassade, außen
Einbauort: Hauptgebäude Nord 1OG Achse G/3-5
Einbauhöhe: von +5,480 m bis +8,080 m ab OK EFH

Stahlblech-Leibungszarge, mehrfach gekantet, aufmaßbezogen anfertigen, oberflächenfertig liefern, in die Presskonstruktion der PFR-Fassade außen mit einklemmen und als Einfassung der vorgehängten, hinterlüfteten Alu-Fassade auf deren Unter- konstruktion vierseitig umlaufend befestigen, bestehend aus:

Abmessungen:

- Gesamtabmessungen (LxHxT) 10,000 x 2,600 x 0,245 m
  (Leibungsrahmen umfasst Gesamt-Glaselement der
  Büro-Fenster West)
- Tiefe Leibungszarge = 245 mm
- Überstand Zarge über VK Fassade = 30 mm
- Abgewickelte Längen = 20 mm / 90 Grad Kantung / 245 mm /
  180 Grad Kantung / 60 mm / 90 Grad Kantung / 55 mm
- Gesamt Zuschnittsbreite Blechzarge = 380 mm
- Blechdicke = min. 2 mm

- Einzellängen Zargen
- 2x Zarge a 2,600 m, seitlich vertikal = 5,200 m
- 1x Zarge a 10,000 m, oben (Decke) horizontal = 10,000 m
- 1x Zarge a 10,000 m, unten (Brüstung) horizontal = 10,000 m

Konstruktion Leibungsrahmen gemäß TB 6:

- Zarge / Rahmen, vierseitig umlaufend, aus Stahl-Blechen,
  mehrfach gekantet, Ecken 90 Grad auf Gehrung bzw. stumpf
  gestoßen und verschweißt, Koppelstoßbleche / Eckaussteifungen verdeckt liegend, Leibungsrahmen mit 30 mm
  Überstand über die Vorderkante Alu-Profilblech-Fassade
  hervorstehend, bestehend aus folgenden Einzelteilen:

- 2x seitliche Leibungszarge gemäß TB 6.1
- 1x obere Leibungszarge gemäß TB 6.2 (Sonnenschutzkasten)
- 1x untere Leibungszarge gemäß TB 6.3 (Fensterbank)
- allseitig umlaufend an den Zargen umgekanteter
  Wetterkragen, ca. 50-70 mm von Vorderkante Leibung
  zurückspringend

Befestigung:

Verdecktliegende Befestigung an Pfosten-Riegel-Fassade mittels Feder-Clip-Halterungen und Steck-Schraub- Verbindungen sowie des Wetterkragen auf der Alu-UK der Blechprofilfassade. Die Blechzarge muss versatzfrei, lot- und fluchtrecht zur Pfosten-Riegel-Fassade montiert werden, die Fassadenöffnungen als Ganzes einrahmen. Anordnung Längenstöße Zargen horizontal und vertikal entsprechen den Stoßunterteilungen der PFR-Profile.

Eckausbildung Zarge oben auf Gehrung, unten Fensterbank stump zwischen die seitlichen Zargen gestoßen, Vertikale Zargen laufen bis auf Unterkante Tropfnase Fensterbank durch, Schlitz / Ausschnitt in vorgehängter Fassade mit dem AN Fassadenbauer abstimmen bzw. Abstufung der der seitlichen Zargen im Sichtbaren Bereich der Fassade als Decklappen ausführen.

Längen- und Eckverbindung durch verdeckte Blechverbinder als Klemm-Steck-Verbinder und Koppelstoß, versatzfrei, verstärken, Gehrungen zum stabilen Rahmen verschweißt.

Oberflächen:

- Alle Sichtbaren Blechoberflächen pulverbeschichtet DB 703
  Eisenglimmer, matt (anthrazitfarben).
- Oberflächen gemäß TBA 2-2.4

Leibungszarge, drei- bis vierseitig umlaufend nach Aufmaß anfertigen, im Ganzen oder in Teilstücken gemäß Festlegung des AN oberflächenfertig liefern und vor die Glasfassade als Rahmeneinfassung montieren.

Siehe auch beiliegende Anlagezeichnungen Plan Nr. 3_080_000 bis 3_080_038, insbesondere
Detailzeichnungen 3_080_019 bis 3_080_021
Menge: 1,000 St

**02.04.0170 Leibungszarge (Typ 09) als Einfassung PFR-Fassade, außen**
Anschluß Profilblech-Fassade, außen
Einbauort: Hauptgebäude Nord EG Achse G/3a-9
Einbauhöhe: von +0,930 m bis +3,530 m ab OK EFH

Stahlblech-Leibungszarge, mehrfach gekantet, aufmaßbezogen anfertigen, oberflächenfertig liefern, in die Presskonstruktion der PFR-Fassade außen mit einklemmen und als Einfassung der vorgehängten, hinterlüfteten Alu-Fassade auf deren Unter- konstruktion vierseitig umlaufend befestigen, bestehend aus:

Abmessungen:

- Gesamtabmessungen (LxHxT) 40,000 x 3,400 x 0,245 m
  (Leibungsrahmen umfasst Gesamt-Glaselement der
  Büro-Fenster West)
- Tiefe Leibungszarge = 245 mm
- Überstand Zarge über VK Fassade = 30 mm
- Abgewickelte Längen = 20 mm / 90 Grad Kantung / 245 mm /
  180 Grad Kantung / 60 mm / 90 Grad Kantung / 55 mm
- Gesamt Zuschnittsbreite Blechzarge = 380 mm
- Blechdicke = min. 2 mm

- Einzellängen Zargen
- 2x Zarge a 2,600 m, seitlich vertikal = 5,200 m
- 4x Zarge a 0,880 m, seitlich vertikal = 3,520 m
- 1x Zarge a 40,000 m, oben (Decke) horizontal = 40,000 m
- 1x Zarge a 18,750 m, unten (Brüstung) horizontal = 18,750 m
- 1x Zarge a 15,000 m, unten (Brüstung) horizontal = 15,000 m

Konstruktion Leibungsrahmen gemäß TB 6:

- Zarge / Rahmen, vierseitig umlaufend, aus Stahl-Blechen,
  mehrfach gekantet, Ecken 90 Grad auf Gehrung bzw. stumpf
  gestoßen und verschweißt, Koppelstoßbleche / Eckaussteifungen verdeckt liegend, Leibungsrahmen mit 30 mm
  Überstand über die Vorderkante Alu-Profilblech-Fassade
  hervorstehend, bestehend aus folgenden Einzelteilen:

- 2x seitliche Leibungszarge gemäß TB 6.1
- 1x obere Leibungszarge gemäß TB 6.2 (Sonnenschutzkasten)
- 1x untere Leibungszarge gemäß TB 6.3 (Fensterbank)
- allseitig umlaufend an den Zargen umgekanteter
  Wetterkragen, ca. 50-70 mm von Vorderkante Leibung
  zurückspringend

Befestigung:

Verdecktliegende Befestigung an Pfosten-Riegel-Fassade mittels Feder-Clip-Halterungen und Steck-Schraub- Verbindungen sowie des Wetterkragen auf der Alu-UK der Blechprofilfassade. Die Blechzarge muss versatzfrei, lot- und fluchtrecht zur Pfosten-Riegel-Fassade montiert werden, die Fassadenöffnungen als Ganzes einrahmen. Anordnung Längenstöße Zargen horizontal und vertikal entsprechen den Stoßunterteilungen der PFR-Profile.

Eckausbildung Zarge oben auf Gehrung, unten Fensterbank stump zwischen die seitlichen Zargen gestoßen, Vertikale Zargen laufen bis auf Unterkante Tropfnase Fensterbank durch, Schlitz / Ausschnitt in vorgehängter Fassade mit dem AN Fassadenbauer abstimmen bzw. Abstufung der der seitlichen Zargen im Sichtbaren Bereich der Fassade als Decklappen ausführen.

Längen- und Eckverbindung durch verdeckte Blechverbinder als Klemm-Steck-Verbinder und Koppelstoß, versatzfrei, verstärken, Gehrungen zum stabilen Rahmen verschweißt.

Oberflächen:

- Alle Sichtbaren Blechoberflächen pulverbeschichtet DB 703
  Eisenglimmer, matt (anthrazitfarben).
- Oberflächen gemäß TBA 2-2.4

Leibungszarge, drei- bis vierseitig umlaufend nach Aufmaß anfertigen, im Ganzen oder in Teilstücken gemäß Festlegung des AN oberflächenfertig liefern und vor die Glasfassade als Rahmeneinfassung montieren.

Siehe auch beiliegende Anlagezeichnungen Plan Nr. 3_080_000 bis 3_080_038, insbesondere
Detailzeichnungen 3_080_019 bis 3_080_021
Menge: 1,000 St

#### Untertitel 02.05 PFR NORD BALKON 1OG (Typ 08)

*Hinweis: Unterkonstruktion*

**02.05.0010 UK Pfosten-Riegel-Fassade B 4750 mm H 3680 mm UK Stahl verz T 180 mm B 50 mm AnzPfostenlagen 4 St AnzRiegellagen 3 St**
STLB-Bau 2026-04 031
Unterkonstruktion für Pfosten-Riegel-Fassade DIN EN 13830,
Breite Gesamtkonstruktion '4750' mm,
Höhe Gesamtkonstruktion '3680' mm, aus verzinktem Stahl, als Hohlprofil, scharfkantig, pulverbeschichtet,
Farbton 'DB 703 Eisenglimmer, matt (anthrazit)'

Tiefe '180' mm,
Ansichtsbreite '50' mm, Andruckprofile aus Aluminium, sichtbar befestigt, verdeckt, Deckschalen aus Aluminium,
Aufteilung der Pfosten-Riegel-Konstruktion in
Anzahl Pfostenlagen '4' St,
Anzahl Riegellagen '3' St,
Pfostenprofile raumseitig,
Stoßanordnung der Elemente horizontal und vertikal,
Wärmedurchgangskoeffizient Ucw der Gesamtkonstruktion DIN EN ISO 12631 über 0,8 bis 0,9 W/m2K, Befestigungsuntergrund Beton, Ausführung gemäß Zeichnung und Einzelbeschreibung,
Zeichnungs-Nr 'Siehe beiliegende Anlagezeichnungen Plan Nr. 3_080_000 bis 3_080_038, und insbesondere Detailzeichnungen 3_080_027 / 3_080_028 / 3_080_029'

Einzelbeschreibungs-Nr 'Einbauort: Hauptgebäude Nord 1OG Achse G1/2-3
Einbauhöhe: von +4,400 m bis +8,080 m ab OK EFH

Hinweis zur Kalkulation:
Der Wärmedurchgangskoeffizient der Gesamtkonstruktion, also U-Wert der Rahmen / Profile / Unterkonstruktion, U-Wert der Verglasungen und U-Wert der opaken Ausfachungen inklusive Bauanschlüsse, muß gleich Ucw = 0,80 W/m²K betragen. Dies ist bei der Kalkulation und der oben stehenden StLB-Angabe zur berücksichtigen. Der Wärmeschutz des Gebäudes entspricht dabei dem Passivhausstandard gemäß GEG.

Die nachfolgend aufgeführten Technischen Beschriebe sind als Erweiterungen der Leistungsbeschreibung in den Einheitspreis dieser Position einzukalkulieren.

Profilsystem gemäß TB 1.2
Oberflächen gemäß TB 2-2.4
Bauanschlüsse gemäß TB 4.0, und hier
- seitlich 2x 3,680 m gemäß TB 4.10
- oben (Decke) 1x 4,750 m gemäß TB 4.9 und 4.11
- unten (Boden) 1x 4,750 m gemäß TB 4.12'
.
Menge: 17,000 m2

**02.05.0020 Türschwelle für Nebentüren PFR-Fassade (Balkon-Flurend-Tür)**
Türschwelle für Nebentüren PFR-Fassade (Balkon-Flurend-Tür)
Einbauort: Hauptgebäude Nord Balkone OG Achse G1/2-3
Einbauhöhe: von +4,400 m bis +8,080 m ab OK EFH

Türschwelle in Anlehnung an die DIN 18040 barrierefrei konstruieren, Schwellenkonstruktion zwischen die Pfosten der Türöffnung passend anfertigen, liefern und am unteren Bauanschluß der PFR-Fassade montieren, bestehend aus folgenden Einzelteilen:

- Abdeckblech aus Edelstahl t = 3 mm, U-förmig,
  Oberfläche matt gebürtstet,
  Abmessungen (LxB): Länge 2,000 m, Breite 0,240 m,
  2-fach 90° gekantet, Abgewickelte Längen 40 / Ecke / 120 /
  Ecke / 40 mm, Zuschnittbreite 200 - 240 mm
- Antidröhnmatte, unterseitig auf voller Länge,
  Höhe ca. 6 mm
- Perimeterdämmung PS-Hartschaum XPS 0,040W/(mK)
  einlagig, d = 100 - 120 mm, Länge 2,500 m, Höhe ca. 200mm,
  Passgenau in Schwellen-Abdeckblech eingeschnitten
- 2 x Rechteckstahlrohre, feuerverzinkt und beschichtet,
  Länge 2,380 m, t = 3 mm, gemäß Statik des AN als trittbelastbare, überfahrbare Unterstützung des sichtbaren
  Schwellenblechs in die U-Form eingepasst, verschweißt.
- Stahlwinkel d = 5 mm, Länge 2,000 m, Schenkellängen
  100 und 160 mm,
- Stahlwinkel d= 5mm, Z-förmig, Länge 2,000 m, als
  Unter- und Stützkonstruktion für das Schwellenprofil
  mit Verstärkungs-Rohrprofilen und zur Rückverankerung
  der Schwelle auf dem Rohfußboden, mit Aussteifenden
  Stegblechen, eingeschweißt, Befestigung mit Mauerankern
  gemäß Wahl und Statik des AN im Stahlbeton, Abgewickelte
  Schenkellängen 150 mm / 90 Grad Winkel / 150 mm / 90 Grad
  Winkel / 100 / 90 Grad Winkel / 60 mm, Zuschnittbreite Edelstahlblech 460 - 500 mm, Querschnitt auch aus Flachstählen
  geschweißt.

Traglast Türschwelle 500 kg/m

Türschwelle inkl. Abdichtung- u. Befestigungsmittel oberflächen- fertig liefern und montieren.

Oberflächen gemäß TB 2-2.4

Siehe auch beiliegende Anlagezeichnungen Plan Nr. 3_080_000 bis 3_080_038, uns insbesondere Detailzeichnungen 3_080_028 (Schwellenausbildung)
Menge: 2,000 m

*Hinweis: Einsatzelemente*

**02.05.0030 Außentürel. Pfosten-Riegel-Fassade B 2000 mm H 2500 mm 2flg 35dB 1W/m2K RC2N Rahmentür Alu-Strangpressprofil Isolierglas 3fach**
STLB-Bau 2026-04 031
Außentürelement, für Pfosten-Riegel-Fassade DIN EN 13830,
Breite Nennmaß Wandöffnung '2000' mm,
Höhe Nennmaß Wandöffnung '2500' mm, vorh. Unterkonstruktion aus verzinktem Stahl, Nebeneingangstür, als Drehflügeltür, 2-flügelig,
bauphysikalische Anforderungen: Windlast Klasse 3 (Prüfdruck P1 1200 Pa) DIN EN 12210, Schlagregendichtheit Klasse 9 A (600 Pa) DIN EN 12208, bewertetes Schalldämm-Maß DIN 4109 Rw 35 dB, Wärmeschutz DIN EN ISO 10077-1, DIN 4108-4 Ud kleiner gleich 1 W/m2K, Gesamtenergiedurchlassgrad Verglasung g 0,27 DIN EN 410, Lichttransmissionsgrad über 0,6 bis 0,75, Luftdurchlässigkeit Klasse 4 DIN EN 12207, Einbruchhemmung RC 2 N DIN EN 1627, Bedienungskräfte Klasse 3 DIN EN 12217, Rahmendurchbiegung C (kleiner gleich 1/300) DIN EN 12210, max. zulässige Verformung Klasse 3 DIN EN 12219, Mechanische Festigkeit Klasse 4 DIN EN 1192, mechanische Dauerhaftigkeit 100000 Zyklen DIN EN 12400, Klimaklasse III, Prüfklima c, DIN EN 1121 (hohe Beanspruchung),
Ausführung als Rahmentür aus Aluminium-Strangpressprofil, Oberfläche der Öffnungsfläche pulverbeschichtet, Oberfläche der Schließfläche pulverbeschichtet, Türflügel mit 2 transparent/transluzenten Füllungen,
Verglasung aus Isolierglas, 3-fach, aus Verbund-Sicherheitsglas (VSG), aus Floatglas DIN EN 572-2, Scheibenzwischenraum 14 mm, Nenndicke 8 mm, aus Einfachglas, aus Floatglas DIN EN 572-2, Nenndicke 6 mm, zweiter Scheibenzwischenraum 14 mm, aus Einscheiben-Sicherheitsglas (ESG), aus Floatglas DIN EN 572-2, Nenndicke 6 mm, UV-beständiger Randverbund und wärmetechnisch verbesserte Abstandhalter DIN EN ISO 10077-1,
vorgerichtet für PZ-Schloss,
vorgerichtet für Obentürschließer, Ausführung gemäß Zeichnung und Einzelbeschreibung,
Zeichnungs-Nr 'Siehe beiliegende Anlagezeichnungen Plan Nr. 3_080_000 bis 3_080_038, und insbesondere Detailzeichnungen 3_080_027 / 3_080_028 / 3_080_29'

Einzelbeschreibungs-Nr 'Einbauort: Hauptgebäude Nord 1OG Achse G1/2-3
Einbauhöhe: von +4,400 m bis +8,080 m ab OK EFH

Hinweis zur Kalkulation:
Die nachfolgend aufgeführten Technischen Beschriebe sind als Erweiterungen des Leistungsbeschreibung in den Einheitspreis dieser Position einzukalkulieren. Der StLB-Text bei den Beschlägen "vorgerichtet für" entfällt. Es müssen die im TB 3.0 beschriebenen Beschläge kalkuliert und ausgeführt werden.

Profilsystem gemäß TB 1.6
Oberflächen gemäß TB 2 / 2.1 / 2.3
Beschläge gemäß TB 3.2.5
Verglasungen gemäß TB 5.4'
.
Menge: 1,000 St

*Hinweis: Verglasungen / Ausfachungen*

**02.05.0040 Festverglasungsel. Pfosten-Riegel-Fassade H 2500 mm B 975 mm 35dB 0,8W/m2K g0,27 RC2N Isolierglas 3fach D 8mm**
STLB-Bau 2026-04 031
Festverglasungselement, für Pfosten-Riegel-Fassade DIN EN 13830, vorh. Unterkonstruktion aus verzinktem Stahl,
Höhe '2500' mm,
Breite '975' mm,
bauphysikalische Anforderungen: Widerstand gegen Windlast DIN EN 13116 max. Druck 1200 Pa, Schlagregendichtheit Klasse R5 (300 Pa) DIN EN 12154, bewertetes Schalldämm-Maß DIN 4109 Rw 35 dB, Wärmeschutz DIN EN ISO 10077-1, DIN 4108-4 Uw kleiner gleich 0,8 W/m2K, Gesamtenergiedurchlassgrad Verglasung g 0,27 DIN EN 410, Lichttransmissionsgrad über 0,6 bis 0,75, Lichtdurchlässigkeit über 60 bis 75 %, Einbruchhemmung RC 2 N DIN EN 1627, Rahmendurchbiegung C (kleiner gleich 1/300) DIN EN 12210, Mechanische Festigkeit Klasse 4 DIN EN 13115,
aus Isolierglas, 3-fach, Innenscheibe aus Verbund-Sicherheitsglas (VSG), aus Floatglas DIN EN 572-2, Gesamtnenndicke 8 mm, 2-scheibig, mit Zwischenschicht verstärkt, aus Folie, Dicke 0,76 mm, Scheibenzwischenraum 14 mm, Mittelscheibe aus Einfachglas, aus Floatglas DIN EN 572-2, Nenndicke 6 mm, Scheibenzwischenraum 14 mm, Außenscheibe aus Einscheiben-Sicherheitsglas (ESG), aus Floatglas DIN EN 572-2, Nenndicke 6 mm, UV-beständiger Randverbund und wärmetechnisch verbesserte Abstandhalter DIN EN ISO 10077-1, mit Sonnenschutz, Ausführung gemäß Zeichnung und Einzelbeschreibung,
Zeichnungs-Nr 'Siehe beiliegende Anlagezeichnungen Plan Nr. 3_080_000 bis 3_080_038'

Einzelbeschreibungs-Nr 'Einbauort: Hauptgebäude Nord 1OG Achse G1/2-3
Einbauhöhe: von +4,400 m bis +8,080 m ab OK EFH

Verglasungen gemäß TB 5.4'
.
Menge: 2,000 St

**02.05.0050 Festverglasungsel. Pfosten-Riegel-Fassade H 930 mm B 975 mm 35dB 0,8W/m2K g0,27 RC2N Isolierglas 3fach D 8mm**
STLB-Bau 2026-04 031
Festverglasungselement, für Pfosten-Riegel-Fassade DIN EN 13830, vorh. Unterkonstruktion aus verzinktem Stahl,
Höhe '930' mm,
Breite '975' mm,
bauphysikalische Anforderungen: Widerstand gegen Windlast DIN EN 13116 max. Druck 1200 Pa, Schlagregendichtheit Klasse R5 (300 Pa) DIN EN 12154, bewertetes Schalldämm-Maß DIN 4109 Rw 35 dB, Wärmeschutz DIN EN ISO 10077-1, DIN 4108-4 Uw kleiner gleich 0,8 W/m2K, Gesamtenergiedurchlassgrad Verglasung g 0,27 DIN EN 410, Lichttransmissionsgrad über 0,6 bis 0,75, Lichtdurchlässigkeit über 60 bis 75 %, Einbruchhemmung RC 2 N DIN EN 1627, Rahmendurchbiegung C (kleiner gleich 1/300) DIN EN 12210, Mechanische Festigkeit Klasse 4 DIN EN 13115,
aus Isolierglas, 3-fach, Innenscheibe aus Verbund-Sicherheitsglas (VSG), aus Floatglas DIN EN 572-2, Gesamtnenndicke 8 mm, 2-scheibig, mit Zwischenschicht verstärkt, aus Folie, Dicke 0,76 mm, Scheibenzwischenraum 14 mm, Mittelscheibe aus Einfachglas, aus Floatglas DIN EN 572-2, Nenndicke 6 mm, Scheibenzwischenraum 14 mm, Außenscheibe aus Einscheiben-Sicherheitsglas (ESG), aus Floatglas DIN EN 572-2, Nenndicke 6 mm, UV-beständiger Randverbund und wärmetechnisch verbesserte Abstandhalter DIN EN ISO 10077-1, mit Sonnenschutz, Ausführung gemäß Zeichnung und Einzelbeschreibung,
Zeichnungs-Nr 'Siehe beiliegende Anlagezeichnungen Plan Nr. 3_080_000 bis 3_080_038'

Einzelbeschreibungs-Nr 'Einbauort: Hauptgebäude Nord 1OG Achse G1/2-3
Einbauhöhe: von +4,400 m bis +8,080 m ab OK EFH

Verglasungen gemäß TB 5.4'
.
Menge: 2,000 St

**02.05.0060 Festverglasungsel. Pfosten-Riegel-Fassade H 930 mm B 2000 mm 35dB 0,8W/m2K g0,27 RC2N Isolierglas 3fach D 8mm**
STLB-Bau 2026-04 031
Festverglasungselement, für Pfosten-Riegel-Fassade DIN EN 13830, vorh. Unterkonstruktion aus verzinktem Stahl,
Höhe '930' mm,
Breite '2000' mm,
bauphysikalische Anforderungen: Widerstand gegen Windlast DIN EN 13116 max. Druck 1200 Pa, Schlagregendichtheit Klasse R5 (300 Pa) DIN EN 12154, bewertetes Schalldämm-Maß DIN 4109 Rw 35 dB, Wärmeschutz DIN EN ISO 10077-1, DIN 4108-4 Uw kleiner gleich 0,8 W/m2K, Gesamtenergiedurchlassgrad Verglasung g 0,27 DIN EN 410, Lichttransmissionsgrad über 0,6 bis 0,75, Lichtdurchlässigkeit über 60 bis 75 %, Einbruchhemmung RC 2 N DIN EN 1627, Rahmendurchbiegung C (kleiner gleich 1/300) DIN EN 12210, Mechanische Festigkeit Klasse 4 DIN EN 13115,
aus Isolierglas, 3-fach, Innenscheibe aus Verbund-Sicherheitsglas (VSG), aus Floatglas DIN EN 572-2, Gesamtnenndicke 8 mm, 2-scheibig, mit Zwischenschicht verstärkt, aus Folie, Dicke 0,76 mm, Scheibenzwischenraum 14 mm, Mittelscheibe aus Einfachglas, aus Floatglas DIN EN 572-2, Nenndicke 6 mm, Scheibenzwischenraum 14 mm, Außenscheibe aus Einscheiben-Sicherheitsglas (ESG), aus Floatglas DIN EN 572-2, Nenndicke 6 mm, UV-beständiger Randverbund und wärmetechnisch verbesserte Abstandhalter DIN EN ISO 10077-1, mit Sonnenschutz, Ausführung gemäß Zeichnung und Einzelbeschreibung,
Zeichnungs-Nr 'Siehe beiliegende Anlagezeichnungen Plan Nr. 3_080_000 bis 3_080_038'

Einzelbeschreibungs-Nr 'Einbauort: Hauptgebäude Nord 1OG Achse G1/2-3
Einbauhöhe: von +4,400 m bis +8,080 m ab OK EFH

Verglasungen gemäß TB 5.4'
.
Menge: 1,000 St

*Hinweis: Zusätzliche Konstruktionen / Ausstattungen*

**02.05.0070 Aufsatzzarge als Profil-Aufdoppelung für PFR-Fassade, innen (Typ 08)**
Aufsatzzarge als Profil-Aufdoppelung für PFR-Fassade, innen
Einbauort: Hauptgebäude Nord 1OG Achse G1/2-3
Einbauhöhe: von +4,400 m bis +8,080 m ab OK EFH

Gekantete Stahlblech-Aufzsetzzarge, mehrfach gekantet, aufmaßbezogen anfertigen, liefern und am Bauanschluß Rohbau umlaufend auf raumseitige Profile der PFR-Fassade versatzfrei zur Profilgeometrie aufmontieren, bestehend aus:

Abmessungen:

- Gesamttiefe Pfosten und Riegeln mit Aufsetzzarge = 320 mm
- Tiefe Aufsetzzarge = 140 mm (bei Profiltiefe 180 mm)
- Überstand Zarge über VK Außenwand / Sturz / Brüstung
  innen = 20 mm
- Ansichtsbreite = 50 mm
- Abgewickelte Längen = 20 mm / 90 Grad Kantung / 140 mm /
  90 Grad Kantung / 50 mm / 90 Grad Kantung / 20-40 mm /
  90 Grad Kantung / 20 mm
- Gesamt Zuschnittsbreite Blechzarge = 280 - 300 mm
- Blechdicke = min. 2 mm

- Einzellängen Zargen
- 2x Zarge a 3,680 m, seitlich vertikal = 7,360 m
- 1x Zarge a 4,750 m, oben (Decke) horizontal = 4,750 m
- 1x Zarge a 4,750 m, unten (Brüstung) horizontal = 4,750 m

Konstruktion:

Die Blechzarge wird auf die Profil-Hinterkante Pfosten / Riegel versatzfrei, lot- und fluchtrecht zum Profilquerschnitt aufgesetzt und mit Steck-Klemm-Cliphaltern am Fassadenprofil verdeckt fixiert, keine sichtbaren Verbindungsmittel zulässig, nur minimale Stoßfuge zwischen Profil und Zarge, press montiert, Anordnung Längenstöße Zargen horizontal und vertikal entsprechen den Stoßunterteilungen der PFR-Profile.

Am Baunschluß Rohbau-Außenwand / -Boden / -Decke Schattennutausbildung, Befestigung Zarge tiefliegend in der Schattennutz, vorab Montage Haltewinkel am Rohbau als UK für die Zargenbefestigung, Befestigung als geplantes Schraub- / Nietbild, Schattennut (BxT) 25 x 20-40 mm

Eckausbildung senkrecht Zarge stumpf gestoßen, Vertikale Profile laufen analog zur PFR-Fassade durch, Horizontale Profile zwischen die Pfosten bzw. senkrechte Zargen gestoßen

Eckausbildung horizontal Zargen auf Gehrung gestoßen, oben (Decke) und unten (Boden)

Eckverbindung durch verdeckte Blechverbinder als Klemm-Steck-Cliphalter- Verbinder, versatzfrei, keine offenen Blechenden, Zargen mit Formteilen verschlossen, eingeschweißt, keine sichtbaren Stöße zulässig.

Oberflächen:

- Alle Sichtbaren Blechoberflächen pulverbeschichtet DB 703
  Eisenglimmer, matt (anthrazitfarben).
- Oberflächen gemäß TBA 2-2.4

Siehe auch beiliegende Anlagezeichnungen Plan Nr. 3_080_000 bis 3_080_038, und insbesondere
Detailzeichnungen 3_080_027 / 3_080_028 / 3_080_029
Menge: 17,000 m

**02.05.0080 Anschluß Profilblech-Fassade, außen**
Anschluß Profilblech-Fassade, außen
Einbauort: Hauptgebäude Nord 1.OG Achse G1/2-3
Einbauhöhe: von +4,400 m bis +8,080 m ab OK EFH

Stahlblech-Winkel, einfach gekantet, aufmaßbezogen anfertigen, oberflächenfertig liefern, in die Presskonstruktion der PFR-Fassade außen mit einklemmen und als Befestigungs- untergrund der vorgehängten, hinterlüfteten Alu-Fassade auf deren Unterkonstruktion vierseitig umlaufend befestigen, bestehend aus:

Abmessungen:

- Gesamtabmessungen (HxT) 0,060 x 0,055 m
- Ausbildung einer Schattennut von 25 m Breite
- Abgewickelte Längen = 60 mm / 90 Grad Kantung / 55 mm
- Gesamt Zuschnittsbreite Blechzarge = 135 mm
- Blechdicke = min. 2 mm

- Einzellängen Zargen
- 2x Winkel, seitlich vertikal = 7,360 m
- 1x Winkel, oben horizontal = 4,750 m
- 1x Winkel, unten horizontal = 4,750 m
  (Gesamtrahmen 4-seitig umlaufend, auch im Bereich der
  Türschwelle)

Konstruktion:

- Winkel / Rahmen, vierseitig umlaufend, aus Stahl-Blechen,
  mehrfach gekantet, Ecken 90 Grad auf Gehrung bzw. stumpf
  gestoßen und verschweißt, Koppelstoßbleche / Eckaussteifungen verdeckt liegend.

Befestigung:

Verdecktliegende Befestigung an Pfosten-Riegel-Fassade mittels Feder-Clip-Halterungen und Steck-Schraub- Verbindungen sowie des Winkels auf der Alu-UK der Blechprofilfassade. Der Winkel muss versatzfrei, lot- und fluchtrecht zur Pfosten-Riegel-Fassade montiert werden, die Fassadenöffnungen als Ganzes einrahmen. Anordnung Längenstöße Zargen horizontal und vertikal entsprechen den Stoßunterteilungen der PFR-Profile.

Eckausbildung senkrecht und waagrecht auf Gehrung

Längen- und Eckverbindung durch verdeckte Blechverbinder als Klemm-Steck-Verbinder und Koppelstoß, versatzfrei, verstärken, Gehrungen zum stabilen Rahmen verschweißt.

Oberflächen:

- Alle Sichtbaren Blechoberflächen pulverbeschichtet DB 703
  Eisenglimmer, matt (anthrazitfarben).
- Oberflächen gemäß TBA 2-2.4

Anschlußwinkel, drei- bis vierseitig umlaufend nach Aufmaß anfertigen, im Ganzen oder in Teilstücken gemäß Festlegung des AN oberflächenfertig liefern und vor die Glasfassade als Rahmeneinfassung montieren.

Siehe auch beiliegende Anlagezeichnungen Plan Nr. 3_080_000 bis 3_080_038, insbesondere
Detailzeichnungen 3_080_027 / 3_080_028 / 3_080_029
Menge: 1,000 St

#### Untertitel 02.06 PFR NORD BALKON 2OG (Typ 10)

*Hinweis: Unterkonstruktion*

**02.06.0010 UK Pfosten-Riegel-Fassade B 4750 mm H 3680 mm UK Stahl verz T 180 mm B 50 mm AnzPfostenlagen 4 St AnzRiegellagen 3 St**
Unterkonstruktion für Pfosten-Riegel-Fassade DIN EN 13830, wie in vollem Wortlaut unter LV-Position 02.05.0010 beschrieben, jedoch:

- Breite Gesamtkonstruktion 4750 mm
- Höhe Gesamtkonstruktion 3680 mm
- Einbauort: Hauptgebäude Nord Balkone 2.OG Achse G1/2-3
- Einbauhöhe: von +8,400 m bis +12,080 m ab OK EFH
- 1x Bauanschluß oben mit Überhöhe 310 mm aufgrund
  Deckenanschluß, außen
Menge: 17,000 m2

**02.06.0020 Türschwelle für Nebentüren PFR-Fassade (Balkon-Flurend-Tür)**
Türschwelle für Nebentüren PFR-Fassade (Balkon-Flurend-Tür), wie in vollem Wortlaut unter LV-Pos. 02.05.0020 beschrieben, jedoch:

- Einbauort: Hauptgebäude Nord Balkone 2.OG Achse G1/2-3
- Einbauhöhe: von +8,400 m bis +12,080 m ab OK EFH
Menge: 2,000 m

*Hinweis: Einsatzelemente*

**02.06.0030 Außentürel. Pfosten-Riegel-Fassade B 2000 mm H 2500 mm 2flg 35dB 1W/m2K RC2N Rahmentür Alu-Strangpressprofil Isolierglas 3fach**
Außentürelement, für Pfosten-Riegel-Fassade DIN EN 13830, wie in vollem Wortlaut unter LV-Pos. 02.05.0030 beschrieben, jedoch:

- Einbauort: Hauptgebäude Nord 2.OG Achse G1/2-3
- Einbauhöhe: von +8,400 m bis +12,080 m ab OK EFH
Menge: 1,000 St

*Hinweis: Verglasungen / Ausfachungen*

**02.06.0040 Festverglasungsel. Pfosten-Riegel-Fassade H 2500 mm B 975 mm 35dB 0,8W/m2K g0,27 RC2N Isolierglas 3fach D 8mm**
Festverglasungselement, für Pfosten-Riegel-Fassade DIN EN 13830, wie in vollem Wortlaut unter LV-Pos. 02.05.0040 beschrieben, jedoch:

- Einbauort: Hauptgebäude Nord 2.OG Achse G1/2-3
- Einbauhöhe: von +8,400 m bis +12,080 m ab OK EFH
Menge: 2,000 St

**02.06.0050 Festverglasungsel. Pfosten-Riegel-Fassade H 670 mm B 975 mm 35dB 0,8W/m2K g0,27 RC2N Isolierglas 3fach D 8mm**
Festverglasungselement, für Pfosten-Riegel-Fassade DIN EN 13830, wie in vollem Wortlaut unter LV-Pos. 02.05.0050 beschrieben, jedoch:

- Höhe 670 mm,
- Breite 975 mm,
- Einbauort: Hauptgebäude Nord 2.OG Achse G1/2-3
- Einbauhöhe: von +8,400 m bis +12,080 m ab OK EFH
Menge: 2,000 St

**02.06.0060 Festverglasungsel. Pfosten-Riegel-Fassade H 670 mm B 2000 mm 35dB 0,8W/m2K g0,27 RC2N Isolierglas 3fach D 8mm**
Festverglasungselement, für Pfosten-Riegel-Fassade DIN EN 13830, wie in vollem Wortlaut unter LV-Pos. 02.05.0060 beschrieben, jedoch:

- Höhe 670 mm,
- Breite 2000 mm,
- Einbauort: Hauptgebäude Nord 2.OG Achse G1/2-3
- Einbauhöhe: von +8,400 m bis +12,080 m ab OK EFH
Menge: 1,000 St

*Hinweis: Zusätzliche Konstruktionen / Ausstattungen*

**02.06.0070 Aufsatzzarge als Profil-Aufdoppelung für PFR-Fassade, innen (Typ 10)**
Aufsatzzarge als Profil-Aufdoppelung für PFR-Fassade, innen wie in vollem Wortlaut unter LV-Pos. 02.05.0070 beschrieben, jedoch:

- Einbauort: Hauptgebäude Nord 2.OG Achse G1/2-3
- Einbauhöhe: von +8,400 m bis +12,080 m ab OK EFH
- Anschluß oben (Decke) inklusive Blechblende (B) 285 mm
  mehrfach gekantet
Menge: 17,000 m

**02.06.0080 Anschluß Profilblech-Fassade, außen**
Anschluß Profilblech-Fassade, außen wie in vollem Wortlaut unter LV-Pos. 02.05.0080 beschrieben, jedoch:

- Einbauort: Hauptgebäude Nord 2.OG Achse G1/2-3
- Einbauhöhe: von +8,400 m bis +12,080 m ab OK EFH
Menge: 1,000 St

#### Untertitel 02.07 PFR OST PAK EG (Typ 11)

*Hinweis: Unterkonstruktion*

**02.07.0010 UK Pfosten-Riegel-Fassade B 1875 mm H 2600 mm UK Stahl verz T 150 mm B 50 mm AnzPfostenlagen 3 St AnzRiegellagen 2 St**
STLB-Bau 2026-04 031
Unterkonstruktion für Pfosten-Riegel-Fassade DIN EN 13830,
Breite Gesamtkonstruktion '1875' mm,
Höhe Gesamtkonstruktion '2600' mm, aus verzinktem Stahl, als Hohlprofil, scharfkantig, pulverbeschichtet,
Farbton 'DB 703 Eisenglimmer, matt (anthrazit)'

Tiefe '150' mm,
Ansichtsbreite '50' mm, Andruckprofile aus Aluminium, sichtbar befestigt, verdeckt, Deckschalen aus Aluminium,
Aufteilung der Pfosten-Riegel-Konstruktion in
Anzahl Pfostenlagen '3' St,
Anzahl Riegellagen '2' St,
Pfostenprofile raumseitig,
Stoßanordnung der Elemente horizontal und vertikal,
Pfosten/Riegel vorgerichtet für integrierten Sonnenschutz, Sonnenschutz wird gesondert vergütet, Elemente vorgerichtet für Kabel-/Leitungsverlegung, einschl. Leerrohr und Zugdraht,
Länge Leerrohr/Zugdraht '3.6' m/m2,
Wärmedurchgangskoeffizient Ucw der Gesamtkonstruktion DIN EN ISO 12631 über 0,8 bis 0,9 W/m2K, Befestigungsuntergrund Beton, Ausführung gemäß Zeichnung und Einzelbeschreibung,
Zeichnungs-Nr 'Siehe beiliegende Anlagezeichnungen Plan Nr. 3_080_000 bis 3_080_038, und insbesondere Detailzeichnungen 3_080_019 / 3_080_020 / 3_080_021'

Einzelbeschreibungs-Nr 'Einbauort: Hauptgebäude Ost EG Achse 9/B-C
Einbauhöhe: von +0,930 m bis +3,530 m ab OK EFH

Hinweis zur Kalkulation:
Der Wärmedurchgangskoeffizient der Gesamtkonstruktion, also U-Wert der Rahmen / Profile / Unterkonstruktion, U-Wert der Verglasungen und U-Wert der opaken Ausfachungen inklusive Bauanschlüsse, muß gleich Ucw = 0,80 W/m²K betragen. Dies ist bei der Kalkulation und der oben stehenden StLB-Angabe zur berücksichtigen. Der Wärmeschutz des Gebäudes entspricht dabei dem Passivhausstandard gemäß GEG.

Die nachfolgend aufgeführten Technischen Beschriebe sind als Erweiterungen der Leistungsbeschreibung in den Einheitspreis dieser Position einzukalkulieren.

Profilsystem gemäß TB 1.3
Oberflächen gemäß TB 2-2.4
Bauanschlüsse gemäß TB 4.0, und hier
- seitlich (Wand) 2x 2,600 m gemäß TB 4.1
- oben (Decke) 1x 1,875 m gemäß TB 4.2
- unten (Boden) 1x 1,875 m gemäß TB 4.3'
.
Menge: 5,000 m2

*Hinweis: Einsatzelemente*

**02.07.0020 Einfachfenster Pfosten-Riegel-Fassade 35dB 0,8W/m2K g0,53 RC2N B 600 mm H 2500 mm 1tlg Rahmen Stahl verz Isolierglas 3fach Anschl.allseitig**
STLB-Bau 2026-04 031
Einfachaußenfenster, für Pfosten-Riegel-Fassade DIN EN 13830, vorh. Unterkonstruktion aus verzinktem Stahl,
bauphysikalische Anforderungen: Windlast Klasse 3 (Prüfdruck P1 1200 Pa) DIN EN 12210, Schlagregendichtheit Klasse 9 A (600 Pa) DIN EN 12208, bewertetes Schalldämm-Maß DIN 4109 Rw 35 dB, Wärmeschutz DIN EN ISO 10077-1, DIN 4108-4 Uw kleiner gleich 0,8 W/m2K, Gesamtenergiedurchlassgrad Verglasung g 0,53 DIN EN 410, Lichttransmissionsgrad über 0,75 bis 0,8, Lichtdurchlässigkeit über 75 bis 80 %, Einbruchhemmung RC 2 N DIN EN 1627, Bedienkräfte Klasse 2 DIN EN 13115, Rahmendurchbiegung C (kleiner gleich 1/300) DIN EN 12210, Mechanische Festigkeit Klasse 4 DIN EN 13115, Korrosivitätskategorie C3 (mäßig) DIN EN ISO 12944-2, DIN EN ISO 14713-1,
Breite Blendrahmen '600' mm,
Höhe Blendrahmen '2500' mm, einteilig, Rahmen aus verzinktem Stahl, flächenbündig, Rahmenoberfläche innen beschichtet, Rahmenoberfläche außen beschichtet, 1. Teil Drehkipp, Fenster transparent mit einer Füllung,
als Verglasung aus Isolierglas, 3-fach, Innenscheibe aus Einfachglas, aus Floatglas DIN EN 572-2, Scheibenzwischenraum 14 mm, Nenndicke 6 mm, Mittelscheibe aus Einfachglas, aus Floatglas DIN EN 572-2, Nenndicke 6 mm, zweiter Scheibenzwischenraum 14 mm, Außenscheibe aus Einscheiben-Sicherheitsglas (ESG), aus Floatglas DIN EN 572-2, Nenndicke 6 mm, Anschluss allseitig an Pfosten-Riegel-Konstruktion, UV-beständiger Randverbund und wärmetechnisch verbesserte Abstandhalter DIN EN ISO 10077-1, mit verdeckt liegendem Beschlag, Fenstergriff aus nichtrostendem Stahl, mattgebürstet, mit Öffnungsbegrenzer DIN EN 13126-5 bis 100 mm, nachträglich entriegelbar,
Ausführung gemäß Zeichnung und Einzelbeschreibung,
Zeichnungs-Nr 'Siehe beiliegende Anlagezeichnungen Plan Nr. 3_080_000 bis 3_080_038'

Einzelbeschreibungs-Nr 'Einbauort: Hauptgebäude Ost EG Achse 9/B-C
Einbauhöhe: von +0,930 m bis +3,530 m ab OK EFH

Hinweis zur Kalkulation:
Die nachfolgend aufgeführten Technischen Beschriebe sind als Erweiterungen des Leistungsbeschreibung in den Einheitspreis dieser Position einzukalkulieren.

Profilsystem gemäß TB 1.5
Oberflächen gemäß TB 2-2.4
Beschläge gemäß TB 3.1, 3.1.1
Verglasungen gemäß TB 5.1'
.
Menge: 1,000 St

*Hinweis: Verglasungen / Ausfachungen*

**02.07.0030 Festverglasungsel. Pfosten-Riegel-Fassade H 2500 mm B 1175 mm 35dB 0,8W/m2K g0,53 RC2N Isolierglas 3fach**
STLB-Bau 2026-04 031
Festverglasungselement, für Pfosten-Riegel-Fassade DIN EN 13830, vorh. Unterkonstruktion aus verzinktem Stahl,
Höhe '2500' mm,
Breite '1175' mm,
bauphysikalische Anforderungen: Widerstand gegen Windlast DIN EN 13116 max. Druck 1200 Pa, Schlagregendichtheit Klasse R5 (300 Pa) DIN EN 12154, bewertetes Schalldämm-Maß DIN 4109 Rw 35 dB, Wärmeschutz DIN EN ISO 10077-1, DIN 4108-4 Uw kleiner gleich 0,8 W/m2K, Gesamtenergiedurchlassgrad Verglasung g 0,53 DIN EN 410, Lichttransmissionsgrad über 0,75 bis 0,8, Lichtdurchlässigkeit über 75 bis 80 %, Einbruchhemmung RC 2 N DIN EN 1627, Rahmendurchbiegung C (kleiner gleich 1/300) DIN EN 12210, Mechanische Festigkeit Klasse 4 DIN EN 13115,
aus Isolierglas, 3-fach, Innenscheibe aus Einfachglas, aus Floatglas DIN EN 572-2, Scheibenzwischenraum 14 mm, Nenndicke 6 mm, Mittelscheibe aus Einfachglas, aus Floatglas DIN EN 572-2, Nenndicke 6 mm, Scheibenzwischenraum 14 mm, Außenscheibe aus Einscheiben-Sicherheitsglas (ESG), aus Floatglas DIN EN 572-2, Nenndicke 6 mm, UV-beständiger Randverbund und wärmetechnisch verbesserte Abstandhalter DIN EN ISO 10077-1, Ausführung gemäß Zeichnung und Einzelbeschreibung,
Zeichnungs-Nr 'Siehe beiliegende Anlagezeichnungen Plan Nr. 3_080_000 bis 3_080_038'

Einzelbeschreibungs-Nr 'Einbauort: Hauptgebäude Ost EG Achse 9/B-C
Einbauhöhe: von +0,930 m bis +3,530 m ab OK EFH

Verglasungen gemäß TB 5.1'
.
Menge: 1,000 St

*Hinweis: Zusätzliche Konstruktionen / Ausstattungen*

**02.07.0040 Aufsatzzarge als Profil-Aufdoppelung für PFR-Fassade, innen**
Aufsatzzarge als Profil-Aufdoppelung für PFR-Fassade, innen
Einbauort: Hauptgebäude Ost EG Achse 9/B-C
Einbauhöhe: von +0,930 m bis +3,530 m ab OK EFH

Gekantete Stahlblech-Aufzsetzzarge, mehrfach gekantet, aufmaßbezogen anfertigen, liefern und am Bauanschluß Rohbau umlaufend auf raumseitige Profile der PFR-Fassade versatzfrei zur Profilgeometrie aufmontieren, bestehend aus:

Abmessungen:

- Gesamttiefe Pfosten und Riegeln mit Aufsetzzarge = 320 mm
- Tiefe Aufsetzzarge = 170 mm (bei Profiltiefe 150 mm)
- Überstand Zarge über VK Außenwand / Sturz / Brüstung
  innen = 20 mm
- Ansichtsbreite = 50 mm
- Abgewickelte Längen = 20 mm / 90 Grad Kantung / 170 mm /
  90 Grad Kantung / 50 mm / 90 Grad Kantung / 20-40 mm /
  90 Grad Kantung / 20 mm
- Gesamt Zuschnittsbreite Blechzarge = 310 - 330 mm
- Blechdicke = min. 2 mm

- Einzellängen Zargen
- 2x Zarge a 2,600 m, seitlich vertikal = 5,200 m
- 1x Zarge a 1,875 m, oben (Decke) horizontal = 1,875 m
- 1x Zarge a 1,875 m, unten (Brüstung) horizontal = 1,875 m

Konstruktion:

Die Blechzarge wird auf die Profil-Hinterkante Pfosten / Riegel versatzfrei, lot- und fluchtrecht zum Profilquerschnitt aufgesetzt und mit Steck-Klemm-Cliphaltern am Fassadenprofil verdeckt fixiert, keine sichtbaren Verbindungsmittel zulässig, nur minimale Stoßfuge zwischen Profil und Zarge, press montiert, Anordnung Längenstöße Zargen horizontal und vertikal entsprechen den Stoßunterteilungen der PFR-Profile.

Am Baunschluß Rohbau-Außenwand / -Boden / -Decke Schattennutausbildung, Befestigung Zarge tiefliegend in der Schattennutz, vorab Montage Haltewinkel am Rohbau als UK für die Zargenbefestigung, Befestigung als geplantes Schraub- / Nietbild, Schattennut (BxT) 25 x 20-40 mm

Eckausbildung senkrecht Zarge stumpf gestoßen, Vertikale Profile laufen analog zur PFR-Fassade durch, Horizontale Profile zwischen die Pfosten bzw. senkrechte Zargen gestoßen

Eckausbildung horizontal Zargen auf Gehrung gestoßen oben (Decke) und unten (Boden)

Eckverbindung durch verdeckte Blechverbinder als Klemm-Steck-Cliphalter- Verbinder, versatzfrei, keine offenen Blechenden, Zargen mit Formteilen verschlossen, eingeschweißt, keine sichtbaren Stöße zulässig.

Oberflächen:

- Alle Sichtbaren Blechoberflächen pulverbeschichtet DB 703
  Eisenglimmer, matt (anthrazitfarben).
- Oberflächen gemäß TBA 2-2.4

Siehe auch beiliegende Anlagezeichnungen Plan Nr. 3_080_000 bis 3_080_038, und insbesondere
Detailzeichnungen 3_080_019 bis 3_080_021
Menge: 9,000 m

**02.07.0050 Leibungszarge als Einfassung PFR-Fassade, außen**
Anschluß Profilblech-Fassade, außen
Einbauort: Hauptgebäude Ost EG Achse 9/B-C
Einbauhöhe: von +0,930 m bis +3,530 m ab OK EFH

Stahlblech-Leibungszarge, mehrfach gekantet, aufmaßbezogen anfertigen, oberflächenfertig liefern, in die Presskonstruktion der PFR-Fassade außen mit einklemmen und als Einfassung der vorgehängten, hinterlüfteten Alu-Fassade auf deren Unter- konstruktion vierseitig umlaufend befestigen, bestehend aus:

Abmessungen:

- Gesamtabmessungen (LxHxT) 1,875 x 2,600 x 0,245 m
  (Leibungsrahmen umfasst Gesamt-Glaselement des Labor-
  Fensters Ost)
- Tiefe Leibungszarge = 245 mm
- Überstand Zarge über VK Fassade = 30 mm
- Abgewickelte Längen = 20 mm / 90 Grad Kantung / 245 mm /
  180 Grad Kantung / 60 mm / 90 Grad Kantung / 55 mm
- Gesamt Zuschnittsbreite Blechzarge = 380 mm
- Blechdicke = min. 2 mm

- Einzellängen Zargen
- 2x Zarge a 2,600 m, seitlich vertikal = 5,200 m
- 1x Zarge a 1,875 m, oben (Decke) horizontal = 1,875 m
- 1x Zarge a 1,875 m, unten (Brüstung) horizontal = 1,875 m

Konstruktion Leibungsrahmen gemäß TB 6:

- Zarge / Rahmen, vierseitig umlaufend, aus Stahl-Blechen,
  mehrfach gekantet, Ecken 90 Grad auf Gehrung bzw. stumpf
  gestoßen und verschweißt, Koppelstoßbleche / Eckaussteifungen verdeckt liegend, Leibungsrahmen mit 30 mm
  Überstand über die Vorderkante Alu-Profilblech-Fassade
  hervorstehend, bestehend aus folgenden Einzelteilen:

- 2x seitliche Leibungszarge gemäß TB 6.1
- 1x obere Leibungszarge gemäß TB 6.2 (Sonnenschutzkasten)
- 1x untere Leibungszarge gemäß TB 6.3 (Fensterbank)
- allseitig umlaufend an den Zargen umgekanteter
  Wetterkragen, ca. 50-70 mm von Vorderkante Leibung
  zurückspringend

Befestigung:

Verdecktliegende Befestigung an Pfosten-Riegel-Fassade mittels Feder-Clip-Halterungen und Steck-Schraub- Verbindungen sowie des Wetterkragen auf der Alu-UK der Blechprofilfassade. Die Blechzarge muss versatzfrei, lot- und fluchtrecht zur Pfosten-Riegel-Fassade montiert werden, die Fassadenöffnungen als Ganzes einrahmen. Anordnung Längenstöße Zargen horizontal und vertikal entsprechen den Stoßunterteilungen der PFR-Profile.

Eckausbildung Zarge oben auf Gehrung, unten Fensterbank stump zwischen die seitlichen Zargen gestoßen, Vertikale Zargen laufen bis auf Unterkante Tropfnase Fensterbank durch, Schlitz / Ausschnitt in vorgehängter Fassade mit dem AN Fassadenbauer abstimmen bzw. Abstufung der der seitlichen Zargen im Sichtbaren Bereich der Fassade als Decklappen ausführen.

Längen- und Eckverbindung durch verdeckte Blechverbinder als Klemm-Steck-Verbinder und Koppelstoß, versatzfrei, verstärken, Gehrungen zum stabilen Rahmen verschweißt.

Oberflächen:

- Alle Sichtbaren Blechoberflächen pulverbeschichtet DB 703
  Eisenglimmer, matt (anthrazitfarben).
- Oberflächen gemäß TBA 2-2.4

Leibungszarge, drei- bis vierseitig umlaufend nach Aufmaß anfertigen, im Ganzen oder in Teilstücken gemäß Festlegung des AN oberflächenfertig liefern und vor die Glasfassade als Rahmeneinfassung montieren.

Siehe auch beiliegende Anlagezeichnungen Plan Nr. 3_080_000 bis 3_080_038, insbesondere
Detailzeichnungen 3_080_019 bis 3_080_021
Menge: 1,000 St

#### Untertitel 02.08 PFR OST FLUR EG (Typ 12)

*Hinweis: Unterkonstruktion*

**02.08.0010 UK Pfosten-Riegel-Fassade B 1875 mm H 3680 mm UK Stahl verz T 180 mm B 50 mm AnzPfostenlagen 2 St AnzRiegellagen 2 St**
STLB-Bau 2026-04 031
Unterkonstruktion für Pfosten-Riegel-Fassade DIN EN 13830,
Breite Gesamtkonstruktion '1875' mm,
Höhe Gesamtkonstruktion '3680' mm, aus verzinktem Stahl, als Hohlprofil, scharfkantig, pulverbeschichtet,
Farbton 'DB 703 Eisenglimmer, matt (anthrazit)'

Tiefe '180' mm,
Ansichtsbreite '50' mm, Andruckprofile aus Aluminium, sichtbar befestigt, verdeckt, Deckschalen aus Aluminium,
Aufteilung der Pfosten-Riegel-Konstruktion in
Anzahl Pfostenlagen '2' St,
Anzahl Riegellagen '2' St,
Pfostenprofile raumseitig,
Stoßanordnung der Elemente horizontal und vertikal, Elemente vorgerichtet für Kabel-/Leitungsverlegung, einschl. Leerrohr und Zugdraht,
Länge Leerrohr/Zugdraht '5' m/m2,
Wärmedurchgangskoeffizient Ucw der Gesamtkonstruktion DIN EN ISO 12631 über 0,8 bis 0,9 W/m2K, Befestigungsuntergrund Beton, Ausführung gemäß Zeichnung und Einzelbeschreibung,
Zeichnungs-Nr 'Siehe beiliegende Anlagezeichnungen Plan Nr. 3_080_000 bis 3_080_038 und insbesondere die Detailzeichnungen 3_080_021 / 3_080_032 / 3_080_034 / 3_080_035'

Einzelbeschreibungs-Nr 'Einbauort: Hauptgebäude Ost EG Achse 9/D-E
Einbauhöhe: von -0,150 m bis +3,530 m ab OK EFH

Hinweis zur Kalkulation:
Der Wärmedurchgangskoeffizient der Gesamtkonstruktion, also U-Wert der Rahmen / Profile / Unterkonstruktion, U-Wert der Verglasungen und U-Wert der opaken Ausfachungen inklusive Bauanschlüsse, muß gleich Ucw = 0,80 W/m²K betragen. Dies ist bei der Kalkulation und der oben stehenden StLB-Angabe zur berücksichtigen. Der Wärmeschutz des Gebäudes entspricht dabei dem Passivhausstandard gemäß GEG.

Die nachfolgend aufgeführten Technischen Beschriebe sind als Erweiterungen der Leistungsbeschreibung in den Einheitspreis dieser Position einzukalkulieren.

Profilsystem gemäß TB 1.2
Oberflächen gemäß TB 2-2.4
Bauanschlüsse gemäß TB 4.0, und hier
- seitlich 2x 3,680 m gemäß TB 4.1
- oben (Decke) 1x 1,875 m gemäß TB 4.2
- unten (Boden) 1x 1,875 m gemäß TB 4.15'
.
Menge: 7,000 m2

**02.08.0020 Türschwelle für Nebeneingangstüre Labore PFR-Fassade**
Türschwelle für Nebeneingangstüre Labore PFR-Fassade
Einbauort: Hauptgebäude Ost EG Achse 9/D-E
Einbauhöhe: von -0,150 m bis +3,530 m ab OK EFH

Türschwelle barrierefrei konstruieren, Schwellenkonstruktion zwischen die Pfosten der Türöffnung Nebeneingang eingepasst anfertigen, liefern und am unteren Bauanschluß der PFR-
Fassade montieren, bestehend aus folgenden Einzelteilen:

- Abdeckblech aus Edelstahl t = 3 mm, U-förmig,
  Oberfläche matt gebürtstet,
  Abmessungen (LxB): Länge 2,280 + 1,250 m, Breite 0,240 m,
  2-fach 90° gekantet, Abgewickelte Längen 40 / Ecke / 120 /
  Ecke / 40 mm, Zuschnittbreite 200 - 240 mm
- Antidröhnmatte, unterseitig auf voller Länge,
  Höhe ca. 6 mm
- Perimeterdämmung PS-Hartschaum XPS 0,040W/(mK)
  einlagig, d = 100 - 120 mm, Länge 1,875 m, Höhe ca. 200mm,
  Passgenau in Schwellen-Abdeckblech eingeschnitten
- 2 x Rechteckstahlrohre, feuerverzinkt und beschichtet,
  Länge 2,380 m, t = 3 mm, gemäß Statik des AN als trittbelastbare, überfahrbare Unterstützung des sichtbaren
  Schwellenblechs in die U-Form eingepasst, verschweißt.
- Stahlwinkel d = 5 mm, Länge 1,875 m, Schenkellängen
  100 und 160 mm,
- Stahlwinkel d= 5mm, Z-förmig, Länge 1,875 m, als
  Unter- und Stützkonstruktion für das Schwellenprofil
  mit Verstärkungs-Rohrprofilen und zur Rückverankerung
  der Schwelle auf dem Rohfußboden, mit Aussteifenden
  Stegblechen, eingeschweißt, Befestigung mit Mauerankern
  gemäß Wahl und Statik des AN im Stahlbeton, Abgewickelte
  Schenkellängen 150 mm / 90 Grad Winkel / 150 mm / 90 Grad
  Winkel / 100 / 90 Grag Winkel / 60 mm, Zuschnittbreite Edelstahlblech 460 - 500 mm, Querschnitt auch aus Flachstählen
  geschweißt.

Traglast Türschwelle 500 kg/m

Türschwelle inkl. Abdichtung- u. Befestigungsmittel oberflächen- fertig liefern und montieren.

Oberflächen gemäß TB 2-2.4

Siehe auch beiliegende Anlagezeichnungen Plan Nr. 3_080_000 bis 3_080_038, uns insbesondere Detailzeichnungen 3_080_032 (Schwellenausbildung)
Menge: 2,000 m

*Hinweis: Einsatzelemente*

**02.08.0030 Außentürel. Pfosten-Riegel-Fassade B 1875 mm H 2500 mm 2flg 35dB 1W/m2K RC2N Rahmentür Alu-Strangpressprofil Isolierglas 3fach**
STLB-Bau 2026-04 031
Außentürelement, für Pfosten-Riegel-Fassade DIN EN 13830,
Breite Nennmaß Wandöffnung '1875' mm,
Höhe Nennmaß Wandöffnung '2500' mm, vorh. Unterkonstruktion aus verzinktem Stahl, als barrierefreie Ausführung DIN 18040, Nebeneingangstür, als Drehflügeltür, 2-flügelig,
bauphysikalische Anforderungen: Windlast Klasse 3 (Prüfdruck P1 1200 Pa) DIN EN 12210, Schlagregendichtheit Klasse 9 A (600 Pa) DIN EN 12208, bewertetes Schalldämm-Maß DIN 4109 Rw 35 dB, Wärmeschutz DIN EN ISO 10077-1, DIN 4108-4 Ud kleiner gleich 1 W/m2K, Gesamtenergiedurchlassgrad Verglasung g 0,27 DIN EN 410, Lichttransmissionsgrad über 0,6 bis 0,75, Luftdurchlässigkeit Klasse 4 DIN EN 12207, Einbruchhemmung RC 2 N DIN EN 1627, Bedienungskräfte Klasse 3 DIN EN 12217, Rahmendurchbiegung C (kleiner gleich 1/300) DIN EN 12210, Mechanische Festigkeit Klasse 4 DIN EN 1192, mechanische Dauerhaftigkeit 100000 Zyklen DIN EN 12400, Klimaklasse III, Prüfklima c, DIN EN 1121 (hohe Beanspruchung),
Ausführung als Rahmentür aus Aluminium-Strangpressprofil, Oberfläche der Öffnungsfläche pulverbeschichtet, Oberfläche der Schließfläche pulverbeschichtet, Türflügel mit 2 transparent/transluzenten Füllungen,
Verglasung aus Isolierglas, 3-fach, aus Verbund-Sicherheitsglas (VSG), aus Floatglas DIN EN 572-2, Scheibenzwischenraum 14 mm, Nenndicke 8 mm, aus Einfachglas, aus Floatglas DIN EN 572-2, Nenndicke 6 mm, zweiter Scheibenzwischenraum 14 mm, aus Einscheiben-Sicherheitsglas (ESG), aus Floatglas DIN EN 572-2, Nenndicke 6 mm, UV-beständiger Randverbund und wärmetechnisch verbesserte Abstandhalter DIN EN ISO 10077-1,
vorgerichtet für Notausgangsverschluss DIN EN 179 Typ A Drücker-Betätigung, vorgerichtet für Motorschloss für Mehrfachverriegelung,
vorgerichtet für elektrischen Türöffner,
vorgerichtet für Obentürschließer, Ausführung gemäß Zeichnung und Einzelbeschreibung,
Zeichnungs-Nr 'Siehe beiliegende Anlagezeichnungen Plan Nr. 3_080_000 bis 3_080_038'

Einzelbeschreibungs-Nr 'Einbauort: Hauptgebäude Ost EG Achse 9/D-E
Einbauhöhe: von -0,150 m bis +3,530 m ab OK EFH

Asymmetrische Flügelteilung
- Gangflügel mindesten 1,20 m im Lichten

Hinweis zur Kalkulation:
Die nachfolgend aufgeführten Technischen Beschriebe sind als Erweiterungen des Leistungsbeschreibung in den Einheitspreis dieser Position einzukalkulieren. Der StLB-Text bei den Beschlägen "vorgerichtet für" entfällt. Es müssen die im TB 3.0 beschriebenen Beschläge kalkuliert und ausgeführt werden.

Profilsystem gemäß TB 1.6
Oberflächen gemäß TB 2, 2.1, 2.3
Beschläge gemäß TB 3.2.3
Verglasungen gemäß TB 5.4'
.
Menge: 1,000 St

*Hinweis: Verglasungen / Ausfachungen*

**02.08.0040 Festverglasungsel. Pfosten-Riegel-Fassade H 980 mm B 1875 mm 35dB 0,8W/m2K g0,27 RC2N Isolierglas 3fach**
STLB-Bau 2026-04 031
Festverglasungselement, für Pfosten-Riegel-Fassade DIN EN 13830, vorh. Unterkonstruktion aus verzinktem Stahl,
Höhe '980' mm,
Breite '1875' mm,
bauphysikalische Anforderungen: Widerstand gegen Windlast DIN EN 13116 max. Druck 1200 Pa, Schlagregendichtheit Klasse R5 (300 Pa) DIN EN 12154, bewertetes Schalldämm-Maß DIN 4109 Rw 35 dB, Wärmeschutz DIN EN ISO 10077-1, DIN 4108-4 Uw kleiner gleich 0,8 W/m2K, Gesamtenergiedurchlassgrad Verglasung g 0,27 DIN EN 410, Lichttransmissionsgrad über 0,6 bis 0,75, Lichtdurchlässigkeit über 60 bis 75 %, Einbruchhemmung RC 2 N DIN EN 1627, Rahmendurchbiegung C (kleiner gleich 1/300) DIN EN 12210, Mechanische Festigkeit Klasse 4 DIN EN 13115,
aus Isolierglas, 3-fach, Innenscheibe aus Einfachglas, aus Floatglas DIN EN 572-2, Scheibenzwischenraum 14 mm, Nenndicke 6 mm, Mittelscheibe aus Einfachglas, aus Floatglas DIN EN 572-2, Nenndicke 6 mm, Scheibenzwischenraum 14 mm, Außenscheibe aus Einscheiben-Sicherheitsglas (ESG), aus Floatglas DIN EN 572-2, Nenndicke 6 mm, UV-beständiger Randverbund und wärmetechnisch verbesserte Abstandhalter DIN EN ISO 10077-1, mit Sonnenschutz, Ausführung gemäß Zeichnung und Einzelbeschreibung,
Zeichnungs-Nr 'Siehe beiliegende Anlagezeichnungen Plan Nr. 3_080_000 bis 3_080_038'

Einzelbeschreibungs-Nr 'Einbauort: Hauptgebäude Ost EG Achse 9/D-E
Einbauhöhe: von -0,150 m bis +3,530 m ab OK EFH

Verglasungen gemäß TB 5.2'
.
Menge: 1,000 St

*Hinweis: Zusätzliche Konstruktionen / Ausstattungen*

**02.08.0050 Aufsatzzarge als Profil-Aufdoppelung für PFR-Fassade, innen**
Aufsatzzarge als Profil-Aufdoppelung für PFR-Fassade, innen
Einbauort: Hauptgebäude Ost EG Achse 9/D-E
Einbauhöhe: von -0,150 m bis +3,530 m ab OK EFH

Gekantete Stahlblech-Aufzsetzzarge, mehrfach gekantet, aufmaßbezogen anfertigen, liefern und am Bauanschluß Rohbau umlaufend auf raumseitige Profile der PFR-Fassade versatzfrei zur Profilgeometrie aufmontieren, bestehend aus:

Abmessungen:

- Gesamttiefe Pfosten und Riegeln mit Aufsetzzarge = 320 mm
- Tiefe Aufsetzzarge = 140 mm (bei Profiltiefe 180 mm)
- Überstand Zarge über VK Außenwand innen = 20 mm
- Ansichtsbreite = 50 mm
- Abgewickelte Längen = 20 mm / 90 Grad Kantung / 140 mm /
  90 Grad Kantung / 50 mm / 90 Grad Kantung / 20-40 mm /
  90 Grad Kantung / 20 mm
- Gesamt Zuschnittsbreite Blechzarge = 250 - 270 mm
- Blechdicke = min. 2 mm

- Einzellängen Zargen
- 2x Zarge, seitlich vertikal = 3,680 m
- 1x Zarge, oben horizontal = 1,875 m

Konstruktion:

Die Blechzarge wird auf die Profil-Hinterkante Pfosten / Riegel versatzfrei, lot- und fluchtrecht zum Profilquerschnitt aufgesetzt und mit Steck-Klemm-Cliphaltern am Fassadenprofil verdeckt fixiert, keine sichtbaren Verbindungsmittel zulässig, nur minimale Stoßfuge zwischen Profil und Zarge, press montiert, Anordnung Längenstöße Zargen horizontal und vertikal entsprechen den Stoßunterteilungen der PFR-Profile.

Am Baunschluß Rohbau-Außenwand / -Boden / -Decke Schattennutausbildung, Befestigung Zarge tiefliegend in der Schattennutz, vorab Montage Haltewinkel am Rohbau als UK für die Zargenbefestigung, Befestigung als geplantes Schraub- / Nietbild, Schattennut (BxT) 25 x 20-40 mm

Eckausbildung Zarge stumpf gestoßen, Vertikale Profile laufen analog zur PFR-Fassade durch, Horizontale Profile zwischen die Pfosten bzw. senkrechte Zargen gestoßen, Eckverbindung durch verdeckte Blechverbinder als Klemm-Steck-Cliphalter- Verbinder, versatzfrei, keine offenen Blechenden, Zargen mit Formteilen verschlossen, eingeschweißt, keine sichtbaren Stöße zulässig.

Oberflächen:

- Alle Sichtbaren Blechoberflächen pulverbeschichtet DB 703
  Eisenglimmer, matt (anthrazitfarben).
- Oberflächen gemäß TBA 2-2.4

Siehe auch beiliegende Anlagezeichnungen Plan Nr. 3_080_000 bis 3_080_038, insbesondere
Detailzeichnungen 3_080_019 bis 3_080_024
Menge: 9,200 m

**02.08.0060 Leibungszarge als Einfassung PFR-Fassade, außen**
Leibungszarge als Einfassung PFR-Fassade, außen
Einbauort: Hauptgebäude Ost EG Achse 9/D-E
Einbauhöhe: von -0,150 m bis +3,530 m ab OK EFH

Stahlblech-Leibungszarge, mehrfach gekantet, aufmaßbezogen anfertigen, oberflächenfertig liefern, in die Presskonstruktion der PFR-Fassade außen mit einklemmen und als Einfassung der vorgehängten, hinterlüfteten Alu-Fassade auf deren Unter- konstruktion vierseitig umlaufend befestigen, bestehend aus:

Abmessungen:

- Gesamtabmessungen (LxHxT) 1,875 x 3,680 x 0,245 m
  (Leibungsrahmen umfasst Gesamt-Glaselement der Treppenraumverglasung West)
- Tiefe Leibungszarge = 245 mm
- Überstand Zarge über VK Fassade = 30 mm
- Abgewickelte Längen = 20 mm / 90 Grad Kantung / 245 mm /
  180 Grad Kantung / 60 mm / 90 Grad Kantung / 55 mm
- Gesamt Zuschnittsbreite Blechzarge = 380 mm
- Blechdicke = min. 2 mm

- Einzellängen Zargen
- 2x Zarge, seitlich vertikal = 7,360 m
- 1x Zarge, oben horizontal = 1,875 m
  (Gesamtrahmen dreiseitg, gegen Geländeanschluß außen
  keine Leibungszarge)

Konstruktion Leibungsrahmen gemäß TB 6:

- Zarge / Rahmen, dreiseitig umlaufend, aus Stahl-Blechen,
  mehrfach gekantet, Ecken 90 Grad auf Gehrung bzw. stumpf
  gestoßen und verschweißt, Koppelstoßbleche / Eckaussteifungen verdeckt liegend, Leibungsrahmen mit 30 mm
  Überstand über die Vorderkante Alu-Profilblech-Fassade
  hervorstehend, bestehend aus folgenden Einzelteilen:

- 2x seitliche Leibungszarge gemäß TB 6.1
- 1x obere Leibungszarge gemäß TB 6.2
- allseitig umlaufend an den Zargen umgekanteter
  Wetterkragen, ca. 50-70 mm von Vorderkante Leibung
  zurückspringend

Befestigung:

Verdecktliegende Befestigung an Pfosten-Riegel-Fassade mittels Feder-Clip-Halterungen und Steck-Schraub- Verbindungen sowie des Wetterkragen auf der Alu-UK der Blechprofilfassade. Die Blechzarge muss versatzfrei, lot- und fluchtrecht zur Pfosten-Riegel-Fassade montiert werden, die Fassadenöffnungen als Ganzes einrahmen. Anordnung Längenstöße Zargen horizontal und vertikal entsprechen den Stoßunterteilungen der PFR-Profile.

Eckausbildung Zarge oben auf Gehrung, unten Fensterbank stump zwischen die seitlichen Zargen gestoßen, Vertikale Zargen laufen bis auf Unterkante Tropfnase Fensterbank durch, Schlitz / Ausschnitt in vorgehängter Fassade mit dem AN Fassadenbauer abstimmen bzw. Abstufung der der seitlichen Zargen im Sichtbaren Bereich der Fassade als Decklappen ausführen.

Längen- und Eckverbindung durch verdeckte Blechverbinder als Klemm-Steck-Verbinder und Koppelstoß, versatzfrei, verstärken, Gehrungen zum stabilen Rahmen verschweißt.

Oberflächen:

- Alle Sichtbaren Blechoberflächen pulverbeschichtet DB 703
  Eisenglimmer, matt (anthrazitfarben).
- Oberflächen gemäß TBA 2-2.4

Leibungszarge, drei- bis vierseitig umlaufend nach Aufmaß anfertigen, im Ganzen oder in Teilstücken gemäß Festlegung des AN oberflächenfertig liefern und vor die Glasfassade als Rahmeneinfassung montieren.

Siehe auch beiliegende Anlagezeichnungen Plan Nr. 3_080_000 bis 3_080_038, insbesondere
Detailzeichnungen 3_080_019 bis 3_080_024
Menge: 1,000 St

#### Untertitel 02.09 PFR OST FLUR 1OG - 2OG (Typ 13 / 14)

*Hinweis: Unterkonstruktion*

**02.09.0010 UK Pfosten-Riegel-Fassade B 1875 mm H 3680 mm UK Stahl verz T 180 mm B 50 mm AnzPfostenlagen 3 St AnzRiegellagen 3 St**
STLB-Bau 2026-04 031
Unterkonstruktion für Pfosten-Riegel-Fassade DIN EN 13830,
Breite Gesamtkonstruktion '1875' mm,
Höhe Gesamtkonstruktion '3680' mm, aus verzinktem Stahl, als Hohlprofil, scharfkantig, pulverbeschichtet,
Farbton 'DB 703 Eisenglimmer, matt (anthrazit)'

Tiefe '180' mm,
Ansichtsbreite '50' mm, Andruckprofile aus Aluminium, sichtbar befestigt, verdeckt, Deckschalen aus Aluminium,
Aufteilung der Pfosten-Riegel-Konstruktion in
Anzahl Pfostenlagen '3' St,
Anzahl Riegellagen '3' St,
Pfostenprofile raumseitig,
Stoßanordnung der Elemente horizontal und vertikal,
Pfosten/Riegel vorgerichtet für integrierten Sonnenschutz, Sonnenschutz wird gesondert vergütet, Elemente vorgerichtet für Kabel-/Leitungsverlegung, einschl. Leerrohr und Zugdraht,
Länge Leerrohr/Zugdraht '5' m/m2,
Wärmedurchgangskoeffizient Ucw der Gesamtkonstruktion DIN EN ISO 12631 über 0,8 bis 0,9 W/m2K, Befestigungsuntergrund Beton, Ausführung gemäß Zeichnung und Einzelbeschreibung,
Zeichnungs-Nr 'Siehe beiliegende Anlagezeichnungen Plan Nr. 3_080_000 bis 3_080_038, und insbesondere Detailzeichnungen 3_080_019 / 3_080_020 / 3_080_021 / 3_080_23'

Einzelbeschreibungs-Nr 'Einbauort: Hauptgebäude Ost 1.OG / 2.OG Achse 9/B-E
Einbauhöhe: von +4,400 m bis +12,080 m ab OK EFH

Hinweis zur Kalkulation:
Der Wärmedurchgangskoeffizient der Gesamtkonstruktion, also U-Wert der Rahmen / Profile / Unterkonstruktion, U-Wert der Verglasungen und U-Wert der opaken Ausfachungen inklusive Bauanschlüsse, muß gleich Ucw = 0,80 W/m²K betragen. Dies ist bei der Kalkulation und der oben stehenden StLB-Angabe zur berücksichtigen. Der Wärmeschutz des Gebäudes entspricht dabei dem Passivhausstandard gemäß GEG.

Die nachfolgend aufgeführten Technischen Beschriebe sind als Erweiterungen der Leistungsbeschreibung in den Einheitspreis dieser Position einzukalkulieren.

Profilsystem gemäß TB 1.2
Oberflächen gemäß TB 2-2.4
Bauanschlüsse gemäß TB 4.0, und hier
- seitlich 2x 3,680 m gemäß TB 4.1
- oben (Decke) 1x 1,875 m gemäß TB 4.2 und 4.6
- unten (Boden) 1x 1,875 m gemäß TB 4.6'
.
Menge: 28,000 m2

*Hinweis: Einsatzelemente*

**02.09.0020 Einfachfenster Pfosten-Riegel-Fassade 35dB 0,8W/m2K g0,53 RC2N B 600 mm H 2500 mm 1tlg Rahmen Stahl verz Isolierglas 3fach Anschl.allseitig**
STLB-Bau 2026-04 031
Einfachaußenfenster, für Pfosten-Riegel-Fassade DIN EN 13830, vorh. Unterkonstruktion aus verzinktem Stahl,
bauphysikalische Anforderungen: Windlast Klasse 3 (Prüfdruck P1 1200 Pa) DIN EN 12210, Schlagregendichtheit Klasse 9 A (600 Pa) DIN EN 12208, bewertetes Schalldämm-Maß DIN 4109 Rw 35 dB, Wärmeschutz DIN EN ISO 10077-1, DIN 4108-4 Uw kleiner gleich 0,8 W/m2K, Gesamtenergiedurchlassgrad Verglasung g 0,53 DIN EN 410, Lichttransmissionsgrad über 0,75 bis 0,8, Lichtdurchlässigkeit über 75 bis 80 %, Einbruchhemmung RC 2 N DIN EN 1627, Bedienkräfte Klasse 2 DIN EN 13115, Rahmendurchbiegung C (kleiner gleich 1/300) DIN EN 12210, Mechanische Festigkeit Klasse 4 DIN EN 13115, Korrosivitätskategorie C3 (mäßig) DIN EN ISO 12944-2, DIN EN ISO 14713-1,
Breite Blendrahmen '600' mm,
Höhe Blendrahmen '2500' mm, einteilig, Rahmen aus verzinktem Stahl, flächenbündig, Rahmenoberfläche innen beschichtet, Rahmenoberfläche außen beschichtet, 1. Teil Drehkipp, Fenster transparent mit einer Füllung,
als Verglasung aus Isolierglas, 3-fach, Innenscheibe aus Einfachglas, aus Floatglas DIN EN 572-2, Scheibenzwischenraum 14 mm, Nenndicke 6 mm, Mittelscheibe aus Einfachglas, aus Floatglas DIN EN 572-2, Nenndicke 6 mm, zweiter Scheibenzwischenraum 14 mm, Außenscheibe aus Einfachglas, aus Floatglas DIN EN 572-2, Nenndicke 6 mm, Anschluss allseitig an Pfosten-Riegel-Konstruktion, UV-beständiger Randverbund und wärmetechnisch verbesserte Abstandhalter DIN EN ISO 10077-1, mit verdeckt liegendem Beschlag, Fenstergriff aus nichtrostendem Stahl, mattgebürstet, mit Öffnungsbegrenzer DIN EN 13126-5 bis 100 mm, nachträglich entriegelbar,
Ausführung gemäß Zeichnung und Einzelbeschreibung,
Zeichnungs-Nr 'Siehe beiliegende Anlagezeichnungen Plan Nr. 3_080_000 bis 3_080_038'

Einzelbeschreibungs-Nr 'Einbauort: Hauptgebäude Ost 1.OG - 2.OG Achse 9/B-E
Einbauhöhe: von +4,400 m bis +12,080 m ab OK EFH

Hinweis zur Kalkulation:
Die nachfolgend aufgeführten Technischen Beschriebe sind als Erweiterungen des Leistungsbeschreibung in den Einheitspreis dieser Position einzukalkulieren.

Profilsystem gemäß TB 1.5
Oberflächen gemäß TB 2-2.4
Beschläge gemäß TB 3.1, 3.1.1
Verglasungen gemäß TB 5.1'
.
Menge: 4,000 St

*Hinweis: Verglasungen / Ausfachungen*

**02.09.0030 Festverglasungsel. Pfosten-Riegel-Fassade H 2500 mm B 1175 mm 35dB 0,8W/m2K g0,53 RC2N Isolierglas 3fach**
STLB-Bau 2026-04 031
Festverglasungselement, für Pfosten-Riegel-Fassade DIN EN 13830, vorh. Unterkonstruktion aus verzinktem Stahl,
Höhe '2500' mm,
Breite '1175' mm,
bauphysikalische Anforderungen: Widerstand gegen Windlast DIN EN 13116 max. Druck 1200 Pa, Schlagregendichtheit Klasse R5 (300 Pa) DIN EN 12154, bewertetes Schalldämm-Maß DIN 4109 Rw 35 dB, Wärmeschutz DIN EN ISO 10077-1, DIN 4108-4 Uw kleiner gleich 0,8 W/m2K, Gesamtenergiedurchlassgrad Verglasung g 0,53 DIN EN 410, Lichttransmissionsgrad über 0,75 bis 0,8, Lichtdurchlässigkeit über 75 bis 80 %, Einbruchhemmung RC 2 N DIN EN 1627, Rahmendurchbiegung C (kleiner gleich 1/300) DIN EN 12210, Mechanische Festigkeit Klasse 4 DIN EN 13115,
aus Isolierglas, 3-fach, Innenscheibe aus Einfachglas, aus Floatglas DIN EN 572-2, Scheibenzwischenraum 14 mm, Nenndicke 6 mm, Mittelscheibe aus Einfachglas, aus Floatglas DIN EN 572-2, Nenndicke 6 mm, Scheibenzwischenraum 14 mm, Außenscheibe aus Einscheiben-Sicherheitsglas (ESG), aus Floatglas DIN EN 572-2, Nenndicke 6 mm, UV-beständiger Randverbund und wärmetechnisch verbesserte Abstandhalter DIN EN ISO 10077-1, Ausführung gemäß Zeichnung und Einzelbeschreibung,
Zeichnungs-Nr 'Siehe beiliegende Anlagezeichnungen Plan Nr. 3_080_000 bis 3_080_038'

Einzelbeschreibungs-Nr 'Einbauort: Hauptgebäude Ost 1.OG - 2.OG Achse 9/B-C
Einbauhöhe: von +4,400 m bis +12,080 m ab OK EFH

Verglasungen gemäß TB 5.1'
.
Menge: 4,000 St

**02.09.0040 Festverglasungsel. Pfosten-Riegel-Fassade H 930 mm B 1875 mm 35dB 0,8W/m2K g0,53 RC2N Isolierglas 3fach D 8mm**
STLB-Bau 2026-04 031
Festverglasungselement, für Pfosten-Riegel-Fassade DIN EN 13830, vorh. Unterkonstruktion aus verzinktem Stahl,
Höhe '930' mm,
Breite '1875' mm,
bauphysikalische Anforderungen: Widerstand gegen Windlast DIN EN 13116 max. Druck 1200 Pa, Schlagregendichtheit Klasse R5 (300 Pa) DIN EN 12154, bewertetes Schalldämm-Maß DIN 4109 Rw 35 dB, Wärmeschutz DIN EN ISO 10077-1, DIN 4108-4 Uw kleiner gleich 0,8 W/m2K, Gesamtenergiedurchlassgrad Verglasung g 0,53 DIN EN 410, Lichttransmissionsgrad über 0,75 bis 0,8, Lichtdurchlässigkeit über 75 bis 80 %, Einbruchhemmung RC 2 N DIN EN 1627, Rahmendurchbiegung C (kleiner gleich 1/300) DIN EN 12210, Mechanische Festigkeit Klasse 4 DIN EN 13115,
aus Isolierglas, 3-fach, Innenscheibe aus Verbund-Sicherheitsglas (VSG), aus Floatglas DIN EN 572-2, Gesamtnenndicke 8 mm, 2-scheibig, mit Zwischenschicht verstärkt, aus Folie, Dicke 0,76 mm, Scheibenzwischenraum 14 mm, Mittelscheibe aus Einfachglas, aus Floatglas DIN EN 572-2, Nenndicke 6 mm, Scheibenzwischenraum 14 mm, Außenscheibe aus Einscheiben-Sicherheitsglas (ESG), aus Floatglas DIN EN 572-2, Nenndicke 6 mm, als absturzsicherndes Fensterelement, UV-beständiger Randverbund und wärmetechnisch verbesserte Abstandhalter DIN EN ISO 10077-1, Ausführung gemäß Zeichnung und Einzelbeschreibung,
Zeichnungs-Nr 'Siehe beiliegende Anlagezeichnungen Plan Nr. 3_080_000 bis 3_080_038'

Einzelbeschreibungs-Nr 'Einbauort: Hauptgebäude Ost 1OG - 2OG Achse 9/B-C
Einbauhöhe: von +4,400 m bis +12,080 m ab OK EFH

Verglasungen gemäß TB 5.1 und 5.3 und 5.4 (ohne Sonnenschutzfunktion)'
.
Menge: 4,000 St

*Hinweis: Zusätzliche Konstruktionen / Ausstattungen*

**02.09.0050 Aufsatzzarge als Profil-Aufdoppelung für PFR-Fassade, innen**
Aufsatzzarge als Profil-Aufdoppelung für PFR-Fassade, innen
Einbauort: Hauptgebäude Ost 1.OG - 2.OG Achse 9/B-E
Einbauhöhe: von +4,400 m bis +12,080 m ab OK EFH

Gekantete Stahlblech-Aufzsetzzarge, mehrfach gekantet, aufmaßbezogen anfertigen, liefern und am Bauanschluß Rohbau umlaufend auf raumseitige Profile der PFR-Fassade versatzfrei zur Profilgeometrie aufmontieren, bestehend aus:

Abmessungen:

- Gesamttiefe Pfosten und Riegeln mit Aufsetzzarge = 320 mm
- Tiefe Aufsetzzarge = 140 mm (bei Profiltiefe 180 mm)
- Überstand Zarge über VK Außenwand innen = 20 mm
- Ansichtsbreite = 50 mm
- Abgewickelte Längen = 20 mm / 90 Grad Kantung / 140 mm /
  90 Grad Kantung / 50 mm / 90 Grad Kantung / 20-40 mm /
  90 Grad Kantung / 20 mm
- Gesamt Zuschnittsbreite Blechzarge = 250 - 270 mm
- Blechdicke = min. 2 mm

- Einzellängen Zargen pro Fensterelemen:
- 8x Zarge, seitlich vertikal a 3,680 m
- 4x Zarge, oben horizontal a 1,875 m
- 4x Zarge, unten horizontal a 1,875 m

Konstruktion:

Die Blechzarge wird auf die Profil-Hinterkante Pfosten / Riegel versatzfrei, lot- und fluchtrecht zum Profilquerschnitt aufgesetzt und mit Steck-Klemm-Cliphaltern am Fassadenprofil verdeckt fixiert, keine sichtbaren Verbindungsmittel zulässig, nur minimale Stoßfuge zwischen Profil und Zarge, press montiert, Anordnung Längenstöße Zargen horizontal und vertikal entsprechen den Stoßunterteilungen der PFR-Profile.

Am Baunschluß Rohbau-Außenwand / -Boden / -Decke Schattennutausbildung, Befestigung Zarge tiefliegend in der Schattennutz, vorab Montage Haltewinkel am Rohbau als UK für die Zargenbefestigung, Befestigung als geplantes Schraub- / Nietbild, Schattennut (BxT) 25 x 20-40 mm

Eckausbildung Zarge stumpf gestoßen, Vertikale Profile laufen analog zur PFR-Fassade durch, Horizontale Profile zwischen die Pfosten bzw. senkrechte Zargen gestoßen, Eckverbindung durch verdeckte Blechverbinder als Klemm-Steck-Cliphalter- Verbinder, versatzfrei, keine offenen Blechenden, Zargen mit Formteilen verschlossen, eingeschweißt, keine sichtbaren Stöße zulässig.

Oberflächen:

- Alle Sichtbaren Blechoberflächen pulverbeschichtet DB 703
  Eisenglimmer, matt (anthrazitfarben).
- Oberflächen gemäß TBA 2-2.4

Siehe auch beiliegende Anlagezeichnungen Plan Nr. 3_080_000 bis 3_080_038, insbesondere
Detailzeichnungen 3_080_019 bis 3_080_023
Menge: 73,900 m

**02.09.0060 Leibungszarge als Einfassung PFR-Fassade, außen**
Leibungszarge als Einfassung PFR-Fassade, außen
Einbauort: Hauptgebäude Ost 1.OG - 2.OG Achse 9/B-E
Einbauhöhe: von +4,400 m bis +12,080 m ab OK EFH

Stahlblech-Leibungszarge, mehrfach gekantet, aufmaßbezogen anfertigen, oberflächenfertig liefern, in die Presskonstruktion der PFR-Fassade außen mit einklemmen und als Einfassung der vorgehängten, hinterlüfteten Alu-Fassade auf deren Unter- konstruktion vierseitig umlaufend befestigen, bestehend aus:

Abmessungen:

- Gesamtabmessungen (LxHxT) 1,875 x 3,680 x 0,245 m
  (Leibungsrahmen umfasst Gesamt-Glaselement der Treppenraumverglasung West)
- Tiefe Leibungszarge = 245 mm
- Überstand Zarge über VK Fassade = 30 mm
- Abgewickelte Längen = 20 mm / 90 Grad Kantung / 245 mm /
  180 Grad Kantung / 60 mm / 90 Grad Kantung / 55 mm
- Gesamt Zuschnittsbreite Blechzarge = 380 mm
- Blechdicke = min. 2 mm

- Einzellängen Zargen
- 2x Zarge, seitlich vertikal a 3,680 m
- 1x Zarge, oben horizontal = 1,875 m
- 1x Zarge, oben horizontal = 1,875 m

Konstruktion Leibungsrahmen gemäß TB 6:

- Zarge / Rahmen, vierseitig umlaufend, aus Stahl-Blechen,
  mehrfach gekantet, Ecken 90 Grad auf Gehrung bzw. stumpf
  gestoßen und verschweißt, Koppelstoßbleche / Eckaussteifungen verdeckt liegend, Leibungsrahmen mit 30 mm
  Überstand über die Vorderkante Alu-Profilblech-Fassade
  hervorstehend, bestehend aus folgenden Einzelteilen:

- 2x seitliche Leibungszarge gemäß TB 6.1
- 1x obere Leibungszarge gemäß TB 6.2
- 1x untere Leibungszarge gemäß TB 6.3 (Fensterbank)
- allseitig umlaufend an den Zargen umgekanteter
  Wetterkragen, ca. 50-70 mm von Vorderkante Leibung
  zurückspringend

Befestigung:

Verdecktliegende Befestigung an Pfosten-Riegel-Fassade mittels Feder-Clip-Halterungen und Steck-Schraub- Verbindungen sowie des Wetterkragen auf der Alu-UK der Blechprofilfassade. Die Blechzarge muss versatzfrei, lot- und fluchtrecht zur Pfosten-Riegel-Fassade montiert werden, die Fassadenöffnungen als Ganzes einrahmen. Anordnung Längenstöße Zargen horizontal und vertikal entsprechen den Stoßunterteilungen der PFR-Profile.

Eckausbildung Zarge oben auf Gehrung, unten Fensterbank stump zwischen die seitlichen Zargen gestoßen, Vertikale Zargen laufen bis auf Unterkante Tropfnase Fensterbank durch, Schlitz / Ausschnitt in vorgehängter Fassade mit dem AN Fassadenbauer abstimmen bzw. Abstufung der der seitlichen Zargen im Sichtbaren Bereich der Fassade als Decklappen ausführen.

Längen- und Eckverbindung durch verdeckte Blechverbinder als Klemm-Steck-Verbinder und Koppelstoß, versatzfrei, verstärken, Gehrungen zum stabilen Rahmen verschweißt.

Oberflächen:

- Alle Sichtbaren Blechoberflächen pulverbeschichtet DB 703
  Eisenglimmer, matt (anthrazitfarben).
- Oberflächen gemäß TBA 2-2.4

Leibungszarge, drei- bis vierseitig umlaufend nach Aufmaß anfertigen, im Ganzen oder in Teilstücken gemäß Festlegung des AN oberflächenfertig liefern und vor die Glasfassade als Rahmeneinfassung montieren.

Siehe auch beiliegende Anlagezeichnungen Plan Nr. 3_080_000 bis 3_080_038, insbesondere
Detailzeichnungen 3_080_019 bis 3_080_023
Menge: 4,000 St

#### Untertitel 02.10 PFR SÜD BESPRECHUNGSRAUM EG (Typ 15)

*Hinweis: Unterkonstruktion*

**02.10.0010 UK Pfosten-Riegel-Fassade B 4750 mm H 3680 mm UK Stahl verz T 180 mm B 50 mm AnzPfostenlagen 4 St AnzRiegellagen 3 St**
STLB-Bau 2026-04 031
Unterkonstruktion für Pfosten-Riegel-Fassade DIN EN 13830,
Breite Gesamtkonstruktion '4750' mm,
Höhe Gesamtkonstruktion '3680' mm, aus verzinktem Stahl, als Hohlprofil, scharfkantig, pulverbeschichtet,
Farbton 'DB 703 Eisenglimmer, matt (anthrazit)'

Tiefe '180' mm,
Ansichtsbreite '50' mm, Andruckprofile aus Aluminium, sichtbar befestigt, verdeckt, Deckschalen aus Aluminium,
Aufteilung der Pfosten-Riegel-Konstruktion in
Anzahl Pfostenlagen '4' St,
Anzahl Riegellagen '3' St,
Pfostenprofile raumseitig,
Stoßanordnung der Elemente horizontal und vertikal,
Wärmedurchgangskoeffizient Ucw der Gesamtkonstruktion DIN EN ISO 12631 über 0,8 bis 0,9 W/m2K, Befestigungsuntergrund Beton, Ausführung gemäß Zeichnung und Einzelbeschreibung,
Zeichnungs-Nr 'Siehe beiliegende Anlagezeichnungen Plan Nr. 3_080_000 bis 3_080_038 und insbesondere die Detailzeichnungen 3_080_021 / 3_080_032 / 3_080_034 / 3_080_035'

Einzelbeschreibungs-Nr 'Einbauort: Hauptgebäude Süd EG Achse A/2-3
Einbauhöhe: von -0,150 m bis +3,530 m ab OK EFH

Hinweis zur Kalkulation:
Der Wärmedurchgangskoeffizient der Gesamtkonstruktion, also U-Wert der Rahmen / Profile / Unterkonstruktion, U-Wert der Verglasungen und U-Wert der opaken Ausfachungen inklusive Bauanschlüsse, muß gleich Ucw = 0,80 W/m²K betragen. Dies ist bei der Kalkulation und der oben stehenden StLB-Angabe zur berücksichtigen. Der Wärmeschutz des Gebäudes entspricht dabei dem Passivhausstandard gemäß GEG.

Die nachfolgend aufgeführten Technischen Beschriebe sind als Erweiterungen der Leistungsbeschreibung in den Einheitspreis dieser Position einzukalkulieren.

Profilsystem gemäß TB 1.2
Oberflächen gemäß TB 2-2.4
Bauanschlüsse gemäß TB 4.0, und hier
- seitlich 2x 3,680 m gemäß TB 4.1
- oben (Decke) 1x 4,750 m gemäß TB 4.2
- unten (Boden) 1x 4,750 m gemäß TB 4.15'
.
Menge: 17,000 m2

*Hinweis: Einsatzelemente*

**02.10.0020 Außentürel. Pfosten-Riegel-Fassade B 2000 mm H 2500 mm 2flg 35dB 1W/m2K RC2N Rahmentür Alu-Strangpressprofil Isolierglas 3fach**
STLB-Bau 2026-04 031
Außentürelement, für Pfosten-Riegel-Fassade DIN EN 13830,
Breite Nennmaß Wandöffnung '2000' mm,
Höhe Nennmaß Wandöffnung '2500' mm, vorh. Unterkonstruktion aus verzinktem Stahl, Nebeneingangstür, als Drehflügeltür, 2-flügelig,
bauphysikalische Anforderungen: Windlast Klasse 3 (Prüfdruck P1 1200 Pa) DIN EN 12210, Schlagregendichtheit Klasse 9 A (600 Pa) DIN EN 12208, bewertetes Schalldämm-Maß DIN 4109 Rw 35 dB, Wärmeschutz DIN EN ISO 10077-1, DIN 4108-4 Ud kleiner gleich 1 W/m2K, Gesamtenergiedurchlassgrad Verglasung g 0,27 DIN EN 410, Lichttransmissionsgrad über 0,6 bis 0,75, Luftdurchlässigkeit Klasse 4 DIN EN 12207, Einbruchhemmung RC 2 N DIN EN 1627, Bedienungskräfte Klasse 3 DIN EN 12217, Rahmendurchbiegung C (kleiner gleich 1/300) DIN EN 12210, max. zulässige Verformung Klasse 3 DIN EN 12219, Mechanische Festigkeit Klasse 4 DIN EN 1192, mechanische Dauerhaftigkeit 100000 Zyklen DIN EN 12400, Klimaklasse III, Prüfklima c, DIN EN 1121 (hohe Beanspruchung),
Ausführung als Rahmentür aus Aluminium-Strangpressprofil, Oberfläche der Öffnungsfläche pulverbeschichtet, Oberfläche der Schließfläche pulverbeschichtet, Türflügel mit 2 transparent/transluzenten Füllungen,
Verglasung aus Isolierglas, 3-fach, aus Verbund-Sicherheitsglas (VSG), aus Floatglas DIN EN 572-2, Scheibenzwischenraum 14 mm, Nenndicke 8 mm, aus Einfachglas, aus Floatglas DIN EN 572-2, Nenndicke 6 mm, zweiter Scheibenzwischenraum 14 mm, aus Einscheiben-Sicherheitsglas (ESG), aus Floatglas DIN EN 572-2, Nenndicke 6 mm, UV-beständiger Randverbund und wärmetechnisch verbesserte Abstandhalter DIN EN ISO 10077-1,
vorgerichtet für PZ-Schloss,
vorgerichtet für Obentürschließer, Ausführung gemäß Zeichnung und Einzelbeschreibung,
Zeichnungs-Nr 'Siehe beiliegende Anlagezeichnungen Plan Nr. 3_080_000 bis 3_080_038, und insbesondere Detailzeichnungen 3_080_032'

Einzelbeschreibungs-Nr 'Einbauort: Hauptgebäude Süd EG Achse A/2-3
Einbauhöhe: von -0,150 m bis +3,530 m ab OK EFH

Hinweis zur Kalkulation:
Die nachfolgend aufgeführten Technischen Beschriebe sind als Erweiterungen des Leistungsbeschreibung in den Einheitspreis dieser Position einzukalkulieren. Der StLB-Text bei den Beschlägen "vorgerichtet für" entfällt. Es müssen die im TB 3.0 beschriebenen Beschläge kalkuliert und ausgeführt werden.

Profilsystem gemäß TB 1.6
Oberflächen gemäß TB 2 / 2.1 / 2.3
Beschläge gemäß TB 3.2.4
Verglasungen gemäß TB 5.4'
.
Menge: 1,000 St

**02.10.0030 Türschwelle für Notausgangstür PFR-Fassade**
Türschwelle für Notausgangstür PFR-Fassade
Einbauort: Hauptgebäude Süd EG Achse A/2-3
Einbauhöhe: von -0,150 m bis +3,530 m ab OK EFH

Türschwelle barrierefrei konstruieren, Schwellenkonstruktion zwischen die Pfosten der Türöffnung Haupteingang und Notausgang passend fertigen, liefern und am unteren Bauanschluß der PFR-Fassade montieren, bestehend aus folgenden Einzelteilen:

- Abdeckblech aus Edelstahl t = 3 mm, U-förmig,
  Oberfläche matt gebürtstet,
  Abmessungen (LxB): Länge 1,900, Breite 0,240 m,
  2-fach 90° gekantet, Abgewickelte Längen 40 / Ecke / 120 /
  Ecke / 40 mm, Zuschnittbreite 200 - 240 mm
- Antidröhnmatte, unterseitig auf voller Länge,
  Höhe ca. 6 mm
- Perimeterdämmung PS-Hartschaum XPS 0,040W/(mK)
  einlagig, d = 100 - 120 mm, Länge 1,900 m, Höhe ca. 200mm,
  Passgenau in Schwellen-Abdeckblech eingeschnitten
- 2 x Rechteckstahlrohre, feuerverzinkt und beschichtet,
  Länge 1,900 m, t = 3 mm, gemäß Statik des AN als trittbelastbare, überfahrbare Unterstützung des sichtbaren
  Schwellenblechs in die U-Form eingepasst, verschweißt.
- Stahlwinkel d = 5 mm, Länge 1,900 m, Schenkellängen
  100 und 160 mm,
- Stahlwinkel d= 5mm, Z-förmig, Länge 1,900 m, als
  Unter- und Stützkonstruktion für das Schwellenprofil
  mit Verstärkungs-Rohrprofilen und zur Rückverankerung
  der Schwelle auf dem Rohfußboden, mit Aussteifenden
  Stegblechen, eingeschweißt, Befestigung mit Mauerankern
  gemäß Wahl und Statik des AN im Stahlbeton, Abgewickelte
  Schenkellängen 150 mm / 90 Grad Winkel / 150 mm / 90 Grad
  Winkel / 100 / 90 Grag Winkel / 60 mm, Zuschnittbreite Edelstahlblech 460 - 500 mm, Querschnitt auch aus Flachstählen
  geschweißt.

Traglast Türschwelle 500 kg/m

Türschwelle inkl. Abdichtung- u. Befestigungsmittel oberflächen- fertig liefern und montieren.

Oberflächen gemäß TB 2-2.4

Siehe auch beiliegende Anlagezeichnungen Plan Nr. 3_080_000 bis 3_080_038, uns insbesondere Detailzeichnungen 3_080_032 (Schwellenausbildung)
Menge: 2,000 m

*Hinweis: Verglasungen / Ausfachungen*

**02.10.0040 Festverglasungsel. Pfosten-Riegel-Fassade H 2500 mm B 1325 mm 35dB 0,8W/m2K g0,53 RC2N Isolierglas 3fach**
STLB-Bau 2026-04 031
Festverglasungselement, für Pfosten-Riegel-Fassade DIN EN 13830, vorh. Unterkonstruktion aus verzinktem Stahl,
Höhe '2500' mm,
Breite '1325' mm,
bauphysikalische Anforderungen: Widerstand gegen Windlast DIN EN 13116 max. Druck 1200 Pa, Schlagregendichtheit Klasse R5 (300 Pa) DIN EN 12154, bewertetes Schalldämm-Maß DIN 4109 Rw 35 dB, Wärmeschutz DIN EN ISO 10077-1, DIN 4108-4 Uw kleiner gleich 0,8 W/m2K, Gesamtenergiedurchlassgrad Verglasung g 0,53 DIN EN 410, Lichttransmissionsgrad über 0,75 bis 0,8, Lichtdurchlässigkeit über 75 bis 80 %, Einbruchhemmung RC 2 N DIN EN 1627, Rahmendurchbiegung C (kleiner gleich 1/300) DIN EN 12210, Mechanische Festigkeit Klasse 4 DIN EN 13115, Korrosivitätskategorie C3 (mäßig) DIN EN ISO 12944-2, DIN EN ISO 14713-1,
aus Isolierglas, 3-fach, Innenscheibe aus Einfachglas, aus Floatglas DIN EN 572-2, Scheibenzwischenraum 14 mm, Nenndicke 6 mm, Mittelscheibe aus Einfachglas, aus Floatglas DIN EN 572-2, Nenndicke 6 mm, Scheibenzwischenraum 14 mm, Außenscheibe aus Einfachglas, aus Floatglas DIN EN 572-2, Nenndicke 6 mm, UV-beständiger Randverbund und wärmetechnisch verbesserte Abstandhalter DIN EN ISO 10077-1, Ausführung gemäß Zeichnung und Einzelbeschreibung,
Zeichnungs-Nr 'Siehe beiliegende Anlagezeichnungen Plan Nr. 3_080_000 bis 3_080_038, und ins besondere Detailzeichnungen 3_080_019 / 3_080_020 / 3_080_021 / 3_080_022'

Einzelbeschreibungs-Nr 'Einbauort: Hauptgebäude Süd EG Achse A/2-3
Einbauhöhe: von -0,150 m bis +3,530 m ab OK EFH

Hinweis zur Kalkulation:
Die nachfolgend aufgeführten Technischen Beschriebe sind als Erweiterungen des Leistungsbeschreibung in den Einheitspreis dieser Position einzukalkulieren.

Verglasungen gemäß TB 5.1'
.
Menge: 2,000 St

**02.10.0050 Festverglasungsel. Pfosten-Riegel-Fassade H 930 mm B 1325 mm 35dB 0,8W/m2K g0,53 RC2N Isolierglas 3fach**
STLB-Bau 2026-04 031
Festverglasungselement, für Pfosten-Riegel-Fassade DIN EN 13830, vorh. Unterkonstruktion aus verzinktem Stahl,
Höhe '930' mm,
Breite '1325' mm,
bauphysikalische Anforderungen: Widerstand gegen Windlast DIN EN 13116 max. Druck 1200 Pa, Schlagregendichtheit Klasse R5 (300 Pa) DIN EN 12154, bewertetes Schalldämm-Maß DIN 4109 Rw 35 dB, Wärmeschutz DIN EN ISO 10077-1, DIN 4108-4 Uw kleiner gleich 0,8 W/m2K, Gesamtenergiedurchlassgrad Verglasung g 0,53 DIN EN 410, Lichttransmissionsgrad über 0,75 bis 0,8, Lichtdurchlässigkeit über 75 bis 80 %, Einbruchhemmung RC 2 N DIN EN 1627, Rahmendurchbiegung C (kleiner gleich 1/300) DIN EN 12210, Mechanische Festigkeit Klasse 4 DIN EN 13115, Korrosivitätskategorie C3 (mäßig) DIN EN ISO 12944-2, DIN EN ISO 14713-1,
aus Isolierglas, 3-fach, Innenscheibe aus Einfachglas, aus Floatglas DIN EN 572-2, Scheibenzwischenraum 14 mm, Nenndicke 6 mm, Mittelscheibe aus Einfachglas, aus Floatglas DIN EN 572-2, Nenndicke 6 mm, Scheibenzwischenraum 14 mm, Außenscheibe aus Einfachglas, aus Floatglas DIN EN 572-2, Nenndicke 6 mm, UV-beständiger Randverbund und wärmetechnisch verbesserte Abstandhalter DIN EN ISO 10077-1, Ausführung gemäß Zeichnung und Einzelbeschreibung,
Zeichnungs-Nr 'Siehe beiliegende Anlagezeichnungen Plan Nr. 3_080_000 bis 3_080_038, und ins besondere Detailzeichnungen 3_080_019 / 3_080_020 / 3_080_021 / 3_080_022'

Einzelbeschreibungs-Nr 'Einbauort: Hauptgebäude Süd EG Achse A/2-3
Einbauhöhe: von -0,150 m bis +3,530 m ab OK EFH

Hinweis zur Kalkulation:
Die nachfolgend aufgeführten Technischen Beschriebe sind als Erweiterungen des Leistungsbeschreibung in den Einheitspreis dieser Position einzukalkulieren.

Verglasungen gemäß TB 5.1'
.
Menge: 2,000 St

**02.10.0060 Festverglasungsel. Pfosten-Riegel-Fassade H 930 mm B 2000 mm 35dB 0,8W/m2K g0,53 RC2N Isolierglas 3fach**
STLB-Bau 2026-04 031
Festverglasungselement, für Pfosten-Riegel-Fassade DIN EN 13830, vorh. Unterkonstruktion aus verzinktem Stahl,
Höhe '930' mm,
Breite '2000' mm,
bauphysikalische Anforderungen: Widerstand gegen Windlast DIN EN 13116 max. Druck 1200 Pa, Schlagregendichtheit Klasse R5 (300 Pa) DIN EN 12154, bewertetes Schalldämm-Maß DIN 4109 Rw 35 dB, Wärmeschutz DIN EN ISO 10077-1, DIN 4108-4 Uw kleiner gleich 0,8 W/m2K, Gesamtenergiedurchlassgrad Verglasung g 0,53 DIN EN 410, Lichttransmissionsgrad über 0,75 bis 0,8, Lichtdurchlässigkeit über 75 bis 80 %, Einbruchhemmung RC 2 N DIN EN 1627, Rahmendurchbiegung C (kleiner gleich 1/300) DIN EN 12210, Mechanische Festigkeit Klasse 4 DIN EN 13115, Korrosivitätskategorie C3 (mäßig) DIN EN ISO 12944-2, DIN EN ISO 14713-1,
aus Isolierglas, 3-fach, Innenscheibe aus Einfachglas, aus Floatglas DIN EN 572-2, Scheibenzwischenraum 14 mm, Nenndicke 6 mm, Mittelscheibe aus Einfachglas, aus Floatglas DIN EN 572-2, Nenndicke 6 mm, Scheibenzwischenraum 14 mm, Außenscheibe aus Einfachglas, aus Floatglas DIN EN 572-2, Nenndicke 6 mm, UV-beständiger Randverbund und wärmetechnisch verbesserte Abstandhalter DIN EN ISO 10077-1, Ausführung gemäß Zeichnung und Einzelbeschreibung,
Zeichnungs-Nr 'Siehe beiliegende Anlagezeichnungen Plan Nr. 3_080_000 bis 3_080_038, und ins besondere Detailzeichnungen 3_080_019 / 3_080_020 / 3_080_021 / 3_080_022'

Einzelbeschreibungs-Nr 'Einbauort: Hauptgebäude Süd EG Achse A/2-3
Einbauhöhe: von -0,150 m bis +3,530 m ab OK EFH

Hinweis zur Kalkulation:
Die nachfolgend aufgeführten Technischen Beschriebe sind als Erweiterungen des Leistungsbeschreibung in den Einheitspreis dieser Position einzukalkulieren.

Verglasungen gemäß TB 5.1'
.
Menge: 1,000 St

*Hinweis: Zusätzliche Konstruktionen / Ausstattungen*

**02.10.0070 Aufsatzzarge als Profil-Aufdoppelung für PFR-Fassade, innen**
Aufsatzzarge als Profil-Aufdoppelung für PFR-Fassade, innen
Einbauort: Hauptgebäude Süd EG Achse A/2-3
Einbauhöhe: von -0,150 m bis +3,530 m ab OK EFH

Gekantete Stahlblech-Aufzsetzzarge, mehrfach gekantet, aufmaßbezogen anfertigen, liefern und am Bauanschluß Rohbau umlaufend auf raumseitige Profile der PFR-Fassade versatzfrei zur Profilgeometrie aufmontieren, bestehend aus:

Abmessungen:

- Gesamttiefe Pfosten und Riegeln mit Aufsetzzarge = 320 mm
- Tiefe Aufsetzzarge = 140 mm (bei Profiltiefe 180 mm)
- Überstand Zarge über VK Außenwand / Sturz / Brüstung
  innen = 20 mm
- Ansichtsbreite = 50 mm
- Abgewickelte Längen = 20 mm / 90 Grad Kantung / 140 mm /
  90 Grad Kantung / 50 mm / 90 Grad Kantung / 20-40 mm /
  90 Grad Kantung / 20 mm
- Gesamt Zuschnittsbreite Blechzarge = 310 - 330 mm
- Blechdicke = min. 2 mm

- Einzellängen Zargen
- 2x Zarge a 3,550 m, seitlich vertikal = 7,100 m
- 1x Zarge a 4,750 m, oben (Decke) horizontal = 4,750 m
- 2x Zarge a 1,375 m, unten (Brüstung) horizontal = 2,750 m

Konstruktion:

Die Blechzarge wird auf die Profil-Hinterkante Pfosten / Riegel versatzfrei, lot- und fluchtrecht zum Profilquerschnitt aufgesetzt und mit Steck-Klemm-Cliphaltern am Fassadenprofil verdeckt fixiert, keine sichtbaren Verbindungsmittel zulässig, nur minimale Stoßfuge zwischen Profil und Zarge, press montiert, Anordnung Längenstöße Zargen horizontal und vertikal entsprechen den Stoßunterteilungen der PFR-Profile.

Am Baunschluß Rohbau-Außenwand / -Boden / -Decke Schattennutausbildung, Befestigung Zarge tiefliegend in der Schattennutz, vorab Montage Haltewinkel am Rohbau als UK für die Zargenbefestigung, Befestigung als geplantes Schraub- / Nietbild, Schattennut (BxT) 25 x 20-40 mm

Eckausbildung senkrecht Zarge stumpf gestoßen, Vertikale Profile laufen analog zur PFR-Fassade durch, Horizontale Profile zwischen die Pfosten bzw. senkrechte Zargen gestoßen

Eckausbildung horizontal Zargen auf Gehrung gestoßen oben (Decke) und unten (Boden)

Eckverbindung durch verdeckte Blechverbinder als Klemm-Steck-Cliphalter- Verbinder, versatzfrei, keine offenen Blechenden, Zargen mit Formteilen verschlossen, eingeschweißt, keine sichtbaren Stöße zulässig.

Oberflächen:

- Alle Sichtbaren Blechoberflächen pulverbeschichtet DB 703
  Eisenglimmer, matt (anthrazitfarben).
- Oberflächen gemäß TBA 2-2.4

Siehe auch beiliegende Anlagezeichnungen Plan Nr. 3_080_000 bis 3_080_038, und insbesondere
Detailzeichnungen 3_080_019 bis 3_080_021
Menge: 15,000 m

**02.10.0080 Leibungszarge als Einfassung PFR-Fassade, außen**
Anschluß Profilblech-Fassade, außen
Einbauort: Hauptgebäude Süd EG Achse A/2-3
Einbauhöhe: von -0,150 m bis +3,530 m ab OK EFH

Stahlblech-Leibungszarge, mehrfach gekantet, aufmaßbezogen anfertigen, oberflächenfertig liefern, in die Presskonstruktion der PFR-Fassade außen mit einklemmen und als Einfassung der vorgehängten, hinterlüfteten Alu-Fassade auf deren Unter- konstruktion vierseitig umlaufend befestigen, bestehend aus:

Abmessungen:

- Gesamtabmessungen (LxHxT) 1,875 x 3,550 x 0,245 m
  (Leibungsrahmen umfasst Gesamt-Glaselement des Labor-
  Fensters Ost)
- Tiefe Leibungszarge = 245 mm
- Überstand Zarge über VK Fassade = 30 mm
- Abgewickelte Längen = 20 mm / 90 Grad Kantung / 245 mm /
  180 Grad Kantung / 60 mm / 90 Grad Kantung / 55 mm
- Gesamt Zuschnittsbreite Blechzarge = 380 mm
- Blechdicke = min. 2 mm

- Einzellängen Zargen
- 2x Zarge a 3,550 m, seitlich vertikal = 7,100 m
- 1x Zarge a 4,750 m, oben (Decke) horizontal = 4,750 m

Konstruktion Leibungsrahmen gemäß TB 6:

- Zarge / Rahmen, vierseitig umlaufend, aus Stahl-Blechen,
  mehrfach gekantet, Ecken 90 Grad auf Gehrung bzw. stumpf
  gestoßen und verschweißt, Koppelstoßbleche / Eckaussteifungen verdeckt liegend, Leibungsrahmen mit 30 mm
  Überstand über die Vorderkante Alu-Profilblech-Fassade
  hervorstehend, bestehend aus folgenden Einzelteilen:

- 2x seitliche Leibungszarge gemäß TB 6.1
- 1x obere Leibungszarge gemäß TB 6.2 (Sonnenschutzkasten)
- allseitig umlaufend an den Zargen umgekanteter
  Wetterkragen, ca. 50-70 mm von Vorderkante Leibung
  zurückspringend

Befestigung:

Verdecktliegende Befestigung an Pfosten-Riegel-Fassade mittels Feder-Clip-Halterungen und Steck-Schraub- Verbindungen sowie des Wetterkragen auf der Alu-UK der Blechprofilfassade. Die Blechzarge muss versatzfrei, lot- und fluchtrecht zur Pfosten-Riegel-Fassade montiert werden, die Fassadenöffnungen als Ganzes einrahmen. Anordnung Längenstöße Zargen horizontal und vertikal entsprechen den Stoßunterteilungen der PFR-Profile.

Eckausbildung Zarge oben auf Gehrung, unten Fensterbank stump zwischen die seitlichen Zargen gestoßen, Vertikale Zargen laufen bis auf Unterkante Tropfnase Fensterbank durch, Schlitz / Ausschnitt in vorgehängter Fassade mit dem AN Fassadenbauer abstimmen bzw. Abstufung der der seitlichen Zargen im Sichtbaren Bereich der Fassade als Decklappen ausführen.

Längen- und Eckverbindung durch verdeckte Blechverbinder als Klemm-Steck-Verbinder und Koppelstoß, versatzfrei, verstärken, Gehrungen zum stabilen Rahmen verschweißt.

Oberflächen:

- Alle Sichtbaren Blechoberflächen pulverbeschichtet DB 703
  Eisenglimmer, matt (anthrazitfarben).
- Oberflächen gemäß TBA 2-2.4

Leibungszarge, drei- bis vierseitig umlaufend nach Aufmaß anfertigen, im Ganzen oder in Teilstücken gemäß Festlegung des AN oberflächenfertig liefern und vor die Glasfassade als Rahmeneinfassung montieren.

Siehe auch beiliegende Anlagezeichnungen Plan Nr. 3_080_000 bis 3_080_038, insbesondere
Detailzeichnungen 3_080_019 bis 3_080_021
Menge: 1,000 St

#### Untertitel 02.11 PFR SÜD DOPPELBÜRO EG - 2OG (Typ 16)

*Hinweis: Unterkonstruktion*

**02.11.0010 UK Pfosten-Riegel-Fassade B 33750 mm H 2600 mm UK Stahl verz T 150 mm B 50 mm AnzPfostenlagen 28 St AnzRiegellagen 2 St**
STLB-Bau 2026-04 031
Unterkonstruktion für Pfosten-Riegel-Fassade DIN EN 13830,
Breite Gesamtkonstruktion '33750' mm,
Höhe Gesamtkonstruktion '2600' mm, aus verzinktem Stahl, als Hohlprofil, scharfkantig, pulverbeschichtet,
Farbton 'DB 703 Eisenglimmer, matt (anthrazit)'

Tiefe '150' mm,
Ansichtsbreite '50' mm, Andruckprofile aus Aluminium, sichtbar befestigt, verdeckt, Deckschalen aus Aluminium,
Aufteilung der Pfosten-Riegel-Konstruktion in
Anzahl Pfostenlagen '28' St,
Anzahl Riegellagen '2' St,
Pfostenprofile raumseitig,
Stoßanordnung der Elemente horizontal und vertikal,
Pfosten/Riegel vorgerichtet für integrierten Sonnenschutz, Sonnenschutz wird gesondert vergütet, Elemente vorgerichtet für Kabel-/Leitungsverlegung, einschl. Leerrohr und Zugdraht,
Länge Leerrohr/Zugdraht '5' m/m2,
Wärmedurchgangskoeffizient Ucw der Gesamtkonstruktion DIN EN ISO 12631 über 0,8 bis 0,9 W/m2K, Befestigungsuntergrund Beton, Ausführung gemäß Zeichnung und Einzelbeschreibung,
Zeichnungs-Nr 'Siehe beiliegende Anlagezeichnungen Plan Nr. 3_080_000 bis 3_080_038, und insbesondere Detailzeichnungen 3_080_019 / 3_080_020 / 3_080_021 / 3_080_022'

Einzelbeschreibungs-Nr 'Einbauort: Hauptgebäude Süd EG-2OG Achse A/3-8
Einbauhöhe: von +0,930 m bis +12,080 m ab OK EFH

Hinweis zur Kalkulation:
Der Wärmedurchgangskoeffizient der Gesamtkonstruktion, also U-Wert der Rahmen / Profile / Unterkonstruktion, U-Wert der Verglasungen und U-Wert der opaken Ausfachungen inklusive Bauanschlüsse, muß gleich Ucw = 0,80 W/m²K betragen. Dies ist bei der Kalkulation und der oben stehenden StLB-Angabe zur berücksichtigen. Der Wärmeschutz des Gebäudes entspricht dabei dem Passivhausstandard gemäß GEG.

Die nachfolgend aufgeführten Technischen Beschriebe sind als Erweiterungen der Leistungsbeschreibung in den Einheitspreis dieser Position einzukalkulieren.

Profilsystem gemäß TB 1.3
Oberflächen gemäß TB 2-2.4
Bauanschlüsse gemäß TB 4.0, und hier
- seitlich (Wand) 6x 2,600 m gemäß TB 4.1
- oben (Decke) 21x 3,750 m gemäß TB 4.2
- unten (Boden) 21x 3,750 m gemäß TB 4.3
- seitlich (Paneel) 4x 2,600 m gemäß TB 4.4
- oben (Paneel) 18x 1,300 m gemäß TB 4.5
- unten (Paneel) 18x 1,300 m gemäß TB 4.6'
.
Menge: 263,000 m2

*Hinweis: Einsatzelemente*

**02.11.0020 Einfachfenster Pfosten-Riegel-Fassade 35dB 0,8W/m2K g0,53 RC2N B 600 mm H 2500 mm 1tlg Rahmen Stahl verz Isolierglas 3fach Anschl.allseitig**
STLB-Bau 2026-04 031
Einfachaußenfenster, für Pfosten-Riegel-Fassade DIN EN 13830, vorh. Unterkonstruktion aus verzinktem Stahl,
bauphysikalische Anforderungen: Windlast Klasse 3 (Prüfdruck P1 1200 Pa) DIN EN 12210, Schlagregendichtheit Klasse 9 A (600 Pa) DIN EN 12208, bewertetes Schalldämm-Maß DIN 4109 Rw 35 dB, Wärmeschutz DIN EN ISO 10077-1, DIN 4108-4 Uw kleiner gleich 0,8 W/m2K, Gesamtenergiedurchlassgrad Verglasung g 0,53 DIN EN 410, Lichttransmissionsgrad über 0,75 bis 0,8, Lichtdurchlässigkeit über 75 bis 80 %, Luftdurchlässigkeit Klasse 4 DIN EN 12207, Einbruchhemmung RC 2 N DIN EN 1627, Bedienkräfte Klasse 2 DIN EN 13115, Rahmendurchbiegung C (kleiner gleich 1/300) DIN EN 12210, Mechanische Festigkeit Klasse 4 DIN EN 13115, Korrosivitätskategorie C3 (mäßig) DIN EN ISO 12944-2, DIN EN ISO 14713-1,
Breite Blendrahmen '600' mm,
Höhe Blendrahmen '2500' mm, einteilig, Rahmen aus verzinktem Stahl, flächenbündig, Rahmenoberfläche innen pulverbeschichtet, Rahmenoberfläche außen pulverbeschichtet, 1. Teil Drehkipp, Fenster transparent mit einer Füllung,
als Verglasung aus Isolierglas, 3-fach, Innenscheibe aus Einfachglas, aus Floatglas DIN EN 572-2, Scheibenzwischenraum 14 mm, Nenndicke 6 mm, Mittelscheibe aus Einfachglas, aus Floatglas DIN EN 572-2, Nenndicke 6 mm, zweiter Scheibenzwischenraum 14 mm, Außenscheibe aus Einfachglas, aus Floatglas DIN EN 572-2, Nenndicke 6 mm, Anschluss allseitig an Pfosten-Riegel-Konstruktion, UV-beständiger Randverbund und wärmetechnisch verbesserte Abstandhalter DIN EN ISO 10077-1, mit verdeckt liegendem Beschlag, Fenstergriff aus nichtrostendem Stahl, mattgebürstet, mit Öffnungsbegrenzer DIN EN 13126-5 bis 100 mm, nachträglich entriegelbar,
Ausführung gemäß Zeichnung und Einzelbeschreibung,
Zeichnungs-Nr 'Siehe beiliegende Anlagezeichnungen Plan Nr. 3_080_000 bis 3_080_038, und insbesondere Detailzeichnungen 3_080_019 / 3_080_020 / 3_080_021 / 3_080_022'

Einzelbeschreibungs-Nr 'Einbauort: Hauptgebäude Süd EG-2OG Achse A/3-8
Einbauhöhe: von +0,930 m bis +12,080 m ab OK EFH

Profilsystem gemäß TB 1.5
Oberflächen gemäß TB 2-2.4
Beschläge gemäß TB 3.1, 3.1.1
Verglasungen gemäß TB 5.1'
.
Menge: 21,000 St

*Hinweis: Verglasungen / Ausfachungen*

**02.11.0030 Festverglasungsel. Pfosten-Riegel-Fassade H 2500 mm B 1800 mm 35dB 0,8W/m2K g0,53 RC2N Isolierglas 3fach**
STLB-Bau 2026-04 031
Festverglasungselement, für Pfosten-Riegel-Fassade DIN EN 13830, vorh. Unterkonstruktion aus verzinktem Stahl,
Höhe '2500' mm,
Breite '1800' mm,
bauphysikalische Anforderungen: Widerstand gegen Windlast DIN EN 13116 max. Druck 1200 Pa, Schlagregendichtheit Klasse R5 (300 Pa) DIN EN 12154, bewertetes Schalldämm-Maß DIN 4109 Rw 35 dB, Wärmeschutz DIN EN ISO 10077-1, DIN 4108-4 Uw kleiner gleich 0,8 W/m2K, Gesamtenergiedurchlassgrad Verglasung g 0,53 DIN EN 410, Lichttransmissionsgrad über 0,75 bis 0,8, Lichtdurchlässigkeit über 75 bis 80 %, Einbruchhemmung RC 2 N DIN EN 1627, Rahmendurchbiegung C (kleiner gleich 1/300) DIN EN 12210, Mechanische Festigkeit Klasse 4 DIN EN 13115, Korrosivitätskategorie C3 (mäßig) DIN EN ISO 12944-2, DIN EN ISO 14713-1,
aus Isolierglas, 3-fach, Innenscheibe aus Einfachglas, aus Floatglas DIN EN 572-2, Scheibenzwischenraum 14 mm, Nenndicke 6 mm, Mittelscheibe aus Einfachglas, aus Floatglas DIN EN 572-2, Nenndicke 6 mm, Scheibenzwischenraum 14 mm, Außenscheibe aus Einfachglas, aus Floatglas DIN EN 572-2, Nenndicke 6 mm, UV-beständiger Randverbund und wärmetechnisch verbesserte Abstandhalter DIN EN ISO 10077-1, Ausführung gemäß Zeichnung und Einzelbeschreibung,
Zeichnungs-Nr 'Siehe beiliegende Anlagezeichnungen Plan Nr. 3_080_000 bis 3_080_038, und ins besondere Detailzeichnungen 3_080_019 / 3_080_020 / 3_080_021 / 3_080_022'

Einzelbeschreibungs-Nr 'Einbauort: Hauptgebäude Süd EG-2OG Achse A/3-8
Einbauhöhe: von +0,930 m bis +12,080 m ab OK EFH

Hinweis zur Kalkulation:
Die nachfolgend aufgeführten Technischen Beschriebe sind als Erweiterungen des Leistungsbeschreibung in den Einheitspreis dieser Position einzukalkulieren.

Verglasungen gemäß TB 5.1'
.
Menge: 21,000 St

**02.11.0040 Festverglasungsel. Pfosten-Riegel-Fassade H 2500 mm B 1250 mm 35dB 0,8W/m2K g0,53 RC2N Isolierglas 3fach**
STLB-Bau 2026-04 031
Festverglasungselement, für Pfosten-Riegel-Fassade DIN EN 13830, vorh. Unterkonstruktion aus verzinktem Stahl,
Höhe '2500' mm,
Breite '1250' mm,
bauphysikalische Anforderungen: Widerstand gegen Windlast DIN EN 13116 max. Druck 1200 Pa, Schlagregendichtheit Klasse R5 (300 Pa) DIN EN 12154, bewertetes Schalldämm-Maß DIN 4109 Rw 35 dB, Wärmeschutz DIN EN ISO 10077-1, DIN 4108-4 Uw kleiner gleich 0,8 W/m2K, Gesamtenergiedurchlassgrad Verglasung g 0,53 DIN EN 410, Lichttransmissionsgrad über 0,75 bis 0,8, Lichtdurchlässigkeit über 75 bis 80 %, Einbruchhemmung RC 2 N DIN EN 1627, Rahmendurchbiegung C (kleiner gleich 1/300) DIN EN 12210, Mechanische Festigkeit Klasse 4 DIN EN 13115, Korrosivitätskategorie C3 (mäßig) DIN EN ISO 12944-2, DIN EN ISO 14713-1,
aus Isolierglas, 3-fach, Innenscheibe aus Einfachglas, aus Floatglas DIN EN 572-2, Scheibenzwischenraum 14 mm, Nenndicke 6 mm, Mittelscheibe aus Einfachglas, aus Floatglas DIN EN 572-2, Nenndicke 6 mm, Scheibenzwischenraum 14 mm, Außenscheibe aus Einfachglas, aus Floatglas DIN EN 572-2, Nenndicke 6 mm, UV-beständiger Randverbund und wärmetechnisch verbesserte Abstandhalter DIN EN ISO 10077-1, Ausführung gemäß Zeichnung und Einzelbeschreibung,
Zeichnungs-Nr 'Siehe beiliegende Anlagezeichnungen Plan Nr. 3_080_000 bis 3_080_038, und ins besondere Detailzeichnungen 3_080_019 / 3_080_020 / 3_080_021 / 3_080_022'

Einzelbeschreibungs-Nr 'Einbauort: Hauptgebäude Süd EG-2OG Achse A/3-8
Einbauhöhe: von +0,930 m bis +12,080 m ab OK EFH

Hinweis zur Kalkulation:
Die nachfolgend aufgeführten Technischen Beschriebe sind als Erweiterungen des Leistungsbeschreibung in den Einheitspreis dieser Position einzukalkulieren.

Verglasungen gemäß TB 5.1'
.
Menge: 21,000 St

**02.11.0050 Paneel Pfosten-Riegel-Fassade H 2500 mm B 1350 mm D 46 mm mehrschichtig Alu PUR-PIR-Hartschaum Alu**
STLB-Bau 2026-04 031
Paneel, für Pfosten-Riegel-Fassade DIN EN 13830, vorh. Unterkonstruktion aus verzinktem Stahl, vertikal eingebaut,
Höhe '2500' mm,
Breite '1350' mm,
bauphysikalische Anforderungen: bewertetes Schalldämm-Maß DIN 4109-1 Rw 35 dB, Einbruchhemmung RC 2 N DIN EN 1627, Korrosivitätskategorie C3 (mäßig) DIN EN ISO 12944-2, DIN EN ISO 14713-1, Dicke '46' mm, Paneel mehrschichtig,
raumseitig aus Aluminium, mit Dämmung aus Polyurethan-/Polyisocyanurat-Hartschaum, witterungsseitig aus Aluminium, Paneel mit geschlossener Randausbildung, Ausführung gemäß Zeichnung und Einzelbeschreibung,
Zeichnungs-Nr 'Siehe beiliegende Anlagezeichnungen Plan Nr. 3_080_000 bis 3_080_038, und insbesondere Detailzeichnungen 3_080_022'

Einzelbeschreibungs-Nr 'Einbauort: Hauptgebäude Süd EG-2OG Achse A/3-8
Einbauhöhe: von +0,930 m bis +12,080 m ab OK EFH

Konstruktion:
Die Paneele müssen vierseitig umlaufend in die Presskonstruktion der Pfosten-Riegel-Fassade baugleich zu den Isoliergläsern eingeklemmt werden.

Wärmedurchgangskoeffizient Gesamt Uw 0,80 W/m2K

Oberflächen gemäß TB 2-2.4'
.
Menge: 18,000 St

*Hinweis: Zusätzliche Konstruktionen / Ausstattungen*

**02.11.0060 Aufsatzzarge als Profil-Aufdoppelung für PFR-Fassade, innen**
Aufsatzzarge als Profil-Aufdoppelung für PFR-Fassade, innen
Einbauort: Hauptgebäude Süd EG-2OG Achse A/3-8
Einbauhöhe: von +0,930 m bis +12,080 m ab OK EFH

Gekantete Stahlblech-Aufzsetzzarge, mehrfach gekantet, aufmaßbezogen anfertigen, liefern und am Bauanschluß Rohbau umlaufend auf raumseitige Profile der PFR-Fassade versatzfrei zur Profilgeometrie aufmontieren, bestehend aus:

Abmessungen:

- Gesamttiefe Pfosten und Riegeln mit Aufsetzzarge = 320 mm
- Tiefe Aufsetzzarge = 170 mm (bei Profiltiefe 150 mm)
- Überstand Zarge über VK Außenwand / Sturz / Brüstung
  innen = 20 mm
- Ansichtsbreite = 50 mm
- Abgewickelte Längen = 20 mm / 90 Grad Kantung / 170 mm /
  90 Grad Kantung / 50 mm / 90 Grad Kantung / 20-40 mm /
  90 Grad Kantung / 20 mm
- Gesamt Zuschnittsbreite Blechzarge = 310 - 330 mm
- Blechdicke = min. 2 mm

- Einzellängen Zargen
- 6x Zarge a 2,600 m, seitlich vertikal = 15,600 m
- 36x Zarge a 2,600 m, seitlich Paneel = 93,600 m
- 21x Zarge a 3,750 m, oben (Decke) horizontal = 78,750 m
- 21x Zarge a 3,750 m, unten (Brüstung) horizontal = 78,750 m

Konstruktion:

Die Blechzarge wird auf die Profil-Hinterkante Pfosten / Riegel versatzfrei, lot- und fluchtrecht zum Profilquerschnitt aufgesetzt und mit Steck-Klemm-Cliphaltern am Fassadenprofil verdeckt fixiert, keine sichtbaren Verbindungsmittel zulässig, nur minimale Stoßfuge zwischen Profil und Zarge, press montiert, Anordnung Längenstöße Zargen horizontal und vertikal entsprechen den Stoßunterteilungen der PFR-Profile.

Am Baunschluß Rohbau-Außenwand / -Boden / -Decke Schattennutausbildung, Befestigung Zarge tiefliegend in der Schattennutz, vorab Montage Haltewinkel am Rohbau als UK für die Zargenbefestigung, Befestigung als geplantes Schraub- / Nietbild, Schattennut (BxT) 25 x 20-40 mm

Eckausbildung senkrecht Zarge stumpf gestoßen, Vertikale Profile laufen analog zur PFR-Fassade durch, Horizontale Profile zwischen die Pfosten bzw. senkrechte Zargen gestoßen

Eckausbildung horizontal Zargen auf Gehrung gestoßen (Ganzglasecken Pfortenraum oben (Decke) und unten (Boden)

Eckverbindung durch verdeckte Blechverbinder als Klemm-Steck-Cliphalter- Verbinder, versatzfrei, keine offenen Blechenden, Zargen mit Formteilen verschlossen, eingeschweißt, keine sichtbaren Stöße zulässig.

Oberflächen:

- Alle Sichtbaren Blechoberflächen pulverbeschichtet DB 703
  Eisenglimmer, matt (anthrazitfarben).
- Oberflächen gemäß TBA 2-2.4

Siehe auch beiliegende Anlagezeichnungen Plan Nr. 3_080_000 bis 3_080_038, und insbesondere
Detailzeichnungen 3_080_019 bis 3_080_022
Menge: 266,700 m

**02.11.0070 Leibungszarge als Einfassung PFR-Fassade, außen**
Anschluß Profilblech-Fassade, außen
Einbauort: Hauptgebäude West 1OG-2.OG Achse 1/F-G
Einbauhöhe: von +5,480 m bis +12,080 m ab OK EFH

Stahlblech-Leibungszarge, mehrfach gekantet, aufmaßbezogen anfertigen, oberflächenfertig liefern, in die Presskonstruktion der PFR-Fassade außen mit einklemmen und als Einfassung der vorgehängten, hinterlüfteten Alu-Fassade auf deren Unter- konstruktion vierseitig umlaufend befestigen, bestehend aus:

Abmessungen:

- Gesamtabmessungen (LxHxT) 8,750 x 2,600 x 0,245 m
  (Leibungsrahmen umfasst Gesamt-Glaselement der
  Büro-Fenster West)
- Tiefe Leibungszarge = 245 mm
- Überstand Zarge über VK Fassade = 30 mm
- Abgewickelte Längen = 20 mm / 90 Grad Kantung / 245 mm /
  180 Grad Kantung / 60 mm / 90 Grad Kantung / 55 mm
- Gesamt Zuschnittsbreite Blechzarge = 380 mm
- Blechdicke = min. 2 mm

- Einzellängen Zargen
- 2x Zarge a 2,600 m, seitlich vertikal = 5,200 m
- 1x Zarge a 33,750 m, oben (Decke) horizontal = 33,750 m
- 1x Zarge a 33,750 m, unten (Brüstung) horizontal = 33,750 m

Konstruktion Leibungsrahmen gemäß TB 6:

- Zarge / Rahmen, vierseitig umlaufend, aus Stahl-Blechen,
  mehrfach gekantet, Ecken 90 Grad auf Gehrung bzw. stumpf
  gestoßen und verschweißt, Koppelstoßbleche / Eckaussteifungen verdeckt liegend, Leibungsrahmen mit 30 mm
  Überstand über die Vorderkante Alu-Profilblech-Fassade
  hervorstehend, bestehend aus folgenden Einzelteilen:

- 2x seitliche Leibungszarge gemäß TB 6.1
- 1x obere Leibungszarge gemäß TB 6.2 (Sonnenschutzkasten)
- 1x untere Leibungszarge gemäß TB 6.3 (Fensterbank)
- allseitig umlaufend an den Zargen umgekanteter
  Wetterkragen, ca. 50-70 mm von Vorderkante Leibung
  zurückspringend

Befestigung:

Verdecktliegende Befestigung an Pfosten-Riegel-Fassade mittels Feder-Clip-Halterungen und Steck-Schraub- Verbindungen sowie des Wetterkragen auf der Alu-UK der Blechprofilfassade. Die Blechzarge muss versatzfrei, lot- und fluchtrecht zur Pfosten-Riegel-Fassade montiert werden, die Fassadenöffnungen als Ganzes einrahmen. Anordnung Längenstöße Zargen horizontal und vertikal entsprechen den Stoßunterteilungen der PFR-Profile.

Eckausbildung Zarge oben auf Gehrung, unten Fensterbank stump zwischen die seitlichen Zargen gestoßen, Vertikale Zargen laufen bis auf Unterkante Tropfnase Fensterbank durch, Schlitz / Ausschnitt in vorgehängter Fassade mit dem AN Fassadenbauer abstimmen bzw. Abstufung der der seitlichen Zargen im Sichtbaren Bereich der Fassade als Decklappen ausführen.

Längen- und Eckverbindung durch verdeckte Blechverbinder als Klemm-Steck-Verbinder und Koppelstoß, versatzfrei, verstärken, Gehrungen zum stabilen Rahmen verschweißt.

Oberflächen:

- Alle Sichtbaren Blechoberflächen pulverbeschichtet DB 703
  Eisenglimmer, matt (anthrazitfarben).
- Oberflächen gemäß TBA 2-2.4

Leibungszarge, drei- bis vierseitig umlaufend nach Aufmaß anfertigen, im Ganzen oder in Teilstücken gemäß Festlegung des AN oberflächenfertig liefern und vor die Glasfassade als Rahmeneinfassung montieren.

Siehe auch beiliegende Anlagezeichnungen Plan Nr. 3_080_000 bis 3_080_038, insbesondere
Detailzeichnungen 3_080_019 bis 3_080_021
Menge: 3,000 St

#### Untertitel 02.12 PFR SÜD FLUR EG (Typ 17)

*Hinweis: Unterkonstruktion*

**02.12.0010 UK Pfosten-Riegel-Fassade B 2250 mm H 3680 mm UK Stahl verz T 180 mm B 50 mm AnzPfostenlagen 2 St AnzRiegellagen 2 St**
STLB-Bau 2026-04 031
Unterkonstruktion für Pfosten-Riegel-Fassade DIN EN 13830,
Breite Gesamtkonstruktion '2250' mm,
Höhe Gesamtkonstruktion '3680' mm, aus verzinktem Stahl, als Hohlprofil, scharfkantig, pulverbeschichtet,
Farbton 'DB 703 Eisenglimmer, matt (anthrazit)'

Tiefe '180' mm,
Ansichtsbreite '50' mm, Andruckprofile aus Aluminium, sichtbar befestigt, verdeckt, Deckschalen aus Aluminium,
Aufteilung der Pfosten-Riegel-Konstruktion in
Anzahl Pfostenlagen '2' St,
Anzahl Riegellagen '2' St,
Pfostenprofile raumseitig,
Stoßanordnung der Elemente horizontal und vertikal,
Wärmedurchgangskoeffizient Ucw der Gesamtkonstruktion DIN EN ISO 12631 über 0,8 bis 0,9 W/m2K, Befestigungsuntergrund Beton, Ausführung gemäß Zeichnung und Einzelbeschreibung,
Zeichnungs-Nr 'Siehe beiliegende Anlagezeichnungen Plan Nr. 3_080_000 bis 3_080_038 und insbesondere die Detailzeichnungen 3_080_021 / 3_080_032 / 3_080_034 / 3_080_035'

Einzelbeschreibungs-Nr 'Einbauort: Hauptgebäude Süd EG Achse A/8-9
Einbauhöhe: von -0,150 m bis +3,530 m ab OK EFH

Hinweis zur Kalkulation:
Der Wärmedurchgangskoeffizient der Gesamtkonstruktion, also U-Wert der Rahmen / Profile / Unterkonstruktion, U-Wert der Verglasungen und U-Wert der opaken Ausfachungen inklusive Bauanschlüsse, muß gleich Ucw = 0,80 W/m²K betragen. Dies ist bei der Kalkulation und der oben stehenden StLB-Angabe zur berücksichtigen. Der Wärmeschutz des Gebäudes entspricht dabei dem Passivhausstandard gemäß GEG.

Die nachfolgend aufgeführten Technischen Beschriebe sind als Erweiterungen der Leistungsbeschreibung in den Einheitspreis dieser Position einzukalkulieren.

Profilsystem gemäß TB 1.2
Oberflächen gemäß TB 2-2.4
Bauanschlüsse gemäß TB 4.0, und hier
- seitlich 2x 3,680 m gemäß TB 4.1
- oben (Decke) 1x 2,250 m gemäß TB 4.2
- unten (Boden) 1x 2,250 m gemäß TB 4.15'
.
Menge: 8,000 m2

*Hinweis: Einsatzelemente*

**02.12.0020 Außentürel. Pfosten-Riegel-Fassade B 2150 mm H 2500 mm 2flg 35dB 1W/m2K RC2N Rahmentür Alu-Strangpressprofil Isolierglas 3fach**
STLB-Bau 2026-04 031
Außentürelement, für Pfosten-Riegel-Fassade DIN EN 13830,
Breite Nennmaß Wandöffnung '2150' mm,
Höhe Nennmaß Wandöffnung '2500' mm, vorh. Unterkonstruktion aus verzinktem Stahl, Nebeneingangstür, als Drehflügeltür, 2-flügelig,
bauphysikalische Anforderungen: Windlast Klasse 3 (Prüfdruck P1 1200 Pa) DIN EN 12210, Schlagregendichtheit Klasse 9 A (600 Pa) DIN EN 12208, bewertetes Schalldämm-Maß DIN 4109 Rw 35 dB, Wärmeschutz DIN EN ISO 10077-1, DIN 4108-4 Ud kleiner gleich 1 W/m2K, Gesamtenergiedurchlassgrad Verglasung g 0,27 DIN EN 410, Lichttransmissionsgrad über 0,6 bis 0,75, Luftdurchlässigkeit Klasse 4 DIN EN 12207, Einbruchhemmung RC 2 N DIN EN 1627, Bedienungskräfte Klasse 3 DIN EN 12217, Rahmendurchbiegung C (kleiner gleich 1/300) DIN EN 12210, max. zulässige Verformung Klasse 3 DIN EN 12219, Mechanische Festigkeit Klasse 4 DIN EN 1192, mechanische Dauerhaftigkeit 100000 Zyklen DIN EN 12400, Klimaklasse III, Prüfklima c, DIN EN 1121 (hohe Beanspruchung),
Ausführung als Rahmentür aus Aluminium-Strangpressprofil, Oberfläche der Öffnungsfläche pulverbeschichtet, Oberfläche der Schließfläche pulverbeschichtet, Türflügel mit 2 transparent/transluzenten Füllungen,
Verglasung aus Isolierglas, 3-fach, aus Verbund-Sicherheitsglas (VSG), aus Floatglas DIN EN 572-2, Scheibenzwischenraum 14 mm, Nenndicke 8 mm, aus Einfachglas, aus Floatglas DIN EN 572-2, Nenndicke 6 mm, zweiter Scheibenzwischenraum 14 mm, aus Einscheiben-Sicherheitsglas (ESG), aus Floatglas DIN EN 572-2, Nenndicke 6 mm, UV-beständiger Randverbund und wärmetechnisch verbesserte Abstandhalter DIN EN ISO 10077-1,
vorgerichtet für PZ-Schloss,
vorgerichtet für Obentürschließer, Ausführung gemäß Zeichnung und Einzelbeschreibung,
Zeichnungs-Nr 'Siehe beiliegende Anlagezeichnungen Plan Nr. 3_080_000 bis 3_080_038, und insbesondere Detailzeichnungen 3_080_032'

Einzelbeschreibungs-Nr 'Einbauort: Hauptgebäude Süd EG Achse A/8-9
Einbauhöhe: von -0,150 m bis +3,530 m ab OK EFH

Hinweis zur Kalkulation:
Die nachfolgend aufgeführten Technischen Beschriebe sind als Erweiterungen des Leistungsbeschreibung in den Einheitspreis dieser Position einzukalkulieren. Der StLB-Text bei den Beschlägen "vorgerichtet für" entfällt. Es müssen die im TB 3.0 beschriebenen Beschläge kalkuliert und ausgeführt werden.

Profilsystem gemäß TB 1.6
Oberflächen gemäß TB 2 / 2.1 / 2.3
Beschläge gemäß TB 3.2.4
Verglasungen gemäß TB 5.4'
.
Menge: 1,000 St

**02.12.0030 Türschwelle für Eingangstür PFR-Fassade**
Türschwelle für Eingangstür PFR-Fassade
Einbauort: Hauptgebäude Süd EG Achse A/8-9
Einbauhöhe: von -0,150 m bis +3,530 m ab OK EFH

Türschwelle barrierefrei konstruieren, Schwellenkonstruktion zwischen die Pfosten der Türöffnung Haupteingang und Notausgang passend fertigen, liefern und am unteren Bauanschluß der PFR-Fassade montieren, bestehend aus folgenden Einzelteilen:

- Abdeckblech aus Edelstahl t = 3 mm, U-förmig,
  Oberfläche matt gebürtstet,
  Abmessungen (LxB): Länge 2,050, Breite 0,240 m,
  2-fach 90° gekantet, Abgewickelte Längen 40 / Ecke / 120 /
  Ecke / 40 mm, Zuschnittbreite 200 - 240 mm
- Antidröhnmatte, unterseitig auf voller Länge,
  Höhe ca. 6 mm
- Perimeterdämmung PS-Hartschaum XPS 0,040W/(mK)
  einlagig, d = 100 - 120 mm, Länge 2,050 m, Höhe ca. 200mm,
  Passgenau in Schwellen-Abdeckblech eingeschnitten
- 2 x Rechteckstahlrohre, feuerverzinkt und beschichtet,
  Länge 2,050 m, t = 3 mm, gemäß Statik des AN als trittbelastbare, überfahrbare Unterstützung des sichtbaren
  Schwellenblechs in die U-Form eingepasst, verschweißt.
- Stahlwinkel d = 5 mm, Länge 2,050 m, Schenkellängen
  100 und 160 mm,
- Stahlwinkel d= 5mm, Z-förmig, Länge 2,050 m, als
  Unter- und Stützkonstruktion für das Schwellenprofil
  mit Verstärkungs-Rohrprofilen und zur Rückverankerung
  der Schwelle auf dem Rohfußboden, mit Aussteifenden
  Stegblechen, eingeschweißt, Befestigung mit Mauerankern
  gemäß Wahl und Statik des AN im Stahlbeton, Abgewickelte
  Schenkellängen 150 mm / 90 Grad Winkel / 150 mm / 90 Grad
  Winkel / 100 / 90 Grag Winkel / 60 mm, Zuschnittbreite Edelstahlblech 460 - 500 mm, Querschnitt auch aus Flachstählen
  geschweißt.

Traglast Türschwelle 500 kg/m

Türschwelle inkl. Abdichtung- u. Befestigungsmittel oberflächen- fertig liefern und montieren.

Oberflächen gemäß TB 2-2.4

Siehe auch beiliegende Anlagezeichnungen Plan Nr. 3_080_000 bis 3_080_038, uns insbesondere Detailzeichnungen 3_080_032 (Schwellenausbildung)
Menge: 2,000 m

*Hinweis: Verglasungen / Ausfachungen*

**02.12.0040 Festverglasungsel. Pfosten-Riegel-Fassade H 980 mm B 2150 mm 35dB 0,8W/m2K g0,53 RC2N Isolierglas 3fach**
STLB-Bau 2026-04 031
Festverglasungselement, für Pfosten-Riegel-Fassade DIN EN 13830, vorh. Unterkonstruktion aus verzinktem Stahl,
Höhe '980' mm,
Breite '2150' mm,
bauphysikalische Anforderungen: Widerstand gegen Windlast DIN EN 13116 max. Druck 1200 Pa, Schlagregendichtheit Klasse R5 (300 Pa) DIN EN 12154, bewertetes Schalldämm-Maß DIN 4109 Rw 35 dB, Wärmeschutz DIN EN ISO 10077-1, DIN 4108-4 Uw kleiner gleich 0,8 W/m2K, Gesamtenergiedurchlassgrad Verglasung g 0,53 DIN EN 410, Lichttransmissionsgrad über 0,75 bis 0,8, Lichtdurchlässigkeit über 75 bis 80 %, Einbruchhemmung RC 2 N DIN EN 1627, Rahmendurchbiegung C (kleiner gleich 1/300) DIN EN 12210, Mechanische Festigkeit Klasse 4 DIN EN 13115, Korrosivitätskategorie C3 (mäßig) DIN EN ISO 12944-2, DIN EN ISO 14713-1,
aus Isolierglas, 3-fach, Innenscheibe aus Einfachglas, aus Floatglas DIN EN 572-2, Scheibenzwischenraum 14 mm, Nenndicke 6 mm, Mittelscheibe aus Einfachglas, aus Floatglas DIN EN 572-2, Nenndicke 6 mm, Scheibenzwischenraum 14 mm, Außenscheibe aus Einfachglas, aus Floatglas DIN EN 572-2, Nenndicke 6 mm, UV-beständiger Randverbund und wärmetechnisch verbesserte Abstandhalter DIN EN ISO 10077-1, Ausführung gemäß Zeichnung und Einzelbeschreibung,
Zeichnungs-Nr 'Siehe beiliegende Anlagezeichnungen Plan Nr. 3_080_000 bis 3_080_038, und ins besondere Detailzeichnungen 3_080_019 / 3_080_020 / 3_080_021 / 3_080_022'

Einzelbeschreibungs-Nr 'Einbauort: Hauptgebäude Süd EG Achse A/8-9
Einbauhöhe: von -0,150 m bis +3,530 m ab OK EFH

Hinweis zur Kalkulation:
Die nachfolgend aufgeführten Technischen Beschriebe sind als Erweiterungen des Leistungsbeschreibung in den Einheitspreis dieser Position einzukalkulieren.

Verglasungen gemäß TB 5.2'
.
Menge: 1,000 St

*Hinweis: Zusätzliche Konstruktionen / Ausstattungen*

**02.12.0050 Aufsatzzarge als Profil-Aufdoppelung für PFR-Fassade, innen**
Aufsatzzarge als Profil-Aufdoppelung für PFR-Fassade, innen
Einbauort: Hauptgebäude Süd EG Achse A/8-9
Einbauhöhe: von -0,150 m bis +3,530 m ab OK EFH

Gekantete Stahlblech-Aufzsetzzarge, mehrfach gekantet, aufmaßbezogen anfertigen, liefern und am Bauanschluß Rohbau umlaufend auf raumseitige Profile der PFR-Fassade versatzfrei zur Profilgeometrie aufmontieren, bestehend aus:

Abmessungen:

- Gesamttiefe Pfosten und Riegeln mit Aufsetzzarge = 320 mm
- Tiefe Aufsetzzarge = 140 mm (bei Profiltiefe 180 mm)
- Überstand Zarge über VK Außenwand / Sturz / Brüstung
  innen = 20 mm
- Ansichtsbreite = 50 mm
- Abgewickelte Längen = 20 mm / 90 Grad Kantung / 140 mm /
  90 Grad Kantung / 50 mm / 90 Grad Kantung / 20-40 mm /
  90 Grad Kantung / 20 mm
- Gesamt Zuschnittsbreite Blechzarge = 310 - 330 mm
- Blechdicke = min. 2 mm

- Einzellängen Zargen
- 2x Zarge a 3,550 m, seitlich vertikal = 7,100 m
- 1x Zarge a 2,250 m, oben (Decke) horizontal = 2,250 m

Konstruktion:

Die Blechzarge wird auf die Profil-Hinterkante Pfosten / Riegel versatzfrei, lot- und fluchtrecht zum Profilquerschnitt aufgesetzt und mit Steck-Klemm-Cliphaltern am Fassadenprofil verdeckt fixiert, keine sichtbaren Verbindungsmittel zulässig, nur minimale Stoßfuge zwischen Profil und Zarge, press montiert, Anordnung Längenstöße Zargen horizontal und vertikal entsprechen den Stoßunterteilungen der PFR-Profile.

Am Baunschluß Rohbau-Außenwand / -Boden / -Decke Schattennutausbildung, Befestigung Zarge tiefliegend in der Schattennutz, vorab Montage Haltewinkel am Rohbau als UK für die Zargenbefestigung, Befestigung als geplantes Schraub- / Nietbild, Schattennut (BxT) 25 x 20-40 mm

Eckausbildung senkrecht Zarge stumpf gestoßen, Vertikale Profile laufen analog zur PFR-Fassade durch, Horizontale Profile zwischen die Pfosten bzw. senkrechte Zargen gestoßen

Eckausbildung horizontal Zargen auf Gehrung gestoßen oben (Decke) und unten (Boden)

Eckverbindung durch verdeckte Blechverbinder als Klemm-Steck-Cliphalter- Verbinder, versatzfrei, keine offenen Blechenden, Zargen mit Formteilen verschlossen, eingeschweißt, keine sichtbaren Stöße zulässig.

Oberflächen:

- Alle Sichtbaren Blechoberflächen pulverbeschichtet DB 703
  Eisenglimmer, matt (anthrazitfarben).
- Oberflächen gemäß TBA 2-2.4

Siehe auch beiliegende Anlagezeichnungen Plan Nr. 3_080_000 bis 3_080_038, und insbesondere
Detailzeichnungen 3_080_019 bis 3_080_021
Menge: 9,000 m

**02.12.0060 Leibungszarge als Einfassung PFR-Fassade, außen**
Anschluß Profilblech-Fassade, außen
Einbauort: Hauptgebäude Süd EG Achse A/2-3
Einbauhöhe: von -0,150 m bis +3,530 m ab OK EFH

Stahlblech-Leibungszarge, mehrfach gekantet, aufmaßbezogen anfertigen, oberflächenfertig liefern, in die Presskonstruktion der PFR-Fassade außen mit einklemmen und als Einfassung der vorgehängten, hinterlüfteten Alu-Fassade auf deren Unter- konstruktion vierseitig umlaufend befestigen, bestehend aus:

Abmessungen:

- Gesamtabmessungen (LxHxT) 1,875 x 3,550 x 0,245 m
  (Leibungsrahmen umfasst Gesamt-Glaselement des Labor-
  Fensters Ost)
- Tiefe Leibungszarge = 245 mm
- Überstand Zarge über VK Fassade = 30 mm
- Abgewickelte Längen = 20 mm / 90 Grad Kantung / 245 mm /
  180 Grad Kantung / 60 mm / 90 Grad Kantung / 55 mm
- Gesamt Zuschnittsbreite Blechzarge = 380 mm
- Blechdicke = min. 2 mm

- Einzellängen Zargen
- 2x Zarge a 3,550 m, seitlich vertikal = 7,100 m
- 1x Zarge a 2,250 m, oben (Decke) horizontal = 2,250 m

Konstruktion Leibungsrahmen gemäß TB 6:

- Zarge / Rahmen, vierseitig umlaufend, aus Stahl-Blechen,
  mehrfach gekantet, Ecken 90 Grad auf Gehrung bzw. stumpf
  gestoßen und verschweißt, Koppelstoßbleche / Eckaussteifungen verdeckt liegend, Leibungsrahmen mit 30 mm
  Überstand über die Vorderkante Alu-Profilblech-Fassade
  hervorstehend, bestehend aus folgenden Einzelteilen:

- 2x seitliche Leibungszarge gemäß TB 6.1
- 1x obere Leibungszarge gemäß TB 6.2 (Sonnenschutzkasten)
- allseitig umlaufend an den Zargen umgekanteter
  Wetterkragen, ca. 50-70 mm von Vorderkante Leibung
  zurückspringend

Befestigung:

Verdecktliegende Befestigung an Pfosten-Riegel-Fassade mittels Feder-Clip-Halterungen und Steck-Schraub- Verbindungen sowie des Wetterkragen auf der Alu-UK der Blechprofilfassade. Die Blechzarge muss versatzfrei, lot- und fluchtrecht zur Pfosten-Riegel-Fassade montiert werden, die Fassadenöffnungen als Ganzes einrahmen. Anordnung Längenstöße Zargen horizontal und vertikal entsprechen den Stoßunterteilungen der PFR-Profile.

Eckausbildung Zarge oben auf Gehrung, unten Fensterbank stump zwischen die seitlichen Zargen gestoßen, Vertikale Zargen laufen bis auf Unterkante Tropfnase Fensterbank durch, Schlitz / Ausschnitt in vorgehängter Fassade mit dem AN Fassadenbauer abstimmen bzw. Abstufung der der seitlichen Zargen im Sichtbaren Bereich der Fassade als Decklappen ausführen.

Längen- und Eckverbindung durch verdeckte Blechverbinder als Klemm-Steck-Verbinder und Koppelstoß, versatzfrei, verstärken, Gehrungen zum stabilen Rahmen verschweißt.

Oberflächen:

- Alle Sichtbaren Blechoberflächen pulverbeschichtet DB 703
  Eisenglimmer, matt (anthrazitfarben).
- Oberflächen gemäß TBA 2-2.4

Leibungszarge, drei- bis vierseitig umlaufend nach Aufmaß anfertigen, im Ganzen oder in Teilstücken gemäß Festlegung des AN oberflächenfertig liefern und vor die Glasfassade als Rahmeneinfassung montieren.

Siehe auch beiliegende Anlagezeichnungen Plan Nr. 3_080_000 bis 3_080_038, insbesondere
Detailzeichnungen 3_080_019 bis 3_080_021
Menge: 1,000 St

#### Untertitel 02.13 PFR SÜD BESPRECHUNGSRAUM 1OG - 2OG (Typ 18)

*Hinweis: Unterkonstruktion*

**02.13.0010 UK Pfosten-Riegel-Fassade B 4750 mm H 3680 mm UK Stahl verz T 180 mm B 50 mm AnzPfostenlagen 4 St AnzRiegellagen 3 St**
STLB-Bau 2026-04 031
Unterkonstruktion für Pfosten-Riegel-Fassade DIN EN 13830,
Breite Gesamtkonstruktion '4750' mm,
Höhe Gesamtkonstruktion '3680' mm, aus verzinktem Stahl, als Hohlprofil, scharfkantig, pulverbeschichtet,
Farbton 'DB 703 Eisenglimmer, matt (anthrazit)'

Tiefe '180' mm,
Ansichtsbreite '50' mm, Andruckprofile aus Aluminium, sichtbar befestigt, verdeckt, Deckschalen aus Aluminium,
Aufteilung der Pfosten-Riegel-Konstruktion in
Anzahl Pfostenlagen '4' St,
Anzahl Riegellagen '3' St,
Pfostenprofile raumseitig,
Stoßanordnung der Elemente horizontal und vertikal,
Wärmedurchgangskoeffizient Ucw der Gesamtkonstruktion DIN EN ISO 12631 über 0,8 bis 0,9 W/m2K, Befestigungsuntergrund Beton, Ausführung gemäß Zeichnung und Einzelbeschreibung,
Zeichnungs-Nr 'Siehe beiliegende Anlagezeichnungen Plan Nr. 3_080_000 bis 3_080_038 und insbesondere die Detailzeichnungen 3_080_021 / 3_080_023'

Einzelbeschreibungs-Nr 'Einbauort: Hauptgebäude Süd 1OG-2OG Achse A/2-3
Einbauhöhe: von +4,400 m bis +12,080 m ab OK EFH

Hinweis zur Kalkulation:
Der Wärmedurchgangskoeffizient der Gesamtkonstruktion, also U-Wert der Rahmen / Profile / Unterkonstruktion, U-Wert der Verglasungen und U-Wert der opaken Ausfachungen inklusive Bauanschlüsse, muß gleich Ucw = 0,80 W/m²K betragen. Dies ist bei der Kalkulation und der oben stehenden StLB-Angabe zur berücksichtigen. Der Wärmeschutz des Gebäudes entspricht dabei dem Passivhausstandard gemäß GEG.

Die nachfolgend aufgeführten Technischen Beschriebe sind als Erweiterungen der Leistungsbeschreibung in den Einheitspreis dieser Position einzukalkulieren.

Profilsystem gemäß TB 1.2
Oberflächen gemäß TB 2-2.4
Bauanschlüsse gemäß TB 4.0, und hier
- seitlich 2x 3,680 m gemäß TB 4.1
- oben (Decke) 1x 4,750 m gemäß TB 4.2
- unten (Boden) 1x 4,750 m gemäß TB 4.7'
.
Menge: 35,000 m2

*Hinweis: Einsatzelemente*

**02.13.0020 Einfachfenster Pfosten-Riegel-Fassade 35dB 0,8W/m2K g0,53 RC2N B 2000 mm H 2500 mm 2tlg Rahmen Stahl verz Isolierglas 3fach Anschl.allseitig**
STLB-Bau 2026-04 031
Einfachaußenfenster, für Pfosten-Riegel-Fassade DIN EN 13830, vorh. Unterkonstruktion aus verzinktem Stahl,
bauphysikalische Anforderungen: Windlast Klasse 3 (Prüfdruck P1 1200 Pa) DIN EN 12210, Schlagregendichtheit Klasse 9 A (600 Pa) DIN EN 12208, bewertetes Schalldämm-Maß DIN 4109 Rw 35 dB, Wärmeschutz DIN EN ISO 10077-1, DIN 4108-4 Uw kleiner gleich 0,8 W/m2K, Gesamtenergiedurchlassgrad Verglasung g 0,53 DIN EN 410, Lichttransmissionsgrad über 0,75 bis 0,8, Lichtdurchlässigkeit über 75 bis 80 %, Einbruchhemmung RC 2 N DIN EN 1627, Bedienkräfte Klasse 2 DIN EN 13115, Rahmendurchbiegung C (kleiner gleich 1/300) DIN EN 12210, Mechanische Festigkeit Klasse 4 DIN EN 13115, Korrosivitätskategorie C3 (mäßig) DIN EN ISO 12944-2, DIN EN ISO 14713-1,
Breite Blendrahmen '2000' mm,
Höhe Blendrahmen '2500' mm, 2-teilig senkrecht geteilt, mit Stulp, Rahmen aus verzinktem Stahl, flächenbündig, Rahmenoberfläche innen pulverbeschichtet, Rahmenoberfläche außen pulverbeschichtet, 1. Teil Dreh, 2. Teil Dreh, Fenster transparent mit einer Füllung,
als Verglasung aus Isolierglas, 3-fach, Innenscheibe aus Einfachglas, aus Floatglas DIN EN 572-2, Scheibenzwischenraum 14 mm, Nenndicke 6 mm, Mittelscheibe aus Einfachglas, aus Floatglas DIN EN 572-2, Nenndicke 6 mm, zweiter Scheibenzwischenraum 14 mm, Außenscheibe aus Einfachglas, aus Floatglas DIN EN 572-2, Nenndicke 6 mm, Anschluss allseitig an Pfosten-Riegel-Konstruktion, UV-beständiger Randverbund und wärmetechnisch verbesserte Abstandhalter DIN EN ISO 10077-1, mit verdeckt liegendem Beschlag, Fenstergriff aus nichtrostendem Stahl, mattgebürstet, mit Öffnungsbegrenzer DIN EN 13126-5 bis 100 mm, nachträglich entriegelbar,
Ausführung gemäß Zeichnung und Einzelbeschreibung,
Zeichnungs-Nr 'Siehe beiliegende Anlagezeichnungen Plan Nr. 3_080_000 bis 3_080_038, und insbesondere
Detailzeichnungen 3_080_019 / 3_080_020 / 3_080_021 / 3_080_022'

Einzelbeschreibungs-Nr 'Einbauort: Hauptgebäude Süd 1OG-2OG Achse A/2-3
Einbauhöhe: von +4,400 m bis +12,080 m ab OK EFH

Profilsystem gemäß TB 1.5
Oberflächen gemäß TB 2-2.4
Beschläge gemäß TB 3.1, 3.1.1
Verglasungen gemäß TB 5.1'
.
Menge: 2,000 St

*Hinweis: Verglasungen / Ausfachungen*

**02.13.0030 Festverglasungsel. Pfosten-Riegel-Fassade H 930 mm B 1325 mm 35dB 0,8W/m2K g0,53 RC2N Isolierglas 3fach D 8mm**
*** EP-Aufgliederung gefordert
STLB-Bau 2026-04 031
Festverglasungselement, für Pfosten-Riegel-Fassade DIN EN 13830, vorh. Unterkonstruktion aus verzinktem Stahl,
Höhe '930' mm,
Breite '1325' mm,
bauphysikalische Anforderungen: Widerstand gegen Windlast DIN EN 13116 max. Druck 1200 Pa, Schlagregendichtheit Klasse R5 (300 Pa) DIN EN 12154, bewertetes Schalldämm-Maß DIN 4109 Rw 35 dB, Wärmeschutz DIN EN ISO 10077-1, DIN 4108-4 Uw kleiner gleich 0,8 W/m2K, Gesamtenergiedurchlassgrad Verglasung g 0,53 DIN EN 410, Lichttransmissionsgrad über 0,75 bis 0,8, Lichtdurchlässigkeit über 75 bis 80 %, Einbruchhemmung RC 2 N DIN EN 1627, Rahmendurchbiegung C (kleiner gleich 1/300) DIN EN 12210, Mechanische Festigkeit Klasse 4 DIN EN 13115,
aus Isolierglas, 3-fach, Innenscheibe aus Verbund-Sicherheitsglas (VSG), aus Floatglas DIN EN 572-2, Gesamtnenndicke 8 mm, 2-scheibig, mit Zwischenschicht verstärkt, aus Folie, Dicke 0,76 mm, Scheibenzwischenraum 14 mm, Mittelscheibe aus Einfachglas, aus Floatglas DIN EN 572-2, Nenndicke 6 mm, Scheibenzwischenraum 14 mm, Außenscheibe aus Einscheiben-Sicherheitsglas (ESG), aus Floatglas DIN EN 572-2, Nenndicke 6 mm, als absturzsicherndes Fensterelement, UV-beständiger Randverbund und wärmetechnisch verbesserte Abstandhalter DIN EN ISO 10077-1, Ausführung gemäß Zeichnung und Einzelbeschreibung,
Zeichnungs-Nr 'Siehe beiliegende Anlagezeichnungen Plan Nr. 3_080_000 bis 3_080_038'

Einzelbeschreibungs-Nr 'Einbauort: Hauptgebäude Süd 1OG-2OG Achse A/2-3
Einbauhöhe: von +4,400 m bis +12,080 m ab OK EFH

Verglasungen gemäß TB 5.1 und 5.3 und 5.4 (ohne Sonnenschutzfunktion)'
.
Menge: 4,000 St

**02.13.0040 Festverglasungsel. Pfosten-Riegel-Fassade H 930 mm B 2000 mm 35dB 0,8W/m2K g0,53 RC2N Isolierglas 3fach D 8mm**
*** EP-Aufgliederung gefordert
STLB-Bau 2026-04 031
Festverglasungselement, für Pfosten-Riegel-Fassade DIN EN 13830, vorh. Unterkonstruktion aus verzinktem Stahl,
Höhe '930' mm,
Breite '2000' mm,
bauphysikalische Anforderungen: Widerstand gegen Windlast DIN EN 13116 max. Druck 1200 Pa, Schlagregendichtheit Klasse R5 (300 Pa) DIN EN 12154, bewertetes Schalldämm-Maß DIN 4109 Rw 35 dB, Wärmeschutz DIN EN ISO 10077-1, DIN 4108-4 Uw kleiner gleich 0,8 W/m2K, Gesamtenergiedurchlassgrad Verglasung g 0,53 DIN EN 410, Lichttransmissionsgrad über 0,75 bis 0,8, Lichtdurchlässigkeit über 75 bis 80 %, Einbruchhemmung RC 2 N DIN EN 1627, Rahmendurchbiegung C (kleiner gleich 1/300) DIN EN 12210, Mechanische Festigkeit Klasse 4 DIN EN 13115,
aus Isolierglas, 3-fach, Innenscheibe aus Verbund-Sicherheitsglas (VSG), aus Floatglas DIN EN 572-2, Gesamtnenndicke 8 mm, 2-scheibig, mit Zwischenschicht verstärkt, aus Folie, Dicke 0,76 mm, Scheibenzwischenraum 14 mm, Mittelscheibe aus Einfachglas, aus Floatglas DIN EN 572-2, Nenndicke 6 mm, Scheibenzwischenraum 14 mm, Außenscheibe aus Einscheiben-Sicherheitsglas (ESG), aus Floatglas DIN EN 572-2, Nenndicke 6 mm, als absturzsicherndes Fensterelement, UV-beständiger Randverbund und wärmetechnisch verbesserte Abstandhalter DIN EN ISO 10077-1, Ausführung gemäß Zeichnung und Einzelbeschreibung,
Zeichnungs-Nr 'Siehe beiliegende Anlagezeichnungen Plan Nr. 3_080_000 bis 3_080_038'

Einzelbeschreibungs-Nr 'Einbauort: Hauptgebäude Süd 1OG-2OG Achse A/2-3
Einbauhöhe: von +4,400 m bis +12,080 m ab OK EFH

Verglasungen gemäß TB 5.1 und 5.3 und 5.4 (ohne Sonnenschutzfunktion)'
.
Menge: 2,000 St

**02.13.0050 Festverglasungsel. Pfosten-Riegel-Fassade H 2500 mm B 1325 mm 35dB 0,8W/m2K g0,53 RC2N Isolierglas 3fach**
STLB-Bau 2026-04 031
Festverglasungselement, für Pfosten-Riegel-Fassade DIN EN 13830, vorh. Unterkonstruktion aus verzinktem Stahl,
Höhe '2500' mm,
Breite '1325' mm,
bauphysikalische Anforderungen: Widerstand gegen Windlast DIN EN 13116 max. Druck 1200 Pa, Schlagregendichtheit Klasse R5 (300 Pa) DIN EN 12154, bewertetes Schalldämm-Maß DIN 4109 Rw 35 dB, Wärmeschutz DIN EN ISO 10077-1, DIN 4108-4 Uw kleiner gleich 0,8 W/m2K, Gesamtenergiedurchlassgrad Verglasung g 0,53 DIN EN 410, Lichttransmissionsgrad über 0,75 bis 0,8, Lichtdurchlässigkeit über 75 bis 80 %, Einbruchhemmung RC 2 N DIN EN 1627, Rahmendurchbiegung C (kleiner gleich 1/300) DIN EN 12210, Mechanische Festigkeit Klasse 4 DIN EN 13115,
aus Isolierglas, 3-fach, Innenscheibe aus Einfachglas, aus Floatglas DIN EN 572-2, Scheibenzwischenraum 14 mm, Nenndicke 6 mm, Mittelscheibe aus Einfachglas, aus Floatglas DIN EN 572-2, Nenndicke 6 mm, Scheibenzwischenraum 14 mm, Außenscheibe aus Einscheiben-Sicherheitsglas (ESG), aus Floatglas DIN EN 572-2, Nenndicke 6 mm, UV-beständiger Randverbund und wärmetechnisch verbesserte Abstandhalter DIN EN ISO 10077-1, Ausführung gemäß Zeichnung und Einzelbeschreibung,
Zeichnungs-Nr 'Siehe beiliegende Anlagezeichnungen Plan Nr. 3_080_000 bis 3_080_038'

Einzelbeschreibungs-Nr 'Einbauort: Hauptgebäude Süd 1OG-2OG Achse A/2-3
Einbauhöhe: von +4,400 m bis +12,080 m ab OK EFH

Verglasungen gemäß TB 5.1'
.
Menge: 4,000 St

*Hinweis: Zusätzliche Konstruktionen / Ausstattungen*

**02.13.0060 Aufsatzzarge als Profil-Aufdoppelung für PFR-Fassade, innen**
Aufsatzzarge als Profil-Aufdoppelung für PFR-Fassade, innen
Einbauort: Hauptgebäude Süd 1OG-2OG Achse A/2-3
Einbauhöhe: von +4,400 m bis +12,080 m ab OK EFH

Gekantete Stahlblech-Aufzsetzzarge, mehrfach gekantet, aufmaßbezogen anfertigen, liefern und am Bauanschluß Rohbau umlaufend auf raumseitige Profile der PFR-Fassade versatzfrei zur Profilgeometrie aufmontieren, bestehend aus:

Abmessungen:

- Gesamttiefe Pfosten und Riegeln mit Aufsetzzarge = 320 mm
- Tiefe Aufsetzzarge = 140 mm (bei Profiltiefe 180 mm)
- Überstand Zarge über VK Außenwand / Sturz / Brüstung
  innen = 20 mm
- Ansichtsbreite = 50 mm
- Abgewickelte Längen = 20 mm / 90 Grad Kantung / 140 mm /
  90 Grad Kantung / 50 mm / 90 Grad Kantung / 20-40 mm /
  90 Grad Kantung / 20 mm
- Gesamt Zuschnittsbreite Blechzarge = 310 - 330 mm
- Blechdicke = min. 2 mm

- Einzellängen Zargen
- 4x Zarge a 3,530 m, seitlich vertikal = 14,120 m
- 2x Zarge a 4,750 m, oben (Decke) horizontal = 9,500 m
- 2x Zarge a 4,750 m, unten (Brüstung) horizontal = 9,500 m

Konstruktion:

Die Blechzarge wird auf die Profil-Hinterkante Pfosten / Riegel versatzfrei, lot- und fluchtrecht zum Profilquerschnitt aufgesetzt und mit Steck-Klemm-Cliphaltern am Fassadenprofil verdeckt fixiert, keine sichtbaren Verbindungsmittel zulässig, nur minimale Stoßfuge zwischen Profil und Zarge, press montiert, Anordnung Längenstöße Zargen horizontal und vertikal entsprechen den Stoßunterteilungen der PFR-Profile.

Am Baunschluß Rohbau-Außenwand / -Boden / -Decke Schattennutausbildung, Befestigung Zarge tiefliegend in der Schattennutz, vorab Montage Haltewinkel am Rohbau als UK für die Zargenbefestigung, Befestigung als geplantes Schraub- / Nietbild, Schattennut (BxT) 25 x 20-40 mm

Eckausbildung senkrecht Zarge stumpf gestoßen, Vertikale Profile laufen analog zur PFR-Fassade durch, Horizontale Profile zwischen die Pfosten bzw. senkrechte Zargen gestoßen

Eckausbildung horizontal Zargen auf Gehrung gestoßen (Ganzglasecken Pfortenraum oben (Decke) und unten (Boden)

Eckverbindung durch verdeckte Blechverbinder als Klemm-Steck-Cliphalter- Verbinder, versatzfrei, keine offenen Blechenden, Zargen mit Formteilen verschlossen, eingeschweißt, keine sichtbaren Stöße zulässig.

Oberflächen:

- Alle Sichtbaren Blechoberflächen pulverbeschichtet DB 703
  Eisenglimmer, matt (anthrazitfarben).
- Oberflächen gemäß TBA 2-2.4

Siehe auch beiliegende Anlagezeichnungen Plan Nr. 3_080_000 bis 3_080_038, und insbesondere
Detailzeichnungen 3_080_019 bis 3_080_022
Menge: 33,000 m

**02.13.0070 Leibungszarge als Einfassung PFR-Fassade, außen**
Anschluß Profilblech-Fassade, außen
Einbauort: Hauptgebäude Süd 1OG-2OG Achse A/2-3
Einbauhöhe: von +4,400 m bis +12,080 m ab OK EFH

Stahlblech-Leibungszarge, mehrfach gekantet, aufmaßbezogen anfertigen, oberflächenfertig liefern, in die Presskonstruktion der PFR-Fassade außen mit einklemmen und als Einfassung der vorgehängten, hinterlüfteten Alu-Fassade auf deren Unter- konstruktion vierseitig umlaufend befestigen, bestehend aus:

Abmessungen:

- Gesamtabmessungen (LxHxT) 8,750 x 2,600 x 0,245 m
  (Leibungsrahmen umfasst Gesamt-Glaselement der
  Büro-Fenster West)
- Tiefe Leibungszarge = 245 mm
- Überstand Zarge über VK Fassade = 30 mm
- Abgewickelte Längen = 20 mm / 90 Grad Kantung / 245 mm /
  180 Grad Kantung / 60 mm / 90 Grad Kantung / 55 mm
- Gesamt Zuschnittsbreite Blechzarge = 380 mm
- Blechdicke = min. 2 mm

- Einzellängen Zargen
- 2x Zarge a 3,480 m, seitlich vertikal = 6,960 m
- 1x Zarge a 4,750 m, oben (Decke) horizontal = 4,750 m
- 1x Zarge a 4,750 m, unten (Brüstung) horizontal = 4,750 m

Konstruktion Leibungsrahmen gemäß TB 6:

- Zarge / Rahmen, vierseitig umlaufend, aus Stahl-Blechen,
  mehrfach gekantet, Ecken 90 Grad auf Gehrung bzw. stumpf
  gestoßen und verschweißt, Koppelstoßbleche / Eckaussteifungen verdeckt liegend, Leibungsrahmen mit 30 mm
  Überstand über die Vorderkante Alu-Profilblech-Fassade
  hervorstehend, bestehend aus folgenden Einzelteilen:

- 2x seitliche Leibungszarge gemäß TB 6.1
- 1x obere Leibungszarge gemäß TB 6.2 (Sonnenschutzkasten)
- 1x untere Leibungszarge gemäß TB 6.3 (Fensterbank)
- allseitig umlaufend an den Zargen umgekanteter
  Wetterkragen, ca. 50-70 mm von Vorderkante Leibung
  zurückspringend

Befestigung:

Verdecktliegende Befestigung an Pfosten-Riegel-Fassade mittels Feder-Clip-Halterungen und Steck-Schraub- Verbindungen sowie des Wetterkragen auf der Alu-UK der Blechprofilfassade. Die Blechzarge muss versatzfrei, lot- und fluchtrecht zur Pfosten-Riegel-Fassade montiert werden, die Fassadenöffnungen als Ganzes einrahmen. Anordnung Längenstöße Zargen horizontal und vertikal entsprechen den Stoßunterteilungen der PFR-Profile.

Eckausbildung Zarge oben auf Gehrung, unten Fensterbank stump zwischen die seitlichen Zargen gestoßen, Vertikale Zargen laufen bis auf Unterkante Tropfnase Fensterbank durch, Schlitz / Ausschnitt in vorgehängter Fassade mit dem AN Fassadenbauer abstimmen bzw. Abstufung der der seitlichen Zargen im Sichtbaren Bereich der Fassade als Decklappen ausführen.

Längen- und Eckverbindung durch verdeckte Blechverbinder als Klemm-Steck-Verbinder und Koppelstoß, versatzfrei, verstärken, Gehrungen zum stabilen Rahmen verschweißt.

Oberflächen:

- Alle Sichtbaren Blechoberflächen pulverbeschichtet DB 703
  Eisenglimmer, matt (anthrazitfarben).
- Oberflächen gemäß TBA 2-2.4

Leibungszarge, drei- bis vierseitig umlaufend nach Aufmaß anfertigen, im Ganzen oder in Teilstücken gemäß Festlegung des AN oberflächenfertig liefern und vor die Glasfassade als Rahmeneinfassung montieren.

Siehe auch beiliegende Anlagezeichnungen Plan Nr. 3_080_000 bis 3_080_038, insbesondere
Detailzeichnungen 3_080_019 bis 3_080_021
Menge: 2,000 St

#### Untertitel 02.14 PFR SÜD FLUR 1OG - 2OG (Typ 19)

*Hinweis: Unterkonstruktion*

**02.14.0010 UK Pfosten-Riegel-Fassade B 2250 mm H 3680 mm UK Stahl verz T 180 mm B 50 mm AnzPfostenlagen 3 St AnzRiegellagen 3 St**
STLB-Bau 2026-04 031
Unterkonstruktion für Pfosten-Riegel-Fassade DIN EN 13830,
Breite Gesamtkonstruktion '2250' mm,
Höhe Gesamtkonstruktion '3680' mm, aus verzinktem Stahl, als Hohlprofil, scharfkantig, pulverbeschichtet,
Farbton 'DB 703 Eisenglimmer, matt (anthrazit)'

Tiefe '180' mm,
Ansichtsbreite '50' mm, Andruckprofile aus Aluminium, sichtbar befestigt, verdeckt, Deckschalen aus Aluminium,
Aufteilung der Pfosten-Riegel-Konstruktion in
Anzahl Pfostenlagen '3' St,
Anzahl Riegellagen '3' St,
Pfostenprofile raumseitig,
Stoßanordnung der Elemente horizontal und vertikal,
Pfosten/Riegel vorgerichtet für integrierten Sonnenschutz, Sonnenschutz wird gesondert vergütet, Elemente vorgerichtet für Kabel-/Leitungsverlegung, einschl. Leerrohr und Zugdraht,
Länge Leerrohr/Zugdraht '5' m/m2,
Wärmedurchgangskoeffizient Ucw der Gesamtkonstruktion DIN EN ISO 12631 über 0,8 bis 0,9 W/m2K, Befestigungsuntergrund Beton, Ausführung gemäß Zeichnung und Einzelbeschreibung,
Zeichnungs-Nr 'Siehe beiliegende Anlagezeichnungen Plan Nr. 3_080_000 bis 3_080_038, und insbesondere Detailzeichnungen 3_080_019 / 3_080_020 / 3_080_021 / 3_080_23'

Einzelbeschreibungs-Nr 'Einbauort: Hauptgebäude Süd 1OG - 2OG Achse A/8-9
Einbauhöhe: von +4,400 m bis +12,080 m ab OK EFH

Hinweis zur Kalkulation:
Der Wärmedurchgangskoeffizient der Gesamtkonstruktion, also U-Wert der Rahmen / Profile / Unterkonstruktion, U-Wert der Verglasungen und U-Wert der opaken Ausfachungen inklusive Bauanschlüsse, muß gleich Ucw = 0,80 W/m²K betragen. Dies ist bei der Kalkulation und der oben stehenden StLB-Angabe zur berücksichtigen. Der Wärmeschutz des Gebäudes entspricht dabei dem Passivhausstandard gemäß GEG.

Die nachfolgend aufgeführten Technischen Beschriebe sind als Erweiterungen der Leistungsbeschreibung in den Einheitspreis dieser Position einzukalkulieren.

Profilsystem gemäß TB 1.2
Oberflächen gemäß TB 2-2.4
Bauanschlüsse gemäß TB 4.0, und hier
- seitlich 2x 3,680 m gemäß TB 4.1
- oben (Decke) 1x 2,250 m gemäß TB 4.2 und 4.6
- unten (Boden) 1x 2,250 m gemäß TB 4.6'
.
Menge: 17,000 m2

*Hinweis: Einsatzelemente*

**02.14.0020 Einfachfenster Pfosten-Riegel-Fassade 35dB 0,8W/m2K g0,53 RC2N B 600 mm H 2500 mm 1tlg Rahmen Stahl verz Isolierglas 3fach Anschl.allseitig**
STLB-Bau 2026-04 031
Einfachaußenfenster, für Pfosten-Riegel-Fassade DIN EN 13830, vorh. Unterkonstruktion aus verzinktem Stahl,
bauphysikalische Anforderungen: Windlast Klasse 3 (Prüfdruck P1 1200 Pa) DIN EN 12210, Schlagregendichtheit Klasse 9 A (600 Pa) DIN EN 12208, bewertetes Schalldämm-Maß DIN 4109 Rw 35 dB, Wärmeschutz DIN EN ISO 10077-1, DIN 4108-4 Uw kleiner gleich 0,8 W/m2K, Gesamtenergiedurchlassgrad Verglasung g 0,53 DIN EN 410, Lichttransmissionsgrad über 0,75 bis 0,8, Lichtdurchlässigkeit über 75 bis 80 %, Einbruchhemmung RC 2 N DIN EN 1627, Bedienkräfte Klasse 2 DIN EN 13115, Rahmendurchbiegung C (kleiner gleich 1/300) DIN EN 12210, Mechanische Festigkeit Klasse 4 DIN EN 13115, Korrosivitätskategorie C3 (mäßig) DIN EN ISO 12944-2, DIN EN ISO 14713-1,
Breite Blendrahmen '600' mm,
Höhe Blendrahmen '2500' mm, einteilig, Rahmen aus verzinktem Stahl, flächenbündig, Rahmenoberfläche innen beschichtet, Rahmenoberfläche außen beschichtet, 1. Teil Drehkipp, Fenster transparent mit einer Füllung,
als Verglasung aus Isolierglas, 3-fach, Innenscheibe aus Einfachglas, aus Floatglas DIN EN 572-2, Scheibenzwischenraum 14 mm, Nenndicke 6 mm, Mittelscheibe aus Einfachglas, aus Floatglas DIN EN 572-2, Nenndicke 6 mm, zweiter Scheibenzwischenraum 14 mm, Außenscheibe aus Einfachglas, aus Floatglas DIN EN 572-2, Nenndicke 6 mm, Anschluss allseitig an Pfosten-Riegel-Konstruktion, UV-beständiger Randverbund und wärmetechnisch verbesserte Abstandhalter DIN EN ISO 10077-1, mit verdeckt liegendem Beschlag, Fenstergriff aus nichtrostendem Stahl, mattgebürstet, mit Öffnungsbegrenzer DIN EN 13126-5 bis 100 mm, nachträglich entriegelbar,
Ausführung gemäß Zeichnung und Einzelbeschreibung,
Zeichnungs-Nr 'Siehe beiliegende Anlagezeichnungen Plan Nr. 3_080_000 bis 3_080_038'

Einzelbeschreibungs-Nr 'Einbauort: Hauptgebäude Süd 1OG - 2OG Achse A/8-9
Einbauhöhe: von +4,400 m bis +12,080 m ab OK EFH

Hinweis zur Kalkulation:
Die nachfolgend aufgeführten Technischen Beschriebe sind als Erweiterungen des Leistungsbeschreibung in den Einheitspreis dieser Position einzukalkulieren.

Profilsystem gemäß TB 1.5
Oberflächen gemäß TB 2-2.4
Beschläge gemäß TB 3.1, 3.1.1
Verglasungen gemäß TB 5.1'
.
Menge: 2,000 St

*Hinweis: Verglasungen / Ausfachungen*

**02.14.0030 Festverglasungsel. Pfosten-Riegel-Fassade H 2500 mm B 1550 mm 35dB 0,8W/m2K g0,53 RC2N Isolierglas 3fach**
STLB-Bau 2026-04 031
Festverglasungselement, für Pfosten-Riegel-Fassade DIN EN 13830, vorh. Unterkonstruktion aus verzinktem Stahl,
Höhe '2500' mm,
Breite '1550' mm,
bauphysikalische Anforderungen: Widerstand gegen Windlast DIN EN 13116 max. Druck 1200 Pa, Schlagregendichtheit Klasse R5 (300 Pa) DIN EN 12154, bewertetes Schalldämm-Maß DIN 4109 Rw 35 dB, Wärmeschutz DIN EN ISO 10077-1, DIN 4108-4 Uw kleiner gleich 0,8 W/m2K, Gesamtenergiedurchlassgrad Verglasung g 0,53 DIN EN 410, Lichttransmissionsgrad über 0,75 bis 0,8, Lichtdurchlässigkeit über 75 bis 80 %, Einbruchhemmung RC 2 N DIN EN 1627, Rahmendurchbiegung C (kleiner gleich 1/300) DIN EN 12210, Mechanische Festigkeit Klasse 4 DIN EN 13115,
aus Isolierglas, 3-fach, Innenscheibe aus Einfachglas, aus Floatglas DIN EN 572-2, Scheibenzwischenraum 14 mm, Nenndicke 6 mm, Mittelscheibe aus Einfachglas, aus Floatglas DIN EN 572-2, Nenndicke 6 mm, Scheibenzwischenraum 14 mm, Außenscheibe aus Einscheiben-Sicherheitsglas (ESG), aus Floatglas DIN EN 572-2, Nenndicke 6 mm, UV-beständiger Randverbund und wärmetechnisch verbesserte Abstandhalter DIN EN ISO 10077-1, Ausführung gemäß Zeichnung und Einzelbeschreibung,
Zeichnungs-Nr 'Siehe beiliegende Anlagezeichnungen Plan Nr. 3_080_000 bis 3_080_038'

Einzelbeschreibungs-Nr 'Einbauort: Hauptgebäude Süd 1OG - 2OG Achse A/8-9
Einbauhöhe: von +4,400 m bis +12,080 m ab OK EFH

Verglasungen gemäß TB 5.1'
.
Menge: 2,000 St

**02.14.0040 Festverglasungsel. Pfosten-Riegel-Fassade H 930 mm B 1875 mm 35dB 0,8W/m2K g0,53 RC2N Isolierglas 3fach D 8mm**
*** EP-Aufgliederung gefordert
STLB-Bau 2026-04 031
Festverglasungselement, für Pfosten-Riegel-Fassade DIN EN 13830, vorh. Unterkonstruktion aus verzinktem Stahl,
Höhe '930' mm,
Breite '1875' mm,
bauphysikalische Anforderungen: Widerstand gegen Windlast DIN EN 13116 max. Druck 1200 Pa, Schlagregendichtheit Klasse R5 (300 Pa) DIN EN 12154, bewertetes Schalldämm-Maß DIN 4109 Rw 35 dB, Wärmeschutz DIN EN ISO 10077-1, DIN 4108-4 Uw kleiner gleich 0,8 W/m2K, Gesamtenergiedurchlassgrad Verglasung g 0,53 DIN EN 410, Lichttransmissionsgrad über 0,75 bis 0,8, Lichtdurchlässigkeit über 75 bis 80 %, Einbruchhemmung RC 2 N DIN EN 1627, Rahmendurchbiegung C (kleiner gleich 1/300) DIN EN 12210, Mechanische Festigkeit Klasse 4 DIN EN 13115,
aus Isolierglas, 3-fach, Innenscheibe aus Verbund-Sicherheitsglas (VSG), aus Floatglas DIN EN 572-2, Gesamtnenndicke 8 mm, 2-scheibig, mit Zwischenschicht verstärkt, aus Folie, Dicke 0,76 mm, Scheibenzwischenraum 14 mm, Mittelscheibe aus Einfachglas, aus Floatglas DIN EN 572-2, Nenndicke 6 mm, Scheibenzwischenraum 14 mm, Außenscheibe aus Einscheiben-Sicherheitsglas (ESG), aus Floatglas DIN EN 572-2, Nenndicke 6 mm, als absturzsicherndes Fensterelement, UV-beständiger Randverbund und wärmetechnisch verbesserte Abstandhalter DIN EN ISO 10077-1, Ausführung gemäß Zeichnung und Einzelbeschreibung,
Zeichnungs-Nr 'Siehe beiliegende Anlagezeichnungen Plan Nr. 3_080_000 bis 3_080_038'

Einzelbeschreibungs-Nr 'Einbauort: Hauptgebäude Süd 1OG - 2OG Achse A/8-9
Einbauhöhe: von +4,400 m bis +12,080 m ab OK EFH

Verglasungen gemäß TB 5.1 und 5.3 und 5.4 (ohne Sonnenschutzfunktion)'
.
Menge: 2,000 St

*Hinweis: Zusätzliche Konstruktionen / Ausstattungen*

**02.14.0050 Aufsatzzarge als Profil-Aufdoppelung für PFR-Fassade, innen**
Aufsatzzarge als Profil-Aufdoppelung für PFR-Fassade, innen
Einbauort: Hauptgebäude Süd 1OG - 2OG Achse A/8-9
Einbauhöhe: von +4,400 m bis +12,080 m ab OK EFH

Gekantete Stahlblech-Aufzsetzzarge, mehrfach gekantet, aufmaßbezogen anfertigen, liefern und am Bauanschluß Rohbau umlaufend auf raumseitige Profile der PFR-Fassade versatzfrei zur Profilgeometrie aufmontieren, bestehend aus:

Abmessungen:

- Gesamttiefe Pfosten und Riegeln mit Aufsetzzarge = 320 mm
- Tiefe Aufsetzzarge = 140 mm (bei Profiltiefe 180 mm)
- Überstand Zarge über VK Außenwand innen = 20 mm
- Ansichtsbreite = 50 mm
- Abgewickelte Längen = 20 mm / 90 Grad Kantung / 140 mm /
  90 Grad Kantung / 50 mm / 90 Grad Kantung / 20-40 mm /
  90 Grad Kantung / 20 mm
- Gesamt Zuschnittsbreite Blechzarge = 250 - 270 mm
- Blechdicke = min. 2 mm

- Einzellängen Zargen pro Fensterelemen:
- 4x Zarge, seitlich vertikal a 3,680 m
- 2x Zarge, oben horizontal a 2,150 m
- 2x Zarge, unten horizontal a 2,150 m

Konstruktion:

Die Blechzarge wird auf die Profil-Hinterkante Pfosten / Riegel versatzfrei, lot- und fluchtrecht zum Profilquerschnitt aufgesetzt und mit Steck-Klemm-Cliphaltern am Fassadenprofil verdeckt fixiert, keine sichtbaren Verbindungsmittel zulässig, nur minimale Stoßfuge zwischen Profil und Zarge, press montiert, Anordnung Längenstöße Zargen horizontal und vertikal entsprechen den Stoßunterteilungen der PFR-Profile.

Am Baunschluß Rohbau-Außenwand / -Boden / -Decke Schattennutausbildung, Befestigung Zarge tiefliegend in der Schattennutz, vorab Montage Haltewinkel am Rohbau als UK für die Zargenbefestigung, Befestigung als geplantes Schraub- / Nietbild, Schattennut (BxT) 25 x 20-40 mm

Eckausbildung Zarge stumpf gestoßen, Vertikale Profile laufen analog zur PFR-Fassade durch, Horizontale Profile zwischen die Pfosten bzw. senkrechte Zargen gestoßen, Eckverbindung durch verdeckte Blechverbinder als Klemm-Steck-Cliphalter- Verbinder, versatzfrei, keine offenen Blechenden, Zargen mit Formteilen verschlossen, eingeschweißt, keine sichtbaren Stöße zulässig.

Oberflächen:

- Alle Sichtbaren Blechoberflächen pulverbeschichtet DB 703
  Eisenglimmer, matt (anthrazitfarben).
- Oberflächen gemäß TBA 2-2.4

Siehe auch beiliegende Anlagezeichnungen Plan Nr. 3_080_000 bis 3_080_038, insbesondere
Detailzeichnungen 3_080_019 bis 3_080_023
Menge: 23,300 m

**02.14.0060 Leibungszarge als Einfassung PFR-Fassade, außen**
Leibungszarge als Einfassung PFR-Fassade, außen
Einbauort: Hauptgebäude Süd 1OG - 2OG Achse A/8-9
Einbauhöhe: von +4,400 m bis +12,080 m ab OK EFH

Stahlblech-Leibungszarge, mehrfach gekantet, aufmaßbezogen anfertigen, oberflächenfertig liefern, in die Presskonstruktion der PFR-Fassade außen mit einklemmen und als Einfassung der vorgehängten, hinterlüfteten Alu-Fassade auf deren Unter- konstruktion vierseitig umlaufend befestigen, bestehend aus:

Abmessungen:

- Gesamtabmessungen (LxHxT) 2,150 x 3,680 x 0,245 m
  (Leibungsrahmen umfasst Gesamt-Glaselement der Treppenraumverglasung West)
- Tiefe Leibungszarge = 245 mm
- Überstand Zarge über VK Fassade = 30 mm
- Abgewickelte Längen = 20 mm / 90 Grad Kantung / 245 mm /
  180 Grad Kantung / 60 mm / 90 Grad Kantung / 55 mm
- Gesamt Zuschnittsbreite Blechzarge = 380 mm
- Blechdicke = min. 2 mm

- Einzellängen Zargen
- 2x Zarge, seitlich vertikal a 3,680 m
- 1x Zarge, oben horizontal a 2,150 m
- 1x Zarge, oben horizontal a 2,150 m

Konstruktion Leibungsrahmen gemäß TB 6:

- Zarge / Rahmen, vierseitig umlaufend, aus Stahl-Blechen,
  mehrfach gekantet, Ecken 90 Grad auf Gehrung bzw. stumpf
  gestoßen und verschweißt, Koppelstoßbleche / Eckaussteifungen verdeckt liegend, Leibungsrahmen mit 30 mm
  Überstand über die Vorderkante Alu-Profilblech-Fassade
  hervorstehend, bestehend aus folgenden Einzelteilen:

- 2x seitliche Leibungszarge gemäß TB 6.1
- 1x obere Leibungszarge gemäß TB 6.2
- 1x untere Leibungszarge gemäß TB 6.3 (Fensterbank)
- allseitig umlaufend an den Zargen umgekanteter
  Wetterkragen, ca. 50-70 mm von Vorderkante Leibung
  zurückspringend

Befestigung:

Verdecktliegende Befestigung an Pfosten-Riegel-Fassade mittels Feder-Clip-Halterungen und Steck-Schraub- Verbindungen sowie des Wetterkragen auf der Alu-UK der Blechprofilfassade. Die Blechzarge muss versatzfrei, lot- und fluchtrecht zur Pfosten-Riegel-Fassade montiert werden, die Fassadenöffnungen als Ganzes einrahmen. Anordnung Längenstöße Zargen horizontal und vertikal entsprechen den Stoßunterteilungen der PFR-Profile.

Eckausbildung Zarge oben auf Gehrung, unten Fensterbank stump zwischen die seitlichen Zargen gestoßen, Vertikale Zargen laufen bis auf Unterkante Tropfnase Fensterbank durch, Schlitz / Ausschnitt in vorgehängter Fassade mit dem AN Fassadenbauer abstimmen bzw. Abstufung der der seitlichen Zargen im Sichtbaren Bereich der Fassade als Decklappen ausführen.

Längen- und Eckverbindung durch verdeckte Blechverbinder als Klemm-Steck-Verbinder und Koppelstoß, versatzfrei, verstärken, Gehrungen zum stabilen Rahmen verschweißt.

Oberflächen:

- Alle Sichtbaren Blechoberflächen pulverbeschichtet DB 703
  Eisenglimmer, matt (anthrazitfarben).
- Oberflächen gemäß TBA 2-2.4

Leibungszarge, drei- bis vierseitig umlaufend nach Aufmaß anfertigen, im Ganzen oder in Teilstücken gemäß Festlegung des AN oberflächenfertig liefern und vor die Glasfassade als Rahmeneinfassung montieren.

Siehe auch beiliegende Anlagezeichnungen Plan Nr. 3_080_000 bis 3_080_038, insbesondere
Detailzeichnungen 3_080_019 bis 3_080_023
Menge: 2,000 St

### Titel 03 AUSSENTÜREN

#### Untertitel 03.01 AUSSENTÜREN (Nebengebäude)

**03.01.0010 Außentürel. Nebeneingangstür Drehflügeltür 1flg B 1135 mm H 2360 mm stumpfer Anschlag 35dB 1W/m2K RC2N Rahmentür Stahl**
STLB-Bau 2026-04 026
Außentürelement, als Nebeneingangstür, als Drehflügeltür, einflügelig, mit Anschlagfalz,
Breite Nennmaß Wandöffnung '1135' mm,
Höhe Nennmaß Wandöffnung '2360' mm, Wandaufbau im Anschlussbereich mehrschalig mit VHF, Befestigung an Stahlbeton, Leibungsmontage außen, in Öffnungen mit stumpfem Anschlag,
bauphysikalische Anforderungen: Windlast Klasse 3 (Prüfdruck P1 1200 Pa) DIN EN 12210, Schlagregendichtheit Klasse 9 A (600 Pa) DIN EN 12208, bewertetes Schalldämm-Maß DIN 4109 Rw 35 dB, Wärmeschutz DIN EN ISO 10077-1, DIN 4108-4 Ud kleiner gleich 1 W/m2K, Gesamtenergiedurchlassgrad Verglasung g 0,53 DIN EN 410, Lichttransmissionsgrad über 0,75 bis 0,8, Luftdurchlässigkeit Klasse 4 DIN EN 12207, Einbruchhemmung RC 2 N DIN EN 1627, Bedienungskräfte Klasse 1 DIN EN 12217, Rahmendurchbiegung C (kleiner gleich 1/300) DIN EN 12210, Mechanische Festigkeit Klasse 4 DIN EN 1192, mechanische Dauerhaftigkeit 1000000 Zyklen DIN EN 12400,
Ausführung mit Blockzarge/Blendrahmen, Zarge aus Stahlblech,
Profilquerschnitt Blockzarge in mm 'gemäß TB 1.6'

Dicke Werkstoff Zarge 2 mm, Korrosivitätskategorie C3 (mäßig) DIN EN ISO 12944-2, DIN EN ISO 14713-1, Beschichtung mit erwarteter Schutzdauer H DIN EN ISO 12944-1 von 15 bis 25 Jahren, Zarge pulverbeschichtet,
Farbton außen 'Eisenglimmer DB 703 (anthrazit)'

Farbton innen 'Eisenglimmer DB 703 (anthrazit)'

mit 3D-Aufnahmeelementen, Breite des Zargenspiegels 40/65 mm, mit umlaufender Schattennut, einseitig, mit Bodeneinstand, Türschwelle, aus nichtrostendem Stahl, Werkstoff-Nr 1.4404, Türschwelle thermisch getrennt,
Ausführung des Türblatts als Rahmentür, Rahmen flächenbündig, Rahmen aus Stahl, Hohlprofil, Oberfläche der Öffnungsfläche pulverbeschichtet,
Farbton 'Eisenglimmer DB 703 (anthrazit)'

Oberfläche der Schließfläche pulverbeschichtet,
Farbton 'Eisengelimmer DB 703 (anthrazit)'

Türflügel transparent mit einer Füllung, aus Isolierglas, 3-fach, mit ESG/VSG, UV-beständiger Randverbund und wärmetechnisch verbesserte Abstandhalter DIN EN ISO 10077-1, mit Bändern, 4 Bänder je Flügel,
vorgerichtet für Notausgangsverschluss DIN EN 179 Typ A Drücker-Betätigung, vorgerichtet für PZ-Schloss, mit Obentürschließer, vorgerichtet für elektrische Türverriegelung, mit Bodendichtung, absenkbar, mit Feststeller, Abdichtung der äußeren Dichtebene mit Fensteranschlussfolie, diffusionsoffen DIN 4108-3, überputzbar, 3-seitig, einschl. Verleistung, Dichtung für unteren Anschluss der äußeren Dichtebene mit Fensteranschlussfolie, Anschluss an bodentiefem Element erdberührt, Abdichtung der inneren Dichtebene mit Dichtstoff (zulässige Gesamtverformung mind. 15 %), 3-seitig, einschl. Verleistung, Dichtung für unteren Anschluss der inneren Dichtebene mit Fensteranschlussfolie, diffusionssperrend DIN 4108-3, Dämmebene (Funktionsebene) vollständig ausfüllen, mit Mineralwolle,
Ausführung gemäß Zeichnung und Einzelbeschreibung,
Zeichnungs-Nr 'Siehe beiliegende Anlagezeichnungen Plan Nr. 3_080_000 bis 3_080_038'

Einzelbeschreibungs-Nr 'Einbauort: Nebengebäude Süd EG Achse 11-21/J
Einbauhöhe: von -1,100 m bis +2,260 m ab OK EFH'
.
Menge: 1,000 St

**03.01.0020 Türschwelle für Nebeneingangstüre Trafos Vorhang-Fassade**
Türschwelle für Nebeneingangstüre Trafos Vorhang-Fassade
Einbauort: Nebengebäude Süd EG Achse 11-21/J
Einbauhöhe: von -0,100 m bis +2,260 m ab OK EFH

Türschwelle barrierefrei konstruieren, Schwellenkonstruktion zwischen die Pfosten der Türöffnung Nebeneingang eingepasst anfertigen, liefern und am unteren Bauanschluß der PFR-
Fassade montieren, bestehend aus folgenden Einzelteilen:

- Abdeckblech aus Edelstahl t = 3 mm, U-förmig,
  Oberfläche matt gebürtstet,
  Abmessungen (LxB): Länge 1,135 m, Breite 0,240 m,
  2-fach 90° gekantet, Abgewickelte Längen 40 / Ecke / 120 /
  Ecke / 40 mm, Zuschnittbreite 200 - 240 mm
- Antidröhnmatte, unterseitig auf voller Länge,
  Höhe ca. 6 mm
- Perimeterdämmung PS-Hartschaum XPS 0,040W/(mK)
  einlagig, d = 100 - 120 mm, Länge 1,135 m, Höhe ca. 200mm,
  Passgenau in Schwellen-Abdeckblech eingeschnitten
- 2 x Rechteckstahlrohre, feuerverzinkt und beschichtet,
  Länge 2,380 m, t = 3 mm, gemäß Statik des AN als trittbelastbare, überfahrbare Unterstützung des sichtbaren
  Schwellenblechs in die U-Form eingepasst, verschweißt.
- Stahlwinkel d = 5 mm, Länge 1,135 m, Schenkellängen
  100 und 160 mm,
- Stahlwinkel d= 5mm, Z-förmig, Länge 1,135 m, als
  Unter- und Stützkonstruktion für das Schwellenprofil
  mit Verstärkungs-Rohrprofilen und zur Rückverankerung
  der Schwelle auf dem Rohfußboden, mit Aussteifenden
  Stegblechen, eingeschweißt, Befestigung mit Mauerankern
  gemäß Wahl und Statik des AN im Stahlbeton, Abgewickelte
  Schenkellängen 150 mm / 90 Grad Winkel / 150 mm / 90 Grad
  Winkel / 100 / 90 Grag Winkel / 60 mm, Zuschnittbreite Edelstahlblech 460 - 500 mm, Querschnitt auch aus Flachstählen
  geschweißt.

Traglast Türschwelle 500 kg/m

Türschwelle inkl. Abdichtung- u. Befestigungsmittel oberflächen- fertig liefern und montieren.

Oberflächen gemäß TB 2-2.4

Siehe auch beiliegende Anlagezeichnungen Plan Nr. 3_080_000 bis 3_080_038, uns insbesondere Detailzeichnungen 3_080_032 (Schwellenausbildung)
Menge: 1,000 m

**03.01.0030 Leibungszarge als Einfassung PFR-Fassade, außen**
Leibungszarge als Einfassung Vorhang-Fassade, außen
Einbauort: Nebengebäude Süd EG Achse 11-21/J
Einbauhöhe: von -0,100 m bis +2,260 m ab OK EFH

Stahlblech-Leibungszarge, mehrfach gekantet, aufmaßbezogen anfertigen, oberflächenfertig liefern, in die Presskonstruktion der PFR-Fassade außen mit einklemmen und als Einfassung der vorgehängten, hinterlüfteten Alu-Fassade auf deren Unter- konstruktion vierseitig umlaufend befestigen, bestehend aus:

Abmessungen:

- Gesamtabmessungen (LxHxT) 1,135 x 2,360 x 0,125 m
  (Leibungsrahmen umfasst Gesamt-Glaselement der Treppenraumverglasung NG Trafos)
- Tiefe Leibungszarge = 125 mm
- Überstand Zarge über VK Fassade = 30 mm
- Abgewickelte Längen = 20 mm / 90 Grad Kantung / 125 mm /
  180 Grad Kantung / 60 mm / 90 Grad Kantung / 55 mm
- Gesamt Zuschnittsbreite Blechzarge = 260 mm
- Blechdicke = min. 2 mm

- Einzellängen Zargen
- 2x Zarge, seitlich vertikal a 2,360 m
- 1x Zarge, oben horizontal a 1,135 m
  (Gesamtrahmen dreiseitg, gegen Geländeanschluß außen
  keine Leibungszarge)

Konstruktion Leibungsrahmen gemäß TB 6:

- Zarge / Rahmen, dreiseitig umlaufend, aus Stahl-Blechen,
  mehrfach gekantet, Ecken 90 Grad auf Gehrung bzw. stumpf
  gestoßen und verschweißt, Koppelstoßbleche / Eckaussteifungen verdeckt liegend, Leibungsrahmen mit 30 mm
  Überstand über die Vorderkante Alu-Profilblech-Fassade
  hervorstehend, bestehend aus folgenden Einzelteilen:

- 2x seitliche Leibungszarge gemäß TB 6.1
- 1x obere Leibungszarge gemäß TB 6.2
- allseitig umlaufend an den Zargen umgekanteter
  Wetterkragen, ca. 50-70 mm von Vorderkante Leibung
  zurückspringend

Befestigung:

Verdecktliegende Befestigung an Pfosten-Riegel-Fassade mittels Feder-Clip-Halterungen und Steck-Schraub- Verbindungen sowie des Wetterkragen auf der Alu-UK der Blechprofilfassade. Die Blechzarge muss versatzfrei, lot- und fluchtrecht zur Pfosten-Riegel-Fassade montiert werden, die Fassadenöffnungen als Ganzes einrahmen. Anordnung Längenstöße Zargen horizontal und vertikal entsprechen den Stoßunterteilungen der PFR-Profile.

Eckausbildung Zarge oben auf Gehrung, unten Fensterbank stump zwischen die seitlichen Zargen gestoßen, Vertikale Zargen laufen bis auf Unterkante Tropfnase Fensterbank durch, Schlitz / Ausschnitt in vorgehängter Fassade mit dem AN Fassadenbauer abstimmen bzw. Abstufung der der seitlichen Zargen im Sichtbaren Bereich der Fassade als Decklappen ausführen.

Längen- und Eckverbindung durch verdeckte Blechverbinder als Klemm-Steck-Verbinder und Koppelstoß, versatzfrei, verstärken, Gehrungen zum stabilen Rahmen verschweißt.

Oberflächen:

- Alle Sichtbaren Blechoberflächen pulverbeschichtet DB 703
  Eisenglimmer, matt (anthrazitfarben).
- Oberflächen gemäß TBA 2-2.4

Leibungszarge, drei- bis vierseitig umlaufend nach Aufmaß anfertigen, im Ganzen oder in Teilstücken gemäß Festlegung des AN oberflächenfertig liefern und vor die Glasfassade als Rahmeneinfassung montieren.

Siehe auch beiliegende Anlagezeichnungen Plan Nr. 3_080_000 bis 3_080_038
Menge: 1,000 St

**03.01.0040 Außentürel. Nebeneingangstür Drehflügeltür 1flg B 1135 mm H 3050 mm stumpfer Anschlag 35dB 1W/m2K RC2N Rahmentür Stahl**
Außentürelement, als Nebeneingangstür, als Drehflügeltür, einflügelig, mit Anschlagfalz, wie in vollem Wortlaut unter LV-Pos. 03.01.0010 beschrieben, jedoch:

- Breite Nennmaß Wandöffnung 1135 mm
- Höhe Nennmaß Wandöffnung 2392 mm
- Einbauort: Nebengebäude Nord EG Achse 11-21/K
- Einbauhöhe: von -0,442 m bis +1,950 m ab OK EFH
.
Menge: 1,000 St

**03.01.0050 Türschwelle für Nebeneingangstüre Trafos Vorhang-Fassade,**
Türschwelle für Nebeneingangstüre Trafos Vorhang-Fassade,
wie in vollem Wortlaut beschrieben unter LV-Pos. 03.01.0020 beschrieben, jedoch:

- Einbauort: Nebengebäude Nord EG Achse 11-21/K
- Einbauhöhe: von -0,442 m bis +1,950 m ab OK EFH
- Abmessungen (LxB): Länge 2,392 m, Breite 0,120 m
Menge: 1,000 m

**03.01.0060 Leibungszarge als Einfassung Vorhang-Fassade, außen**
Leibungszarge als Einfassung Vorhang-Fassade, außen
wie in vollem Wortlaut unter LV-Pos. 03.01.0030 beschrieben, jedoch:

- Einbauort: Nebengebäude Nord EG Achse 11-21/K
- Einbauhöhe: von -0,442 m bis +1,950 m ab OK EFH
- Gesamtabmessungen (LxHxT) 1,135 x 3,050 x 0,125 m
Menge: 1,000 St

### Titel 04 AUSSENLIEGENDER SONNENSCHUTZ

#### Untertitel 04.01 SONNENSCHUTZ SOZIALGEBÄUDE

*Hinweis: Hinweis Rettungsfenster*
Über die Fenster der Büros Westseite 1.OG - 2.OG wird der 2. Flucht- und Rettungsweg geführt. Der Sonnenschutz muß mit einer Notraffungsfunktion ausgestattet werden.

**04.01.0010 Außen-Raffstore mit Notraffung BxH 3800 x 2600mm (Büros West OG)**
STLB-Bau 2026-04 030
Außenjalousie/Raffstore DIN EN 13659 und DIN 18073, mit Notraffung, als Einzelanlage, in der Fassade, einschl. Einbau in Blende, Blende wird gesondert vergütet, für das Jalousiepaket verfügbare Breite 140 mm, verfügbare Höhe 280 mm, Einzelbehangbreite 3800 mm, Höhe 2600 mm, Behang aus Aluminiumlamellen, bandbeschichtet,
als Sonnenschutz,
Gesamtenergiedurchlassgrad Sonnenschutz und Verglasung gtot max. 0,25 DIN EN 14501
für Gesamtenergiedurchlassgrad Verglasung g max. 0,53 DIN EN 410, mit Tageslichtlenkung, mit Behangteilung, Lichtlenkteil 1/3 der Behanghöhe, Lichtlenkteil in Abhängigkeit von Blendschutzteil verstellbar, gewölbt, mit Lochstanzungen, für Drahtführung, geöst, einschl. Lochstanzungen für Aufzugsband, geöst, Lamellenbreite 80 mm, Farbton nach Standardfächer des AN, an Leiterkordel fixiert, Oberschiene als U-Profil, aus stranggepresstem Aluminium, beschichtet, Farbton nach Standardfächer des AN, Unterschiene als Hohlprofil, aus stranggepresstem Aluminium, beschichtet, Farbton nach Standardfächer des AN, Lamellenführung durch nichtrostendes Drahtseil, mit Spannwinkel aus Aluminium und Dehnungsausgleich, beschichtet, Farbton nach Standardfächer des AN, Abstand Führungsmitte bis Befestigungsuntergrund über 200 bis 250 mm, mit Sturzdämmung 100 mm, Nennwert der Wärmeleitfähigkeit max. 0,035 W/(mK), Antrieb durch Elektromotor, einschl. Lieferung von Kupplungsanschluss und Zuleitung zur Motorsteuereinheit, Länge Zuleitung 4 m, einschl. Anschluss mit Stecker-/Kupplungssystem, Bemessungsbetriebsspannung 230 V AC, Befestigungsuntergrund der Oberschiene Stahlbeton, Befestigungsuntergrund der Führungsschiene Stahl, Ausführung gemäß Zeichnung und Einzelbeschreibung,
Zeichnungs-Nr 'Siehe auch beiliegende Anlagenzeichnungen Plan Nr. 3_080_000 bis 3_080_038'

Einzelbeschreibungs-Nr 'Einbauort: Hauptgebäude West 1.OG-2.OG Achse 1/E-D
Einbauhöhen: von +5,480 m bis +12,080 m ab OK EFH

Außenliegender Sonnenschutz nach Baustellenaufmaß objektbezogen anfertigen, an Baustelle liefern und in Schlitz im Sturzbereich der vorgehängte, hinterlüftete Fassade verdeckt in Vorbaumontage vor die Fenster montieren, inklusive aller Anschluß- und Einregulierungsarbeiten.

Gesamtabmessungen:
- Rohbauöffnung (BxH):ca. 8,750 x 2,600 m
- Fensterelement-Maß (BxH) ca. 3,750 x 2,600 m

Außen-Raffstor-Anlage bestehend aus folgenden Einzelbauteilen:

- 1 Stück Einzelanlage Außen-Raffstore, Abmessungen (BxH) ca. 3,750 x 2,600 m, motorisch angetrieben, keine gekuppelten Anlagen, einzelgesteuert durch bauseitige Steuerung und Stromversorgung 230 V, Komplettsystem, inklusive:

- 4 Stück Trägerkonsolen nach TB 7.1
- 1 Stück Sonnenschutzkasten nach TB 7.2
Länge 4,000 m
- 1 Stück Oberschiene bzw. Kopfprofil nach TB 7.3
Länge 3,885 m
- Lamellen, flexibel, flache Form nach TB 7.4
- Leiterkordeln nach TB 7.5
- Aufzugsbänder mit Kantenschutz nach TB 7.6
- Unterschiene nach TB 7.7
- 4 Stück Seilführungen, inklusive Federabspannelemente oben, Abspannelemente unten Seile vorkonfektioniert nach TB 7.8
- 1 Stück Antrieb Elektromotor mit Anschlußkabel und Steckerkupplung nach TB 7.9
- Bedienung nach TB 7.10
- Oberfläche von Stahl- und Aluminium-Konstruktionsteilen, Lamellen nach TB 7.11
- 1 Stück Spannkonsole unten / doppelte Seilhalterung unten (Mitte) nach TB 7.12
- 1 Stück Spannkonsole unten / einfache Seilhaltern unten (Rand außen) nach TB 7.13

Außenliegender Sonnenschutz (Außenraffstore) wie vor beschrieben komplett liefern und mit bauaufsichtlich zugelassenen Befestigungsmittel oberhalb der Fensteröffnung und in Sturzöffnung der Außenstahlzarge Fenster montieren.'
.
Menge: 4,000 St

**04.01.0020 Außen-Raffstore (Rand) BxH 3800 x 2600mm (Büros Süd EG-OG)**
STLB-Bau 2026-04 030
Außenjalousie/Raffstore DIN EN 13659 und DIN 18073, als Einzelanlage, in der Fassade, einschl. Einbau in Blende, Blende wird gesondert vergütet, für das Jalousiepaket verfügbare Breite 140 mm, verfügbare Höhe 280 mm, Einzelbehangbreite 3800 mm, Höhe 2600 mm, Behang aus Aluminiumlamellen, bandbeschichtet,
als Sonnenschutz,
Gesamtenergiedurchlassgrad Sonnenschutz und Verglasung gtot max. 0,25 DIN EN 14501
für Gesamtenergiedurchlassgrad Verglasung g max. 0,53 DIN EN 410, mit Tageslichtlenkung, mit Behangteilung, Lichtlenkteil 1/3 der Behanghöhe, Lichtlenkteil in Abhängigkeit von Blendschutzteil verstellbar, gewölbt, mit Lochstanzungen, für Drahtführung, geöst, einschl. Lochstanzungen für Aufzugsband, geöst, Lamellenbreite 80 mm, Farbton nach Standardfächer des AN, an Leiterkordel fixiert, Oberschiene als U-Profil, aus stranggepresstem Aluminium, beschichtet, Farbton nach Standardfächer des AN, Unterschiene als Hohlprofil, aus stranggepresstem Aluminium, beschichtet, Farbton nach Standardfächer des AN, Lamellenführung durch nichtrostendes Drahtseil, mit Spannwinkel aus Aluminium und Dehnungsausgleich, beschichtet, Farbton nach Standardfächer des AN, Abstand Führungsmitte bis Befestigungsuntergrund über 200 bis 250 mm, mit Sturzdämmung 100 mm, Nennwert der Wärmeleitfähigkeit max. 0,035 W/(mK), Antrieb durch Elektromotor, einschl. Lieferung von Kupplungsanschluss und Zuleitung zur Motorsteuereinheit, Länge Zuleitung 2 m, einschl. Anschluss mit Stecker-/Kupplungssystem, Bemessungsbetriebsspannung 230 V AC, Befestigungsuntergrund der Oberschiene Stahlbeton, Befestigungsuntergrund der Führungsschiene Stahl, Ausführung gemäß Zeichnung und Einzelbeschreibung,
Zeichnungs-Nr 'Siehe auch beiliegende Anlagenzeichnungen Plan Nr. 3_080_000 bis 3_080_038'

Einzelbeschreibungs-Nr 'Einbauort: Hauptgebäude West 1.OG-2.OG Achse 1/E-D
Einbauhöhen: von +5,480 m bis +12,080 m ab OK EFH

Außenliegender Sonnenschutz nach Baustellenaufmaß objektbezogen anfertigen, an Baustelle liefern und in Schlitz im Sturzbereich der vorgehängte, hinterlüftete Fassade verdeckt in Vorbaumontage vor die Fenster montieren, inklusive aller Anschluß- und Einregulierungsarbeiten.

Gesamtabmessungen:
- Rohbauöffnung (BxH):ca. 33,750 x 2,600 m
- Fensterelement-Maß (BxH) ca. 3,750 x 2,600 m

Außen-Raffstor-Anlage bestehend aus folgenden Einzelbauteilen:

- 1 Stück Einzelanlage Außen-Raffstore, Abmessungen (BxH) ca. 3,750 x 2,600 m, motorisch angetrieben, keine gekuppelten Anlagen, einzelgesteuert durch bauseitige Steuerung und Stromversorgung 230 V, Komplettsystem, inklusive:

- 4 Stück Trägerkonsolen nach TB 7.1
- 1 Stück Sonnenschutzkasten nach TB 7.2
Länge 4,000 m
- 1 Stück Oberschiene bzw. Kopfprofil nach TB 7.3
Länge 3,885 m
- Lamellen, flexibel, flache Form nach TB 7.4
- Leiterkordeln nach TB 7.5
- Aufzugsbänder mit Kantenschutz nach TB 7.6
- Unterschiene nach TB 7.7
- 4 Stück Seilführungen, inklusive Federabspannelemente oben, Abspannelemente unten Seile vorkonfektioniert nach TB 7.8
- 1 Stück Antrieb Elektromotor mit Anschlußkabel und Steckerkupplung nach TB 7.9
- Bedienung nach TB 7.10
- Oberfläche von Stahl- und Aluminium-Konstruktionsteilen, Lamellen nach TB 7.11
- 1 Stück Spannkonsole unten / doppelte Seilhalterung unten (Mitte) nach TB 7.12
- 1 Stück Spannkonsole unten / einfache Seilhaltern unten (Rand außen) nach TB 7.13

Außenliegender Sonnenschutz (Außenraffstore) wie vor beschrieben komplett liefern und mit bauaufsichtlich zugelassenen Befestigungsmittel oberhalb der Fensteröffnung und in Sturzöffnung der Außenstahlzarge Fenster montieren.'
.
Menge: 6,000 St

**04.01.0030 Außen-Raffstore (Mitte) BxH 3800 x 2600mm (Büros Süd EG-OG)**
Außenjalousie/Raffstore wie in vollem Wortlaut unter LV-Position 04.01.0020 beschrieben, jedoch:

Außen-Raffstore-Anlage bestehend aus folgenden Einzelbauteilen:

- 2 Stück Spannkonsolen unten / doppelte Seilhalterung unten (Mitte) nach TB 7.12
Menge: 15,000 St

**04.01.0040 Außen-Raffstore mit Notraffung BxH 4750 x 3430mm (Besprechung Süd EG)**
STLB-Bau 2026-04 030
Außenjalousie/Raffstore DIN EN 13659 und DIN 18073, mit Notraffung, als Gruppe mit 3 Behängen, in der Fassade, einschl. Einbau in Blende, Blende wird gesondert vergütet, für das Jalousiepaket verfügbare Breite 140 mm, verfügbare Höhe 320 mm, Behanggruppe in Einzelbehänge ungleicher Breite unterteilt, Einzelbehangbreite 1350 mm, Breite 2. Einzelbehang 2000 mm, Breite 3. Einzelbehang 1350 mm, Höhe 3500 mm, Behang aus Aluminiumlamellen, bandbeschichtet,
als Sonnenschutz,
Gesamtenergiedurchlassgrad Sonnenschutz und Verglasung gtot max. 0,25 DIN EN 14501
für Gesamtenergiedurchlassgrad Verglasung g max. 0,53 DIN EN 410, mit Tageslichtlenkung, mit Behangteilung, Lichtlenkteil 1/3 der Behanghöhe, Lichtlenkteil in Abhängigkeit von Blendschutzteil verstellbar, gewölbt, mit Lochstanzungen, für Drahtführung, geöst, einschl. Lochstanzungen für Aufzugsband, geöst, Lamellenbreite 80 mm, Farbton nach Standardfächer des AN, an Leiterkordel fixiert, Oberschiene als U-Profil, aus stranggepresstem Aluminium, beschichtet, Farbton nach Standardfächer des AN, Unterschiene als Hohlprofil, aus stranggepresstem Aluminium, beschichtet, Farbton nach Standardfächer des AN, Lamellenführung durch nichtrostendes Drahtseil, mit Spannwinkel aus Aluminium und Dehnungsausgleich, beschichtet, Farbton nach Standardfächer des AN, Abstand Führungsmitte bis Befestigungsuntergrund über 200 bis 250 mm, mit Sturzdämmung 100 mm, Nennwert der Wärmeleitfähigkeit max. 0,035 W/(mK), Antrieb durch Elektromotor, einschl. Lieferung von Kupplungsanschluss und Zuleitung zur Motorsteuereinheit, Länge Zuleitung 6 m, einschl. Anschluss mit Stecker-/Kupplungssystem, Bemessungsbetriebsspannung 230 V AC, Befestigungsuntergrund der Oberschiene Stahlbeton, Befestigungsuntergrund der Führungsschiene Stahl, Ausführung gemäß Zeichnung und Einzelbeschreibung,
Zeichnungs-Nr 'Siehe auch beiliegende Anlagenzeichnungen Plan Nr. 3_080_000 bis 3_080_038'

Einzelbeschreibungs-Nr 'Einbauort: Hauptgebäude Süd EG Achse A/2-3
Einbauhöhen: von +0,000 m bis +3,530 m ab OK EFH

Außenliegender Sonnenschutz nach Baustellenaufmaß objektbezogen anfertigen, an Baustelle liefern und in Schlitz im Sturzbereich der vorgehängte, hinterlüftete Fassade verdeckt in Vorbaumontage vor die Fenster montieren, inklusive aller Anschluß- und Einregulierungsarbeiten.

Gesamtabmessungen:
- Rohbauöffnung (BxH):ca. 4,750 x 3,430 m
- Fensterelement-Maß (BxH) ca. 4,750 x 3,430 m

Außen-Raffstor-Anlage bestehend aus folgenden Einzelbauteilen:

- 1 Stück 3-teilige Gruppenanlage Außen-Raffstore, Abmessungen (BxH) ca. 4,750 x 3,430 m, motorisch angetrieben, keine gekuppelten Anlagen, einzelgesteuert durch bauseitige Steuerung und Stromversorgung 230 V, Komplettsystem, inklusive:

- 5 Stück Trägerkonsolen nach TB 7.1
- 1 Stück Sonnenschutzkasten nach TB 7.2 Länge 5,000 m
- 1 Stück Oberschiene bzw. Kopfprofil nach TB 7.3 Länge 4,885 m
- Lamellen, flexibel, flache Form nach TB 7.4
- Leiterkordeln nach TB 7.5
- Aufzugsbänder mit Kantenschutz nach TB 7.6
- Unterschiene nach TB 7.7
- 4 Stück Seilführungen, inklusive Federabspannelemente oben, Abspannelemente unten Seile vorkonfektioniert nach TB 7.8
- 3 Stück Antriebe Elektromotor mit Anschlußkabel und Steckerkupplung nach TB 7.9
- Bedienung nach TB 7.10
- Oberfläche von Stahl- und Aluminium-Konstruktionsteilen, Lamellen nach TB 7.11
- 2 Stück Spannkonsole unten / doppelte Seilhalterung unten (Mitte) nach TB 7.12
- 2 Stück Spannkonsole unten / einfache Seilhaltern unten (Rand außen) nach TB 7.13

Außenliegender Sonnenschutz (Außenraffstore) wie vor beschrieben komplett liefern und mit bauaufsichtlich zugelassenen Befestigungsmittel oberhalb der Fensteröffnung und in Sturzöffnung der Außenstahlzarge Fenster montieren.'
.
Menge: 1,000 St

**04.01.0050 Außen-Raffstore BxH 4750 x 3530mm (Besprechung Süd OG)**
STLB-Bau 2026-04 030
Außenjalousie/Raffstore DIN EN 13659 und DIN 18073, als Gruppe mit 3 Behängen, in der Fassade, einschl. Einbau in Blende, Blende wird gesondert vergütet, für das Jalousiepaket verfügbare Breite 140 mm, verfügbare Höhe 320 mm, Behanggruppe in Einzelbehänge ungleicher Breite unterteilt, Einzelbehangbreite 1350 mm, Breite 2. Einzelbehang 2000 mm, Breite 3. Einzelbehang 1350 mm, Höhe 3600 mm, Behang aus Aluminiumlamellen, bandbeschichtet,
als Sonnenschutz,
Gesamtenergiedurchlassgrad Sonnenschutz und Verglasung gtot max. 0,25 DIN EN 14501
für Gesamtenergiedurchlassgrad Verglasung g max. 0,53 DIN EN 410, mit Tageslichtlenkung, mit Behangteilung, Lichtlenkteil 1/3 der Behanghöhe, Lichtlenkteil in Abhängigkeit von Blendschutzteil verstellbar, gewölbt, mit Lochstanzungen, für Drahtführung, geöst, einschl. Lochstanzungen für Aufzugsband, geöst, Lamellenbreite 80 mm, Farbton nach Standardfächer des AN, an Leiterkordel fixiert, Oberschiene als U-Profil, aus stranggepresstem Aluminium, beschichtet, Farbton nach Standardfächer des AN, Unterschiene als Hohlprofil, aus stranggepresstem Aluminium, beschichtet, Farbton nach Standardfächer des AN, Lamellenführung durch nichtrostendes Drahtseil, mit Spannwinkel aus Aluminium und Dehnungsausgleich, beschichtet, Farbton nach Standardfächer des AN, Abstand Führungsmitte bis Befestigungsuntergrund über 200 bis 250 mm, mit Sturzdämmung 100 mm, Nennwert der Wärmeleitfähigkeit max. 0,035 W/(mK), Antrieb durch Elektromotor, einschl. Lieferung von Kupplungsanschluss und Zuleitung zur Motorsteuereinheit, Länge Zuleitung 6 m, einschl. Anschluss mit Stecker-/Kupplungssystem, Bemessungsbetriebsspannung 230 V AC, Befestigungsuntergrund der Oberschiene Stahlbeton, Befestigungsuntergrund der Führungsschiene Stahl, Dämmschichtdicke der Gebäudedämmung 240 mm, Ausführung gemäß Zeichnung und Einzelbeschreibung,
Zeichnungs-Nr 'Siehe auch beiliegende Anlagenzeichnungen Plan Nr. 3_080_000 bis 3_080_038'

Einzelbeschreibungs-Nr 'Einbauort: Hauptgebäude Süd OG Achse A/2-3
Einbauhöhen: von +4,550 m bis +12,080 m ab OK EFH

Außenliegender Sonnenschutz nach Baustellenaufmaß objektbezogen anfertigen, an Baustelle liefern und in Schlitz im Sturzbereich der vorgehängte, hinterlüftete Fassade verdeckt in Vorbaumontage vor die Fenster montieren, inklusive aller Anschluß- und Einregulierungsarbeiten.

Gesamtabmessungen:
- Rohbauöffnung (BxH):ca. 4,750 x 3,530 m
- Fensterelement-Maß (BxH) ca. 4,750 x 3,530 m

Außen-Raffstor-Anlage bestehend aus folgenden Einzelbauteilen:

- 1 Stück 3-teilige Gruppenanlage Außen-Raffstore, Abmessungen (BxH) ca. 4,750 x 3,530 m, motorisch angetrieben, keine gekuppelten Anlagen, einzelgesteuert durch bauseitige Steuerung und Stromversorgung 230 V, Komplettsystem, inklusive:

- 5 Stück Trägerkonsolen nach TB 7.1
- 1 Stück Sonnenschutzkasten nach TB 7.2 Länge 5,000 m
- 1 Stück Oberschiene bzw. Kopfprofil nach TB 7.3 Länge 4,885 m
- Lamellen, flexibel, flache Form nach TB 7.4
- Leiterkordeln nach TB 7.5
- Aufzugsbänder mit Kantenschutz nach TB 7.6
- Unterschiene nach TB 7.7
- 4 Stück Seilführungen, inklusive Federabspannelemente oben, Abspannelemente unten Seile vorkonfektioniert nach TB 7.8
- 3 Stück Antriebe Elektromotor mit Anschlußkabel und Steckerkupplung nach TB 7.9
- Bedienung nach TB 7.10
- Oberfläche von Stahl- und Aluminium-Konstruktionsteilen, Lamellen nach TB 7.11
- 2 Stück Spannkonsole unten / doppelte Seilhalterung unten (Mitte) nach TB 7.12
- 2 Stück Spannkonsole unten / einfache Seilhaltern unten (Rand außen) nach TB 7.13

Außenliegender Sonnenschutz (Außenraffstore) wie vor beschrieben komplett liefern und mit bauaufsichtlich zugelassenen Befestigungsmittel oberhalb der Fensteröffnung und in Sturzöffnung der Außenstahlzarge Fenster montieren.'
.
Menge: 2,000 St

**04.01.0060 Außen-Raffstore (Rand) BxH 2500 x 2600 mm (Labore Nord EG-OG)**
STLB-Bau 2026-04 030
Außenjalousie/Raffstore DIN EN 13659 und DIN 18073, als Einzelanlage, in der Fassade, einschl. Einbau in Blende, Blende wird gesondert vergütet, für das Jalousiepaket verfügbare Breite 140 mm, verfügbare Höhe 280 mm, Einzelbehangbreite 2500 mm, Höhe 2600 mm, Behang aus Aluminiumlamellen, bandbeschichtet,
als Sonnenschutz,
Gesamtenergiedurchlassgrad Sonnenschutz und Verglasung gtot max. 0,25 DIN EN 14501
für Gesamtenergiedurchlassgrad Verglasung g max. 0,53 DIN EN 410, mit Tageslichtlenkung, mit Behangteilung, Lichtlenkteil 1/3 der Behanghöhe, Lichtlenkteil in Abhängigkeit von Blendschutzteil verstellbar, gewölbt, mit Lochstanzungen, für Drahtführung, geöst, einschl. Lochstanzungen für Aufzugsband, geöst, Lamellenbreite 80 mm, Farbton nach Standardfächer des AN, an Leiterkordel fixiert, Oberschiene als U-Profil, aus stranggepresstem Aluminium, beschichtet, Farbton nach Standardfächer des AN, Unterschiene als Hohlprofil, aus stranggepresstem Aluminium, beschichtet, Farbton nach Standardfächer des AN, Lamellenführung durch nichtrostendes Drahtseil, mit Spannwinkel aus Aluminium und Dehnungsausgleich, beschichtet, Farbton nach Standardfächer des AN, Abstand Führungsmitte bis Befestigungsuntergrund über 200 bis 250 mm, mit Sturzdämmung 100 mm, Nennwert der Wärmeleitfähigkeit max. 0,035 W/(mK), Antrieb durch Elektromotor, einschl. Lieferung von Kupplungsanschluss und Zuleitung zur Motorsteuereinheit, Länge Zuleitung 4 m, einschl. Anschluss mit Stecker-/Kupplungssystem, Bemessungsbetriebsspannung 230 V AC, Befestigungsuntergrund der Oberschiene Stahlbeton, Befestigungsuntergrund der Führungsschiene Stahl, Dämmschichtdicke der Gebäudedämmung 240 mm, Ausführung gemäß Zeichnung und Einzelbeschreibung,
Zeichnungs-Nr 'Siehe auch beiliegende Anlagenzeichnungen Plan Nr. 3_080_000 bis 3_080_038'

Einzelbeschreibungs-Nr 'Einbauort: Hauptgebäude Nord EG-OG Achse G/3-9
Einbauhöhen: von +0,930 m bis +12,080 m ab OK EFH

Außenliegender Sonnenschutz nach Baustellenaufmaß objektbezogen anfertigen, an Baustelle liefern und in Schlitz im Sturzbereich der vorgehängte, hinterlüftete Fassade verdeckt in Vorbaumontage vor die Fenster montieren, inklusive aller Anschluß- und Einregulierungsarbeiten.

Gesamtabmessungen:
- Rohbauöffnung (BxH):ca. 2,500 x 2,600 m
- Fensterelement-Maß (BxH) ca. 45,000 x 2,600 m

Außen-Raffstor-Anlage bestehend aus folgenden Einzelbauteilen:

- 1 Stück Einzelanlage Außen-Raffstore, Abmessungen (BxH) ca. 2,500 x 2,600 m, motorisch angetrieben, keine gekuppelten Anlagen, einzelgesteuert durch bauseitige Steuerung und Stromversorgung 230 V, Komplettsystem, inklusive:

- 3 Stück Trägerkonsolen nach TB 7.1
- 1 Stück Sonnenschutzkasten nach TB 7.2 Länge 2,750 m
- 1 Stück Oberschiene bzw. Kopfprofil nach TB 7.3 Länge 2,625 m
- Lamellen, flexibel, flache Form nach TB 7.4
- Leiterkordeln nach TB 7.5
- Aufzugsbänder mit Kantenschutz nach TB 7.6
- Unterschiene nach TB 7.7
- 2 Stück Seilführungen, inklusive Federabspannelemente oben, Abspannelemente unten Seile vorkonfektioniert nach TB 7.8
- 1 Stück Antrieb Elektromotor mit Anschlußkabel und Steckerkupplung nach TB 7.9
- Bedienung nach TB 7.10
- Oberfläche von Stahl- und Aluminium-Konstruktionsteilen, Lamellen nach TB 7.11
- 1 Stück Spannkonsole unten / doppelte Seilhalterung unten (Mitte) nach TB 7.12
- 1 Stück Spannkonsole unten / einfache Seilhaltern unten (Rand außen) nach TB 7.13

Außenliegender Sonnenschutz (Außenraffstore) wie vor beschrieben komplett liefern und mit bauaufsichtlich zugelassenen Befestigungsmittel oberhalb der Fensteröffnung und in Sturzöffnung der Außenstahlzarge Fenster montieren.'
.
Menge: 6,000 St

**04.01.0070 Außen-Raffstore (Mitte) BxH 2500 x 2600 mm (Labore Nord EG-OG)**
Außenjalousie/Raffstore wie in vollem Wortlaut unter LV-Position 04.01.0060 beschrieben, jedoch:

Außen-Raffstore-Anlage bestehend aus folgenden Einzelbauteilen:

- 2 Stück Spannkonsolen unten / doppelte Seilhalterung unten
  (Mitte) nach TB 7.12
Menge: 25,000 St

**04.01.0080 Außen-Raffstore (Balkontüren) BxH 2500 x 3430 mm (Schulungsraum Nord OG)**
STLB-Bau 2026-04 030
Außenjalousie/Raffstore DIN EN 13659 und DIN 18073, als Einzelanlage, in der Fassade, einschl. Einbau in Blende, Blende wird gesondert vergütet, für das Jalousiepaket verfügbare Breite 140 mm, verfügbare Höhe 320 mm, Einzelbehangbreite 2500 mm, Höhe 3500 mm, Behang aus Aluminiumlamellen, bandbeschichtet,
als Sonnenschutz,
Gesamtenergiedurchlassgrad Sonnenschutz und Verglasung gtot max. 0,25 DIN EN 14501
für Gesamtenergiedurchlassgrad Verglasung g max. 0,53 DIN EN 410, mit Tageslichtlenkung, mit Behangteilung, Lichtlenkteil 1/3 der Behanghöhe, Lichtlenkteil in Abhängigkeit von Blendschutzteil verstellbar, gewölbt, mit Lochstanzungen, für Drahtführung, geöst, einschl. Lochstanzungen für Aufzugsband, geöst, Lamellenbreite 80 mm, Farbton nach Standardfächer des AN, an Leiterkordel fixiert, Oberschiene als U-Profil, aus stranggepresstem Aluminium, beschichtet, Farbton nach Standardfächer des AN, Unterschiene als Hohlprofil, aus stranggepresstem Aluminium, beschichtet, Farbton nach Standardfächer des AN, Lamellenführung durch nichtrostendes Drahtseil, mit Spannwinkel aus Aluminium und Dehnungsausgleich, beschichtet, Farbton nach Standardfächer des AN, Abstand Führungsmitte bis Befestigungsuntergrund über 200 bis 250 mm, mit Sturzdämmung 100 mm, Nennwert der Wärmeleitfähigkeit max. 0,035 W/(mK), Antrieb durch Elektromotor, einschl. Lieferung von Kupplungsanschluss und Zuleitung zur Motorsteuereinheit, Länge Zuleitung 4 m, einschl. Anschluss mit Stecker-/Kupplungssystem, Bemessungsbetriebsspannung 230 V AC, Befestigungsuntergrund der Oberschiene Stahlbeton, Befestigungsuntergrund der Führungsschiene Stahl, Dämmschichtdicke der Gebäudedämmung 240 mm, Ausführung gemäß Zeichnung und Einzelbeschreibung,
Zeichnungs-Nr 'Siehe auch beiliegende Anlagenzeichnungen Plan Nr. 3_080_000 bis 3_080_038'

Einzelbeschreibungs-Nr 'Einbauort: Hauptgebäude Nord OG Achse G/6-7
Einbauhöhen: von +8,650 m bis +12,080 m ab OK EFH

Außenliegender Sonnenschutz nach Baustellenaufmaß objektbezogen anfertigen, an Baustelle liefern und in Schlitz im Sturzbereich der vorgehängte, hinterlüftete Fassade verdeckt in Vorbaumontage vor die Fenster montieren, inklusive aller Anschluß- und Einregulierungsarbeiten.

Gesamtabmessungen:
- Rohbauöffnung (BxH):ca. 2,500 x 3,500 m
- Fensterelement-Maß (BxH) ca. 45,000 x 2,600 m

Außen-Raffstor-Anlage bestehend aus folgenden Einzelbauteilen:

- 1 Stück Einzelanlage Außen-Raffstore, Abmessungen (BxH) ca. 2,500 x 3,430 m, motorisch angetrieben, keine gekuppelten Anlagen, einzelgesteuert durch bauseitige Steuerung und Stromversorgung 230 V, Komplettsystem, inklusive:

- 3 Stück Trägerkonsolen nach TB 7.1
- 1 Stück Sonnenschutzkasten nach TB 7.2 Länge 2,750 m
- 1 Stück Oberschiene bzw. Kopfprofil nach TB 7.3 Länge 2,625 m
- Lamellen, flexibel, flache Form nach TB 7.4
- Leiterkordeln nach TB 7.5
- Aufzugsbänder mit Kantenschutz nach TB 7.6
- Unterschiene nach TB 7.7
- 2 Stück Seilführungen, inklusive Federabspannelemente oben, Abspannelemente unten Seile vorkonfektioniert nach TB 7.8
- 1 Stück Antrieb Elektromotor mit Anschlußkabel und Steckerkupplung nach TB 7.9
- Bedienung nach TB 7.10
- Oberfläche von Stahl- und Aluminium-Konstruktionsteilen, Lamellen nach TB 7.11
- 1 Stück Spannkonsole unten / doppelte Seilhalterung unten (Mitte) nach TB 7.12
- 1 Stück Spannkonsole unten / einfache Seilhaltern unten (Rand außen) nach TB 7.13

Außenliegender Sonnenschutz (Außenraffstore) wie vor beschrieben komplett liefern und mit bauaufsichtlich zugelassenen Befestigungsmittel oberhalb der Fensteröffnung und in Sturzöffnung der Außenstahlzarge Fenster montieren.'
.
Menge: 2,000 St

**04.01.0090 Außen-Raffstore BxH 1885 x 2600 mm (Labor Ost EG)**
STLB-Bau 2026-04 030
Außenjalousie/Raffstore DIN EN 13659 und DIN 18073, als Einzelanlage, in der Fassade, einschl. Einbau in Blende, Blende wird gesondert vergütet, für das Jalousiepaket verfügbare Breite 140 mm, verfügbare Höhe 280 mm, Einzelbehangbreite 1900 mm, Höhe 2600 mm, Behang aus Aluminiumlamellen, bandbeschichtet,
als Sonnenschutz,
Gesamtenergiedurchlassgrad Sonnenschutz und Verglasung gtot max. 0,25 DIN EN 14501
für Gesamtenergiedurchlassgrad Verglasung g max. 0,53 DIN EN 410, mit Tageslichtlenkung, mit Behangteilung, Lichtlenkteil 1/3 der Behanghöhe, Lichtlenkteil in Abhängigkeit von Blendschutzteil verstellbar, gewölbt, mit Lochstanzungen, für Drahtführung, geöst, einschl. Lochstanzungen für Aufzugsband, geöst, Lamellenbreite 80 mm, Farbton nach Standardfächer des AN, an Leiterkordel fixiert, Oberschiene als U-Profil, aus stranggepresstem Aluminium, beschichtet, Farbton nach Standardfächer des AN, Unterschiene als Hohlprofil, aus stranggepresstem Aluminium, beschichtet, Farbton nach Standardfächer des AN, Lamellenführung durch nichtrostendes Drahtseil, mit Spannwinkel aus Aluminium und Dehnungsausgleich, beschichtet, Farbton nach Standardfächer des AN, Abstand Führungsmitte bis Befestigungsuntergrund über 200 bis 250 mm, mit Sturzdämmung 100 mm, Nennwert der Wärmeleitfähigkeit max. 0,035 W/(mK), Antrieb durch Elektromotor, einschl. Lieferung von Kupplungsanschluss und Zuleitung zur Motorsteuereinheit, Länge Zuleitung 4 m, einschl. Anschluss mit Stecker-/Kupplungssystem, Bemessungsbetriebsspannung 230 V AC, Befestigungsuntergrund der Oberschiene Stahlbeton, Befestigungsuntergrund der Führungsschiene Stahl, Dämmschichtdicke der Gebäudedämmung 240 mm, Ausführung gemäß Zeichnung und Einzelbeschreibung,
Zeichnungs-Nr 'Siehe auch beiliegende Anlagenzeichnungen Plan Nr. 3_080_000 bis 3_080_038'

Einzelbeschreibungs-Nr 'Einbauort: Hauptgebäude Ost EG Achse 9/B-C
Einbauhöhen: von +0,930 m bis +3,530 m ab OK EFH

Außenliegender Sonnenschutz nach Baustellenaufmaß objektbezogen anfertigen, an Baustelle liefern und in Schlitz im Sturzbereich der vorgehängte, hinterlüftete Fassade verdeckt in Vorbaumontage vor die Fenster montieren, inklusive aller Anschluß- und Einregulierungsarbeiten.

Gesamtabmessungen:
- Rohbauöffnung (BxH):ca. 1,885 x 2,600 m
- Fensterelement-Maß (BxH) ca. 1,885 x 2,600 m

Außen-Raffstor-Anlage bestehend aus folgenden Einzelbauteilen:

- 1 Stück Einzelanlage Außen-Raffstore, Abmessungen (BxH) ca. 1,885 x 2,600 m, motorisch angetrieben, keine gekuppelten Anlagen, einzelgesteuert durch bauseitige Steuerung und Stromversorgung 230 V, Komplettsystem, inklusive:
- 3 Stück Trägerkonsolen nach TB 7.1
- 1 Stück Sonnenschutzkasten nach TB 7.2 Länge 2,135 m
- 1 Stück Oberschiene bzw. Kopfprofil nach TB 7.3 Länge 2,01 m
- Lamellen, flexibel, flache Form nach TB 7.4
- Leiterkordeln nach TB 7.5
- Aufzugsbänder mit Kantenschutz nach TB 7.6
- Unterschiene nach TB 7.7
- 2 Stück Seilführungen, inklusive Federabspannelemente oben, Abspannelemente unten Seile vorkonfektioniert nach TB 7.8
- 1 Stück Antrieb Elektromotor mit Anschlußkabel und Steckerkupplung nach TB 7.9
- Bedienung nach TB 7.10
- Oberfläche von Stahl- und Aluminium-Konstruktionsteilen, Lamellen nach TB 7.11
- 2 Stück Spannkonsole unten / einfache Seilhaltern unten (Rand außen) nach TB 7.13

Außenliegender Sonnenschutz (Außenraffstore) wie vor beschrieben komplett liefern und mit bauaufsichtlich zugelassenen Befestigungsmittel oberhalb der Fensteröffnung und in Sturzöffnung der Außenstahlzarge Fenster montieren.'
.
Menge: 1,000 St

**04.01.0100 Außen-Raffstore BxH 1885 x 3530 mm (Flurenden Ost OG)**
STLB-Bau 2026-04 030
Außenjalousie/Raffstore DIN EN 13659 und DIN 18073, als Einzelanlage, in der Fassade, einschl. Einbau in Blende, Blende wird gesondert vergütet, für das Jalousiepaket verfügbare Breite 140 mm, verfügbare Höhe 320 mm, Einzelbehangbreite 1900 mm, Höhe 3600 mm, Behang aus Aluminiumlamellen, bandbeschichtet,
als Sonnenschutz,
Gesamtenergiedurchlassgrad Sonnenschutz und Verglasung gtot max. 0,25 DIN EN 14501
für Gesamtenergiedurchlassgrad Verglasung g max. 0,53 DIN EN 410, gewölbt, mit Lochstanzungen, für Drahtführung, geöst, einschl. Lochstanzungen für Aufzugsband, geöst, Lamellenbreite 80 mm, Farbton nach Standardfächer des AN, an Leiterkordel fixiert, Oberschiene als U-Profil, aus stranggepresstem Aluminium, beschichtet, Farbton nach Standardfächer des AN, Unterschiene als Hohlprofil, aus stranggepresstem Aluminium, beschichtet, Farbton nach Standardfächer des AN, Lamellenführung durch nichtrostendes Drahtseil, mit Spannwinkel aus Aluminium und Dehnungsausgleich, beschichtet, Farbton nach Standardfächer des AN, Abstand Führungsmitte bis Befestigungsuntergrund über 200 bis 250 mm, mit Sturzdämmung 100 mm, Nennwert der Wärmeleitfähigkeit max. 0,035 W/(mK), Antrieb durch Elektromotor, einschl. Lieferung von Kupplungsanschluss und Zuleitung zur Motorsteuereinheit, Länge Zuleitung 4 m, einschl. Anschluss mit Stecker-/Kupplungssystem, Bemessungsbetriebsspannung 230 V AC, Befestigungsuntergrund der Oberschiene Stahlbeton, Befestigungsuntergrund der Führungsschiene Stahl, Dämmschichtdicke der Gebäudedämmung 240 mm, Ausführung gemäß Zeichnung und Einzelbeschreibung,
Zeichnungs-Nr 'Siehe auch beiliegende Anlagenzeichnungen Plan Nr. 3_080_000 bis 3_080_038'

Einzelbeschreibungs-Nr 'Einbauort: Hauptgebäude Ost EG Achse 9/B-C
Einbauhöhen: von +4,550 m bis +12,080 m ab OK EFH

Außenliegender Sonnenschutz nach Baustellenaufmaß objektbezogen anfertigen, an Baustelle liefern und in Schlitz im Sturzbereich der vorgehängte, hinterlüftete Fassade verdeckt in Vorbaumontage vor die Fenster montieren, inklusive aller Anschluß- und Einregulierungsarbeiten.

Gesamtabmessungen:
- Rohbauöffnung (BxH):ca. 1,885 x 3,530 m
- Fensterelement-Maß (BxH) ca. 1,885 x 3,530 m

Außen-Raffstor-Anlage bestehend aus folgenden Einzelbauteilen:

- 1 Stück Einzelanlage Außen-Raffstore, Abmessungen (BxH) ca. 1,885 x 3,530 m, motorisch angetrieben, keine gekuppelten Anlagen, einzelgesteuert durch bauseitige Steuerung und Stromversorgung 230 V, Komplettsystem, inklusive:
- 3 Stück Trägerkonsolen nach TB 7.1
- 1 Stück Sonnenschutzkasten nach TB 7.2 Länge 2,135 m
- 1 Stück Oberschiene bzw. Kopfprofil nach TB 7.3 Länge 2,01 m
- Lamellen, flexibel, flache Form nach TB 7.4
- Leiterkordeln nach TB 7.5
- Aufzugsbänder mit Kantenschutz nach TB 7.6
- Unterschiene nach TB 7.7
- 2 Stück Seilführungen, inklusive Federabspannelemente oben, Abspannelemente unten Seile vorkonfektioniert nach TB 7.8
- 1 Stück Antrieb Elektromotor mit Anschlußkabel und Steckerkupplung nach TB 7.9
- Bedienung nach TB 7.10
- Oberfläche von Stahl- und Aluminium-Konstruktionsteilen, Lamellen nach TB 7.11
- 2 Stück Spannkonsole unten / einfache Seilhaltern unten (Rand außen) nach TB 7.13

Außenliegender Sonnenschutz (Außenraffstore) wie vor beschrieben komplett liefern und mit bauaufsichtlich zugelassenen Befestigungsmittel oberhalb der Fensteröffnung und in Sturzöffnung der Außenstahlzarge Fenster montieren.'
.
Menge: 4,000 St

**04.01.0110 Außen-Raffstore BxH 2250 x 3530 mm (Treppe Süd OG)**
STLB-Bau 2026-04 030
Außenjalousie/Raffstore DIN EN 13659 und DIN 18073, als Einzelanlage, in der Fassade, einschl. Einbau in Blende, Blende wird gesondert vergütet, für das Jalousiepaket verfügbare Breite 140 mm, verfügbare Höhe 320 mm, Einzelbehangbreite 1900 mm, Höhe 3600 mm, Behang aus Aluminiumlamellen, bandbeschichtet,
als Sonnenschutz,
Gesamtenergiedurchlassgrad Sonnenschutz und Verglasung gtot max. 0,25 DIN EN 14501
für Gesamtenergiedurchlassgrad Verglasung g max. 0,53 DIN EN 410, gewölbt, mit Lochstanzungen, für Drahtführung, geöst, einschl. Lochstanzungen für Aufzugsband, geöst, Lamellenbreite 80 mm, Farbton nach Standardfächer des AN, an Leiterkordel fixiert, Oberschiene als U-Profil, aus stranggepresstem Aluminium, beschichtet, Farbton nach Standardfächer des AN, Unterschiene als Hohlprofil, aus stranggepresstem Aluminium, beschichtet, Farbton nach Standardfächer des AN, Lamellenführung durch nichtrostendes Drahtseil, mit Spannwinkel aus Aluminium und Dehnungsausgleich, beschichtet, Farbton nach Standardfächer des AN, Abstand Führungsmitte bis Befestigungsuntergrund über 200 bis 250 mm, mit Sturzdämmung 100 mm, Nennwert der Wärmeleitfähigkeit max. 0,035 W/(mK), Antrieb durch Elektromotor, einschl. Lieferung von Kupplungsanschluss und Zuleitung zur Motorsteuereinheit, Länge Zuleitung 4 m, einschl. Anschluss mit Stecker-/Kupplungssystem, Bemessungsbetriebsspannung 230 V AC, Befestigungsuntergrund der Oberschiene Stahlbeton, Befestigungsuntergrund der Führungsschiene Stahl, Dämmschichtdicke der Gebäudedämmung 240 mm, Ausführung gemäß Zeichnung und Einzelbeschreibung,
Zeichnungs-Nr 'Siehe auch beiliegende Anlagenzeichnungen Plan Nr. 3_080_000 bis 3_080_038'

Einzelbeschreibungs-Nr 'Einbauort: Hauptgebäude Ost EG Achse 9/B-C
Einbauhöhen: von +4,550 m bis +12,080 m ab OK EFH

Außenliegender Sonnenschutz nach Baustellenaufmaß objektbezogen anfertigen, an Baustelle liefern und in Schlitz im Sturzbereich der vorgehängte, hinterlüftete Fassade verdeckt in Vorbaumontage vor die Fenster montieren, inklusive aller Anschluß- und Einregulierungsarbeiten.

Gesamtabmessungen:
- Rohbauöffnung (BxH):ca. 1,885 x 3,530 m
- Fensterelement-Maß (BxH) ca. 1,885 x 3,530 m

Außen-Raffstor-Anlage bestehend aus folgenden Einzelbauteilen:

- 1 Stück Einzelanlage Außen-Raffstore, Abmessungen (BxH) ca. 1,885 x 3,530 m, motorisch angetrieben, keine gekuppelten Anlagen, einzelgesteuert durch bauseitige Steuerung und Stromversorgung 230 V, Komplettsystem, inklusive:
- 3 Stück Trägerkonsolen nach TB 7.1
- 1 Stück Sonnenschutzkasten nach TB 7.2 Länge 2,135 m
- 1 Stück Oberschiene bzw. Kopfprofil nach TB 7.3 Länge 2,01 m
- Lamellen, flexibel, flache Form nach TB 7.4
- Leiterkordeln nach TB 7.5
- Aufzugsbänder mit Kantenschutz nach TB 7.6
- Unterschiene nach TB 7.7
- 2 Stück Seilführungen, inklusive Federabspannelemente oben, Abspannelemente unten Seile vorkonfektioniert nach TB 7.8
- 1 Stück Antrieb Elektromotor mit Anschlußkabel und Steckerkupplung nach TB 7.9
- Bedienung nach TB 7.10
- Oberfläche von Stahl- und Aluminium-Konstruktionsteilen, Lamellen nach TB 7.11
- 2 Stück Spannkonsole unten / einfache Seilhaltern unten (Rand außen) nach TB 7.13

Außenliegender Sonnenschutz (Außenraffstore) wie vor beschrieben komplett liefern und mit bauaufsichtlich zugelassenen Befestigungsmittel oberhalb der Fensteröffnung und in Sturzöffnung der Außenstahlzarge Fenster montieren.'
.
Menge: 2,000 St

**04.01.0120 Außen-Raffstore mit Notraffung BxH 3645 x 3530mm (Pforte Süd / Nord EG)**
STLB-Bau 2026-04 030
Außenjalousie/Raffstore DIN EN 13659 und DIN 18073, mit Notraffung, als Gruppe mit 3 Behängen, in der Decke, einschl. Einbau in Blende, Blende wird gesondert vergütet, für das Jalousiepaket verfügbare Breite 140 mm, verfügbare Höhe 320 mm, Behanggruppe in Einzelbehänge ungleicher Breite unterteilt, Einzelbehangbreite 1300 mm, Breite 2. Einzelbehang 1200 mm, Breite 3. Einzelbehang 1000 mm, Höhe 3600 mm, Behang aus Aluminiumlamellen, bandbeschichtet,
als Sonnenschutz,
Gesamtenergiedurchlassgrad Sonnenschutz und Verglasung gtot max. 0,25 DIN EN 14501
für Gesamtenergiedurchlassgrad Verglasung g max. 0,53 DIN EN 410, gewölbt, mit Lochstanzungen, für Drahtführung, geöst, einschl. Lochstanzungen für Aufzugsband, geöst, Lamellenbreite 80 mm, Farbton nach Standardfächer des AN, an Leiterkordel fixiert, Oberschiene als U-Profil, aus stranggepresstem Aluminium, beschichtet, Farbton nach Standardfächer des AN, Unterschiene als Hohlprofil, aus stranggepresstem Aluminium, beschichtet, Farbton nach Standardfächer des AN, Lamellenführung durch nichtrostendes Drahtseil, mit Spannwinkel aus Aluminium und Dehnungsausgleich, beschichtet, Farbton nach Standardfächer des AN, Abstand Führungsmitte bis Befestigungsuntergrund über 200 bis 250 mm, mit Sturzdämmung 100 mm, Nennwert der Wärmeleitfähigkeit max. 0,035 W/(mK), Antrieb durch Elektromotor, einschl. Lieferung von Kupplungsanschluss und Zuleitung zur Motorsteuereinheit, Länge Zuleitung 6 m, einschl. Anschluss mit Stecker-/Kupplungssystem, Bemessungsbetriebsspannung 230 V AC, Befestigungsuntergrund der Oberschiene Stahlbeton, Befestigungsuntergrund der Führungsschiene Stahl, Dämmschichtdicke der Gebäudedämmung 240 mm, Ausführung gemäß Zeichnung und Einzelbeschreibung,
Zeichnungs-Nr 'Siehe auch beiliegende Anlagenzeichnungen Plan Nr. 3_080_000 bis 3_080_038'

Einzelbeschreibungs-Nr 'Einbauort: Hauptgebäude Nord / Süd EG Achse E+G/1-2
Einbauhöhen: von +0,000 m bis +3,530 m ab OK EFH

Außenliegender Sonnenschutz nach Baustellenaufmaß objektbezogen anfertigen, an Baustelle liefern und in Schlitz im Sturzbereich der vorgehängte, hinterlüftete Fassade verdeckt in Vorbaumontage vor die Fenster montieren, inklusive aller Anschluß- und Einregulierungsarbeiten.

Gesamtabmessungen:
- Rohbauöffnung (BxH):ca. 3,445 x 4,080 m
- Fensterelement-Maß (BxH) ca. 3,445x 3,530 m

Außen-Raffstore-Anlage bestehend aus folgenden Einzelbauteilen:

- 1 Stück 3-teilige Gruppenanlage Außen-Raffstore, Abmessungen (BxH) ca. 3,445 x 3,530 m, motorisch angetrieben, keine gekuppelten Anlagen, einzelgesteuert durch bauseitige Steuerung und Stromversorgung 230 V, Komplettsystem, Notraffung der mittleren Anlage im Bereich Türe / Fensterflügel inklusive:
- 4 Stück Trägerkonsolen nach TB 7.1
- 1 Stück Sonnenschutzkasten nach TB 7.2 Länge 3,650 m
- 1 Stück Oberschiene bzw. Kopfprofil nach TB 7.3 Länge 3,575 m
- Lamellen, flexibel, flache Form nach TB 7.4
- Leiterkordeln nach TB 7.5
- Aufzugsbänder mit Kantenschutz nach TB 7.6
- Unterschiene nach TB 7.7
- 4 Stück Seilführungen, inklusive Federabspannelemente oben, Abspannelemente unten Seile vorkonfektioniert nach TB 7.8
- 3 Stück Antriebe Elektromotor mit Anschlußkabel und Steckerkupplung nach TB 7.9
- Bedienung nach TB 7.10
- Oberfläche von Stahl- und Aluminium-Konstruktionsteilen, Lamellen nach TB 7.11
- 2 Stück Spannkonsole unten / doppelte Seilhalterung unten (Mitte) nach TB 7.12
- 2 Stück Spannkonsole unten / einfache Seilhaltern unten (Rand außen) nach TB 7.13

Zur Gesamtanlage mit den nachfolgenden Anlagen auf der Westseite über Ecke zusammengeschaltet und geführt.

Außenliegender Sonnenschutz (Außenraffstore) wie vor beschrieben komplett liefern und mit bauaufsichtlich zugelassenen Befestigungsmittel oberhalb der Fensteröffnung und in Sturzöffnung der Außenstahlzarge Fenster montieren.'
.
Menge: 2,000 St

**04.01.0130 Außen-Raffstore mit Notraffung BxH 2950 x 3530mm (Pforte West EG)**
STLB-Bau 2026-04 030
Außenjalousie/Raffstore DIN EN 13659 und DIN 18073, mit Notraffung, als Gruppe mit 2 Behängen, in der Decke, einschl. Einbau in Blende, Blende wird gesondert vergütet, für das Jalousiepaket verfügbare Breite 140 mm, verfügbare Höhe 320 mm, Behanggruppe in Einzelbehänge ungleicher Breite unterteilt, Einzelbehangbreite 1700 mm, Breite 2. Einzelbehang 1300 mm, Höhe 3600 mm, Behang aus Aluminiumlamellen, bandbeschichtet,
als Sonnenschutz,
Gesamtenergiedurchlassgrad Sonnenschutz und Verglasung gtot max. 0,25 DIN EN 14501
für Gesamtenergiedurchlassgrad Verglasung g max. 0,53 DIN EN 410, gewölbt, mit Lochstanzungen, für Drahtführung, geöst, einschl. Lochstanzungen für Aufzugsband, geöst, Lamellenbreite 80 mm, Farbton nach Standardfächer des AN, an Leiterkordel fixiert, Oberschiene als U-Profil, aus stranggepresstem Aluminium, beschichtet, Farbton nach Standardfächer des AN, Unterschiene als Hohlprofil, aus stranggepresstem Aluminium, beschichtet, Farbton nach Standardfächer des AN, Lamellenführung durch nichtrostendes Drahtseil, mit Spannwinkel aus Aluminium und Dehnungsausgleich, beschichtet, Farbton nach Standardfächer des AN, Abstand Führungsmitte bis Befestigungsuntergrund über 200 bis 250 mm, mit Sturzdämmung 100 mm, Nennwert der Wärmeleitfähigkeit max. 0,035 W/(mK), Antrieb durch Elektromotor, einschl. Lieferung von Kupplungsanschluss und Zuleitung zur Motorsteuereinheit, Länge Zuleitung 6 m, einschl. Anschluss mit Stecker-/Kupplungssystem, Bemessungsbetriebsspannung 230 V AC, Befestigungsuntergrund der Oberschiene Stahlbeton, Befestigungsuntergrund der Führungsschiene Stahl, Dämmschichtdicke der Gebäudedämmung 240 mm, Ausführung gemäß Zeichnung und Einzelbeschreibung,
Zeichnungs-Nr 'Siehe auch beiliegende Anlagenzeichnungen Plan Nr. 3_080_000 bis 3_080_038'

Einzelbeschreibungs-Nr 'Einbauort: Hauptgebäude West EG Achse 1/E-G
Einbauhöhen: von +0,000 m bis +3,530 m ab OK EFH

Außenliegender Sonnenschutz nach Baustellenaufmaß objektbezogen anfertigen, an Baustelle liefern und in Schlitz im Sturzbereich der vorgehängte, hinterlüftete Fassade verdeckt in Vorbaumontage und in die Decke integriert vor die Fenster montieren, Notraffung der linken Anlage vor der Außentüre, inklusive aller Anschluß- und Einregulierungsarbeiten.

Gesamtabmessungen:
- Rohbauöffnung (BxH):ca. 9,495 x 4,080 m
- Fensterelement-Maß (BxH) ca. 9,495 x 3,530 m

Außen-Raffstore-Anlage bestehend aus folgenden Einzelbauteilen:

- 1 Stück 2-teilige Gruppenanlage Außen-Raffstore, Abmessungen (BxH) ca. 2,950 x 3,530 m, motorisch angetrieben, keine gekuppelten Anlagen, einzelgesteuert durch bauseitige Steuerung und Stromversorgung 230 V, Komplettsystem, inklusive:

- 3 Stück Trägerkonsolen nach TB 7.1
- 1 Stück Sonnenschutzkasten nach TB 7.2 Länge 3,200 m
- 1 Stück Oberschiene bzw. Kopfprofil nach TB 7.3 Länge 3,075 m
- Lamellen, flexibel, flache Form nach TB 7.4
- Leiterkordeln nach TB 7.5
- Aufzugsbänder mit Kantenschutz nach TB 7.6
- Unterschiene nach TB 7.7
- 3 Stück Seilführungen, inklusive Federabspannelemente oben, Abspannelemente unten Seile vorkonfektioniert nach TB 7.8
- 2 Stück Antriebe Elektromotor mit Anschlußkabel und Steckerkupplung nach TB 7.9
- Bedienung nach TB 7.10
- Oberfläche von Stahl- und Aluminium-Konstruktionsteilen, Lamellen nach TB 7.11
- 2 Stück Spannkonsole unten / doppelte Seilhalterung unten (Mitte) nach TB 7.12
- 1 Stück Spannkonsole unten / einfache Seilhaltern unten (Rand außen) nach TB 7.13

Als Gesamtanlage mit den Gruppenanlagen der nachfolgenden Positionen konzipiert.  Spannkonsolen
nicht doppelt vorsehen, sondern gemeinsame an Mittelstößen.

Außenliegender Sonnenschutz (Außenraffstore) wie vor beschrieben komplett liefern und mit bauaufsichtlich zugelassenen Befestigungsmittel oberhalb der Fensteröffnung und in Sturzöffnung der Außenstahlzarge Fenster montieren.'
.
Menge: 1,000 St

**04.01.0140 Außen-Raffstore BxH 2400 x 3530mm (Pforte West EG)**
Außenjalousie/Raffstore wie in vollem Wortlaut unter LV-Position 06.01.0130 beschrieben, jedoch:

- ohne Notraffung
- Einzelbehang
- Einzelbehangbreite 2400 mm, Höhe 3600 mm
- 1 Stück Einzelanlage, Abmessungen (BxH) 2,350 x 3,530 m
- 3 Stück Trägerkonsolen nach TB 7.1
- 1 Stück Sonnenschutzkasten nach TB 7.2 Länge 2,350 m
- 1 Stück Oberschiene / Kopfprofil nach TB 7.3 Länge 3,275 m
- Lamellen, flexibel, flache Form nach TB 7.4
- Leiterkordeln nach TB 7.5
- Aufzugsbänder mit Kantenschutz nach TB 7.6
- Unterschiene nach TB 7.7
- 2 Stück Seilführungen, inklusive Federabspannelemente oben, Abspannelemente unten Seile vorkonfektioniert nach TB 7.8
- 1 Stück Antriebe Elektromotor mit Anschlußkabel und Steckerkupplung nach TB 7.9
- Bedienung nach TB 7.10
- Oberfläche von Stahl- und Aluminium-Konstruktionsteilen, Lamellen nach TB 7.11
- 2 Stück Spannkonsole unten / doppelte Seilhalterung unten (Mitte) nach TB 7.12
Menge: 1,000 St

**04.01.0150 Außen-Raffstore BxH 4145 x 3530mm (Pforte West EG)**
STLB-Bau 2026-04 030
Außenjalousie/Raffstore DIN EN 13659 und DIN 18073, mit Notraffung, als Gruppe mit 3 Behängen, in der Decke, einschl. Einbau in Blende, Blende wird gesondert vergütet, für das Jalousiepaket verfügbare Breite 140 mm, verfügbare Höhe 320 mm, Behanggruppe in Einzelbehänge ungleicher Breite unterteilt, Einzelbehangbreite 1300 mm, Breite 2. Einzelbehang 1300 mm, Breite 3. Einzelbehang 1600 mm, Höhe 3600 mm, Behang aus Aluminiumlamellen, bandbeschichtet,
als Sonnenschutz,
Gesamtenergiedurchlassgrad Sonnenschutz und Verglasung gtot max. 0,25 DIN EN 14501
für Gesamtenergiedurchlassgrad Verglasung g max. 0,53 DIN EN 410, gewölbt, mit Lochstanzungen, für Drahtführung, geöst, einschl. Lochstanzungen für Aufzugsband, geöst, Lamellenbreite 80 mm, Farbton nach Standardfächer des AN, an Leiterkordel fixiert, Oberschiene als U-Profil, aus stranggepresstem Aluminium, beschichtet, Farbton nach Standardfächer des AN, Unterschiene als Hohlprofil, aus stranggepresstem Aluminium, beschichtet, Farbton nach Standardfächer des AN, Lamellenführung durch nichtrostendes Drahtseil, mit Spannwinkel aus Aluminium und Dehnungsausgleich, beschichtet, Farbton nach Standardfächer des AN, Abstand Führungsmitte bis Befestigungsuntergrund über 200 bis 250 mm, mit Sturzdämmung 100 mm, Nennwert der Wärmeleitfähigkeit max. 0,035 W/(mK), Antrieb durch Elektromotor, einschl. Lieferung von Kupplungsanschluss und Zuleitung zur Motorsteuereinheit, Länge Zuleitung 6 m, einschl. Anschluss mit Stecker-/Kupplungssystem, Bemessungsbetriebsspannung 230 V AC, Befestigungsuntergrund der Oberschiene Stahlbeton, Befestigungsuntergrund der Führungsschiene Stahl, Dämmschichtdicke der Gebäudedämmung 240 mm, Ausführung gemäß Zeichnung und Einzelbeschreibung,
Zeichnungs-Nr 'Siehe auch beiliegende Anlagenzeichnungen Plan Nr. 3_080_000 bis 3_080_038'

Einzelbeschreibungs-Nr 'Einbauort: Hauptgebäude West EG Achse 1/E-G
Einbauhöhen: von +0,000 m bis +3,530 m ab OK EFH

Außenliegender Sonnenschutz nach Baustellenaufmaß objektbezogen anfertigen, an Baustelle liefern und in Schlitz im Sturzbereich der vorgehängte, hinterlüftete Fassade verdeckt in Vorbaumontage und in die Decke integriert vor die Fenster montieren, Notraffung der linken Anlage vor der Außentüre, inklusive aller Anschluß- und Einregulierungsarbeiten.

Gesamtabmessungen:
- Rohbauöffnung (BxH):ca. 9,495 x 4,080 m
- Fensterelement-Maß (BxH) ca. 9,495 x 3,530 m

Außen-Raffstore-Anlage bestehend aus folgenden Einzelbauteilen:

- 1 Stück 3-teilige Gruppenanlage Außen-Raffstore, Abmessungen (BxH) ca. 4,145 x 3,530 m, motorisch angetrieben, keine gekuppelten Anlagen, einzelgesteuert durch bauseitige Steuerung und Stromversorgung 230 V, Komplettsystem, inklusive:

- 5 Stück Trägerkonsolen nach TB 7.1
- 1 Stück Sonnenschutzkasten nach TB 7.2 Länge 4,400 m
- 1 Stück Oberschiene bzw. Kopfprofil nach TB 7.3 Länge 4,275 m
- Lamellen, flexibel, flache Form nach TB 7.4
- Leiterkordeln nach TB 7.5
- Aufzugsbänder mit Kantenschutz nach TB 7.6
- Unterschiene nach TB 7.7
- 4 Stück Seilführungen, inklusive Federabspannelemente oben, Abspannelemente unten Seile vorkonfektioniert nach TB 7.8
- 3 Stück Antriebe Elektromotor mit Anschlußkabel und Steckerkupplung nach TB 7.9
- Bedienung nach TB 7.10
- Oberfläche von Stahl- und Aluminium-Konstruktionsteilen, Lamellen nach TB 7.11
- 3 Stück Spannkonsole unten / doppelte Seilhalterung unten (Mitte) nach TB 7.12
- 1 Stück Spannkonsole unten / einfache Seilhaltern unten (Rand außen) nach TB 7.13

Als Gesamtanlage mit den Gruppenanlagen der nachfolgenden Positionen konzipiert. Spannkonsolen
nicht doppelt vorsehen, sondern gemeinsame an Mittelstößen.

Außenliegender Sonnenschutz (Außenraffstore) wie vor beschrieben komplett liefern und mit bauaufsichtlich zugelassenen Befestigungsmittel oberhalb der Fensteröffnung und in Sturzöffnung der Außenstahlzarge Fenster montieren.'
.
Menge: 1,000 St

#### Untertitel 04.02 SONNENSCHUTZ BLENDEN

**04.02.0010 Jalousie-U-Blende Alu D 2,5mm H bis 280mm T bis 140mm H bis 280mm L 3,5-4m**
STLB-Bau 2026-04 030
Blende als U-Profil aus Aluminium, beschichtet, Farbton nach Standardfächer des AN, Dicke mind. 2,5 mm, Höhe der Blende vorn bis 280 mm, Tiefe bis 140 mm, Höhe der Blende hinten bis 280 mm, Einzellänge über 3,5 bis 4 m, einschl. der konstruktiv bedingten Aussteifungen und Seitenschluss, einschl. der konstruktiv bedingten Blendenhalter, aus beschichtetem Aluminium, Befestigung an der Wand/Fassade, Befestigungsuntergrund Stahlbeton, Abstand hintere Blendenkante zum Befestigungsuntergrund über 120 bis 250 mm.
Menge: 240,000 m

**04.02.0020 Jalousie-U-Blende Alu D 2,5mm H bis 320mm T bis 140mm H bis 320mm L 2,5-3m**
STLB-Bau 2026-04 030
Blende als U-Profil aus Aluminium, beschichtet, Farbton nach Standardfächer des AN, Dicke mind. 2,5 mm, Höhe der Blende vorn bis 320 mm, Tiefe bis 140 mm, Höhe der Blende hinten bis 320 mm, Einzellänge über 2,5 bis 3 m, einschl. der konstruktiv bedingten Aussteifungen und Seitenschluss, einschl. der konstruktiv bedingten Blendenhalter, aus beschichtetem Aluminium, Befestigung an der Wand/Fassade, Befestigungsuntergrund Stahlbeton, Abstand hintere Blendenkante zum Befestigungsuntergrund über 120 bis 250 mm.
Menge: 45,310 m

**04.02.0030 Eckausbildung (HxB) 320 x 140 mm**
Eckausbildung an Blende als U-Profil aus Aluminium, geschweißt, Kasten auf Gehrung 90 Grad gestoßen, einschl. der konstruktiv bedingten Aussteifungen und Blendenhalter.
Menge: 2,000 St

**04.02.0040 Seitenschluß (HxB) 280 x 140 mm**
Seitenschluß Blende als U-Profil aus Aluminium, beschichtet, Farbton nach Standardfächer des AN, Dicke mind. 2,5 mm, einschließlich Blendenhalter / Befestigungsprofile
Höhe Blech Seitenschluß 280 mm
Breite Blech Seitenschluß 140 mm
Menge: 118,000 St

**04.02.0050 Seitenschluß (HxB) 320 x 140 mm**
Seitenschluß Blende als U-Profil aus Aluminium, beschichtet, Farbton nach Standardfächer des AN, Dicke mind. 2,5 mm, einschließlich Blendenhalter / Befestigungsprofile
Höhe Blech Seitenschluß 320 mm
Breite Blech Seitenschluß 140 mm
Menge: 22,000 St

**04.02.0060 Unterseitige Abdeckung Blende (LxB) 1250 x 140 mm**
Unterseitige Abdeckung Blende (LxB) 1250 x 140 mm
der Blende als U-Profil aus Aluminium, beschichtet, Farbton nach Standardfächer des AN, Dicke mind. 2,5 mm, Höhe des Deckels 40 mm, Breite 140 mm, Länge 1250 mm, einschl. der konstruktiv bedingten Aussteifungen, einschl. Deckelhalter, Befestigung verdeckt nicht sichtbar, Montage im Bereich der opaken Fensterpaneele von unten in die Sonnschutzkästen, bündig mit der Unterkante der Blende.
Menge: 50,000 St

### Titel 05 SONSTIGES

#### Untertitel 05.01 ERSTREINIGUNG PFR-FASSADEN

**05.01.0010 Erstreinigung der Glas-Fassaden / Sonnenschutzanlagen**
Erstreinigung der Glas-Fassaden / Sonnenschutzanlagen
Einbauorte: alle vorbeschriebenen Leistungspositionen
Einbauhöhe: -0,15m m (EG) bis +17,45 m (3.OG) ab OK EFH

Nach Aufforderung durch den AG muß der AN sämtliche vorbeschriebenen Metallbau- / Glas- und Sonnenschutz- Konstruktionen erstreinigen. Die Erstreinigung der Fassadenbauteile besteht aus mindestens folgenden Leistungen:

- Grundreinigung aller Metall- und Glasoberflächen
  raum- und witterungsseitig, im Einzelnen:
  - Rückstandsfreies Entfernen und Entsorgen sämtlicher
  Schutzabdeckungen (Folien, Schutzprofilen etc.)
  - Rückstandsfreies Entfernen sämtlicher Klebestreifenreste, Etiketten, Distanzplättchen,
  Dichtstoffen und Glasverbindungsmittel
  - Rückstandsfreies Entfernen sämtlicher Oberflächenverschmutzungen der Profilrahmen der
  Mehrfachfenster- und Posten-Riegel-Fassaden-
  Konstruktionen, Profilrahmen einschließlich der
  Rahmenfälze, Gummidichtungen, Fensterbänke,
  äußere, innere Fensterzargen, Blechpaneele,
  Kantbleche, Beschläge, Verglasungen und
  Sonnenschutzanlagen
  - Nassreinigen sämtlicher Metall- und Glasoberflächen
  - Nassreinigen der Raffstore-Behänge im
  Flutverfahren und spezialisierten Lamellenreinigungsautomaten

- Nachreinigung aller sichtbarer Metall- und
  Glasoberflächen, raum- und witterungsseitig,
  vor der Schlußabnahme, im Einzelnen:
  - Sichtkontrolle aller grundgereinigten Oberflächen,
  sowie der Profilrahmenfälze und Sonnenschutzbehänge
  im Beisein des AG bzw. dessen Bauleitung
  - Dokumentation der festgestellten Oberflächenverschmutzungen durch Dritte
  - Nachreinigen der festgestellten Oberflächenverschmutzungen durch Nassreinigung.

Hinweise zur Kalkulation:

Die vorbeschriebene Erstreinigung muß von einem
autorisierten Fachbetrieb (zertifizierter Meisterbetrieb für Gebäude- und Fassadenreinigung) und
ausschließlich durch Fachpersonal ausgeführt werden.

Die Reinigungsanleitungen des Profisysteme-, der
Oberflächenbeschichtungs- bzw. Lack- und
Verglasungshersteller müssen zur Erstreinigung
vorliegen und genaustens angewendet werden.

Erstreinigung der Alu-/Stahl-/Glas-Fassaden in vorbeschriebenen Arbeitsgängen, zeitlich versetzt ausführen inklusive sämtlicher Reinigungs- und Hilfsmittel.
Menge: 1,000 Psch

#### Untertitel 05.02 ZUBEHOER

*Hinweis: ZUBEHOER*

**05.02.0010 Türstopper (WP lang)**
Wandpuffer aus Edelstahl, mit rundem Sockel,
Durchm. ca. 35 mm, für verdeckt liegende Zentralverschraubung auf und einschließlich runder
Grundplatte aus Edelstahl, Durchm. ca. 45 mm,
und aufgesetzem schwarzem Gummipufferelement, rund, Durchm. ca. 40 mm, Gesamtlänge ca. 120 mm
Menge: 2,000 St

**05.02.0020 Türstopper (WP kurz)**
wie vor, jedoch

Gesamtlänge ca. 30 mm
Menge: 2,000 St

**05.02.0030 Türstopper (BP)**
aus Edelstahl, Durchmesser ca. 85 mm, Höhe ca. 22,5 mm mit gefedertem, schwarzem, elastischen Puffer verdeckte Verschraubung. Lieferung und Montage einschließlich Befestigungsmaterial
Menge: 4,000 St

**05.02.0040 Türfeststeller (TFA)**
Türfeststeller aus Edelstahl liefern und montieren
Einbauort: Haupt- und Nebengebäude Außentüren EG
Einbauhöhe: von -0,150 m bis +0,150 m ab OK EFH

Technische Spezifikation / Konstruktion:

- Türfeststeller für nach Außen aufschlagende
  Außentüren, Montage am Boden Außenbereich,
  auf bauseitigem Pflasterbelag und Stahlbeton-
  Fundament, inklusive Befestigung mittels Schrau-
  Dübelanker, nichtrostend gemäß Statik des AN,
  einschließlich Fanghaken (an den Türflügelrahmen
  montiert) zur Arretierung der Türflügel in 110 Grad
  Offenstellung der ein- bis zweiflügeligen Türflügel
  durch separaten roten Hebel am Türfeststeller,
  Lösen der Türflügel durch Betätigen des Fanghakens
  mit dem Fuß (Pedalhaken),
- Oberfläche Türfeststeller Edelstahl, geschliffen,
  Korn 240
- Türfeststeller bestehend aus:
  - Rollenkloben
  - Puffer aus Gummi
  - Anschlagpuffer gefedert
  - für mittelschwere bis schwere Türen geeignet
  Türgewicht bis 120 kg

Abmessungen:

- Türfeststeller (B x L x H) ca. 90 x 75 x 120 mm
- Türabstand 30 mm
- Rollklobenplatte 30 x 45 mm
- Bodenplatte 90 x 45 mm
- Puffer Ø 39,5 mm

Türfeststeller wie vor beschrieben liefern und montieren.

Hinweis zu Ausführung:
Die Befestigung und die Positionierung der Türfesteller in den Außenbereichen muß mit dem AN Landschaftsbauarbeiten bezüglich der Beläge und der Bereitstellung der Fundamente eigenverantwortlich durch den AN Metallbauarbeiten abgestimmt werden. Es ist die gemeinsame Montage der Türfeststeller bei der Herstellung der Befestigten Flächen / Wege / Straßen im Zuge der Ausführung der Landschafts- bauarbeiten bzw. Verkehrsflächenarbeiten zu vereinbaren.
Menge: 3,000 St

#### Untertitel 05.03 WINTERBAUSCHUTZMASSNAHMEN

*Hinweis: Hinweis zur Kalkulation:*
Hinweis zur Kalkulation:

Nachfolgende Witterungsschutz-Maßnahmen auf Anforderung des AG aufstellen, räumen, vorhalten und entsorgen.

*Hinweis: Bautüren*

**05.03.0010 Tür, 1-flg, abschließbar Stahlblech B 1-1,25m H 2,25-2,5m einbauen (HG EG)**
*** EP-Aufgliederung gefordert
STLB-Bau 2026-04 000
Behelfsmäßige Tür, abschließbar, einflügelig, aus Stahlblech, mit Feststeller, im Bauwerk, Breite über 1 bis 1,25 m, Höhe über 2,25 bis 2,5 m, einbauen, Ausführung gemäß Einzelbeschreibung,
Einzelbeschreibungs-Nr 'Einbauort: Hauptgebäude EG Foyer / Windfang Achse 3/E-G
Raum Nr. 0.90 Technik ELT / 0.91 Technik Daten / 0.92 Technik BMA / BOS

Abmessungen:
- Rohbauöffnung (BxH) ca. 1135 x 2410 mm

Konstruktion:
- mit umlaufendem Holzrahmen zur Befestigung / zum Verklemmen der Bautüre in der Rohbau-Türöffnung und zum Schutz der Sichtbeton-Wände, Wandtiefe ca. 250 mm, 3-seitig umlaufend Bauanschluß herstellen, Befestigungen in Sichtbeton-Flächen nicht möglich.

Ausstattung / Zubehör:
- 1 Stück Drückergarnitur
- 1 Stück PZ-Schließzylinder, gleichschließend mit min. 10 Stück Schlüssel je Bautürelement.

Ein- und Ausbau der Bautüre auf Anordnung durch die Bauleitung. Nach Beendigung der Ausbauarbeiten bzw. nach Ersatz der Bautüre durch die regulären Innentüren abtransportieren, inklusive Entsorgung der Holzrahmen und sonstiger Konstruktionsteile / -materialien, inklusive An- und Abfahrten sowie Transport- und Entsorgungskosten.'
.
Menge: 3,000 St

**05.03.0020 Tür, 1-flg, abschließbar Stahlblech B 1-1,25m H 2,50-3,0m einbauen (NG EG)**
*** EP-Aufgliederung gefordert
Behelfsmäßige Tür, abschließbar, einflügelig, aus Stahlblech, im Bauwerk, wie in vollem Wortlaut unter LV-Pos. 05.03.0010 beschrieben, jedoch:

- Breite über 1 bis 1,25 m, Höhe über 2,5 bis 3,0 m
- Einbauort: Nebengebäude EG TRH Nord Achse K/11-21
  Raum Nr. 0.76 Treppenhaus

Abmessungen:
- Rohbauöffnung (BxH) ca. 1135 x 3050 mm

Konstruktion:
- mit umlaufendem Holzrahmen zur Befestigung / zum
  Verklemmen der Bautüre in der Rohbau-Türöffnung und zum
  Schutz der Sichtbeton-Wände, Wandtiefe ca. 250 mm, 3-seitig
  umlaufend Bauanschluß herstellen, Befestigungen in
  Sichtbeton-Flächen nicht möglich.
- mit  Oberblende / Sturzverkleidung / Schürze ab OK
  Türelement bis UK Stahlbeton-Sturz, Holzrahmenkonstruktion
  aus KVH mit beidseitiger Beplankung aus Baufurnierplatten
  19 mm, einbruchsicher befestigt / verschraubt.
Menge: 1,000 St

**05.03.0030 Türen, 1-flg, abschließbar Stahlblech vorhalten**
*** EP-Aufgliederung gefordert
Behelfsmäßige Türen, abschließbar, einflügelig, aus Stahlblech, mit Feststeller, im Bauwerk, alle Breiten, alle Höhen, vorhalten,
Positionsmenge = Produkt aus
4,000 Stück
(Vorhaltemenge)
mal
20,000 Wochen
(Vorhaltedauer).
Menge: 80,000 StWo

**05.03.0040 Türen, 1-fgl, abschließbar Stahlblech räumen**
*** EP-Aufgliederung gefordert
Behelfsmäßige Türen, abschließbar, einflügelig, aus Stahlblech, mit Feststeller, im Bauwerk, alle Breiten, alle Höhen, räumen.
Menge: 4,000 St

**05.03.0050 Tür, 2-flg, abschließbar Stahlblech B 1,75-2m H 2,25-2,5m einbauen (HG / EG)**
*** EP-Aufgliederung gefordert
STLB-Bau 2026-04 000
Behelfsmäßige Tür, abschließbar, 2-flügelig, aus Stahlblech, mit Feststeller, im Bauwerk, Breite über 1,75 bis 2 m, Höhe über 2,25 bis 2,5 m, einbauen, Ausführung gemäß Einzelbeschreibung,
Einzelbeschreibungs-Nr 'Einbauort: Hauptgebäude EG Flure Nord / Süd Achse 3/B-C + 3/D-E
Raum Nr. 0.83 Flur Labore Nord / 0.85 Flur Büros Süd

Abmessungen:
- Rohbauöffnung (BxH) ca. 1875 x 3750 m

Konstruktion:
- mit umlaufendem Holzrahmen zur Befestigung / zum Verklemmen der Bautüre in der Rohbau-Türöffnung und zum Schutz der Sichtbeton-Wände, Wandtiefe ca. 250 mm, 3-seitig umlaufend Bauanschluß herstellen, Befestigungen in Sichtbeton-Flächen nicht möglich.
- mit  Oberblende / Sturzverkleidung / Schürze ab OK Türelement bis UK Stahlbeton-Sturz, Holzrahmenkonstruktion aus KVH mit beidseitiger Beplankung aus Baufurnierplatten 19 mm, einbruchsicher befestigt / verschraubt.

Ausstattung / Zubehör:
- 1 Stück Drückergarnitur
- 1 Stück PZ-Schließzylinder, gleichschließend mit min. 10 Stück Schlüssel je Bautürelement.

Ein- und Ausbau der Bautüre inklusive Oberblende auf Anordnung durch die Bauleitung. Nach Beendigung der Ausbauarbeiten bzw. nach Ersatz der Bautüre durch die regulären Innentüren abtransportieren, inklusive Entsorgung der Holzrahmen und sonstiger Konstruktionsteile / -materialien, inklusive An- und Abfahrten sowie Transport- und Entsorgungskosten.'
.
Menge: 3,000 St

**05.03.0060 Tür, 2-flg, abschließbar Stahlblech B 2-2,50m H 2,25-2,5m einbauen (HG EG)**
*** EP-Aufgliederung gefordert
Behelfsmäßige Tür, abschließbar, 2-flügelig, aus Stahlblech, mit Feststeller, im Bauwerk, wie in vollem Wortlaut unter LV-Pos. 05.03.0030 beschrieben, jedoch:

- Breite über 2,00 bis 2,50 m, Höhe über 2,25 bis 2,5 m
- Einbauort: Hauptgebäude EG TRH Ost Achse A/8-9
  Raum Nr. 0.84 TRH Ost

Abmessungen:
- Rohbauöffnung (BxH) ca. 2500 x 3750 mm
Menge: 1,000 St

**05.03.0070 Tür, 2-flg, abschließbar Stahlblech B 3-3,50m H 3,0-3,50m einbauen (HG DG)**
*** EP-Aufgliederung gefordert
Behelfsmäßige Tür, abschließbar, 2-flügelig, aus Stahlblech, mit Feststeller, im Bauwerk, wie in vollem Wortlaut unter LV-Pos. 05.03.0030 beschrieben, jedoch:

- Breite über 3,00 bis 3,50 m, Höhe über 3,00 bis 3,50 m
- Einbauort: Hauptgebäude 3.OG Achse E-G/2-3 + E-G/8
  Raum Nr. 3.90 Technik (Dachzentrale)

Abmessungen:
- Rohbauöffnung (BxH) ca. 3000 x 3500 mm
Menge: 1,000 St

**05.03.0080 Türen, 2-flg, abschließbar Stahlblech vorhalten**
*** EP-Aufgliederung gefordert
Behelfsmäßige Tür, abschließbar, 2-flügelig, aus Stahlblech, mit Feststeller, im Bauwerk, alle Breiten, alle Höhen, vorhalten,
Positionsmenge = Produkt aus
5,000 Stück
(Vorhaltemenge)
mal
20,000 Wochen
(Vorhaltedauer).
Menge: 100,000 StWo

**05.03.0090 Türen, 2-flg, abschließbar Stahlblech räumen**
*** EP-Aufgliederung gefordert
Behelfsmäßige Tür, abschließbar, 2-flügelig, aus Stahlblech, mit Feststeller, im Bauwerk, alle Breiten, alle Höhen, räumen.
Menge: 5,000 St

*Hinweis: Folienfenster*

**05.03.0100 Fenster Öffnung Wand Witterungsschutz-Einhausung herstellen (EG Laborfenster)**
*** EP-Aufgliederung gefordert
STLB-Bau 2026-04 098
Fenster einschl. Öffnung in Wandflächen der Witterungsschutz-Einhausung, herstellen, Rahmen aus Holz, Trag- und Unterkonstruktion aus Holz, Befestigungsuntergrund Beton, Ausführung gemäß Einzelbeschreibung,
Einzelbeschreibungs-Nr 'Einbauorte: Hauptgebäude EG Labore Achse G/3-9
Einbauhöhen: von +1,150 m bis 3,680 m ab OK EFH

Provisorische Wärmeschutz-Folienverglasungen in Stahlbeton-Außenwänden, Dicke 25 cm (Leibungen und Oberflächen Sichtbeton) einbauen, bestehend aus:

Abmessungen:
- Rohbauöffnung Fenster (BxH) ca. 2500 x 2600 m

Konstruktion:
- witterungsseitige Schutzeinhausung der Fensteröffnungen mit transluszenter PE-Folie, Dicke 0,4 mm, mit Gewebeeinlage, verbinden der Stöße regen- und windsicher, aufblähen durch Wind vermeiden, Randanschlüsse allseitig regen- und windsicher gegen den Rohbau und auf der Tragkonstruktion des Ständerwerks aus Holz
- mit umlaufendem Holzrahmen zur Befestigung / zum Verklemmen des Baufensters in der Rohbau-Fensteröffnung und zum Schutz der Sichtbeton-Wände, Wandtiefe ca. 250 mm, 4-seitig umlaufender Bauanschluß herstellen, Befestigungen in Sichtbeton-Flächen nicht möglich.

Ein- und Ausbau der Baufenster auf Anordnung durch die Bauleitung. Nach Beendigung der Ausbauarbeiten bzw. nach Ersatz der Baufenster durch die regulären Außenfenster abtransportieren, inklusive Entsorgung der Holzrahmen und sonstiger Konstruktionsteile / -materialien, inklusive An- und Abfahrten sowie Transport- und Entsorgungskosten.'
.
Menge: 12,000 St

**05.03.0110 Fenster Öffnung Wand Witterungsschutz-Einhausung herstellen (EG Bürofenster)**
*** EP-Aufgliederung gefordert
STLB-Bau 2026-04 098
Fenster einschl. Öffnung in Wandflächen der Witterungsschutz-Einhausung, herstellen, Rahmen aus Holz, Trag- und Unterkonstruktion aus Holz, Befestigungsuntergrund Beton, Ausführung gemäß Einzelbeschreibung,
Einzelbeschreibungs-Nr 'Einbauorte: Hauptgebäude EG Büros Achse A/3-8
Einbauhöhen: von +1,150 m bis 3,680 m ab OK EFH

Provisorische Wärmeschutz-Folienverglasungen in Stahlbeton-Außenwänden, Dicke 25 cm (Leibungen und Oberflächen Sichtbeton) einbauen, bestehend aus:

Abmessungen:
- Rohbauöffnung Fenster (BxH) ca. 3750 x 2600 m

Konstruktion:
- witterungsseitige Schutzeinhausung der Fensteröffnungen mit transluszenter PE-Folie, Dicke 0,4 mm, mit Gewebeeinlage, verbinden der Stöße regen- und windsicher, aufblähen durch Wind vermeiden, Randanschlüsse allseitig regen- und windsicher gegen den Rohbau und auf der Tragkonstruktion des Ständerwerks aus Holz
- mit umlaufendem Holzrahmen zur Befestigung / zum Verklemmen des Baufensters in der Rohbau-Fensteröffnung und zum Schutz der Sichtbeton-Wände, Wandtiefe ca. 250 mm, 4-seitig umlaufender Bauanschluß herstellen, Befestigungen in Sichtbeton-Flächen nicht möglich.

Ein- und Ausbau der Baufenster auf Anordnung durch die Bauleitung. Nach Beendigung der Ausbauarbeiten bzw. nach Ersatz der Baufenster durch die regulären Außenfenster abtransportieren, inklusive Entsorgung der Holzrahmen und sonstiger Konstruktionsteile / -materialien, inklusive An- und Abfahrten sowie Transport- und Entsorgungskosten.'
.
Menge: 7,000 St

**05.03.0120 Fenster Öffnung Wand Witterungsschutz-Einhausung herstellen (3OG Technikzentrale)**
*** EP-Aufgliederung gefordert
STLB-Bau 2026-04 098
Fenster einschl. Öffnung in Wandflächen der Witterungsschutz-Einhausung, herstellen, Rahmen aus Holz, Trag- und Unterkonstruktion aus Holz, Befestigungsuntergrund Beton, Ausführung gemäß Einzelbeschreibung,
Einzelbeschreibungs-Nr 'Einbauorte: Hauptgebäude 3.OG Technikzentrale Achse E+G/6-7
Einbauhöhen: von +13,050 m bis 15,050 m ab OK EFH

Provisorische Wärmeschutz-Folienverglasungen in Stahlbeton-Außenwänden, Dicke 25 cm (Leibungen und Oberflächen Sichtbeton), in Wandaussparungen für Lüftungskanäle einbauen, bestehend aus:

Abmessungen:
- Rohbauöffnung Fenster (BxH) ca. 2300 x 2000 m

Konstruktion:
- witterungsseitige Schutzeinhausung der Fensteröffnungen mit transluszenter PE-Folie, Dicke 0,4 mm, mit Gewebeeinlage, verbinden der Stöße regen- und windsicher, aufblähen durch Wind vermeiden, Randanschlüsse allseitig regen- und windsicher gegen den Rohbau und auf der Tragkonstruktion des Ständerwerks aus Holz
- mit umlaufendem Holzrahmen zur Befestigung / zum Verklemmen des Baufensters in der Rohbau-Fensteröffnung und zum Schutz der Sichtbeton-Wände, Wandtiefe ca. 250 mm, 4-seitig umlaufender Bauanschluß herstellen, Befestigungen in Sichtbeton-Flächen nicht möglich.

Ein- und Ausbau der Baufenster auf Anordnung durch die Bauleitung. Nach Beendigung der Ausbauarbeiten bzw. nach Ersatz der Baufenster durch die regulären Außenfenster abtransportieren, inklusive Entsorgung der Holzrahmen und sonstiger Konstruktionsteile / -materialien, inklusive An- und Abfahrten sowie Transport- und Entsorgungskosten.'
.
Menge: 2,000 St

**05.03.0130 Fenster Öffnung Wand Witterungsschutz-Einhausungen vorhalten**
*** EP-Aufgliederung gefordert
Fenster einschl. Öffnung in Wandflächen der Witterungs- schutz-Einhausung, alle Breiten, alle Höhen, vorhalten,
Positionsmenge = Produkt aus
21,000 Stück
(Vorhaltemenge)
mal
20,000 Wochen
(Vorhaltedauer).
Menge: 420,000 StWo

**05.03.0140 Fenster Öffnung Wand Witterungsschutz-Einhausungen räumen**
*** EP-Aufgliederung gefordert
Fenster einschl. Öffnung in Wandflächen der Witterungs- schutz-Einhausung, alle Breiten, alle Höhen, vorhalten.
Menge: 21,000 St

*Hinweis: Schutzwände*

**05.03.0150 Witterungsschutz-Wand Ständerwerk Holz aufstellen**
*** EP-Aufgliederung gefordert
STLB-Bau 2026-04 098
Witterungsschutz-Wandkonstruktion als Ständerwerk, aus Holz,
Wandhöhe in m '4,230'

aufstellen, aussteifen und verankern am Bauwerk nicht möglich, Standfläche Beton, waagerecht, direkt belastbar, Abrechnung DIN 18451, Ausführung gemäß Einzelbeschreibung,
Einzelbeschreibungs-Nr 'Einbauorte: Hauptgebäude EG Mittelspange Achse C-D/3a
Einbauhöhen: von -0,150 m bis 4,080 m ab OK EFH

Provisorische Wärme- und Witterungsschutz-Wandkonstruktion als Ständerwerk aus Holz, zwischen Rohfußboden und Rohdecke, sowie zwischen flankierenden Stahlbeton-Innenwänden, Dicke 25 cm (Oberflächen Sichtbeton) einbauen, bestehend aus:

Abmessungen:
- Rohbauöffnung Innenwand(BxH) ca. 4825 x 4230 m

Konstruktion:
- Holz-Ständerwerk  mit umlaufendem Holzrahmen an Boden, Wand und Decke befestigen bzw. verklemmen bei Sichtbetonoberflächen, beidseitig mit Holzplattenwerkstoffen (OSB-Platten 19 mm) beplanken, Stöße windsicher verbinden mit Bauklebeband, Randanschlüsse allseitig windsicher gegen den Rohbau und auf der Tragkonstruktion des Ständerwerks aus Holz verkleben.

Ein- und Ausbau der Schutzwand auf Anordnung durch die Bauleitung. Nach Beendigung der Ausbauarbeiten bzw. nach Ersatz der Schutzwand durch die regulären Innenwände abtransportieren, inklusive Entsorgung der Holzrahmen und sonstiger Konstruktionsteile / -materialien, inklusive An- und Abfahrten sowie Transport- und Entsorgungskosten.'
.
Menge: 20,000 m2

**05.03.0160 Witterungsschutz-Wand Ständerwerk Holz vorhalten**
*** EP-Aufgliederung gefordert
Witterungsschutz-Wand Ständerwerk Holz, alle Breiten, alle Höhen, vorhalten,
Positionsmenge = Produkt aus
20,000 Stück
(Vorhaltemenge)
mal
20,000 Wochen
(Vorhaltedauer).
Menge: 408,000 StWo

**05.03.0170 Witterungsschutz-Wand Ständerwerk Holz räumen**
*** EP-Aufgliederung gefordert
Witterungsschutz-Wand Ständerwerk Holz, alle Breiten, alle Höhen, vorhalten.
Menge: 20,000 St

*Hinweis: Entsorgung*

**05.03.0180 Abfall nicht gefährlich AVV170904 nicht schadstoffbelastet LKW AN transp. entsorgen Vergüt.Entsorg. AN**
*** EP-Aufgliederung gefordert
STLB-Bau 2026-04 087
Sonstige Bau- und Abbruchabfälle,
nicht gefährlich, Abfallschlüssel nach AVV (Abfallverzeichnis-Verordnung) 170904 gemischte Bau- und Abbruchabfälle,
nicht schadstoffbelastet,
auf Baustelle lagernd, in Behälter AN laden, mit LKW des AN transportieren, entsorgen, max. Gesamtgewicht ohne Beschränkung, Behältergröße nach Wahl des AN, zum zugelassenem Lager oder zur Anlage nach Wahl des AN, Vergütung der Entsorgung übernimmt AN, Mengenermittlung nach Wiegekarte, Ausführung gemäß Einzelbeschreibung,
Einzelbeschreibungs-Nr 'Entsorgung sämtlicher Materialien Winterbauschutzmaßnahmen der LV-Positionen 05.03.0010 bis 05.04.0090 entsorgen (Holz, Kunststofffolien, Metall Befestigungsmittel).'
.
Menge: 3,000 t

#### Untertitel 05.04 SONSTIGES

**05.04.0010 Verankerungsvorr.dauerhaft Einbauen 2kN/m2 Pfosten-Riegel-Konstr.**
*** EP-Aufgliederung gefordert
STLB-Bau 2026-04 031
Dauerhafte Verankerungsvorrichtung DIN 4426, einbauen nach vorgegebenem Ankerplan, geeignet für die Verankerung von Standgerüsten, Lastklasse 3 (2 kN/m2), Befestigung an der Pfosten-Riegel-Konstruktion.
Menge: 12,000 St

### Titel 06 STUNDENLOHNARBEITEN

#### Untertitel 06.01 BAUSTELLENLÖHNE

*Hinweis: Hinweis*
Mit der Ausführung der im Leistungsverzeichnis vorgesehenen Stundenlohnarbeiten ist erst nach schriftlicher Anordnung des AG zu beginnen. Der Umfang der im Einzelfall zu erbringenden Leistungen wird bei der Anordnung festgelegt. Für vom AG angeordnete Stundenlohnarbeiten werden die vereinbarten Stundenverrechnungssätze zuzüglich Umsatzsteuer nach den tatsächlich geleisteten Arbeitszeiten bezahlt. Wegezeiten werden nicht gesondert vergütet. Verlangt der AG die Ausführung von Leistungen außerhalb der regelmäßigen werktäglichen Arbeitszeit (Mehr-, Sonntags-, Feiertags und Nachtarbeit), so wird neben den vereinbarten Preisen eine Vergütung für die nachgewiesenen zuschlagspflichtigen Stunden gewährt. Als Vergütung wird für jede geleistete Stunde der Betrag gezahlt, der sich aus der entsprechenden tariflichen Vereinbarung für Mehr-, Sonntags-, Feiertags- und Nachtarbeit zuzüglich der dafür tatsächlichen aufgewendeten Zuschläge errechnet.

**06.01.0010 Bauvorarbeiter/-in sämtliche Kosten/Zuschläge**
STLB-Bau 2026-04 091
Stundenlohnarbeiten durch Bauvorarbeiter/-in
der Verrechnungssatz für die jeweilige Arbeitskraft umfasst sämtliche Aufwendungen wie Lohn- und Gehaltskosten, Lohn- und Gehaltsnebenkosten, Zuschläge, lohngebundene und lohnabhängige Kosten, sonstige Sozialkosten, Gemeinkosten, Wagnis und Gewinn.
Menge: 5,000 h

**06.01.0020 Baufacharbeiter/-in sämtliche Kosten/Zuschläge**
STLB-Bau 2026-04 091
Stundenlohnarbeiten durch Baufacharbeiter/-in
der Verrechnungssatz für die jeweilige Arbeitskraft umfasst sämtliche Aufwendungen wie Lohn- und Gehaltskosten, Lohn- und Gehaltsnebenkosten, Zuschläge, lohngebundene und lohnabhängige Kosten, sonstige Sozialkosten, Gemeinkosten, Wagnis und Gewinn.
Menge: 10,000 h

**06.01.0030 Bauhelfer/-in sämtliche Kosten/Zuschläge**
STLB-Bau 2026-04 091
Stundenlohnarbeiten durch Bauhelfer/-in
der Verrechnungssatz für die jeweilige Arbeitskraft umfasst sämtliche Aufwendungen wie Lohn- und Gehaltskosten, Lohn- und Gehaltsnebenkosten, Zuschläge, lohngebundene und lohnabhängige Kosten, sonstige Sozialkosten, Gemeinkosten, Wagnis und Gewinn.
Menge: 10,000 h

### Titel 07 WARTUNGSARBEITEN

*Hinweis: HINWEIS WARTUNGS- UND INSTANDHALTUNGSARBEITEN*
Mit dem Angebot ist auch ein Angebot über die Wartung und Instandhaltung einzureichen. Siehe hierzu auch die beiliegenden Vertragsmuster, und hier:

- KEV 145.1 (W) Ang Nr. 1 Angebotsschreiben Wartung
  während der Verjährungsfristen
- KEV 146 (W) BVB Besondere Vertragsbedingungen für
  Wartungsarbeiten
- KEV 148 (W) Bestand - Bestandsliste
- KEV 149 (W) Arbeit - Arbeitskarte

Die Einheitspreise der nachfolgenden Positionen werden in die Wertung der Angebote einbezogen. Die Wartungsarbeiten werden nach Fertigstellung der Vertragsleistung separat beauftragt.

#### Untertitel 07.01 WARTUNG RWA TREPPENHAUS WEST

**07.01.0010 Wartung und Instandhaltung RWA Treppenhaus**
Wartung und Instandhaltung RWA Treppenhaus
für die Dauer der Mängelansprüchefrist gemäß WBVB von
4 Jahren, Leistungsbeginn nach Abnahme der Gesamt- leistung, durchführen Leistungen insbesondere:

- Sichtkontrolle der Anlage auf Vollständigkeit /
  Veränderungen / Beschädigungen / Kabelanschlüsse
- Überprüfen der beweglichen Teile und Verriegelung
- Überprüfen der Akkumulatoren (Ladespannung)
- Funktionsprüfung der Rauchmelder mit Prüfgas
- Funktionsprüfung der Wärmemelder mit einer
  geeigneten Wärmequelle
- Funktionsprüfung aller Funktionen, Anzeigen, Signale
- Simulation des Notbetriebs
- Ersatz von verbrauchten Materialien (Originalteile)
- Reinigung der Anlage
- Dokumentation der Arbeiten in einem Betriebs- bzw.
  Prüfbuch oder auf einem Rapport bzw. Arbeitskarte

Turnus Wartungs- und Instandhaltungsarbeiten:
- mindestens 1x pro Jahr

Hinweise zur Kalkulation:
Es ist 1 Stück Wartung und Instandhaltung pro Jahr einzukalkulieren und hier für das 1. / 2. / 3.  und 4. Jahr der Verjährungsfrist.
Menge: 4,000 St

#### Untertitel 07.02 WARTUNG DREHFLÜGELANTRIEB HAUPTEINGANG

**07.02.0010 Wartung und Instandhaltung Drehflügelantrieb Haupteingang**
Wartung und Instandhaltung Drehflügelantrieb Haupteingang
für die Dauer der Mängelansprüchefrist gemäß WBVB von
4 Jahren, Leistungsbeginn nach Abnahme der Gesamt- leistung, durchführen Leistungen insbesondere:

- Sichtkontrolle der Anlage auf Vollständigkeit /
  Veränderungen / Beschädigungen / Kabelanschlüsse
- Überprüfen der beweglichen Teile und Verriegelung
- Überprüfen der Akkumulatoren (Ladespannung)
- Funktionsprüfung aller Funktionen, Anzeigen, Signale
- Simulation des Notbetriebs
- Ersatz von verbrauchten Materialien (Originalteile)
- Reinigung der Anlage
- Dokumentation der Arbeiten in einem Betriebs- bzw.
  Prüfbuch oder auf einem Rapport bzw. Arbeitskarte

Turnus Wartungs- und Instandhaltungsarbeiten:
- mindestens 1x pro Jahr

Hinweise zur Kalkulation:
Es ist 1 Stück Wartung und Instandhaltung pro Jahr einzukalkulieren und hier für das 1. / 2. / 3.  und 4. Jahr der Verjährungsfrist.
Menge: 4,000 St
